# PROYECTO DE CONDUCCIÓN ALTERNATIVA AL CANAL BAJO

- Propiedad del archivo: RIB Spain
- Formato: FIEBDC-3/2020
- Programa: Presto 22.01
- Fecha: 05/10/2022
- Tipo: presupuesto
- Precios: PRECIOS: Presupuesto, 000, 001, 002, 003, 004, 005
- Fecha de los precios: 27/12/2004
- Divisa: EUR
- Gastos generales: 13 %
- Beneficio industrial: 6 %
- IVA: 21 %
- Código: CANAL_BAJO_2022 (11/06/1999)
Importe: Presupuesto 23105354.17; 000 14597089.54; 001 17574855.67; 002 17574855.67; 003 17574855.67
Datos técnicos: Comportamiento de las actividades en el diagrama de barras 2; Comportamiento de los controles en el diagrama de barras 4; Comportamiento de los capítulos en el diagrama de barras 1; CerEjercicio1 2004; Comportamiento de los registros en el diagrama de barras 5; CerSisContratación Contratación directa; Comportamiento de las operaciones en el diagrama de barras 3; Porcentaje de IVA sobre honorarios 18; Comportamiento de los grupos en el diagrama de barras 1; CerEjercicio4 2007; CerEjercicio6 2009; CerEjercicio5 2008; Comportamiento de las unidades de obra en el diagrama de barras 2; CerEjercicio2 2005; Comportamiento de los contratos en el diagrama de barras 2; Fórmula de revisión de precios 18; CerEjercicio3 2006

## 1 OBRA DE TOMA (10/06/2003)
Importe: Presupuesto 311106.31; 000 184613; 001 256553.98; 002 256553.98; 003 256553.98

### 1.1 OBRA DE TOMA (10/06/2003)
Importe: Presupuesto 253980.18; 000 156880.44; 001 226146.72; 002 226146.72; 003 226146.72

#### 1.1.1 EXCAVACIONES Y RELLENOS (09/12/2003)
Importe: Presupuesto 39538.09; 000 36655.57; 001 36868.79; 002 36868.79; 003 36868.79

**EXC_001** M2 DESPEJE Y DESBROCE (09/12/2003)
196.35 M2 × 1.14 = 223.84
Precios: Presupuesto 1.14; 000 0.76; 001 1.06; 002 1.06; 003 1.06
Despeje y desbroce, incluidos productos o subproductos forestales, muros, cierres y vallas existentes, incluso carga, acopio de la tierra vegetal para un uso posterior, transporte de sobrantes a lugar de empleo, a acopio intermedio y nueva carga y transporte a lugar de empleo o a vertedero o gestor autorizado y eventual canon de vertido.

| Código | Ud | Descripción | Rendimiento | Precio | Importe |
|---|---|---|---|---|---|
| MO0001 | h | Capataz (mano de obra) | 0.001 | 30.3 | 0.030 |
| MAQ001 | H | Bulldozer de 180 CV. (maquinaria) | 0.001 | 110 | 0.110 |
| MAQ002 | H | Retroexcavadora (maquinaria; 08/01/2009) | 0.001 | 100 | 0.100 |
| MAQ003 | H | Camión de tres ejes 10 m3 (maquinaria; 08/01/2009) | 0.001 | 80 | 0.080 |
| CANON | M3 | Canon de escombros a gestor autorizado o a vertedero | 0.06 | 9.8 | 0.588 |
| SUPLEM_TRANSP | M3 | Transporte a relleno, gestor autorizado o vertedero | 0.06 | 2.4 | 0.144 |
| %1_M_AUX | % | Medios auxiliares 1% (09/12/2003) | 1 % | 1.052 | 0.011 |
| %7_C_INDIRECT | % | % Costes Indirectos (14/02/2005; Presupuesto 7) | 7 % | 1.063 | 0.074 |
|  |  | Total |  |  | 1.14 |

| Medición | Uds. | Largo | Ancho | Parcial |
|---|---|---|---|---|
| Margen izquierda | 1.05 | 13 | 7 | 95.55 |
| Margen derecha | 1.05 | 16 | 6 | 100.80 |
| Subtotal |  |  |  | 196.35 |
| Total |  |  |  | 196.35 |

**EXC_005** M3 EXCAVACIÓN EN CANAL O CAUCE DE RÍO EN TIERRAS O ROCA RIPABLE (09/12/2003)
580.06 M3 × 8.69 = 5040.72
Precios: Presupuesto 8.69; 000 7.51; 001 8.1; 002 8.1; 003 8.1
Excavación en cauce de río en tierras o roca ripable, incluso agotamiento, extracción, carga y transporte de sobrantes a lugar de empleo, a acopio intermedio y nueva carga y transporte a lugar de empleo o a relleno autorizado u obra de construcción por entidad o empresa acreditada para la valorización de materiales naturales excavados y eventual canon de vertido así como parte proporcional de plataforma de trabajo y accesos.

| Código | Ud | Descripción | Rendimiento | Precio | Importe |
|---|---|---|---|---|---|
| MO0001 | h | Capataz | 0.015 | 30.3 | 0.45 |
| MO0035 | h | Peón ordinario (mano de obra) | 0.015 | 25.88 | 0.39 |
| MAQ002 | H | Retroexcavadora | 0.015 | 100 | 1.50 |
| MAQ003 | H | Camión de tres ejes 10 m3 | 0.015 | 80 | 1.20 |
| CANONTIER | M3 | Canon de tierras/roca a relleno autorizado u obras externas | 1 | 2.1 | 2.10 |
| SUPLEM_TRANSP | M3 | Transporte a relleno, gestor autorizado o vertedero | 1 | 2.4 | 2.40 |
| %1_M_AUX | % | Medios auxiliares 1% | 1 % | 8.04 | 0.08 |
| %7_C_INDIRECT | % | % Costes Indirectos | 7 % | 8.12 | 0.57 |
|  |  | Total |  |  | 8.69 |

| Medición | Uds. | Largo | Ancho | Parcial |
|---|---|---|---|---|
| P2-P3 | 1.05 | 2.02 | 51.7 | 109.656 |
| P3-P4 | 1.05 | 2.38 | 51.625 | 129.011 |
| P4-P5 | 1.05 | 4.73 | 47.51 | 235.958 |
| P5-P6 | 1.05 | 3.22 | 31.185 | 105.436 |
| Subtotal |  |  |  | 580.061 |
| Total |  |  |  | 580.06 |

**RELL_004** M3 RELLENO DE OBRA DE FABRICA (09/12/2003)
362 M3 × 5.65 = 2045.30
Precios: Presupuesto 5.65; 000 4.92; 001 5.28; 002 5.28; 003 5.28
Relleno de trasdós y/o sobre obra de fábrica con material seleccionado procedente de la excavación o de préstamos adecuados, incluso transporte desde la excavación o acopio intermedio, carga del material de préstamo, extendido y compactado hasta una densidad mínima correspondeinte al 95% de la densidad proctor normal.

| Código | Ud | Descripción | Rendimiento | Precio | Importe |
|---|---|---|---|---|---|
| MO0001 | h | Capataz | 0.005 | 30.3 | 0.15 |
| MO0035 | h | Peón ordinario | 0.05 | 25.88 | 1.29 |
| MAQ007 | H | Rodillo vibrante manual 800 kg (maquinaria) | 0.04 | 19.82 | 0.79 |
| MAQ002 | H | Retroexcavadora | 0.01 | 100 | 1.00 |
| MAQ008 | H | Dumper 1m3 (maquinaria; 09/12/2004) | 0.007 | 7.05 | 0.05 |
| MAT_SELECCION | M3 | Material seleccionado de la propia obra o de cantera (material; 24/02/2005) | 1 | 1.95 | 1.95 |
| %1_M_AUX | % | Medios auxiliares 1% | 1 % | 5.23 | 0.05 |
| %7_C_INDIRECT | % | % Costes Indirectos | 7 % | 5.28 | 0.37 |
|  |  | Total |  |  | 5.65 |

| Medición | Uds. | Parcial |
|---|---|---|
| P2-P3 | 57.701805 | 57.70 |
| P3-P4 | 89.43921 | 89.44 |
| P4-P5 | 156.7675725 | 156.77 |
| P5-P6 | 58.08558 | 58.09 |
| Subtotal |  | 362.00 |
| Total |  | 362 |

**RELL_002** M3 RELLENO DE MATERIAL FILTRANTE EN TRASDOS DE OBRAS DE FABRICA (09/12/2003)
26.08 M3 × 17.83 = 465.01
Precios: Presupuesto 17.83; 000 17.46; 001 16.66; 002 16.66; 003 16.66
Material filtrante en tubos drenantes y en trasdós de obras de fábrica, según plano de detalle, procedente de cantera ejecutado en tongadas de un máximo de 30 cm. que incluye suministro, transporte y compactado.

| Código | Ud | Descripción | Rendimiento | Precio | Importe |
|---|---|---|---|---|---|
| MO0001 | h | Capataz | 0.004 | 30.3 | 0.12 |
| MO0035 | h | Peón ordinario | 0.02 | 25.88 | 0.52 |
| MAQ007 | H | Rodillo vibrante manual 800 kg | 0.02 | 19.82 | 0.40 |
| MAQ002 | H | Retroexcavadora | 0.02 | 100 | 2.00 |
| MAQ008 | H | Dumper 1m3 | 0.004 | 7.05 | 0.03 |
| RELFIL | M3 | Arido rodado clasificado < 40 mm (material; 29/11/2004) | 1 | 13.42 | 13.42 |
| %1_M_AUX | % | Medios auxiliares 1% | 1 % | 16.49 | 0.16 |
| %7_C_INDIRECT | % | % Costes Indirectos | 7 % | 16.65 | 1.17 |
|  |  | Total |  |  | 17.83 |

| Medición | Uds. | Largo | Ancho | Parcial |
|---|---|---|---|---|
| P2-P5 | 2.1 | 9 | 1.08 | 20.41 |
|  | 1.05 | 5 | 1.08 | 5.67 |
| Subtotal |  |  |  | 26.08 |
| Total |  |  |  | 26.08 |

**ESC_001** M3 ESCOLLERA SECA 300-1000 kg (09/12/2003)
159.93 M3 × 42.94 = 6867.39
Precios: Presupuesto 42.94; 000 50.99; 001 40.13; 002 40.13; 003 40.13
Escollera en fondo de excavación del espesor indicado en planos, formada por piedra caliza de cantera de 300-1000 Kg de peso, incluso transporte, colocación y compactado.

| Código | Ud | Descripción | Rendimiento | Precio | Importe |
|---|---|---|---|---|---|
| MO0010 | h | Oficial 1ª (mano de obra) | 0.005 | 28.84 | 0.14 |
| MO0035 | h | Peón ordinario | 0.1 | 25.88 | 2.59 |
| MAQ002 | H | Retroexcavadora | 0.1 | 100 | 10.00 |
| ESC300KG | M3 | Escollera de 300 -1000 kg. (material) | 1 | 27 | 27.00 |
| %1_M_AUX | % | Medios auxiliares 1% | 1 % | 39.73 | 0.40 |
| %7_C_INDIRECT | % | % Costes Indirectos | 7 % | 40.13 | 2.81 |
|  |  | Total |  |  | 42.94 |

| Medición | Uds. | Parcial |
|---|---|---|
| P1-P2 | 44.1501375 | 44.15 |
| P2-P3 | 20.76459 | 20.76 |
| P3-P4 | 25.28988 | 25.29 |
| P4-P5 | 45.6173025 | 45.62 |
| P5-P6 | 24.10653 | 24.11 |
| Subtotal |  | 159.93 |
| Total |  | 159.93 |

**DEM_007** M3 DEMOLICIÓN OBRA FÁBRICA LADRILLO O DE PIEDRA (09/12/2003)
58.68 M3 × 18.22 = 1069.15
Precios: Presupuesto 18.22; 000 11.12; 001 17.02; 002 17.02; 003 17.02
Demolición de obra de fábrica o caseta de piedra o ladrillo incluso carga, transporte a vertedero o gestor autorizado y canon de vertido.

| Código | Ud | Descripción | Rendimiento | Precio | Importe |
|---|---|---|---|---|---|
| MO0010 | h | Oficial 1ª | 0.02 | 28.84 | 0.58 |
| MO0035 | h | Peón ordinario | 0.025 | 25.88 | 0.65 |
| MAQ003 | H | Camión de tres ejes 10 m3 | 0.007 | 80 | 0.56 |
| MAQRETMARTROM | H | Retroexcavadora con martillo rompedor (maquinaria) | 0.025 | 114.79 | 2.87 |
| CANON | M3 | Canon de escombros a gestor autorizado o a vertedero | 1 | 9.8 | 9.80 |
| SUPLEM_TRANSP | M3 | Transporte a relleno, gestor autorizado o vertedero | 1 | 2.4 | 2.40 |
| %1_M_AUX | % | Medios auxiliares 1% | 1 % | 16.86 | 0.17 |
| %7_C_INDIRECT | % | % Costes Indirectos | 7 % | 17.03 | 1.19 |
|  |  | Total |  |  | 18.22 |

| Medición | Uds. | Largo | Ancho | Alto | Parcial |
|---|---|---|---|---|---|
| CASETA VALVULA | 1.05 | 5.4 | 2.3 | 4.5 | 58.68 |
| Total |  |  |  |  | 58.68 |

**DEM_008** M3 DEMOLICIÓN DE MURO DE MAMPOSTERÍA. (09/12/2003)
105 M3 × 13.7 = 1438.50
Precios: Presupuesto 13.7; 000 13.87; 001 12.79; 002 12.79; 003 12.79
Demolición de muro de mampostería incluso carga, transporte a acopio intermedio del material reutilizable, transporte a relleno autorizado u obra incluyendo eventual el canon de vertido.

| Código | Ud | Descripción | Rendimiento | Precio | Importe |
|---|---|---|---|---|---|
| MO0010 | h | Oficial 1ª | 0.02 | 28.84 | 0.58 |
| MO0035 | h | Peón ordinario | 0.05 | 25.88 | 1.29 |
| MAQ003 | H | Camión de tres ejes 10 m3 | 0.007 | 80 | 0.56 |
| MAQRETMARTROM | H | Retroexcavadora con martillo rompedor | 0.05 | 114.79 | 5.74 |
| CANONTIER | M3 | Canon de tierras/roca a relleno autorizado u obras externas | 1 | 2.1 | 2.10 |
| SUPLEM_TRANSP | M3 | Transporte a relleno, gestor autorizado o vertedero | 1 | 2.4 | 2.40 |
| %1_M_AUX | % | Medios auxiliares 1% | 1 % | 12.67 | 0.13 |
| %7_C_INDIRECT | % | % Costes Indirectos | 7 % | 12.80 | 0.90 |
|  |  | Total |  |  | 13.7 |

| Medición | Uds. | Largo | Ancho | Alto | Parcial |
|---|---|---|---|---|---|
| MUROS CANAL ACTUAL | 1.05 | 17 | 1 | 4 | 71.40 |
|  | 1.05 | 8 | 1 | 4 | 33.60 |
| Subtotal |  |  |  |  | 105.00 |
| Total |  |  |  |  | 105 |

**WELL-POINT** M2 AGOTAMIENTO NIVEL FREATICO (09/12/2003)
232.05 M2 × 96.48 = 22388.18
Precios: Presupuesto 96.48; 000 84.68; 001 89.88; 002 89.88; 003 89.88
Agotamiento del nivel freático mediante técnicas de well-point o mediante bombas de achique para la colocación de la escollera de fondo de excavación o el hormigón de presolera o estructural, incluyendo todas los medios auxiliares y operaciones necesarias para mantenimiento de la cota del nivel freático por debajo de la cota de excavación o de trabajo.

| Código | Ud | Descripción | Rendimiento | Precio | Importe |
|---|---|---|---|---|---|
| MAQWELP0 | H | Instalación de Well-Point (maquinaria; 29/03/2005) | 1 | 34.56 | 34.56 |
| MO0010 | h | Oficial 1ª | 1 | 28.84 | 28.84 |
| MO0035 | h | Peón ordinario | 1 | 25.88 | 25.88 |
| %1_M_AUX | % | Medios auxiliares 1% | 1 % | 89.28 | 0.89 |
| %7_C_INDIRECT | % | % Costes Indirectos | 7 % | 90.17 | 6.31 |
|  |  | Total |  |  | 96.48 |

| Medición | Uds. | Largo | Ancho | Parcial |
|---|---|---|---|---|
| Agotamiento | 1.05 | 13 | 17 | 232.05 |
| Total |  |  |  | 232.05 |

#### 1.1.2 ESTRUCTURA (09/12/2003)
Importe: Presupuesto 49765.17; 000 35271.64; 001 36105.68; 002 36105.68; 003 36105.68

**ELEM_002** KG ACERO REDONDOS B 500 S (09/12/2003)
7448.13 KG × 1.8 = 13406.63
Precios: Presupuesto 1.8; 000 1.08; 001 0.56; 002 0.56; 003 0.56
Acero en redondos para armar B 500 S, que incluye suministro, elaboración, colocación, despuntes, mermas, solapes, alambre de atar, separadores y rigidizadores.

| Código | Ud | Descripción | Rendimiento | Precio | Importe |
|---|---|---|---|---|---|
| MO0010 | h | Oficial 1ª | 0.007 | 28.84 | 0.20 |
| MO0035 | h | Peón ordinario | 0.007 | 25.88 | 0.18 |
| ACERO_B500S | kg | Acero corrugado B-500-S (material; Presupuesto 1.1) | 1 | 1.1 | 1.10 |
| MAQ017 | H | Grúa movil autopropulsada 20 Tn (maquinaria) | 0.002 | 87.55 | 0.18 |
| %1_M_AUX | % | Medios auxiliares 1% | 1 % | 1.66 | 0.02 |
| %7_C_INDIRECT | % | % Costes Indirectos | 7 % | 1.68 | 0.12 |
|  |  | Total |  |  | 1.8 |

| Medición | Uds. | Parcial |
|---|---|---|
| SOLERA |  |  |
|  | 612.79413950522 | 612.79 |
|  | 330.85398025995 | 330.85 |
|  | 327.80463481977 | 327.80 |
|  | 674.50195334503 | 674.50 |
|  | 441.49218764402 | 441.49 |
| PILA CENTRAL |  |  |
| Horizontales | 134.23748948636 | 134.24 |
| Verticales | 278.41849671244 | 278.42 |
| ALZADOS |  |  |
| Horizontales | 851.10297153503 | 851.10 |
|  | 298.83585313802 | 298.84 |
| Verticales | 787.52660498663 | 787.53 |
|  | 442.98371530498 | 442.98 |
|  | 426.90836162575 | 426.91 |
|  | 57.423814946942 | 57.42 |
| ALETA |  |  |
| Horizontales | 139.83071821496 | 139.83 |
| Verticales | 135.89474244298 | 135.89 |
|  | 76.440792624176 | 76.44 |
| TIMPANO |  |  |
| Horizontales | 134.23748948636 | 134.24 |
| Verticales | 134.23748948636 | 134.24 |
| TECHO |  |  |
|  | 327.80463481977 | 327.80 |
|  | 330.85398025995 | 330.85 |
| MURO COMPUERTAS |  |  |
| Horizontales | 180.4748469761 | 180.47 |
| Verticales | 323.49577713255 | 323.50 |
| Subtotal |  | 7448.13 |
| Total |  | 7448.13 |

**ELEM_005** M2 ENCOFRADO ACABADO A-II (09/12/2003)
463.25 M2 × 31.74 = 14703.56
Precios: Presupuesto 31.74; 000 26.02; 001 27.82; 002 27.82; 003 27.82
Encofrado y desencofrado en paramentos planos o curvos con radio de curvatura superior a 4 metros, con acabado A-II, que incluye la posible cimbra, apeos, arriostramientos, distanciadores, separadores y anclaje del encofrado, pequeño material, medios auxiliares.

| Código | Ud | Descripción | Rendimiento | Precio | Importe |
|---|---|---|---|---|---|
| MO0010 | h | Oficial 1ª | 0.45 | 28.84 | 12.98 |
| MO0035 | h | Peón ordinario | 0.4 | 25.88 | 10.35 |
| MADERA | M3 | Madera pino para encofrado (material) | 0.02 | 217 | 4.34 |
| CLAVAZON | kg | Clavazón y alambra de atar (material; 22/06/2004; Presupuesto 1.33) | 0.745 | 1.33 | 0.99 |
| PUNTALES | ML | Puntales para encofrados (material; 22/06/2004; Presupuesto 1.15) | 0.621 | 1.15 | 0.71 |
| %1_M_AUX | % | Medios auxiliares 1% | 1 % | 29.37 | 0.29 |
| %7_C_INDIRECT | % | % Costes Indirectos | 7 % | 29.66 | 2.08 |
|  |  | Total |  |  | 31.74 |

| Medición | Uds. | Largo | Ancho | Alto | Parcial |
|---|---|---|---|---|---|
| Solera | 2.1 | 9.13 |  | 0.65 | 12.462 |
|  | 2.1 | 3.22 |  | 0.55 | 3.719 |
|  | 1.05 | 3.7 |  | 0.65 | 2.525 |
| Paredes | 4.2 | 9.13 |  | 6.1 | 233.911 |
|  | 2.1 | 3.22 |  | 2.4 | 16.229 |
|  | 2.1 | 3.22 |  | 2 | 13.524 |
|  | 1.05 | 5.4 |  | 4.25 | 24.098 |
|  | 1.05 | 5 |  | 3.6 | 18.900 |
| Pila central | 2.1 | 5.61 |  | 3 | 35.343 |
| Timpano | 1.05 | 4.3 |  | 4 | 18.060 |
|  | 1.05 | 3.5 |  | 4 | 14.700 |
| Techo | 1.05 | 3.65 | 3.5 |  | 13.414 |
| Muro compuertas | 2.1 | 4.4 |  | 6.1 | 56.364 |
| Subtotal |  |  |  |  | 463.249 |
| Total |  |  |  |  | 463.25 |

**ELEM_006** M3 HORMIGÓN HM-20 COMPLETO (09/12/2003)
15.03 M3 × 104.58 = 1571.84
Precios: Presupuesto 104.58; 000 81.77; 001 19.25; 002 19.25; 003 19.25
Hormigón HM-20, de resistencia característica de 20 N/mm2 con cemento CEM II/A-D 42,5 , arena y árido calizo Tmáx. 20 mm, consistencia plástica para uso en cualquier clase de elemento que incluye suministro, vertido, vibrado, curado, bombeo en caso necesario, tratamiento de juntas mediante chorreo de arena o picado y limpieza con aire a presión y medios auxiliares.Según NTE-EHL y EHE.

| Código | Ud | Descripción | Rendimiento | Precio | Importe |
|---|---|---|---|---|---|
| MO0010 | h | Oficial 1ª | 0.225 | 28.84 | 6.49 |
| MO0035 | h | Peón ordinario | 0.225 | 25.88 | 5.82 |
| HM20 | M3 | Hormigón HM-20/P/20/I central (material; Presupuesto 77.65) | 1 | 77.65 | 77.65 |
| MAQ009 | H | Vibrador de hormigón (maquinaria) | 0.225 | 1.51 | 0.34 |
| MAQ044 | H | Bomba hormigón 20m3/h (maquinaria; 23/12/2004) | 0.045 | 143.84 | 6.47 |
| %1_M_AUX | % | Medios auxiliares 1% | 1 % | 96.77 | 0.97 |
| %7_C_INDIRECT | % | % Costes Indirectos | 7 % | 97.74 | 6.84 |
|  |  | Total |  |  | 104.58 |

| Medición | Uds. | Largo | Ancho | Alto | Parcial |
|---|---|---|---|---|---|
| Presolera | 1.05 | 9.13 | 8 | 0.15 | 11.50 |
|  | 1.05 | 3.22 | 5 | 0.15 | 2.54 |
| Aleta margen izquierda | 1.05 | 3.7 | 1.7 | 0.15 | 0.99 |
| Subtotal |  |  |  |  | 15.03 |
| Total |  |  |  |  | 15.03 |

**HORMHA30** M3 HORMIGÓN HA-30/B/20/IV+Qb COMPLETO. (09/12/2003)
137.52 M3 × 141.57 = 19468.71
Precios: Presupuesto 141.57; 000 97.52; 001 132.24; 002 132.24; 003 132.24
Hormigón HA-30/B/20/IV+Qb, de resistencia característica de 30 N/mm2 con cemento CEM II/A-D 42,5 SR , arena y árido calizo Tmáx. 20 mm. Consistencia blanda para uso en cualquier clase de elemento que incluye suministro, vertido, vibrado, curado, bombeo en caso necesario, tratamiento de juntas mediante chorreo de arena o picado y limpieza con aire a presión y medios auxiliares.Según NTE-EHL y EHE.

| Código | Ud | Descripción | Rendimiento | Precio | Importe |
|---|---|---|---|---|---|
| MO0010 | h | Oficial 1ª | 0.25 | 28.84 | 7.21 |
| MO0035 | h | Peón ordinario | 0.225 | 25.88 | 5.82 |
| HA30 | M3 | Hormigón HA-30/B/20/IV+Qb (material) | 1 | 109 | 109.00 |
| MAQ009 | H | Vibrador de hormigón | 0.225 | 1.51 | 0.34 |
| MAQ044 | H | Bomba hormigón 20m3/h | 0.06 | 143.84 | 8.63 |
| %1_M_AUX | % | Medios auxiliares 1% | 1 % | 131.00 | 1.31 |
| %7_C_INDIRECT | % | % Costes Indirectos | 7 % | 132.31 | 9.26 |
|  |  | Total |  |  | 141.57 |

| Medición | Uds. | Largo | Ancho | Alto | Parcial |
|---|---|---|---|---|---|
| Solera | 1.05 | 9.13 | 8 | 0.5 | 38.35 |
|  | 1.05 | 3.22 | 5 | 0.4 | 6.76 |
|  | 1.05 | 3.7 | 1.7 | 0.5 | 3.30 |
| Alzados | 2.1 | 9 | 0.4 | 6.1 | 46.12 |
|  | 2.1 | 3.22 | 0.4 | 2.4 | 6.49 |
| Aleta margen izquierda | 1.05 | 5 | 0.4 | 3.6 | 7.56 |
| Timpano | 1.05 | 3.5 | 0.4 | 4 | 5.88 |
| Pila central | 1.05 | 5.6 | 0.4 | 3 | 7.06 |
| Techo | 1.05 | 3.22 | 3.5 | 0.4 | 4.73 |
| Muro compuertas | 1.05 | 4.4 | 0.4 | 6.1 | 11.27 |
| Subtotal |  |  |  |  | 137.52 |
| Total |  |  |  |  | 137.52 |

**JUNTA_01** ML JUNTA PVC 25 CM. (09/12/2003)
45.48 ML × 13.51 = 614.43
Precios: Presupuesto 13.51; 000 11.74; 001 12.58; 002 12.58; 003 12.58
Junta elástica impermeable de PVC con núcleo tubular de 25 cm. de ancho que incluye colocación y parte proporcional de empalmes soldados.

| Código | Ud | Descripción | Rendimiento | Precio | Importe |
|---|---|---|---|---|---|
| MO0010 | h | Oficial 1ª | 0.15 | 28.84 | 4.33 |
| MO0035 | h | Peón ordinario | 0.15 | 25.88 | 3.88 |
| JUNTA PVC 23 | ML | Junta PVC 25 cm (material; 20/12/2004) | 1 | 4.29 | 4.29 |
| %1_M_AUX | % | Medios auxiliares 1% | 1 % | 12.50 | 0.13 |
| %7_C_INDIRECT | % | % Costes Indirectos | 7 % | 12.63 | 0.88 |
|  |  | Total |  |  | 13.51 |

| Medición | Uds. | Largo | Parcial |
|---|---|---|---|
| Junta PVC | 2.1 | 4.3 | 9.03 |
|  | 2.1 | 12.35 | 25.94 |
|  | 1.05 | 5.61 | 5.89 |
| Muro compuertas | 1.05 | 4.4 | 4.62 |
| Subtotal |  |  | 45.48 |
| Total |  |  | 45.48 |

#### 1.1.3 ELEMENTOS HIDRAULICOS (10/06/2003)
Importe: Presupuesto 143254.3; 000 73252.2; 001 133582.5; 002 133582.5; 003 133582.5

**COMPMURAL** UD COMPUERTA CANAL A. INOX 2X2
0 UD × 10651.85 = 0.00
Precios: Presupuesto 10651.85; 000 18371.9; 001 9955; 002 9955; 003 9955
Compuerta en canal de toma de acero inoxidable AISI 304-L de 2x2 metros de superficie libre, incluso guías metálicas empotradas en la pared y solera del canal, estanqueidad a tres lados, colocación, montaje y accionamiento manual con posiciónadores de fin de carrera conectados a cuadro eléctrico y de control de la obra de toma.

| Código | Ud | Descripción | Rendimiento | Precio | Importe |
|---|---|---|---|---|---|
| COMPU | UD | Compuerta 2x2 canal (material) | 1 | 9050 | 9050.00 |
| %MONT11000 | % | Montaje, pruebas y medios auxiliares 10% (22/04/2009) | 10 % | 9050.00 | 905.00 |
| %7_C_INDIRECT | % | % Costes Indirectos | 7 % | 9955.00 | 696.85 |
|  |  | Total |  |  | 10651.85 |

**ZZCOMCANAL2** UD COMPUERTA CANAL A. INOX 2X2 MOTORIZADA
2 UD × 12770.45 = 25540.90
Precios: Presupuesto 12770.45; 000 11935; 001 11935; 002 11935
Compuerta en canal de toma de acero inoxidable AISI 304-L de 2x2 metros de superficie libre, incluso guías metálicas empotradas en la pared y solera del canal, estanqueidad a tres lados, colocación, montaje y accionamiento motorizado con un actuador eléctrico on off con dos finales de carrera y dos limitadores de par, conectados a cuadro eléctrico y de control de la obra de toma.

| Código | Ud | Descripción | Rendimiento | Precio | Importe |
|---|---|---|---|---|---|
| COMPU | UD | Compuerta 2x2 canal | 1 | 9050 | 9050.00 |
| COMPMOTOR | UD | Motorizada (material) | 1 | 1800 | 1800.00 |
| %MONT11000 | % | Montaje, pruebas y medios auxiliares 10% | 10 % | 10850.00 | 1085.00 |
| %7_C_INDIRECT | % | % Costes Indirectos | 7 % | 11935.00 | 835.45 |
|  |  | Total |  |  | 12770.45 |

| Medición | Uds. | Parcial |
|---|---|---|
| Compuertas aguas arriba | 2 | 2.00 |
| Total |  | 2 |

**REJILLA LIMPI** UD REJA HIDRAULICA (10/06/2003)
2 UD × 32639.02 = 65278.04
Precios: Presupuesto 32639.02; 000 36626.1; 001 30503.75; 002 30503.75; 003 30503.75
Reja hidráulica en canal de acero inoxidable AISI 304-L con una separación entre barrotes de 10 mm, con funcionamiento oleohidráulico desde un cuadro de mando eléctrico que puede funcionar o bien mediante un temporizador o mediante la medición de pérdida de carga en la reja, incluso peine de limpieza, sistema de extracción del material hacia un punto de la obra de toma para que desde allí y mediante un equipo hidráulico sea transportado el material extraído de nuevo al río, aguas abajo de la obra de toma, medidor de la pérdida de carga en la zona de desbaste, grupo oleohidráulico, conexión a cuadro eléctrico con señal de funcionamiento del sistema de limpieza de la reja, fallo, etc., con telemando a la estación de bombeo, totalmente instalado y probado.

| Código | Ud | Descripción | Rendimiento | Precio | Importe |
|---|---|---|---|---|---|
| REJA | UD | Reja (material) | 1 | 20525 | 20525.00 |
| TRANSP | UD | Transporte (04/02/2005) | 1 | 6000 | 6000.00 |
| %MONT11500 | % | Montaje, pruebas y medios auxiliares 15% (10/06/2003) | 15 % | 26525.00 | 3978.75 |
| %7_C_INDIRECT | % | % Costes Indirectos | 7 % | 30503.75 | 2135.26 |
|  |  | Total |  |  | 32639.02 |

| Medición | Uds. | Parcial |
|---|---|---|
| Rejas | 2 | 2.00 |
| Total |  | 2 |

**ZZCOMREG2** UD COMPUERTA REGULACIÓN 2X2 MOTORIZADA
2 UD × 26217.68 = 52435.36
Precios: Presupuesto 26217.68; 000 24352.5; 001 24352.5; 002 24352.5
Compuerta mural de acero inoxidable AISI 304-L de 2x2 metros de superficie libre, de regulación, incluso guías metálicas empotradas en la pared, estanqueidad a cuatro lados, colocación, montaje y accionamiento motorizado con un actuador eléctrico de regulación, con dos finales de carrera y dos limitadores de par, conectados a cuadro eléctrico y de control.

| Código | Ud | Descripción | Rendimiento | Precio | Importe |
|---|---|---|---|---|---|
| COMPU2X2M | UD | Compuerta 2x2 mural (material) | 1 | 18975 | 18975.00 |
| COMPMOTOR | UD | Motorizada | 1 | 1800 | 1800.00 |
| COMPREGUL | UD | Actuador de regulación (material) | 1 | 1500 | 1500.00 |
| %MONT11000 | % | Montaje, pruebas y medios auxiliares 10% | 10 % | 22275.00 | 2227.50 |
| %7_C_INDIRECT | % | % Costes Indirectos | 7 % | 24502.50 | 1715.18 |
|  |  | Total |  |  | 26217.68 |

| Medición | Uds. | Parcial |
|---|---|---|
| Compuertas aguas abajo | 2 | 2.00 |
| Total |  | 2 |

#### 1.1.4 ACABADOS (09/12/2003)
Importe: Presupuesto 21422.62; 000 11701.03; 001 19589.75; 002 19589.75; 003 19589.75

**BARAN_GALV_01** ML BARANDILLA ACERO GALVANIZADO
65.1 ML × 110.13 = 7169.46
Precios: Presupuesto 110.13; 000 100.13; 001 102.93; 002 102.93; 003 102.93
Barandilla de tubo de acero galvanizado de las formas y dimensiones definidas en los planos o similares a las existentes que incluye anclajes, elementos móviles, chorreado de arena, galvanizado y pintura de acabado.

| Código | Ud | Descripción | Rendimiento | Precio | Importe |
|---|---|---|---|---|---|
| BARAN_GALVAN | ML | Barandilla acero galvanizado, anclajes y piezas (material) | 1 | 93.57 | 93.570 |
| %MONT11000 | % | Montaje, pruebas y medios auxiliares 10% | 10 % | 93.570 | 9.357 |
| %7_C_INDIRECT | % | % Costes Indirectos | 7 % | 102.927 | 7.205 |
|  |  | Total |  |  | 110.13 |

| Medición | Uds. | Largo | Parcial |
|---|---|---|---|
| Barandilla | 1.05 | 62 | 65.10 |
| Total |  |  | 65.1 |

**DEP_OF_07** M2 ENTRAMADO METÁLICO ACERO GALVANIZADO
56.49 M2 × 89.44 = 5052.47
Precios: Presupuesto 89.44; 000 81.32; 001 83.59; 002 83.59; 003 83.59
Entramado metálico en escaleras o en zonas horizontales con superficie pisable, vigas, pies, soportes y marco metálicos en acero galvanizado, incluso galvanizado, pintura de acabado, y estructura metálica, totalmente colocado.

| Código | Ud | Descripción | Rendimiento | Precio | Importe |
|---|---|---|---|---|---|
| ENTRAM_MET_ES | M2 | Entramado metalico en escaleras en acero galvánizado. (material) | 1 | 75.99 | 75.99 |
| %MONT11000 | % | Montaje, pruebas y medios auxiliares 10% | 10 % | 75.99 | 7.60 |
| %7_C_INDIRECT | % | % Costes Indirectos | 7 % | 83.59 | 5.85 |
|  |  | Total |  |  | 89.44 |

| Medición | Uds. | Largo | Ancho | Parcial |
|---|---|---|---|---|
| Escaleras laterales | 2.1 | 2.6 | 2.4 | 13.10 |
|  | 2.1 | 5.8 | 1.2 | 14.62 |
|  | 2.1 | 3 | 0.225 | 1.42 |
| Tramex cercano al río | 1.05 | 4.5 | 2 | 9.45 |
| Tramex cercano al canal | 1.05 | 4.3 | 3.5 | 15.80 |
|  | 2.1 | 4 | 0.25 | 2.10 |
| Subtotal |  |  |  | 56.49 |
| Total |  |  |  | 56.49 |

**ELEM_004** UD PATE DE POLIPROPILENO (09/12/2003)
36 UD × 16.07 = 578.52
Precios: Presupuesto 16.07; 000 12.66; 001 8.39; 002 8.39; 003 8.39
De pate de acero en redondo de diámetro 25 mm. y 33 cm. de ancho, recubierto de polipropileno, incluso anclaje en muro, colocación y medios auxiliares.

| Código | Ud | Descripción | Rendimiento | Precio | Importe |
|---|---|---|---|---|---|
| MO0010 | h | Oficial 1ª | 0.2 | 28.84 | 5.77 |
| MO0035 | h | Peón ordinario | 0.1 | 25.88 | 2.59 |
| PATE | UD | Pate polipropil.33x16 cm D=25 m (material; Presupuesto 6.51) | 1 | 6.51 | 6.51 |
| %1_M_AUX | % | Medios auxiliares 1% | 1 % | 14.87 | 0.15 |
| %7_C_INDIRECT | % | % Costes Indirectos | 7 % | 15.02 | 1.05 |
|  |  | Total |  |  | 16.07 |

| Medición | Uds. | Largo | Parcial |
|---|---|---|---|
| Pates | 2 | 18 | 36.00 |
| Total |  |  | 36 |

**ELEM_003** UD TAPA DE FUNDICIÓN Ø60 D400 (09/12/2003)
1 UD × 279.92 = 279.92
Precios: Presupuesto 279.92; 000 133.04; 001 68.72; 002 68.72; 003 68.72
Suministro y colocación de tapa de fundición nodular Ø60cm de paso útil, D400, tipo EJ o similar, según modelo de la Mancomunidad del Añarbe, mecanizada, según plano de detalle, incluso anclaje en hormigón y p.p. de todo tipo de materiales y medios auxiliares. Totalmente colocada y rematada.

| Código | Ud | Descripción | Rendimiento | Precio | Importe |
|---|---|---|---|---|---|
| TAPA 60CM | UD | Tapa fundición Ø60 cm D400 logo Añarbe EJ (material; Presupuesto 190.62) | 1 | 190.62 | 190.62 |
| MO0010 | h | Oficial 1ª | 1.25 | 28.84 | 36.05 |
| MO0035 | h | Peón ordinario | 1.25 | 25.88 | 32.35 |
| %1_M_AUX | % | Medios auxiliares 1% | 1 % | 259.02 | 2.59 |
| %7_C_INDIRECT | % | % Costes Indirectos | 7 % | 261.61 | 18.31 |
|  |  | Total |  |  | 279.92 |

| Medición | Uds. | Parcial |
|---|---|---|
| Tapa acceso | 1 | 1.00 |
| Total |  | 1 |

**ZZCERRAM** ML CERRAMIENTO METÁLICO
52.5 ML × 158.9 = 8342.25
Precios: Presupuesto 158.9; 000 148.5; 001 148.5; 002 148.5
Cerramiento metálico realizado según plano de 2,50 m de altura, formado por perfiles verticales rectangulares de acero galvanizado de 80.80.2 mm cada 3,47 m y malla de acero electrosoldada galvanizada, incluso dos puertas de acceso peatonal con cerradura, garras de anclaje, tornillería, accesorios y ayudas de albañilería. Medida la longitud a cinta corrida.

| Código | Ud | Descripción | Rendimiento | Precio | Importe |
|---|---|---|---|---|---|
| CERRAMMET | ML | Cerramiento metálico de malla electrosoldada (material) | 1 | 135 | 135.00 |
| %MONT11000 | % | Montaje, pruebas y medios auxiliares 10% | 10 % | 135.00 | 13.50 |
| %7_C_INDIRECT | % | % Costes Indirectos | 7 % | 148.50 | 10.40 |
|  |  | Total |  |  | 158.9 |

| Medición | Uds. | Largo | Parcial |
|---|---|---|---|
| Perímetro | 1.05 | 50 | 52.50 |
| Total |  |  | 52.5 |

### 1.2 ESCOLLERA DE ENCAUZAMIENTO (09/12/2003)
Importe: Presupuesto 11489.19; 000 11192.59; 001 10699.52; 002 10699.52; 003 10699.52

**1ESCVIVAA** M3 ESCOLLERA VIVA 700 KG PESO MÁXIMO (09/12/2003)
125.09 M3 × 71.9 = 8993.97
Precios: Presupuesto 71.9; 000 72.15; 001 66.94; 002 66.94; 003 66.94
Escollera en encauzamiento de regata, de 700 Kg. de peso máximo, con más de un 50% de peso superior a 300 Kg. que incluye suministro y colocación. Este precio incluye el sobreprecio por la inserción simultanea de ramas vivas de sauce conforme figura en el pliego de condiciones y en los planos.

| Código | Ud | Descripción | Rendimiento | Precio | Importe |
|---|---|---|---|---|---|
| MO0010 | h | Oficial 1ª | 0.2 | 28.84 | 5.77 |
| MO0035 | h | Peón ordinario | 0.3 | 25.88 | 7.76 |
| MAQ002 | H | Retroexcavadora | 0.2 | 100 | 20.00 |
| ESC300KG | M3 | Escollera de 300 -1000 kg. | 1 | 27 | 27.00 |
| ESTSAUCE | UD | Estaquillado de sauce (material; 29/01/2005) | 4 | 1.5 | 6.00 |
| %1_M_AUX | % | Medios auxiliares 1% | 1 % | 66.53 | 0.67 |
| %7_C_INDIRECT | % | % Costes Indirectos | 7 % | 67.20 | 4.70 |
|  |  | Total |  |  | 71.9 |

| Medición | Uds. | Largo | Ancho | Parcial |
|---|---|---|---|---|
| P0-P1 | 1.05 | 3.5 | 1.88 | 6.91 |
| P1-P2 | 1.05 | 7.61 | 4.53 | 36.20 |
| P2-P3 | 1.05 | 6.87 | 5.92 | 42.70 |
| P3-P4 | 1.05 | 4.78 | 6.58 | 33.03 |
| P4-MURO | 1.05 | 0.9 | 6.61 | 6.25 |
| Subtotal |  |  |  | 125.09 |
| Total |  |  |  | 125.09 |

**RELL_010** M3 RELLENO DE ACABADO CON TIERRA VEGETAL PROCED. DE LA OBRA (09/12/2003)
19.57 M3 × 4.71 = 92.17
Precios: Presupuesto 4.71; 000 4.63; 001 4.4; 002 4.4; 003 4.4
Relleno de acabado con tierra vegetal procedente de la propia excavación, incluso extendido y nivelación.

| Código | Ud | Descripción | Rendimiento | Precio | Importe |
|---|---|---|---|---|---|
| MO0001 | h | Capataz | 0.004 | 30.3 | 0.12 |
| MO0035 | h | Peón ordinario | 0.008 | 25.88 | 0.21 |
| MAQ002 | H | Retroexcavadora | 0.008 | 100 | 0.80 |
| MAQ008 | H | Dumper 1m3 | 0.004 | 7.05 | 0.03 |
| MAT_VEGETAL | M3 | Tierra vegetal de la propia obra (material; 23/11/2004) | 1 | 3.2 | 3.20 |
| %1_M_AUX | % | Medios auxiliares 1% | 1 % | 4.36 | 0.04 |
| %7_C_INDIRECT | % | % Costes Indirectos | 7 % | 4.40 | 0.31 |
|  |  | Total |  |  | 4.71 |

| Medición | Uds. | Largo | Ancho | Parcial |
|---|---|---|---|---|
| P0-P1 | 1.05 | 3.5 | 0.235 | 0.86 |
| P1-P2 | 1.05 | 7.61 | 0.73 | 5.83 |
| P2-P3 | 1.05 | 6.87 | 1.01 | 7.29 |
| P3-P4 | 1.05 | 4.78 | 0.95 | 4.77 |
| P4-MURO | 1.05 | 0.9 | 0.87 | 0.82 |
| Subtotal |  |  |  | 19.57 |
| Total |  |  |  | 19.57 |

**EXC_005** M3 EXCAVACIÓN EN CANAL O CAUCE DE RÍO EN TIERRAS O ROCA RIPABLE
276.53 M3 × 8.69 = 2403.05

| Medición | Uds. | Largo | Ancho | Parcial |
|---|---|---|---|---|
| P0-P1 | 1.05 | 3.5 | 2.505 | 9.21 |
| P1-P2 | 1.05 | 7.61 | 7.79 | 62.25 |
| P2-P3 | 1.05 | 6.87 | 14.01 | 101.06 |
| P3-P4 | 1.05 | 4.78 | 17.44 | 87.53 |
| P4-MURO | 1.05 | 0.9 | 17.44 | 16.48 |
| Subtotal |  |  |  | 276.53 |
| Total |  |  |  | 276.53 |

### 1.3 MURO ENCAUZAMIENTO (09/12/2003)
Importe: Presupuesto 14049.05; 000 11022; 001 10686.35; 002 10686.35; 003 10686.35

**DEM_008** M3 DEMOLICIÓN DE MURO DE MAMPOSTERÍA.
21 M3 × 13.7 = 287.70

| Medición | Uds. | Largo | Ancho | Alto | Parcial |
|---|---|---|---|---|---|
| MURO ENCAUZAMIENTO | 1.05 | 5 | 1 | 4 | 21.00 |
| Total |  |  |  |  | 21 |

**EXC_005** M3 EXCAVACIÓN EN CANAL O CAUCE DE RÍO EN TIERRAS O ROCA RIPABLE
198.93 M3 × 8.69 = 1728.70

| Medición | Uds. | Largo | Ancho | Parcial |
|---|---|---|---|---|
| P1-P2 | 1.05 | 3.52 | 25.89 | 95.689 |
| P2-P3 | 1.05 | 3.27 | 30.07 | 103.245 |
| Subtotal |  |  |  | 198.934 |
| Total |  |  |  | 198.93 |

**RELL_002** M3 RELLENO DE MATERIAL FILTRANTE EN TRASDOS DE OBRAS DE FABRICA
6.8 M3 × 17.83 = 121.24

| Medición | Uds. | Largo | Ancho | Parcial |
|---|---|---|---|---|
| P1-P2 | 1.05 | 3 | 1.08 | 3.40 |
| P2-P3 | 1.05 | 3 | 1.08 | 3.40 |
| Subtotal |  |  |  | 6.80 |
| Total |  |  |  | 6.8 |

**RELL_004** M3 RELLENO DE OBRA DE FABRICA
112.7 M3 × 5.65 = 636.76

| Medición | Uds. | Parcial |
|---|---|---|
| P1-P2 | 58.716 | 58.72 |
| P2-P3 | 53.97525 | 53.98 |
| Subtotal |  | 112.70 |
| Total |  | 112.7 |

**ELEM_006** M3 HORMIGÓN HM-20 COMPLETO
5.99 M3 × 104.58 = 626.43

| Medición | Uds. | Largo | Ancho | Alto | Parcial |
|---|---|---|---|---|---|
| Presolera | 1.05 | 9.5 | 4 | 0.15 | 5.99 |
| Total |  |  |  |  | 5.99 |

**HORMHA30** M3 HORMIGÓN HA-30/B/20/IV+Qb COMPLETO.
30.19 M3 × 141.57 = 4274.00

| Medición | Uds. | Largo | Ancho | Alto | Parcial |
|---|---|---|---|---|---|
| Solera | 1.05 | 9.5 | 4 | 0.5 | 19.95 |
| Alzado | 1.05 | 6.77 | 0.4 | 3.6 | 10.24 |
| Subtotal |  |  |  |  | 30.19 |
| Total |  |  |  |  | 30.19 |

**ELEM_002** KG ACERO REDONDOS B 500 S
1660.27 KG × 1.8 = 2988.49

| Medición | Uds. | Parcial |
|---|---|---|
| SOLERA |  |  |
| intrados |  |  |
| long inf | 149.15276609595 | 149.15 |
| long sup | 149.15276609595 | 149.15 |
| trans inf | 281.07010144304 | 281.07 |
| trans sup | 281.07010144304 | 281.07 |
| trasdos |  |  |
| long inf | 50.711940472624 | 50.71 |
| long sup | 50.711940472624 | 50.71 |
| trans sup | 92.806165570815 | 92.81 |
| trans inf | 92.806165570815 | 92.81 |
| ALZADO |  |  |
| Horizontales |  |  |
| trasdos | 107.76287350433 | 107.76 |
| intrados | 107.76287350433 | 107.76 |
| Verticales |  |  |
| trasdos | 190.25263942017 | 190.25 |
| intrados | 107.01710967385 | 107.02 |
| Subtotal |  | 1660.27 |
| Total |  | 1660.27 |

**ESC_001** M3 ESCOLLERA SECA 300-1000 kg
35.23 M3 × 42.94 = 1512.78

| Medición | Uds. | Parcial |
|---|---|---|
| P1-P2 | 15.48624 | 15.49 |
| P2-P3 | 19.742625 | 19.74 |
| Subtotal |  | 35.23 |
| Total |  | 35.23 |

**ELEM_005** M2 ENCOFRADO ACABADO A-II
55.97 M2 × 31.74 = 1776.49

| Medición | Uds. | Largo | Alto | Parcial |
|---|---|---|---|---|
| Solera | 1.05 | 6.79 | 0.65 | 4.634 |
| Muro | 2.1 | 6.79 | 3.6 | 51.332 |
| Subtotal |  |  |  | 55.966 |
| Total |  |  |  | 55.97 |

**JUNTA_01** ML JUNTA PVC 25 CM.
7.14 ML × 13.51 = 96.46

| Medición | Uds. | Largo | Parcial |
|---|---|---|---|
| Junta PVC | 1.05 | 6.8 | 7.14 |
| Total |  |  | 7.14 |

### 1.4 INSTALACION ELECTRICA EN CABECERA DE CANAL DE TOMA (01/10/2004)
Importe: Presupuesto 27718.8; 000 2240.06; 001 5759.82; 002 5759.82; 003 5759.82

**EQUPROMEMA** UD EQUIPO DE PROTECCION-MEDIDA-MANDO
0 UD × 5867.39 = 0.00
Precios: Presupuesto 5867.39; 000 4262; 001 5483.54; 002 5483.54; 003 5483.54
Equipo de protección-medida-mando, a instalar en las proximidades de las compuertas de toma, totalmente instalado y conectado formado por:
- 1 Armario Himel de poliester de dos puertas con tejadilla tipo intemperie, con placa de montaje dd 1250 x 100 x 300 mm colocado sobre pedestal de obra civil
- 1 Caja general de protección III + N, de 100 A, con cartuchos fusibles de 50 A
- 1 Equipo de medida, Uriarte o similar, tipo UR-BI, trifásico hasta 15 kw
- 1 Interruptor magnetotérmico IV de 40A-15 kA
- 1 Interruptor magnetotérmico II de 4A
- 1 Interruptor diferencial IV de 40A-300 mA
- 1 Disyuntor arrancador TEE, ref. GV2-DM214P7 a 220 v
- 5 Disyuntores arrancadores TEE, de dos sentidos de marcha ref. GV2-DM208P7 a 220 v
- 4 Selectores de dos posiciones
- 10 Pilotos de señalización con lámpara a 220 v
- Cableado principal y auxiliar y demás accesorios
- Mano de obra de montaje en taller e in situ

| Código | Ud | Descripción | Rendimiento | Precio | Importe |
|---|---|---|---|---|---|
| EQUIPOMEMA1 | UD | Armario Himel (material) | 1 | 1862 | 1862.00 |
| EQUIPOMEMA2 | UD | Caja general protección III+N (material) | 1 | 212.8 | 212.80 |
| EQUIPOMEMA3 | UD | Equimo medida Uriarte, tipo UR-BI (material) | 1 | 274.4 | 274.40 |
| EQUIPOMEMA4 | UD | Interruptor magnetotérmico IV (material) | 1 | 159.6 | 159.60 |
| EQUIPOMEMA5 | UD | Interruptor magnetotérmico II de 4 A (material) | 1 | 89.6 | 89.60 |
| EQUIPOMEMA6 | UD | Interruptor diferencial IV de 40A-300mA (material) | 1 | 254.8 | 254.80 |
| EQUIPOMEMA7 | UD | Disyuntor arrancador TEE (material) | 1 | 282.8 | 282.80 |
| EQUIPOMEMA8 | UD | Disyuntor arrancador TEE, de dos sentidos de marcha (material) | 5 | 250.6 | 1253.00 |
| EQUIPOMEMA9 | UD | Selector de dos posiciones (material) | 4 | 26.6 | 106.40 |
| EQUIPOMEMA10 | UD | Pilotos señalización (material) | 10 | 21 | 210.00 |
| EQUIPOMEMA11 | UD | Cableado principal, auxiliar y accesorios (material) | 1 | 42 | 42.00 |
| MO0010 | h | Oficial 1ª | 25.525 | 28.84 | 736.14 |
| %7_C_INDIRECT | % | % Costes Indirectos | 7 % | 5483.54 | 383.85 |
|  |  | Total |  |  | 5867.39 |

**ZEEQUCA** UD CUADRO DE PROTECCION-ACCIONAMIENTO-MANDO
1 UD × 10165 = 10165.00
Precios: Presupuesto 10165
Equipo de protección-medida-mando, a instalar en las proximidades de las compuertas de toma, totalmente instalado y conectado formado por:
- 1 Armario Himel de poliester de dos puertas con tejadillo tipo intemperie, con placa de montaje de dimensiones 1.500 x 1.200 x 420 mm (alto/ancho/fondo) colocado sobre pedestal de obra civil con zócalo de 200 mm. Todas las entradas salidas de cables se realizarán mediante prensaestopas para garantizar la estanqueidad del envolvente
- 1 Caja general de protección III + N, de 100 A, con cartuchos fusibles de 50 A
- 1 Equipo de medida, Uriarte o similar, tipo UR-BI, trifásico hasta 15 kw
- 1 Interruptor magnetotérmico IV de 63 A-15 kA
- 1 Interruptor magnetotérmico IV de 25 A-15 kA
- 10 Interruptores magnetotérmicos IV de 16 A-15 kA
- 4 Interruptores magnetotérmicos II de 10 A-15 kA
- 1 Interruptor diferencial IV de 16 A-30 mA
- 1 Interruptor diferencial IV de 25 A-300 mA
- 8 Interruptores diferenciales IV de 16 A-300 mA
- 2 Interruptores diferenciales II de 10 A-300 mA
- 1 Disyuntor arrancador TEE, ref. GV2-DM214P7 a 220 v
- 5 Disyuntores arrancadores TEE, de dos sentidos de marcha ref. GV2-DM208P7 a 220 v
- 4 Selectores de dos posiciones intemperie
- 10 Pilotos de señalización con lámpara a 220 v intemperie
- Cableado principal y auxiliar y demás accesorios
- Mano de obra de montaje en taller e in situ

| Código | Ud | Descripción | Rendimiento | Precio | Importe |
|---|---|---|---|---|---|
| SINDESMAN | UD | Sin descomposición (Presupuesto 9500) | 1 | 9500 | 9500.00 |
| %7_C_INDIRECT | % | % Costes Indirectos | 7 % | 9500.00 | 665.00 |
|  |  | Total |  |  | 10165 |

**CONELERV** ML CONDUCCION ELECTRICA CABLE RVK0,6/1 DE 5x2,5mm2 (5G)
0 ML × 10.39 = 0.00
Precios: Presupuesto 10.39; 000 7.59; 001 9.71; 002 9.71; 003 9.71
Conducción eléctrica con cable RVK 0,6/1 de 5 x 2,5 mm2 (5G) incluso tubo blindado Interplast, en ejecución estanca, instalado y conectado.

| Código | Ud | Descripción | Rendimiento | Precio | Importe |
|---|---|---|---|---|---|
| CONELERVV | ML | Conducción eléctrica cable RVK0,6/1 de 5x2,5mm2 (5G) (material) | 1 | 7.98 | 7.98 |
| MO0010 | h | Oficial 1ª | 0.06 | 28.84 | 1.73 |
| %7_C_INDIRECT | % | % Costes Indirectos | 7 % | 9.71 | 0.68 |
|  |  | Total |  |  | 10.39 |

**CONELERV1** ML CONDUCCION ELECTRICA CABLE RVK0,6/1 DE 5x4mm2 (5G)
0 ML × 13.08 = 0.00
Precios: Presupuesto 13.08; 000 9.53; 001 12.23; 002 12.23; 003 12.23
Conducción eléctrica con cable RVK 0,6/1 de 5 x 4 mm2 (5G) incluso tubo blindado Interplast, en ejecución estanca, instalado y conectado.

| Código | Ud | Descripción | Rendimiento | Precio | Importe |
|---|---|---|---|---|---|
| CONELERV11 | ML | Conducción eléctrica cable RVK0,6/1 de 5x4mm2 (5G) (material) | 1 | 10.36 | 10.36 |
| MO0010 | h | Oficial 1ª | 0.065 | 28.84 | 1.87 |
| %7_C_INDIRECT | % | % Costes Indirectos | 7 % | 12.23 | 0.86 |
|  |  | Total |  |  | 13.08 |

**CONELERV2** ML CONDUCCION ELECTRICA CABLE RVK0,6/1 DE 2x2,5mm2
0 ML × 8.44 = 0.00
Precios: Presupuesto 8.44; 000 6.22; 001 7.89; 002 7.89; 003 7.89
Conducción eléctrica con cable RVK 0,6/1 de 2 x 2,5 mm2 (5G) incluso tubo blindado Interplast (para señalización posiciones extremas de válvulas), en ejecución estanca, instalado y conectado.

| Código | Ud | Descripción | Rendimiento | Precio | Importe |
|---|---|---|---|---|---|
| CONERLERV21 | ML | Conducción eléctrica cable RVK0,6/1 de 2x2,5mm2 (material) | 1 | 6.02 | 6.02 |
| MO0010 | h | Oficial 1ª | 0.065 | 28.84 | 1.87 |
| %7_C_INDIRECT | % | % Costes Indirectos | 7 % | 7.89 | 0.55 |
|  |  | Total |  |  | 8.44 |

**ZVEMAN5G2.5** ML MANGUERA RZ1-K 5x2,5 mm²
210 ML × 4.48 = 940.80
Precios: Presupuesto 4.48; 000 4.19; 001 4.19; 002 4.19
Cable de cobre de 5x2,5 mm2 de sección para transporte y distribución de energía eléctrica, tipo RZ1-K o similar con aislamiento polietileno reticulado y libre de halogenuros, tensión 0,6/1kV instalado tanto en bandeja como en canalización, incluyendo terminales y conexiones eléctricas.

| Código | Ud | Descripción | Rendimiento | Precio | Importe |
|---|---|---|---|---|---|
| MANCOL5X2.5 | ML | Manguera RZ1-K 5x2,5 mm² (material) | 1 | 2.75 | 2.75 |
| MO0010 | h | Oficial 1ª | 0.05 | 28.84 | 1.44 |
| %7_C_INDIRECT | % | % Costes Indirectos | 7 % | 4.19 | 0.29 |
|  |  | Total |  |  | 4.48 |

**ZVEMAN3G2.5** ML MANGUERA RZ1-K 3x2,5 mm²
60 ML × 2.75 = 165.00
Precios: Presupuesto 2.75; 000 2.57; 001 2.57; 002 2.57
Cable de cobre de 3x2,5 mm2 de sección para transporte y distribución de energía eléctrica, tipo RZ1-K o similar con aislamiento polietileno reticulado y libre de halogenuros, tensión 0,6/1kV instalado tanto en bandeja como en canalización, incluyendo terminales y conexiones eléctricas.

| Código | Ud | Descripción | Rendimiento | Precio | Importe |
|---|---|---|---|---|---|
| MANCOL3X2.5 | ML | Manguera RZ1-K 3x2,5 mm² (material) | 1 | 1.13 | 1.13 |
| MO0010 | h | Oficial 1ª | 0.05 | 28.84 | 1.44 |
| %7_C_INDIRECT | % | % Costes Indirectos | 7 % | 2.57 | 0.18 |
|  |  | Total |  |  | 2.75 |

**ZEMAMU6G1.5** ML MANGUERA MULTIPOLAR 6x1,5 mm²
120 ML × 3.92 = 470.40
Precios: Presupuesto 3.92; 000 3.66; 001 3.66; 002 3.66
Cable flexible tipo Z1Z1-F de 6x1,5mm2 de cobre, tensión de servicio 500V, con conductores aislados cableados en coronas concéntricas, totalmente instalado interconectado.

| Código | Ud | Descripción | Rendimiento | Precio | Importe |
|---|---|---|---|---|---|
| MANMU6X1.5 | ML | Manguera multipolar 6x 1,5 mm2 (material) | 1 | 2.22 | 2.22 |
| MO0010 | h | Oficial 1ª | 0.05 | 28.84 | 1.44 |
| %7_C_INDIRECT | % | % Costes Indirectos | 7 % | 3.66 | 0.26 |
|  |  | Total |  |  | 3.92 |

**ACOMEL** UD ACOMETIDA ELECTRICA (01/10/2004)
1 UD × 1177 = 1177.00
Precios: Presupuesto 1177; 000 800.04
Acometida eléctrica en baja tensión desde poste próximo mediante línea subterránea colocada en zanja con dos tubos de TPC, serie normal de 160 mm. de diámetro protegidos con hormigón, cable eléctrico de 6 mm2 de sección mínima, enganche a red actual y conexión a armario de medida, totalmente instalado.

| Código | Ud | Descripción | Rendimiento | Precio | Importe |
|---|---|---|---|---|---|
| SINDES | UD | Sin descomposición (01/10/2004; Presupuesto 1) | 1100 | 1 | 1100.00 |
| %7_C_INDIRECT | % | % Costes Indirectos | 7 % | 1100.00 | 77.00 |
|  |  | Total |  |  | 1177 |

**CUATEL** UD CUADRO TELEMANDO EN OBRA DE TOMA (01/10/2004)
0 UD × 3250.76 = 0.00
Precios: Presupuesto 3250.76; 000 3250.76
Cuadro de telemando en obra de toma a base de un PLC, de marca similar a la existente en la estación de bombeo de Lastaola, con recogida de señales analógicas y digitales procedente del funcionamiento de las rejas hidráulicas y del posicionamiento de las compuertas con transmisión vía cable de fibra óptica hasta la central situada en la estación de bombeo de Lastaola, con un 25% de capacidad extra para posibles ampliaciones, sistema de alimentación ininterrumpida, alimentado desde el cuadro general de energía eléctrica, a colocar en el exterior, totalmente instalado y probado.

| Código | Ud | Descripción | Rendimiento | Precio | Importe |
|---|---|---|---|---|---|
| SINDES | UD | Sin descomposición | 3038.09 | 1 | 3038.09 |
| %7_C_INDIRECT | % | % Costes Indirectos | 7 % | 3038.09 | 212.67 |
|  |  | Total |  |  | 3250.76 |

**ZECUATEL** UD CUADRO TELEMANDO EN OBRA DE TOMA
1 UD × 8774 = 8774.00
Precios: Presupuesto 8774
Cuadro de telemando en obra de toma a base de un PLC, de marca similar a la existente en la estación de bombeo de Lastaola, con recogida de señales analógicas y digitales procedente del funcionamiento de las rejas hidráulicas y del posicionamiento de las compuertas con transmisión vía cable de fibra óptica hasta la central situada en la estación de bombeo de Lastaola, con un 25% de capacidad extra para posibles ampliaciones, sistema de alimentación ininterrumpida, alimentado desde el cuadro general de energía eléctrica, a colocar en el exterior, totalmente instalado y probado, compuesto por:
Armario metálico de dimensiones 2.000 X 800 X 500 mm (alto/ancho/fondo), de las siguientes caracteristicas:
-Interruptor magnetotérmico diferencial con reenganche automático de 40 A 4 polos
-Tomas de corriente e iluminación de armario
-SAI PULS: FA 24 Vcc 20 A + UPS DC 20 A + Baterías 86 Ah, o similar.
-Remota distribuida que conecta PLC Schneider Electric Modicon M340, o similar, ubicado en el bombeo, incluyendo:
- Cabecera de comunicación referencia BMXPRA0100
-Rack de 6 posiciones referencia BMXXBP0600
-Fuente alimentación 24 Vcc; 16 W aislada, referencia BMXCPS2010
-1 unidad de 08 EA 16BITS, AISLADAS, ±10V, ±20mA, Ref. BMXAMI0810
-1 unidad bornero 28P+conector SUB-D25_3M, Ref. BMXFTA300
-1 unidad Telefast, Premium, 08 EA, TSXAEY810, Ref. ABE7CPA31
-1 unidad 32 ED, 24VDC (40P), Ref. BMXDDI3202K
-1 unidad bornero 40P+CONECTOR 1XHE10_3M, Ref. BMXFCC301
-1 unidad conexión E.16 SEC+FUS, Ref. ABE7H16S43
-1 unidad de tarjeta de salidas digitales optoacopladas de 16 salidas cada una, con bornero e interconectadas a base de relé de dos contactos auxiliares para cada relé
-Switch para interconexión de la descentralización con su cabecera referencia TCSESU103F2CS0
Incluyendo, montaje, programación y puesta en marcha del equipo.

| Código | Ud | Descripción | Rendimiento | Precio | Importe |
|---|---|---|---|---|---|
| SINDESOBRA | UD | Sin descomposición (Presupuesto 8200) | 1 | 8200 | 8200.00 |
| %7_C_INDIRECT | % | % Costes Indirectos | 7 % | 8200.00 | 574.00 |
|  |  | Total |  |  | 8774 |

**PUESATIERRA** UD PUESTA A TIERRA OBRA DE TOMA (01/10/2004)
1 UD × 350 = 350.00
Precios: Presupuesto 350; 000 350
Puesta a tierra de la instalación eléctrica de la obra de toma incluso las correspondeintes picas de tierra, cableado de cobre desnudo, de acuerdo con la normativa de Iberdrola y de la Consejería de Industria del Gobierno Vasco.

| Código | Ud | Descripción | Rendimiento | Precio | Importe |
|---|---|---|---|---|---|
| SINDES | UD | Sin descomposición | 327.1 | 1 | 327.10 |
| %7_C_INDIRECT | % | % Costes Indirectos | 7 % | 327.10 | 22.90 |
|  |  | Total |  |  | 350 |

**ARQTEL** UD ARQUETA DE TELEMANDO (01/10/2004)
2 UD × 545.01 = 1090.02
Precios: Presupuesto 545.01; 000 545.01
Arqueta de telemando prefabricada de las dimensiones señaladas en planos, de hormigón armado HA-25, incluso excavación, preparación del cimiento, colocación, relleno, pates de acceso, marco y tapa de fundición nodular (D400), tipo EJ o similar, según modelo de la Mancomunidad del Añarbe, y parte proporcional de tubería de TPC hasta alcanzar la rasante de la tubería de la conducción de agua.

| Código | Ud | Descripción | Rendimiento | Precio | Importe |
|---|---|---|---|---|---|
| SINDES | UD | Sin descomposición | 509.35 | 1 | 509.350 |
| %7_C_INDIRECT | % | % Costes Indirectos | 7 % | 509.350 | 35.655 |
|  |  | Total |  |  | 545.01 |

**ZETURB** UD EQUIPO MEDICIÓN TURBIDEZ
1 UD × 4586.58 = 4586.58
Precios: Presupuesto 4586.58; 000 4286.52; 001 4286.52; 002 4286.52
Equipo para medición de turbidez del agua marca HACH modelo TU5300 o similar, basado en tecnología de medición por láser en continuo, incluyendo bomba y tubería para entrega de la muestra de agua al turbidímetro, totalmente montado, instalado y programado.

| Código | Ud | Descripción | Rendimiento | Precio | Importe |
|---|---|---|---|---|---|
| ETURB | UD | Equipo de medición turbidez (material) | 1 | 4200 | 4200.00 |
| MO0010 | h | Oficial 1ª | 3 | 28.84 | 86.52 |
| %7_C_INDIRECT | % | % Costes Indirectos | 7 % | 4286.52 | 300.06 |
|  |  | Total |  |  | 4586.58 |

### 1.5 SERVICIOS AFECTADOS Y REPOSICIONES (09/12/2003)
Importe: Presupuesto 3869.09; 000 3277.91; 001 3261.57; 002 3261.57; 003 3261.57

**CRUCGAS** UD CRUCE DE TUBERIA DE GAS EN OBRA DE TOMA (22/06/2004)
1 UD × 3264.34 = 3264.34
Precios: Presupuesto 3264.34; 000 2720.28; 001 2851.2; 002 2851.2; 003 2851.2
Cruce de la tubería de gas en obra de toma del canal qie incluye todos los trabajos necesarios para la localización de la tubería de gas, descubriendo totalmente la misma mediante medios manuales, sostenimiento, apeo, pérdida de rendimiento en los tajos de excavación, colcoaci´pon de escollera de fondo, presolera, armado de solera y hormigonado de la misma, retirada de los apeos y tapado final de la zona no hormigonada mediante arena, siguiendo las instrucciones de gas de Euskadi.

| Código | Ud | Descripción | Rendimiento | Precio | Importe |
|---|---|---|---|---|---|
| CRUCG | UD | Cruce con gas (material) | 1 | 2851.2 | 2851.200 |
| %P70000000 | % | Medios auxiliares 7% (22/06/2004; Presupuesto 7) | 7 % | 2851.200 | 199.584 |
| %7_C_INDIRECT | % | % Costes Indirectos | 7 % | 3050.784 | 213.555 |
|  |  | Total |  |  | 3264.34 |

| Medición | Uds. | Parcial |
|---|---|---|
| Gas-Euskadi | 1 | 1.00 |
| Total |  | 1 |

**REPZONAV** M2 REPOSICION DE ZONA VERDE (09/12/2003)
196.35 M2 × 2.24 = 439.82
Precios: Presupuesto 2.24; 000 2; 001 2.09; 002 2.09; 003 2.09
Reposición de zona verde atravesada por la obras que comprende la preparación alisando el terreno y eliminando las piedras superficiales, extendido de tierra vegetal en un espsesor mínimo de 25 cms procedente de la porpia obra o de préstamo adecuado, rastrillado, rotulado y rotavateado de la misma.

| Código | Ud | Descripción | Rendimiento | Precio | Importe |
|---|---|---|---|---|---|
| REZONVER | M2 | Reposición jardín (material; 13/03/2005) | 1 | 1 | 1.00 |
| MO0010 | h | Oficial 1ª | 0.01 | 28.84 | 0.29 |
| MO0035 | h | Peón ordinario | 0.03 | 25.88 | 0.78 |
| %1_M_AUX | % | Medios auxiliares 1% | 1 % | 2.07 | 0.02 |
| %7_C_INDIRECT | % | % Costes Indirectos | 7 % | 2.09 | 0.15 |
|  |  | Total |  |  | 2.24 |

| Medición | Uds. | Largo | Ancho | Parcial |
|---|---|---|---|---|
| Margen izquierda | 1.05 | 13 | 7 | 95.55 |
| Margen derecha | 1.05 | 16 | 6 | 100.80 |
| Subtotal |  |  |  | 196.35 |
| Total |  |  |  | 196.35 |

**RES003** M2 SIEMBRA O HIDROSIEMBRA (01/10/2004)
196.35 M2 × 0.84 = 164.93
Precios: Presupuesto 0.84; 000 0.84
Siembra o Hidrosiembra de especies herbaceas tipo 1, con tapado posterior, incluye suministro de materiales, semillas, mulch, estabilizador abono y agua, así como la maquinaria y mano de obra precisas y la resiembra de superficies fallidas.

| Código | Ud | Descripción | Rendimiento | Precio | Importe |
|---|---|---|---|---|---|
| SINDES | UD | Sin descomposición | 0.78 | 1 | 0.780 |
| %7_C_INDIRECT | % | % Costes Indirectos | 7 % | 0.780 | 0.055 |
|  |  | Total |  |  | 0.84 |

| Medición | Uds. | Largo | Ancho | Parcial |
|---|---|---|---|---|
| Margen izquierda | 1.05 | 13 | 7 | 95.55 |
| Margen derecha | 1.05 | 16 | 6 | 100.80 |
| Subtotal |  |  |  | 196.35 |
| Total |  |  |  | 196.35 |

## 2 CANAL (11/06/1999)
Importe: Presupuesto 1526518.73; 000 1190826.6; 001 1044825.58; 002 1044825.58; 003 1044825.58

### 2.1 TRAMO ENTRE P2 Y P26 (11/06/1999)
Importe: Presupuesto 663398.08; 000 600141.79; 001 562814.45; 002 562814.45; 003 562814.45

#### 2.1.1 EXCAVACIONES Y RELLENOS (09/12/2003)
Importe: Presupuesto 110476.43; 000 96050.8; 001 98785.71; 002 98785.71; 003 98785.71

**EXC_001** M2 DESPEJE Y DESBROCE
5614.13 M2 × 1.14 = 6400.11

| Medición | Uds. | Largo | Ancho | Parcial |
|---|---|---|---|---|
| Desbroce | 1.1 | 340.25 | 15 | 5614.13 |
| Total |  |  |  | 5614.13 |

**EXC_003** M3 EXCAVACIÓN PARA EMPLAZAMIENTO ESTRUCTURAS. (09/12/2003)
2877.11 M3 × 9.64 = 27735.34
Precios: Presupuesto 9.64; 000 8.41; 001 9.01; 002 9.01; 003 9.01
De excavación en explanación y desmonte en todo tipo de terreno, incluso roca, para emplazamiento de estructuras, incluso carga, transporte de sobrantes a lugar de empleo, a acopio intermedio y nueva carga y transporte a lugar de empleo o a relleno autorizado u obra de construcción por entidad o empresa acreditada para la valorización de materiales naturales excavados y eventual canon de vertido así como entibación y agotamientos.

| Código | Ud | Descripción | Rendimiento | Precio | Importe |
|---|---|---|---|---|---|
| MO0001 | h | Capataz | 0.01 | 30.3 | 0.30 |
| MO0035 | h | Peón ordinario | 0.02 | 25.88 | 0.52 |
| MAQ002 | H | Retroexcavadora | 0.02 | 100 | 2.00 |
| MAQ003 | H | Camión de tres ejes 10 m3 | 0.02 | 80 | 1.60 |
| CANONTIER | M3 | Canon de tierras/roca a relleno autorizado u obras externas | 1 | 2.1 | 2.10 |
| SUPLEM_TRANSP | M3 | Transporte a relleno, gestor autorizado o vertedero | 1 | 2.4 | 2.40 |
| %1_M_AUX | % | Medios auxiliares 1% | 1 % | 8.92 | 0.09 |
| %7_C_INDIRECT | % | % Costes Indirectos | 7 % | 9.01 | 0.63 |
|  |  | Total |  |  | 9.64 |

| Medición | Uds. | Parcial |
|---|---|---|
| P2-P3 | 172.452885 | 172.453 |
| P3-P4 | 172.897065 | 172.897 |
| P4-P5 | 126.8377 | 126.838 |
| P5-P6 | 148.94 | 148.940 |
| P6-P7 | 36.36171 | 36.362 |
| P7-P8 | 45.74955 | 45.750 |
| P8-P9 | 3.087095 | 3.087 |
| P9-P10 | 142.01 | 142.010 |
| P10-P11 | 113.07912 | 113.079 |
| P11-P12 | 20.668725 | 20.669 |
| P12-P13 | 113.01213 | 113.012 |
| P13-P14 | 116.768355 | 116.768 |
| P14-P15 | 121.170555 | 121.171 |
| P15-P16 | 126.1656 | 126.166 |
| P16-P17 | 144.54 | 144.540 |
| P17-P18 | 178.24708 | 178.247 |
| P18-P19 | 53.357975 | 53.358 |
| P19-P20 | 52.49244 | 52.492 |
| P20-P21 | 70.5551 | 70.555 |
| P21-P22 | 231.56573 | 231.566 |
| P22-P23 | 134.179045 | 134.179 |
| P23-P24 | 184.273815 | 184.274 |
| P24-P25 | 205.85246 | 205.852 |
| P25-P26 | 162.8484 | 162.848 |
| Subtotal |  | 2877.113 |
| Total |  | 2877.11 |

**RELL_004** M3 RELLENO DE OBRA DE FABRICA
7334.54 M3 × 5.65 = 41440.15

| Medición | Uds. | Parcial |
|---|---|---|
| P2-P3 | 251.072745 | 251.07 |
| P3-P4 | 387.880185 | 387.88 |
| P4-P5 | 436.075585 | 436.08 |
| P5-P6 | 542.52 | 542.52 |
| P6-P7 | 124.012845 | 124.01 |
| P7-P8 | 188.496 | 188.50 |
| P8-P9 | 15.76696 | 15.77 |
| P9-P10 | 643.17 | 643.17 |
| P10-P11 | 385.65736 | 385.66 |
| P11-P12 | 70.980525 | 70.98 |
| P12-P13 | 464.203355 | 464.20 |
| P13-P14 | 579.10941 | 579.11 |
| P14-P15 | 460.580175 | 460.58 |
| P15-P16 | 511.72352 | 511.72 |
| P16-P17 | 511.72 | 511.72 |
| P17-P18 | 338.71563 | 338.72 |
| P18-P19 | 92.163775 | 92.16 |
| P19-P20 | 81.61868 | 81.62 |
| P20-P21 | 85.31831 | 85.32 |
| P21-P22 | 230.826915 | 230.83 |
| P22-P23 | 239.06883 | 239.07 |
| P23-P24 | 267.118665 | 267.12 |
| P24-P25 | 244.28547 | 244.29 |
| P25-P26 | 182.4416 | 182.44 |
| Subtotal |  | 7334.54 |
| Total |  | 7334.54 |

**ESC_001** M3 ESCOLLERA SECA 300-1000 kg
180 M3 × 42.94 = 7729.20

| Medición | Uds. | Parcial |
|---|---|---|
| Saneos | 180 | 180.00 |
| Total |  | 180 |

**ENTIB_001** M2 ENTIBACIÓN ESPECIAL 1CARA (09/12/2003)
0 M2 × 15.17 = 0.00
Precios: Presupuesto 15.17; 000 14; 001 11.56; 002 11.56; 003 11.56
De entibación especial a una cara de blindaje metálico y arriostramientos telescópicos con posibilidad de deslizamiento de los codales a lo largo de la guía de entibación, previa aprobación del modelo a utilizar, incluso instalación, apeos, desentibación, incrementos de costes de excavaciones y rellenos, maquinaria y medios auxiliares.

| Código | Ud | Descripción | Rendimiento | Precio | Importe |
|---|---|---|---|---|---|
| MO0010 | h | Oficial 1ª | 0.1 | 28.84 | 2.88 |
| MO0035 | h | Peón ordinario | 0.1 | 25.88 | 2.59 |
| MAQ002 | H | Retroexcavadora | 0.06 | 100 | 6.00 |
| ENTIBA00 | M2 | Tablero met. entibación (material; 22/06/2004; Presupuesto 2.57) | 1 | 2.57 | 2.57 |
| %1_M_AUX | % | Medios auxiliares 1% | 1 % | 14.04 | 0.14 |
| %7_C_INDIRECT | % | % Costes Indirectos | 7 % | 14.18 | 0.99 |
|  |  | Total |  |  | 15.17 |

**DEMPUEN** M3 DEMOLICION DE TABLERO DE PUENTE (09/12/2003)
279.35 M3 × 25.25 = 7053.59
Precios: Presupuesto 25.25; 000 16.46; 001 23.58; 002 23.58; 003 23.58
Demolición de tablero de puente ya sea de mampostería, hormigón en masa o armado incluso carga, transporte a acopio intermedio del material reutilizable y transporte de sobrantes a relleno autorizado incluyendo el canon de vertido.

| Código | Ud | Descripción | Rendimiento | Precio | Importe |
|---|---|---|---|---|---|
| MO0010 | h | Oficial 1ª | 0.089 | 28.84 | 2.57 |
| MO0035 | h | Peón ordinario | 0.089 | 25.88 | 2.30 |
| MAQ003 | H | Camión de tres ejes 10 m3 | 0.007 | 80 | 0.56 |
| MAQRETMARTROM | H | Retroexcavadora con martillo rompedor | 0.05 | 114.79 | 5.74 |
| CANON | M3 | Canon de escombros a gestor autorizado o a vertedero | 1 | 9.8 | 9.80 |
| SUPLEM_TRANSP | M3 | Transporte a relleno, gestor autorizado o vertedero | 1 | 2.4 | 2.40 |
| %1_M_AUX | % | Medios auxiliares 1% | 1 % | 23.37 | 0.23 |
| %7_C_INDIRECT | % | % Costes Indirectos | 7 % | 23.60 | 1.65 |
|  |  | Total |  |  | 25.25 |

| Medición | Uds. | Largo | Ancho | Parcial |
|---|---|---|---|---|
| PUENTE P4 | 1.1 | 3 | 27.15 | 89.60 |
| PUENTE P14 | 1.1 | 5 | 34.5 | 189.75 |
| Subtotal |  |  |  | 279.35 |
| Total |  |  |  | 279.35 |

**DEMURMAM** M3 DEMOLICION MURO MAMPOSTERIA (ESTRIBO PUENTE) (09/12/2003)
128.42 M3 × 22.01 = 2826.52
Precios: Presupuesto 22.01; 000 13.87; 001 20.57; 002 20.57; 003 20.57
Demolición de estribo de puente ya sea de mampostería, hormigón en masa o armado incluso carga, transporte a acopio intermedio del material reutilizable y transporte de sobrantes a relleno autorizado incluyendo el canon de vertido.

| Código | Ud | Descripción | Rendimiento | Precio | Importe |
|---|---|---|---|---|---|
| MO0010 | h | Oficial 1ª | 0.02 | 28.84 | 0.58 |
| MO0035 | h | Peón ordinario | 0.05 | 25.88 | 1.29 |
| MAQ003 | H | Camión de tres ejes 10 m3 | 0.007 | 80 | 0.56 |
| MAQRETMARTROM | H | Retroexcavadora con martillo rompedor | 0.05 | 114.79 | 5.74 |
| CANON | M3 | Canon de escombros a gestor autorizado o a vertedero | 1 | 9.8 | 9.80 |
| SUPLEM_TRANSP | M3 | Transporte a relleno, gestor autorizado o vertedero | 1 | 2.4 | 2.40 |
| %1_M_AUX | % | Medios auxiliares 1% | 1 % | 20.37 | 0.20 |
| %7_C_INDIRECT | % | % Costes Indirectos | 7 % | 20.57 | 1.44 |
|  |  | Total |  |  | 22.01 |

| Medición | Uds. | Largo | Ancho | Alto | Parcial |
|---|---|---|---|---|---|
| PUENTE P4 |  |  |  |  |  |
| ESTRIBO IZQ. | 1.1 | 3.8 | 2.65 | 3.1 | 34.34 |
| ESTRIBO DER. | 1.1 | 2.75 | 2.65 | 2.5 | 20.04 |
| PUENTE P14 |  |  |  |  |  |
| ESTRIBO IZQ. | 1.1 | 3.69 | 3.75 | 3 | 45.66 |
| ESTRIBO DER. | 1.1 | 3.2 | 3.75 | 2.15 | 28.38 |
| Subtotal |  |  |  |  | 128.42 |
| Total |  |  |  |  | 128.42 |

**REPZONAV** M2 REPOSICION DE ZONA VERDE
5614.13 M2 × 2.24 = 12575.65

| Medición | Uds. | Largo | Ancho | Parcial |
|---|---|---|---|---|
| Zona verde | 1.1 | 340.25 | 15 | 5614.13 |
| Total |  |  |  | 5614.13 |

**RES003** M2 SIEMBRA O HIDROSIEMBRA
5614.13 M2 × 0.84 = 4715.87

| Medición | Uds. | Largo | Ancho | Parcial |
|---|---|---|---|---|
| Siembra | 1.1 | 340.25 | 15 | 5614.13 |
| Total |  |  |  | 5614.13 |

#### 2.1.2 TUBERIAS (10/06/2003)
Importe: Presupuesto 450030.64; 000 419397.01; 001 410061.05; 002 410061.05; 003 410061.05

**ELEM_006** M3 HORMIGÓN HM-20 COMPLETO
107.18 M3 × 104.58 = 11208.88

| Medición | Uds. | Largo | Ancho | Alto | Parcial |
|---|---|---|---|---|---|
| P2-P26 | 1.05 | 340.25 | 3 | 0.1 | 107.18 |
| Total |  |  |  |  | 107.18 |

**PO_1200** ML TUBERÍA POLIESTER D= 1200 + GRAVILLÍN (10/06/2003)
714.53 ML × 529.2 = 378129.28
Precios: Presupuesto 529.2; 000 392.64; 001 494.35; 002 494.35; 003 494.35
Tubería de poliéster reforzado con fibra de vidrio (PRFV) SN5000 de 1200 mm diámetro, con pared lisa fabricada de acuerdo a las normativas UNE-EN14364:2015 y UNE-EN1796:2014 bajo certificación AENOR o similar, con barrera anticorrosiva apta para su mantenimiento y limpieza con agua a presión, parte proporcional de junta elastomérica según norma UNE-EN4364, incluso suministro, colocación, asiento y recubrimiento de gravillín procedente de cantera, vertido, extendido, nivelado y compactado, así como las pruebas de tramos parciales y totales, limpieza final y puesta en servicio.

| Código | Ud | Descripción | Rendimiento | Precio | Importe |
|---|---|---|---|---|---|
| MAQ017 | H | Grúa movil autopropulsada 20 Tn | 0.05 | 87.55 | 4.38 |
| MO0010 | h | Oficial 1ª | 0.05 | 28.84 | 1.44 |
| MO0035 | h | Peón ordinario | 0.05 | 25.88 | 1.29 |
| PO100 | ML | Tubería de poliester de D=1200 mm. (material) | 1 | 342 | 342.00 |
| GRAVILLIN | M3 | Gravillin 5 mm. puesta en obra (material; 22/04/2009) | 3.238 | 25 | 80.95 |
| %MONT11500 | % | Montaje, pruebas y medios auxiliares 15% | 15 % | 430.06 | 64.51 |
| %7_C_INDIRECT | % | % Costes Indirectos | 7 % | 494.57 | 34.62 |
|  |  | Total |  |  | 529.2 |

| Medición | Uds. | Largo | Parcial |
|---|---|---|---|
| P2-P26 | 2.1 | 340.25 | 714.53 |
| Total |  |  | 714.53 |

**CODO_PO** UD CODOS y TES POLIESTER D=1200
16 UD × 3793.28 = 60692.48
Precios: Presupuesto 3793.28; 000 8129.99; 001 3423.12; 002 3423.12; 003 3423.12
Codos y piezas especiales de poliéster reforzado con fibra de vidrio (PRFV) de de 1200 mm diámetro nominal, SN 5000, de acuerdo a las normativas UNE-EN14364:2015 y UNE-EN1796:2014 bajo certificación AENOR o similar, de 11,25 grados a 90,00 grados de giro, con juntas elastoméricas según norma UNE-EN4364, incluso suministro, colocación, asiento y refuerzo con hormigón HM-20, vertido en tongadas, nivelado y vibrado, así como las pruebas de tramos parciales y totales, limpieza final y puesta en servicio.

| Código | Ud | Descripción | Rendimiento | Precio | Importe |
|---|---|---|---|---|---|
| _CODPRFV | UD | Codo PRFV 11,25º<90,00º / Té (material) | 1 | 2440 | 2440.00 |
| JUNTAEXPRES | UD | Junta Expres (material; 02/02/2005) | 2 | 468.15 | 936.30 |
| %5IND | % | Medios auxiliares 5% (29/03/2005) | 5 % | 3376.30 | 168.82 |
| %7_C_INDIRECT | % | % Costes Indirectos | 7 % | 3545.12 | 248.16 |
|  |  | Total |  |  | 3793.28 |

| Medición | Uds. | Parcial |
|---|---|---|
| ESTIMACIÓN | 16 | 16.00 |
| Total |  | 16 |

#### 2.1.3 ACCESOS A CANAL (09/12/2003)
Importe: Presupuesto 11773.78; 000 8842.16; 001 1660.3; 002 1660.3; 003 1660.3

**TAP900X900** M2 TAPA ACCESO DE FUNDICION DUCTIL (09/12/2003)
6.66 M2 × 1357.09 = 9038.22
Precios: Presupuesto 1357.09; 000 1043.91
M2 de tapa de acceso de fundición dúctil tipo Ermatic de Norinco C-250 ó similar, incluso marco y colocación.

| Código | Ud | Descripción | Rendimiento | Precio | Importe |
|---|---|---|---|---|---|
| TAP900X900_ | M2 | Tapa acceso de fundición dúctil (material; Presupuesto 1255.75) | 1 | 1255.75 | 1255.75 |
| %1_M_AUX | % | Medios auxiliares 1% | 1 % | 1255.75 | 12.56 |
| %7_C_INDIRECT | % | % Costes Indirectos | 7 % | 1268.31 | 88.78 |
|  |  | Total |  |  | 1357.09 |

| Medición | Uds. | Largo | Ancho | Parcial |
|---|---|---|---|---|
| TAPA | 1.1 | 3.04 | 1.99 | 6.655 |
| Total |  |  |  | 6.66 |

**HORMHA30** M3 HORMIGÓN HA-30/B/20/IV+Qb COMPLETO.
2.37 M3 × 141.57 = 335.52

| Medición | Uds. | Largo | Ancho | Alto | Parcial |
|---|---|---|---|---|---|
| REFUERZO TAPA |  |  |  |  |  |
|  | 1.05 | 12.06 | 0.5 | 0.4 | 2.53 |
|  | -4 | 0.5 | 0.45 | 0.18 | -0.16 |
| Subtotal |  |  |  |  | 2.37 |
| Total |  |  |  |  | 2.37 |

**ELEM_002** KG ACERO REDONDOS B 500 S
261.95 KG × 1.8 = 471.51

| Medición | Uds. | Parcial |
|---|---|---|
| REFUERZO |  |  |
| Longitudinales | 122.05273441481 | 122.05 |
|  | 27.461865243333 | 27.46 |
|  | 41.192797865 | 41.19 |
| Cercos transversales | 71.252407117838 | 71.25 |
| Subtotal |  | 261.95 |
| Total |  | 261.95 |

**ELEM_003** UD TAPA DE FUNDICIÓN Ø60 D400
2 UD × 279.92 = 559.84

| Medición | Uds. | Parcial |
|---|---|---|
| P14 | 1 | 1.00 |
| P19 | 1 | 1.00 |
| Subtotal |  | 2.00 |
| Total |  | 2 |

**CONORED** UD CONO DE REDUCCION POZO REGISTRO 1000/600
2 UD × 209.16 = 418.32
Precios: Presupuesto 209.16; 000 171.49; 001 195.47; 002 195.47; 003 195.47
Cono de reducción de hormigón armado HA-30 Qb, en pozo de registro con diámetro interior variable de 1000 a 600 mm., espesor de pared de 150 mm. incluso armadura circular y longitudinal de la clase reforzada y unión a la losa del canal.

| Código | Ud | Descripción | Rendimiento | Precio | Importe |
|---|---|---|---|---|---|
| MO0010 | h | Oficial 1ª | 0.1 | 28.84 | 2.884 |
| MO0035 | h | Peón ordinario | 0.1 | 25.88 | 2.588 |
| MAQ002 | H | Retroexcavadora | 0.1 | 100 | 10.000 |
| CONOR | UD | Cono reducción en pozo de registro 1000/600 (material) | 1 | 180 | 180.000 |
| %7_C_INDIRECT | % | % Costes Indirectos | 7 % | 195.472 | 13.683 |
|  |  | Total |  |  | 209.16 |

| Medición | Uds. | Parcial |
|---|---|---|
| Cono electroquímica | 1 | 1.00 |
| Acceso P14 | 1 | 1.00 |
| Subtotal |  | 2.00 |
| Total |  | 2 |

**ELEM_004** UD PATE DE POLIPROPILENO
18 UD × 16.07 = 289.26

| Medición | Uds. | Parcial |
|---|---|---|
| P14 | 10 | 10.00 |
| P19 | 8 | 8.00 |
| Subtotal |  | 18.00 |
| Total |  | 18 |

**ELEM_006** M3 HORMIGÓN HM-20 COMPLETO
0.81 M3 × 104.58 = 84.71

| Medición | Uds. | Largo | Ancho | Alto | Parcial |
|---|---|---|---|---|---|
| Recrecido | 4.2 | 1.26 | 0.5 | 0.15 | 0.40 |
|  | 2.1 | 0.62 | 0.5 | 0.15 | 0.10 |
|  | 2.1 | 1.99 | 0.5 | 0.15 | 0.31 |
| Subtotal |  |  |  |  | 0.81 |
| Total |  |  |  |  | 0.81 |

**ELEM_005** M2 ENCOFRADO ACABADO A-II
18.16 M2 × 31.74 = 576.40

| Medición | Uds. | Largo | Ancho | Parcial |
|---|---|---|---|---|
| Vigas | 1.05 | 10.06 | 0.95 | 10.035 |
|  | 1.05 | 14.06 | 0.55 | 8.120 |
| Subtotal |  |  |  | 18.155 |
| Total |  |  |  | 18.16 |

#### 2.1.4 COLECTORES PLUVIALES (09/12/2003)
Importe: Presupuesto 54101.68; 000 51215.11; 001 27046.26; 002 27046.26; 003 27046.26

##### 2.1.4.1 ZANJAS (09/12/2003)
Importe: Presupuesto 20912.95; 000 22871.31; 001 8098.64; 002 8098.64; 003 8098.64

**ENTIB_001** M2 ENTIBACIÓN ESPECIAL 1CARA
429.12 M2 × 15.17 = 6509.75

| Medición | Uds. | Parcial |
|---|---|---|
| TUBOS D400 |  |  |
|  | 173.1741 | 173.17 |
|  | 5.8201 | 5.82 |
|  | 42.89395 | 42.89 |
|  | 4.36645 | 4.37 |
| TUBO D800 |  |  |
|  | 197.2542 | 197.25 |
|  | 5.621 | 5.62 |
| Subtotal |  | 429.12 |
| Total |  | 429.12 |

**ZANJA_001** ML EX ZANJA 200<D<=600 0<H<=2.5 (09/12/2003)
113.69 ML × 38.53 = 4380.48
Precios: Presupuesto 38.53; 000 70.32; 001 8; 002 8; 003 8
Excavación de zanja en todo tipo de terreno o pavimento incluso roca, a mano o a máquina para tubería 200<D<=600 mm. y profundidad de rasante interior de tubo 0<H<=2.5m. que incluye parte proporcional de agotamiento, relleno, carga y transporte de sobrantes a acopio intermedio y nueva carga y transporte a lugar de empleo o a relleno autorizado y eventual canon de vertido.

| Código | Ud | Descripción | Rendimiento | Precio | Importe |
|---|---|---|---|---|---|
| EXCSUELO | M3 | Excavación zanja en suelo (material; Presupuesto 10.8) | 2.2 | 10.8 | 23.76 |
| RELLENO | M3 | Relleno (material; 22/06/2004; Presupuesto 2.98) | 1.32 | 2.98 | 3.93 |
| MAQ003 | H | Camión de tres ejes 10 m3 | 0.05 | 80 | 4.00 |
| CANONTIER | M3 | Canon de tierras/roca a relleno autorizado u obras externas | 0.88 | 2.1 | 1.85 |
| SUPLEM_TRANSP | M3 | Transporte a relleno, gestor autorizado o vertedero | 0.88 | 2.4 | 2.11 |
| %1_M_AUX | % | Medios auxiliares 1% | 1 % | 35.65 | 0.36 |
| %7_C_INDIRECT | % | % Costes Indirectos | 7 % | 36.01 | 2.52 |
|  |  | Total |  |  | 38.53 |

| Medición | Uds. | Largo | Parcial |
|---|---|---|---|
| D400 | 1.1 | 51.25 | 56.38 |
| D400 | 1.1 | 52.1 | 57.31 |
| Subtotal |  |  | 113.69 |
| Total |  |  | 113.69 |

**ZANJA_002** ML EX.ZANJA 200<D<=600 2.5<H<=3.5 (09/12/2003)
4.57 ML × 66.55 = 304.13
Precios: Presupuesto 66.55; 000 101.32; 001 18.9; 002 18.9; 003 18.9
Excavación de zanja en todo tipo de terreno o pavimento, incluso roca, a mano o a máquina para tubería 200<D<=600 mm. y profundidad de rasante interior de tubo 2.5<H<=3.5 m. que incluye parte proporcional de agotamiento, relleno, carga y transporte de sobrantes a acopio intermedio y nueva carga y transporte a lugar de empleo o a relleno autorizado y eventual canon de vertido.

| Código | Ud | Descripción | Rendimiento | Precio | Importe |
|---|---|---|---|---|---|
| EXCSUELO | M3 | Excavación zanja en suelo | 3.3 | 10.8 | 35.64 |
| RELLENO | M3 | Relleno | 2.42 | 2.98 | 7.21 |
| MAQ003 | H | Camión de tres ejes 10 m3 | 0.1 | 80 | 8.00 |
| CANON | M3 | Canon de escombros a gestor autorizado o a vertedero | 0.88 | 9.8 | 8.62 |
| SUPLEM_TRANSP | M3 | Transporte a relleno, gestor autorizado o vertedero | 0.88 | 2.4 | 2.11 |
| %1_M_AUX | % | Medios auxiliares 1% | 1 % | 61.58 | 0.62 |
| %7_C_INDIRECT | % | % Costes Indirectos | 7 % | 62.20 | 4.35 |
|  |  | Total |  |  | 66.55 |

| Medición | Uds. | Largo | Parcial |
|---|---|---|---|
| D400 | 1.1 | 3.75 | 4.13 |
| D400 | 1.1 | 0.4 | 0.44 |
| Subtotal |  |  | 4.57 |
| Total |  |  | 4.57 |

**ZANJA_006** ML EXC. ZANJA 600<D<=1200 0<H<=2.5 (09/12/2003)
23.32 ML × 88.97 = 2074.78
Precios: Presupuesto 88.97; 000 79.76; 001 18.16; 002 18.16; 003 18.16
Excavación de zanja en todo tipo de terreno o pavimento incluso roca, a mano o a máquina para tubería 600<D<=1200 mm., y profundidad de rasante interior de tubo 0<H<=2.5 m., que incluye parte proporcional de agotamiento, relleno, carga y transporte de sobrantes a acopio intermedio y nueva carga y transporte a lugar de empleo o a relleno autorizado u obra de construcción por entidad o empresa acreditada para la valorización de materiales naturales excavados y eventual canon de vertido.

| Código | Ud | Descripción | Rendimiento | Precio | Importe |
|---|---|---|---|---|---|
| EXCSUELO | M3 | Excavación zanja en suelo | 5.52 | 10.8 | 59.62 |
| RELLENO | M3 | Relleno | 1.56 | 2.98 | 4.65 |
| MAQ003 | H | Camión de tres ejes 10 m3 | 0.03 | 80 | 2.40 |
| CANONTIER | M3 | Canon de tierras/roca a relleno autorizado u obras externas | 3.48 | 2.1 | 7.31 |
| SUPLEM_TRANSP | M3 | Transporte a relleno, gestor autorizado o vertedero | 3.48 | 2.4 | 8.35 |
| %1_M_AUX | % | Medios auxiliares 1% | 1 % | 82.33 | 0.82 |
| %7_C_INDIRECT | % | % Costes Indirectos | 7 % | 83.15 | 5.82 |
|  |  | Total |  |  | 88.97 |

| Medición | Uds. | Largo | Parcial |
|---|---|---|---|
| D800 | 1.1 | 18 | 19.80 |
| D800 | 1.1 | 2.2 | 2.42 |
|  | 1.1 | 1 | 1.10 |
| Subtotal |  |  | 23.32 |
| Total |  |  | 23.32 |

**ZANJA_007** ML EXC. ZANJA 600<D<=1200 2.5<H<=3.5 (09/12/2003)
29.89 ML × 115.72 = 3458.87
Precios: Presupuesto 115.72; 000 107.46; 001 19.77; 002 19.77; 003 19.77
Excavación de zanja en todo tipo de terreno o pavimento incluso roca, a mano o a máquina para tubería 600<D<=1200 mm., y profundidad de rasante interior de tubo 2.5<H<=3.5 m., que incluye parte proporcional de agotamiento, relleno, carga y transporte de sobrantes a acopio intermedio y nueva carga y transporte a lugar de empleo o a relleno autorizado u obra de construcción por entidad o empresa acreditada para la valorización de materiales naturales excavados y eventual canon de vertido.

| Código | Ud | Descripción | Rendimiento | Precio | Importe |
|---|---|---|---|---|---|
| EXCSUELO | M3 | Excavación zanja en suelo | 7.2 | 10.8 | 77.76 |
| RELLENO | M3 | Relleno | 3.24 | 2.98 | 9.66 |
| MAQ003 | H | Camión de tres ejes 10 m3 | 0.05 | 80 | 4.00 |
| CANONTIER | M3 | Canon de tierras/roca a relleno autorizado u obras externas | 3.48 | 2.1 | 7.31 |
| SUPLEM_TRANSP | M3 | Transporte a relleno, gestor autorizado o vertedero | 3.48 | 2.4 | 8.35 |
| %1_M_AUX | % | Medios auxiliares 1% | 1 % | 107.08 | 1.07 |
| %7_C_INDIRECT | % | % Costes Indirectos | 7 % | 108.15 | 7.57 |
|  |  | Total |  |  | 115.72 |

| Medición | Uds. | Largo | Parcial |
|---|---|---|---|
| D800 | 1.1 | 27.17 | 29.89 |
| Total |  |  | 29.89 |

**REFHOR600** ML S.REF.HOR.600<D<=1200 0<H<=2.5 (09/12/2003)
19.8 ML × 156.3 = 3094.74
Precios: Presupuesto 156.3; 000 123.32; 001 5.5; 002 5.5; 003 5.5
Suplemento en excavación y relleno de zanja en sección reforzada con hormigón para tubería 600<ø<=1200 mm. y rasante interior comprendida entre los 0 y 2,5 metros, incluídas todas las operaciones necesarias p.p. de carga de sobrantes a acopio intermedio y nueva carga y transporte a lugar de empleo o a relleno autorizado u obra de construcción por entidad o empresa acreditada para la valorización de materiales naturales excavados y eventual canon de vertido.

| Código | Ud | Descripción | Rendimiento | Precio | Importe |
|---|---|---|---|---|---|
| SUPLEM_HM20 | M3 | Suplemen. HM-20 s/arena (material; 09/03/2005; Presupuesto 55) | 2.53 | 55 | 139.15 |
| MO0010 | h | Oficial 1ª | 0.1 | 28.84 | 2.88 |
| MO0035 | h | Peón ordinario | 0.1 | 25.88 | 2.59 |
| %1_M_AUX | % | Medios auxiliares 1% | 1 % | 144.62 | 1.45 |
| %7_C_INDIRECT | % | % Costes Indirectos | 7 % | 146.07 | 10.22 |
|  |  | Total |  |  | 156.3 |

| Medición | Uds. | Largo | Parcial |
|---|---|---|---|
| D800 | 1.1 | 18 | 19.80 |
| Total |  |  | 19.8 |

**1SPEXCROC** M3 SUPLEMENTO DE EXCAVACION EN ROCA (19/10/2004)
60 M3 × 18.17 = 1090.20
Precios: Presupuesto 18.17; 000 14.87; 001 16.98; 002 16.98; 003 16.98
Suplemento en excavación en roca para cualquier profundidad de rasante con uso expreso de martillo neumático rompedor, incluidas todas las operaciones necesarias.

| Código | Ud | Descripción | Rendimiento | Precio | Importe |
|---|---|---|---|---|---|
| MAQRETMARTROM | H | Retroexcavadora con martillo rompedor | 0.1 | 114.79 | 11.48 |
| MO0035 | h | Peón ordinario | 0.055 | 25.88 | 1.42 |
| MAQ003 | H | Camión de tres ejes 10 m3 | 0.051 | 80 | 4.08 |
| %CI | % | % Costes Indirectos (19/10/2004; Presupuesto 7) | 7 % | 16.98 | 1.19 |
|  |  | Total |  |  | 18.17 |

| Medición | Uds. | Largo | Parcial |
|---|---|---|---|
| Estim | 1 | 60 | 60.00 |
| Total |  |  | 60 |

##### 2.1.4.2 TUBERIAS (09/12/2003)
Importe: Presupuesto 21215.47; 000 17923.32; 001 14371.71; 002 14371.71; 003 14371.71

**HORM_009** ML TUB. HGÓN Ø800 C-IV RFZDA (09/12/2003)
50.93 ML × 271.3 = 13817.31
Precios: Presupuesto 271.3; 000 203.49; 001 211.86; 002 211.86; 003 211.86
Tubería de hormigón armado para saneamiento de diámetro interior D=800 mm., clase IV (A.S.T.M.) que incluye p.p. de juntas y bielas , hormigon de limpieza, solera de hormigón HA-25 y arriñonamiento de hormigón HM-20, relleno de todo - uno alrededor del tubo, remates, medios auxiliares, pruebas de estanqueidad e inspección por televisión.

| Código | Ud | Descripción | Rendimiento | Precio | Importe |
|---|---|---|---|---|---|
| MO0010 | h | Oficial 1ª | 0.15 | 28.84 | 4.33 |
| MO0035 | h | Peón ordinario | 0.15 | 25.88 | 3.88 |
| MAQ002 | H | Retroexcavadora | 0.35 | 100 | 35.00 |
| MAQ017 | H | Grúa movil autopropulsada 20 Tn | 0.06 | 87.55 | 5.25 |
| H800_C_IV | ML | Tubería hgon ø 800 C-IV (material) | 1 | 130.9 | 130.90 |
| CAMA_H600 | ML | Cama horgón. tub. ø>60 cm (material; 22/06/2004; Presupuesto 10.82) | 1 | 10.82 | 10.82 |
| RELLENO | M3 | Relleno | 0.878 | 2.98 | 2.62 |
| TODOUNO_1 | M3 | Todo uno primera puesta en obra (material; 09/12/2004) | 1.8 | 16.91 | 30.44 |
| HM20 | M3 | Hormigón HM-20/P/20/I central | 0.358 | 77.65 | 27.80 |
| %1_M_AUX | % | Medios auxiliares 1% | 1 % | 251.04 | 2.51 |
| %7_C_INDIRECT | % | % Costes Indirectos | 7 % | 253.55 | 17.75 |
|  |  | Total |  |  | 271.3 |

| Medición | Uds. | Largo | Parcial |
|---|---|---|---|
| TUBO D800 | 1.05 | 18 | 18.90 |
|  | 1.05 | 30.5 | 32.03 |
| Subtotal |  |  | 50.93 |
| Total |  |  | 50.93 |

**PVC_006** ML TUBERÍA PVC SANEA. 400 MM (09/12/2003)
112.88 ML × 65.54 = 7398.16
Precios: Presupuesto 65.54; 000 66.97; 001 31.73; 002 31.73; 003 31.73
De tubería de PVC con junta elástica de diámetro exterior 400 mm clase SN-8 según Norma UNE EN 1401 de 9.8 mm. de espesor, incluso asiento de arena de 10 cm. de espesor y recubrimiento de arena lateral y superior hasta 15 cm. por encima de la generatriz con la misma arena, p.p. de bielas, junta de goma labiada, de 400 mm. de diámetro exterior y rigidez de 8 kN/m2, colocación y pruebas.

| Código | Ud | Descripción | Rendimiento | Precio | Importe |
|---|---|---|---|---|---|
| MO0010 | h | Oficial 1ª | 0.27 | 28.84 | 7.79 |
| MO0035 | h | Peón ordinario | 0.27 | 25.88 | 6.99 |
| MAQ002 | H | Retroexcavadora | 0.06 | 100 | 6.00 |
| ARENA OBRA | M3 | Arena de rio 0/5 mm. puesta en obra (material) | 0.5 | 21.42 | 10.71 |
| PVC_400 | ML | Tubería PVC sanea. 400 mm (material; 27/01/2005; Presupuesto 29.15) | 1 | 29.15 | 29.15 |
| %1_M_AUX | % | Medios auxiliares 1% | 1 % | 60.64 | 0.61 |
| %7_C_INDIRECT | % | % Costes Indirectos | 7 % | 61.25 | 4.29 |
|  |  | Total |  |  | 65.54 |

| Medición | Uds. | Largo | Parcial |
|---|---|---|---|
| TUBOS D400 | 1.05 | 55 | 57.75 |
|  | 1.05 | 52.5 | 55.13 |
| Subtotal |  |  | 112.88 |
| Total |  |  | 112.88 |

##### 2.1.4.3 POZOS (01/10/2004)
Importe: Presupuesto 8974.63; 000 7554.03; 001 4575.91; 002 4575.91; 003 4575.91

**S4PPSD150** UD SOLYTAPA POZO CIRC.1.20M INTERIOR. (01/10/2004)
2 UD × 520.02 = 1040.04
Precios: Presupuesto 520.02; 000 520.02
Base y cubierta de pozo de saneamiento de 1200 mm de diámetro interior y 15 cms de espesor , incluso excavación y relleno, hormigón HA-30, encofrado, armaduras y piezas especiales de entrada y salida, tapa, media caña de hormigón HM 20, con las dimensiones indicadas en los planos.

| Código | Ud | Descripción | Rendimiento | Precio | Importe |
|---|---|---|---|---|---|
| SINDES | UD | Sin descomposición | 486 | 1 | 486.00 |
| %7_C_INDIRECT | % | % Costes Indirectos | 7 % | 486.00 | 34.02 |
|  |  | Total |  |  | 520.02 |

| Medición | Uds. | Parcial |
|---|---|---|
| POZO 1 | 1 | 1.00 |
| POZO 2 | 1 | 1.00 |
| Subtotal |  | 2.00 |
| Total |  | 2 |

**5OS4PZS200** UD SOLERA TAPA POZO 150 CM.
2 UD × 1497.88 = 2995.76
Precios: Presupuesto 1497.88; 000 1233.05; 001 1100.39; 002 1100.39; 003 1100.39
Base y cubierta de pozo de saneamiento de 1500 mm de diámetro interior y espesor de 25 cms , incluso excavación y relleno, hormigón HA-30, encofrado, armaduras y piezas especiales de entrada y salida, tapa, media caña de hormigón HM 20, con las dimensiones indicadas en los planos.

| Código | Ud | Descripción | Rendimiento | Precio | Importe |
|---|---|---|---|---|---|
| MO0010 | h | Oficial 1ª | 15 | 28.84 | 432.60 |
| MO0035 | h | Peón ordinario | 10 | 25.88 | 258.80 |
| HM20 | M3 | Hormigón HM-20/P/20/I central | 3 | 77.65 | 232.95 |
| 16203003 | M2 | TABLERO DE PINO 5 USOS (material) | 3 | 2.31 | 6.93 |
| 17204055 | UD | TAPA FUNDICIÓN 60 CM D400 (material) | 1 | 190.62 | 190.62 |
| AMERI700 | UD | JUNTA DE UNIÓN POZO TU700 (material) | 1 | 150.73 | 150.73 |
| %10MEDAUX | % | Montaje, pruebas y medios auxiliares 10% (29/03/2005) | 10 % | 1272.63 | 127.26 |
| %7_C_INDIRECT | % | % Costes Indirectos | 7 % | 1399.89 | 97.99 |
|  |  | Total |  |  | 1497.88 |

| Medición | Uds. | Parcial |
|---|---|---|
| POZO 3 | 1 | 1.00 |
| POZO 4 | 1 | 1.00 |
| Subtotal |  | 2.00 |
| Total |  | 2 |

**S4PZAD150** ML ALZ.POZO SAN. CIRCUL.1.2M.INTERIOR (01/10/2004)
4.27 ML × 255.73 = 1091.97
Precios: Presupuesto 255.73; 000 255.73
Alzado de pozo de saneamiento de 1200 mm. de diámetro interior y 15 cm de espesor de pared, incluso excavación y relleno, hormigón HA-30, encofrado, armaduras, pates de polipropileno, con las dimensiones indicadas en los planos.

| Código | Ud | Descripción | Rendimiento | Precio | Importe |
|---|---|---|---|---|---|
| SINDES | UD | Sin descomposición | 239 | 1 | 239.00 |
| %7_C_INDIRECT | % | % Costes Indirectos | 7 % | 239.00 | 16.73 |
|  |  | Total |  |  | 255.73 |

| Medición | Uds. | Largo | Parcial |
|---|---|---|---|
| POZO 1 | 1.1 | 2.45 | 2.70 |
| POZO 2 | 1.1 | 1.43 | 1.57 |
| Subtotal |  |  | 4.27 |
| Total |  |  | 4.27 |

**5OS4PZA700** ML ALZADO POZO SANEAM.D=1500
4.77 ML × 806.47 = 3846.86
Precios: Presupuesto 806.47; 000 619.69; 001 497.93; 002 497.93; 003 497.93
Alzado de pozo de saneamiento de 1500 mm. de diámetro interior y 25 cm de espesor de pared, incluso excavación y relleno, hormigón HA-30, encofrado, armaduras, pates de polipropileno, con las dimensiones indicadas en los planos.

| Código | Ud | Descripción | Rendimiento | Precio | Importe |
|---|---|---|---|---|---|
| MO0010 | h | Oficial 1ª | 6.7 | 28.84 | 193.23 |
| MO0035 | h | Peón ordinario | 4 | 25.88 | 103.52 |
| MAQ002 | H | Retroexcavadora | 2 | 100 | 200.00 |
| HM20 | M3 | Hormigón HM-20/P/20/I central | 3 | 77.65 | 232.95 |
| 16203010 | M2 | Plancha metálica para encofrar muros, de 50 x 300 incluso cm. para 100 usos incluso accesorios (material) | 2 | 0.59 | 1.18 |
| PATE | UD | Pate polipropil.33x16 cm D=25 m | 3 | 6.51 | 19.53 |
| ACERO_B500S | kg | Acero corrugado B-500-S | 3 | 1.1 | 3.30 |
| %7_C_INDIRECT | % | % Costes Indirectos | 7 % | 753.71 | 52.76 |
|  |  | Total |  |  | 806.47 |

| Medición | Uds. | Largo | Parcial |
|---|---|---|---|
| POZO 3 | 1.1 | 1.15 | 1.265 |
| POZO 4 | 1.1 | 3.19 | 3.509 |
| Subtotal |  |  | 4.774 |
| Total |  |  | 4.77 |

##### 2.1.4.4 ALETAS (01/10/2004)
Importe: Presupuesto 2602.24; 000 2602.24

**DESE400** UD DESEMBOCADURA TUBO PVC D400 (01/10/2004)
2 UD × 700.85 = 1401.70
Precios: Presupuesto 700.85; 000 700.85
Desembocadura de tubo de PVC de 400 mm de diámetro exterior en su salida al río Urumea, construida a base de muros de hormigón en aletas y tímpano, solera ligeramente armada de HA-25, imposta etc, incluso p/p de excavación, presolera de hormigón de limpieza y transporte de sobrantes a vertedero, totalmente terminada.

| Código | Ud | Descripción | Rendimiento | Precio | Importe |
|---|---|---|---|---|---|
| SINDES | UD | Sin descomposición | 655 | 1 | 655.00 |
| %7_C_INDIRECT | % | % Costes Indirectos | 7 % | 655.00 | 45.85 |
|  |  | Total |  |  | 700.85 |

| Medición | Uds. | Parcial |
|---|---|---|
| Aletas | 2 | 2.00 |
| Total |  | 2 |

**DESM800** UD DESEMBOCADURA TUBO H.A. D800 (01/10/2004)
1 UD × 1200.54 = 1200.54
Precios: Presupuesto 1200.54; 000 1200.54
Desembocadura de tubo de hormigón armado de 800 mm de diámetro interior en su salida al río Urumea, construida a base de muros de hormigón en aletas y tímpano, solera ligeramente armada de HA-25, imposta etc, incluso p/p de excavación, presolera de hormigón de limpieza y transporte de sobrantes a vertedero, totalmente terminada.

| Código | Ud | Descripción | Rendimiento | Precio | Importe |
|---|---|---|---|---|---|
| SINDES | UD | Sin descomposición | 1122 | 1 | 1122.00 |
| %7_C_INDIRECT | % | % Costes Indirectos | 7 % | 1122.00 | 78.54 |
|  |  | Total |  |  | 1200.54 |

| Medición | Uds. | Parcial |
|---|---|---|
| Aleta | 1 | 1.00 |
| Total |  | 1 |

##### 2.1.4.5 SERVICIOS AFECTADOS (22/06/2004)
Importe: Presupuesto 396.39; 000 264.21

**SER_AFEC_01** UD CRUCE DE INFRAESTRUCTURA (22/06/2004)
3 UD × 132.13 = 396.39
Precios: Presupuesto 132.13; 000 88.07
Cruce con la infraestructura, incluyendo todos los trabajos necesarios para su localización, la pérdida de rendimiento de excavación, relleno y colocación de tubería, su desvío o adecuación a la necesidad de obra y su reposición final, incluyendo todos los materiales necesarios, piezas especiales, etc. hasta la correcta ejecución de la unidad.

| Código | Ud | Descripción | Rendimiento | Precio | Importe |
|---|---|---|---|---|---|
| CRUCE_INFRA | UD | Cruce con infraestructura (material; Presupuesto 115.4) | 1 | 115.4 | 115.40 |
| %P70000000 | % | Medios auxiliares 7% | 7 % | 115.40 | 8.08 |
| %7_C_INDIRECT | % | % Costes Indirectos | 7 % | 123.48 | 8.64 |
|  |  | Total |  |  | 132.13 |

| Medición | Uds. | Parcial |
|---|---|---|
| Gas-Euskadi |  |  |
| D400 | 1 | 1.00 |
| D400 | 1 | 1.00 |
| D800 | 1 | 1.00 |
| Subtotal |  | 3.00 |
| Total |  | 3 |

#### 2.1.5 TOMA ELECTROQUIMICA (11/06/1999)
Importe: Presupuesto 27545.48; 000 16781.46; 001 18994.79; 002 18994.79; 003 18994.79

##### 2.1.5.1 EXCAVACIONES Y RELLENOS (09/12/2003)
Importe: Presupuesto 364.34; 000 315.72; 001 340.47; 002 340.47; 003 340.47

**EXC_001** M2 DESPEJE Y DESBROCE
8.62 M2 × 1.14 = 9.83

| Medición | Uds. | Largo | Ancho | Parcial |
|---|---|---|---|---|
| Desbroce | 1.1 | 2.8 | 2.8 | 8.62 |
| Total |  |  |  | 8.62 |

**EXC_003** M3 EXCAVACIÓN PARA EMPLAZAMIENTO ESTRUCTURAS.
30.62 M3 × 9.64 = 295.18

| Medición | Uds. | Largo | Ancho | Alto | Parcial |
|---|---|---|---|---|---|
| TOMA ELECTROQUIMICA | 1.1 | 2.8 | 2.8 | 3.55 | 30.62 |
| Total |  |  |  |  | 30.62 |

**RELL_004** M3 RELLENO DE OBRA DE FABRICA
10.5 M3 × 5.65 = 59.33

| Medición | Uds. | Largo | Ancho | Alto | Parcial |
|---|---|---|---|---|---|
| Relleno | 3.3 | 0.32 | 3.55 | 2.8 | 10.50 |
| Total |  |  |  |  | 10.5 |

##### 2.1.5.2 OBRA CIVIL (09/12/2003)
Importe: Presupuesto 7991.59; 000 5550.97; 001 5340.6; 002 5340.6; 003 5340.6

**HORMHA30** M3 HORMIGÓN HA-30/B/20/IV+Qb COMPLETO.
16.92 M3 × 141.57 = 2395.36

| Medición | Uds. | Largo | Ancho | Alto | Parcial |
|---|---|---|---|---|---|
| TOMA ELECTROQUIMICA | 1.05 | 2.8 | 2.8 | 0.3 | 2.47 |
|  | 1.05 | 2.8 | 2.8 | 3.15 | 25.93 |
|  | -1 | 2 | 2 | 2.85 | -11.40 |
|  | -1 |  | 0.28 | 0.3 | -0.08 |
| Subtotal |  |  |  |  | 16.92 |
| Total |  |  |  |  | 16.92 |

**ELEM_002** KG ACERO REDONDOS B 500 S
1491.72 KG × 1.8 = 2685.10

| Medición | Uds. | Parcial |
|---|---|---|
| TOMA ELECTROQUIMICA |  |  |
| Solera | 213.89611493464 | 213.90 |
| Forjado superior | 175.00591221925 | 175.01 |
| Alzados |  |  |
| Verticales | 558.35219612809 | 558.35 |
| Horizontales | 544.46283801545 | 544.46 |
| Subtotal |  | 1491.72 |
| Total |  | 1491.72 |

**ELEM_006** M3 HORMIGÓN HM-20 COMPLETO
0.82 M3 × 104.58 = 85.76

| Medición | Uds. | Largo | Ancho | Alto | Parcial |
|---|---|---|---|---|---|
| TOMA ELECTROQUIMICA | 1.05 | 2.8 | 2.8 | 0.1 | 0.82 |
| Total |  |  |  |  | 0.82 |

**ELEM_005** M2 ENCOFRADO ACABADO A-II
69.89 M2 × 31.74 = 2218.31

| Medición | Uds. | Largo | Ancho | Alto | Parcial |
|---|---|---|---|---|---|
| Paredes | 4.2 | 2.8 |  | 3.55 | 41.75 |
|  | 4.2 | 2 |  | 2.85 | 23.94 |
| Techo | 1.05 | 2 | 2 |  | 4.20 |
| Subtotal |  |  |  |  | 69.89 |
| Total |  |  |  |  | 69.89 |

**ELEM_003** UD TAPA DE FUNDICIÓN Ø60 D400
1 UD × 279.92 = 279.92

| Medición | Uds. | Parcial |
|---|---|---|
| Arqueta electroq. | 1 | 1.00 |
| Total |  | 1 |

**ELEM_004** UD PATE DE POLIPROPILENO
10 UD × 16.07 = 160.70

| Medición | Uds. | Parcial |
|---|---|---|
| Pates | 10 | 10.00 |
| Total |  | 10 |

**JUNTA_01** ML JUNTA PVC 25 CM.
12.32 ML × 13.51 = 166.44

| Medición | Uds. | Largo | Parcial |
|---|---|---|---|
| Junta PVC | 4.4 | 2.8 | 12.32 |
| Total |  |  | 12.32 |

##### 2.1.5.3 VALVULERIA (11/06/1999)
Importe: Presupuesto 19189.55; 000 10914.77; 001 13313.72; 002 13313.72; 003 13313.72

**AC_INOX** KG A. INOXIDABLE AISI 316-L , EN TUBERÍAS Y PASAMUROS PN-16 (11/06/1999)
276.71 KG × 20.97 = 5802.61
Precios: Presupuesto 20.97; 000 12.82; 001 6.25; 002 6.25; 003 6.25
Acero inoxidable AISI 316-L PN-16 ,en tuberías y pasamuros, incluso soldaduras y demás piezas especiales, totalmente montada y probada.

| Código | Ud | Descripción | Rendimiento | Precio | Importe |
|---|---|---|---|---|---|
| ACERO INOX | kg | Acero INOX AISI 316-L tubos y p.e. (material; Presupuesto 9.6) | 1 | 9.6 | 9.600 |
| MO0010 | h | Oficial 1ª | 0.1 | 28.84 | 2.884 |
| MO0035 | h | Peón ordinario | 0.1 | 25.88 | 2.588 |
| %MONT30 | % | Montaje , pruebas y medios auxiliares 30% (11/06/1999) | 30 % | 15.072 | 4.522 |
| %7_C_INDIRECT | % | % Costes Indirectos | 7 % | 19.594 | 1.372 |
|  |  | Total |  |  | 20.97 |

| Medición | Uds. | Parcial |
|---|---|---|
| TUBERÍA ø400 e=5 mm 55,9 Kg/ml | 276.705 | 276.71 |
| Total |  | 276.71 |

**8V04BRIN20** KG ACERO INOX. BRIDAS PN-16 (11/06/1999)
139.5 KG × 19.72 = 2750.94
Precios: Presupuesto 19.72; 000 11.67; 001 17.56; 002 17.56; 003 17.56
Acero inoxidable AISI 316 - L PN-16 en bridas, incluso soldaduras, tornillería y demás piezas especiales, totalmente montada y probada.

| Código | Ud | Descripción | Rendimiento | Precio | Importe |
|---|---|---|---|---|---|
| PALAS0 | kg | Acero INOX AISI 316-L bridas (material) | 1 | 8.7 | 8.70 |
| MO0010 | h | Oficial 1ª | 0.1 | 28.84 | 2.88 |
| MO0035 | h | Peón ordinario | 0.1 | 25.88 | 2.59 |
| %MONT30 | % | Montaje , pruebas y medios auxiliares 30% | 30 % | 14.17 | 4.25 |
| %7_C_INDIRECT | % | % Costes Indirectos | 7 % | 18.42 | 1.29 |
|  |  | Total |  |  | 19.72 |

| Medición | Uds. | Parcial |
|---|---|---|
| BRIDAS |  |  |
| BRIDAS ø400 | 139.5 | 139.50 |
| Subtotal |  | 139.50 |
| Total |  | 139.5 |

**VALMAN50** UD VÁLVULA GUILLOTINA D=400 MANUAL. (11/06/1999)
1 UD × 6365.78 = 6365.78
Precios: Presupuesto 6365.78; 000 2788.1; 001 5946.75; 002 5946.75; 003 5946.75
Suministro y montaje, incluyendo juntas y tornilleria en A4, de válvula de guillotina CYL, modelo XDF17, o similar, construida en AISI-316, con husillo fijo y estanqueidad en ambos lados. DN 400 PN 10 con accionamiento manual mediante volante.

| Código | Ud | Descripción | Rendimiento | Precio | Importe |
|---|---|---|---|---|---|
| VALGIL | UD | Valvula guillotina D=400 (material) | 1 | 4560 | 4560.00 |
| MO0010 | h | Oficial 1ª | 0.3 | 28.84 | 8.65 |
| MO0035 | h | Peón ordinario | 0.3 | 25.88 | 7.76 |
| %MONT30 | % | Montaje , pruebas y medios auxiliares 30% | 30 % | 4576.41 | 1372.92 |
| %7_C_INDIRECT | % | % Costes Indirectos | 7 % | 5949.33 | 416.45 |
|  |  | Total |  |  | 6365.78 |

| Medición | Uds. | Parcial |
|---|---|---|
| Valvula guillotina | 1 | 1.00 |
| Total |  | 1 |

**CARREINOX400** UD CARR.DESMONT.INOX.D=400 MM PN=6 (10/06/2003)
1 UD × 3411.54 = 3411.54
Precios: Presupuesto 3411.54; 000 2092.6; 001 3187.91; 002 3187.91; 003 3187.91
Carrete de desmontaje de acero inoxidable de 400 mm. de diámetro y presión nominal 6 atm. que incluye montaje, protección interior y exterior, tornillería y pruebas en taller y obra.

| Código | Ud | Descripción | Rendimiento | Precio | Importe |
|---|---|---|---|---|---|
| CARRDESM | UD | Carrete desmontaje D=400 y PN=25 at (material) | 1 | 2767 | 2767.000 |
| MO0010 | h | Oficial 1ª | 0.1 | 28.84 | 2.884 |
| MO0035 | h | Peón ordinario | 0.1 | 25.88 | 2.588 |
| %MONT11500 | % | Montaje, pruebas y medios auxiliares 15% | 15 % | 2772.472 | 415.871 |
| %7_C_INDIRECT | % | % Costes Indirectos | 7 % | 3188.343 | 223.184 |
|  |  | Total |  |  | 3411.54 |

| Medición | Uds. | Parcial |
|---|---|---|
| Arqueta electroquímica | 1 | 1.00 |
| Total |  | 1 |

**REJILLATOMA** UD REJILLA DE TOMA (22/06/2004)
1 UD × 572.45 = 572.45
Precios: Presupuesto 572.45; 000 572.45
Rejilla de toma en el canal de acero inoxidable AISI 304-L con un paso de 6 mm. de 400 mm. de diámetro incluso marco, brida de unión a tubería, totalmente colocada y probada.

| Código | Ud | Descripción | Rendimiento | Precio | Importe |
|---|---|---|---|---|---|
| SINDES | UD | Sin descomposición | 500 | 1 | 500.00 |
| %P70000000 | % | Medios auxiliares 7% | 7 % | 500.00 | 35.00 |
| %7_C_INDIRECT | % | % Costes Indirectos | 7 % | 535.00 | 37.45 |
|  |  | Total |  |  | 572.45 |

| Medición | Uds. | Parcial |
|---|---|---|
| Rejilla electroquímica | 1 | 1.00 |
| Total |  | 1 |

**CONEXTUBEXT** UD CONEXIÓN CON TUBERÍA EXTERIOR (22/06/2004)
1 UD × 286.23 = 286.23
Precios: Presupuesto 286.23; 000 286.23
Conexión de tubería de acero inoxidable de 400 mm de diámetro con toma existente incluso juntas, conos de reducción etc.

| Código | Ud | Descripción | Rendimiento | Precio | Importe |
|---|---|---|---|---|---|
| SINDES | UD | Sin descomposición | 250 | 1 | 250.00 |
| %P70000000 | % | Medios auxiliares 7% | 7 % | 250.00 | 17.50 |
| %7_C_INDIRECT | % | % Costes Indirectos | 7 % | 267.50 | 18.73 |
|  |  | Total |  |  | 286.23 |

| Medición | Uds. | Parcial |
|---|---|---|
| Conexión tubería exterior | 1 | 1.00 |
| Total |  | 1 |

#### 2.1.6 SERVICIOS AFECTADOS (01/10/2004)
Importe: Presupuesto 32.1; 000 32.1

**MANTPOST** UD MANTENIMIENTO POSTE IBERDROLA (01/10/2004)
1 UD × 32.1 = 32.10
Precios: Presupuesto 32.1; 000 32.1
Mantenimiento durante las obras de poste de hormigón de Iberdrola, sin traslado provisional del mismo, incluso anclaje provisional, colocación definitiva.

| Código | Ud | Descripción | Rendimiento | Precio | Importe |
|---|---|---|---|---|---|
| SINDES | UD | Sin descomposición | 30 | 1 | 30.00 |
| %7_C_INDIRECT | % | % Costes Indirectos | 7 % | 30.00 | 2.10 |
|  |  | Total |  |  | 32.1 |

| Medición | Uds. | Parcial |
|---|---|---|
| Postes | 1 | 1.00 |
| Total |  | 1 |

#### 2.1.7 ELECTRICIDAD Y TELEMANDO (09/12/2003)
Importe: Presupuesto 9437.97; 000 7823.15; 001 6266.34; 002 6266.34; 003 6266.34

**CANAL_TPC_90** ML CANALIZACIÓN DE POLIETILENO PARA TELEMANDO (09/12/2003)
357.26 ML × 13.57 = 4848.02
Precios: Presupuesto 13.57; 000 10.56; 001 12.66; 002 12.66; 003 12.66
Canalización de polietileno de baja densidad de 3" de diámetro para colocar en su interior el cable de fibra óptica de telemando, grapado a la losa superior del canal o a los hastiales del túnel, incluso colocación, grapas de polipropileno, parte proporcional de cajetines de registro para tirada del cable, alambre guía, totalmente colocado.

| Código | Ud | Descripción | Rendimiento | Precio | Importe |
|---|---|---|---|---|---|
| MO0010 | h | Oficial 1ª | 0.05 | 28.84 | 1.44 |
| MO0035 | h | Peón ordinario | 0.1 | 25.88 | 2.59 |
| TUBPOLBDEN | ML | Tubería polietileno baja densidad 90 mm. (material) | 1 | 6.12 | 6.12 |
| GUIA | ML | Alambre guía acero 3 mm. (material) | 2 | 1.2 | 2.40 |
| %1_M_AUX | % | Medios auxiliares 1% | 1 % | 12.55 | 0.13 |
| %7_C_INDIRECT | % | % Costes Indirectos | 7 % | 12.68 | 0.89 |
|  |  | Total |  |  | 13.57 |

| Medición | Uds. | Largo | Parcial |
|---|---|---|---|
| Polietileno 90 | 1.05 | 340.25 | 357.26 |
| Total |  |  | 357.26 |

**CABLE_12** ML CABLE 12 DE FIBRA OPTICA (09/12/2003)
357.26 ML × 5.22 = 1864.90
Precios: Presupuesto 5.22; 000 3.71; 001 4.88; 002 4.88; 003 4.88
Cable 12 de fibra óptica monomodo para instalación de telemando, incluso tendido bajo tubería de TPC o de polietileno, comprobación de la tubería, mandrilado de la misma, parte proporcional de uniones, totalmente colocado y probado.

| Código | Ud | Descripción | Rendimiento | Precio | Importe |
|---|---|---|---|---|---|
| CABLET12 | ML | Cable 12 de fibra optica monomodo , incluso suministro, tend (material) | 1 | 4.83 | 4.83 |
| %1_M_AUX | % | Medios auxiliares 1% | 1 % | 4.83 | 0.05 |
| %7_C_INDIRECT | % | % Costes Indirectos | 7 % | 4.88 | 0.34 |
|  |  | Total |  |  | 5.22 |

| Medición | Uds. | Largo | Parcial |
|---|---|---|---|
| Fibra óptica | 1.05 | 340.25 | 357.26 |
| Total |  |  | 357.26 |

**ARQTEL** UD ARQUETA DE TELEMANDO
5 UD × 545.01 = 2725.05

### 2.2 TRAMO ENTRE P26 Y P36 (09/12/2003)
Importe: Presupuesto 863120.65; 000 590684.81; 001 482011.13; 002 482011.13; 003 482011.13

#### 2.2.1 EXCAVACIONES Y RELLENOS (09/12/2003)
Importe: Presupuesto 604966.08; 000 417819.72; 001 332761.28; 002 332761.28; 003 332761.28

**EXCBATA** M3 EXCAVACION MEDIANTE BATACHES DE 3-4 METROS (09/12/2003)
6820.63 M3 × 20.78 = 141732.69
Precios: Presupuesto 20.78; 000 24.18; 001 19.4; 002 19.4; 003 19.4
Excavación mediante bataches de 3-4 metros para emplazamiento de obras de fábrica en todo tipo de terreno incluso roca con el empleo del martillo neumático rompedor, carga, transporte del material excavado a otros puntos de la obra, a acopio intermedio y nueva carga y transporte a lugar de empleo o a relleno autorizado u obra de construcción por entidad o empresa acreditada para la valorización de materiales naturales excavados y eventual canon de vertido así como reperfilado de taludes y la pérdida de rendimiento que supone la excavación y realización de la obra de fábrica correspondeinte por bataches.

| Código | Ud | Descripción | Rendimiento | Precio | Importe |
|---|---|---|---|---|---|
| MO0001 | h | Capataz | 0.04 | 30.3 | 1.21 |
| MO0035 | h | Peón ordinario | 0.08 | 25.88 | 2.07 |
| MAQ001 | H | Bulldozer de 180 CV. | 0.025 | 110 | 2.75 |
| MAQ002 | H | Retroexcavadora | 0.04 | 100 | 4.00 |
| MAQRETMARTROM | H | Retroexcavadora con martillo rompedor | 0.02 | 114.79 | 2.30 |
| MAQ003 | H | Camión de tres ejes 10 m3 | 0.03 | 80 | 2.40 |
| CANONTIER | M3 | Canon de tierras/roca a relleno autorizado u obras externas | 1 | 2.1 | 2.10 |
| SUPLEM_TRANSP | M3 | Transporte a relleno, gestor autorizado o vertedero | 1 | 2.4 | 2.40 |
| %1_M_AUX | % | Medios auxiliares 1% | 1 % | 19.23 | 0.19 |
| %7_C_INDIRECT | % | % Costes Indirectos | 7 % | 19.42 | 1.36 |
|  |  | Total |  |  | 20.78 |

| Medición | Uds. | Parcial |
|---|---|---|
| P26-P27 | 1239.0224 | 1239.02 |
| P27-P28 | 1369.16703 | 1369.17 |
| P28-P29 | 189.1032 | 189.10 |
| P29-P30 | 169.6794 | 169.68 |
| P30-P31 | 215.53664 | 215.54 |
| P31-P32 | 1242.01 | 1242.01 |
| P32-P33 | 953.41631 | 953.42 |
| P33-P34 | 322.30308 | 322.30 |
| P34-P35 | 644.688 | 644.69 |
| P35-P36 | 475.69599 | 475.70 |
| Subtotal |  | 6820.63 |
| Total |  | 6820.63 |

**DEMESTCANAL** M3 DEM. DE EST. DE HORMIGÓN O DE MAMPOSTERÍA DEL CANAL (09/12/2003)
660.24 M3 × 22.01 = 14531.88
Precios: Presupuesto 22.01; 000 13.87; 001 20.57; 002 20.57; 003 20.57
Demolición de estructura de canal ya sea de mampostería, hormigón en masa o armado incluso carga, transporte a acopio intermedio del material reutilizable, transporte de sobrantes a relleno autorizado incluyendo el canon de vertido.

| Código | Ud | Descripción | Rendimiento | Precio | Importe |
|---|---|---|---|---|---|
| MO0010 | h | Oficial 1ª | 0.02 | 28.84 | 0.58 |
| MO0035 | h | Peón ordinario | 0.05 | 25.88 | 1.29 |
| MAQ003 | H | Camión de tres ejes 10 m3 | 0.007 | 80 | 0.56 |
| MAQRETMARTROM | H | Retroexcavadora con martillo rompedor | 0.05 | 114.79 | 5.74 |
| CANON | M3 | Canon de escombros a gestor autorizado o a vertedero | 1 | 9.8 | 9.80 |
| SUPLEM_TRANSP | M3 | Transporte a relleno, gestor autorizado o vertedero | 1 | 2.4 | 2.40 |
| %1_M_AUX | % | Medios auxiliares 1% | 1 % | 20.37 | 0.20 |
| %7_C_INDIRECT | % | % Costes Indirectos | 7 % | 20.57 | 1.44 |
|  |  | Total |  |  | 22.01 |

| Medición | Uds. | Largo | Ancho | Parcial |
|---|---|---|---|---|
| DEMOLICION CANAL | 1.1 | 109.13 | 5.5 | 660.24 |
| Total |  |  |  | 660.24 |

**RELL_004** M3 RELLENO DE OBRA DE FABRICA
516.18 M3 × 5.65 = 2916.42

| Medición | Uds. | Parcial |
|---|---|---|
| P26-P36 | 516.1849 | 516.18 |
| Total |  | 516.18 |

**ELEM_006** M3 HORMIGÓN HM-20 COMPLETO
1701.95 M3 × 104.58 = 177989.93

| Medición | Uds. | Parcial |
|---|---|---|
| P26-P27 | 271.5657 | 271.57 |
| P27-P28 | 318.3832575 | 318.38 |
| P28-P29 | 45.05508 | 45.06 |
| P29-P30 | 41.95737 | 41.96 |
| P30-P31 | 53.17305 | 53.17 |
| P31-P32 | 316.575 | 316.58 |
| P32-P33 | 259.710045 | 259.71 |
| P33-P34 | 88.80396 | 88.80 |
| P34-P35 | 183.8592 | 183.86 |
| P35-P36 | 122.859135 | 122.86 |
| Subtotal |  | 1701.95 |
| Total |  | 1701.95 |

**ESC_002** M3 ESCOLLERA HORMIGONADA (09/12/2003)
893.46 M3 × 76.09 = 67983.37
Precios: Presupuesto 76.09; 000 66.72; 001 47.55; 002 47.55; 003 47.55
Escollera hormigonada en muros y taludes, con 30% de hormigón HM-20 y 70% de escollera ,incluso colocación de la escollera de piedra caliza, vertido de hormigón y vibrado.

| Código | Ud | Descripción | Rendimiento | Precio | Importe |
|---|---|---|---|---|---|
| MO0010 | h | Oficial 1ª | 0.1 | 28.84 | 2.88 |
| MO0035 | h | Peón ordinario | 0.2 | 25.88 | 5.18 |
| MAQ002 | H | Retroexcavadora | 0.2 | 100 | 20.00 |
| MAQ009 | H | Vibrador de hormigón | 0.1 | 1.51 | 0.15 |
| ESC300KG | M3 | Escollera de 300 -1000 kg. | 0.7 | 27 | 18.90 |
| HM20 | M3 | Hormigón HM-20/P/20/I central | 0.3 | 77.65 | 23.30 |
| %1_M_AUX | % | Medios auxiliares 1% | 1 % | 70.41 | 0.70 |
| %7_C_INDIRECT | % | % Costes Indirectos | 7 % | 71.11 | 4.98 |
|  |  | Total |  |  | 76.09 |

| Medición | Uds. | Parcial |
|---|---|---|
| P26-P27 | 134.3188 | 134.32 |
| P27-P28 | 180.89379 | 180.89 |
| P28-P29 | 30.12944 | 30.13 |
| P29-P30 | 30.30654 | 30.31 |
| P30-P31 | 39.62992 | 39.63 |
| P31-P32 | 179.19 | 179.19 |
| P32-P33 | 112.234045 | 112.23 |
| P33-P34 | 44.0484 | 44.05 |
| P34-P35 | 92.75904 | 92.76 |
| P35-P36 | 49.947645 | 49.95 |
| Subtotal |  | 893.46 |
| Total |  | 893.46 |

**1ESCVIVAA** M3 ESCOLLERA VIVA 700 KG PESO MÁXIMO
548.09 M3 × 71.9 = 39407.67

| Medición | Uds. | Parcial |
|---|---|---|
| P26-P27 | 133.9272 | 133.93 |
| P27-P28 | 101.195325 | 101.20 |
| P28-P29 | 14.02808 | 14.03 |
| P29-P30 | 12.53208 | 12.53 |
| P30-P31 | 15.25282 | 15.25 |
| P31-P32 | 83.82 | 83.82 |
| P32-P33 | 75.557405 | 75.56 |
| P33-P34 | 26.3978 | 26.40 |
| P34-P35 | 41.62752 | 41.63 |
| P35-P36 | 43.74216 | 43.74 |
| Subtotal |  | 548.09 |
| Total |  | 548.09 |

**RELL_012** ML SUPL.FORMACION DE ATAGUÍA (09/12/2003)
120.04 ML × 24.54 = 2945.78
Precios: Presupuesto 24.54; 000 23.95; 001 22.94; 002 22.94; 003 22.94
Suplemento por formación de ataguía en cauce de río, con material del río y de aportación, incluyendo transporte, acopios, formación, mantenimiento y retirada de la misma, incluso p.p. de accesos y elementos auxiliares.

| Código | Ud | Descripción | Rendimiento | Precio | Importe |
|---|---|---|---|---|---|
| MO0001 | h | Capataz | 0.05 | 30.3 | 1.515 |
| MO0035 | h | Peón ordinario | 0.05 | 25.88 | 1.294 |
| MAQ002 | H | Retroexcavadora | 0.1 | 100 | 10.000 |
| MAQ003 | H | Camión de tres ejes 10 m3 | 0.06 | 80 | 4.800 |
| MAT_RIO Y APO | M3 | Material de rio o aportación (material; 23/11/2004) | 1 | 5.1 | 5.100 |
| %1_M_AUX | % | Medios auxiliares 1% | 1 % | 22.709 | 0.227 |
| %7_C_INDIRECT | % | % Costes Indirectos | 7 % | 22.936 | 1.606 |
|  |  | Total |  |  | 24.54 |

| Medición | Uds. | Largo | Parcial |
|---|---|---|---|
| Ataguía | 1.1 | 109.13 | 120.04 |
| Total |  |  | 120.04 |

**HORCICOLP** M3 HORMIGÓN CICLÓPEO (09/12/2003)
2475.76 M3 × 63.6 = 157458.34
Precios: Presupuesto 63.6; 000 28.05; 001 28.05; 002 28.05

| Código | Ud | Descripción | Rendimiento | Precio | Importe |
|---|---|---|---|---|---|
| MO0010 | h | Oficial 1ª | 0.05 | 28.84 | 1.44 |
| MO0035 | h | Peón ordinario | 0.08 | 25.88 | 2.07 |
| MAQ002 | H | Retroexcavadora | 0.08 | 100 | 8.00 |
| MAQ009 | H | Vibrador de hormigón | 0.05 | 1.51 | 0.08 |
| ESC300KG | M3 | Escollera de 300 -1000 kg. | 0.6 | 27 | 16.20 |
| HM20 | M3 | Hormigón HM-20/P/20/I central | 0.4 | 77.65 | 31.06 |
| %1_M_AUX | % | Medios auxiliares 1% | 1 % | 58.85 | 0.59 |
| %7_C_INDIRECT | % | % Costes Indirectos | 7 % | 59.44 | 4.16 |
|  |  | Total |  |  | 63.6 |

| Medición | Uds. | Parcial |
|---|---|---|
| P26-P27 | 436.7319 | 436.73 |
| P27-P28 | 452.234475 | 452.23 |
| P28-P29 | 65.40864 | 65.41 |
| P29-P30 | 60.25635 | 60.26 |
| P30-P31 | 75.59838 | 75.60 |
| P31-P32 | 439.23 | 439.23 |
| P32-P33 | 374.260425 | 374.26 |
| P33-P34 | 130.39576 | 130.40 |
| P34-P35 | 248.87808 | 248.88 |
| P35-P36 | 192.76059 | 192.76 |
| Subtotal |  | 2475.76 |
| Total |  | 2475.76 |

#### 2.2.2 OBRA CIVIL (09/12/2003)
Importe: Presupuesto 244012.63; 000 161912.99; 001 146131.59; 002 146131.59; 003 146131.59

**HORMHA30** M3 HORMIGÓN HA-30/B/20/IV+Qb COMPLETO.
549.36 M3 × 141.57 = 77772.90

| Medición | Uds. | Largo | Ancho | Parcial |
|---|---|---|---|---|
| P26 - P36 | 1 | 109 | 5.04 | 549.36 |
| Total |  |  |  | 549.36 |

**JUNTA_01** ML JUNTA PVC 25 CM.
356.6 ML × 13.51 = 4817.67

| Medición | Uds. | Largo | Parcial |
|---|---|---|---|
| Junta construcción | 2 | 109 | 218.00 |
| Junta dilatación | 11 | 12.6 | 138.60 |
| Subtotal |  |  | 356.60 |
| Total |  |  | 356.6 |

**ELEM_002** KG ACERO REDONDOS B 500 S
71227.4 KG × 1.8 = 128209.32

| Medición | Uds. | Parcial |
|---|---|---|
| P26 - P36 |  |  |
| Solera |  |  |
| Long inf | 5298.7901199718 | 5298.79 |
| Long sup | 5298.7901199718 | 5298.79 |
| Trans inf | 6066.8716236007 | 6066.87 |
| Long sup | 5308.5126706506 | 5308.51 |
| Alzados |  |  |
| Verticales | 16683.896964902 | 16683.90 |
| Horizontales | 10597.580239944 | 10597.58 |
| Losa |  |  |
| Long inf | 5298.7901199718 | 5298.79 |
| Long sup | 5298.7901199718 | 5298.79 |
| Trans inf | 6066.8716236007 | 6066.87 |
| Long sup | 5308.5126706506 | 5308.51 |
| Subtotal |  | 71227.40 |
| Total |  | 71227.4 |

**ELEM_005** M2 ENCOFRADO ACABADO A-II
1046.4 M2 × 31.74 = 33212.74

| Medición | Uds. | Largo | Alto | Parcial |
|---|---|---|---|---|
| P26 - P36 |  |  |  |  |
| Exteriores | 2 | 109 | 2.8 | 610.40 |
| Interiores | 2 | 109 | 2 | 436.00 |
| Subtotal |  |  |  | 1046.40 |
| Total |  |  |  | 1046.4 |

#### 2.2.3 ELECTRICIDAD Y TELEMANDO (09/12/2003)
Importe: Presupuesto 3243.17; 000 2725.22; 001 2009.91; 002 2009.91; 003 2009.91

**CANAL_TPC_90** ML CANALIZACIÓN DE POLIETILENO PARA TELEMANDO
114.59 ML × 13.57 = 1554.99

| Medición | Uds. | Largo | Parcial |
|---|---|---|---|
| Polietileno 90 | 1.05 | 109.13 | 114.59 |
| Total |  |  | 114.59 |

**CABLE_12** ML CABLE 12 DE FIBRA OPTICA
114.59 ML × 5.22 = 598.16

| Medición | Uds. | Largo | Parcial |
|---|---|---|---|
| Fibra óptica | 1.05 | 109.13 | 114.59 |
| Total |  |  | 114.59 |

**ARQTEL** UD ARQUETA DE TELEMANDO
2 UD × 545.01 = 1090.02

#### 2.2.4 ACCESO A TUNEL (09/12/2003)
Importe: Presupuesto 10898.77; 000 8226.88; 001 1108.35; 002 1108.35; 003 1108.35

**TAP900X900** M2 TAPA ACCESO DE FUNDICION DUCTIL
6.66 M2 × 1357.09 = 9038.22

| Medición | Uds. | Largo | Ancho | Parcial |
|---|---|---|---|---|
| TAPA | 1.1 | 3.04 | 1.99 | 6.655 |
| Total |  |  |  | 6.66 |

**ELEM_003** UD TAPA DE FUNDICIÓN Ø60 D400
1 UD × 279.92 = 279.92

| Medición | Uds. | Parcial |
|---|---|---|
| Acceso a túnel | 1 | 1.00 |
| Total |  | 1 |

**HORMHA30** M3 HORMIGÓN HA-30/B/20/IV+Qb COMPLETO.
2.37 M3 × 141.57 = 335.52

| Medición | Uds. | Largo | Ancho | Alto | Parcial |
|---|---|---|---|---|---|
| REFUERZO TAPA |  |  |  |  |  |
|  | 1.05 | 12.06 | 0.5 | 0.4 | 2.53 |
|  | -4 | 0.5 | 0.45 | 0.18 | -0.16 |
| Subtotal |  |  |  |  | 2.37 |
| Total |  |  |  |  | 2.37 |

**ELEM_002** KG ACERO REDONDOS B 500 S
261.95 KG × 1.8 = 471.51

| Medición | Uds. | Parcial |
|---|---|---|
| REFUERZO |  |  |
| Longitudinales | 122.05273441481 | 122.05 |
|  | 27.461865243333 | 27.46 |
|  | 41.192797865 | 41.19 |
| Cercos transversales | 71.252407117838 | 71.25 |
| Subtotal |  | 261.95 |
| Total |  | 261.95 |

**ELEM_004** UD PATE DE POLIPROPILENO
7 UD × 16.07 = 112.49

| Medición | Uds. | Parcial |
|---|---|---|
| Acceso túnel | 7 | 7.00 |
| Total |  | 7 |

**ELEM_005** M2 ENCOFRADO ACABADO A-II
18.16 M2 × 31.74 = 576.40

| Medición | Uds. | Largo | Ancho | Parcial |
|---|---|---|---|---|
| Vigas | 1.05 | 10.06 | 0.95 | 10.035 |
|  | 1.05 | 14.06 | 0.55 | 8.120 |
| Subtotal |  |  |  | 18.155 |
| Total |  |  |  | 18.16 |

**ELEM_006** M3 HORMIGÓN HM-20 COMPLETO
0.81 M3 × 104.58 = 84.71

| Medición | Uds. | Largo | Ancho | Alto | Parcial |
|---|---|---|---|---|---|
| Recrecido | 4.2 | 1.26 | 0.5 | 0.15 | 0.40 |
|  | 2.1 | 0.62 | 0.5 | 0.15 | 0.10 |
|  | 2.1 | 1.99 | 0.5 | 0.15 | 0.31 |
| Subtotal |  |  |  |  | 0.81 |
| Total |  |  |  |  | 0.81 |

## 3 TUNEL (31/01/2000)
Importe: Presupuesto 434837.31; 000 364802.78; 001 406394.11; 002 406394.11; 003 406394.11

### 3.1 OBRAS A REALIZAR (31/01/2000)
Importe: Presupuesto 426363.02; 000 358367.01; 001 398483.57; 002 398483.57; 003 398483.57

**REPTUNEL** ML LIMPIEZA, ACHIQUE E INSPECCIÓN GEOTÉCNICA (29/01/2005)
451 ML × 128.4 = 57908.40
Precios: Presupuesto 128.4; 000 128.4; 001 120; 002 120; 003 120
Limpieza, achique e inspección geotécnica de túnel.

| Código | Ud | Descripción | Rendimiento | Precio | Importe |
|---|---|---|---|---|---|
| SINDESC | PA | Sin descomposicion (29/01/2005) | 120 | 1 | 120.00 |
| %7_C_INDIRECT | % | % Costes Indirectos | 7 % | 120.00 | 8.40 |
|  |  | Total |  |  | 128.4 |

| Medición | Uds. | Largo | Parcial |
|---|---|---|---|
| Túnel | 1.1 | 410 | 451.00 |
| Total |  |  | 451 |

**ESTRUCT080** M2 MALLAZO TRIPLE TORSION 8*10*17 DE 3 mm
5285.72 M2 × 19.46 = 102860.11
Precios: Presupuesto 19.46; 000 10.14; 001 18.19; 002 18.19; 003 18.19
Malla galvanizada de triple torsión de 8*10*17 y 3 mm. de diámetro para protección de túneles, colocada y anclada, incluso limpieza y retirada del material suelto de la bóveda del túnel.

| Código | Ud | Descripción | Rendimiento | Precio | Importe |
|---|---|---|---|---|---|
| MALLA GALVAN | M2 | Malla TT galvanizada. D=3 mm. (material) | 1 | 5.6 | 5.60 |
| MO0001 | h | Capataz | 0.04 | 30.3 | 1.21 |
| MO0010 | h | Oficial 1ª | 0.08 | 28.84 | 2.31 |
| MO0035 | h | Peón ordinario | 0.08 | 25.88 | 2.07 |
| MAQ017 | H | Grúa movil autopropulsada 20 Tn | 0.08 | 87.55 | 7.00 |
| %7_C_INDIRECT | % | % Costes Indirectos | 7 % | 18.19 | 1.27 |
|  |  | Total |  |  | 19.46 |

| Medición | Uds. | Largo | Ancho | Parcial |
|---|---|---|---|---|
| Mallazo | 1.1 | 410 | 11.72 | 5285.72 |
| Total |  |  |  | 5285.72 |

**ESTRUC065** M3 GUNITADO EN TUNEL
845.72 M3 × 294.95 = 249445.11
Precios: Presupuesto 294.95; 000 286.26; 001 275.65; 002 275.65; 003 275.65
M3 Hormigón proyectado vía seca D=350, 35Kg/m3 dramix de 16 cm. de espesor, proyectado en dos capas de 8 cm. de espesor cada una de ellas, empleado en estabilización de hastial y bóveda de túnel, incluso limpieza de la superficie a gunitar así como la limpieza y retirada a vertedero de los productos de rebote.

| Código | Ud | Descripción | Rendimiento | Precio | Importe |
|---|---|---|---|---|---|
| MO0001 | h | Capataz | 0.4 | 30.3 | 12.12 |
| MO0010 | h | Oficial 1ª | 1.1 | 28.84 | 31.72 |
| MO0035 | h | Peón ordinario | 1.1 | 25.88 | 28.47 |
| GUNITA | M3 | Gunita fabricada en planta (material; 11/01/2005) | 0.016 | 61.79 | 0.99 |
| MAQ046 | H | Gunitadora de taludes (maquinaria) | 1.1 | 13.39 | 14.73 |
| MAQ047 | H | Barredora remolcada c/motor aux. (maquinaria) | 0.4 | 6.36 | 2.54 |
| MAQ003 | H | Camión de tres ejes 10 m3 | 0.4 | 80 | 32.00 |
| MAQ028 | H | Comp.port.diesel 8 m3/min.12 bar (maquinaria) | 0.4 | 14.23 | 5.69 |
| MAQ029 | H | Camión hormigonera 6 m3 (maquinaria) | 0.75 | 68.1 | 51.08 |
| MAQ017 | H | Grúa movil autopropulsada 20 Tn | 1.1 | 87.55 | 96.31 |
| %7_C_INDIRECT | % | % Costes Indirectos | 7 % | 275.65 | 19.30 |
|  |  | Total |  |  | 294.95 |

| Medición | Uds. | Largo | Ancho | Alto | Parcial |
|---|---|---|---|---|---|
| Gunitado | 1.1 | 410 | 11.72 | 0.16 | 845.72 |
| Total |  |  |  |  | 845.72 |

**EST40T** ML BULONADO DE 40 mm 40 TN (31/01/2000)
105 ML × 129.72 = 13620.60
Precios: Presupuesto 129.72; 000 40.24; 001 121.24; 002 121.24; 003 121.24
Bulón de 40 mm de diámetro de acero B-500-S para 40 T, con barra corrugada tipo Gewi o similar que incluye la vaina y el distanciador, incluso instalación de equipo, perforación, tensado, inyección de lechada y bulbo de resina sintética de como mínimo 3 metros de longitud.

| Código | Ud | Descripción | Rendimiento | Precio | Importe |
|---|---|---|---|---|---|
| MO0001 | h | Capataz | 0.19 | 30.3 | 5.76 |
| MO0010 | h | Oficial 1ª | 0.19 | 28.84 | 5.48 |
| MO0035 | h | Peón ordinario | 0.19 | 25.88 | 4.92 |
| MAQ049 | H | Equipo inyección cemento (maquinaria) | 0.19 | 72 | 13.68 |
| MAQ050 | H | Equipo de tesado (maquinaria) | 0.19 | 98 | 18.62 |
| MAQ028 | H | Comp.port.diesel 8 m3/min.12 bar | 0.19 | 14.23 | 2.70 |
| MAQ048 | H | Martillo man.perfor.neum. 28 kg. (maquinaria; 31/01/2000) | 0.19 | 225 | 42.75 |
| MAQ017 | H | Grúa movil autopropulsada 20 Tn | 0.19 | 87.55 | 16.63 |
| BARRA_ACERO | kg | Barra corrugada tipo Gewi o similar (material) | 6.31 | 1.5 | 9.47 |
| CEMENTO | Tn | Cemento CEM II/A-P 42,5 R granel (material) | 0.012 | 102.81 | 1.23 |
| %7_C_INDIRECT | % | % Costes Indirectos | 7 % | 121.24 | 8.49 |
|  |  | Total |  |  | 129.72 |

| Medición | Uds. | Largo | Parcial |
|---|---|---|---|
| Bulonado | 1.05 | 100 | 105.00 |
| Total |  |  | 105 |

**CAB40** UD CABEZA DE ANCLAJE 40 TN (09/12/2003)
10 UD × 252.88 = 2528.80
Precios: Presupuesto 252.88; 000 54.04; 001 236.34; 002 236.34; 003 236.34
Anclaje de 40 Tn; incluso perforación, mortero de adherencia, placa de reparto, tuerca, plataforma de apoyo y todas las operaciones necesarias para la correcta puesta en obra.

| Código | Ud | Descripción | Rendimiento | Precio | Importe |
|---|---|---|---|---|---|
| CABE40 | UD | Cabeza anclaje 40 Tn. (material) | 1 | 234 | 234.00 |
| %1_M_AUX | % | Medios auxiliares 1% | 1 % | 234.00 | 2.34 |
| %7_C_INDIRECT | % | % Costes Indirectos | 7 % | 236.34 | 16.54 |
|  |  | Total |  |  | 252.88 |

| Medición | Uds. | Parcial |
|---|---|---|
| Bulones | 10 | 10.00 |
| Total |  | 10 |

### 3.2 ELECTRICIDAD Y TELEMANDO (09/12/2003)
Importe: Presupuesto 8474.29; 000 6435.77; 001 7910.54; 002 7910.54; 003 7910.54

**CANAL_TPC_90** ML CANALIZACIÓN DE POLIETILENO PARA TELEMANDO
451 ML × 13.57 = 6120.07

| Medición | Uds. | Largo | Parcial |
|---|---|---|---|
| Polietileno 90 | 1.1 | 410 | 451.00 |
| Total |  |  | 451 |

**CABLE_12** ML CABLE 12 DE FIBRA OPTICA
451 ML × 5.22 = 2354.22

| Medición | Uds. | Largo | Parcial |
|---|---|---|---|
| Fibra óptica | 1.1 | 410 | 451.00 |
| Total |  |  | 451 |

## 4 ESTACION BOMBEO (11/06/1999)
Importe: Presupuesto 5488654.89; 000 2079991.9; 001 3543815.42; 002 3543815.42; 003 3543815.42

### 4.1 EXCAVACIONES Y MURO ANCLADO (31/01/2000)
Importe: Presupuesto 1001225.3; 000 422349.86; 001 836290.9; 002 836290.9; 003 836290.9

**ESTRUC055** ML BULONADO DE 40 mm 25 TN (31/01/2000)
792.84 ML × 129.72 = 102847.20
Precios: Presupuesto 129.72; 000 39.19; 001 121.24; 002 121.24; 003 121.24
Bulón de 40 mm de diámetro de acero B-500-S para 25 T, con barra corrugada tipo Gewi o similar que incluye la vaina y el distanciador, incluso instalación de equipo, perforación, tensado, inyección de lechada y bulbo de resina sintética de como mínimo 3 metros de longitud.

| Código | Ud | Descripción | Rendimiento | Precio | Importe |
|---|---|---|---|---|---|
| MO0001 | h | Capataz | 0.19 | 30.3 | 5.76 |
| MO0010 | h | Oficial 1ª | 0.19 | 28.84 | 5.48 |
| MO0035 | h | Peón ordinario | 0.19 | 25.88 | 4.92 |
| MAQ049 | H | Equipo inyección cemento | 0.19 | 72 | 13.68 |
| MAQ050 | H | Equipo de tesado | 0.19 | 98 | 18.62 |
| MAQ028 | H | Comp.port.diesel 8 m3/min.12 bar | 0.19 | 14.23 | 2.70 |
| MAQ048 | H | Martillo man.perfor.neum. 28 kg. | 0.19 | 225 | 42.75 |
| MAQ017 | H | Grúa movil autopropulsada 20 Tn | 0.19 | 87.55 | 16.63 |
| BARRA_ACERO | kg | Barra corrugada tipo Gewi o similar | 6.31 | 1.5 | 9.47 |
| CEMENTO | Tn | Cemento CEM II/A-P 42,5 R granel | 0.012 | 102.81 | 1.23 |
| %7_C_INDIRECT | % | % Costes Indirectos | 7 % | 121.24 | 8.49 |
|  |  | Total |  |  | 129.72 |

| Medición | Uds. | Largo | Alto | Parcial |
|---|---|---|---|---|
| 1º Hilada | 36 | 17.56 | 1.05 | 663.77 |
| Conservación edificio central |  |  |  |  |
| 1º Hilada | 7 | 17.56 | 1.05 | 129.07 |
| Subtotal |  |  |  | 792.84 |
| Total |  |  |  | 792.84 |

**EST40T** ML BULONADO DE 40 mm 40 TN
3676.08 ML × 129.72 = 476861.10

| Medición | Uds. | Largo | Alto | Parcial |
|---|---|---|---|---|
| 2ª HILADA | 50 | 15.3 | 1.05 | 803.25 |
| 3ª HILADA | 52 | 13.04 | 1.05 | 711.98 |
| 4ª HILADA | 45 | 10.78 | 1.05 | 509.36 |
| 5ª HILADA | 45 | 8.51 | 1.05 | 402.10 |
| 6ª HILADA | 45 | 6.25 | 1.05 | 295.31 |
| Conservación edificio central |  |  |  |  |
| 2ª HILADA | 14 | 15.3 | 1.05 | 224.91 |
| 3ª HILADA | 18 | 13.04 | 1.05 | 246.46 |
| 4ª HILADA | 18 | 10.78 | 1.05 | 203.74 |
| 5ª HILADA | 18 | 8.51 | 1.05 | 160.84 |
| 6ª HILADA | 18 | 6.25 | 1.05 | 118.13 |
| Subtotal |  |  |  | 3676.08 |
| Total |  |  |  | 3676.08 |

**CAB25** UD CABEZA DE ANCLAJE 25 TN (09/12/2003)
43 UD × 218.3 = 9386.90
Precios: Presupuesto 218.3; 000 46.47; 001 204.02; 002 204.02; 003 204.02
Anclaje de 25 Tn;incluso perforación, mortero de adherencia, placa de reparto, tuerca, plataforma de apoyo y todas las operaciones necesarias para la correcta puesta en obra.

| Código | Ud | Descripción | Rendimiento | Precio | Importe |
|---|---|---|---|---|---|
| CABE25 | UD | Cabeza anclaje 25 Tn. (material) | 1 | 202 | 202.00 |
| %1_M_AUX | % | Medios auxiliares 1% | 1 % | 202.00 | 2.02 |
| %7_C_INDIRECT | % | % Costes Indirectos | 7 % | 204.02 | 14.28 |
|  |  | Total |  |  | 218.3 |

| Medición | Uds. | Parcial |
|---|---|---|
| 1º Hilada | 36 | 36.00 |
| Conservación edificio central |  |  |
| 1º Hilada | 7 | 7.00 |
| Subtotal |  | 43.00 |
| Total |  | 43 |

**CAB40** UD CABEZA DE ANCLAJE 40 TN
323 UD × 252.88 = 81680.24

| Medición | Uds. | Parcial |
|---|---|---|
| 2ª HILADA | 50 | 50.00 |
| 3ª HILADA | 52 | 52.00 |
| 4ª HILADA | 45 | 45.00 |
| 5ª HILADA | 45 | 45.00 |
| 6ª HILADA | 45 | 45.00 |
| Conservación edificio central |  |  |
| 2ª HILADA | 14 | 14.00 |
| 3ª HILADA | 18 | 18.00 |
| 4ª HILADA | 18 | 18.00 |
| 5ª HILADA | 18 | 18.00 |
| 6ª HILADA | 18 | 18.00 |
| Subtotal |  | 323.00 |
| Total |  | 323 |

**ELEM_001** M3 HORMIGÓN HA-25/B/B/20/IIa COMPLETO. (09/12/2003)
0 M3 × 119.35 = 0.00
Precios: Presupuesto 119.35; 000 98.18; 001 23.6; 002 23.6; 003 23.6
Hormigón HA-25/B/B/20/IIa, de resistencia caracteristica de 25 N/mm2 con cemento CEM II/A-D 42,5 , árido Tmáx. 20 mm.consistencia y plástica para uso en cualquier clase de elemento que incluye suministro, vertido, vibrado, curado, bombeo en caso necesario, tratamiento de juntas mediante chorreo de arena o picado y limpieza con aire a presión y medios auxiliares.Según NTE-EHL y EHE.

| Código | Ud | Descripción | Rendimiento | Precio | Importe |
|---|---|---|---|---|---|
| MO0010 | h | Oficial 1ª | 0.25 | 28.84 | 7.21 |
| MO0035 | h | Peón ordinario | 0.225 | 25.88 | 5.82 |
| HA25 | M3 | Hormigón HA-25/B/20/IIa (material; Presupuesto 87) | 1 | 87 | 87.00 |
| MAQ009 | H | Vibrador de hormigón | 0.225 | 1.51 | 0.34 |
| MAQ044 | H | Bomba hormigón 20m3/h | 0.07 | 143.84 | 10.07 |
| %1_M_AUX | % | Medios auxiliares 1% | 1 % | 110.44 | 1.10 |
| %7_C_INDIRECT | % | % Costes Indirectos | 7 % | 111.54 | 7.81 |
|  |  | Total |  |  | 119.35 |

| Medición | Parcial |
|---|---|
| Subtotal | 0.00 |
| Total | 0 |

**ZZELEM_001** M3 HORMIGÓN HA-25/B/B/20/IIa MURO ANCLADO (09/12/2003)
581.39 M3 × 154.06 = 89568.94
Precios: Presupuesto 154.06; 000 55.95; 001 55.95; 002 55.95
Hormigón HA-25/B/B/20/IIa, de resistencia caracteristica de 25 N/mm2 con cemento CEM II/A-D 42,5 , árido Tmáx. 20 mm.consistencia y plástica para la ejecución del muro anclado que incluye suministro, vertido, vibrado, curado, bombeo en caso necesario, tratamiento de juntas mediante chorreo de arena o picado y limpieza con aire a presión y medios auxiliares.Según NTE-EHL y EHE.

| Código | Ud | Descripción | Rendimiento | Precio | Importe |
|---|---|---|---|---|---|
| MO0010 | h | Oficial 1ª | 0.55 | 28.84 | 15.86 |
| MO0035 | h | Peón ordinario | 0.4 | 25.88 | 10.35 |
| HA25 | M3 | Hormigón HA-25/B/20/IIa | 1 | 87 | 87.00 |
| MAQ009 | H | Vibrador de hormigón | 0.38 | 1.51 | 0.57 |
| MAQ044 | H | Bomba hormigón 20m3/h | 0.2 | 143.84 | 28.77 |
| %1_M_AUX | % | Medios auxiliares 1% | 1 % | 142.55 | 1.43 |
| %7_C_INDIRECT | % | % Costes Indirectos | 7 % | 143.98 | 10.08 |
|  |  | Total |  |  | 154.06 |

| Medición | Uds. | Largo | Ancho | Alto | Parcial |
|---|---|---|---|---|---|
| Muro anclado | 1 | 37 | 0.6 | 10.54 | 233.99 |
| Muro anclado | 1 | 12.33 | 0.6 | 1.11 | 8.21 |
| Muro anclado | 0.5 | 8.22 | 0.6 | 1 | 2.47 |
| Muro anclado | 1 | 24.66 | 0.6 | 2.11 | 31.22 |
| Muro anclado | 1 | 8.6 | 0.6 | 5.85 | 30.19 |
| Muro anclado | 0.5 | 10.27 | 0.6 | 5.85 | 18.02 |
| Muro anclado | 1 | 5.23 | 0.6 | 3.32 | 10.42 |
| Muro anclado | 0.5 | 5.23 | 0.6 | 0.68 | 1.07 |
| Relleno de sobrexcavaciones | 0.4 |  | 335.58 |  | 134.23 |
| Conservación edificio central | 1 | 14.7 | 0.6 | 12.65 | 111.57 |
| Subtotal |  |  |  |  | 581.39 |
| Total |  |  |  |  | 581.39 |

**ELEM_002** KG ACERO REDONDOS B 500 S
29636.38 KG × 1.8 = 53345.48

| Medición | Uds. | Parcial |
|---|---|---|
| Batache TIPO 1 | 1741.7255073249 | 1741.73 |
|  | 1670.4731002071 | 1670.47 |
|  | 625.02111506875 | 625.02 |
|  | 541.68496639292 | 541.68 |
|  | 65.627217082219 | 65.63 |
|  | 83.336148675834 | 83.34 |
| Batache TIPO 2 | 1855.5314353604 | 1855.53 |
|  | 870.86275366246 | 870.86 |
|  | 1670.4731002071 | 1670.47 |
|  | 297.94300810764 | 297.94 |
|  | 136.20251799207 | 136.20 |
|  | 531.85824552823 | 531.86 |
|  | 349.94671807235 | 349.95 |
|  | 164.24165968196 | 164.24 |
|  | 315.04536538993 | 315.05 |
| Batache TIPO 3 | 2505.2929695672 | 2505.29 |
|  | 3468.8671886316 | 3468.87 |
|  | 4914.2285172281 | 4914.23 |
|  | 134.37953973978 | 134.38 |
|  | 179.17271965304 | 179.17 |
|  | 243.37627752872 | 243.38 |
| Conservación edificio central |  |  |
| Batache TIPO 1 | 561.47730170343 | 561.48 |
|  | 542.17109392686 | 542.17 |
| Batache TIPO 2 | 598.16473903064 | 598.16 |
|  | 280.73865085171 | 280.74 |
|  | 542.17109392686 | 542.17 |
| Batache TIPO 3 | 1122.9546034069 | 1122.95 |
|  | 1454.7366453225 | 1454.74 |
|  | 2168.6843757074 | 2168.68 |
| Subtotal |  | 29636.38 |
| Total |  | 29636.38 |

**PVC_001** ML TUBO DRENANTE PVC D=110 MM. (18/10/2001)
152 ML × 17.8 = 2705.60
Precios: Presupuesto 17.8; 000 16.7; 001 16.62; 002 16.62; 003 16.62
Drenaje con tubo de 110 mm. de diámetro, de PVC poroso, colocado envuelto en grava y geotextil segun plano detalle, incluso p.p. de solapes y arquetas ciegas.

| Código | Ud | Descripción | Rendimiento | Precio | Importe |
|---|---|---|---|---|---|
| MO0010 | h | Oficial 1ª | 0.05 | 28.84 | 1.442 |
| MO0035 | h | Peón ordinario | 0.1 | 25.88 | 2.588 |
| PVC_DREN_110 | ML | Tubo drenaje PVC d=110 mm. (material; 18/10/2001) | 1 | 5.34 | 5.340 |
| GRAVA_40_80 | M3 | Grava 40/80 mm (material; 31/01/2005) | 0.4 | 11.87 | 4.748 |
| ARQ_HOR_45 | UD | Arqueta de hormigón 45x45x60 (material) | 0.03 | 78.35 | 2.351 |
| %1_M_AUX | % | Medios auxiliares 1% | 1 % | 16.469 | 0.165 |
| %7_C_INDIRECT | % | % Costes Indirectos | 7 % | 16.634 | 1.164 |
|  |  | Total |  |  | 17.8 |

| Medición | Uds. | Largo | Parcial |
|---|---|---|---|
| 1º Fila | 22 |  | 22.00 |
| 2º Fila | 24 |  | 24.00 |
| 3º Fila | 25 |  | 25.00 |
| 4º Fila | 15 |  | 15.00 |
| 5º Fila | 15 |  | 15.00 |
| 6º Fila | 15 |  | 15.00 |
| Conservación edificio central | 6 | 6 | 36.00 |
| Subtotal |  |  | 152.00 |
| Total |  |  | 152 |

**EXCBATA** M3 EXCAVACION MEDIANTE BATACHES DE 3-4 METROS
5436.6 M3 × 20.78 = 112972.55

| Medición | Uds. | Parcial |
|---|---|---|
| P1-P2 | 687.63408 | 687.63 |
| P2-P3 | 1008.1575 | 1008.16 |
| P3-P3B | 386.37375 | 386.37 |
| P3B-P4 | 397.6284375 | 397.63 |
| P4-P5 | 527.0041875 | 527.00 |
| P5-P6 | 185.808945 | 185.81 |
| P6-P7 | 590.16825 | 590.17 |
| P7-P8 | 374.2725 | 374.27 |
| Conservación edificio central |  |  |
|  | 1279.5615 | 1279.56 |
| Subtotal |  | 5436.60 |
| Total |  | 5436.6 |

**DEMEDIF** M3 DEMOLICION DE EDIFICIO DE LA CENTRAL (09/12/2003)
1410.75 M3 × 12.94 = 18255.11
Precios: Presupuesto 12.94; 000 9.53; 001 12.08; 002 12.08; 003 12.08
Demolición de edificio de la central de Lastaola, medido por su ocupación espacial ya sea de mampostería, hormigón en masa o armado, ladrillo, manteniendo el muro de mampostería del encauzamiento del río, incluso carga, transporte a vertedero o gestor autorizado y canon de vertido.

| Código | Ud | Descripción | Rendimiento | Precio | Importe |
|---|---|---|---|---|---|
| MO0010 | h | Oficial 1ª | 0.03 | 28.84 | 0.87 |
| MO0015 | h | Oficial 2ª (mano de obra) | 0.035 | 27.97 | 0.98 |
| MO0035 | h | Peón ordinario | 0.035 | 25.88 | 0.91 |
| MAQ015 | H | Equipo oxicorte (maquinaria) | 0.03 | 16.5 | 0.50 |
| MAQ003 | H | Camión de tres ejes 10 m3 | 0.012 | 80 | 0.96 |
| MAQRETMARTROM | H | Retroexcavadora con martillo rompedor | 0.025 | 114.79 | 2.87 |
| CANON | M3 | Canon de escombros a gestor autorizado o a vertedero | 0.4 | 9.8 | 3.92 |
| SUPLEM_TRANSP | M3 | Transporte a relleno, gestor autorizado o vertedero | 0.4 | 2.4 | 0.96 |
| %1_M_AUX | % | Medios auxiliares 1% | 1 % | 11.97 | 0.12 |
| %7_C_INDIRECT | % | % Costes Indirectos | 7 % | 12.09 | 0.85 |
|  |  | Total |  |  | 12.94 |

| Medición | Uds. | Largo | Ancho | Parcial |
|---|---|---|---|---|
| P2-P3 | 1.1 | 9.25 | 73.29 | 745.73 |
| P3-P3B | 1.1 | 5 | 148.01 | 814.06 |
| P3B-P4 | 1.1 | 4.75 | 150.12 | 784.38 |
| P4-P5 | 1.1 | 4.75 | 75.4 | 393.97 |
| A deducir Conservación edificio central | -1 | 2738.14 |  | -2738.14 |
| Edificio contiguo | 1.1 | 135 | 9.5 | 1410.75 |
| Subtotal |  |  |  | 1410.75 |
| Total |  |  |  | 1410.75 |

**RELL_012** ML SUPL.FORMACION DE ATAGUÍA
49.17 ML × 24.54 = 1206.63

| Medición | Uds. | Largo | Parcial |
|---|---|---|---|
| Ataguía | 1.1 | 30 | 33.00 |
| Conservación edificio central | 1.1 | 14.7 | 16.17 |
| Subtotal |  |  | 49.17 |
| Total |  |  | 49.17 |

**CHAPMAM** M2 CHAPEADO DE MAMPOSTERIA (09/12/2003)
271.19 M2 × 86.66 = 23501.33
Precios: Presupuesto 86.66; 000 81.39; 001 65.28; 002 65.28; 003 65.28
Chapeado de mampostería de piedra caliza de tamaño máximo de 60 cms, colocado en un espesor de 30 cms, mediante mortero M-40 (1:6), unido al muro anclado, según plano de detalles, incluso repaso de juntas, colocación de la piedra, andamiaje necesario, y todos los medios auxiliares correspondientes para el correcto acabado de la unidad.

| Código | Ud | Descripción | Rendimiento | Precio | Importe |
|---|---|---|---|---|---|
| MO0010 | h | Oficial 1ª | 0.11 | 28.84 | 3.17 |
| MO0035 | h | Peón ordinario | 0.1 | 25.88 | 2.59 |
| MAQ002 | H | Retroexcavadora | 0.1 | 100 | 10.00 |
| MORTERO | M3 | Mortero M-40 (1:6) (material; 17/03/2005) | 0.3 | 56.71 | 17.01 |
| HM20 | M3 | Hormigón HM-20/P/20/I central | 0.2 | 77.65 | 15.53 |
| PIEDRA60 | M3 | Piedra caliza de 60 cm (material; 24/11/2004) | 0.7 | 45.56 | 31.89 |
| %1_M_AUX | % | Medios auxiliares 1% | 1 % | 80.19 | 0.80 |
| %7_C_INDIRECT | % | % Costes Indirectos | 7 % | 80.99 | 5.67 |
|  |  | Total |  |  | 86.66 |

| Medición | Uds. | Largo | Alto | Parcial |
|---|---|---|---|---|
| Mampostería | 1.05 | 5.23 | 3.12 | 17.13 |
|  | 0.55 | 5.23 | 0.68 | 1.96 |
|  | 1.05 | 12.33 | 3.8 | 49.20 |
|  | 0.55 | 8.22 | 1 | 4.52 |
|  | 1.05 | 24.66 | 4.8 | 124.29 |
| Conservación edificio central | 1.05 | 14.7 | 4.8 | 74.09 |
| Subtotal |  |  |  | 271.19 |
| Total |  |  |  | 271.19 |

**RELL_004** M3 RELLENO DE OBRA DE FABRICA
153.39 M3 × 5.65 = 866.65

| Medición | Uds. | Parcial |
|---|---|---|
| P1-P2 (TUBO 2000) | 115.5 | 115.50 |
| P6-P7 (TUBO 1000) | 77 | 77.00 |
| A deducir relleno con material valorizado | -39.11 | -39.11 |
| Subtotal |  | 153.39 |
| Total |  | 153.39 |

**ELEM_006** M3 HORMIGÓN HM-20 COMPLETO
122.02 M3 × 104.58 = 12760.85

| Medición | Uds. | Largo | Ancho | Alto | Parcial |
|---|---|---|---|---|---|
| Recubrimiento muro anclaje | 1.05 | 5.23 | 0.3 | 0.2 | 0.33 |
|  | 1.05 | 37 | 0.3 | 7.85 | 91.49 |
|  | 1.05 | 8.6 | 0.3 | 5.85 | 15.85 |
|  | 0.55 | 10.27 | 0.3 | 5.85 | 9.91 |
| Imposta s/ mamposteria | 1.05 | 5.23 | 0.5 | 0.2 | 0.55 |
|  | 1.05 | 37 | 0.5 | 0.2 | 3.89 |
| Subtotal |  |  |  |  | 122.02 |
| Total |  |  |  |  | 122.02 |

**ELEM_005** M2 ENCOFRADO ACABADO A-II
402.41 M2 × 31.74 = 12772.49

| Medición | Uds. | Largo | Alto | Parcial |
|---|---|---|---|---|
| Recubrimiento muro anclaje | 1.05 | 5.23 | 0.2 | 1.10 |
|  | 1.05 | 37 | 7.85 | 304.97 |
|  | 1.05 | 8.6 | 5.85 | 52.83 |
|  | 0.525 | 10.27 | 5.85 | 31.54 |
| Imposta s/ mamposteria | 1.05 | 5.23 | 0.27 | 1.48 |
|  | 1.05 | 37 | 0.27 | 10.49 |
| Subtotal |  |  |  | 402.41 |
| Total |  |  |  | 402.41 |

**MATAVAL** M3 RELLENO CON ARIDO RECICLADO HORMIGON AR-H (01/10/2004)
39.11 M3 × 8.51 = 332.83
Precios: Presupuesto 8.51
Relleno de zanja con material valorizado de la propia obra por empresa acreditada con árido reciclado de hormigón AR-H según ORDEN de 12 de enero de 2015, de la Consejera de Medio Ambiente y Política Territorial del País Vasco para uso como zahorra, compactado al 95% Proctor normal que incluye suministro/traslado desde punto valorización vertido, extendido, nivelado y compactado incluso todo los certificados de acreditación del material.

| Código | Ud | Descripción | Rendimiento | Precio | Importe |
|---|---|---|---|---|---|
| SINDES | UD | Sin descomposición | 7.945 | 1 | 7.95 |
| %7_C_INDIRECT | % | % Costes Indirectos | 7 % | 7.95 | 0.56 |
|  |  | Total |  |  | 8.51 |

| Medición | Uds. | Largo | Parcial |
|---|---|---|---|
| Relleno con material valorizado | 1 | 39.11 | 39.11 |
| Total |  |  | 39.11 |

**ZZACOND** UD ACONDICIONAMIENTO EN LA LLEGADA EXISTENTE (09/12/2003)
1 UD × 2161.4 = 2161.40
Precios: Presupuesto 2161.4; 000 2020; 001 2020; 002 2020
Acondicionamiento del pozo de la llegada actual a la central hidroeléctrica desde el túnel, relleno provisional para paso de maquinaria, retirada de compuertas y resto de material existente, tabicado del túnel y resto de trabajos necesarios para el correcto acceso para la ejecución del muro anclado.

| Código | Ud | Descripción | Rendimiento | Precio | Importe |
|---|---|---|---|---|---|
| ACOND | ud | Acondicionamiento en pozo de llegada actual (material) | 1 | 2000 | 2000.00 |
| %1_M_AUX | % | Medios auxiliares 1% | 1 % | 2000.00 | 20.00 |
| %7_C_INDIRECT | % | % Costes Indirectos | 7 % | 2020.00 | 141.40 |
|  |  | Total |  |  | 2161.4 |

| Medición | Uds. | Parcial |
|---|---|---|
| En pozo existente de la central | 1 | 1.00 |
| Total |  | 1 |

### 4.2 OBRA CIVIL (11/06/1999)
Importe: Presupuesto 1075795.09; 000 756002.83; 001 584934.29; 002 584934.29; 003 584934.29

#### 4.2.1 ESTRUCTURA (09/12/2003)
Importe: Presupuesto 746016.85; 000 538983.62; 001 296456.29; 002 296456.29; 003 296456.29

**ELEM_006** M3 HORMIGÓN HM-20 COMPLETO
297.18 M3 × 104.58 = 31079.08

| Medición | Uds. | Largo | Ancho | Alto | Parcial |
|---|---|---|---|---|---|
| Presolera edificio bombas | 1.05 | 10.73 | 3.1 | 0.15 | 5.24 |
|  | 1.05 | 25.5 | 16.4 | 0.15 | 65.87 |
|  | 1.05 | 6.3 | 17.4 | 0.15 | 17.27 |
|  | 1.05 | 2 | 3 | 0.15 | 0.95 |
| Presolera edificio trans. | 1.05 | 8.6 | 10.75 | 0.15 | 14.56 |
| 2º Fase | 1.05 | 2.23 | 7.3 | 2.9 | 49.57 |
| Zona bombas | 1.05 | 7.3 | 12.9 | 0.2 | 19.78 |
|  | 1.05 | 15.6 | 8.45 | 0.2 | 27.68 |
|  | 2.1 | 4.5 | 2.01 | 0.2 | 3.80 |
| Recrecido edificio transf. | 1.05 | 8.55 | 10 | 0.65 | 58.35 |
| Canal entrada | -1 | 6.25 | 0.8 | 0.55 | -2.75 |
| Canal cabinas | -1 | 3.3 | 0.6 | 0.55 | -1.09 |
| Canal entrada-cabinas | -2 | 1.78 | 0.7 | 0.55 | -1.37 |
| Canal centro baja tensión | -1 | 2.15 | 0.25 | 0.55 | -0.30 |
| Canal cabinas | -1 | 5.25 | 0.9 | 0.55 | -2.60 |
| Canal unión cabinas | -1 | 4.3 | 0.18 | 0.55 | -0.43 |
| Canales transformador | -2 | 2.85 | 0.3 | 0.55 | -0.94 |
|  | -1 | 2.85 | 0.38 | 0.55 | -0.60 |
|  | -1 | 2.8 | 2.3 | 0.75 | -4.83 |
| Canal pasillo | 0.525 | 22 | 2.5 | 0.3 | 8.66 |
| Depósitos aspiración | 3.15 | 7 | 3 | 0.26 | 17.20 |
|  | 1.575 | 4 | 3 | 0.04 | 0.76 |
| Arqueta D1000 | 1.05 | 2.7 | 2.7 | 1 | 7.65 |
|  | -1 | 2.5 | 0.89 |  | -2.23 |
| Conservación edificio central |  |  |  |  |  |
| Arqueta reparto | 1 | 14.7 | 7.7 | 0.15 | 16.98 |
| Subtotal |  |  |  |  | 297.18 |
| Total |  |  |  |  | 297.18 |

**ELEM_001** M3 HORMIGÓN HA-25/B/B/20/IIa COMPLETO.
1824.01 M3 × 119.35 = 217695.59

| Medición | Uds. | Largo | Ancho | Alto | Parcial |
|---|---|---|---|---|---|
| Solera edificio bombas | 1.05 | 8.3 | 16.4 | 0.6 | 85.756 |
|  | 1.05 | 1 | 16.4 | 1.1 | 18.942 |
|  | 1.05 | 16 | 16.4 | 0.5 | 137.760 |
|  | 1.05 | 6.3 | 17.4 | 0.5 | 57.551 |
| Solera arqueta D2000 | 1.05 | 3 | 10.73 | 0.6 | 20.280 |
| Solera arqueta D1000 | 1.05 | 2 | 3 | 0.5 | 3.150 |
| Solera edificio transf | 1.05 | 10.8 | 8.6 | 0.5 | 48.762 |
| Alzados depósito bombeo | 1.05 | 6.2 | 0.5 | 6.7 | 21.809 |
|  | 1.05 | 7.7 | 0.5 | 5.9 | 23.851 |
|  | 1.05 | 2 | 0.5 | 6.7 | 7.035 |
|  | 1.05 | 7.36 | 0.5 | 4.9 | 18.934 |
|  | 1.05 | 12.3 | 0.5 | 6.7 | 43.265 |
|  | 1.05 | 21.5 | 0.5 | 6.1 | 68.854 |
|  | 2.1 | 7.36 | 0.5 | 6.7 | 51.778 |
|  | -2 | 2 | 0.5 | 2 | -4.000 |
|  | 1.05 | 16 | 0.5 | 6.7 | 56.280 |
|  | 1.05 | 3.5 | 0.5 | 6.1 | 11.209 |
|  | 4.2 | 4.5 | 0.5 | 6.1 | 57.645 |
|  | 2.1 | 2 | 0.5 | 6.1 | 12.810 |
|  | 1.05 | 4 | 0.5 | 6.1 | 12.810 |
|  | 1.05 | 4.2 | 0.5 | 6.1 | 13.451 |
|  | 1.05 | 4.5 | 0.69 | 6.1 | 19.888 |
|  | 1.05 | 7.8 | 0.5 | 6.1 | 24.980 |
|  | 1.05 | 14 | 0.5 | 6.1 | 44.835 |
|  | 1.05 | 5.8 | 1 | 6.1 | 37.149 |
| Arqueta D2000 | 1.05 | 3 | 0.5 | 6.7 | 10.553 |
|  | 1.05 | 9.7 | 0.5 | 6.7 | 34.120 |
| Arqueta D1000 | 1.05 | 2.5 | 0.3 | 6.1 | 4.804 |
|  | 1.05 | 3 | 0.3 | 6.1 | 5.765 |
|  | 1.05 | 2.7 | 0.3 | 6.1 | 5.188 |
| Deflectores | 3.15 | 3 | 0.3 | 3.1 | 8.789 |
| Turbina | 1.05 | 7.3 | 3.2 | 0.6 | 14.717 |
|  | -1 |  | 3.14 | 0.6 | -1.884 |
| Codos | 1.05 | 2 | 2 | 6.7 | 28.140 |
|  | 1.05 | 2.25 | 2 | 6.7 | 31.658 |
| Losa cota 17.25 | 1.05 | 8.2 | 16.4 | 0.35 | 49.421 |
|  | 1.05 | 15.65 | 8.5 | 0.35 | 48.887 |
|  | 1.05 | 7.8 | 7.25 | 0.35 | 20.782 |
|  | 1.05 | 2 | 10.75 | 0.35 | 7.901 |
|  | 1.05 | 10.73 | 3.07 | 0.25 | 8.647 |
| Pilares | 2.1 | 0.65 | 0.5 | 4.5 | 3.071 |
|  | 3.15 | 0.8 | 0.5 | 4.5 | 5.670 |
|  | 4.2 | 0.5 | 0.5 | 4.5 | 4.725 |
|  | 1.05 | 0.5 | 0.5 | 4 | 1.050 |
|  | 1.05 | 0.5 | 0.5 | 6 | 1.575 |
| Vigas cubierta |  |  |  |  |  |
| Pórtico 1 | 1.05 | 32 | 0.5 | 1.7 | 28.560 |
| Pórtico 2 | 1.05 | 32 | 0.5 | 1.7 | 28.560 |
| Pórticos 3 y 4 | 2.1 | 11 | 0.65 | 2.15 | 32.282 |
| Vigas a la cota 17.25 |  |  |  |  |  |
| Pórtico 1 | 1.05 | 32 | 1 | 1.5 | 50.400 |
| Pórtico 2 | 1.05 | 4.5 | 0.5 | 0.05 | 0.118 |
| Pórtico 4 | 1.05 | 7.3 | 0.5 | 0.35 | 1.341 |
| Pórtico 5 | 1.05 | 32 | 0.6 | 0.95 | 19.152 |
| Vigas laterales | 1.05 | 9.15 | 0.5 | 0.6 | 2.882 |
|  | 1.05 | 5 | 0.5 | 0.6 | 1.575 |
| Zunchos | 1.05 | 7.36 | 0.25 | 0.4 | 0.773 |
|  | 2.1 | 2.01 | 0.25 | 0.4 | 0.422 |
| Cerramientos | 1.05 | 5.3 | 0.35 | 4.1 | 7.986 |
|  | 1.05 | 7.36 | 0.2 | 4.55 | 7.032 |
|  | 1.05 | 3 | 0.2 | 4.55 | 2.867 |
|  | 1.05 | 7.36 | 0.2 | 4.55 | 7.032 |
|  | 1.05 | 4.5 | 0.35 | 4.1 | 6.780 |
|  | 1.05 | 1.5 | 0.35 | 4.1 | 2.260 |
| Ménsulas |  |  |  |  |  |
| Lado río | 3.15 | 0.5 | 0.4 | 0.3 | 0.189 |
|  | 1.65 | 0.5 | 0.4 | 0.3 | 0.099 |
|  | 2.1 | 0.45 | 0.4 | 0.4 | 0.151 |
| Lado pasillo | 3.15 | 0.45 | 0.4 | 0.4 | 0.227 |
|  | 2.1 | 0.5 | 0.4 | 0.3 | 0.126 |
|  | 1.05 | 0.5 | 0.4 | 0.3 | 0.063 |
| Hormigón en miradores |  |  |  |  |  |
| Hormigón inferior | 1.05 | 1.1 | 7.46 | 0.25 | 2.154 |
|  | 1.05 | 0.3 | 7.46 | 0.25 | 0.587 |
|  | 1.05 | 0.9 | 7.46 | 0.25 | 1.762 |
|  | 1.05 | 0.6 | 7.46 | 0.25 | 1.175 |
| Hormigón superior | 1.05 | 1.6 | 7.46 | 0.3 | 3.760 |
|  | 1.05 | 0.8 | 7.46 | 0.3 | 1.880 |
|  | 1.05 | 1.4 | 7.46 | 0.3 | 3.290 |
|  | 1.05 | 1.1 | 7.46 | 0.3 | 2.585 |
| Hormigones laterales | 2.1 | 1.6 | 0.2 | 4.55 | 3.058 |
|  | 2.1 | 0.8 | 0.2 | 4.55 | 1.529 |
|  | 2.1 | 1.4 | 0.2 | 4.55 | 2.675 |
|  | 2.1 | 1.1 | 0.2 | 4.55 | 2.102 |
| Muros edif.transformador |  |  |  |  |  |
|  | 2.1 | 8.5 | 0.4 | 7.25 | 51.765 |
|  | 1.05 | 10 | 0.4 | 7.25 | 30.450 |
|  | 1.05 | 7 | 0.4 | 2 | 5.880 |
|  | 1.05 | 3.1 | 0.4 | 7.25 | 9.440 |
| Ventanas edif.transf. | -1 | 8.6 | 0.4 | 1.15 | -3.956 |
|  | -1 | 1.2 | 0.4 | 0.7 | -0.336 |
| Conservación edificio central |  |  |  |  |  |
| Solera | 1 | 7.7 | 14.7 | 0.6 | 67.914 |
| Alzados | 2 | 14.7 | 0.5 | 6.7 | 98.490 |
|  | 1 | 7.2 | 0.5 | 6.7 | 24.120 |
| A ducir huecos | -1 | 2 | 0.5 | 2 | -2.000 |
|  | -1 | 1 | 0.5 | 1 | -0.500 |
|  | -1 | 5.5 | 0.5 | 0.85 | -2.338 |
| Forjado | 1 | 14.7 | 7.7 | 0.35 | 39.617 |
| Muro encauzamiento | 1 | 14.7 | 1 | 6.1 | 89.670 |
| Subtotal |  |  |  |  | 1824.013 |
| Total |  |  |  |  | 1824.01 |

**ELEM_002** KG ACERO REDONDOS B 500 S
185436.82 KG × 1.8 = 333786.28

| Medición | Uds. | Parcial |
|---|---|---|
| EDIFICIO BOMBAS |  |  |
| Armaduras en voladizos | 416.68074337917 | 416.68 |
|  | 515.64241993172 | 515.64 |
|  | 601.58282325367 | 601.58 |
| Planta cubiertas |  |  |
| Portico 1 |  |  |
| Superior | 68.057854751931 | 68.06 |
|  | 23.26467483867 | 23.26 |
|  | 113.89273652364 | 113.89 |
|  | 53.305837287765 | 53.31 |
|  | 48.015945037834 | 48.02 |
|  | 52.492007710852 | 52.49 |
|  | 73.787214973394 | 73.79 |
|  | 89.521253460368 | 89.52 |
| A. Piel | 161.72421352404 | 161.72 |
|  | 111.22337551137 | 111.22 |
| Inferior | 219.98830750914 | 219.99 |
|  | 131.84039145981 | 131.84 |
|  | 216.17348136737 | 216.17 |
|  | 77.313809806682 | 77.31 |
| Estribos | 682.52305765508 | 682.52 |
|  | 587.36359288586 | 587.36 |
| Portico 2 |  |  |
| Superior | 49.643604191659 | 49.64 |
|  | 51.390625016764 | 51.39 |
|  | 81.382957691244 | 81.38 |
|  | 86.808488203993 | 86.81 |
|  | 57.293602214636 | 57.29 |
|  | 44.098712007629 | 44.10 |
|  | 10.308507974224 | 10.31 |
|  | 59.724239884347 | 59.72 |
|  | 45.140413866077 | 45.14 |
| Piel | 444.89350204547 | 444.89 |
|  | 43.06514844495 | 43.07 |
|  | 25.771269935561 | 25.77 |
|  | 44.08243541609 | 44.08 |
| Inferior | 133.46805061364 | 133.47 |
|  | 222.53152493699 | 222.53 |
|  | 19.79233531051 | 19.79 |
|  | 87.105196903909 | 87.11 |
|  | 32.146268288041 | 32.15 |
|  | 11.133188612162 | 11.13 |
|  | 84.561979476058 | 84.56 |
|  | 29.704779557304 | 29.70 |
| Estribos | 706.89888114276 | 706.90 |
|  | 608.34086406035 | 608.34 |
| Portico 3 |  |  |
| Superior | 16.406804270555 | 16.41 |
|  | 31.251055753438 | 31.25 |
|  | 64.585515223771 | 64.59 |
|  | 67.710620799115 | 67.71 |
| Piel | 111.56247116841 | 111.56 |
| Inferior | 243.72500350242 | 243.73 |
|  | 199.21869851502 | 199.22 |
|  | 99.609349257512 | 99.61 |
| Estribos | 293.27162633617 | 293.27 |
|  | 251.37567971671 | 251.38 |
| Portico 4 |  |  |
| Superior | 16.406804270555 | 16.41 |
|  | 15.625527876719 | 15.63 |
|  | 32.813608541109 | 32.81 |
|  | 67.710620799115 | 67.71 |
|  | 64.585515223771 | 64.59 |
| Piel | 79.68747940601 | 79.69 |
| Inferior | 242.66532957415 | 242.67 |
|  | 199.21869851502 | 199.22 |
|  | 101.72869711405 | 101.73 |
| Estribos | 293.27162633617 | 293.27 |
|  | 251.37567971671 | 251.38 |
| Pilares |  |  |
| P1 | 38.249990114885 | 38.25 |
|  | 4.0040415184092 | 4.00 |
|  | 17.295506168543 | 17.30 |
|  | 7.3000513049046 | 7.30 |
|  | 5.6154240806958 | 5.62 |
|  | 14.663581316808 | 14.66 |
|  | 6.1891739324191 | 6.19 |
|  | 4.7609030249378 | 4.76 |
| P5 | 38.249990114885 | 38.25 |
|  | 4.0040415184092 | 4.00 |
|  | 17.295506168543 | 17.30 |
|  | 7.3000513049046 | 7.30 |
|  | 5.6154240806958 | 5.62 |
|  | 14.663581316808 | 14.66 |
|  | 6.1891739324191 | 6.19 |
|  | 4.7609030249378 | 4.76 |
| P2 | 22.39658995663 | 22.40 |
|  | 8.0080830368184 | 8.01 |
|  | 41.993606168682 | 41.99 |
|  | 5.2492007710852 | 5.25 |
|  | 36.134033214912 | 36.13 |
|  | 4.516754151864 | 4.52 |
| P3 | 22.39658995663 | 22.40 |
|  | 8.0080830368184 | 8.01 |
|  | 41.993606168682 | 41.99 |
|  | 5.2492007710852 | 5.25 |
|  | 36.134033214912 | 36.13 |
|  | 4.516754151864 | 4.52 |
| P4 | 22.39658995663 | 22.40 |
|  | 8.0080830368184 | 8.01 |
|  | 41.993606168682 | 41.99 |
|  | 5.2492007710852 | 5.25 |
|  | 36.134033214912 | 36.13 |
|  | 4.516754151864 | 4.52 |
| P11 | 19.043612099751 | 19.04 |
|  | 19.043612099751 | 19.04 |
|  | 4.7609030249378 | 4.76 |
|  | 15.625527876719 | 15.63 |
|  | 15.625527876719 | 15.63 |
|  | 3.9063819691797 | 3.91 |
|  | 74.872321075944 | 74.87 |
|  | 6.152551601458 | 6.15 |
|  | 13.916485765203 | 13.92 |
|  | 10.473986654863 | 10.47 |
| P6 | 13.47701779367 | 13.48 |
|  | 19.043612099751 | 19.04 |
|  | 19.043612099751 | 19.04 |
|  | 22.461696322783 | 22.46 |
|  | 22.461696322783 | 22.46 |
| P7 | 13.47701779367 | 13.48 |
|  | 19.043612099751 | 19.04 |
|  | 19.043612099751 | 19.04 |
|  | 22.461696322783 | 22.46 |
|  | 22.461696322783 | 22.46 |
| P8 | 13.47701779367 | 13.48 |
|  | 19.043612099751 | 19.04 |
|  | 19.043612099751 | 19.04 |
|  | 22.461696322783 | 22.46 |
|  | 22.461696322783 | 22.46 |
| P9 | 13.47701779367 | 13.48 |
|  | 19.043612099751 | 19.04 |
|  | 19.043612099751 | 19.04 |
|  | 22.461696322783 | 22.46 |
|  | 22.461696322783 | 22.46 |
| P10 | 13.47701779367 | 13.48 |
|  | 19.043612099751 | 19.04 |
|  | 19.043612099751 | 19.04 |
|  | 22.461696322783 | 22.46 |
|  | 22.461696322783 | 22.46 |
| Armadura de punzonamiento-vigas de refuerzo |  |  |
| Portico 1 |  |  |
| Superior | 274.66748220795 | 274.67 |
|  | 366.64717918191 | 366.65 |
|  | 171.24330680866 | 171.24 |
|  | 360.28913561228 | 360.29 |
| Piel | 93.386943950702 | 93.39 |
|  | 44.489350204547 | 44.49 |
|  | 56.154240806958 | 56.15 |
| Inferior | 206.6042019255 | 206.60 |
|  | 104.17018584479 | 104.17 |
|  | 61.715409582527 | 61.72 |
|  | 99.656144458184 | 99.66 |
|  | 55.611687755683 | 55.61 |
|  | 56.289879069777 | 56.29 |
|  | 41.369670159716 | 41.37 |
|  | 22.787228153548 | 22.79 |
| Estribos | 493.61042562555 | 493.61 |
|  | 364.93420356077 | 364.93 |
| Portico 6 |  |  |
| Superior | 9.5706358244903 | 9.57 |
|  | 14.269145248531 | 14.27 |
| Piel | 8.2468063793794 | 8.25 |
| Inferior | 13.916485765203 | 13.92 |
|  | 5.6642538553106 | 5.66 |
| Estribos | 7.2365725979054 | 7.24 |
|  | 4.5460520166329 | 4.55 |
| Portico 3 |  |  |
| Superior | 8.3336148675834 | 8.33 |
|  | 4.6876583630156 | 4.69 |
|  | 16.113825622866 | 16.11 |
| Piel | 16.553293594399 | 16.55 |
|  | 5.5611687755683 | 5.56 |
| Estribos | 2.8516588375012 | 2.85 |
|  | 1.7188080664391 | 1.72 |
| Portico 4 |  |  |
| Superior | 10.937869513703 | 10.94 |
|  | 15.625527876719 | 15.63 |
|  | 15.598400224155 | 15.60 |
|  | 15.191485435699 | 15.19 |
| Piel | 9.3753167260313 | 9.38 |
| Inferior | 15.820846975178 | 15.82 |
|  | 7.2268066429824 | 7.23 |
|  | 15.527868327489 | 15.53 |
|  | 6.4455302491465 | 6.45 |
| Portico 5 |  |  |
| Superior | 6.152551601458 | 6.15 |
|  | 12.239996836763 | 12.24 |
|  | 33.985523131863 | 33.99 |
|  | 7.4709555160562 | 7.47 |
|  | 15.365102412107 | 15.37 |
|  | 14.844251482883 | 14.84 |
|  | 5.4201049822368 | 5.42 |
|  | 12.500422301375 | 12.50 |
|  | 14.844251482883 | 14.84 |
|  | 4.1017010676387 | 4.10 |
|  | 7.8127639383594 | 7.81 |
|  | 14.844251482883 | 14.84 |
|  | 4.1017010676387 | 4.10 |
|  | 7.5523384737474 | 7.55 |
|  | 11.133188612162 | 11.13 |
|  | 4.5411690391714 | 4.54 |
|  | 12.239996836763 | 12.24 |
|  | 36.112331092861 | 36.11 |
|  | 8.1599978911754 | 8.16 |
|  | 8.1599978911754 | 8.16 |
|  | 45.031903255822 | 45.03 |
|  | 33.399565836486 | 33.40 |
|  | 6.0060622776138 | 6.01 |
|  | 11.979571372151 | 11.98 |
| Piel | 30.925523922673 | 30.93 |
|  | 22.65158989073 | 22.65 |
|  | 15.462761961336 | 15.46 |
|  | 22.244675102273 | 22.24 |
| Inferior | 68.768599249101 | 68.77 |
|  | 19.097867404879 | 19.10 |
|  | 95.218060498755 | 95.22 |
|  | 21.875739027406 | 21.88 |
|  | 48.015945037834 | 48.02 |
|  | 10.764252537295 | 10.76 |
|  | 67.547854883732 | 67.55 |
|  | 54.119666864677 | 54.12 |
| Cercos | 196.63478960833 | 196.63 |
|  | 153.75953473132 | 153.76 |
| Portico 4 |  |  |
| Superior | 7.2919130091354 | 7.29 |
|  | 6.5920195729907 | 6.59 |
|  | 7.8127639383594 | 7.81 |
|  | 14.062975089047 | 14.06 |
|  | 24.631908527883 | 24.63 |
| Piel | 22.65158989073 | 22.65 |
| Inferior | 43.751478054813 | 43.75 |
|  | 19.618718334102 | 19.62 |
| Estribos | 23.438291815078 | 23.44 |
|  | 17.144676420289 | 17.14 |
| Vigas laterales |  |  |
| Viga puerta | 104.17018584479 | 104.17 |
|  | 6.781913140937 | 6.78 |
| Estribos | 39.063819691797 | 39.06 |
| Viga monte | 229.17440885854 | 229.17 |
|  | 14.920208910061 | 14.92 |
| Estribos | 42.970201660977 | 42.97 |
| Alzados depósito bombeo | 1555.2283214797 | 1555.23 |
|  | 1551.7017266464 | 1551.70 |
|  | 3841.5468795523 | 3841.55 |
|  | 3801.6692302836 | 3801.67 |
|  | 1337.3368458754 | 1337.34 |
|  | 1365.4975194488 | 1365.50 |
|  | 1329.2549756236 | 1329.25 |
|  | 1357.7390108156 | 1357.74 |
|  | 3402.8927375965 | 3402.89 |
|  | 3475.8118676879 | 3475.81 |
|  | 1024.2707140166 | 1024.27 |
|  | 1092.3980155591 | 1092.40 |
|  | 2138.7180855794 | 2138.72 |
|  | 1265.7719282001 | 1265.77 |
|  | 4010.3090912575 | 4010.31 |
|  | 3947.5291925884 | 3947.53 |
|  | 861.35722420412 | 861.36 |
|  | 879.8148790085 | 879.81 |
|  | 1574.3695931286 | 1574.37 |
|  | 1536.1847093799 | 1536.18 |
|  | 5689.6366572614 | 5689.64 |
|  | 5660.607898806 | 5660.61 |
|  | 2797.1778303044 | 2797.18 |
|  | 2755.822266524 | 2755.82 |
|  | 1214.832707322 | 1214.83 |
|  | 1241.3613813171 | 1241.36 |
|  | 1825.6519537205 | 1825.65 |
|  | 1936.5237548547 | 1936.52 |
|  | 1531.3017319184 | 1531.30 |
|  | 656.27217082219 | 656.27 |
| Armado de la solera | 12966.757500007 | 12966.76 |
|  | 13082.872533829 | 13082.87 |
|  | 819.68046901739 | 819.68 |
|  | 778.18601165588 | 778.19 |
| Armado forjado | 937.12475781467 | 937.12 |
|  | 864.20562772332 | 864.21 |
|  | 599.75984500139 | 599.76 |
|  | 553.09160174292 | 553.09 |
|  | 2498.9993541725 | 2499.00 |
|  | 2451.0919197449 | 2451.09 |
|  | 1599.3595866704 | 1599.36 |
|  | 1568.6988286367 | 1568.70 |
|  | 6317.227303581 | 6317.23 |
|  | 6416.8834480392 | 6416.88 |
| Cerramientos |  |  |
| Horizontales | 142.42017595968 | 142.42 |
| Verticales | 127.90688183807 | 127.91 |
| Horizontales | 205.56250006706 | 205.56 |
| Verticales | 205.38888309065 | 205.39 |
| Horizontales | 83.336148675834 | 83.34 |
| Verticales | 82.945510478916 | 82.95 |
| Horizontales | 205.56250006706 | 205.56 |
| Verticales | 205.38888309065 | 205.39 |
| Horizontales | 118.20874604653 | 118.21 |
| Verticales | 116.78454428693 | 116.78 |
| Horizontales | 28.484035191935 | 28.48 |
| Verticales | 27.805843877842 | 27.81 |
| Macizos codos |  |  |
| Horizontales | 1432.3400553659 | 1432.34 |
|  | 1790.4250692074 | 1790.43 |
| Verticales | 1423.6592065455 | 1423.66 |
| EDIFICIO TRANSFORMADOR |  |  |
| Pórtico 1 de cubierta |  |  |
| Superior | 51.73785896958 | 51.74 |
|  | 19.803186371536 | 19.80 |
|  | 64.699451364539 | 64.70 |
|  | 54.043370341842 | 54.04 |
| Inferior | 16.073134144021 | 16.07 |
|  | 8.3417531633525 | 8.34 |
|  | 4.0040415184092 | 4.00 |
|  | 3.7110628707207 | 3.71 |
|  | 23.058504679186 | 23.06 |
|  | 11.719145907539 | 11.72 |
|  | 2.3438291815078 | 2.34 |
| Estribos |  |  |
|  | 10.417018584479 | 10.42 |
|  | 16.667229735167 | 16.67 |
|  | 20.0006756822 | 20.00 |
|  | 5.5557432450556 | 5.56 |
|  | 5.5557432450556 | 5.56 |
| Pórtico 2 de cubierta |  |  |
| Superior | 29.948928430378 | 29.95 |
|  | 32.553183076498 | 32.55 |
|  | 47.501604745225 | 47.50 |
| Piel | 45.303179781459 | 45.30 |
| Inferior | 70.396258402926 | 70.40 |
|  | 57.988070120268 | 57.99 |
| Estribos | 81.096489680171 | 81.10 |
| Viga de borde de losa de cimentación |  |  |
| Armadura superior | 13.184039145981 | 13.18 |
|  | 16.667229735167 | 16.67 |
|  | 5.0050518980115 | 5.01 |
| Armadura inferior | 27.247014235028 | 27.25 |
|  | 18.750633452063 | 18.75 |
| Estribos | 16.934165836394 | 16.93 |
| Solera | 2243.1313351912 | 2243.13 |
|  | 2239.658995663 | 2239.66 |
| Muro cercano al monte |  |  |
| Horizontales | 688.69514116638 | 688.70 |
| Verticales | 1217.923089502 | 1217.92 |
| Muro puerta |  |  |
| Horizontales | 369.15309608748 | 369.15 |
| Verticales | 659.74451035035 | 659.74 |
| Resto muros |  |  |
| Horizontales | 1793.0293238535 | 1793.03 |
| Verticales | 3166.7736496817 | 3166.77 |
| Conservación edificio central |  |  |
| Solera | 2956.3498742752 | 2956.35 |
|  | 2654.2563353253 | 2654.26 |
| Alzados | 5740.8189419065 | 5740.82 |
|  | 1594.6719283074 | 1594.67 |
|  | 4807.80131069 | 4807.80 |
|  | 1453.5213264877 | 1453.52 |
| Subtotal |  | 172752.73 |
| Forjado | 2870.4094709532 | 2870.41 |
|  | 2609.1159214592 | 2609.12 |
| Muro encauzamiento | 3934.594727846 | 3934.59 |
|  | 3269.9672400342 | 3269.97 |
| Subtotal |  | 12684.09 |
| Total |  | 185436.82 |

**ELEM_005** M2 ENCOFRADO ACABADO A-II
4829.79 M2 × 31.74 = 153297.53

| Medición | Uds. | Largo | Ancho | Alto | Parcial |
|---|---|---|---|---|---|
| EDIFICIO BOMBAS |  |  |  |  |  |
| Alzados | 2.1 | 33.5 |  | 7.5 | 527.625 |
|  | 2.2 | 3 |  | 7.5 | 49.500 |
|  | 2.1 | 3.5 |  | 7.5 | 55.125 |
|  | 2.1 | 10.73 |  | 7.5 | 168.998 |
|  | 2.1 | 3.07 |  | 7.5 | 48.353 |
|  | 2.1 | 2 |  | 7.5 | 31.500 |
|  | 2.1 | 6.2 |  | 7.5 | 97.650 |
|  | 2.1 | 8 |  | 5.9 | 99.120 |
|  | 2.1 | 7.3 |  | 4.9 | 75.117 |
|  | 2.1 | 7.3 |  | 6.7 | 102.711 |
|  | 2.1 | 7.3 |  | 6.7 | 102.711 |
|  | 2.1 | 16 |  | 6.7 | 225.120 |
| Macizos codos | 2.1 | 2 |  | 6.7 | 28.140 |
|  | 2.1 | 3.5 |  | 6.7 | 49.245 |
|  | 2.1 | 5 |  | 6.7 | 70.350 |
|  | 2.1 | 3.01 |  | 6.7 | 42.351 |
|  | 2.1 | 4.5 |  | 6.7 | 63.315 |
|  | 2.1 | 3 |  | 6.7 | 42.210 |
|  | 2.1 | 5 |  | 6.7 | 70.350 |
|  | 2.1 | 2.01 |  | 6.7 | 28.281 |
|  | 2.1 | 5 |  | 6.7 | 70.350 |
|  | 2.1 | 3.69 |  | 6.7 | 51.918 |
|  | 2.1 | 4.5 |  | 6.7 | 63.315 |
|  | 2.1 | 7.8 |  | 6.7 | 109.746 |
|  | 1.05 | 13 |  | 6.7 | 91.455 |
|  | 1.05 | 6.3 |  | 6.7 | 44.321 |
| Pilares |  |  |  |  |  |
| P1 | 2.1 | 0.5 |  | 4.55 | 4.778 |
|  | 2.1 | 0.65 |  | 4.55 | 6.211 |
| P2 | 2.1 | 0.5 |  | 4.55 | 4.778 |
|  | 2.1 | 0.8 |  | 4.55 | 7.644 |
| P3 | 2.1 | 0.5 |  | 4.55 | 4.778 |
|  | 2.1 | 0.8 |  | 4.55 | 7.644 |
| P4 | 2.1 | 0.5 |  | 4.55 | 4.778 |
|  | 2.1 | 0.8 |  | 4.55 | 7.644 |
| P5 | 2.1 | 0.5 |  | 4.55 | 4.778 |
|  | 2.1 | 0.65 |  | 4.55 | 6.211 |
| P6 | 4.2 | 0.5 |  | 4.55 | 9.555 |
| P7 | 4.2 | 0.5 |  | 4.55 | 9.555 |
| P8 | 4.2 | 0.5 |  | 4.55 | 9.555 |
| P9 | 4.2 | 0.5 |  | 4.55 | 9.555 |
| P10 | 4.2 | 0.5 |  | 4.55 | 9.555 |
| P11 | 4.2 | 0.5 |  | 4.55 | 9.555 |
|  | 4.2 | 0.5 |  | 0.75 | 1.575 |
| Losa | 1.05 | 8.3 | 16.4 |  | 142.926 |
|  | 1.05 | 15.6 | 8.5 |  | 139.230 |
|  | 1.05 | 9.7 | 7.25 |  | 73.841 |
|  | 1.05 | 2.5 |  | 0.35 | 0.919 |
| Cerramientos | 2.2 | 5 |  | 4.1 | 45.100 |
|  | 2.1 | 7.36 |  | 4.55 | 70.325 |
|  | 2.1 | 3 |  | 4.55 | 28.665 |
|  | 2.1 | 7.36 |  | 4.55 | 70.325 |
|  | 2.1 | 4.5 |  | 4.1 | 38.745 |
|  | 2.1 | 1.5 |  | 4.1 | 12.915 |
| Vigas cota 17.25 | 1.05 | 32 |  | 1.5 | 50.400 |
|  | 1.05 | 32 |  | 0.6 | 20.160 |
|  | 2.1 | 32 |  | 0.6 | 40.320 |
|  | 2.1 | 5 |  | 0.6 | 6.300 |
|  | 2.1 | 9.5 |  | 0.6 | 11.970 |
| Vigas superiores | 4.2 | 32 |  | 1.7 | 228.480 |
|  | 2.1 | 32 |  | 0.5 | 33.600 |
|  | 4.2 | 12 |  | 2.15 | 108.360 |
|  | 2.1 | 12 |  | 0.65 | 16.380 |
| Miradores |  |  |  |  |  |
| Losas inferiores | 1.05 | 7.46 |  | 1.1 | 8.616 |
|  | 1.05 | 7.46 |  | 0.3 | 2.350 |
|  | 1.05 | 7.46 |  | 0.9 | 7.050 |
|  | 1.05 | 7.46 |  | 0.6 | 4.700 |
| Losas superiores | 1.05 | 7.46 |  | 1.6 | 12.533 |
|  | 1.05 | 7.46 |  | 0.8 | 6.266 |
|  | 1.05 | 7.46 |  | 1.4 | 10.966 |
|  | 1.05 | 7.46 |  | 1.1 | 8.616 |
| Paredes laterales | 4.2 | 1.6 |  | 4.55 | 30.576 |
|  | 4.2 | 0.8 |  | 4.55 | 15.288 |
|  | 4.2 | 1.4 |  | 4.55 | 26.754 |
|  | 4.2 | 1.1 |  | 4.55 | 21.021 |
| EDIFICIO TRANSFORMADOR | 1.05 | 11 |  | 7.5 | 86.625 |
|  | 1.05 | 10 |  | 6.8 | 71.400 |
|  | 1.05 | 8.1 |  | 7.5 | 63.788 |
|  | 1.05 | 7.7 |  | 6.8 | 54.978 |
| Lado puerta | 1.05 | 9 |  | 1.45 | 13.703 |
|  | 1.05 | 9 |  | 0.4 | 3.780 |
|  | 1.05 | 3.1 |  | 6.8 | 22.134 |
| Lado río | 1.05 | 8 |  | 6.8 | 57.120 |
| Canal entrada | 2.1 | 6.25 |  | 0.55 | 7.219 |
|  | 2.1 | 0.8 |  | 0.55 | 0.924 |
| Canal cabinas | 2.1 | 3.3 |  | 0.55 | 3.812 |
|  | 2.1 | 0.6 |  | 0.55 | 0.693 |
| Canal entrada-cabinas | 4.2 | 1.78 |  | 0.55 | 4.112 |
|  | 4.2 | 0.7 |  | 0.55 | 1.617 |
| Canal centro baja tensión | 2.1 | 2.15 |  | 0.55 | 2.483 |
|  | 2.1 | 0.25 |  | 0.55 | 0.289 |
| Canal cabinas | 2.1 | 5.25 |  | 0.55 | 6.064 |
|  | 2.1 | 0.9 |  | 0.55 | 1.040 |
| Canal unión cabinas | 2.1 | 4.3 |  | 0.55 | 4.967 |
|  | 2.1 | 0.18 |  | 0.55 | 0.208 |
| Canales transformador | 4.2 | 2.85 |  | 0.55 | 6.584 |
|  | 4.2 | 0.3 |  | 0.55 | 0.693 |
|  | 2.1 | 2.85 |  | 0.55 | 3.292 |
|  | 2.1 | 0.38 |  | 0.55 | 0.439 |
|  | 2.1 | 2.8 |  | 0.75 | 4.410 |
|  | 2.1 | 2.3 |  | 0.75 | 3.623 |
| Conservación edificio central |  |  |  |  |  |
| Solera | 1 | 7.7 |  | 0.6 | 4.620 |
| Alzados | 1 | 14.7 |  | 6.7 | 98.490 |
|  | 2 | 14.2 |  | 6.7 | 190.280 |
|  | 1 | 7.2 |  | 6.7 | 48.240 |
|  | 1 | 8.2 |  | 6.7 | 54.940 |
| A ducir huecos | -2 | 2 |  | 2 | -8.000 |
|  | -2 | 1 |  | 1 | -2.000 |
|  | -2 | 5.5 |  | 0.85 | -9.350 |
| Cierres | 1 | 0.5 |  | 0.85 | 0.425 |
|  | 4 | 2 |  | 0.5 | 4.000 |
|  | 3 | 1 |  | 0.5 | 1.500 |
| Forjado | 1 | 14.2 | 7.2 |  | 102.240 |
|  | 1 | 14.7 |  | 0.35 | 5.145 |
|  | 1 | 8.2 |  | 0.35 | 2.870 |
| Muro encauzamiento | 1 | 14.7 |  | 6.1 | 89.670 |
| Subtotal |  |  |  |  | 4829.790 |
| Total |  |  |  |  | 4829.79 |

**JUNTA_01** ML JUNTA PVC 25 CM.
254.83 ML × 13.51 = 3442.75

| Medición | Uds. | Largo | Parcial |
|---|---|---|---|
| Junta PVC | 1.1 | 10.73 | 11.80 |
|  | 1.1 | 3.5 | 3.85 |
|  | 2.2 | 16.4 | 36.08 |
|  | 3.3 | 8 | 26.40 |
|  | 1.1 | 34 | 37.40 |
|  | 3.3 | 4 | 13.20 |
|  | 2.2 | 3 | 6.60 |
|  | 5.5 | 5 | 27.50 |
|  | 1.1 | 8 | 8.80 |
|  | 1.1 | 14 | 15.40 |
|  | 1.1 | 6 | 6.60 |
|  | 3.3 | 3 | 9.90 |
| Conservación edificio central |  |  |  |
|  | 2 | 14.45 | 28.90 |
|  | 1 | 7.7 | 7.70 |
| Muro encauzamiento | 1 | 14.7 | 14.70 |
| Subtotal |  |  | 254.83 |
| Total |  |  | 254.83 |

**5ANCLEPO** M2 TRATAMIENTO CON RESINA DE EPOXI (09/12/2003)
35.01 M2 × 191.82 = 6715.62
Precios: Presupuesto 191.82; 000 190.44; 001 179.2; 002 179.2; 003 179.2
Tratamiento de superficies mediante mortero de resina epoxi incluso limpieza a base de chorreado con aire y agua y todas las operaciones que sean necesarias para la correcta ejecución de la unidad.

| Código | Ud | Descripción | Rendimiento | Precio | Importe |
|---|---|---|---|---|---|
| EPOCOHE | kg | Mortero relleno adher. epoxi (material; 17/03/2005) | 5.7 | 30 | 171.00 |
| MO0010 | h | Oficial 1ª | 0.225 | 28.84 | 6.49 |
| %1_M_AUX | % | Medios auxiliares 1% | 1 % | 177.49 | 1.77 |
| %7_C_INDIRECT | % | % Costes Indirectos | 7 % | 179.26 | 12.55 |
|  |  | Total |  |  | 191.82 |

| Medición | Uds. | Largo | Ancho | Alto | Parcial |
|---|---|---|---|---|---|
| Muro existente |  |  |  |  |  |
| Muro lateral | 1.1 |  | 1 | 7.3 | 8.03 |
| Solera | 1.1 | 9.5 |  | 0.75 | 7.84 |
|  | 1.1 | 16 |  | 0.65 | 11.44 |
| muro | 1.1 |  | 0.5 | 7 | 3.85 |
| muro | 1.1 |  | 0.5 | 7 | 3.85 |
| Subtotal |  |  |  |  | 35.01 |
| Total |  |  |  |  | 35.01 |

#### 4.2.2 CERRAMIENTOS (09/12/2003)
Importe: Presupuesto 62770.82; 000 53607.77; 001 57847.96; 002 57847.96; 003 57847.96

**ENCOTEXTURI** M2 ENCOFRADO CON ACABADO TEXTURIZADO (09/12/2003)
429.9 M2 × 36.78 = 15811.72
Precios: Presupuesto 36.78; 000 31.75; 001 32.52; 002 32.52; 003 32.52
Encofrado exterior visto con acabado ondulado según detalle de los planos con empleo como forro de encofrado, de chapa de acero galvanizado de perfil tipo MT-52 de Perfrisa o similar, incluso las operaciones necesarias de atado de la chapa al encofrado, desencofrado, nueva puesta de chapa, apeos, arriostramientos, pequeño material y medios auxiliares.

| Código | Ud | Descripción | Rendimiento | Precio | Importe |
|---|---|---|---|---|---|
| MO0010 | h | Oficial 1ª | 0.45 | 28.84 | 12.98 |
| MO0035 | h | Peón ordinario | 0.4 | 25.88 | 10.35 |
| PERFMT52 | M2 | Perfil trapezoidal MT-52 PERFRISA (material; 17/03/2005) | 1 | 9 | 9.00 |
| CLAVAZON | kg | Clavazón y alambra | 0.745 | 1.33 | 0.99 |
| PUNTALES | ML | Puntales para encofrados | 0.621 | 1.15 | 0.71 |
| %1_M_AUX | % | Medios auxiliares 1% | 1 % | 34.03 | 0.34 |
| %7_C_INDIRECT | % | % Costes Indirectos | 7 % | 34.37 | 2.41 |
|  |  | Total |  |  | 36.78 |

| Medición | Uds. | Largo | Alto | Parcial |
|---|---|---|---|---|
| EDIFICIO BOMBAS |  |  |  |  |
| LADO RÍO | 1.1 | 8.25 | 7.6 | 68.97 |
|  | 1.1 | 23.75 | 1 | 26.13 |
| LADO PUENTE | 1.1 | 5.95 | 0.6 | 3.93 |
| LADO TRANSF | 1.1 | 6.65 | 5.5 | 40.23 |
| EDIFICIO TRANSF |  |  |  |  |
| LADO RÍO | 1.1 | 9.05 | 7.85 | 78.15 |
|  | 1.1 | 2 | 1.1 | 2.42 |
| LADO EDIF.BOMBAS | 1.1 | 10.8 | 6.75 | 80.19 |
| Puerta | -1 | 6.5 | 4.5 | -29.25 |
| Ventana | -1 | 1.2 | 0.7 | -0.84 |
| LADO MONTE | 1.1 | 10.8 | 6.75 | 80.19 |
| Ventana | -1 | 8.6 | 1.15 | -9.89 |
| Conservación edificio central |  |  |  |  |
| Muro encauzamiento | 1 | 14.7 | 6.1 | 89.67 |
| Subtotal |  |  |  | 429.90 |
| Total |  |  |  | 429.9 |

**ESTRUC030** ML ALBARDILLA PLACA PIEDRA CALIZA 40 X 12 CM (09/12/2003)
28.14 ML × 47.68 = 1341.72
Precios: Presupuesto 47.68; 000 47.1; 001 44.55; 002 44.55; 003 44.55
Albardilla con placa de piedra caliza abujardada de 40 cm. de ancho y 12 cm. de grueso sobre muros, cantos biselados, mortero de agarre, juntas, p.p. de cortes, según detalles de planos. Medida la longitud ejecutada.

| Código | Ud | Descripción | Rendimiento | Precio | Importe |
|---|---|---|---|---|---|
| MO0010 | h | Oficial 1ª | 0.05 | 28.84 | 1.44 |
| MO0035 | h | Peón ordinario | 0.05 | 25.88 | 1.29 |
| MORTERO | M3 | Mortero M-40 (1:6) | 0.02 | 56.71 | 1.13 |
| PLACA PIEDRA | ML | Placa de piedra caliza abujardada 40 x 12 cm (material; 02/12/2004) | 1 | 40.26 | 40.26 |
| %1_M_AUX | % | Medios auxiliares 1% | 1 % | 44.12 | 0.44 |
| %7_C_INDIRECT | % | % Costes Indirectos | 7 % | 44.56 | 3.12 |
|  |  | Total |  |  | 47.68 |

| Medición | Uds. | Largo | Parcial |
|---|---|---|---|
| MURO EXISTENTE | 1.1 | 25.58 | 28.14 |
| Total |  |  | 28.14 |

**MORHIDROF** M3 HORMIGON EN PENDIENTE ENCIMA DE MIRADOR DE PAVES (09/12/2003)
5.37 M3 × 138.57 = 744.12
Precios: Presupuesto 138.57; 000 123.29; 001 129.1; 002 129.1; 003 129.1
Hormigón hidrófugo HM-20 con cemento CEM II/A-V 42,5R.

| Código | Ud | Descripción | Rendimiento | Precio | Importe |
|---|---|---|---|---|---|
| _AC011 | Tn | Cemento CEM II/A-V 42,5R sacos (material) | 0.35 | 102.81 | 35.98 |
| _OA010 | M3 | Arena caliza gruesa (material; 17/03/2005) | 1.03 | 20 | 20.60 |
| _AA060 | Kg | Hidrófugo (material; 17/03/2005) | 7 | 4 | 28.00 |
| _AW010 | M3 | Agua potable (material; 17/03/2005) | 0.26 | 1 | 0.26 |
| MAQ_QH070 | H | Hormigonera amasadora (maquinaria; 17/03/2005) | 1 | 3 | 3.00 |
| MO0010 | h | Oficial 1ª | 1.4 | 28.84 | 40.38 |
| %1_M_AUX | % | Medios auxiliares 1% | 1 % | 128.22 | 1.28 |
| %7_C_INDIRECT | % | % Costes Indirectos | 7 % | 129.50 | 9.07 |
|  |  | Total |  |  | 138.57 |

| Medición | Uds. | Largo | Ancho | Alto | Parcial |
|---|---|---|---|---|---|
| Miradores | 1.1 | 7.5 | 2 | 0.1 | 1.65 |
|  | 1.1 | 7.5 | 1.2 | 0.1 | 0.99 |
|  | 1.1 | 7.5 | 1.8 | 0.1 | 1.49 |
|  | 1.1 | 7.5 | 1.5 | 0.1 | 1.24 |
| Subtotal |  |  |  |  | 5.37 |
| Total |  |  |  |  | 5.37 |

**MAR4.5X3.5** UD MARCO DE 4.5X3.5 (09/12/2003)
8 UD × 1346.87 = 10774.96
Precios: Presupuesto 1346.87; 000 1346.87; 001 1258.75; 002 1258.75; 003 1258.75
Sistema marco Blokup de acero galvanizado para sujección de cierre de bloque de vidrio que incluye premarco formado por perfiles de acero galvanizado 60/60/4mm y 60/180/4mm para sujección de chapas de 4,5 metros de altura y 3,5 metros de anchura.

| Código | Ud | Descripción | Rendimiento | Precio | Importe |
|---|---|---|---|---|---|
| MARC4.5X3.5 | UD | MARCO 4.5X3.5 (material; 17/03/2005) | 1 | 1246.29 | 1246.290 |
| %1_M_AUX | % | Medios auxiliares 1% | 1 % | 1246.290 | 12.463 |
| %7_C_INDIRECT | % | % Costes Indirectos | 7 % | 1258.753 | 88.113 |
|  |  | Total |  |  | 1346.87 |

| Medición | Uds. | Parcial |
|---|---|---|
| Miradores hacia el río | 8 | 8.00 |
| Total |  | 8 |

**MAR4.5X1.85** UD MARCO DE 4.5X1.85 (09/12/2003)
6 UD × 711.93 = 4271.58
Precios: Presupuesto 711.93; 000 711.93; 001 665.35; 002 665.35; 003 665.35
Sistema marco Blokup de acero galvanizado para sujección de cierre de bloque de vidrio que incluye premarco formado por perfiles de acero galvanizado 60/60/4mm y 60/180/4mm para sujección de chapas de 4,5 metros de altura y 1,85 metros de anchura.

| Código | Ud | Descripción | Rendimiento | Precio | Importe |
|---|---|---|---|---|---|
| MARC4.5X1.85 | UD | MARCO DE 4.5X1.85 (material; 17/03/2005) | 1 | 658.76 | 658.76 |
| %1_M_AUX | % | Medios auxiliares 1% | 1 % | 658.76 | 6.59 |
| %7_C_INDIRECT | % | % Costes Indirectos | 7 % | 665.35 | 46.57 |
|  |  | Total |  |  | 711.93 |

| Medición | Uds. | Parcial |
|---|---|---|
| Miradores hacia pasillo | 6 | 6.00 |
| Total |  | 6 |

**PAVCLARIT** UD PAVES TIPO CLARITY 24/24/8 (09/12/2003)
2772 UD × 10.76 = 29826.72
Precios: Presupuesto 10.76; 000 8.27; 001 10.05; 002 10.05; 003 10.05
Bloque de vidrio incoloro 24/24/8 modelo Clarity de Weck ó similar totalmente colocado incluso medios auxiliares necesarios.

| Código | Ud | Descripción | Rendimiento | Precio | Importe |
|---|---|---|---|---|---|
| PACLAR | UD | Pavés tipo Clarity 24/24/8 (material) | 1 | 9.95 | 9.95 |
| %1_M_AUX | % | Medios auxiliares 1% | 1 % | 9.95 | 0.10 |
| %7_C_INDIRECT | % | % Costes Indirectos | 7 % | 10.05 | 0.70 |
|  |  | Total |  |  | 10.76 |

| Medición | Uds. | Parcial |
|---|---|---|
| Miradores hacia el mar | 2016 | 2016.00 |
| Miradores hacia pasillo | 756 | 756.00 |
| Subtotal |  | 2772.00 |
| Total |  | 2772 |

#### 4.2.3 CUBIERTA (11/06/1999)
Importe: Presupuesto 85206.65; 000 68876.02; 001 71010.91; 002 71010.91; 003 71010.91

**DEP_OF_01** M2 PLACA PREFABRICADA 30+5 (16/12/2004)
490.25 M2 × 123.26 = 60428.22
Precios: Presupuesto 123.26; 000 102.72; 001 115.2; 002 115.2; 003 115.2
De placa prefabricada alveolar de hormigón pretensado, tipo PRAINSA ó similar con sección aligerada, de 30 cm. de espesor, más 5 cm. de capa de compresión y armaduras para resistir una sobrecarga de 700 Kg/m2. con luces máximas de 11.50 m., incluso transporte, montaje, apoyos de neopreno, maquinaria auxiliar y pruebas de carga.

| Código | Ud | Descripción | Rendimiento | Precio | Importe |
|---|---|---|---|---|---|
| PLACA 25_10 | M2 | Placa prefabricada 30+5 (material) | 1 | 96 | 96.00 |
| %MONT_MED_20 | % | Montaje y medios auxiliares 20% (16/12/2004) | 20 % | 96.00 | 19.20 |
| %7_C_INDIRECT | % | % Costes Indirectos | 7 % | 115.20 | 8.06 |
|  |  | Total |  |  | 123.26 |

| Medición | Uds. | Largo | Ancho | Parcial |
|---|---|---|---|---|
| ESTACION BOMBEO | 1.1 | 31.5 | 11.5 | 398.48 |
| CENTRO TRANSFORMACION | 1.1 | 8.1 | 10.3 | 91.77 |
| Subtotal |  |  |  | 490.25 |
| Total |  |  |  | 490.25 |

**IMPERM_ASF** M2 DE CUBIERTA PLANA (09/12/2003)
490.25 M2 × 20.01 = 9809.90
Precios: Presupuesto 20.01; 000 15.57; 001 18.67; 002 18.67; 003 18.67
Cubierta plana formada por impermeabilización de superficies, a base de una lámina de polietileno soldada de 3 mm de espesor, hormigón ligero tipo Arlita nivelante para formación de pendientes, gravilla de canto rodado de protección 16/32 mm con espesor mínimo de 50 mm, preparación y limpieza de la superficie a tratar.

| Código | Ud | Descripción | Rendimiento | Precio | Importe |
|---|---|---|---|---|---|
| MO0010 | h | Oficial 1ª | 0.1 | 28.84 | 2.88 |
| MO0035 | h | Peón ordinario | 0.1 | 25.88 | 2.59 |
| IMPERMEABILI | M2 | Impermeabilitación asfáltica (material) | 1 | 10.53 | 10.53 |
| GRAVA_40_80 | M3 | Grava 40/80 mm | 0.02 | 11.87 | 0.24 |
| MORTERO | M3 | Mortero M-40 (1:6) | 0.04 | 56.71 | 2.27 |
| %1_M_AUX | % | Medios auxiliares 1% | 1 % | 18.51 | 0.19 |
| %7_C_INDIRECT | % | % Costes Indirectos | 7 % | 18.70 | 1.31 |
|  |  | Total |  |  | 20.01 |

| Medición | Uds. | Largo | Ancho | Parcial |
|---|---|---|---|---|
| ESTACION BOMBEO | 1.1 | 31.5 | 11.5 | 398.48 |
| CENTRO TRANSFORMACION | 1.1 | 8.1 | 10.3 | 91.77 |
| Subtotal |  |  |  | 490.25 |
| Total |  |  |  | 490.25 |

**CANALON** ML CANALON DE CHAPA E=2 mm (09/12/2003)
46.2 ML × 52.5 = 2425.50
Precios: Presupuesto 52.5; 000 51.06; 001 49.02; 002 49.02; 003 49.02
Canalón de chapa de acero galvanizado e=2 mm protegido con pendiente del 3/1000 y borde superior horizontal de 350 mm de anchura y altura mínima 40 mm incluido chapa superior de protección, según detalle de plano.

| Código | Ud | Descripción | Rendimiento | Precio | Importe |
|---|---|---|---|---|---|
| _NA010 | M2 | Chapa lisa acero galvanizado (material; 17/03/2005) | 2 | 20 | 40.00 |
| _IIJ15 | ML | Junta de estanquidad de neopreno (material; 17/03/2005) | 1 | 2 | 2.00 |
| MO0010 | h | Oficial 1ª | 0.12 | 28.84 | 3.46 |
| MO0035 | h | Peón ordinario | 0.12 | 25.88 | 3.11 |
| %1_M_AUX | % | Medios auxiliares 1% | 1 % | 48.57 | 0.49 |
| %7_C_INDIRECT | % | % Costes Indirectos | 7 % | 49.06 | 3.43 |
|  |  | Total |  |  | 52.5 |

| Medición | Uds. | Largo | Parcial |
|---|---|---|---|
| ESTACION BOMBEO | 1.1 | 32 | 35.20 |
| CASETA TRANSFORMADOR | 1.1 | 10 | 11.00 |
| Subtotal |  |  | 46.20 |
| Total |  |  | 46.2 |

**ALBARDILLA** ML ALBARDILLA CON REMATE DE A.INOX (09/12/2003)
138.16 ML × 87.09 = 12032.35
Precios: Presupuesto 87.09; 000 59; 001 19.66; 002 19.66; 003 19.66
Albardilla de hormigón con remate de chapa de acero inoxidable según detalle de planos totalmente colocada.

| Código | Ud | Descripción | Rendimiento | Precio | Importe |
|---|---|---|---|---|---|
| HA25 | M3 | Hormigón HA-25/B/20/IIa | 0.263 | 87 | 22.88 |
| MADERA | M3 | Madera pino para encofrado | 0.03 | 217 | 6.51 |
| ACERO INOX | kg | Acero INOX AISI 316-L tubos y p.e. | 3.975 | 9.6 | 38.16 |
| MO0010 | h | Oficial 1ª | 0.25 | 28.84 | 7.21 |
| MO0035 | h | Peón ordinario | 0.225 | 25.88 | 5.82 |
| %1_M_AUX | % | Medios auxiliares 1% | 1 % | 80.58 | 0.81 |
| %7_C_INDIRECT | % | % Costes Indirectos | 7 % | 81.39 | 5.70 |
|  |  | Total |  |  | 87.09 |

| Medición | Uds. | Largo | Parcial |
|---|---|---|---|
| ESTACION BOMBEO | 2.2 | 32 | 70.40 |
|  | 2.2 | 12 | 26.40 |
| CENTRO TRANSFORMACION | 2.2 | 10.5 | 23.10 |
|  | 2.2 | 8.3 | 18.26 |
| Subtotal |  |  | 138.16 |
| Total |  |  | 138.16 |

**CHAPSUJGR** ML CHAPA PERFORADA DE SUJECCIÓN DE GRAVA (09/12/2003)
46.2 ML × 8.43 = 389.47
Precios: Presupuesto 8.43; 000 6.49; 001 7.88; 002 7.88; 003 7.88
Chapa perforada de sujección de grava consistente en un angular "L" de 45 mm.

| Código | Ud | Descripción | Rendimiento | Precio | Importe |
|---|---|---|---|---|---|
| ANGULAR45 | ML | Pieza en L de 45 mm (material) | 1 | 7.8 | 7.80 |
| %1_M_AUX | % | Medios auxiliares 1% | 1 % | 7.80 | 0.08 |
| %7_C_INDIRECT | % | % Costes Indirectos | 7 % | 7.88 | 0.55 |
|  |  | Total |  |  | 8.43 |

| Medición | Uds. | Largo | Parcial |
|---|---|---|---|
| ESTACION BOMBEO | 1.1 | 32 | 35.20 |
| CASETA TRANSFORMADOR | 1.1 | 10 | 11.00 |
| Subtotal |  |  | 46.20 |
| Total |  |  | 46.2 |

**AC_INOX** KG A. INOXIDABLE AISI 316-L , EN TUBERÍAS Y PASAMUROS PN-16
5.78 KG × 20.97 = 121.21

| Medición | Uds. | Parcial |
|---|---|---|
| TUBERÍA ø80 e=2 mm 4,38 Kg/ml | 5.7816 | 5.78 |
| Total |  | 5.78 |

#### 4.2.4 REVESTIMIENTOS (09/12/2003)
Importe: Presupuesto 45595.79; 000 41615.45; 001 42295.95; 002 42295.95; 003 42295.95

**REVES_01** M2 REVESTIMIENTO TERRAZO 40X40 CM. (09/12/2003)
492.77 M2 × 24.65 = 12146.78
Precios: Presupuesto 24.65; 000 23.47; 001 23.01; 002 23.01; 003 23.01
De revestimientos de terrazo pulido de 40 x 40 cm., micrograno ó equivalente con mortero 1:6, incluso enlechado, regrueso previo a base de mortero, formación de pendientes y limpieza.

| Código | Ud | Descripción | Rendimiento | Precio | Importe |
|---|---|---|---|---|---|
| MO0010 | h | Oficial 1ª | 0.1 | 28.84 | 2.88 |
| MO0035 | h | Peón ordinario | 0.1 | 25.88 | 2.59 |
| MORTERO | M3 | Mortero M-40 (1:6) | 0.04 | 56.71 | 2.27 |
| REVEST_TERRAZ | M2 | Revest. Terrazo 40 X 40 cm (material; 20/12/2004) | 1 | 15.07 | 15.07 |
| %1_M_AUX | % | Medios auxiliares 1% | 1 % | 22.81 | 0.23 |
| %7_C_INDIRECT | % | % Costes Indirectos | 7 % | 23.04 | 1.61 |
|  |  | Total |  |  | 24.65 |

| Medición | Uds. | Largo | Ancho | Parcial |
|---|---|---|---|---|
| PLANTA COTA 17.25 | 1.1 | 11 | 7.8 | 94.380 |
|  | 1.1 | 15.6 | 3 | 51.480 |
|  | 1.1 | 7.3 | 1.8 | 14.454 |
| PLANTA COTA 10.9 | 1.1 | 13 | 7.36 | 105.248 |
|  | 1.1 | 8.45 | 4.19 | 38.946 |
|  | 1.1 | 13 | 2.01 | 28.743 |
|  | 1.1 | 8.45 | 4 | 37.180 |
|  | 1.1 | 13 | 2.01 | 28.743 |
|  | 1.1 | 8.45 | 3.5 | 32.533 |
| EDIFICIO TRANSFORMADOR | 1.1 | 7.8 | 10 | 85.800 |
| Canal entrada | -1 | 6.25 | 0.8 | -5.000 |
| Canal cabinas | -1 | 3.3 | 0.6 | -1.980 |
| Canal entrada-cabinas | -2 | 1.78 | 0.7 | -2.492 |
| Canal centro baja tensión | -1 | 2.15 | 0.25 | -0.538 |
| Canal cabinas | -1 | 5.25 | 0.9 | -4.725 |
| Canal unión cabinas | -1 | 4.3 | 0.18 | -0.774 |
| Canales transformador | -2 | 2.85 | 0.3 | -1.710 |
|  | -1 | 2.85 | 0.38 | -1.083 |
|  | -1 | 2.8 | 2.3 | -6.440 |
| Subtotal |  |  |  | 492.765 |
| Total |  |  |  | 492.77 |

**PINTURA_02** M2 PINTURA PLÁSTICA EN PARAMENTOS VERTICALES (09/12/2003)
958.95 M2 × 6.44 = 6175.64
Precios: Presupuesto 6.44; 000 5.44; 001 5.99; 002 5.99; 003 5.99
Pintura plástica en paramentos verticales, ejecutada mediante la aplicación de dos manos de pintura, incluso emplastecido previo si fuera necesario.

| Código | Ud | Descripción | Rendimiento | Precio | Importe |
|---|---|---|---|---|---|
| MO0010 | h | Oficial 1ª | 0.09 | 28.84 | 2.60 |
| MO0035 | h | Peón ordinario | 0.08 | 25.88 | 2.07 |
| PINTURA PLAST | M2 | Pintura Plástica (material; 20/12/2004) | 1 | 1.29 | 1.29 |
| %1_M_AUX | % | Medios auxiliares 1% | 1 % | 5.96 | 0.06 |
| %7_C_INDIRECT | % | % Costes Indirectos | 7 % | 6.02 | 0.42 |
|  |  | Total |  |  | 6.44 |

| Medición | Uds. | Largo | Ancho | Alto | Parcial |
|---|---|---|---|---|---|
| INTERIOR |  |  |  |  |  |
| COTA 17.25 |  |  |  |  |  |
| Muro de 35 cms | 1.1 | 4.4 |  | 4.1 | 19.844 |
| Muro de 35 cms | 1.1 | 0.3 |  | 4.1 | 1.353 |
| Viga inferior lado puente | 1.1 | 4.7 |  | 0.6 | 3.102 |
| Viga superior lado puente | 1.1 | 11 |  | 2.15 | 26.015 |
| Muros de 20 cms | 1.1 | 7.36 |  | 4.55 | 36.837 |
|  | 1.1 | 3 |  | 4.55 | 15.015 |
|  | 1.1 | 7.36 |  | 4.55 | 36.837 |
| Viga inferior lado pasillo | 1.1 | 32 |  | 0.6 | 21.120 |
| Viga superior lado pasillo | 1.1 | 32 |  | 1.7 | 59.840 |
| Muro de 35 cms | 1.1 | 0.3 |  | 4.1 | 1.353 |
|  | 1.1 | 3.75 |  | 4.1 | 16.913 |
|  | 1.1 | 0.3 |  | 4.1 | 1.353 |
|  | 1.1 | 0.3 |  | 4.1 | 1.353 |
|  | 1.1 | 0.8 |  | 4.1 | 3.608 |
| Viga inferior lado transf | 1.1 | 9.1 |  | 0.6 | 6.006 |
| Viga superior lado transf | 1.1 | 11 |  | 2.15 | 26.015 |
| Viga inf. lado río | 1.1 | 32 |  | 0.6 | 21.120 |
| Viga sup. lado río | 1.1 | 32 |  | 1.7 | 59.840 |
| Pilares | 5.5 |  | 0.8 | 4.55 | 20.020 |
|  | 6.6 |  | 0.5 | 4.55 | 15.015 |
| EDIFICIO TRANSFORMADOR |  |  |  |  |  |
|  | 2.2 | 7.8 |  | 2.55 | 43.758 |
|  | 1.1 | 10 |  | 2.55 | 28.050 |
|  | 1.1 | 3.1 |  | 2.55 | 8.696 |
| Ventana | -1 | 8.6 |  | 1.15 | -9.890 |
| EXTERIOR |  |  |  |  |  |
| EDIFICIO BOMBAS |  |  |  |  |  |
| LADO PASILLO | 1.1 | 31.6 |  | 7.5 | 260.700 |
| Pavés | -2 | 5.5 |  | 4.5 | -49.500 |
| LADO RÍO | 1.1 | 31.6 |  | 7.5 | 260.700 |
| Pavés | -4 | 7 |  | 4.5 | -126.000 |
| LADO PUENTE | 1.1 | 11.85 |  | 7.5 | 97.763 |
| Puerta | -1 | 6.5 |  | 4.5 | -29.250 |
| LADO TRANSF | 1.1 | 11.85 |  | 7.5 | 97.763 |
| Ventana | -1 |  | 4 | 4.1 | -16.400 |
| Subtotal |  |  |  |  | 958.949 |
| Total |  |  |  |  | 958.95 |

**_CA370** ML RODAPIE DE TERRAZO (18/10/2004)
170.14 ML × 2.79 = 474.69
Precios: Presupuesto 2.79; 000 2.56; 001 1.11; 002 1.11; 003 1.11
Rodapié de terrazo de 10x45 cm totalmente colocado.

| Código | Ud | Descripción | Rendimiento | Precio | Importe |
|---|---|---|---|---|---|
| rodapie | ML | Rodapie de terrazo (material; 18/10/2004; Presupuesto 1.5) | 1 | 1.5 | 1.50 |
| MO0035 | h | Peón ordinario | 0.043 | 25.88 | 1.11 |
| %7_C_INDIRECT | % | % Costes Indirectos | 7 % | 2.61 | 0.18 |
|  |  | Total |  |  | 2.79 |

| Medición | Uds. | Largo | Parcial |
|---|---|---|---|
| Estación bombeo |  |  |  |
| PLANTA COTA 17.25 | 1.1 | 5 | 5.50 |
|  | 1.1 | 31 | 34.10 |
| PLANTA COTA 10.90 | 1.1 | 7.36 | 8.10 |
|  | 1.1 | 4.5 | 4.95 |
|  | 1.1 | 4.19 | 4.61 |
|  | 1.1 | 4.5 | 4.95 |
|  | 1.1 | 2.01 | 2.21 |
|  | 1.1 | 4.5 | 4.95 |
|  | 1.1 | 4 | 4.40 |
|  | 1.1 | 4.5 | 4.95 |
|  | 1.1 | 2.01 | 2.21 |
|  | 1.1 | 4.5 | 4.95 |
|  | 1.1 | 3.5 | 3.85 |
|  | 1.1 | 8.5 | 9.35 |
|  | 1.1 | 22.9 | 25.19 |
|  | 1.1 | 13 | 14.30 |
| Edificio transformador | 2.2 | 7.8 | 17.16 |
|  | 1.1 | 10 | 11.00 |
|  | 1.1 | 3.1 | 3.41 |
| Subtotal |  |  | 170.14 |
| Total |  |  | 170.14 |

**REVES_02** M2 REVEST. PLAQU/GRES 20X20 (09/12/2003)
669.48 M2 × 29.89 = 20010.76
Precios: Presupuesto 29.89; 000 28.21; 001 27.9; 002 27.9; 003 27.9
De revestimiento vertical y suelos con plaqueta de gres de 20 x 20 cm., con cemento cola, incluso enlechado y limpieza.

| Código | Ud | Descripción | Rendimiento | Precio | Importe |
|---|---|---|---|---|---|
| MO0010 | h | Oficial 1ª | 0.12 | 28.84 | 3.461 |
| MO0035 | h | Peón ordinario | 0.12 | 25.88 | 3.106 |
| CEMENTO COLA | M2 | Cemento cola (material) | 1 | 1.84 | 1.840 |
| REVEST_PLA_GR | M2 | Revest. Plaqueta de Gres 20 X 20 cm (material; 20/12/2004) | 1 | 19.25 | 19.250 |
| %1_M_AUX | % | Medios auxiliares 1% | 1 % | 27.657 | 0.277 |
| %7_C_INDIRECT | % | % Costes Indirectos | 7 % | 27.934 | 1.955 |
|  |  | Total |  |  | 29.89 |

| Medición | Uds. | Largo | Alto | Parcial |
|---|---|---|---|---|
| PLANTA BOMBAS | 1.1 | 8.4 | 6.35 | 58.67 |
|  | 1.1 | 23 | 6.35 | 160.66 |
|  | 1.1 | 9.1 | 6.35 | 63.56 |
|  | 1.1 | 7.3 | 6.35 | 50.99 |
|  | 1.1 | 0.7 | 6.35 | 4.89 |
|  | 1.1 | 15.65 | 6.35 | 109.32 |
| NICHOS | 1.1 | 3.75 | 4.1 | 16.91 |
|  | 1.1 | 0.8 | 4.1 | 3.61 |
|  | 1.1 | 4.75 | 4.1 | 21.42 |
|  | 2.2 | 7.35 | 4.55 | 73.57 |
|  | 1.1 | 3 | 4.55 | 15.02 |
| EDIFICIO TRANSFORMADOR | 1.1 | 7.8 | 3.5 | 30.03 |
|  | 1.1 | 6.8 | 3.5 | 26.18 |
|  | 1.1 | 6 | 3.5 | 23.10 |
|  | 1.1 | 3 | 3.5 | 11.55 |
| Subtotal |  |  |  | 669.48 |
| Total |  |  |  | 669.48 |

**RASEO** M2 RASEO
313.53 M2 × 21.65 = 6787.92
Precios: Presupuesto 21.65; 000 17.58; 001 20.24; 002 20.24; 003 20.24
Raseo maestreado sobre paramento vertical interior con mortero de cemento 1:6, elaborado en obra, con hormigonera de 165 L, acabado.

| Código | Ud | Descripción | Rendimiento | Precio | Importe |
|---|---|---|---|---|---|
| MO0010 | h | Oficial 1ª | 0.46 | 28.84 | 13.27 |
| MO0035 | h | Peón ordinario | 0.23 | 25.88 | 5.95 |
| MORTERO | M3 | Mortero M-40 (1:6) | 0.018 | 56.71 | 1.02 |
| %7_C_INDIRECT | % | % Costes Indirectos | 7 % | 20.24 | 1.42 |
|  |  | Total |  |  | 21.65 |

| Medición | Uds. | Largo | Alto | Parcial |
|---|---|---|---|---|
| Bloques de hormigón | 1.1 | 7.36 | 2.15 | 17.41 |
|  | 1.1 | 7.36 | 3 | 24.29 |
|  | 2.2 | 2 | 3 | 13.20 |
|  | 2.2 | 2 | 2.5 | 11.00 |
| Tabique ladrillo turbina | 1.1 | 2.15 | 2.4 | 5.68 |
|  | 3.3 | 2 | 2.4 | 15.84 |
|  | 1.1 | 2.5 | 2.4 | 6.60 |
|  | 1.1 | 3.1 | 2.4 | 8.18 |
|  | 1.1 | 5.8 | 2.4 | 15.31 |
| Tabique ladrillo transformador | 2.2 | 6 | 3.5 | 46.20 |
|  | 2.2 | 3.9 | 3.5 | 30.03 |
| Muro existente | 1.1 | 17.15 | 6.35 | 119.79 |
| Subtotal |  |  |  | 313.53 |
| Total |  |  |  | 313.53 |

#### 4.2.5 PARTICIONES (09/12/2003)
Importe: Presupuesto 7250.91; 000 4913.9; 001 5248.71; 002 5248.71; 003 5248.71

**0.5.1.3.2** M2 MUROS DE BLOQUE (09/12/2003)
65.9 M2 × 39.72 = 2617.55
Precios: Presupuesto 39.72; 000 36.52; 001 29.24; 002 29.24; 003 29.24
Muro de cierre compuesto por bloque de hormigón, recibido con mortero M-40 (1:6) y apoyado sobre base de hormigón HM-20, s / plano de detalles, incluso repaso de juntas, enfoscado, andamiaje y todos los demas medios auxiliares necesarios para la correcta ejecución de la unidad.

| Código | Ud | Descripción | Rendimiento | Precio | Importe |
|---|---|---|---|---|---|
| MO0010 | h | Oficial 1ª | 0.1 | 28.84 | 2.88 |
| MO0035 | h | Peón ordinario | 0.1 | 25.88 | 2.59 |
| HM20 | M3 | Hormigón HM-20/P/20/I central | 0.1 | 77.65 | 7.77 |
| MORTERO | M3 | Mortero M-40 (1:6) | 0.15 | 56.71 | 8.51 |
| BLOQUES DE H | M2 | Bloques de hormigón (material; 30/03/2005) | 1 | 15 | 15.00 |
| %1_M_AUX | % | Medios auxiliares 1% | 1 % | 36.75 | 0.37 |
| %7_C_INDIRECT | % | % Costes Indirectos | 7 % | 37.12 | 2.60 |
|  |  | Total |  |  | 39.72 |

| Medición | Uds. | Largo | Alto | Parcial |
|---|---|---|---|---|
| Bloques de hormigón | 1.1 | 7.36 | 2.15 | 17.41 |
|  | 1.1 | 7.36 | 3 | 24.29 |
|  | 2.2 | 2 | 2.5 | 11.00 |
|  | 2.2 | 2 | 3 | 13.20 |
| Subtotal |  |  |  | 65.90 |
| Total |  |  |  | 65.9 |

**a** M2 MUROS DE LADRILLO 10 CM (09/12/2003)
51.15 M2 × 35 = 1790.25
Precios: Presupuesto 35; 000 24.81; 001 24.81; 002 24.81
Muro de cierre compuesto por ladrillo hueco doble de 9 cms de espesor colocado a tabicón, recibido con mortero M-40 (1:6) y apoyado sobre base de hormigón HM-20, s / plano de detalles, incluso repaso de juntas, enfoscado,andamiaje y todos los demas medios auxiliares necesarios para la correcta ejecución de la unidad.

| Código | Ud | Descripción | Rendimiento | Precio | Importe |
|---|---|---|---|---|---|
| MO0010 | h | Oficial 1ª | 0.2 | 28.84 | 5.77 |
| MO0035 | h | Peón ordinario | 0.2 | 25.88 | 5.18 |
| HM20 | M3 | Hormigón HM-20/P/20/I central | 0.1 | 77.65 | 7.77 |
| MORTERO | M3 | Mortero M-40 (1:6) | 0.1 | 56.71 | 5.67 |
| LADRILLO CARA | M2 | Ladrillo 10 cm (material; 30/03/2005) | 1 | 8 | 8.00 |
| %1_M_AUX | % | Medios auxiliares 1% | 1 % | 32.39 | 0.32 |
| %7_C_INDIRECT | % | % Costes Indirectos | 7 % | 32.71 | 2.29 |
|  |  | Total |  |  | 35 |

| Medición | Uds. | Largo | Alto | Parcial |
|---|---|---|---|---|
| Turbina | 4.4 | 2 | 2.4 | 21.12 |
| Central generación |  |  |  |  |
|  | 2.2 | 3.9 | 3.5 | 30.03 |
| Subtotal |  |  |  | 51.15 |
| Total |  |  |  | 51.15 |

**0.5.1.4** M2 MUROS DE LADRILLO 15 CM (09/12/2003)
76.51 M2 × 37.16 = 2843.11
Precios: Presupuesto 37.16; 000 32.77; 001 26.83; 002 26.83; 003 26.83
Muro de cierre compuesto por ladrillo hueco doble de 9 cms de espesor colocado a media asta, recibido con mortero M-40 (1:6) y apoyado sobre base de hormigón HM-20, s / plano de detalles, incluso repaso de juntas, enfoscado,andamiaje y todos los demas medios auxiliares necesarios para la correcta ejecución de la unidad.

| Código | Ud | Descripción | Rendimiento | Precio | Importe |
|---|---|---|---|---|---|
| MO0010 | h | Oficial 1ª | 0.2 | 28.84 | 5.77 |
| MO0035 | h | Peón ordinario | 0.2 | 25.88 | 5.18 |
| HM20 | M3 | Hormigón HM-20/P/20/I central | 0.1 | 77.65 | 7.77 |
| MORTERO | M3 | Mortero M-40 (1:6) | 0.1 | 56.71 | 5.67 |
| LADRICARA | M2 | Ladrillo 15 cm (material; 30/03/2005) | 1 | 10 | 10.00 |
| %1_M_AUX | % | Medios auxiliares 1% | 1 % | 34.39 | 0.34 |
| %7_C_INDIRECT | % | % Costes Indirectos | 7 % | 34.73 | 2.43 |
|  |  | Total |  |  | 37.16 |

| Medición | Uds. | Largo | Alto | Parcial |
|---|---|---|---|---|
| Turbina | 2.2 | 5.8 | 2.4 | 30.62 |
| Central generación | 2.2 | 5.96 | 3.5 | 45.89 |
| Subtotal |  |  |  | 76.51 |
| Total |  |  |  | 76.51 |

#### 4.2.6 CARPINTERIAS (09/12/2003)
Importe: Presupuesto 18959.79; 000 18052; 001 17719.29; 002 17719.29; 003 17719.29

**DEP_OF_10** M2 VENTANA PRACT. ACERO LAM. (16/12/2004)
18.04 M2 × 153.08 = 2761.56
Precios: Presupuesto 153.08; 000 117.76; 001 143.06; 002 143.06; 003 143.06
Ventana hojas practicables, perfilería de acero laminado en caliente de 45 mm., con junquillos, vierteaguas, herrajes, etc.

| Código | Ud | Descripción | Rendimiento | Precio | Importe |
|---|---|---|---|---|---|
| VENTANA_ACE_L | M2 | Ventana acero laminado en caliente de 45 mm (material) | 1 | 119.22 | 119.220 |
| %MONT_MED_20 | % | Montaje y medios auxiliares 20% | 20 % | 119.220 | 23.844 |
| %_C_INDIRECT | % | % Costes Indirectos (31/03/2005; Presupuesto 7) | 7 % | 143.064 | 10.014 |
|  |  | Total |  |  | 153.08 |

| Medición | Uds. | Ancho | Alto | Parcial |
|---|---|---|---|---|
| Ventana | 1.1 | 4 | 4.1 | 18.04 |
| Total |  |  |  | 18.04 |

**DEP_OF_08** M2 VIDRIO DOBLE LAMINAR TIPO STADIP (16/12/2004)
18.04 M2 × 53.95 = 973.26
Precios: Presupuesto 53.95; 000 41.5; 001 50.42; 002 50.42; 003 50.42
Vidrio doble laminar tipo STADIP ó similar, 6+6 mm con lámina butiral transparente incluso masilla de silicona, calzos y perfiles de caucho sintético, totalmente terminado.

| Código | Ud | Descripción | Rendimiento | Precio | Importe |
|---|---|---|---|---|---|
| VIDRIO_CLIMAT | M2 | Vidrio tipo STADIP o similar (material) | 1 | 42.02 | 42.02 |
| %MONT_MED_20 | % | Montaje y medios auxiliares 20% | 20 % | 42.02 | 8.40 |
| %7_C_INDIRECT | % | % Costes Indirectos | 7 % | 50.42 | 3.53 |
|  |  | Total |  |  | 53.95 |

| Medición | Uds. | Ancho | Alto | Parcial |
|---|---|---|---|---|
| Ventana | 1.1 | 4 | 4.1 | 18.04 |
| Total |  |  |  | 18.04 |

**PUERTA1** UD PUERTA PRELEVA CON FORRO DE CHAPA (14/02/2005)
1 UD × 5874.72 = 5874.72
Precios: Presupuesto 5874.72; 000 5874.72; 001 5490.39; 002 5490.39; 003 5490.39
Compuesta por puerta basculante para vehículos, plegable, automática, realizada con bastidor de tubos rectangulares y chapa de acero con cerco, guías, contrapeso, cierre y equipo de motorización tipo Esme o similar con cuadro de maniobra de apertura con llave de seguridad, puerta abatible peatonal con fijo superior para ventilación y fijo lateral panelada todo en doble chapa según detalle incluidos estructura de sujección de la puerta, remates de encuentro, la unidad total completa rematada y colocada según planos de proyecto.

| Código | Ud | Descripción | Rendimiento | Precio | Importe |
|---|---|---|---|---|---|
| PUPREL | UD | Puerta preleva con forro de chapa (material; 30/03/2005) | 1 | 5490.39 | 5490.39 |
| %7_C_INDIRECT | % | % Costes Indirectos | 7 % | 5490.39 | 384.33 |
|  |  | Total |  |  | 5874.72 |

| Medición | Uds. | Parcial |
|---|---|---|
| Edificio bombas (puerta 1) | 1 | 1.00 |
| Total |  | 1 |

**PUERTA2** UD PUERTA PRELEVA CON VENTILACIONES (14/02/2005)
1 UD × 5874.72 = 5874.72
Precios: Presupuesto 5874.72; 000 5874.72; 001 5490.39; 002 5490.39; 003 5490.39
Compuesta por puerta basculante para vehículos, plegable automática, realizada con bastidor de tubos rectangulares y chapa de acero, con cerco, guías, contrapeso, cierre y equipo de motorización tipo Esme o similar con cuadro de maniobra de apertura con llave de seguridad, con fijo central y puerta peatonal abatible con fijo superior panelada doble en chapa según detalle y con ventilaciones según detalle incluidos estructura de sujección de la puerta, remates de encuentro, la unidad total completa rematada y colocada según planos de proyecto.

| Código | Ud | Descripción | Rendimiento | Precio | Importe |
|---|---|---|---|---|---|
| PUPREL | UD | Puerta preleva con forro de chapa | 1 | 5490.39 | 5490.39 |
| %7_C_INDIRECT | % | % Costes Indirectos | 7 % | 5490.39 | 384.33 |
|  |  | Total |  |  | 5874.72 |

| Medición | Uds. | Parcial |
|---|---|---|
| Caseta transformador (puerta 2) | 1 | 1.00 |
| Total |  | 1 |

**PUERTA3** UD PUERTA PEATONAL ABATIBLE (14/02/2005)
1 UD × 3200 = 3200.00
Precios: Presupuesto 3200; 000 3200; 001 2990.65; 002 2990.65; 003 2990.65
Puerta peatonal abatible con fijo superior para ventilación y fijo lateral panelada todo en doble chapa.

| Código | Ud | Descripción | Rendimiento | Precio | Importe |
|---|---|---|---|---|---|
| PUPEA | UD | Puerta peatonal (material; 30/03/2005) | 1 | 2990.65 | 2990.65 |
| %7_C_INDIRECT | % | % Costes Indirectos | 7 % | 2990.65 | 209.35 |
|  |  | Total |  |  | 3200 |

| Medición | Uds. | Parcial |
|---|---|---|
| Puerta trasera edificio bombas (puerta 3) | 1 | 1.00 |
| Total |  | 1 |

**CHAPAPERF** M2 CHAPA PERFORADA Y LACADA AL HORNO (09/12/2003)
11.8 M2 × 23.35 = 275.53
Precios: Presupuesto 23.35; 000 19.45; 001 21.82; 002 21.82; 003 21.82
Chapa perforada de acero galvanizado y lacado al horno e=2 mm y perforaciones de 20x20 mm.

| Código | Ud | Descripción | Rendimiento | Precio | Importe |
|---|---|---|---|---|---|
| CHAPALAC | M2 | Chapa perforada y lacada (material) | 1 | 21.6 | 21.60 |
| %1_M_AUX | % | Medios auxiliares 1% | 1 % | 21.60 | 0.22 |
| %7_C_INDIRECT | % | % Costes Indirectos | 7 % | 21.82 | 1.53 |
|  |  | Total |  |  | 23.35 |

| Medición | Uds. | Largo | Alto | Parcial |
|---|---|---|---|---|
| Ventana transf. grande | 1.1 | 8.6 | 1.15 | 10.88 |
| Ventana transf. pequeña | 1.1 | 1.2 | 0.7 | 0.92 |
| Subtotal |  |  |  | 11.80 |
| Total |  |  |  | 11.8 |

#### 4.2.7 PUENTE GRUA, TRAMEX Y BARANDILLAS
Importe: Presupuesto 87287.02; 000 25699.21; 001 76594.68; 002 76594.68; 003 76594.68

**BARANINOX** ML BARANDILLA ACERO INOXIDABLE
2.2 ML × 216.57 = 476.45
Precios: Presupuesto 216.57; 000 168.31; 001 202.4; 002 202.4; 003 202.4
Barandilla de tubo de acero inoxidable de las formas y dimensiones definidas en los planos que incluye anclajes, elementos móviles, chorreado de arena y pintura de acabado.

| Código | Ud | Descripción | Rendimiento | Precio | Importe |
|---|---|---|---|---|---|
| BARANDINOX | ML | Barandilla acero inoxidable (material) | 1 | 184 | 184.00 |
| %MONT11000 | % | Montaje, pruebas y medios auxiliares 10% | 10 % | 184.00 | 18.40 |
| %7_C_INDIRECT | % | % Costes Indirectos | 7 % | 202.40 | 14.17 |
|  |  | Total |  |  | 216.57 |

| Medición | Uds. | Largo | Parcial |
|---|---|---|---|
| Entre los 2 edificios | 1.1 | 2 | 2.20 |
| Total |  |  | 2.2 |

**BARAN_GALV_01** ML BARANDILLA ACERO GALVANIZADO
142.59 ML × 110.13 = 15703.44

| Medición | Uds. | Largo | Parcial |
|---|---|---|---|
| PLANTA SUPERIOR | 1.1 | 1.2 | 1.32 |
|  | 1.1 | 15.8 | 17.38 |
|  | 1.1 | 6.8 | 7.48 |
|  | 1.1 | 8.4 | 9.24 |
|  | 1.1 | 22.2 | 24.42 |
| ESCALERAS | 2.2 | 6.5 | 14.30 |
| PLANTA BOMBAS | 1.1 | 1.4 | 1.54 |
|  | 1.1 | 5.3 | 5.83 |
|  | 1.1 | 1 | 1.10 |
|  | 1.1 | 1 | 1.10 |
|  | 1.1 | 1 | 1.10 |
|  | 1.1 | 3 | 3.30 |
|  | 7.7 | 0.75 | 5.78 |
|  | 3.3 | 5 | 16.50 |
| ESCALERAS | 14 | 2.3 | 32.20 |
| Subtotal |  |  | 142.59 |
| Total |  |  | 142.59 |

**DEP_OF_07** M2 ENTRAMADO METÁLICO ACERO GALVANIZADO
135.9 M2 × 89.44 = 12154.90

| Medición | Uds. | Largo | Ancho | Parcial |
|---|---|---|---|---|
| PLANTA SUPERIOR | 1.1 | 8.2 | 1 | 9.02 |
|  | 1.1 | 23 | 1 | 25.30 |
| ESCALERAS | 12.1 | 0.28 | 1.2 | 4.07 |
|  | 1.1 | 1.2 | 1.2 | 1.58 |
|  | 6.6 | 0.28 | 1.2 | 2.22 |
|  | 1.1 | 1.4 | 1.2 | 1.85 |
|  | 6.6 | 0.28 | 1.2 | 2.22 |
| PLANTA BOMBAS | 1.1 | 5.3 | 1.2 | 7.00 |
|  | 1.1 | 23 | 1 | 25.30 |
| DESCANSILLOS | 1.1 | 1.2 | 1 | 1.32 |
|  | 7 | 0.75 | 1 | 5.25 |
| ESCALERAS | 70 | 0.28 | 1 | 19.60 |
| VENTOSA | 1.1 | 3 | 1.2 | 3.96 |
| Canal entrada | 1.1 | 6.25 | 0.8 | 5.50 |
| Canal cabinas | 1.1 | 3.3 | 0.6 | 2.18 |
| Canal entrada-cabinas | 2.2 | 1.78 | 0.7 | 2.74 |
| Canal centro baja tensión | 1.1 | 2.15 | 0.25 | 0.59 |
| Canal cabinas | 1.1 | 5.25 | 0.9 | 5.20 |
| Canal unión cabinas | 1.1 | 4.3 | 0.18 | 0.85 |
| Canales transformador | 2.2 | 2.85 | 0.3 | 1.88 |
|  | 1.1 | 2.85 | 0.38 | 1.19 |
|  | 1.1 | 2.8 | 2.3 | 7.08 |
| Subtotal |  |  |  | 135.90 |
| Total |  |  |  | 135.9 |

**PUENTEGRUA** UD PUENTE GRUA 11 MTS DE LUZ Y 5000 KG DE CAPACIDAD
0 UD × 58392.03 = 0.00
Precios: Presupuesto 58392.03; 000 40439.15; 001 54543.15; 002 54543.15; 003 54543.15
1 puente birrail de 5000 Kg de capacidad de elevación y 11 m de luz más suministro y montaje de carril de rodadura, en 31,5 metros de longitud de nave, siendo los vanos cada 7,86 metros, a base de perfil HEA-340 con llanta de 40x30 más suministro y montaje de línea de alimentación eléctrica blindada de 4/40 Amp. en 31,50 metros de longitud de nave y sin junta (s) de dilatación, para 1 grúa (s), siendo la toma corriente extrema con suma de potencias de 10,5 Kw e incluyendo plataforma elevadora para el montaje de la línea.

| Código | Ud | Descripción | Rendimiento | Precio | Importe |
|---|---|---|---|---|---|
| PBIRRAIL | UD | Puente Birrail 5000 Kg de capacidad y 11 m de luz (material) | 1 | 23913.4 | 23913.40 |
| CARRIRODA | UD | Perfil HEA-340+llanta de rodadura+contrapesos (material) | 1 | 23415.6 | 23415.60 |
| LINEALIEL | UD | Línea de alimentación eléctrica (material) | 1 | 1734.7 | 1734.70 |
| MO0010 | h | Oficial 1ª | 10 | 28.84 | 288.40 |
| MO0035 | h | Peón ordinario | 10 | 25.88 | 258.80 |
| %MONT11000 | % | Montaje, pruebas y medios auxiliares 10% | 10 % | 49610.90 | 4961.09 |
| %7_C_INDIRECT | % | % Costes Indirectos | 7 % | 54571.99 | 3820.04 |
|  |  | Total |  |  | 58392.03 |

| Medición | Parcial |
|---|---|
| Subtotal: Puente grua | 0.00 |
| Total | 0 |

**ZZPUENTEGRUA** UD PUENTE GRUA 11 MTS DE LUZ Y 6300 KG DE CAPACIDAD
1 UD × 58952.23 = 58952.23
Precios: Presupuesto 58952.23; 000 50112.73; 001 50112.73; 002 50112.73
1 puente birrail de 6300 Kg de capacidad de elevación y 11 m de luz más suministro y montaje de carril de rodadura, en 31,5 metros de longitud de nave, siendo los vanos cada 7,86 metros, a base de perfil HEA-340 con llanta de 40x30, incluso contrapesos para pruebas de carga, más suministro y montaje de línea de alimentación eléctrica blindada de 4/40 Amp. en 31,50 metros de longitud de nave y sin junta (s) de dilatación, para 1 grúa (s), siendo la toma corriente extrema con suma de potencias de 10,5 Kw e incluyendo plataforma elevadora para el montaje de la línea.

| Código | Ud | Descripción | Rendimiento | Precio | Importe |
|---|---|---|---|---|---|
| PBIRAIL6.3 | UD | Puente Birrail 6300 Kg de capacidad y 11 m de luz (material) | 1 | 25691.8 | 25691.80 |
| CARIRODA6.3 | UD | Perfil HEA-340+llanta de rodadura+contrapesos (material) | 1 | 22113.15 | 22113.15 |
| LINEALIEL6.3 | UD | Línea de alimentación eléctrica (material) | 1 | 1734.7 | 1734.70 |
| MO0010 | h | Oficial 1ª | 10 | 28.84 | 288.40 |
| MO0035 | h | Peón ordinario | 10 | 25.88 | 258.80 |
| %MONT11000 | % | Montaje, pruebas y medios auxiliares 10% | 10 % | 50086.85 | 5008.69 |
| %7_C_INDIRECT | % | % Costes Indirectos | 7 % | 55095.54 | 3856.69 |
|  |  | Total |  |  | 58952.23 |

#### 4.2.8 BAJANTES (09/12/2003)
Importe: Presupuesto 1066.09; 000 995.21; 001 995.21; 002 995.21

**ZZBAJ_FD** ML BAJANTE ACERO GALVANIZADO Ø100 (09/12/2003)
18.7 ML × 57.01 = 1066.09
Precios: Presupuesto 57.01; 000 53.22; 001 53.22; 002 53.22
De bajante exterior de evacuación de aguas contubo de hierro fundido de 10 cm. de diámetro, incluso abrazaderas.

| Código | Ud | Descripción | Rendimiento | Precio | Importe |
|---|---|---|---|---|---|
| MO0010 | h | Oficial 1ª | 0.2 | 28.84 | 5.77 |
| MO0035 | h | Peón ordinario | 0.2 | 25.88 | 5.18 |
| BAJANTE FD100 | ML | Bajante a.galvanizado 100 (material) | 1 | 41.8 | 41.80 |
| %1_M_AUX | % | Medios auxiliares 1% | 1 % | 52.75 | 0.53 |
| %7_C_INDIRECT | % | % Costes Indirectos | 7 % | 53.28 | 3.73 |
|  |  | Total |  |  | 57.01 |

| Medición | Uds. | Alto | Parcial |
|---|---|---|---|
| ESTACION BOMBEO | 1.1 | 13 | 14.30 |
| EDIFICIO TRANSFORMADOR | 1.1 | 4 | 4.40 |
| Subtotal |  |  | 18.70 |
| Total |  |  | 18.7 |

#### 4.2.9 ACCESOS (09/12/2003)
Importe: Presupuesto 21641.17; 000 4254.86; 001 16765.29; 002 16765.29; 003 16765.29

**ELEM_003** UD TAPA DE FUNDICIÓN Ø60 D400
10 UD × 279.92 = 2799.20

| Medición | Uds. | Parcial |
|---|---|---|
| Tapas |  |  |
| Interior edificio | 5 | 5.00 |
| Pasillo | 3 | 3.00 |
| Entrada | 1 | 1.00 |
| Alivio | 1 | 1.00 |
| Subtotal |  | 10.00 |
| Total |  | 10 |

**ZZTAPAD400** M2 TAPA ACCESO DE FUNDICION DUCTIL D400 (09/12/2003)
10 M2 × 1512.98 = 15129.80
Precios: Presupuesto 1512.98; 000 1414; 001 1414; 002 1414
M2 de tapa de acceso de fundición dúctil tipo Ermatic de Norinco D-400 ó similar, incluso marco y colocación.

| Código | Ud | Descripción | Rendimiento | Precio | Importe |
|---|---|---|---|---|---|
| TAPAFD400 | M2 | Tapa fundición D-400 (material) | 1 | 1400 | 1400.00 |
| %1_M_AUX | % | Medios auxiliares 1% | 1 % | 1400.00 | 14.00 |
| %7_C_INDIRECT | % | % Costes Indirectos | 7 % | 1414.00 | 98.98 |
|  |  | Total |  |  | 1512.98 |

| Medición | Uds. | Largo | Ancho | Parcial |
|---|---|---|---|---|
| Compuerta 2x2 | 2 | 2 | 2 | 8.00 |
| Compuerta 1x1 | 2 | 1 | 1 | 2.00 |
| Subtotal |  |  |  | 10.00 |
| Total |  |  |  | 10 |

**TAP2X2** UD TAPA 2X2 D-400 A.INOX
0 UD × 9528.35 = 0.00
Precios: Presupuesto 9528.35; 000 7329.5; 001 8905; 002 8905; 003 8905
Tapa de acero inoxidable AISI 304-L totalmente montada.

| Código | Ud | Descripción | Rendimiento | Precio | Importe |
|---|---|---|---|---|---|
| TAPA2X2 | UD | TAPA 2X2 D-400 A.INOX (material) | 1 | 8905 | 8905.00 |
| %7_C_INDIRECT | % | % Costes Indirectos | 7 % | 8905.00 | 623.35 |
|  |  | Total |  |  | 9528.35 |

**ELEM_004** UD PATE DE POLIPROPILENO
231 UD × 16.07 = 3712.17

| Medición | Uds. | Parcial |
|---|---|---|
| Acceso arqueta D2000 | 22 | 22.00 |
| Acceso turbina | 14 | 14.00 |
| Acceso codos | 22 | 22.00 |
| Acceso cámara compuerta | 13 | 13.00 |
| Acceso depósito llegada | 22 | 22.00 |
| Accesos depósitos de aspiración | 100 | 100.00 |
| Acceso canal pasillo | 20 | 20.00 |
| Acceso arqueta D1000 | 18 | 18.00 |
| Subtotal |  | 231.00 |
| Total |  | 231 |

### 4.3 TUBERIAS, BOMBAS Y VALVULERIA (11/06/1999)
Importe: Presupuesto 1434286.19; 000 304642.85; 001 1118386.68; 002 1118386.68; 003 1118386.68

**BOWOR** UD BOMBA CENTRIFUGA HORIZONTAL (09/12/2003)
0 UD × 278714.26 = 0.00
Precios: Presupuesto 278714.26; 000 148831.84; 001 260471.96; 002 260471.96; 003 260471.96
Bomba centrífuga horizontal tipo 400 LNN-900 de Flowserve ó similar de 1400 Kw de potencia ( curva de trabajo 938 R1AA, diámetro rodete 883mm) incluso motor de A.T. cableado hasta el punto de control de los motores, totalmente instalado y probado.

| Código | Ud | Descripción | Rendimiento | Precio | Importe |
|---|---|---|---|---|---|
| BOMCEN | UD | Bomba centrifuga horizontal (material) | 1 | 253260 | 253260.00 |
| TRANSP | UD | Transporte | 0.5 | 6000 | 3000.00 |
| MO0010 | h | Oficial 1ª | 30 | 28.84 | 865.20 |
| MO0035 | h | Peón ordinario | 30 | 25.88 | 776.40 |
| %1_M_AUX | % | Medios auxiliares 1% | 1 % | 257901.60 | 2579.02 |
| %7_C_INDIRECT | % | % Costes Indirectos | 7 % | 260480.62 | 18233.64 |
|  |  | Total |  |  | 278714.26 |

**ZZBOGRU** UD BOMBA CENTRIFUGA HORIZONTAL CAMARA PARTIDA (09/12/2003)
4 UD × 156314.18 = 625256.72
Precios: Presupuesto 156314.18; 000 146079.36; 001 146079.36; 002 146079.36
Bomba centrífuga horizontal de cámara partida axial, con aspiración y puerto de descarga radial para caudal 450l/sg y altura 107,5 mca, motor de potencia de 710 Kw, rendimiento >84% y presión de trabajo min 16 bar, tipo L350 -250-630B, 1F2BBBBVP1 630/4 de Grundfos o similar impulsor de bronce al sicilio Dn 630 mm, carcasa de hierro fundido, material anillo desgaste bronce, eje inoxidable; motor de potencia de 710 Kw voltaje 400/690V velocidad 1490 rpmnºpolos 4, tipo IEC de eficiencia minima IE3, protección minima IP55 aislamiento minimo F, bancada comun , acoplamiento y protector de acoplamiento, cableado desde el cuadro general hasta el punto de control de los motores, totalmente instalado y probado.

| Código | Ud | Descripción | Rendimiento | Precio | Importe |
|---|---|---|---|---|---|
| BOMGRU | UD | Bomba centrífuga horizontal de cámara partida axial (material) | 1 | 140000 | 140000.00 |
| TRANSP | UD | Transporte | 0.5 | 6000 | 3000.00 |
| MO0010 | h | Oficial 1ª | 30 | 28.84 | 865.20 |
| MO0035 | h | Peón ordinario | 30 | 25.88 | 776.40 |
| %1_M_AUX | % | Medios auxiliares 1% | 1 % | 144641.60 | 1446.42 |
| %7_C_INDIRECT | % | % Costes Indirectos | 7 % | 146088.02 | 10226.16 |
|  |  | Total |  |  | 156314.18 |

| Medición | Uds. | Parcial |
|---|---|---|
| Estación de bombeo | 4 | 4.00 |
| Total |  | 4 |

**AC_INOX** KG A. INOXIDABLE AISI 316-L , EN TUBERÍAS Y PASAMUROS PN-16
454.93 KG × 20.97 = 9539.88

| Medición | Uds. | Parcial |
|---|---|---|
| TUBERÍA ø600 e=8 mm 120 Kg/ml | 252 | 252.00 |
| TUBERÍA ø500 e=8 mm 99,7 Kg/ml | 117.2472 | 117.25 |
| CONO 500-250 ASIMETRICO | 85.68 | 85.68 |
| Subtotal |  | 454.93 |
| Total |  | 454.93 |

**ACINO25** KG A.INOXIDABLE AISI 316-L, EN TUBERÍAS Y PASAMUROS PN-25 (11/06/1999)
15996.75 KG × 20.97 = 335451.85
Precios: Presupuesto 20.97; 000 12.82; 001 6.25; 002 6.25; 003 6.25
De acero inoxidable AISI 316-L PN-25 ,en tuberías y pasamuros, incluso soldaduras y demás piezas especiales, totalmente montada y probada.

| Código | Ud | Descripción | Rendimiento | Precio | Importe |
|---|---|---|---|---|---|
| ACERO INOX | kg | Acero INOX AISI 316-L tubos y p.e. | 1 | 9.6 | 9.600 |
| MO0010 | h | Oficial 1ª | 0.1 | 28.84 | 2.884 |
| MO0035 | h | Peón ordinario | 0.1 | 25.88 | 2.588 |
| %MONT30 | % | Montaje , pruebas y medios auxiliares 30% | 30 % | 15.072 | 4.522 |
| %7_C_INDIRECT | % | % Costes Indirectos | 7 % | 19.594 | 1.372 |
|  |  | Total |  |  | 20.97 |

| Medición | Uds. | Parcial |
|---|---|---|
| CONO250-500 | 85.68 | 85.68 |
| PIEZA UNION | 468.72 | 468.72 |
| TUBERÍA ø1100 e=10 mm 400 Kg/ml | 9240 | 9240.00 |
|  | 3360 | 3360.00 |
|  | 840 | 840.00 |
| TUBERÍA ø400 e=8 mm 120 Kg/ml | 1512 | 1512.00 |
|  | 126 | 126.00 |
| TUBERÍA ø200 e=5 mm 40 Kg/ml | 210 | 210.00 |
| TUBERÍA ø100 e=5 mm 21 Kg/ml | 154.35 | 154.35 |
| Subtotal |  | 15996.75 |
| Total |  | 15996.75 |

**8V04BRIN20** KG ACERO INOX. BRIDAS PN-16
620 KG × 19.72 = 12226.40

| Medición | Uds. | Parcial |
|---|---|---|
| BRIDAS |  |  |
| BRIDAS ø350 | 140 | 140.00 |
| BRIDAS ø600 cono | 240 | 240.00 |
| BRIDAS ø600 pasamuros | 240 | 240.00 |
| Subtotal |  | 620.00 |
| Total |  | 620 |

**ACINOXBPN25** KG ACERO INOX. BRIDAS PN-25 (11/06/1999)
858.8 KG × 19.72 = 16935.54
Precios: Presupuesto 19.72; 000 11.67; 001 17.56; 002 17.56; 003 17.56
De acero inoxidable AISI 316 - L PN-25 en bridas, incluso soldaduras, tornillería y demás piezas especiales, totalmente montada y probada.

| Código | Ud | Descripción | Rendimiento | Precio | Importe |
|---|---|---|---|---|---|
| PALAS0 | kg | Acero INOX AISI 316-L bridas | 1 | 8.7 | 8.70 |
| MO0010 | h | Oficial 1ª | 0.1 | 28.84 | 2.88 |
| MO0035 | h | Peón ordinario | 0.1 | 25.88 | 2.59 |
| %MONT30 | % | Montaje , pruebas y medios auxiliares 30% | 30 % | 14.17 | 4.25 |
| %7_C_INDIRECT | % | % Costes Indirectos | 7 % | 18.42 | 1.29 |
|  |  | Total |  |  | 19.72 |

| Medición | Uds. | Parcial |
|---|---|---|
| BRIDAS |  |  |
| BRIDAS ø200 | 50 | 50.00 |
| BRIDAS ø250 | 120 | 120.00 |
| BRIDAS ø400-V.antiariete | 315 | 315.00 |
| BRIDAS ø400-Ventosa | 45 | 45.00 |
| BRIDAS ø500-Impulsión | 164.4 | 164.40 |
| BRIDAS ø500 cono | 164.4 | 164.40 |
| Subtotal |  | 858.80 |
| Total |  | 858.8 |

**ZZBOACHI** UD BOMBA DE ACHIQUE
1 UD × 1953.82 = 1953.82
Precios: Presupuesto 1953.82; 000 1826; 001 1826; 002 1826
Suministro e instalación de bomba de achique Flygt NS3102 MT C461 (35l/s a 7,5 mca. Potencia 3,1kW) o similar. Incluye 10 mts. de tubería de polietileno 6 atm 100mm, sistema de arranque/parada mediante electrodos, válvula antiretorno, codos y válvula de aislamiento. Totalmente instalada, conectada y probada.

| Código | Ud | Descripción | Rendimiento | Precio | Importe |
|---|---|---|---|---|---|
| BOACHI | ud | Bomba de achique (material) | 1 | 1660 | 1660.00 |
| %MONT11000 | % | Montaje, pruebas y medios auxiliares 10% | 10 % | 1660.00 | 166.00 |
| %7_C_INDIRECT | % | % Costes Indirectos | 7 % | 1826.00 | 127.82 |
|  |  | Total |  |  | 1953.82 |

**ZZCD200PN25** UD CARR. DESMONT. INOX D=200 MM y PN=25 ATM (10/06/2003)
1 UD × 1423.69 = 1423.69
Precios: Presupuesto 1423.69; 000 1330.55; 001 1330.55; 002 1330.55
Carrete de desmontaje de acero inoxidable 200 mm de diámetro y presión nominal 25 atm, BC-06-11 VR de Belgicast o similar, con bridas acero AISI-316, norma de taladrado bridas EN1092-2 PN25, virolas AISI-316, junta EPDM, tornillería A4, que incluye montaje, protección interior y exterior, tornillería y pruebas en taller y obra.

| Código | Ud | Descripción | Rendimiento | Precio | Importe |
|---|---|---|---|---|---|
| CD200PN25 | ud | Carrete desmontaje D=200 mm y PN= 25 atm (material) | 1 | 1157 | 1157.00 |
| %MONT11500 | % | Montaje, pruebas y medios auxiliares 15% | 15 % | 1157.00 | 173.55 |
| %7_C_INDIRECT | % | % Costes Indirectos | 7 % | 1330.55 | 93.14 |
|  |  | Total |  |  | 1423.69 |

**CARR_INOX_700** UD CARR.DESMONT. INOX. D=700 MM PN=6 ATM (10/06/2003)
0 UD × 9078.63 = 0.00
Precios: Presupuesto 9078.63; 000 4348.54; 001 8484.7; 002 8484.7; 003 8484.7
Carrete de desmontaje de acero inoxidable 700 mm de diámetro y presión nominal 25 atm, BC-06-11 VR de Belgicast o similar, con bridas acero AISI-316, norma de taladrado bridas EN1092-2 PN25, virolas AISI-316, junta EPDM, tornillería A4, que incluye montaje, protección interior y exterior, tornillería y pruebas en taller y obra.

| Código | Ud | Descripción | Rendimiento | Precio | Importe |
|---|---|---|---|---|---|
| CD700PN6 | UD | Carrete desmontaje D=700 mm y PN=6 atm (material) | 1 | 7378 | 7378.00 |
| %MONT11500 | % | Montaje, pruebas y medios auxiliares 15% | 15 % | 7378.00 | 1106.70 |
| %7_C_INDIRECT | % | % Costes Indirectos | 7 % | 8484.70 | 593.93 |
|  |  | Total |  |  | 9078.63 |

| Medición | Parcial |
|---|---|
| Subtotal: ESTACION BOMBEO | 0.00 |
| Total | 0 |

**CARRINOX400** UD CARR.DESMONT. INOX. D=400 MM PN=25 ATM (10/06/2003)
1 UD × 7581.11 = 7581.11
Precios: Presupuesto 7581.11; 000 4134.48; 001 7085.15; 002 7085.15; 003 7085.15
Carrete de desmontaje de acero inoxidable 400 mm de diámetro y presión nominal 25 atm, BC-06-11 VR de Belgicast o similar, con bridas acero AISI-316, norma de taladrado bridas EN1092-2 PN25, virolas AISI-316, junta EPDM, tornillería A4, que incluye montaje, protección interior y exterior, tornillería y pruebas en taller y obra.

| Código | Ud | Descripción | Rendimiento | Precio | Importe |
|---|---|---|---|---|---|
| CD400PN25 | UD | Carrete desmontaje D=400 mm y PN=25 atm (material) | 1 | 6161 | 6161.00 |
| %MONT11500 | % | Montaje, pruebas y medios auxiliares 15% | 15 % | 6161.00 | 924.15 |
| %7_C_INDIRECT | % | % Costes Indirectos | 7 % | 7085.15 | 495.96 |
|  |  | Total |  |  | 7581.11 |

| Medición | Uds. | Parcial |
|---|---|---|
| VALVULA ANTIARIETE | 1 | 1.00 |
| Total |  | 1 |

**ZZCD500PN25** UD CARR.DESMONT. INOX. D=500 MM PN=25 ATM (10/06/2003)
4 UD × 14572.82 = 58291.28
Precios: Presupuesto 14572.82; 000 13619.45; 001 13619.45; 002 13619.45
Carrete de desmontaje de acero inoxidable 500 mm de diámetro y presión nominal 25 atm, BC-06-11 VR de Belgicast o similar, con bridas acero AISI-316, norma de taladrado bridas EN1092-2 PN25, virolas AISI-316, junta EPDM, tornillería A4, que incluye montaje, protección interior y exterior, tornillería y pruebas en taller y obra.

| Código | Ud | Descripción | Rendimiento | Precio | Importe |
|---|---|---|---|---|---|
| CD500PN25 | ud | Carrete desmontaje D=500 y PN=25 atm (material) | 1 | 11843 | 11843.00 |
| %MONT11500 | % | Montaje, pruebas y medios auxiliares 15% | 15 % | 11843.00 | 1776.45 |
| %7_C_INDIRECT | % | % Costes Indirectos | 7 % | 13619.45 | 953.36 |
|  |  | Total |  |  | 14572.82 |

| Medición | Uds. | Parcial |
|---|---|---|
| Estación de bombeo | 4 | 4.00 |
| Total |  | 4 |

**CAINOX600PN25** UD CARR.DESMONT. INOX. D=600 MM PN=25 ATM (10/06/2003)
0 UD × 13035.92 = 0.00
Precios: Presupuesto 13035.92; 000 4659.13; 001 12183.1; 002 12183.1; 003 12183.1
Carrete de desmontaje de acero inoxidable 600 mm de diámetro y presión nominal 25 atm, BC-06-11 VR de Belgicast o similar, con bridas acero AISI-316, norma de taladrado bridas EN1092-2 PN25, virolas AISI-316, junta EPDM, tornillería A4, que incluye montaje, protección interior y exterior, tornillería y pruebas en taller y obra.

| Código | Ud | Descripción | Rendimiento | Precio | Importe |
|---|---|---|---|---|---|
| CD600PN25 | UD | Carrete desmontaje D=600 mm y PN=25 atm (material) | 1 | 10594 | 10594.00 |
| %MONT11500 | % | Montaje, pruebas y medios auxiliares 15% | 15 % | 10594.00 | 1589.10 |
| %7_C_INDIRECT | % | % Costes Indirectos | 7 % | 12183.10 | 852.82 |
|  |  | Total |  |  | 13035.92 |

**ZZCD600PN10** UD CARR. DESMONT. INOX D=600 MM y PN=10 ATM (10/06/2003)
4 UD × 5711.98 = 22847.92
Precios: Presupuesto 5711.98; 000 5338.3; 001 5338.3; 002 5338.3
Carrete de desmontaje de acero inoxidable 600 mm de diámetro y presión nominal 10 atm, BC-06-11 VR de Belgicast o similar, con bridas acero AISI-316, norma de taladrado bridas EN1092-2 PN25, virolas AISI-316, junta EPDM, tornillería A4, que incluye montaje, protección interior y exterior, tornillería y pruebas en taller y obra.

| Código | Ud | Descripción | Rendimiento | Precio | Importe |
|---|---|---|---|---|---|
| CD600PN10 | ud | Carrete desmontaje D=600 mm y PN= 10atm (material) | 1 | 4642 | 4642.00 |
| %MONT11500 | % | Montaje, pruebas y medios auxiliares 15% | 15 % | 4642.00 | 696.30 |
| %7_C_INDIRECT | % | % Costes Indirectos | 7 % | 5338.30 | 373.68 |
|  |  | Total |  |  | 5711.98 |

| Medición | Uds. | Parcial |
|---|---|---|
| Estación de bombeo | 4 | 4.00 |
| Total |  | 4 |

**COM400ST** UD COMPENSADOR DE GOMA D=400 MM TIPO STENFLEX PN-25 (10/06/2003)
0 UD × 1625.74 = 0.00
Precios: Presupuesto 1625.74; 000 1354.78; 001 1519.38; 002 1519.38; 003 1519.38
Compensador de goma DN 400 Stenflex tipo AR-1 ó similar con fuelle de goma PN25 en calidad EPDM, con armazón de fibra sintética, con bridas de acero al carbono S235JR con protección electro-galvanizadas y taladradas PN-16 según EN1092, (según boletín técnico AR-1/1-H21 AR-1/2-H21 de Stenflex o similar) que incluye montaje, protección interior y exterior, tornillería y pruebas en taller y obra.

| Código | Ud | Descripción | Rendimiento | Precio | Importe |
|---|---|---|---|---|---|
| COM400STENF | UD | Compensador goma D=400 MM PN-25 (material) | 1 | 1321.2 | 1321.20 |
| %MONT11500 | % | Montaje, pruebas y medios auxiliares 15% | 15 % | 1321.20 | 198.18 |
| %7_C_INDIRECT | % | % Costes Indirectos | 7 % | 1519.38 | 106.36 |
|  |  | Total |  |  | 1625.74 |

**COM500ST** UD COMPENSADOR DE GOMA D=500 MM TIPO STENFLEX PN-6 (10/06/2003)
0 UD × 2093.08 = 0.00
Precios: Presupuesto 2093.08; 000 1744.24; 001 1956.15; 002 1956.15; 003 1956.15
Compensador de goma DN 500 Stenflex tipo AR-1 ó similar con fuelle de goma PN6 en calidad EPDM, con armazón de fibra sintética, con bridas de acero al carbono S235JR con protección electro-galvanizadas y taladradas PN-16 según EN1092, (según boletín técnico AR-1/1-H21 AR-1/2-H21 de Stenflex o similar) que incluye montaje, protección interior y exterior, tornillería y pruebas en taller y obra.

| Código | Ud | Descripción | Rendimiento | Precio | Importe |
|---|---|---|---|---|---|
| COM500STENF | UD | Compensador goma D=500 MM PN-10 (material) | 1 | 1701 | 1701.00 |
| %MONT11500 | % | Montaje, pruebas y medios auxiliares 15% | 15 % | 1701.00 | 255.15 |
| %7_C_INDIRECT | % | % Costes Indirectos | 7 % | 1956.15 | 136.93 |
|  |  | Total |  |  | 2093.08 |

**ZZCOM250ST** UD COMPENSADOR DE GOMA D=250 MM TIPO STENFLEX PN-16 (10/06/2003)
4 UD × 1524.59 = 6098.36
Precios: Presupuesto 1524.59; 000 1424.85; 001 1424.85; 002 1424.85
Compensador de goma DN 250 Stenflex tipo AR-1 ó similar con fuelle de goma PN16 en calidad EPDM, con armazón de fibra sintética, con bridas de acero al carbono S235JR con protección electro-galvanizadas y taladradas PN-16 según EN1092, (según boletín técnico AR-1/1-H21 AR-1/2-H21 de Stenflex o similar) que incluye montaje, protección interior y exterior, tornillería y pruebas en taller y obra.

| Código | Ud | Descripción | Rendimiento | Precio | Importe |
|---|---|---|---|---|---|
| COM250STENF | UD | Compensador goma d=250 mm PN16 (material) | 1 | 1239 | 1239.00 |
| %MONT11500 | % | Montaje, pruebas y medios auxiliares 15% | 15 % | 1239.00 | 185.85 |
| %7_C_INDIRECT | % | % Costes Indirectos | 7 % | 1424.85 | 99.74 |
|  |  | Total |  |  | 1524.59 |

| Medición | Uds. | Parcial |
|---|---|---|
| Estación de bombeo | 4 | 4.00 |
| Total |  | 4 |

**ZZCOM350ST** UD COMPENSADOR DE GOMA D=350 MM TIPO STENFLEX PN-16 (10/06/2003)
4 UD × 1893.74 = 7574.96
Precios: Presupuesto 1893.74; 000 1539; 001 1539; 002 1539
Compensador de goma DN 350 Stenflex tipo AR-1 ó similar con fuelle de goma PN16 en calidad EPDM, con armazón de fibra sintética, con bridas de acero al carbono S235JR CON PROTECCIÓN electro-galvanizadas y taladradas PN-16 según EN1092, (según boletín técnico AR-1/1-H21 AR-1/2-H21 de Stenflex o similar) que incluye montaje, protección interior y exterior, tornillería y pruebas en taller y obra

| Código | Ud | Descripción | Rendimiento | Precio | Importe |
|---|---|---|---|---|---|
| COM350STENF | UD | Compensador goma d=350 mm PN16 (material) | 1 | 1539 | 1539.00 |
| %MONT11500 | % | Montaje, pruebas y medios auxiliares 15% | 15 % | 1539.00 | 230.85 |
| %7_C_INDIRECT | % | % Costes Indirectos | 7 % | 1769.85 | 123.89 |
|  |  | Total |  |  | 1893.74 |

| Medición | Uds. | Parcial |
|---|---|---|
| Estación de bombeo | 4 | 4.00 |
| Total |  | 4 |

**PASAMUROS700** UD PASA-MUROS DE INOX. Ø1200-700 MM e=8mm PN-6 (10/06/2003)
0 UD × 1530.94 = 0.00
Precios: Presupuesto 1530.94; 000 1134.02; 001 1430.78; 002 1430.78; 003 1430.78
Carrete pasa-muros de acero inoxidable AISI-316L de diámetro variable entre 1200 y 700 mm de 8 mm de espesor PN-6, incluso bridas, chorreado, pintado, control de soldaduras, tornilleria y montaje.

| Código | Ud | Descripción | Rendimiento | Precio | Importe |
|---|---|---|---|---|---|
| CAPASM | UD | Carrete pasa-muros inox. 1200-700 PN6 (material) | 1 | 1244.15 | 1244.150 |
| %MONT11500 | % | Montaje, pruebas y medios auxiliares 15% | 15 % | 1244.150 | 186.623 |
| %7_C_INDIRECT | % | % Costes Indirectos | 7 % | 1430.773 | 100.154 |
|  |  | Total |  |  | 1530.94 |

**ZZPASAMUR600** UD PASA-MUROS DE INOX. Ø1000-600 MM e=8mm PN-10 (10/06/2003)
5 UD × 1376.93 = 6884.65
Precios: Presupuesto 1376.93; 000 1286.85; 001 1286.85; 002 1286.85
Carrete pasa-muros de acero inoxidable AISI-316L de diámetro variable entre 1000 y 600 mm de 8 mm de espesor PN-10, incluso bridas, chorreado, pintado, control de soldaduras, tornilleria y montaje.

| Código | Ud | Descripción | Rendimiento | Precio | Importe |
|---|---|---|---|---|---|
| CAPASM600 | ud | Carrete pasa-muros inox. 1000-600 mm, e=8mm y PN 10 (material) | 1 | 1119 | 1119.00 |
| %MONT11500 | % | Montaje, pruebas y medios auxiliares 15% | 15 % | 1119.00 | 167.85 |
| %7_C_INDIRECT | % | % Costes Indirectos | 7 % | 1286.85 | 90.08 |
|  |  | Total |  |  | 1376.93 |

| Medición | Uds. | Parcial |
|---|---|---|
| Estación de bombeo | 4 | 4.00 |
| Reserva | 1 | 1.00 |
| Subtotal |  | 5.00 |
| Total |  | 5 |

**PASMUROS1100** UD PASA-MUROS DE INOX. D=1100 MM e=10mm PN-25 (10/06/2003)
3 UD × 1993.41 = 5980.23
Precios: Presupuesto 1993.41; 000 1476.6; 001 1863; 002 1863; 003 1863
Carrete pasa-muros de acero inoxidable AISI-316L de diametro 1100 mm de 10 mm de espesor PN-25, incluso bridas, chorreado, pintado, control de soldaduras, tornilleria y montaje.

| Código | Ud | Descripción | Rendimiento | Precio | Importe |
|---|---|---|---|---|---|
| CAPAM1100 | UD | Carrete pasa-muros inox. D=1100 mm PN25 (material) | 1 | 1620 | 1620.00 |
| %MONT11500 | % | Montaje, pruebas y medios auxiliares 15% | 15 % | 1620.00 | 243.00 |
| %7_C_INDIRECT | % | % Costes Indirectos | 7 % | 1863.00 | 130.41 |
|  |  | Total |  |  | 1993.41 |

| Medición | Uds. | Parcial |
|---|---|---|
| Pasamuros | 3 | 3.00 |
| Total |  | 3 |

**ZZPASAMUR100** UD PASA-MUROS DE INOX Ø100 MM e=10mm PN-25 (10/06/2003)
1 UD × 344.54 = 344.54
Precios: Presupuesto 344.54; 000 280; 001 280; 002 280
Carrete pasa-muros de acero inoxidable AISI-316L de diámetro 100 mm de 10 mm de espesor PN-25, incluso bridas, chorreado, pintado, control de soldaduras, tornilleria y montaje.

| Código | Ud | Descripción | Rendimiento | Precio | Importe |
|---|---|---|---|---|---|
| CAPASM100 | ud | Carrete pasa-muros inox. 100 mm, e=10 mm y PN 25 (material) | 1 | 280 | 280.00 |
| %MONT11500 | % | Montaje, pruebas y medios auxiliares 15% | 15 % | 280.00 | 42.00 |
| %7_C_INDIRECT | % | % Costes Indirectos | 7 % | 322.00 | 22.54 |
|  |  | Total |  |  | 344.54 |

| Medición | Uds. | Parcial |
|---|---|---|
| Bomba achique | 1 | 1.00 |
| Total |  | 1 |

**ZZPASAMUR200** UD PASA-MUROS DE INOX Ø200 MM e=10mm PN-25 (10/06/2003)
1 UD × 516.81 = 516.81
Precios: Presupuesto 516.81; 000 483; 001 483; 002 483
Carrete pasa-muros de acero inoxidable AISI-316L de diámetro 200 mm de 10 mm de espesor PN-25, incluso bridas, chorreado, pintado, control de soldaduras, tornilleria y montaje.

| Código | Ud | Descripción | Rendimiento | Precio | Importe |
|---|---|---|---|---|---|
| CAPASM200 | ud | Carrete pasa-muros inox. 200 mm, e=10 mm y PN 25 (material) | 1 | 420 | 420.00 |
| %MONT11500 | % | Montaje, pruebas y medios auxiliares 15% | 15 % | 420.00 | 63.00 |
| %7_C_INDIRECT | % | % Costes Indirectos | 7 % | 483.00 | 33.81 |
|  |  | Total |  |  | 516.81 |

**PASAMUROS400** UD PASA-MUROS DE INOX. Ø400 MM e=8mm PN-25 (10/06/2003)
1 UD × 1079.77 = 1079.77
Precios: Presupuesto 1079.77; 000 799.83; 001 1009.13; 002 1009.13; 003 1009.13
Carrete pasa-muros de acero inoxidable AISI-316L de diametro 400 mm de 8 mm de espesor PN-25, incluso bridas, chorreado, pintado, control de soldaduras, tornilleria y montaje.

| Código | Ud | Descripción | Rendimiento | Precio | Importe |
|---|---|---|---|---|---|
| CAPAM400 | UD | Carrete pasa-muros inox. D=400 PN25 (material) | 1 | 877.5 | 877.50 |
| %MONT11500 | % | Montaje, pruebas y medios auxiliares 15% | 15 % | 877.50 | 131.63 |
| %7_C_INDIRECT | % | % Costes Indirectos | 7 % | 1009.13 | 70.64 |
|  |  | Total |  |  | 1079.77 |

| Medición | Uds. | Parcial |
|---|---|---|
| Muro | 1 | 1.00 |
| Total |  | 1 |

**VALRET** UD VALV. RETENCION DN 600 PN-25
0 UD × 35538.2 = 0.00
Precios: Presupuesto 35538.2; 000 14906.96; 001 33210.38; 002 33210.38; 003 33210.38
Válvula de retención de disco axial anti-slam tipo IRUA o similar DN600 y PN25 con bridas PN-25. Cuerpo monobloque en fundición nodular GJS-500-7 con asiento vulcanizado en acero inoxidable A304 + NBR (doble sistema de estanqueidad metal-metal par aun reparto de la tensión y metal-elastómero para garantizar la estanqueidad) y con cierre obturador en fundición de acero al carbono WCB + acero inoxidable A304 en el exterior del cierre. Muelles en acero inoxidable A302, eje de acero inoxidable A402, guía trasera en fundición nodular GJS-500-7, juntas internas de hilo tórico NBR, casquillos de rozamiento en bronce, espárragos internos de acero inoxidable A-2, recubrimiento interono externo en epoxi válido con el contaacto con agua de consumo, incluyendo materiales, transporte, montaje, juntas y pruebas en taller y en obra.

| Código | Ud | Descripción | Rendimiento | Precio | Importe |
|---|---|---|---|---|---|
| VALRETEN | UD | Válvula retención DN600 PN25 (material) | 1 | 30139.16 | 30139.16 |
| MO0010 | h | Oficial 1ª | 1 | 28.84 | 28.84 |
| MO0035 | h | Peón ordinario | 1 | 25.88 | 25.88 |
| %MONT11000 | % | Montaje, pruebas y medios auxiliares 10% | 10 % | 30193.88 | 3019.39 |
| %7_C_INDIRECT | % | % Costes Indirectos | 7 % | 33213.27 | 2324.93 |
|  |  | Total |  |  | 35538.2 |

| Medición | Parcial |
|---|---|
| Subtotal: ESTACION BOMBEO | 0.00 |
| Total | 0 |

**ZZVALRET500** UD VALV. RETENCION DN 500 PN-25
4 UD × 17597 = 70388.00
Precios: Presupuesto 17597; 000 16442.91; 001 16442.91; 002 16442.91
Válvula de retención de disco axial anti-slam tipo IRUA o similar DN500 y PN25 con bridas PN-25. Cuerpo monobloque en fundición nodular GJS-500-7 con asiento vulcanizado en acero inoxidable A304 + NBR (doble sistema de estanqueidad metal-metal par aun reparto de la tensión y metal-elastómero para garantizar la estanqueidad) y con cierre obturador en fundición de acero al carbono WCB + acero inoxidable A304 en el exterior del cierre. Muelles en acero inoxidable A302, eje de acero inoxidable A402, guía trasera en fundición nodular GJS-500-7, juntas internas de hilo tórico NBR, casquillos de rozamiento en bronce, espárragos internos de acero inoxidable A-2, recubrimiento interono externo en epoxi válido con el contaacto con agua de consumo, incluyendo materiales, transporte, montaje, juntas y pruebas en taller y en obra.

| Código | Ud | Descripción | Rendimiento | Precio | Importe |
|---|---|---|---|---|---|
| VALRET500 | UD | Válvula retención DN500 PN25 (material) | 1 | 14896 | 14896.00 |
| MO0010 | h | Oficial 1ª | 1 | 28.84 | 28.84 |
| MO0035 | h | Peón ordinario | 1 | 25.88 | 25.88 |
| %MONT11000 | % | Montaje, pruebas y medios auxiliares 10% | 10 % | 14950.72 | 1495.07 |
| %7_C_INDIRECT | % | % Costes Indirectos | 7 % | 16445.79 | 1151.21 |
|  |  | Total |  |  | 17597 |

| Medición | Uds. | Parcial |
|---|---|---|
| Estación de bombeo | 4 | 4.00 |
| Total |  | 4 |

**VALVALIVIO** UD VALV. ALIVIO DN400 PN25
1 UD × 30370.98 = 30370.98
Precios: Presupuesto 30370.98; 000 39722; 001 28381.21; 002 28381.21; 003 28381.21
Válvula anticipadora de onda DN400 PN25, válvula hidráulica automática tarada de velocidad de cierre regulables de pistón tipo globo de doble cámara con pistón eje (siempre cierre positivo) y paso recto con piloto externo para servicio de alivio rápido de sobrepresiones y electroválvula para apertura en caso de subpresiones de cuerpo de fundición nodular, mecanismos internos en acero inoxidable y bronce, con indicador visual de posición con purgador de aire y dos llaves de paso para manómetros, filtro y control de velocidad, recubrimiento interno y externo de 150 micras de epoxi atóxico y cuerpo del piloto en bronce, electroválvula PN25 NFHT-25V-AC 50 Hz conectada a pozo de desagüe, incluso cuadro eléctrico de control y conexiones al cuadro eléctrico, incluyendo materiales, transporte, montaje, juntas, tornillería y pruebas en taller y en obra.

| Código | Ud | Descripción | Rendimiento | Precio | Importe |
|---|---|---|---|---|---|
| VALVUALIVIO | UD | Valvula alivio DN400 PN25 (material) | 1 | 25749 | 25749.00 |
| MO0010 | h | Oficial 1ª | 1 | 28.84 | 28.84 |
| MO0035 | h | Peón ordinario | 1 | 25.88 | 25.88 |
| %MONT11000 | % | Montaje, pruebas y medios auxiliares 10% | 10 % | 25803.72 | 2580.37 |
| %7_C_INDIRECT | % | % Costes Indirectos | 7 % | 28384.09 | 1986.89 |
|  |  | Total |  |  | 30370.98 |

| Medición | Uds. | Parcial |
|---|---|---|
| VALVULA ANTIARIETE | 1 | 1.00 |
| Total |  | 1 |

**VAL200PN25** UD VÁLVULA COMPUERTA TIPO AVK DN=200 PN-25 (10/06/2003)
0 UD × 751.14 = 0.00
Precios: Presupuesto 751.14; 000 1027.2; 001 702; 002 702; 003 702
Válvula compuerta tipo AVK o similar, DN=200 mm., PN=25 atm. de cuello alto del tipo husillo interior no ascendente, con bridas, incluyendo materiales, transporte, montaje, juntas y pruebas en taller y en obra.

| Código | Ud | Descripción | Rendimiento | Precio | Importe |
|---|---|---|---|---|---|
| VCOM200PN25 | UD | Válvula AVK DN200 PN25 (material) | 1 | 585 | 585.00 |
| %MONT22000 | % | Montaje, pruebas y medios auxiliares 20% (10/06/2003) | 20 % | 585.00 | 117.00 |
| %7_C_INDIRECT | % | % Costes Indirectos | 7 % | 702.00 | 49.14 |
|  |  | Total |  |  | 751.14 |

**ZZVCO200PN25** UD VÁLVULA COMPUERTA DN=200 PN=25 (10/06/2003)
1 UD × 1075.81 = 1075.81
Precios: Presupuesto 1075.81; 000 837.85; 001 837.85; 002 837.85
Válvula compuerta de cierre elástico DN=200mm, PN=25 atm, tipo BAKIO o similar, paso total, con conexión brida fija (EN1092-2 PN25), acabado de caras tipo B, brida con resalte, norma distancia entre caras EN558 serie 15, material cuerpo y tapa fundición dúctil EN-GJS-500-7, recubrimiento epoxi, material tuerca presan Br-Al CW307G, material del vástago acero inoxidable AISI 420, material tuerca cierre aleación de cobre, material del cierre fundición dúctil EN-GJS-500-7, Sistema de cierre vulcanizado, elastómero estanqueidad EPDM, con accionamiento manual-volante, material tornillería acero Geomet, incluyendo materiales, transporte, montaje, juntas y pruebas en taller y en obra.

| Código | Ud | Descripción | Rendimiento | Precio | Importe |
|---|---|---|---|---|---|
| ZVCOM200PN25V | UD | Válvula compuerta de cierre elástico DN200 PN25 (material) | 1 | 837.85 | 837.85 |
| %MONT22000 | % | Montaje, pruebas y medios auxiliares 20% | 20 % | 837.85 | 167.57 |
| %7_C_INDIRECT | % | % Costes Indirectos | 7 % | 1005.42 | 70.38 |
|  |  | Total |  |  | 1075.81 |

**VALKSB400PN25** UD VÁLV.MARIPOSA KSB D=400 MM PN=25 ATM (10/06/2003)
0 UD × 8275.61 = 0.00
Precios: Presupuesto 8275.61; 000 5389.59; 001 7734.22; 002 7734.22; 003 7734.22
Válvula mariposa tipo KSB o similar de D=400 mm. y PN=25 atm. versión motorizada TODO/NADA con cuerpo de una sola pieza, y anillo de etileno propileno con desmultiplicador manual, incluyendo materiales, transporte, montaje, juntas y pruebas en taller y en obra.

| Código | Ud | Descripción | Rendimiento | Precio | Importe |
|---|---|---|---|---|---|
| VM400PN25KSB | UD | Válv.mariposa tipo KSB o similar D=400 PN-25 (material) | 1 | 6725.41 | 6725.41 |
| %MONT11500 | % | Montaje, pruebas y medios auxiliares 15% | 15 % | 6725.41 | 1008.81 |
| %7_C_INDIRECT | % | % Costes Indirectos | 7 % | 7734.22 | 541.40 |
|  |  | Total |  |  | 8275.61 |

**VAL600PN25** UD VÁLV.MARIPOSA KSB D=600 MM PN=25 ATM (10/06/2003)
0 UD × 15715.54 = 0.00
Precios: Presupuesto 15715.54; 000 11136.03; 001 14687.42; 002 14687.42; 003 14687.42
Válvula mariposa tipo KSB o similar de D=600 mm. y PN=25 atm. versión motorizada TODO/NADA con cuerpo de una sola pieza, y anillo de etileno propileno con desmultiplicador manual, incluyendo materiales, transporte, montaje, juntas y pruebas en taller y en obra.

| Código | Ud | Descripción | Rendimiento | Precio | Importe |
|---|---|---|---|---|---|
| VA600PN25KSB | UD | Válvula mariposa tipo KSB o similar D=600 PN-25 (material) | 1 | 12771.66 | 12771.66 |
| %MONT11500 | % | Montaje, pruebas y medios auxiliares 15% | 15 % | 12771.66 | 1915.75 |
| %7_C_INDIRECT | % | % Costes Indirectos | 7 % | 14687.41 | 1028.12 |
|  |  | Total |  |  | 15715.54 |

**VALKSB700** UD VÁLV.MARIPOSA KSB D=700 MM. PN=6 ATM (10/06/2003)
0 UD × 12810 = 0.00
Precios: Presupuesto 12810; 000 8244.35; 001 11971.96; 002 11971.96; 003 11971.96
Válvula mariposa tipo KSB o similar de D=700 mm. y PN=6 atm. versión motorizada TODO/NADA con cuerpo de una sola pieza, y anillo de etileno propileno con desmultiplicador manual, incluyendo materiales, transporte, montaje, juntas y pruebas en taller y en obra.

| Código | Ud | Descripción | Rendimiento | Precio | Importe |
|---|---|---|---|---|---|
| VAMKSB700 | UD | Válvula mariposa tipo KSB o similar D=700 PN-6 (material) | 1 | 10410.4 | 10410.40 |
| %MONT11500 | % | Montaje, pruebas y medios auxiliares 15% | 15 % | 10410.40 | 1561.56 |
| %7_C_INDIRECT | % | % Costes Indirectos | 7 % | 11971.96 | 838.04 |
|  |  | Total |  |  | 12810 |

**ZZVAL400PN25** UD VÁLV.MARIPOSA DOBLE EXCENTRICIDAD D=400 MM. PN=25 ATM (10/06/2003)
2 UD × 7733.7 = 15467.40
Precios: Presupuesto 7733.7; 000 7227.75; 001 7227.75; 002 7227.75
Válvula mariposa de doble excentricidad de D=400 mm. y PN=25 atm, tipo ROCO WAVE de ERHARD o similar , con accionamiento eléctrico multivueltas AUMA SA, brida fija (EN 1092-2 PN16), material cuerpo y disco fundición dúctil EN-GJS-400-15, sistema de cierre anillo perfilado y engomado, ejes y cojinetes de acero inoxidable y recubrimiento con plástico a base de resina epoxi , tornillería de acero inoxidable AISI 316, incluyendo materiales, transporte, montaje, juntas y pruebas en taller y en obra.

| Código | Ud | Descripción | Rendimiento | Precio | Importe |
|---|---|---|---|---|---|
| VALEXC400PN25 | UD | Válvula mariposa de doble excentricidad de D=400 mm. y PN=25 atm (material) | 1 | 6285 | 6285.00 |
| %MONT11500 | % | Montaje, pruebas y medios auxiliares 15% | 15 % | 6285.00 | 942.75 |
| %7_C_INDIRECT | % | % Costes Indirectos | 7 % | 7227.75 | 505.94 |
|  |  | Total |  |  | 7733.7 |

| Medición | Uds. | Parcial |
|---|---|---|
| Tubería alivio | 2 | 2.00 |
| Total |  | 2 |

**ZZVAL500PN25** UD VÁLV.MARIPOSA DOBLE EXCENTRICIDAD D=500 MM. PN=25 ATM (10/06/2003)
4 UD × 10924.38 = 43697.52
Precios: Presupuesto 10924.38; 000 10209.7; 001 10209.7; 002 10209.7
Válvula mariposa de doble excentricidad de D=500 mm. y PN=25 atm, tipo ROCO WAVE de ERHARD o similar , con accionamiento eléctrico multivueltas AUMA SA, brida fija (EN 1092-2 PN16), material cuerpo y disco fundición dúctil EN-GJS-400-15, sistema de cierre anillo perfilado y engomado, ejes y cojinetes de acero inoxidable y recubrimiento con plástico a base de resina epoxi , tornillería de acero inoxidable AISI 316, incluyendo materiales, transporte, montaje, juntas y pruebas en taller y en obra.

| Código | Ud | Descripción | Rendimiento | Precio | Importe |
|---|---|---|---|---|---|
| VALEXC500PN25 | UD | Válvula mariposa de doble excentricidad de D=500 mm y PN=25 atm (material) | 1 | 8878 | 8878.00 |
| %MONT11500 | % | Montaje, pruebas y medios auxiliares 15% | 15 % | 8878.00 | 1331.70 |
| %7_C_INDIRECT | % | % Costes Indirectos | 7 % | 10209.70 | 714.68 |
|  |  | Total |  |  | 10924.38 |

| Medición | Uds. | Parcial |
|---|---|---|
| Estación de bombeo | 4 | 4.00 |
| Total |  | 4 |

**ZZVAL600PN10** UD VÁLV.MARIPOSA DOBLE EXCENTRICIDAD D=600 MM. PN=10 ATM (10/06/2003)
4 UD × 10341.12 = 41364.48
Precios: Presupuesto 10341.12; 000 9664.6; 001 9664.6; 002 9664.6
Válvula mariposa de doble excentricidad de D=600 mm. y PN=10 atm, tipo ROCO WAVE de ERHARD o similar , con accionamiento eléctrico multivueltas AUMA SA, brida fija (EN 1092-2 PN16), material cuerpo y disco fundición dúctil EN-GJS-400-15, sistema de cierre anillo perfilado y engomado, ejes y cojinetes de acero inoxidable y recubrimiento con plástico a base de resina epoxi , tornillería de acero inoxidable AISI 316, incluyendo materiales, transporte, montaje, juntas y pruebas en taller y en obra.

| Código | Ud | Descripción | Rendimiento | Precio | Importe |
|---|---|---|---|---|---|
| VALEXC600PN10 | UD | Válvula mariposa de doble excentricidad de D=600 mm y PN= 10 atm (material) | 1 | 8404 | 8404.00 |
| %MONT11500 | % | Montaje, pruebas y medios auxiliares 15% | 15 % | 8404.00 | 1260.60 |
| %7_C_INDIRECT | % | % Costes Indirectos | 7 % | 9664.60 | 676.52 |
|  |  | Total |  |  | 10341.12 |

| Medición | Uds. | Parcial |
|---|---|---|
| Estación de bombeo | 4 | 4.00 |
| Total |  | 4 |

**VAL400PN25** UD VÁLV. MARIPOSA EUROSTOP D=400 MM. PN=25 ATM (10/06/2003)
1 UD × 5801.58 = 5801.58
Precios: Presupuesto 5801.58; 000 6032.45; 001 5422.04; 002 5422.04; 003 5422.04
Válvula mariposa tipo EUROSTOP o similar de D=400 mm. y PN=25 atm. versión manual con cuerpo de una sola pieza, y anillo de etileno propileno con desmultiplicador manual, incluyendo materiales, transporte, montaje, juntas y pruebas en taller y en obra.

| Código | Ud | Descripción | Rendimiento | Precio | Importe |
|---|---|---|---|---|---|
| VMARIP400PN25 | UD | Válvula mariposa tipo EUROSTOP o similar de D=400 mm. y PN=25 at (material) | 1 | 4714.82 | 4714.82 |
| %MONT11500 | % | Montaje, pruebas y medios auxiliares 15% | 15 % | 4714.82 | 707.22 |
| %7_C_INDIRECT | % | % Costes Indirectos | 7 % | 5422.04 | 379.54 |
|  |  | Total |  |  | 5801.58 |

| Medición | Uds. | Parcial |
|---|---|---|
| VENTOSA | 1 | 1.00 |
| Total |  | 1 |

**ZZVALDESA** UD VÁLV. REGULACIÓN DESAGÜE D=200 MM. PN=25 ATM (10/06/2003)
1 UD × 11045.71 = 11045.71
Precios: Presupuesto 11045.71; 000 10323.09; 001 10323.09; 002 10323.09
Válvula de regulación para desagüe tipo IRUA o similar de D=200 mm. y PN=25 atm. de tipo manual, bajo par de accionamiento debido a que el pistón está equilibrado en presiones, con regulación lineal debido a camisa multiorificios. Cuerpo en fundición nodular, tapa y pisón de acero al carbono. Asiento y camisa de multiorificios en acero inoxidable A304, con eje de acero inoxidable A304, empaquetadura de PTFE, prensa estopa de latón o bronce, anillo del pistón en bronce alumínico. Juntas de reozamiento del pistón en NBR y teflón, juta de cierre de poliuretano. Tornillería interior y exterior en acero inoxidable A-2, con recubrimiento interno y externo en epoxi válido contacto con agua de consumo, incluyendo materiales, transporte, montaje, juntas y pruebas en taller y en obra.

| Código | Ud | Descripción | Rendimiento | Precio | Importe |
|---|---|---|---|---|---|
| VALDESA200 | UD | Válvula de desagüe D=200MM y PN=25 (material) | 1 | 8976.6 | 8976.60 |
| %MONT11500 | % | Montaje, pruebas y medios auxiliares 15% | 15 % | 8976.60 | 1346.49 |
| %7_C_INDIRECT | % | % Costes Indirectos | 7 % | 10323.09 | 722.62 |
|  |  | Total |  |  | 11045.71 |

**ZZVAL200PN25** UD VÁLV. MARIPOSA DOBLE EXCENTRICIDAD D=200 MM. PN=25 ATM (10/06/2003)
0 UD × 4122.18 = 0.00
Precios: Presupuesto 4122.18; 000 3852.5; 001 3852.5; 002 3852.5
Válvula mariposa de doble excentricidad de D=200 mm. y PN=25 atm, tipo ROCO WAVE de ERHARD o similar , con accionamiento eléctrico multivueltas AUMA SA, brida fija (EN 1092-2 PN16), material cuerpo y disco fundición dúctil EN-GJS-400-15, sistema de cierre anillo perfilado y engomado, ejes y cojinetes de acero inoxidable y recubrimiento con plástico a base de resina epoxi , tornillería de acero inoxidable AISI 316, incluyendo materiales, transporte, montaje, juntas y pruebas en taller y en obra.

| Código | Ud | Descripción | Rendimiento | Precio | Importe |
|---|---|---|---|---|---|
| VALEXC200PN25 | ud | Válvula mariposa de doble excentricidad de D=200 mm. y PN=25 atm (material) | 1 | 3350 | 3350.00 |
| %MONT11500 | % | Montaje, pruebas y medios auxiliares 15% | 15 % | 3350.00 | 502.50 |
| %7_C_INDIRECT | % | % Costes Indirectos | 7 % | 3852.50 | 269.68 |
|  |  | Total |  |  | 4122.18 |

**ANCLAJ400** UD ANCLAJE TUBO A.INOX D=400 MM
3 UD × 260.01 = 780.03
Precios: Presupuesto 260.01; 000 203.3; 001 243; 002 243; 003 243
Anclaje de tubería de acero inoxidable de 400 mm de diámetro interior mediante pernos de anclaje y abrazaderas de acero galvanizado de 10 mm de espesor y 10 cms de anchura incluso llanta de neopreno circunferencial.

| Código | Ud | Descripción | Rendimiento | Precio | Importe |
|---|---|---|---|---|---|
| AN400 | UD | Anclaje tubo a.inox. D=400 mm (material) | 1 | 243 | 243.00 |
| %7_C_INDIRECT | % | % Costes Indirectos | 7 % | 243.00 | 17.01 |
|  |  | Total |  |  | 260.01 |

| Medición | Uds. | Parcial |
|---|---|---|
| Anclaje D400 | 3 | 3.00 |
| Total |  | 3 |

**ZZANCLA600** UD ANCLAJE TUBO A. INOX D=600 MM
8 UD × 260.01 = 2080.08
Precios: Presupuesto 260.01; 000 243; 001 243; 002 243

| Código | Ud | Descripción | Rendimiento | Precio | Importe |
|---|---|---|---|---|---|
| AN600 | ud | Anclaje tubo a.inox D=600 mm | 1 | 243 | 243.00 |
| %7_C_INDIRECT | % | % Costes Indirectos | 7 % | 243.00 | 17.01 |
|  |  | Total |  |  | 260.01 |

**PANCLAJE1100** UD ANCLAJE TUBO A.INOX D=1100 MM
6 UD × 330.74 = 1984.44
Precios: Presupuesto 330.74; 000 300.67; 001 309.1; 002 309.1; 003 309.1
Anclaje de tubería de acero inoxidable de 1100 mm de diámetro interior mediante pernos de anclaje y abrazaderas de acero galvanizado de 10 mm de espesor y 10 cms de anchura incluso llanta de neopreno circunferencial.

| Código | Ud | Descripción | Rendimiento | Precio | Importe |
|---|---|---|---|---|---|
| AN1100 | UD | Anclaje tubo a.inox D=1100 mm (material) | 1 | 309.1 | 309.10 |
| %7_C_INDIRECT | % | % Costes Indirectos | 7 % | 309.10 | 21.64 |
|  |  | Total |  |  | 330.74 |

| Medición | Uds. | Parcial |
|---|---|---|
| Zona horizontal | 4 | 4.00 |
| Codos | 2 | 2.00 |
| Subtotal |  | 6.00 |
| Total |  | 6 |

**VEN400PN25** UD VENTOSA IRUA DN=400 PN=25
1 UD × 15123.27 = 15123.27
Precios: Presupuesto 15123.27; 000 10382.23; 001 14133.9; 002 14133.9; 003 14133.9
Ventosa trifuncional DN=400 mm., PN=25 atm., de doble cuerpo marca IRUA o similar, con conexión de la ventosa bifuncional y del purgador mediante junquillo/tubo de acero común, ventosa de paso total con purgadores automático de gran capacidad con tobera de purga en gran tamaño. Cuerpos de la ventosa bifuncional y purgador de fundición nodular. Tapas de la ventosa bifuncional y purgador de acero al carbono, con boyas y elementos internos en acero inoxidable A304. Junta de cierre y botón de purga de acero inoxidable A304 y NBR, con protector de salida de la ventosa en acero común recubierta. Tornillería interior de acero inoxidable A-2, tornillería exterior en acero común y recubrimiento interno y externo en epoxi válido para contacto con agua de consumo, incluyendo materiales, transporte, montaje, juntas, pequeño material y pruebas en taller y en obra.

| Código | Ud | Descripción | Rendimiento | Precio | Importe |
|---|---|---|---|---|---|
| VENT400PN25 | UD | Ventosa IRUA de cuerpo doble y purgador DN400 PN25 (material) | 1 | 12849 | 12849.00 |
| %MONT11000 | % | Montaje, pruebas y medios auxiliares 10% | 10 % | 12849.00 | 1284.90 |
| %7_C_INDIRECT | % | % Costes Indirectos | 7 % | 14133.90 | 989.37 |
|  |  | Total |  |  | 15123.27 |

| Medición | Uds. | Parcial |
|---|---|---|
| ESTACION BOMBEO | 1 | 1.00 |
| Total |  | 1 |

**COMPUMURAL** UD COMPUERTA MURAL 2X2
0 UD × 22333.58 = 0.00
Precios: Presupuesto 22333.58; 000 18371.9; 001 20872.5; 002 20872.5; 003 20872.5
Compuerta mural de acero inoxidable AISI 304-L de 2x2 metros de superficie libre, incluso guías metálicas empotradas en la pared , estanqueidad a cuatro lados, colocación, montaje y accionamiento manual con posiciónadores de fin de carrera conectados a cuadro eléctrico y de control.

| Código | Ud | Descripción | Rendimiento | Precio | Importe |
|---|---|---|---|---|---|
| COMPU2X2M | UD | Compuerta 2x2 mural | 1 | 18975 | 18975.00 |
| %MONT11000 | % | Montaje, pruebas y medios auxiliares 10% | 10 % | 18975.00 | 1897.50 |
| %7_C_INDIRECT | % | % Costes Indirectos | 7 % | 20872.50 | 1461.08 |
|  |  | Total |  |  | 22333.58 |

**ZZCOMMUR2** UD COMPUERTA MURAL 2X2 MOTORIZADA
2 UD × 24452.18 = 48904.36
Precios: Presupuesto 24452.18; 000 22852.5; 001 22852.5; 002 22852.5
Compuerta mural de acero inoxidable AISI 304-L de 2x2 metros de superficie libre, incluso guías metálicas empotradas en la pared, estanqueidad a cuatro lados, colocación, montaje y accionamiento motorizado con un actuador eléctrico on off con dos finales de carrera y dos limitadores de par, conectados a cuadro eléctrico y de control.

| Código | Ud | Descripción | Rendimiento | Precio | Importe |
|---|---|---|---|---|---|
| COMPU2X2M | UD | Compuerta 2x2 mural | 1 | 18975 | 18975.00 |
| COMPMOTOR | UD | Motorizada | 1 | 1800 | 1800.00 |
| %MONT11000 | % | Montaje, pruebas y medios auxiliares 10% | 10 % | 20775.00 | 2077.50 |
| %7_C_INDIRECT | % | % Costes Indirectos | 7 % | 22852.50 | 1599.68 |
|  |  | Total |  |  | 24452.18 |

| Medición | Uds. | Parcial |
|---|---|---|
| Compuertas | 2 | 2.00 |
| Total |  | 2 |

**COM1X1** UD COMPUERTA ACERO INOX.1X1
0 UD × 6708.9 = 0.00
Precios: Presupuesto 6708.9; 000 13910; 001 6270; 002 6270; 003 6270
Compuerta mural de acero inoxidable AISI 304-L de 1x1 metros de superficie libre, incluso guías metálicas empotradas en la pared , estanqueidad a cuatro lados, colocación, montaje y accionamiento manual con posiciónadores de fin de carrera conectados a cuadro eléctrico y de control.

| Código | Ud | Descripción | Rendimiento | Precio | Importe |
|---|---|---|---|---|---|
| COMP1X1 | UD | Compuerta 1x1 mural (material) | 1 | 5700 | 5700.00 |
| %MONT11000 | % | Montaje, pruebas y medios auxiliares 10% | 10 % | 5700.00 | 570.00 |
| %7_C_INDIRECT | % | % Costes Indirectos | 7 % | 6270.00 | 438.90 |
|  |  | Total |  |  | 6708.9 |

**ZZCOM1X1** UD COMPUERTA ACERO INOX.1X1 MOTORIZADA
2 UD × 8827.5 = 17655.00
Precios: Presupuesto 8827.5; 000 8250; 001 8250; 002 8250
Compuerta mural de acero inoxidable AISI 304-L de 1x1 metros de superficie libre, incluso guías metálicas empotradas en la pared , estanqueidad a cuatro lados, colocación, montaje y accionamiento motorizado con un actuador eléctrico on off con dos finales de carrera y dos militadores de par con posiciónadores de fin de carrera conectados a cuadro eléctrico y de control.

| Código | Ud | Descripción | Rendimiento | Precio | Importe |
|---|---|---|---|---|---|
| COMP1X1 | UD | Compuerta 1x1 mural | 1 | 5700 | 5700.00 |
| COMPMOTOR | UD | Motorizada | 1 | 1800 | 1800.00 |
| %MONT11000 | % | Montaje, pruebas y medios auxiliares 10% | 10 % | 7500.00 | 750.00 |
| %7_C_INDIRECT | % | % Costes Indirectos | 7 % | 8250.00 | 577.50 |
|  |  | Total |  |  | 8827.5 |

| Medición | Uds. | Parcial |
|---|---|---|
| Compuertas 1x1 | 2 | 2.00 |
| Total |  | 2 |

**BANCBOMB** UD BANCADA BOMBAS (14/02/2005)
4 UD × 2140 = 8560.00
Precios: Presupuesto 2140; 000 2140; 001 2000; 002 2000; 003 2000
Bancada de bombas totalmente ejecutado.

| Código | Ud | Descripción | Rendimiento | Precio | Importe |
|---|---|---|---|---|---|
| BANBOM | UD | Bancada bombas (material; 30/03/2005) | 1 | 2000 | 2000.00 |
| %7_C_INDIRECT | % | % Costes Indirectos | 7 % | 2000.00 | 140.00 |
|  |  | Total |  |  | 2140 |

| Medición | Uds. | Parcial |
|---|---|---|
| Bancada bombas | 4 | 4.00 |
| Total |  | 4 |

### 4.4 INSTALACIÓN ELECTRICA Y TELECONTROL (09/12/2003)
Importe: Presupuesto 1124052.57; 000 73036.51; 001 594082.67; 002 594082.67; 003 594082.67

#### 4.4.1 INSTALACIÓN ELECTRICA (09/12/2003)
Importe: Presupuesto 1093791.57; 000 72851.01; 001 593838.67; 002 593838.67; 003 593838.67

##### 4.4.1.1 ACOMETIDA EN 30kV (09/12/2003)
Importe: Presupuesto 25564.96; 000 824.61; 001 23892.49; 002 23892.49; 003 23892.49

###### 4.4.1.1.1 LINEA AEREA DOBLE CIRCUITO

**I.1** ML CABLE DE ALUMINIO-ACERO LA 110
0 ML
Precios: Presupuesto 0; 000 13.11
Cable de aluminio-acero LA 110, con sus terminales rectos, tendido en doble circuito, incluso acopio y transporte, conexionado y trabajos de apertura y cierre de puentes con tensión.

| Código | Ud | Descripción | Rendimiento | Precio |
|---|---|---|---|---|
| LINAER |  |  (material) | 1 | 0 |
| %7_C_INDIRECT | % | % Costes Indirectos | 0 % |  |

###### 4.4.1.1.2 TORRE FIN DE LINEA (09/12/2003)

**TORREMETA** UD TORRE METALICA
0 UD × 39600.7
Precios: Presupuesto 39600.7; 000 34743.18; 001 37010; 002 37010; 003 37010
Torre metálica con cabeza especial para seccionadores, normalizada por Iberdrola, tipo 30K8 con su anclaje normal, en acero galvanizado correspondiente a apoyos de líneas, pintada, incluso transporte, izado, y demás accesorios precisos para su montaje, elementos auxiliares de protección, totalmente instalada.

| Código | Ud | Descripción | Rendimiento | Precio | Importe |
|---|---|---|---|---|---|
| TORREMET | UD | Torre metálica (material) | 1 | 37010 | 37010.00 |
| %7_C_INDIRECT | % | % Costes Indirectos | 7 % | 37010.00 | 2590.70 |
|  |  | Total |  |  | 39600.7 |

**CADAISL** UD CADENAS DE AISLADORES
0 UD × 201.49
Precios: Presupuesto 201.49; 000 277.77; 001 188.31; 002 188.31; 003 188.31
Cadenas de aisladores de vidrio de caperuza y vástago U70BS, con sus horquillas y rótulas y elementos auxiliares y de anclaje, colocados.

| Código | Ud | Descripción | Rendimiento | Precio | Importe |
|---|---|---|---|---|---|
| CADENASAISL | UD | Cadena de aisladores (material) | 1 | 188.31 | 188.31 |
| %7_C_INDIRECT | % | % Costes Indirectos | 7 % | 188.31 | 13.18 |
|  |  | Total |  |  | 201.49 |

**SECCIUNI** UD SECCIONADORES UNIPOLARES
0 UD × 9311.14
Precios: Presupuesto 9311.14; 000 8941.02; 001 8702; 002 8702; 003 8702
De tres seccionadores unipolares de 36 kv-630 A, intemperie, apertura en carga, con su mando manual de 2'', para accionamiento tripolar, rf LDT 36/630-ID+PR-304-P/21-ID-UCA, colocado.

| Código | Ud | Descripción | Rendimiento | Precio | Importe |
|---|---|---|---|---|---|
| SECCUNIPOL | UD | Seccionadores unipolares (material) | 1 | 8702 | 8702.00 |
| %7_C_INDIRECT | % | % Costes Indirectos | 7 % | 8702.00 | 609.14 |
|  |  | Total |  |  | 9311.14 |

**PARARR** UD PARARRAYOS AUTOVALVULAS
0 UD × 494.63
Precios: Presupuesto 494.63; 000 682.05; 001 462.27; 002 462.27; 003 462.27
Pararrayos autoválvulas Raychem de 30 kv-10 kA, homologados por Iberdrola, tipo POM-PHDA27NBEF, colocadas en las crucetas de la torre, incluso p/p de cable de cobre desnudo de 50 mm2 con sus terminales y grapas de enlace-derivación, totalmente instalado.

| Código | Ud | Descripción | Rendimiento | Precio | Importe |
|---|---|---|---|---|---|
| PARARAUTOV | UD | Pararrayos autoválvulas (material) | 1 | 462.27 | 462.27 |
| %7_C_INDIRECT | % | % Costes Indirectos | 7 % | 462.27 | 32.36 |
|  |  | Total |  |  | 494.63 |

**DERIATIER** UD DERIVACION A TIERRA
0 UD × 3955.39
Precios: Presupuesto 3955.39; 000 3258.32; 001 3696.63; 002 3696.63; 003 3696.63
Instalación de derivación a tierra de los grupos de autoválvulas, totalmente instalada formada por:
- 110 metros de cable aislado RVK 0,6/1 de 1,50 mm2 cobre.
- 35 metros de tubo de acero galvanizado M40 con sus grapas de fijación.
- 22 metros de cable de cobre desnudo de 50 mm2 enterrado, incluso p/p de apertura y cierre de zanja en terreno natural.
- 6 electrodos tipo pica de acero-cobre de 18,3 mm de diámetro con sus grapas de enlace derivación del cable, en acero inoxidable y p/p de cinta anticorrosiva adhesiva.
- Arqueta de registro, de fundición.

| Código | Ud | Descripción | Rendimiento | Precio | Importe |
|---|---|---|---|---|---|
| CABAIS | ML | Cable RVK (material) | 110 | 23.41 | 2575.10 |
| TUBA | ML | Tubo acero galvanizado (material) | 35 | 17.63 | 617.05 |
| CACOB | ML | Cable cobre (material) | 22 | 9.87 | 217.14 |
| PICAAC | UD | Pica de acero-cobre (material) | 6 | 34.26 | 205.56 |
| ARQREG | UD | Arqueta de fundición (material) | 1 | 81.78 | 81.78 |
| %7_C_INDIRECT | % | % Costes Indirectos | 7 % | 3696.63 | 258.76 |
|  |  | Total |  |  | 3955.39 |

**PUETIETOR** UD PUESTA A TIERRA TORRE
0 UD × 652.7
Precios: Presupuesto 652.7; 000 947.66; 001 610; 002 610; 003 610
Puesta a tierra de la torre, con cable de cobre desnudo de 50 mm2, en anillo perimetral enterrado, seis electrodos tipo pica de acero-cobre de 18,3 mm de diámetro, grapas de conexión en acero inoxidable, apertura y cierre de zanja, arqueta de localización, totalmente instalada.

| Código | Ud | Descripción | Rendimiento | Precio | Importe |
|---|---|---|---|---|---|
| PUESTIERTOR | UD | Puesta a tierra torre (material) | 1 | 610 | 610.00 |
| %7_C_INDIRECT | % | % Costes Indirectos | 7 % | 610.00 | 42.70 |
|  |  | Total |  |  | 652.7 |

**CIMENTORRE** UD CIMENTACION DE TORRE 30K8 (14/02/2005)
0 UD × 10988.9
Precios: Presupuesto 10988.9; 000 10988.9; 001 10270; 002 10270; 003 10270
Cimentación de torre 30K8, con hormigón HA-200, 26 m3, previa excavación en terreno natural 26 m3, encofrado y desencofrado con transporte de tierras a vertedero totalmente realizado.

| Código | Ud | Descripción | Rendimiento | Precio | Importe |
|---|---|---|---|---|---|
| CIMTORRE | UD | Cimentación torre 30K8 (material; 08/01/2009) | 1 | 10270 | 10270.00 |
| %7_C_INDIRECT | % | % Costes Indirectos | 7 % | 10270.00 | 718.90 |
|  |  | Total |  |  | 10988.9 |

**ARQENL** UD ARQUETA DE ENLACE
0 UD × 564.96
Precios: Presupuesto 564.96; 000 824.61; 001 528; 002 528; 003 528
Arqueta de enlace registrable modular, (tipo Iberdrola) en hormigón prefabricado, de composición ET+E1+C, profundidad 1.050 mm y base de 1.000 mm de diámetro, con tapa de fundición M2/T2 de 600 mm de diámetro, incluso excavación en terreno natural, colocada.

| Código | Ud | Descripción | Rendimiento | Precio | Importe |
|---|---|---|---|---|---|
| ARQENLAC | UD | Arqueta de enlace (material) | 1 | 528 | 528.00 |
| %7_C_INDIRECT | % | % Costes Indirectos | 7 % | 528.00 | 36.96 |
|  |  | Total |  |  | 564.96 |

| Código | Ud | Descripción | Cantidad | Precio |
|---|---|---|---|---|
| EXC_001 | M2 | DESPEJE Y DESBROCE | 0 | 1.14 |

###### 4.4.1.1.3 ALIMENTACION CON CABLE AISLADO (09/12/2003)

**CABLAIS** ML CABLE DE AISLAMIENTO ETILENO-PROPILENO
0 ML × 28.82
Precios: Presupuesto 28.82; 000 24.16; 001 26.94; 002 26.94; 003 26.94
Cable de aislamiento etileno-propileno 18/30 kv tipo HEPRZ1 de 1x150 mm2 Al y pantalla de 25 mm2 Cu, tendido en canalización subterránea y al aire sobre canal de PVC, totalmente instalado.

| Código | Ud | Descripción | Rendimiento | Precio | Importe |
|---|---|---|---|---|---|
| CABLEDAIS | ML | Cable de aislamiento (material) | 1 | 26.94 | 26.94 |
| %7_C_INDIRECT | % | % Costes Indirectos | 7 % | 26.94 | 1.89 |
|  |  | Total |  |  | 28.82 |

**TERMFLEXI** UD TERMINALES FLEXIBLES
0 UD × 1195.44
Precios: Presupuesto 1195.44; 000 877.86; 001 1117.24; 002 1117.24; 003 1117.24
Terminales flexibles con campanas de intemperie 3 M ó similar, previsto para el cable anterior, totalmente realizado y conectado.

| Código | Ud | Descripción | Rendimiento | Precio | Importe |
|---|---|---|---|---|---|
| TERMIFLEX | UD | Terminales flexibles (material) | 1 | 800 | 800.00 |
| MO0010 | h | Oficial 1ª | 11 | 28.84 | 317.24 |
| %7_C_INDIRECT | % | % Costes Indirectos | 7 % | 1117.24 | 78.21 |
|  |  | Total |  |  | 1195.44 |

**CONCABREC** UD CONEXION EN CABINAS DE RECEPCION
0 UD × 705.38
Precios: Presupuesto 705.38; 000 530.11; 001 659.24; 002 659.24; 003 659.24
Id. id. de interior, para su conexión en cabinas de recepción.

| Código | Ud | Descripción | Rendimiento | Precio | Importe |
|---|---|---|---|---|---|
| TERCONEXCAB | UD | Conexión cabinas (material) | 1 | 342 | 342.00 |
| MO0010 | h | Oficial 1ª | 11 | 28.84 | 317.24 |
| %7_C_INDIRECT | % | % Costes Indirectos | 7 % | 659.24 | 46.15 |
|  |  | Total |  |  | 705.38 |

**BANDRANGA** ML BANDEJA RANURADA GALVANIZADA
0 ML × 74.37
Precios: Presupuesto 74.37; 000 77.25; 001 69.5; 002 69.5; 003 69.5
Bandeja ranurada galvanizada, con tapa cubierta, de 400x60 mm, incluso p/p de soportes verticales de pared (montaje en muro de hormigón), piezas de enlace a 45º, elementos de unión y demás accesorios totalmente instalada.

| Código | Ud | Descripción | Rendimiento | Precio | Importe |
|---|---|---|---|---|---|
| BARAGAL | ML | BANDEJA RANURADA GALVANIZADA (material) | 1 | 69.5 | 69.50 |
| %7_C_INDIRECT | % | % Costes Indirectos | 7 % | 69.50 | 4.87 |
|  |  | Total |  |  | 74.37 |

**CONPUTIER** UD CONEXIONES DE PUESTA A TIERRA
0 UD × 161.53
Precios: Presupuesto 161.53; 000 122.8; 001 150.96; 002 150.96; 003 150.96
Conexiones de puesta a tierra de las pantallas de los ternos de cables, a base de cinta flexible y cable de cobre desnudo de 50 mm2, conectado al circuito de tierras.

| Código | Ud | Descripción | Rendimiento | Precio | Importe |
|---|---|---|---|---|---|
| COPUTIERRA | UD | CONEXIÓN PUESTA A TIERRA (material) | 1 | 63 | 63.00 |
| MO0010 | h | Oficial 1ª | 3.05 | 28.84 | 87.96 |
| %7_C_INDIRECT | % | % Costes Indirectos | 7 % | 150.96 | 10.57 |
|  |  | Total |  |  | 161.53 |

**ZANJA_014** ML EXC.ZANJA 2, 4 Y 6 CONDUCTOS (09/12/2003)
0 ML × 16.78
Precios: Presupuesto 16.78; 000 17.3; 001 5.52; 002 5.52; 003 5.52
Excavación de zanja en todo típo de terreno, incluso roca, a mano o a máquina para canalización de 2, 4 y 6 conductos y profundidad de rasante segun planos, que incluye parte proporcional de, entibación normal, agotamiento, relleno, cinta señalizadora, carga y transporte de sobrantes a lugar de empleo o vertedero y eventual canon de vertido.

| Código | Ud | Descripción | Rendimiento | Precio | Importe |
|---|---|---|---|---|---|
| EXCSUELO | M3 | Excavación zanja en suelo | 0.8 | 10.8 | 8.64 |
| RELLENO | M3 | Relleno | 0.47 | 2.98 | 1.40 |
| MAQ003 | H | Camión de tres ejes 10 m3 | 0.05 | 80 | 4.00 |
| CANONTIER | M3 | Canon de tierras/roca a relleno autorizado u obras externas | 0.33 | 2.1 | 0.69 |
| SUPLEM_TRANSP | M3 | Transporte a relleno, gestor autorizado o vertedero | 0.33 | 2.4 | 0.79 |
| %1_M_AUX | % | Medios auxiliares 1% | 1 % | 15.52 | 0.16 |
| %_C_INDIRECT | % | % Costes Indirectos | 7 % | 15.68 | 1.10 |
|  |  | Total |  |  | 16.78 |

**TPC_006** ML CANALIZACIÓN 2 TUBERÍAS TPC 160 mm (09/12/2003)
0 ML × 37.79
Precios: Presupuesto 37.79; 000 51.31; 001 25.87; 002 25.87; 003 25.87
Canalización bajo calzada o acera (ver detalle de zanja) con dos tuberías tipo corrugada-lisa de doble pared de polietileno de alta densidad TPC serie N de 160 mm. de diámetro, a 0,80 m. desde la generatriz superior del tubo, asiento y relleno de hormigón HM-20, sirga de acero para guiado de cables, cinta de PVC indicadora de suministro de energía, incluso sumnistro y colocación de material, , refuerzo de hormigón, p.p. de accesorios y medios auxiliares. Completamente terminado.

| Código | Ud | Descripción | Rendimiento | Precio | Importe |
|---|---|---|---|---|---|
| MO0010 | h | Oficial 1ª | 0.12 | 28.84 | 3.46 |
| MO0035 | h | Peón ordinario | 0.15 | 25.88 | 3.88 |
| TPC_110 | ML | TPC 160 mm A.D (material) | 2 | 4.8 | 9.60 |
| ARENA OBRA | M3 | Arena de rio 0/5 mm. puesta en obra | 0.21 | 21.42 | 4.50 |
| CINTA | ML | Cinta señaliz. servicio (material; 08/01/2009) | 1 | 1.81 | 1.81 |
| GUIA | ML | Alambre guía acero 3 mm. | 2 | 1.2 | 2.40 |
| HM20 | M3 | Hormigón HM-20/P/20/I central | 0.12 | 77.65 | 9.32 |
| %1_M_AUX | % | Medios auxiliares 1% | 1 % | 34.97 | 0.35 |
| %_C_INDIRECT | % | % Costes Indirectos | 7 % | 35.32 | 2.47 |
|  |  | Total |  |  | 37.79 |

**ZEMOD30** PA MODIFICACIÓN EN POSTE 30 kV
1 PA × 20000 = 20000.00
Precios: Presupuesto 20000; 000 18691.59; 001 18691.59; 002 18691.59
Partida alzada a justificar para modificación de torre metálica, ejecutada por empresa homologada por Iberdrola, torre metalica con cabeza especial para seccionadores, normalizada por Iberdrola incluso cadenas de aisladores de vidrio de caperuza y vástago U70BS, con sus horquillas y rótulas. Derivación a tierra de grupos de autoválvulas totalmente instalada, puesta a tierra de la torre, cimentación de la torre con hormigón, previa excavación que incluye arqueta de enlace registrable modular (tipo Iberdrola) en hormigón prefabricado, incluso p.p. de todos los materiales, mano de obra y equipos y maquinaria auxiliar necesarios para la correcta ejecución de los trabajos.

| Código | Ud | Descripción | Rendimiento | Precio | Importe |
|---|---|---|---|---|---|
| SINDESMOD | UD | Sin descomposición | 1 | 18691.59 | 18691.59 |
| %7_C_INDIRECT | % | % Costes Indirectos | 7 % | 18691.59 | 1308.41 |
|  |  | Total |  |  | 20000 |

**ZELINAE** PA INSTALACIÓN DE LINEA AÉREA
1 PA × 5000 = 5000.00
Precios: Presupuesto 5000; 000 4672.9; 001 4672.9; 002 4672.9
Partida alzada a justificar para instalación de linea aérea mediante cable con sus terminales rectos, tendido en doble circuito, incluso acopio y transporte, conexionado y trabajos de apertura y cierre de puentes con tensión ejecutada por empresa homologada por Iberdrola y p.p. de todos los materiales, mano de obra y equipos y maquinaria auxiliar necesarios para la correcta ejecución de los trabajos.

| Código | Ud | Descripción | Rendimiento | Precio | Importe |
|---|---|---|---|---|---|
| SINDESAER | UD | Sin descomposición | 1 | 4672.9 | 4672.90 |
| %7_C_INDIRECT | % | % Costes Indirectos | 7 % | 4672.90 | 327.10 |
|  |  | Total |  |  | 5000 |

**ARQENL** UD ARQUETA DE ENLACE
1 UD × 564.96 = 564.96

##### 4.4.1.2 CENTRO DE SECCIONAMIENTO IBERDROLA (09/12/2003)
Importe: Presupuesto 135267.89; 000 12269.61; 001 120008.62; 002 120008.62; 003 120008.62

###### 4.4.1.2.1 ACOMETIDA
Importe: Presupuesto 61456.14; 000 5267.16; 001 57426.94; 002 57426.94; 003 57426.94

**ZVEHEPRZ1X240** ML LINEA SUBTERRANEA 18-30KV 1X240mm²
1800 ML × 30.04 = 54072.00
Precios: Presupuesto 30.04; 000 28.07; 001 28.07; 002 28.07
Linea subterranea de 18-30 kV que incluye cable HPERZ 18/30 KV. de 1x240 mm2 y todos los elementos necesarios para su correcta instalación.

| Código | Ud | Descripción | Rendimiento | Precio | Importe |
|---|---|---|---|---|---|
| LIN240MM | ML | Cable subterranea 1x240 mm2 (material) | 1 | 22.3 | 22.30 |
| MO0010 | h | Oficial 1ª | 0.2 | 28.84 | 5.77 |
| %7_C_INDIRECT | % | % Costes Indirectos | 7 % | 28.07 | 1.96 |
|  |  | Total |  |  | 30.04 |

| Medición | Uds. | Largo | Parcial |
|---|---|---|---|
| linea 1 | 3 | 300 | 900.00 |
| linea 2 | 3 | 300 | 900.00 |
| Subtotal |  |  | 1800.00 |
| Total |  |  | 1800 |

**TERMFLEXI** UD TERMINALES FLEXIBLES
6 UD × 1195.44 = 7172.64

| Medición | Uds. | Parcial |
|---|---|---|
| Terminales flexibles | 6 | 6.00 |
| Total |  | 6 |

| Código | Ud | Descripción | Cantidad | Precio | Importe |
|---|---|---|---|---|---|
| CONCABREC | UD | CONEXION EN CABINAS DE RECEPCION | 0 | 705.38 | 0.00 |
| CONPUTIER | UD | CONEXIONES DE PUESTA A TIERRA | 0 | 161.53 | 0.00 |

**ZVEMAN5G4** ML MANGUERA RZ1-K 5x4 mm²
50 ML × 4.23 = 211.50
Precios: Presupuesto 4.23; 000 3.95; 001 3.95; 002 3.95
Cable de cobre de 5x4 mm2 de sección para transporte y distribución de energía eléctrica, tipo RZ1-K o similar con aislamiento polietileno reticulado y libre de halogenuros, tensión 0,6/1kV instalado tanto en bandeja como en canalización, incluyendo terminales y conexiones eléctricas.

| Código | Ud | Descripción | Rendimiento | Precio | Importe |
|---|---|---|---|---|---|
| MANCOL5X4 | ML | Manguera RZ1-K 5x4 mm² (material) | 1 | 2.51 | 2.51 |
| MO0010 | h | Oficial 1ª | 0.05 | 28.84 | 1.44 |
| %7_C_INDIRECT | % | % Costes Indirectos | 7 % | 3.95 | 0.28 |
|  |  | Total |  |  | 4.23 |

| Medición | Largo | Parcial |
|---|---|---|
| Interconexión eléctrica para alumbrado de caseta | 50 | 50.00 |
| Total |  | 50 |

###### 4.4.1.2.2 OBRA CIVIL (09/12/2003)
Importe: Presupuesto 39527.4; 000 6055; 001 30540.3; 002 30540.3; 003 30540.3

**ZVE4.4.3.1.1** UD EDIFICIO DE SECCIONAMIENTO: PFU.3 (09/12/2003)
1 UD × 8975.98 = 8975.98
Precios: Presupuesto 8975.98; 000 8305.7; 001 8305.7; 002 8305.7
Edificio de Seccionamiento: pfu.3/30Edificio prefabricado constituido por una envolvente, de estructura monobloque, de hormigón armado, tipo pfu.3/30, de dimensiones generales aproximadas 3280 mm de largo por 2380 mm de fondo por 3240 mm de alto. Incluye el edificio y todos sus elementos exteriores según RU-1303A, transporte, montaje y accesorios.

| Código | Ud | Descripción | Rendimiento | Precio | Importe |
|---|---|---|---|---|---|
| EDIF | UD | Edificio seccionamiento (material) | 1 | 8285 | 8285.00 |
| MO0035 | h | Peón ordinario | 0.8 | 25.88 | 20.70 |
| %1_M_AUX | % | Medios auxiliares 1% | 1 % | 8305.70 | 83.06 |
| %7_C_INDIRECT | % | % Costes Indirectos | 7 % | 8388.76 | 587.21 |
|  |  | Total |  |  | 8975.98 |

**ZANJA_014** ML EXC.ZANJA 2, 4 Y 6 CONDUCTOS
350 ML × 16.78 = 5873.00

| Medición | Uds. | Largo | Parcial |
|---|---|---|---|
|  | 1 | 300 | 300.00 |
|  | 1 | 50 | 50.00 |
| Subtotal |  |  | 350.00 |
| Total |  |  | 350 |

| Código | Ud | Descripción | Cantidad | Precio | Importe |
|---|---|---|---|---|---|
| TPC_006 | ML | CANALIZACIÓN 2 TUBERÍAS TPC 160 mm | 0 | 37.79 | 0.00 |

**ZETPC_006** ML CANALIZACIÓN 6 TUBERIAS TPC 200 mm (09/12/2003)
350 ML × 56.87 = 19904.50
Precios: Presupuesto 56.87; 000 45.26; 001 45.26; 002 45.26
Canalización bajo calzada o acera (ver detalle de zanja) con seis tuberías tipo corrugada-lisa de doble pared de polietileno de alta densidad TPC serie N de 200 mm. de diámetro, a 0,80 m. desde la generatriz superior del tubo, asiento y relleno de hormigón HM-20, sirga de acero para guiado de cables, cinta de PVC indicadora de suministro de energía, incluso suministro y colocación de material, refuerzo de hormigón, p.p. de accesorios y medios auxiliares. Completamente terminado.

| Código | Ud | Descripción | Rendimiento | Precio | Importe |
|---|---|---|---|---|---|
| TPCZ_200 | ML | TPC 200 MM A.D. (material) | 6 | 4 | 24.00 |
| ARENA OBRA | M3 | Arena de rio 0/5 mm. puesta en obra | 0.21 | 21.42 | 4.50 |
| CINTA | ML | Cinta señaliz. servicio | 1 | 1.81 | 1.81 |
| GUIA | ML | Alambre guía acero 3 mm. | 6 | 1.2 | 7.20 |
| HM20 | M3 | Hormigón HM-20/P/20/I central | 0.1 | 77.65 | 7.77 |
| MO0010 | h | Oficial 1ª | 0.12 | 28.84 | 3.46 |
| MO0035 | h | Peón ordinario | 0.15 | 25.88 | 3.88 |
| %1_M_AUX | % | Medios auxiliares 1% | 1 % | 52.62 | 0.53 |
| %_C_INDIRECT | % | % Costes Indirectos | 7 % | 53.15 | 3.72 |
|  |  | Total |  |  | 56.87 |

| Medición | Uds. | Largo | Parcial |
|---|---|---|---|
|  | 1 | 300 | 300.00 |
|  | 1 | 50 | 50.00 |
| Subtotal |  |  | 350.00 |
| Total |  |  | 350 |

**ZEARQ1** UD ARQUETA DE 1,00x1,00 m, H<2,00 m
4 UD × 1193.48 = 4773.92
Precios: Presupuesto 1193.48; 000 1115.4; 001 1115.4; 002 1115.4
Arqueta tipo de dimensiones interiores 1.00x1.00 m y profundidad menor o igual de 2.00 m, de hormigón prefabricado, que incluye excavación, hormigón de limpieza, tapa de fundición dúctil normalizada con inscripción según criterio de la compañía suministradora D400, incluso parte proporcional de embocaduras y recibido de canalizaciones. Completamente terminada según plano de detalles y comprobada. Medida la unidad terminada.

| Código | Ud | Descripción | Rendimiento | Precio | Importe |
|---|---|---|---|---|---|
| ARQEL1 | UD | Arqueta de 1m x 1m (material) | 1 | 827 | 827.00 |
| MO0010 | h | Oficial 1ª | 10 | 28.84 | 288.40 |
| %7_C_INDIRECT | % | % Costes Indirectos | 7 % | 1115.40 | 78.08 |
|  |  | Total |  |  | 1193.48 |

###### 4.4.1.2.3 EQUIPO DE MEDIA TENSIÓN
Importe: Presupuesto 17993.12; 000 16816; 001 16816; 002 16816

**ZVE4.4.3.2.3** UD CABINA SECCIONAMIENTO COMPAÑÍA
2 UD × 4498.28 = 8996.56
Precios: Presupuesto 4498.28; 000 4204; 001 4204; 002 4204
Celda modular de línea equipada con interruptor seccionador de tres posiciones (cerrado/abierto/puesta a tierra), tipo cgm.3-l de Ormazabal o similar, con las siguientes características,
-Un = 36 kV
-In = 630 A
-Icc = 21 kA / 52 kA
-Dimensiones 418 X 850 X 1.745 mm (ancho/fondo/alto)
Incluyendo mando motorizado tipo BM, totalmente instalado y probado.

| Código | Ud | Descripción | Rendimiento | Precio | Importe |
|---|---|---|---|---|---|
| SINDESSEC | UD | Sin descomposición | 1 | 4204 | 4204.00 |
| %7_C_INDIRECT | % | % Costes Indirectos | 7 % | 4204.00 | 294.28 |
|  |  | Total |  |  | 4498.28 |

**ZVE4.4.3.2.1** UD CABINA SECCIONAMIENTO CLIENTE
2 UD × 4498.28 = 8996.56
Precios: Presupuesto 4498.28; 000 4204; 001 4204; 002 4204
Celda modular de línea equipada con interruptor seccionador de tres posiciones (cerrado/abierto/puesta a tierra), tipo cgm.3-l de Ormazabal o similar, con las siguientes características,
-Un = 36 kV
-In = 630 A
-Icc = 21 kA / 52 kA
-Dimensiones 418 X 850 X 1.745 mm (ancho/fondo/alto)
Incluyendo mando motorizado tipo BM, totalmente instalado y probado.

| Código | Ud | Descripción | Rendimiento | Precio | Importe |
|---|---|---|---|---|---|
| SINDESEN1 | UD | Sin descomposición | 1 | 4204 | 4204.00 |
| %7_C_INDIRECT | % | % Costes Indirectos | 7 % | 4204.00 | 294.28 |
|  |  | Total |  |  | 4498.28 |

**ZVE4.4.3.2.2** UD ENTRADA / SALIDA 2: CGM.3-L
0 UD × 5500 = 0.00
Precios: Presupuesto 5500; 000 5140.19; 001 5140.19; 002 5140.19
Entrada / Salida 1: cgm.3-lMódulo metálico de corte y aislamiento íntegro en gas, preparado para una eventual inmersión, fabricado por ORMAZABAL o similar, con las siguientes características:
* Un = 36 kV
* In = 630 A
* Icc = 21 kA / 52,5 kA
* Dimensiones: 418 mm / 850 mm / 1745 mm
* Mando: Motorizado tipo BM
Entrada / Salida 2: cgm.3-lMódulo metálico de corte y aislamiento íntegro en gas, preparado para una eventual inmersión, fabricado por ORMAZABAL o similar, con las siguientes características:
* Un = 36 kV
* In = 630 A
* Icc = 21 kA / 52,5 kA
* Dimensiones: 418 mm / 850 mm / 1745 mm
* Mando: Motorizado tipo BM
* * Se incluyen el montaje y conexión. Seccionamiento Compañía: cgm.3-lMódulo metálico de corte y aislamiento íntegro en gas, preparado para una eventual inmersión, fabricado por ORMAZABAL o similar, con las siguientes características:
* Un = 36 kV
* In = 630 A
* Icc = 21 kA / 52,5 kA
* Dimensiones: 418 mm / 850 mm / 1745 mm
* Mando: Motorizado tipo BM
* Mando (fusibles): Motorizado tipo BM

| Código | Ud | Descripción | Rendimiento | Precio | Importe |
|---|---|---|---|---|---|
| SINDESEN2 | UD | Sin descomposición | 1 | 5140.19 | 5140.19 |
| %7_C_INDIRECT | % | % Costes Indirectos | 7 % | 5140.19 | 359.81 |
|  |  | Total |  |  | 5500 |

###### 4.4.1.2.4 RED DE TIERRAS
Importe: Presupuesto 2210; 000 2065.42; 001 2065.42; 002 2065.42

**ZVE4.4.3.3.1** UD TIERRAS INTERIORES PROT SECCIONAMIENTO: INSTALACIÓN INTERIOR TIE
1 UD × 925 = 925.00
Precios: Presupuesto 925; 000 864.48; 001 864.48; 002 864.48
Tierras Interiores Prot Seccionamiento: Instalación interior de puesta a tierra de protección en el edificio de seccionamiento, con el conductor de cobre desnudo de 50 mm2, grapado a la pared, y conectado a los equipos de MT y demás aparamenta de este edificio, así como una caja general de tierra de protección según las normas de la compañía.

| Código | Ud | Descripción | Rendimiento | Precio | Importe |
|---|---|---|---|---|---|
| SINDESTI1 | UD | Sin descomposición | 1 | 864.48 | 864.48 |
| %7_C_INDIRECT | % | % Costes Indirectos | 7 % | 864.48 | 60.51 |
|  |  | Total |  |  | 925 |

**ZVE4.4.3.3.2** UD TIERRAS EXTERIORES PROT SECCIONAMIENTO: ANILLO RECTANGULAR
1 UD × 1285 = 1285.00
Precios: Presupuesto 1285; 000 1200.94; 001 1200.94; 002 1200.94
Tierras Exteriores Prot Seccionamiento: Anillo rectangular Instalación exterior de puesta a tierra de protección en el edificio de seccionamiento, debidamente montada y conexionada, empleando conductor de cobre desnudo de 50 mm2 de sección.Características:
* Geometría: Anillo rectangular
* Profundidad: 0,5 m
* Número de picas: cuatro
* Diámetro 18 mm
* Longitud de picas: 2 metros
* Dimensiones del rectángulo: 4.0x2.5 m

| Código | Ud | Descripción | Rendimiento | Precio | Importe |
|---|---|---|---|---|---|
| SINDESTI2 | UD | Sin descomposición | 1 | 1200.94 | 1200.94 |
| %7_C_INDIRECT | % | % Costes Indirectos | 7 % | 1200.94 | 84.07 |
|  |  | Total |  |  | 1285 |

###### 4.4.1.2.5 VARIOS
Importe: Presupuesto 4081.19; 000 947.45; 001 3814.16; 002 3814.16; 003 3814.16

**ZVE4.4.3.4.1** UD ILUMINACIÓN EDIFICIO SECCIONAMIENTO: EQUIPO DE ILUMINACIÓN
1 UD × 600.01 = 600.01
Precios: Presupuesto 600.01; 000 560.75; 001 560.75; 002 560.75
Suministro y colocación adosada o suspendida de pantalla estanca tipo LED 971 Ottima LED de DISANO modelo LED-8438lm-4000K-CRI80 de 51W o equivalente, incluidos medios auxiliares, necesarios totalmente instalado conexionado y probado, incluso cuadro de protección magnetotérmica y diferencial para dicho equipo, cableado y canalización correspondiente en la caseta.

| Código | Ud | Descripción | Rendimiento | Precio | Importe |
|---|---|---|---|---|---|
| SINDESILU | UD | Sin descomposición | 1 | 560.75 | 560.75 |
| %7_C_INDIRECT | % | % Costes Indirectos | 7 % | 560.75 | 39.25 |
|  |  | Total |  |  | 600.01 |

**ZVE4.4.3.4.3** UD EQUIPO DE TELEGESTIÓN: EKOR.GID
1 UD × 1740 = 1740.00
Precios: Presupuesto 1740; 000 1626.17; 001 1626.17; 002 1626.17
Unidad gestora inteligente de distribución para la automatización de la red de media tensión, tipo ekor.gid de Ormazabal o similar totalmente instalado, interconectado y programado.

| Código | Ud | Descripción | Rendimiento | Precio | Importe |
|---|---|---|---|---|---|
| SINDESEQU | UD | Sin descomposición | 1 | 1626.17 | 1626.17 |
| %7_C_INDIRECT | % | % Costes Indirectos | 7 % | 1626.17 | 113.83 |
|  |  | Total |  |  | 1740 |

**ARMET** UD ARMARIO METALICO
0 UD × 787.56 = 0.00
Precios: Presupuesto 787.56; 000 562.21; 001 736.04; 002 736.04; 003 736.04
Armario metálico con mordazas de sujeción y tres fusibles de repuesto de 36 kv-6,3 A, colocado en paramento vertical.

| Código | Ud | Descripción | Rendimiento | Precio | Importe |
|---|---|---|---|---|---|
| ARMETALI | UD | Armario metálico (material) | 1 | 707.2 | 707.20 |
| MO0010 | h | Oficial 1ª | 1 | 28.84 | 28.84 |
| %7_C_INDIRECT | % | % Costes Indirectos | 7 % | 736.04 | 51.52 |
|  |  | Total |  |  | 787.56 |

**BANQU** UD BANQUETA AISLANTE
1 UD × 138.76 = 138.76
Precios: Presupuesto 138.76; 000 98.78; 001 129.68; 002 129.68; 003 129.68
Banqueta aislante para interior de 40 kv.

| Código | Ud | Descripción | Rendimiento | Precio | Importe |
|---|---|---|---|---|---|
| BANQUET | UD | Banqueta aislante interior 40Kv (material) | 1 | 126.8 | 126.80 |
| MO0010 | h | Oficial 1ª | 0.1 | 28.84 | 2.88 |
| %7_C_INDIRECT | % | % Costes Indirectos | 7 % | 129.68 | 9.08 |
|  |  | Total |  |  | 138.76 |

**PARGU** UD PAR DE GUANTES
1 UD × 334.78 = 334.78
Precios: Presupuesto 334.78; 000 237.88; 001 312.88; 002 312.88; 003 312.88
Par de guantes aislantes, de tensión de prueba 36 kv con cofre con ventana, bolsa de protección, colocado en paramento.

| Código | Ud | Descripción | Rendimiento | Precio | Importe |
|---|---|---|---|---|---|
| PARGUA | UD | Par guantes aislantes (36Kv) (material) | 1 | 310 | 310.00 |
| MO0010 | h | Oficial 1ª | 0.1 | 28.84 | 2.88 |
| %7_C_INDIRECT | % | % Costes Indirectos | 7 % | 312.88 | 21.90 |
|  |  | Total |  |  | 334.78 |

**PERMAN** UD PERTIGA DE MANIOBRA
1 UD × 509.35 = 509.35
Precios: Presupuesto 509.35; 000 362.18; 001 476.03; 002 476.03; 003 476.03
Pértiga de maniobra, con verificador de ausencia de tensión luminoso, hasta 40 kv., colocado.

| Código | Ud | Descripción | Rendimiento | Precio | Importe |
|---|---|---|---|---|---|
| PERMANI | UD | Pertiga maniobra (material) | 1 | 471.7 | 471.70 |
| MO0010 | h | Oficial 1ª | 0.15 | 28.84 | 4.33 |
| %7_C_INDIRECT | % | % Costes Indirectos | 7 % | 476.03 | 33.32 |
|  |  | Total |  |  | 509.35 |

**PLACAS** UD CONJUNTO DE PLACAS
1 UD × 267.2 = 267.20
Precios: Presupuesto 267.2; 000 197.52; 001 249.72; 002 249.72; 003 249.72
Conjunto de placas de peligro de muerte y primeros auxilios, a colocar en puertas, frentes de celda de transformadores, cabinas etc., colocadas.

| Código | Ud | Descripción | Rendimiento | Precio | Importe |
|---|---|---|---|---|---|
| PLACASPEL | UD | Conjunto placas peligro-primeros auxilios (material) | 1 | 163.2 | 163.20 |
| MO0010 | h | Oficial 1ª | 3 | 28.84 | 86.52 |
| %7_C_INDIRECT | % | % Costes Indirectos | 7 % | 249.72 | 17.48 |
|  |  | Total |  |  | 267.2 |

**ZELUMEST** UD LUMINARIA ESTANCA LED
1 UD × 87.96 = 87.96
Precios: Presupuesto 87.96; 000 82.21; 001 82.21; 002 82.21
Suministro y colocación adosada o suspendida de pantalla estanca tipo LED 971 Ottima LED de DISANO modelo LED-8438lm-4000K-CRI80 de 51W o equivalente, incluidos medios auxiliares, necesarios totalmente instalado conexionado y probado.

| Código | Ud | Descripción | Rendimiento | Precio | Importe |
|---|---|---|---|---|---|
| LUMESTA | UD | luminaria LED 971 Ottima LED de DISANO (material) | 1 | 75 | 75.00 |
| MO0010 | h | Oficial 1ª | 0.25 | 28.84 | 7.21 |
| %7_C_INDIRECT | % | % Costes Indirectos | 7 % | 82.21 | 5.75 |
|  |  | Total |  |  | 87.96 |

**ZELUEMER** UD LUMINARIA DE EMERGENCIA LED IP66
1 UD × 171.42 = 171.42
Precios: Presupuesto 171.42; 000 160.21; 001 160.21; 002 160.21
Luminaria de emergencia estanca tipo LED IP66 IK07 8W modelo B66LED permanente de LEGRAND o equivalente, a colocar en interior en la posición recogida en los planos incluso conexiones a interruptores y sujeción de proyector a la fachada o cubierta, i/ p.p. sujeciones, conexionado y probado con todos los medios auxiliares, materiales y manuales necesarios, totalmente terminado incluso costes indirectos.

| Código | Ud | Descripción | Rendimiento | Precio | Importe |
|---|---|---|---|---|---|
| LUMEMER | UD | Luminaria emergencia (material) | 1 | 153 | 153.00 |
| MO0010 | h | Oficial 1ª | 0.25 | 28.84 | 7.21 |
| %7_C_INDIRECT | % | % Costes Indirectos | 7 % | 160.21 | 11.21 |
|  |  | Total |  |  | 171.42 |

**EMER** UD BLOQUE AUTONOMO DE EMERGENCIA
0 UD × 173.56 = 0.00
Precios: Presupuesto 173.56; 000 123.91; 001 162.21; 002 162.21; 003 162.21
Bloque autónomo de emergencia estanco, Daisalux, NOVA N6S, con caja estanca, colocado y conectado.

| Código | Ud | Descripción | Rendimiento | Precio | Importe |
|---|---|---|---|---|---|
| EMERG | UD | Bloque autónomo emergencia DAISALUX NOVA N65 (material) | 1 | 155 | 155.00 |
| MO0010 | h | Oficial 1ª | 0.25 | 28.84 | 7.21 |
| %7_C_INDIRECT | % | % Costes Indirectos | 7 % | 162.21 | 11.35 |
|  |  | Total |  |  | 173.56 |

**CIRALIMEN** UD CIRCUITO DE ALIMENTACION
0 UD × 144.83 = 0.00
Precios: Presupuesto 144.83; 000 102.81; 001 135.35; 002 135.35; 003 135.35
Circuito de alimentación de alumbrado, normal y de emergencia, totalmente instalado y conectado, formado por:
- 110 m de cable V-750 de 1x1,50mm2 en distribución I+N+T, a tender en carril y en tubo
- 14 m tubo aislante rígido Fergondur ó similar, M25, incluso p/p de cajas de enlace y accesorios de fijación

| Código | Ud | Descripción | Rendimiento | Precio | Importe |
|---|---|---|---|---|---|
| CIRALIMENT1 | ML | Cable V-750 de 1x1,5mm2 (I+N+T) a tender en carril y tubo (material) | 110 | 0.85 | 93.50 |
| CIRALIMENT2 | ML | Tubo aislante rígido Fergondur ó similar M25 (material) | 14 | 2.68 | 37.52 |
| MO0010 | h | Oficial 1ª | 0.15 | 28.84 | 4.33 |
| %7_C_INDIRECT | % | % Costes Indirectos | 7 % | 135.35 | 9.47 |
|  |  | Total |  |  | 144.83 |

**CIRMANDO** UD CIRCUITO DE MANDO
0.25 UD × 281.23 = 70.31
Precios: Presupuesto 281.23; 000 204.37; 001 262.83; 002 262.83; 003 262.83
Circuito de mando de encendido, totalmente instalado y conectado, formado por:
- 4 Pulsadores luminosos Plexo55, monobloc
- 24 m Tubo aislante rígido Fergondur M25 incluso p/p de cajas de enlaces y derivación, con accesorios de fijación
- 115 m Cable V-750 de 1x1,50mm2 tendido en tubo
- Accesorios varios

| Código | Ud | Descripción | Rendimiento | Precio | Importe |
|---|---|---|---|---|---|
| CIRMANDO1 | UD | Pulsador luminoso PLEXO55 monobloc (material) | 4 | 9.94 | 39.76 |
| CIRMANDO2 | ML | Tubo aislante rígido FERGONDUR M25, incluso p/p (material) | 24 | 2.7 | 64.80 |
| CIRMANDO3 | ML | Cable V-750 de 1x1,5mm2 tendido en tubo (material) | 115 | 0.85 | 97.75 |
| CIRMANDO4 | UD | Accesorios varios (material) | 1 | 2.84 | 2.84 |
| MO0010 | h | Oficial 1ª | 2 | 28.84 | 57.68 |
| %7_C_INDIRECT | % | % Costes Indirectos | 7 % | 262.83 | 18.40 |
|  |  | Total |  |  | 281.23 |

**ZVEMAN5G6** ML MANGUERA RZ1-K 5x6 mm²
20 ML × 8.07 = 161.40
Precios: Presupuesto 8.07; 000 7.54; 001 7.54; 002 7.54
Cable de cobre de 5x6 mm2 de sección para transporte y distribución de energía eléctrica, tipo RZ1-K o similar con aislamiento polietileno reticulado y libre de halogenuros, tensión 0,6/1kV instalado tanto en bandeja como en canalización, incluyendo terminales y conexiones eléctricas.

| Código | Ud | Descripción | Rendimiento | Precio | Importe |
|---|---|---|---|---|---|
| MANCOL5X6 | ML | Manguera RZ1-K 5x6 mm² (material) | 1 | 6.1 | 6.10 |
| MO0010 | h | Oficial 1ª | 0.05 | 28.84 | 1.44 |
| %7_C_INDIRECT | % | % Costes Indirectos | 7 % | 7.54 | 0.53 |
|  |  | Total |  |  | 8.07 |

###### 4.4.1.2.6 TRÁMITES
Importe: Presupuesto 10000.04; 000 9345.8; 001 9345.8; 002 9345.8

**ZVE4.4.3.5.1** UD PROYECTO LEGALIZACIÓN DE LÍNEAS MT
2 UD × 2500.01 = 5000.02
Precios: Presupuesto 2500.01; 000 2336.45; 001 2336.45; 002 2336.45
Proyecto de ejecución "as built" y legalización de líneas de MT e incluso gastos de certificación de OCA, incluso costes indirectos.

| Código | Ud | Descripción | Rendimiento | Precio | Importe |
|---|---|---|---|---|---|
| SINDESPRO1 | UD | Sin descomposición | 1 | 2336.45 | 2336.45 |
| %7_C_INDIRECT | % | % Costes Indirectos | 7 % | 2336.45 | 163.55 |
|  |  | Total |  |  | 2500.01 |

**ZVE4.4.3.5.2** UD PROYECTO LEGALIZACIÓN DE CENTRO SECCIONAMIENTO
2 UD × 2500.01 = 5000.02
Precios: Presupuesto 2500.01; 000 2336.45; 001 2336.45; 002 2336.45
Proyecto de ejecución "as built" y legalización de centro de seccionamiento e incluso gastos de certificación de OCA, incluso costes indirectos.

| Código | Ud | Descripción | Rendimiento | Precio | Importe |
|---|---|---|---|---|---|
| SINDESPRO2 | UD | Sin descomposición | 1 | 2336.45 | 2336.45 |
| %7_C_INDIRECT | % | % Costes Indirectos | 7 % | 2336.45 | 163.55 |
|  |  | Total |  |  | 2500.01 |

##### 4.4.1.3 CENTRO DE TRANSFORMACION ABONADO (09/12/2003)
Importe: Presupuesto 265541.59; 000 16632.39; 001 247084.87; 002 247084.87; 003 247084.87

###### 4.4.1.3.1 ACOMETIDA (09/12/2003)
Importe: Presupuesto 14060.68; 000 865; 001 12236.8; 002 12236.8; 003 12236.8

**ZVEHEPRZ1X240** ML LINEA SUBTERRANEA 18-30KV 1X240mm²
300 ML × 30.04 = 9012.00

| Medición | Uds. | Largo | Parcial |
|---|---|---|---|
| linea 1 | 3 | 50 | 150.00 |
| linea 2 | 3 | 50 | 150.00 |
| Subtotal |  |  | 300.00 |
| Total |  |  | 300 |

**ZANJA_014** ML EXC.ZANJA 2, 4 Y 6 CONDUCTOS
50 ML × 16.78 = 839.00

**ZETPC_006** ML CANALIZACIÓN 6 TUBERIAS TPC 200 mm
50 ML × 56.87 = 2843.50

**ZEARQ06** UD ARQUETA DE 0.60X0,60
2 UD × 683.09 = 1366.18
Precios: Presupuesto 683.09; 000 638.4; 001 638.4; 002 638.4
Arqueta tipo de dimensiones interiores 0,60x0,60 m y profundidad menor o igual de 2.00 m, de hormigón prefabricado, que incluye excavación, hormigón de limpieza, tapa de fundición dúctil normalizada con inscripción según criterio de la compañía suministradora D400, incluso parte proporcional de embocaduras y recibido de canalizaciones. Completamente terminada según plano de detalles y comprobada. Medida la unidad terminada.

| Código | Ud | Descripción | Rendimiento | Precio | Importe |
|---|---|---|---|---|---|
| ARQEL06 | UD | Arqueta de 0,60 x 0,60m (material) | 1 | 350 | 350.00 |
| MO0010 | h | Oficial 1ª | 10 | 28.84 | 288.40 |
| %7_C_INDIRECT | % | % Costes Indirectos | 7 % | 638.40 | 44.69 |
|  |  | Total |  |  | 683.09 |

###### 4.4.1.3.2 EQUIPO DE MEDIA TENSIÓN
Importe: Presupuesto 80504.57; 000 75237.89; 001 75237.89; 002 75237.89

**ZECABLLE** UD CABINA DE ENTRADA LINEA DE ALTA TENSION
2 UD × 4498.28 = 8996.56
Precios: Presupuesto 4498.28; 000 4204; 001 4204; 002 4204
Celda modular de línea equipada con interruptor seccionador de tres posiciones (cerrado/abierto/puesta a tierra), tipo cgm.3-l de Ormazabal o similar, con las siguientes características,
-Un = 36 kV
-In = 630 A
-Icc = 21 kA / 52 kA
-Dimensiones 418 X 850 X 1.745 mm (ancho/fondo/alto)
Incluyendo mando motorizado tipo BM, totalmente instalado y probado.

| Código | Ud | Descripción | Rendimiento | Precio | Importe |
|---|---|---|---|---|---|
| SINDESLLE | UD | Sin descomposición | 1 | 4204 | 4204.00 |
| %7_C_INDIRECT | % | % Costes Indirectos | 7 % | 4204.00 | 294.28 |
|  |  | Total |  |  | 4498.28 |

**ZVE4.4.4.2.1** UD CELDA DE AISLAMIENTO GENERAL
1 UD × 16906 = 16906.00
Precios: Presupuesto 16906; 000 15800; 001 15800; 002 15800
Celda modular de protección mediante interruptor automático, equipado con un interruptor automático de corte en vacío en serie con un interruptor-seccionador de tres posiciones (cerrado/abierto/puesta a tierra), tipo cgm.3-v de Ormazabal o similar con las siguientes características,
-Un = 36 kV
-In = 630 A
-Icc = 21 kA / 52 kA
-Dimensiones 418 X 1.100 X 1.745 mm (ancho/fondo/alto)
Incluyendo relé de protección ekor.rpg-201A, totalmente instalado y probado.

| Código | Ud | Descripción | Rendimiento | Precio | Importe |
|---|---|---|---|---|---|
| SINDESPROG | UD | Sin descomposición | 1 | 15800 | 15800.00 |
| %7_C_INDIRECT | % | % Costes Indirectos | 7 % | 15800.00 | 1106.00 |
|  |  | Total |  |  | 16906 |

**ZVE4.4.4.2.5** UD CELDA DE MEDIDA
1 UD × 7500.01 = 7500.01
Precios: Presupuesto 7500.01; 000 7009.35; 001 7009.35; 002 7009.35
Celda modular de medida con aislamiento en aire, tipo cgm.3-m de Ormazabal o similar para tensión Un = 36 kV, dimensiones 1.100 X 1.100 X 1.800 mm (ancho/fondo/alto), incluyendo 3 transformadores de tensión (36kV/110 V) y 3 transformadores de intensidad (50-100/5A) según normas de la empresa distribuidora de energía eléctrica para la medición del consumo de energía, totalmente conexionado y probado.

| Código | Ud | Descripción | Rendimiento | Precio | Importe |
|---|---|---|---|---|---|
| SINDESMED | UD | Sin descomposición | 1 | 7009.35 | 7009.350 |
| %7_C_INDIRECT | % | % Costes Indirectos | 7 % | 7009.350 | 490.655 |
|  |  | Total |  |  | 7500.01 |

**ZVE4.4.4.2.2** UD CELDA AISLAMIENTO PRIMARIO TRANSFORMADOR
2 UD × 16906 = 33812.00
Precios: Presupuesto 16906; 000 15800; 001 15800; 002 15800
Celda modular de protección mediante interruptor automático, equipado con un interruptor automático de corte en vacío en serie con un interruptor-seccionador de tres posiciones (cerrado/abierto/puesta a tierra), tipo cgm.3-v de Ormazabal o similar con las siguientes características,
-Un = 36 kV
-In = 630 A
-Icc = 21 kA / 52 kA
-Dimensiones 418 X 1.100 X 1.745 mm(ancho/fondo/alto)
Incluyendo relé de protección ekor.rpg-201A, totalmente instalado y probado.

| Código | Ud | Descripción | Rendimiento | Precio | Importe |
|---|---|---|---|---|---|
| SINDESPRO | UD | Sin descomposición | 1 | 15800 | 15800.00 |
| %7_C_INDIRECT | % | % Costes Indirectos | 7 % | 15800.00 | 1106.00 |
|  |  | Total |  |  | 16906 |

**ZERECAB** UD CELDA REMONTE DE CABLES
2 UD × 3745 = 7490.00
Precios: Presupuesto 3745; 000 3500; 001 3500; 002 3500
Celda modular de remonte ce cables hasta el embarrado principal con aislamiento en aire, tipo cgm.3-rc de Ormazabal o similar con las siguientes características,
-Un = 36 kV
-In = 630 A
-Dimensiones 368 X 831 X 1.745 mm (ancho/fondo/alto)
Totalmente instalado y probado.

| Código | Ud | Descripción | Rendimiento | Precio | Importe |
|---|---|---|---|---|---|
| SINDESCEL | UD | Sin descomposición | 1 | 3500 | 3500.00 |
| %7_C_INDIRECT | % | % Costes Indirectos | 7 % | 3500.00 | 245.00 |
|  |  | Total |  |  | 3745 |

**ZVE4.4.4.2.4** UD LÍNEA CLIENTE: CGM.3-L
0 UD × 3745 = 0.00
Precios: Presupuesto 3745; 000 3500; 001 3500; 002 3500
Línea Cliente: cgm.3-lMódulo metálico para protección del remonte de cables al embarrado general, fabricado por ORMAZABAL o similar, con las siguientes características:
* Un = 36 kV
* Dimensiones: 418 mm / 850 mm / 1745 mm
* * Se incluyen el montaje y conexión.

| Código | Ud | Descripción | Rendimiento | Precio | Importe |
|---|---|---|---|---|---|
| SINDESCEL | UD | Sin descomposición | 1 | 3500 | 3500.00 |
| %7_C_INDIRECT | % | % Costes Indirectos | 7 % | 3500.00 | 245.00 |
|  |  | Total |  |  | 3745 |

**ZVE4.4.4.2.6** UD PUENTES ENTRE CELDAS: CABLES MT 18/30 KV
1 UD × 1000 = 1000.00
Precios: Presupuesto 1000; 000 934.58; 001 934.58; 002 934.58
Interconexión entre celdas de MT mediante uniones tipo ormalink de Ormazabal o similar, totalmente instalados.

| Código | Ud | Descripción | Rendimiento | Precio | Importe |
|---|---|---|---|---|---|
| SINDESPUCE | UD | Sin descomposición | 1 | 934.58 | 934.58 |
| %7_C_INDIRECT | % | % Costes Indirectos | 7 % | 934.58 | 65.42 |
|  |  | Total |  |  | 1000 |

**ZVE4.4.4.2.7** UD PUENTES MT TRANSFORMADOR: CABLES MT 30 KV
4 UD × 1200 = 4800.00
Precios: Presupuesto 1200; 000 1121.49; 001 1121.49; 002 1121.49
Cables de MT 18/30 kV del tipo DHZ1, unipolares con conductores de sección y material 1x50 aluminio, empleando 10 m de longitud para cada fase. Terminales de 36 kV tipo Elastimold M400LR o similar en uno de los extremos de los cables y del tipo enchufable y acodado tipo M430TB en los otros extremos de los cables. Totalmente montados e interconectados los cables.

| Código | Ud | Descripción | Rendimiento | Precio | Importe |
|---|---|---|---|---|---|
| SINDESPU1 | UD | Sin descomposición | 1 | 1121.49 | 1121.49 |
| %7_C_INDIRECT | % | % Costes Indirectos | 7 % | 1121.49 | 78.50 |
|  |  | Total |  |  | 1200 |

**ZVE4.4.4.2.8** UD PUENTES MT TRANSFORMADOR 2: CABLES MT 18/30 KV
0 UD × 1200 = 0.00
Precios: Presupuesto 1200; 000 1121.49; 001 1121.49; 002 1121.49
Puentes MT Transformador 1:
Cables MT 18/30 kVCables MT 18/30 kV del tipo DHZ1, unipolares, con conductores de sección y material 1x50 Al empleando 3 de 10 m de longitud, y terminaciones ELASTIMOLD de 36 kV del tipo enchufable acodada y modelo M400LR.En el otro extremo son del tipo atornillable y modelo M430TB.
Puentes MT Transformador 2:
Cables MT 18/30 kVCables MT 18/30 kV del tipo DHZ1, unipolares, con conductores de sección y material 1x50 Al empleando 3 de 10 m de longitud, y terminaciones ELASTIMOLD de 36 kV del tipo enchufable acodada y modelo M400LR.En el otro extremo son del tipo atornillable y modelo M430TB.
Puentes entre Celdas:
Cables MT 18/30 kVCables MT 18/30 kV del tipo DHV, unipolares, con conductores de sección y material 1x50 Al empleando 3 de 2 m de longitud, y terminaciones ELASTIMOLD de 36 kV del tipo atornillable y modelo M430TB y del tipo cono difusor y modelo OTK 236.
Puentes MT Transformador 2:
Cables MT 18/30 kVCables MT 18/30 kV del tipo RHZ1, unipolares, con conductores de sección y material 1x50 Al empleando 3 de 10 m de longitud, y terminaciones ELASTIMOLD de 36 kV del tipo enchufable acodada y modelo M400LR.
Puentes MT Transformador 1:
Cables MT 18/30 kVCables MT 18/30 kV del tipo RHZ1, unipolares, con conductores de sección y material 1x50 Al empleando 3 de 10 m de longitud, y terminaciones ELASTIMOLD de 36 kV del tipo enchufable acodada y modelo M400LR.

| Código | Ud | Descripción | Rendimiento | Precio | Importe |
|---|---|---|---|---|---|
| SINDESPU2 | UD | Sin descomposición | 1 | 1121.49 | 1121.49 |
| %7_C_INDIRECT | % | % Costes Indirectos | 7 % | 1121.49 | 78.50 |
|  |  | Total |  |  | 1200 |

###### 4.4.1.3.3 TRANSFORMADOR
Importe: Presupuesto 101605; 000 94957.94; 001 94957.94; 002 94957.94

**ZVE4.4.4.3.1** UD TRANSFORMADOR DE 2500kVA
2 UD × 50000 = 100000.00
Precios: Presupuesto 50000; 000 46728.97; 001 46728.97; 002 46728.97
Transformador de potencia de 2.500 kVA con líquido dieléctrico biodegradable tipo Organic de Ormazabal o similar con las siguientes características:
Transformador trifásico reductor de tensión, según las normas citadas en la Memoria con neutro accesible en el secundario, de potencia 2.500 kVA y refrigeración natural éster biodegradable, de tensión primaria 36 kV y tensión secundaria 420 V en vacío, grupo de conexión DYN11, de tensión de cortocircuito de 6% y regulación primaria de + 2,5%, + 5%, + 7,5%, + 10 %. Totalmente instalado, interconectado y probado.

| Código | Ud | Descripción | Rendimiento | Precio | Importe |
|---|---|---|---|---|---|
| SINDESTRA1 | UD | Sin descomposición | 1 | 46728.97 | 46728.97 |
| %7_C_INDIRECT | % | % Costes Indirectos | 7 % | 46728.97 | 3271.03 |
|  |  | Total |  |  | 50000 |

**ZVE4.4.4.3.2** UD TRANSFORMADOR 2: TRANSFORMA.ORGANIC 36 KV
0 UD × 50000 = 0.00
Precios: Presupuesto 50000; 000 46728.97; 001 46728.97; 002 46728.97
Transformador 2: transforma.organic 36 KV Transformador trifásico reductor de tensión, según las normas citadas en la Memoria con neutro accesible en el secundario, de potencia 2500 kVA y refrigeración natural éster biodegradable, de tensión primaria y tensión secundaria 420 V en vac_u237?o (B2), grupo de conexión DYN11, de tensión de cortocircuito de 6% y regulación primaria de + 2,5%, + 5%, + 7,5%, + 10 %.

| Código | Ud | Descripción | Rendimiento | Precio | Importe |
|---|---|---|---|---|---|
| SINDESTRA2 | UD | Sin descomposición | 1 | 46728.97 | 46728.97 |
| %7_C_INDIRECT | % | % Costes Indirectos | 7 % | 46728.97 | 3271.03 |
|  |  | Total |  |  | 50000 |

**ZVE4.4.4.3.3** UD TRANSFORMADOR 3: TRANSFORMA.ORGANIC 36 KV
0 UD × 20000 = 0.00
Precios: Presupuesto 20000; 000 18691.59; 001 18691.59; 002 18691.59
Transformador 3: transforma.organic 36 KV Transformador trifásico reductor de tensión, según las normas citadas en la Memoria con neutro accesible en el secundario, de potencia 250 kVA y refrigeración natural éster biodegradable, de tensión primaria y tensión secundaria 490 V en vac_u237?o (B2), grupo de conexión DYN11, de tensión de cortocircuito de 6% y regulación primaria de + 2,5%, + 5%, + 7,5%, + 10 %.

| Código | Ud | Descripción | Rendimiento | Precio | Importe |
|---|---|---|---|---|---|
| SINDESTRA3 | UD | Sin descomposición | 1 | 18691.59 | 18691.59 |
| %7_C_INDIRECT | % | % Costes Indirectos | 7 % | 18691.59 | 1308.41 |
|  |  | Total |  |  | 20000 |

**ZVECUB** UD CUBETO DE RETENCIÓN DE ACEITES
2 UD × 802.5 = 1605.00
Precios: Presupuesto 802.5; 000 750; 001 750; 002 750
Ejecución del cubeto de retención de aceites, incluso hormigón, encofrados y grava apagallamas para un volumen de aceite de 2000 litros, totalmente acabado.

| Código | Ud | Descripción | Rendimiento | Precio | Importe |
|---|---|---|---|---|---|
| SINDESCUB | UD | Sin descomposición | 1 | 750 | 750.00 |
| %7_C_INDIRECT | % | % Costes Indirectos | 7 % | 750.00 | 52.50 |
|  |  | Total |  |  | 802.5 |

###### 4.4.1.3.4 EQUIPO DE BAJA TENSIÓN
Importe: Presupuesto 38124.66; 000 35630.51; 001 35630.51; 002 35630.51

**ZVE4.4.4.4.1** UD PUENTES BT ENTRE TRANFORMADOR-CUADRO
2 UD × 2346 = 4692.00
Precios: Presupuesto 2346; 000 2192.52; 001 2192.52; 002 2192.52
Juego de puentes de cables de BT de interconexión entre el transformador de potencia y el cuadro de protección en BT del transformador. Todos los cables serán de aluminio de 240 mm2 de sección, cada fase llevará 10 cables y el neutro 5 cables. Longitud de los cables 12 m, totalmente instalados e incluyendo terminales y pequeño material para su correcto montaje.

| Código | Ud | Descripción | Rendimiento | Precio | Importe |
|---|---|---|---|---|---|
| SINDESPUE1 | UD | Sin descomposición | 1 | 2192.52 | 2192.52 |
| %7_C_INDIRECT | % | % Costes Indirectos | 7 % | 2192.52 | 153.48 |
|  |  | Total |  |  | 2346 |

**ZVE4.4.4.4.2** UD PUENTES BT-B2 TRANSFORMADOR 2: PUENTES TRANSFOR-CUADRO
0 UD × 2346 = 0.00
Precios: Presupuesto 2346; 000 2192.52; 001 2192.52; 002 2192.52
Puentes BT - B2 Transformador 1: Puentes BT - B2 Transformador 1Juego de puentes de cables de BT,de sección y material 1x240 Al sin armadura, y todos los accesorios para la conexión, formados por un grupo de cables en la cantidad 10xfase + 5xneutro de 2,5 m de longitud.
Puentes BT - B2 Transformador 2: Puentes BT - B2 Transformador 2Juego de puentes de cables de BT,de sección y material 1x240 Al sin armadura, y todos los accesorios para la conexión, formados por un grupo de cables en la cantidad 10xfase + 5xneutro de 2,5 m de longitud.
Puentes BT - B2 Transformador 1: Puentes BT - B2 Transformador 1Juego de puentes de cables de BT,de sección y material 1x240 Al sin armadura, y todos los accesorios para la conexión, formados por un grupo de cables en la cantidad 10xfase + 5xneutro de 2,5 m de longitud.(*) Precio incluido en la partida del apartado 4.1.2.

| Código | Ud | Descripción | Rendimiento | Precio | Importe |
|---|---|---|---|---|---|
| SINDESPUE2 | UD | Sin descomposición | 1 | 2192.52 | 2192.52 |
| %7_C_INDIRECT | % | % Costes Indirectos | 7 % | 2192.52 | 153.48 |
|  |  | Total |  |  | 2346 |

**ZVE4.4.4.4.5** UD EQUIPO DE MEDIDA DE ENERGÍA: EQUIPO DE MEDIDA
1 UD × 3432 = 3432.00
Precios: Presupuesto 3432; 000 3207.47; 001 3207.47; 002 3207.47
Equipo de Medida de Energía: Equipo de medida Contador tarificador electrónico multifunción, registrador electrónico, regleta de verificación y módem.

| Código | Ud | Descripción | Rendimiento | Precio | Importe |
|---|---|---|---|---|---|
| SINDESEQ | UD | Sin descomposición | 1 | 3207.47 | 3207.47 |
| %7_C_INDIRECT | % | % Costes Indirectos | 7 % | 3207.47 | 224.52 |
|  |  | Total |  |  | 3432 |

**ZVE4.4.5.6.1** UD CUADRO PROTECCIÓN BT TRANSFORMADOR 2500 KVA
2 UD × 15000.33 = 30000.66
Precios: Presupuesto 15000.33; 000 14019; 001 14019; 002 14019
Armario metálico de dimensiones 2.000 X 1.600 X 600 mm (alto/ancho/profundidad), con placa de montaje para montaje de interruptor automático de corte y protección en BT marca Schneider, modelo Masterpact MTZ3 50 de 4 polos con controlador micrologic 5.0 o similar, con parte proporcional de embarrados para la interconexión de los cables de entrada del transformador y de salida al cuadro general de BT, totalmente montado, ajustado y verificado.

| Código | Ud | Descripción | Rendimiento | Precio | Importe |
|---|---|---|---|---|---|
| SINDESCB1 | UD | Sin descomposición | 1 | 14019 | 14019.00 |
| %7_C_INDIRECT | % | % Costes Indirectos | 7 % | 14019.00 | 981.33 |
|  |  | Total |  |  | 15000.33 |

**ZVE4.4.5.6.2** UD CBT TRAFO 250 KVA
0 UD × 8000.39 = 0.00
Precios: Presupuesto 8000.39; 000 7477; 001 7477; 002 7477
Armario metálico de dimensiones 2.000 X 800 X 600 mm (alto/ancho/profundidad), con placa de montaje para montaje de interruptor automático de corte y protección en BT marca Schneider, modelo Masterpact 500A de 4 polos con controlador micrologic 5.0 o similar, con parte proporcional de embarrados para la interconexión de los cables de entrada del transformador y de salida al cuadro general de BT, totalmente montado, ajustado y verificado.

| Código | Ud | Descripción | Rendimiento | Precio | Importe |
|---|---|---|---|---|---|
| SINDESCB2 | UD | Sin descomposición | 1 | 7477 | 7477.00 |
| %7_C_INDIRECT | % | % Costes Indirectos | 7 % | 7477.00 | 523.39 |
|  |  | Total |  |  | 8000.39 |

###### 4.4.1.3.5 RED DE TIERRAS
Importe: Presupuesto 2815; 000 2630.82; 001 2630.82; 002 2630.82

**ZVE4.4.4.5.2** UD TIERRAS INTER PROT TRANSFORMACIÓN: INSTALACIÓN INTERIOR
1 UD × 925 = 925.00
Precios: Presupuesto 925; 000 864.48; 001 864.48; 002 864.48
Tierras Interiores protección de centro de transformación: Instalación interior de puesta a tierra de protección en el edificio de transformación, con un conductor de cobre desnudo de 50 mm2, grapado a la pared, y conectado a los equipos de MT y demás aparamenta de este edificio, así como una caja general de tierra de protección según las normas de la compañía.

| Código | Ud | Descripción | Rendimiento | Precio | Importe |
|---|---|---|---|---|---|
| SINDETII | UD | Sin descomposición | 1 | 864.48 | 864.48 |
| %7_C_INDIRECT | % | % Costes Indirectos | 7 % | 864.48 | 60.51 |
|  |  | Total |  |  | 925 |

**ZVE4.4.4.5.3** UD TIERRAS EXTER SERV TRANSFORMACIÓN: PICAS ALINEADAS
3 UD × 630 = 1890.00
Precios: Presupuesto 630; 000 588.78; 001 588.78; 002 588.78
Tierras Exteriores protección del centro de transformación: Anillo rectangular Instalación exterior de puesta a tierra de protección en el edificio de transformación, debidamente montada y conexionada, empleando conductor de cobre desnudo de 50 mm2 de sección.Características:
* Geometría: Anillo rectangular
* Profundidad: 0,5 m
* Número de picas: cuatro
* Diámetro 18 mm
* Longitud de picas: 2 metros
* Dimensiones del rectángulo: 4.0x3.0 m

| Código | Ud | Descripción | Rendimiento | Precio | Importe |
|---|---|---|---|---|---|
| SINDETIEX | UD | Sin descomposición | 1 | 588.78 | 588.780 |
| %7_C_INDIRECT | % | % Costes Indirectos | 7 % | 588.780 | 41.215 |
|  |  | Total |  |  | 630 |

###### 4.4.1.3.6 ILUMINACIÓN INTERIOR
Importe: Presupuesto 1232.2; 000 136.59; 001 1151.7; 002 1151.7; 003 1151.7

| Código | Ud | Descripción | Cantidad | Precio | Importe |
|---|---|---|---|---|---|
| ZELUEMER | UD | LUMINARIA DE EMERGENCIA LED IP66 | 3 | 171.42 | 514.26 |
| ZELUMEST | UD | LUMINARIA ESTANCA LED | 5 | 87.96 | 439.80 |
| CIRALIMEN | UD | CIRCUITO DE ALIMENTACION | 0 | 144.83 | 0.00 |
| CIRMANDO | UD | CIRCUITO DE MANDO | 0.5 | 281.23 | 140.62 |

**PULSLUM** UD PULSADORES LUMINOSOS
2 UD × 11.98 = 23.96
Precios: Presupuesto 11.98; 000 8.6; 001 11.2; 002 11.2; 003 11.2
Pulsadores luminosos estancos, salientes, tipo PLEXO 55, monobloc, colocado y conectado.

| Código | Ud | Descripción | Rendimiento | Precio | Importe |
|---|---|---|---|---|---|
| PULSAL | UD | Pulsadores luminosos PLEXO 55 (material) | 1 | 9.9 | 9.90 |
| MO0010 | h | Oficial 1ª | 0.045 | 28.84 | 1.30 |
| %7_C_INDIRECT | % | % Costes Indirectos | 7 % | 11.20 | 0.78 |
|  |  | Total |  |  | 11.98 |

**INTLUM** UD INTERRUPTORES LUMINOSOS
2 UD × 11.98 = 23.96
Precios: Presupuesto 11.98; 000 8.6; 001 11.2; 002 11.2; 003 11.2
Interruptores luminosos, estancos, saliente, tipo PLEXO55, colocado y conectado.

| Código | Ud | Descripción | Rendimiento | Precio | Importe |
|---|---|---|---|---|---|
| INTLUMM | UD | Interruptor luminoso Plexo55 (material) | 1 | 9.9 | 9.90 |
| MO0010 | h | Oficial 1ª | 0.045 | 28.84 | 1.30 |
| %7_C_INDIRECT | % | % Costes Indirectos | 7 % | 11.20 | 0.78 |
|  |  | Total |  |  | 11.98 |

**ZVEMAN5G2.5** ML MANGUERA RZ1-K 5x2,5 mm²
20 ML × 4.48 = 89.60

###### 4.4.1.3.7 VENTILACION FORZADA CELDA TRANSFORMADOR
Importe: Presupuesto 1942.03; 000 1388.63; 001 1814.93; 002 1814.93; 003 1814.93

**IMPHEL** UD IMPULSOR HELICOIDAL
1 UD × 1179.67 = 1179.67
Precios: Presupuesto 1179.67; 000 841.19; 001 1102.49; 002 1102.49; 003 1102.49
Impulsor helicoidal S&P (sentido hélice-motor) rf TCBT/4-500H, de 8000 m3/h a 1340 r.p.m., con P=12 mm c.d.a., alimentación 3x400V, colocado en frontal inferior de la celda, conectado.

| Código | Ud | Descripción | Rendimiento | Precio | Importe |
|---|---|---|---|---|---|
| IMPHELI | UD | Impulsor helicoidal S&P rf. TCBT74-500H (material) | 1 | 1065 | 1065.000 |
| MO0010 | h | Oficial 1ª | 1.3 | 28.84 | 37.492 |
| %7_C_INDIRECT | % | % Costes Indirectos | 7 % | 1102.492 | 77.174 |
|  |  | Total |  |  | 1179.67 |

**ALIMP** ML ALIMENTACION IMPULSORES
12 ML × 63.53 = 762.36
Precios: Presupuesto 63.53; 000 45.62; 001 59.37; 002 59.37; 003 59.37
Conducción eléctrica de alimentación a impulsores, desde C.B.T. Auxiliar, formada por cable Segurfoc331 0,6/1 kv., de 3 (4x2,5) mm2 incluso tubo flexible blindado Interplast M32, incluso p/p de cajas de enlace auto extinguibles y demás accesorios, tendida en zanja del local, colocada y conectada.

| Código | Ud | Descripción | Rendimiento | Precio | Importe |
|---|---|---|---|---|---|
| ALIMPU | ML | Alimentación impulsores, (material) | 1 | 53.6 | 53.60 |
| MO0010 | h | Oficial 1ª | 0.2 | 28.84 | 5.77 |
| %7_C_INDIRECT | % | % Costes Indirectos | 7 % | 59.37 | 4.16 |
|  |  | Total |  |  | 63.53 |

###### 4.4.1.3.8 MEDIDA-ENCLAVAMIENTOS MECÁNICOS
Importe: Presupuesto 4111.53; 000 2963.55; 001 3841.68; 002 3841.68; 003 3841.68

**CABLCOBRE** ML CABLE EXZHELLENT COBRE
172 ML × 5.01 = 861.72
Precios: Presupuesto 5.01; 000 3.65; 001 4.68; 002 4.68; 003 4.68
Cable Exzhellent de 0,6/1 kv y sección 6 mm2 cobre, a tender bajo tubo, incluso p/p de señalizadores, terminales y demás accesorios, colocado y conectado.

| Código | Ud | Descripción | Rendimiento | Precio | Importe |
|---|---|---|---|---|---|
| CABLCCOBRE | ML | Cable Exzellent 0,6/1Kv 6mm2 Cu (material) | 1 | 3.67 | 3.67 |
| MO0010 | h | Oficial 1ª | 0.035 | 28.84 | 1.01 |
| %7_C_INDIRECT | % | % Costes Indirectos | 7 % | 4.68 | 0.33 |
|  |  | Total |  |  | 5.01 |

**TUBMEFL** ML TUBO METALICO FLEXIBLE BLINDADO M32
80 ML × 11.22 = 897.60
Precios: Presupuesto 11.22; 000 8.09; 001 10.48; 002 10.48; 003 10.48
Tubo metálico flexible blindado, tipo Interplast ó similar, M32, incluso p/p de elementos de fijación a zanja de hormigón y paramento y demás accesorios, colocado.

| Código | Ud | Descripción | Rendimiento | Precio | Importe |
|---|---|---|---|---|---|
| TUBMEFB | ML | Tubo m. flexible blindado tipo Interplast , M32 (material) | 1 | 9.04 | 9.040 |
| MO0010 | h | Oficial 1ª | 0.05 | 28.84 | 1.442 |
| %7_C_INDIRECT | % | % Costes Indirectos | 7 % | 10.482 | 0.734 |
|  |  | Total |  |  | 11.22 |

**ARMCONT** UD ARMARIO ALOJAMIENTO DE CONTADORES
1 UD × 2068.01 = 2068.01
Precios: Presupuesto 2068.01; 000 1471.81; 001 1932.72; 002 1932.72; 003 1932.72
Armario para alojamiento de contadores, normalizado por Iberdrola, tipo ART-77/AT-ID de Uriarte, con placa base mecanizada y abatible, incluso bloques de prueba, colocado.

| Código | Ud | Descripción | Rendimiento | Precio | Importe |
|---|---|---|---|---|---|
| ARMACON | UD | Armario para contadores normalizado por Iberdrola (material) | 1 | 1901 | 1901.00 |
| MO0010 | h | Oficial 1ª | 1.1 | 28.84 | 31.72 |
| %7_C_INDIRECT | % | % Costes Indirectos | 7 % | 1932.72 | 135.29 |
|  |  | Total |  |  | 2068.01 |

**JUECERR** UD JUEGO DE 3 CERRADURAS DE LLAVE
2 UD × 142.1 = 284.20
Precios: Presupuesto 142.1; 000 108.37; 001 132.8; 002 132.8; 003 132.8
Juego de tres cerraduras de llave para enclavamiento mecánico colocadas en cabinas y defensa de trafo.

| Código | Ud | Descripción | Rendimiento | Precio | Importe |
|---|---|---|---|---|---|
| JUEGCERR | UD | Juego de 3 cerraduras de llave (material) | 1 | 49.16 | 49.16 |
| MO0010 | h | Oficial 1ª | 2.9 | 28.84 | 83.64 |
| %7_C_INDIRECT | % | % Costes Indirectos | 7 % | 132.80 | 9.30 |
|  |  | Total |  |  | 142.1 |

**JUCERRA** UD JUEGO DE 2 CERRADURAS DE LLAVE
0 UD × 120.68 = 0.00
Precios: Presupuesto 120.68; 000 92.36; 001 112.78; 002 112.78; 003 112.78
Juego de dos cerraduras de llave, para enclavamiento mecánico, colocadas en cabinas y defensa de trafo.

| Código | Ud | Descripción | Rendimiento | Precio | Importe |
|---|---|---|---|---|---|
| JUCERRAS | UD | Juego de 2 cerraduras de llave (material) | 1 | 37.8 | 37.800 |
| MO0010 | h | Oficial 1ª | 2.6 | 28.84 | 74.984 |
| %7_C_INDIRECT | % | % Costes Indirectos | 7 % | 112.784 | 7.895 |
|  |  | Total |  |  | 120.68 |

###### 4.4.1.3.9 REPUESTOS Y AUXILIARES DE PROTECCION
Importe: Presupuesto 2603.65; 000 1458.57; 001 2433.31; 002 2433.31; 003 2433.31

**ARMET** UD ARMARIO METALICO
1 UD × 787.56 = 787.56

**BANQU** UD BANQUETA AISLANTE
1 UD × 138.76 = 138.76

**PARGU** UD PAR DE GUANTES
1 UD × 334.78 = 334.78

**PERMAN** UD PERTIGA DE MANIOBRA
1 UD × 509.35 = 509.35

**PLACAS** UD CONJUNTO DE PLACAS
1 UD × 267.2 = 267.20

**ZVEDEF** UD DEFENSA DE TRANSFORMADOR: PROTECCIÓN FÍSICA TRANSFORMADOR
2 UD × 283 = 566.00
Precios: Presupuesto 283; 000 264.48; 001 264.48; 002 264.48
Unidad de valla metálica galvanizada de aislamiento contra contactos directos del transformador, incluyendo todos los elementos necesarios para su correcta instalación así como su puesta a tierra y montaje.

| Código | Ud | Descripción | Rendimiento | Precio | Importe |
|---|---|---|---|---|---|
| SINDESDEF | UD | Sin descomposición | 1 | 264.48 | 264.48 |
| %7_C_INDIRECT | % | % Costes Indirectos | 7 % | 264.48 | 18.51 |
|  |  | Total |  |  | 283 |

###### 4.4.1.3.10 INSTALACION DE PROTECCION CONTRA INCENDIOS (01/10/2004)
Importe: Presupuesto 13566.77; 000 9820.05; 001 12499.29; 002 12499.29; 003 12499.29

###### 4.4.1.4.8.1 DETECCION AUTOMÁTICA (01/10/2004)
Importe: Presupuesto 4506.98; 000 3254.22; 001 4132.99; 002 4132.99; 003 4132.99

**DETANA** UD DETECTOR ANALOGICO INTELIGENTE
3 UD × 152.4 = 457.20
Precios: Presupuesto 152.4; 000 108.59; 001 142.43; 002 142.43; 003 142.43
Detector analógico inteligente con algoritmos, de bajo perfil, óptico térmico, direccionable, Notifier SDX-751TEM con base 501, y zócalo de superficie para entrada tubo SMK400, colocado y conectado.

| Código | Ud | Descripción | Rendimiento | Precio | Importe |
|---|---|---|---|---|---|
| DETANA01 | UD | Detector analógico (material) | 1 | 138.1 | 138.10 |
| MO0010 | h | Oficial 1ª | 0.15 | 28.84 | 4.33 |
| %7_C_INDIRECT | % | % Costes Indirectos | 7 % | 142.43 | 9.97 |
|  |  | Total |  |  | 152.4 |

| Medición | Uds. | Parcial |
|---|---|---|
| Edificio CT | 3 | 3.00 |
| Total |  | 3 |

**PULS** UD PULSADOR ALARMA
1 UD × 139.49 = 139.49
Precios: Presupuesto 139.49; 000 99.28; 001 130.36; 002 130.36; 003 130.36
Pulsador de alarma direccionable con led incorporado, montaje superficial y llave para pruebas manuales Notifier M500KAC, incluso caja de superficie SR3T, tapa trepadora transparente TD003, colocado y conectado.

| Código | Ud | Descripción | Rendimiento | Precio | Importe |
|---|---|---|---|---|---|
| PULS01 | UD | Pulsador de alarma direccionable (material) | 1 | 126.9 | 126.90 |
| MO0010 | h | Oficial 1ª | 0.12 | 28.84 | 3.46 |
| %7_C_INDIRECT | % | % Costes Indirectos | 7 % | 130.36 | 9.13 |
|  |  | Total |  |  | 139.49 |

| Medición | Uds. | Parcial |
|---|---|---|
| Edificio CT | 1 | 1.00 |
| Total |  | 1 |

**BARRHU** UD BARRERA DETECCION HUMO
1 UD × 1131.31 = 1131.31
Precios: Presupuesto 1131.31; 000 804.55; 001 1057.3; 002 1057.3; 003 1057.3
Barrera microprocesada de detección de humo por reflexión con emisor y receptor en la misma unidad incluso elemento reflector, soportes de fijación, Notifier F50R colocada y conectada.

| Código | Ud | Descripción | Rendimiento | Precio | Importe |
|---|---|---|---|---|---|
| BARRHUM | UD | Barrera microprocesada de detección de humos (material) | 1 | 1040 | 1040.00 |
| MO0010 | h | Oficial 1ª | 0.6 | 28.84 | 17.30 |
| %7_C_INDIRECT | % | % Costes Indirectos | 7 % | 1057.30 | 74.01 |
|  |  | Total |  |  | 1131.31 |

| Medición | Uds. | Parcial |
|---|---|---|
| Edificio CT | 1 | 1.00 |
| Total |  | 1 |

**MOMONI** UD MODULO MONITOR DIRECCIONABLE
1 UD × 134.1 = 134.10
Precios: Presupuesto 134.1; 000 95.75; 001 125.33; 002 125.33; 003 125.33
Módulo monitor direccionable, Notifier MMX-1E, incluso caja de montaje SBM500, colocado y conectado.

| Código | Ud | Descripción | Rendimiento | Precio | Importe |
|---|---|---|---|---|---|
| MOMONI01 | UD | Modulo monitor (material) | 1 | 121 | 121.00 |
| MO0010 | h | Oficial 1ª | 0.15 | 28.84 | 4.33 |
| %7_C_INDIRECT | % | % Costes Indirectos | 7 % | 125.33 | 8.77 |
|  |  | Total |  |  | 134.1 |

| Medición | Uds. | Parcial |
|---|---|---|
| Edificio CT | 1 | 1.00 |
| Total |  | 1 |

**MOCONT** UD MODULO CONTROL DIRECCIONABLE
2 UD × 217.56 = 435.12
Precios: Presupuesto 217.56; 000 154.6; 001 203.33; 002 203.33; 003 203.33
Módulo de control direccionable, Notifier CMX-2E, incluso caja de superficie SBM500, colocado y conectado.

| Código | Ud | Descripción | Rendimiento | Precio | Importe |
|---|---|---|---|---|---|
| MOCONT01 | UD | Módulo control direccionable (material) | 1 | 199 | 199.00 |
| MO0010 | h | Oficial 1ª | 0.15 | 28.84 | 4.33 |
| %7_C_INDIRECT | % | % Costes Indirectos | 7 % | 203.33 | 14.23 |
|  |  | Total |  |  | 217.56 |

| Medición | Uds. | Parcial |
|---|---|---|
| Edificio CT | 2 | 2.00 |
| Total |  | 2 |

**SIELE** UD SIRENA ELECTRONICA
1 UD × 133.03 = 133.03
Precios: Presupuesto 133.03; 000 94.68; 001 124.33; 002 124.33; 003 124.33
Sirena electrónica direccionable, color rojo, Notifier ANS4/R, con base de superficie NBD/R, colocada y conectada

| Código | Ud | Descripción | Rendimiento | Precio | Importe |
|---|---|---|---|---|---|
| SIELE01 | UD | Sirena electrónica direccionable (material) | 1 | 120 | 120.00 |
| MO0010 | h | Oficial 1ª | 0.15 | 28.84 | 4.33 |
| %7_C_INDIRECT | % | % Costes Indirectos | 7 % | 124.33 | 8.70 |
|  |  | Total |  |  | 133.03 |

| Medición | Uds. | Parcial |
|---|---|---|
| Edificio CT | 1 | 1.00 |
| Total |  | 1 |

**SIELOPAC** UD SIRENA DE ALARMA OPTICO-ACUSTICA
1 UD × 200.44 = 200.44
Precios: Presupuesto 200.44; 000 142.83; 001 187.33; 002 187.33; 003 187.33
Sirena de alarma óptico-acústica de intemperie, con flash destelleante, colocada y conectada.

| Código | Ud | Descripción | Rendimiento | Precio | Importe |
|---|---|---|---|---|---|
| SIELOPAC01 | UD | Sirena de alarma óptico-acústica (material) | 1 | 183 | 183.00 |
| MO0010 | h | Oficial 1ª | 0.15 | 28.84 | 4.33 |
| %7_C_INDIRECT | % | % Costes Indirectos | 7 % | 187.33 | 13.11 |
|  |  | Total |  |  | 200.44 |

| Medición | Uds. | Parcial |
|---|---|---|
| Edificio CT | 1 | 1.00 |
| Total |  | 1 |

**CENMICR** UD CENTRAL MICROPROCESADA
0.33 UD × 3665.48 = 1209.61
Precios: Presupuesto 3665.48; 000 2607.01; 001 3425.68; 002 3425.68; 003 3425.68
Central microprocesada analógica algorítmica, de dos lazos, Notifier IA2000, con salidas de 24 v.c.c. para alimentación de equipos externos y cuatro circuitos de salida configurables y programables, incorporación de algoritmos, interfaz de comunicación RS485, incluso dos baterías de 12 v.c.c.-18Ah, colocada y conectada.

| Código | Ud | Descripción | Rendimiento | Precio | Importe |
|---|---|---|---|---|---|
| CENMICR0 | UD | Central microprocesada analógica algorítmica (material) | 1 | 3368 | 3368.00 |
| MO0010 | h | Oficial 1ª | 2 | 28.84 | 57.68 |
| %7_C_INDIRECT | % | % Costes Indirectos | 7 % | 3425.68 | 239.80 |
|  |  | Total |  |  | 3665.48 |

**INSDETEC** UD INSTALACIONES
0.33 UD × 1497.08 = 494.04
Precios: Presupuesto 1497.08; 000 1136.53; 001 1399.14; 002 1399.14; 003 1399.14
Instalación de elementos detectores, módulos monitor y control, pulsadores, etc..., con cable de 2 x 1,5 mm2 Exzhellent 0,6/1 kv, bajo tubo aislante rígido autoextinguible, clasificación M1 (baja opacidad-cero halógenos) incluso cajas de enlace y derivación autoextinguibles con racores en entradas y salidas, elementos de fijación y demás accesorios, colocado y conectado.

| Código | Ud | Descripción | Rendimiento | Precio | Importe |
|---|---|---|---|---|---|
| INSDETECT | UD | Instalación elementos (material) | 1 | 663 | 663.00 |
| MO0010 | h | Oficial 1ª | 25.525 | 28.84 | 736.14 |
| %7_C_INDIRECT | % | % Costes Indirectos | 7 % | 1399.14 | 97.94 |
|  |  | Total |  |  | 1497.08 |

**CELECT** ML CONDUCCION ELECTRICA
10 ML × 8.79 = 87.90
Precios: Presupuesto 8.79; 000 6.43; 001 8.22; 002 8.22; 003 8.22
Conducción eléctrica de alimentación a central de incendios desde C.B.T. Con cable Exzhellent 0,6/1 kv de 3 x 2,5 mm2 (I+N+T) bajo tubo flexible blindado Interplast y rígido Fergondur M25, incluso p/p de cajas aislantes autoextinguibles, elementos de fijación y demás accesorios, colocado y conectado.

| Código | Ud | Descripción | Rendimiento | Precio | Importe |
|---|---|---|---|---|---|
| CELET01 | ML | Conducción eléctrica CBT-central de incendios (material) | 1 | 6.35 | 6.35 |
| MO0010 | h | Oficial 1ª | 0.065 | 28.84 | 1.87 |
| %7_C_INDIRECT | % | % Costes Indirectos | 7 % | 8.22 | 0.58 |
|  |  | Total |  |  | 8.79 |

**PROPRUE** UD PROGRAMACION Y PRUEBAS (01/10/2004)
0.33 UD × 256.8 = 84.74
Precios: Presupuesto 256.8; 000 250
Programación completa de la central y pruebas necesarias.

| Código | Ud | Descripción | Rendimiento | Precio | Importe |
|---|---|---|---|---|---|
| SINDES | UD | Sin descomposición | 240 | 1 | 240.00 |
| %7_C_INDIRECT | % | % Costes Indirectos | 7 % | 240.00 | 16.80 |
|  |  | Total |  |  | 256.8 |

###### 4.4.1.4.8.2 EXTINCIÓN MANUAL
Importe: Presupuesto 2703.37; 000 1923.59; 001 2526.53; 002 2526.53; 003 2526.53

**CAEXT** UD CARRO EXTINTOR CO2
1 UD × 1858.81 = 1858.81
Precios: Presupuesto 1858.81; 000 1322.31; 001 1737.21; 002 1737.21; 003 1737.21
Carro extintor de 20 kg de agente CO2, colocado.

| Código | Ud | Descripción | Rendimiento | Precio | Importe |
|---|---|---|---|---|---|
| CAEXT01 | UD | Carro extintor 20 kg CO2 (material) | 1 | 1730 | 1730.00 |
| MO0010 | h | Oficial 1ª | 0.25 | 28.84 | 7.21 |
| %7_C_INDIRECT | % | % Costes Indirectos | 7 % | 1737.21 | 121.60 |
|  |  | Total |  |  | 1858.81 |

| Medición | Uds. | Parcial |
|---|---|---|
| Edificio CT | 1 | 1.00 |
| Total |  | 1 |

**EXPOR** UD EXTINTOR PORTATIL CO2
4 UD × 211.14 = 844.56
Precios: Presupuesto 211.14; 000 150.32; 001 197.33; 002 197.33; 003 197.33
Extintor portatil de 5 kg de agente CO2, colocado.

| Código | Ud | Descripción | Rendimiento | Precio | Importe |
|---|---|---|---|---|---|
| EXPOR01 | UD | Extintor portátil 5 kg CO2 (material) | 1 | 193 | 193.00 |
| MO0010 | h | Oficial 1ª | 0.15 | 28.84 | 4.33 |
| %7_C_INDIRECT | % | % Costes Indirectos | 7 % | 197.33 | 13.81 |
|  |  | Total |  |  | 211.14 |

| Medición | Uds. | Parcial |
|---|---|---|
| Edificio CT | 4 | 4.00 |
| Total |  | 4 |

###### 4.4.1.4.8.3 EXTINCIÓN AUTOMATICA (01/10/2004)
Importe: Presupuesto 6356.42; 000 4642.24; 001 5839.77; 002 5839.77; 003 5839.77

**BAT5.67** UD BATERIA EXTINCION (5 BOTELLAS, 67 L./BOTELLA)
0 UD × 7761.46 = 0.00
Precios: Presupuesto 7761.46; 000 5614.97; 001 7253.7; 002 7253.7; 003 7253.7
Batería de cinco botellas de 67 litros de capacidad por botella, colocadas en fila, fabricadas en acero tratado térmicamente sin soldadura (s/instrucción MIAP7 y directiva europea) presión de trabajo 60 bar y de prueba 250 bar, temperatura de servicio -10ºC a + 60ºC, grabadas y pintadas según normativa equipadas con:
- Válvula principal AE-100 de 1", con apertura neumática a través del cabezal, válvula antirretorno, latiguillos para accionamiento y descarga.
- Cilindro máster con válvula solenoide de disparo automático y palanca para disparo manual, latiguillo y antirretorno diafragmada.
- Bastidores metálicos con doble herraje de fijación colector de descarga con brida de acoplamiento a la instalación, manómetro y presostato en el cilindro máster y válvula de purga.
- Mano de obra de toda la instalación.

| Código | Ud | Descripción | Rendimiento | Precio | Importe |
|---|---|---|---|---|---|
| BAT5.671 | UD | Batería extinción 5x67 (material) | 1 | 6200 | 6200.00 |
| MO0010 | h | Oficial 1ª | 36.536 | 28.84 | 1053.70 |
| %7_C_INDIRECT | % | % Costes Indirectos | 7 % | 7253.70 | 507.76 |
|  |  | Total |  |  | 7761.46 |

**BAT2.67** UD BATERIA EXTINCION (2 BOTELLAS, 67 L/BOTELLA)
1 UD × 3490.72 = 3490.72
Precios: Presupuesto 3490.72; 000 2543.1; 001 3262.35; 002 3262.35; 003 3262.35
Batería de dos botellas de 67 litros de capacidad por botella, colocadas en una fila, fabricadas en acero tratado térmicamente sin soldadura (s/instrucción MIAP7 y directiva europea) presión de trabajo 60 bar y de prueba 250 bar, temperatura de servicio -10ºC a + 60ºC, grabadas y pintadas según normativa equipadas con:
- Válvula principal AE-100 de 1", con apertura neumática a través del cabezal, válvula antirretorno, latiguillos para accionamiento y descarga.
- Cilindro máster con válvula solenoide de disparo automático y palanca para disparo manual, latiguillo y antirretorno diafragmada.
- Bastidores metálicos con doble herraje de fijación colector de descarga con brida de acoplamiento a la instalación, manómetro y presostato en el cilindro máster y válvula de purga.
- Mano de obra de toda la instalación.

| Código | Ud | Descripción | Rendimiento | Precio | Importe |
|---|---|---|---|---|---|
| BAT2.670 | UD | Batería extinción 2x67 (material) | 1 | 2620 | 2620.000 |
| MO0010 | h | Oficial 1ª | 22.273 | 28.84 | 642.353 |
| %7_C_INDIRECT | % | % Costes Indirectos | 7 % | 3262.353 | 228.365 |
|  |  | Total |  |  | 3490.72 |

**AGCO2** KG AGENTE EXTINTOR CO2
114 KG × 4.85 = 552.90
Precios: Presupuesto 4.85; 000 3.49; 001 4.53; 002 4.53; 003 4.53
Agente extintor CO2 trasvasado a las botellas.

| Código | Ud | Descripción | Rendimiento | Precio | Importe |
|---|---|---|---|---|---|
| AGCO21 | kg | Agente extintor CO2 (material) | 1 | 3.95 | 3.95 |
| MO0010 | h | Oficial 1ª | 0.02 | 28.84 | 0.58 |
| %7_C_INDIRECT | % | % Costes Indirectos | 7 % | 4.53 | 0.32 |
|  |  | Total |  |  | 4.85 |

**DICO** UD DIFUSOR CONICO DE DESCARGA, CALIBRE 3/4"
2 UD × 80.05 = 160.10
Precios: Presupuesto 80.05; 000 57.66; 001 74.81; 002 74.81; 003 74.81
Difusor cónico de descarga de CO2, calibre 3/4", colocado.

| Código | Ud | Descripción | Rendimiento | Precio | Importe |
|---|---|---|---|---|---|
| DICO01 | UD | Difusor cónico de descarga, calibre 3/4" (material) | 1 | 65 | 65.00 |
| MO0010 | h | Oficial 1ª | 0.34 | 28.84 | 9.81 |
| %7_C_INDIRECT | % | % Costes Indirectos | 7 % | 74.81 | 5.24 |
|  |  | Total |  |  | 80.05 |

**DICO1** UD DIFUSOR CONICO DE DESCARGA, CALIBRE 1/2"
1 UD × 66.14 = 66.14
Precios: Presupuesto 66.14; 000 48.03; 001 61.81; 002 61.81; 003 61.81
Difusor cónico de descarga de CO2, calibre 1/2", colocado.

| Código | Ud | Descripción | Rendimiento | Precio | Importe |
|---|---|---|---|---|---|
| DICO10 | UD | Difusor cónico de descarga, calibre 1/2" (material) | 1 | 52 | 52.00 |
| MO0010 | h | Oficial 1ª | 0.34 | 28.84 | 9.81 |
| %7_C_INDIRECT | % | % Costes Indirectos | 7 % | 61.81 | 4.33 |
|  |  | Total |  |  | 66.14 |

**DIRA** UD DIFUSOR RADIAL DESCARGA, CALIBRE 1/2"
2 UD × 58.65 = 117.30
Precios: Presupuesto 58.65; 000 42.68; 001 54.81; 002 54.81; 003 54.81
Difusor radial de descarga de CO2, calibre 1/2 ", colocado.

| Código | Ud | Descripción | Rendimiento | Precio | Importe |
|---|---|---|---|---|---|
| DIRA1 | UD | Difusor radial descarga (1/2") (material) | 1 | 45 | 45.00 |
| MO0010 | h | Oficial 1ª | 0.34 | 28.84 | 9.81 |
| %7_C_INDIRECT | % | % Costes Indirectos | 7 % | 54.81 | 3.84 |
|  |  | Total |  |  | 58.65 |

**TUBES** ML TUBERIA DE ACERO ESTIRADA SIN SOLDADURA DIAM. 2 1/2"
5 ML × 82.74 = 413.70
Precios: Presupuesto 82.74; 000 59.82; 001 77.33; 002 77.33; 003 77.33
Tubería de acero estirado sin soldadura DIN 2440, de diam. 1/2" tratada con dos manos de imprimación antioxidante y dos manos de pintura sintética, incluso palomillas soporte de fijación a pared, tornillería de acero, curvas y demás piecerío y accesorios, mecanizada y colocada.

| Código | Ud | Descripción | Rendimiento | Precio | Importe |
|---|---|---|---|---|---|
| TUBES0 | ML | Tubería acero estirada sin soldadura diám 2 1/2" (material) | 1 | 67.5 | 67.50 |
| MO0010 | h | Oficial 1ª | 0.341 | 28.84 | 9.83 |
| %7_C_INDIRECT | % | % Costes Indirectos | 7 % | 77.33 | 5.41 |
|  |  | Total |  |  | 82.74 |

**TUBES2** ML TUBERIA DE ACERO ESTIRADA SIN SOLDADURA DIAM. 2"
11 ML × 69.98 = 769.78
Precios: Presupuesto 69.98; 000 50.75; 001 65.4; 002 65.4; 003 65.4
Tubería de acero estirado sin soldadura DIN 2440, de diam. 2" tratada con dos manos de imprimación antioxidante y dos manos de pintura sintética, incluso palomillas soporte de fijación a pared, tornillería de acero, curvas y demás piecerío y accesorios, mecanizada y colocada.

| Código | Ud | Descripción | Rendimiento | Precio | Importe |
|---|---|---|---|---|---|
| TUBES20 | ML | Tubería acero estirada sin soldadura diam. 2" (material) | 1 | 54.3 | 54.30 |
| MO0010 | h | Oficial 1ª | 0.385 | 28.84 | 11.10 |
| %7_C_INDIRECT | % | % Costes Indirectos | 7 % | 65.40 | 4.58 |
|  |  | Total |  |  | 69.98 |

**RAMFIL** UD RAMAL FINAL DE CONEXION DIFUSOR CONICO-TUBERIA DIAM. 1"
2 UD × 62.78 = 125.56
Precios: Presupuesto 62.78; 000 45.52; 001 58.67; 002 58.67; 003 58.67
Ramal final de conexión de difusor cónico con tubería de diam. 1" en ejecución id.id., piecerío de rosca y reducción, colocada.

| Código | Ud | Descripción | Rendimiento | Precio | Importe |
|---|---|---|---|---|---|
| RAMFIL1 | UD | Ramal final conexión difusor cónico-tubería dia. 1" (material) | 1 | 49.3 | 49.30 |
| MO0010 | h | Oficial 1ª | 0.325 | 28.84 | 9.37 |
| %7_C_INDIRECT | % | % Costes Indirectos | 7 % | 58.67 | 4.11 |
|  |  | Total |  |  | 62.78 |

**RAMFIL2** UD RAMAL FINAL DE CONEXION DIFUSOR CONICO-TUBERIA DIAM. 3/4"
3 UD × 57.41 = 172.23
Precios: Presupuesto 57.41; 000 41.69; 001 53.65; 002 53.65; 003 53.65
Ramal final de conexión de difusor cónico y/o radial con tubería de Æ3/4" en ejecución id.id., piecerío de rosca y reducción, colocada.

| Código | Ud | Descripción | Rendimiento | Precio | Importe |
|---|---|---|---|---|---|
| RAMFIL2.1 | UD | Ramal final de conexión difusor cónico-tubería diam. 3/4" (material) | 1 | 45 | 45.00 |
| MO0010 | h | Oficial 1ª | 0.3 | 28.84 | 8.65 |
| %7_C_INDIRECT | % | % Costes Indirectos | 7 % | 53.65 | 3.76 |
|  |  | Total |  |  | 57.41 |

**LELU** UD LETRERO LUMINOSO
1 UD × 127.53 = 127.53
Precios: Presupuesto 127.53; 000 90.13; 001 119.19; 002 119.19; 003 119.19
Letrero luminoso con indicación "CO2 disparado" colocado y conectado.

| Código | Ud | Descripción | Rendimiento | Precio | Importe |
|---|---|---|---|---|---|
| LELU01 | UD | Letrero luminoso "CO2 disparado" (material) | 1 | 99 | 99.00 |
| MO0010 | h | Oficial 1ª | 0.7 | 28.84 | 20.19 |
| %7_C_INDIRECT | % | % Costes Indirectos | 7 % | 119.19 | 8.34 |
|  |  | Total |  |  | 127.53 |

**PULDIS** UD PULSADORES DE DISPARO
1 UD × 126.48 = 126.48
Precios: Presupuesto 126.48; 000 90.74; 001 118.21; 002 118.21; 003 118.21
Pulsador de disparo manual, Notifier, colocado y conectado.

| Código | Ud | Descripción | Rendimiento | Precio | Importe |
|---|---|---|---|---|---|
| PULDIS1 | UD | Pulsador de disparo manual (material) | 1 | 111 | 111.00 |
| MO0010 | h | Oficial 1ª | 0.25 | 28.84 | 7.21 |
| %7_C_INDIRECT | % | % Costes Indirectos | 7 % | 118.21 | 8.27 |
|  |  | Total |  |  | 126.48 |

**PULIN** UD PULSADORES DE INHIBICION DE DISPARO
1 UD × 126.48 = 126.48
Precios: Presupuesto 126.48; 000 90.74; 001 118.21; 002 118.21; 003 118.21
Pulsador de inhibición de disparo, Notifier, colocado y conectado.

| Código | Ud | Descripción | Rendimiento | Precio | Importe |
|---|---|---|---|---|---|
| PULI1 | UD | Pulsadores de inhibición de disparo (material) | 1 | 111 | 111.00 |
| MO0010 | h | Oficial 1ª | 0.25 | 28.84 | 7.21 |
| %7_C_INDIRECT | % | % Costes Indirectos | 7 % | 118.21 | 8.27 |
|  |  | Total |  |  | 126.48 |

**CENEXT** UD CENTRAL EXTINCION PARA SISTEMAS ANALOGICOS
0 UD × 1189.42 = 0.00
Precios: Presupuesto 1189.42; 000 852.44; 001 1111.61; 002 1111.61; 003 1111.61
Central de extinción para sistemas analógicos, con entradas y salidas para control y disparo instanténeo y/o retardado, incorporando pulsador manual de paro y disparo, señal sonora y letrero luminoso, Notifier UDS-1N, conectada al lazo analógico de la central incluso conexión de alimentación auxiliar de 24 v.c.c. colocada y conectada.

| Código | Ud | Descripción | Rendimiento | Precio | Importe |
|---|---|---|---|---|---|
| CENEXT1 | UD | Central extinción para sistemas analógicos (material) | 1 | 1025 | 1025.00 |
| MO0010 | h | Oficial 1ª | 3.003 | 28.84 | 86.61 |
| %7_C_INDIRECT | % | % Costes Indirectos | 7 % | 1111.61 | 77.81 |
|  |  | Total |  |  | 1189.42 |

**ACCVS** UD ACCESORIOS VARIOS (01/10/2004)
0.5 UD × 214.99 = 107.50
Precios: Presupuesto 214.99; 000 215
Accesorios varios, pruebas de estanqueidad, regulación.

| Código | Ud | Descripción | Rendimiento | Precio | Importe |
|---|---|---|---|---|---|
| SINDES | UD | Sin descomposición | 200.93 | 1 | 200.93 |
| %7_C_INDIRECT | % | % Costes Indirectos | 7 % | 200.93 | 14.07 |
|  |  | Total |  |  | 214.99 |

###### 4.4.1.3.11 TRÁMITES
Importe: Presupuesto 4975.5; 000 4650; 001 4650; 002 4650

**ZVE4.4.4.7.1** UD PROYECTO DE LEGALIZACIÓN DE LÍNEAS DE MT
0 UD × 2500.01 = 0.00
Precios: Presupuesto 2500.01; 000 2336.45; 001 2336.45; 002 2336.45
Proyecto de ejecución "as built" y legalización de líneas de MT e incluso gastos de certificación de OCA, incluso costes indirectos.

| Código | Ud | Descripción | Rendimiento | Precio | Importe |
|---|---|---|---|---|---|
| SINDESPRO1 | UD | Sin descomposición | 1 | 2336.45 | 2336.45 |
| %7_C_INDIRECT | % | % Costes Indirectos | 7 % | 2336.45 | 163.55 |
|  |  | Total |  |  | 2500.01 |

**ZVE4.4.4.7.21** UD PROYECTO DE LEGALIZACIÓN DE CENTRO DE TRANSFORMACIÓN
1 UD × 4975.5 = 4975.50
Precios: Presupuesto 4975.5; 000 4650; 001 4650; 002 4650
Proyecto de ejecución "as built" y legalización de centro de transformación e incluso gastos de certificación de OCA, incluso costes indirectos.

| Código | Ud | Descripción | Rendimiento | Precio | Importe |
|---|---|---|---|---|---|
| SINDESTRA | UD | Sin descomposición | 1 | 4650 | 4650.00 |
| %7_C_INDIRECT | % | % Costes Indirectos | 7 % | 4650.00 | 325.50 |
|  |  | Total |  |  | 4975.5 |

##### 4.4.1.4 INSTALACIÓN EN BAJA TENSIÓN (01/10/2004)
Importe: Presupuesto 667417.13; 000 43124.4; 001 202852.69; 002 202852.69; 003 202852.69

###### 4.4.1.4.1 CABLEADO Y CANALIZACION
Importe: Presupuesto 154235.6; 000 144153.7; 001 144153.7; 002 144153.7

**ZVE1X240RZ1-K** ML CONDUCTOR RZ1-K 1x240 mm²
3360 ML × 34.71 = 116625.60
Precios: Presupuesto 34.71; 000 32.44; 001 32.44; 002 32.44
Cable de cobre de 1x 240 mm2 de sección para transporte y distribución de energía eléctrica, tipo RZ1-K o similar con aislamiento polietileno reticulado y libre de halogenuros, tensión 0,6/1kV instalado tanto en bandeja como en canalización, incluyendo terminales y conexiones eléctricas.

| Código | Ud | Descripción | Rendimiento | Precio | Importe |
|---|---|---|---|---|---|
| CAB240 | ML | Cable RZ1-K 1x 240 mm2 (material) | 1 | 31 | 31.00 |
| MO0010 | h | Oficial 1ª | 0.05 | 28.84 | 1.44 |
| %7_C_INDIRECT | % | % Costes Indirectos | 7 % | 32.44 | 2.27 |
|  |  | Total |  |  | 34.71 |

**ZVE1X120RZ1-K** ML CONDUCTOR RZ1-K 1x120 mm²
1120 ML × 13.52 = 15142.40
Precios: Presupuesto 13.52; 000 12.64; 001 12.64; 002 12.64
Cable de cobre de 1x 120 mm2 de sección para transporte y distribución de energía eléctrica, tipo RZ1-K o similar con aislamiento polietileno reticulado y libre de halogenuros, tensión 0,6/1kV instalado tanto en bandeja como en canalización, incluyendo terminales y conexiones eléctricas.

| Código | Ud | Descripción | Rendimiento | Precio | Importe |
|---|---|---|---|---|---|
| CAB120 | ML | Cable RZ1-K 1x 120 mm2 (material) | 1 | 11.2 | 11.20 |
| MO0010 | h | Oficial 1ª | 0.05 | 28.84 | 1.44 |
| %7_C_INDIRECT | % | % Costes Indirectos | 7 % | 12.64 | 0.88 |
|  |  | Total |  |  | 13.52 |

**ZVE1X25RZ1-K** ML CONDUCTOR RZ1-K 1x25 mm²
160 ML × 3.09 = 494.40
Precios: Presupuesto 3.09; 000 2.89; 001 2.89; 002 2.89
Cable de cobre de 1x 25 mm2 de sección para transporte y distribución de energía eléctrica, tipo RZ1-K o similar con aislamiento polietileno reticulado y libre de halogenuros, tensión 0,6/1kV instalado tanto en bandeja como en canalización, incluyendo terminales y conexiones eléctricas.

| Código | Ud | Descripción | Rendimiento | Precio | Importe |
|---|---|---|---|---|---|
| CABLE1X25 | ML | Cable RZ1-K 1x 25 mm2 (material) | 1 | 1.45 | 1.45 |
| MO0010 | h | Oficial 1ª | 0.05 | 28.84 | 1.44 |
| %7_C_INDIRECT | % | % Costes Indirectos | 7 % | 2.89 | 0.20 |
|  |  | Total |  |  | 3.09 |

**ZVE1X16RZ1-K** ML CONDUCTOR RZ1-K 1x16 mm²
10 ML × 2.71 = 27.10
Precios: Presupuesto 2.71; 000 2.53; 001 2.53; 002 2.53
Cable de cobre de 1x 16 mm2 de sección para transporte y distribución de energía eléctrica, tipo RZ1-K o similar con aislamiento polietileno reticulado y libre de halogenuros, tensión 0,6/1kV instalado tanto en bandeja como en canalización, incluyendo terminales y conexiones eléctricas.

| Código | Ud | Descripción | Rendimiento | Precio | Importe |
|---|---|---|---|---|---|
| CABLE1X16 | ML | Cable RZ1-K 1x 25 mm2 (material) | 1 | 1.66 | 1.66 |
| MO0010 | h | Oficial 1ª | 0.03 | 28.84 | 0.87 |
| %7_C_INDIRECT | % | % Costes Indirectos | 7 % | 2.53 | 0.18 |
|  |  | Total |  |  | 2.71 |

**ZVEMAN3G2.5** ML MANGUERA RZ1-K 3x2,5 mm²
830 ML × 2.75 = 2282.50

**ZVEMAN5G2.5** ML MANGUERA RZ1-K 5x2,5 mm²
560 ML × 4.48 = 2508.80

**ZVEMAN5G4** ML MANGUERA RZ1-K 5x4 mm²
150 ML × 4.23 = 634.50

**ZVEMAN5G6** ML MANGUERA RZ1-K 5x6 mm²
150 ML × 8.07 = 1210.50

**ZEMAMU12G1.5** ML MANGUERA MULTIPOLAR 12x1,5 mm²
300 ML × 5.89 = 1767.00
Precios: Presupuesto 5.89; 000 5.5; 001 5.5; 002 5.5
Cable flexible tipo Z1Z1-F de 12x1,5mm2 de cobre, tensión de servicio 500V, con conductores aislados cableados en coronas concéntricas, totalmente instalado interconectado.

| Código | Ud | Descripción | Rendimiento | Precio | Importe |
|---|---|---|---|---|---|
| MANMU12X1.5 | ML | Manguera multipolar 12x 1,5 mm2 (material) | 1 | 4.06 | 4.06 |
| MO0010 | h | Oficial 1ª | 0.05 | 28.84 | 1.44 |
| %7_C_INDIRECT | % | % Costes Indirectos | 7 % | 5.50 | 0.39 |
|  |  | Total |  |  | 5.89 |

**ZEMAMU6G1.5** ML MANGUERA MULTIPOLAR 6x1,5 mm²
200 ML × 3.92 = 784.00

**ZVEINS1.5** ML CABLE INSTALACION 1,5 mm²
230 ML × 0.84 = 193.20
Precios: Presupuesto 0.84; 000 0.78; 001 0.78; 002 0.78
Conductor de cobre RV-K 1x1.5 mm² de sección.

| Código | Ud | Descripción | Rendimiento | Precio | Importe |
|---|---|---|---|---|---|
| CABI1.5 | ML | Cable instalación 1,5 mm2 (material) | 1 | 0.2 | 0.20 |
| MO0010 | h | Oficial 1ª | 0.02 | 28.84 | 0.58 |
| %7_C_INDIRECT | % | % Costes Indirectos | 7 % | 0.78 | 0.05 |
|  |  | Total |  |  | 0.84 |

**ZVEINS2.5** ML CABLE INSTALACION 2,5 mm²
460 ML × 0.92 = 423.20
Precios: Presupuesto 0.92; 000 0.86; 001 0.86; 002 0.86
Conductor de cobre RV-K 1x2.5 mm² de sección.

| Código | Ud | Descripción | Rendimiento | Precio | Importe |
|---|---|---|---|---|---|
| CABI2.5 | ML | Cable instalación 2,5 mm2 (material) | 1 | 0.28 | 0.28 |
| MO0010 | h | Oficial 1ª | 0.02 | 28.84 | 0.58 |
| %7_C_INDIRECT | % | % Costes Indirectos | 7 % | 0.86 | 0.06 |
|  |  | Total |  |  | 0.92 |

**ZVEINS6** ML CABLE INSTALACION 6 mm²
80 ML × 1.25 = 100.00
Precios: Presupuesto 1.25; 000 1.17; 001 1.17; 002 1.17
Conductor de cobre RV-K 1x6 mm² de sección.

| Código | Ud | Descripción | Rendimiento | Precio | Importe |
|---|---|---|---|---|---|
| CABI6 | ML | Cable instalación 6 mm2 (material) | 1 | 0.59 | 0.59 |
| MO0010 | h | Oficial 1ª | 0.02 | 28.84 | 0.58 |
| %7_C_INDIRECT | % | % Costes Indirectos | 7 % | 1.17 | 0.08 |
|  |  | Total |  |  | 1.25 |

**ZVETUBOFO25** ML TUBO FORROPLAST 25
460 ML × 1.75 = 805.00
Precios: Presupuesto 1.75; 000 1.64; 001 1.64; 002 1.64
Tubo corrugado doble capa para instalación eléctrica interior, diámetro 25mm, totalmente instalado incluido parte proporcional de material y elementos necesarios para su correcta colocación.

| Código | Ud | Descripción | Rendimiento | Precio | Importe |
|---|---|---|---|---|---|
| TUBO25 | ML | Tubo forroplast 25 (material) | 1 | 1.06 | 1.06 |
| MO0010 | h | Oficial 1ª | 0.02 | 28.84 | 0.58 |
| %7_C_INDIRECT | % | % Costes Indirectos | 7 % | 1.64 | 0.11 |
|  |  | Total |  |  | 1.75 |

**ZVETUBOFO50** ML TUBO FORROPLAST 50
40 ML × 2.91 = 116.40
Precios: Presupuesto 2.91; 000 2.72; 001 2.72; 002 2.72
Tubo corrugado doble capa para instalación eléctrica interior, diámetro 50mm, totalmente instalado incluido parte proporcional de material y elementos necesarios para su correcta colocación.

| Código | Ud | Descripción | Rendimiento | Precio | Importe |
|---|---|---|---|---|---|
| TUBO50 | ML | Tubo forroplast 50 (material) | 1 | 2.14 | 2.14 |
| MO0010 | h | Oficial 1ª | 0.02 | 28.84 | 0.58 |
| %7_C_INDIRECT | % | % Costes Indirectos | 7 % | 2.72 | 0.19 |
|  |  | Total |  |  | 2.91 |

**ZVE70X100** ML BANDEJA REJILLA DE 70x100 mm GALVANIZADA
100 ML × 27.97 = 2797.00
Precios: Presupuesto 27.97; 000 26.14; 001 26.14; 002 26.14
Bandeja de rejilla de acero de 70mm de altura y 100mm de anchura, con protección superficial con borde de seguridad para instalación de cables, incluyendo parte proporcional de soportes y pequeño material necesarios para su correcta colocación.

| Código | Ud | Descripción | Rendimiento | Precio | Importe |
|---|---|---|---|---|---|
| BA100 | ML | Bandeja rejilla 70x100mm galvanizada (material) | 1 | 24.7 | 24.70 |
| MO0010 | h | Oficial 1ª | 0.05 | 28.84 | 1.44 |
| %7_C_INDIRECT | % | % Costes Indirectos | 7 % | 26.14 | 1.83 |
|  |  | Total |  |  | 27.97 |

**ZVE70X300** ML BANDEJA REJILLA DE 70x300 mm GALVANIZADA
100 ML × 31.23 = 3123.00
Precios: Presupuesto 31.23; 000 29.19; 001 29.19; 002 29.19
Bandeja de rejilla de acero de 70mm de altura y 300mm de anchura, con protección superficial con borde de seguridad para instalación de cables, incluyendo parte proporcional de soportes y pequeño material necesarios para su correcta colocación.

| Código | Ud | Descripción | Rendimiento | Precio | Importe |
|---|---|---|---|---|---|
| BA300 | ML | Bandeja rejilla 70x300mm galvanizada (material) | 1 | 27.75 | 27.75 |
| MO0010 | h | Oficial 1ª | 0.05 | 28.84 | 1.44 |
| %7_C_INDIRECT | % | % Costes Indirectos | 7 % | 29.19 | 2.04 |
|  |  | Total |  |  | 31.23 |

**ZVE105X600** ML BANDEJA REJILLA DE 105x600 mm GALVANIZADA
100 ML × 52.01 = 5201.00
Precios: Presupuesto 52.01; 000 48.61; 001 48.61; 002 48.61
Bandeja de rejilla de acero de 105mm de altura y 600mm de anchura, con protección superficial con borde de seguridad para instalación de cables, incluyendo parte proporcional de soportes y pequeño material necesarios para su correcta colocación.

| Código | Ud | Descripción | Rendimiento | Precio | Importe |
|---|---|---|---|---|---|
| BA600 | ML | Bandeja rejilla 105x600mm galvanizada (material) | 1 | 47.17 | 47.17 |
| MO0010 | h | Oficial 1ª | 0.05 | 28.84 | 1.44 |
| %7_C_INDIRECT | % | % Costes Indirectos | 7 % | 48.61 | 3.40 |
|  |  | Total |  |  | 52.01 |

###### 4.4.1.4.2 CUADRO GENERAL DE BAJA TENSION
Importe: Presupuesto 250005.5

**ZVECGEN** UD CUADRO GENERAL DE BAJA TENSIÓN
1 UD × 250005.5 = 250005.50
Precios: Presupuesto 250005.5
Armario Merlin Gerin o similar, sistema prisma P, con diez cuerpos de 2000X650X500 mm y cuerpo de barras vertical con paredes laterales, fondos, tapas de aparamenta modular, puertas ciegas, embarrados de interconexión y distribución, borneros, placas de montaje, sistemas de ventilación interior, termostatos y resistencias de caldeo y demás accesorios, que incluye:
1 Interruptor automático IV Masterpact o similar de 5.000 A motorizados, regulables hasta 5.000 A con protección magnetotérmica y bloque de disparo por diferencial, incluyendo transformador diferencial toriodal de núcleo partido
-4 Interruptores automáticos III de intensidad nominal 1.400 A, regulado a 1.250 A, con relés magnetotérmicos con contacto auxiliar y bobina de disparo a 24 V cc, incluyendo rele Vigi o similar y transformador de intensidad 1400/5 para activación de la bobina de disparo
-Central de medida de energía eléctrica general tipo Circuitor CVM-BM100 con módulo con comunicación Modbus/TCP
-4 Interruptores magnetotérmicos II de 10 A de 70 kA de poder de corte
-9 Interruptores magnetotérmicos II de 16 A de 70 kA de poder de corte
-17 Interruptores magnetotérmicos IV de 16 A de 70 kA de poder de corte
-3 Interruptores magnetotérmicos IV de 32 A de 70 kA de poder de corte
-1 Interruptor magnetotérmicos IV de 63 A de 70 kA de poder de corte
-3 Interruptor diferencial II de 25 A y 30 mA de sensibilidad
-4 Interruptor diferencial II de 16 A y 300 mA de sensibilidad
-5 Interruptor diferencial II de 25 A y 300 mA de sensibilidad
-6 Interruptor diferencial IV de 25 A y 300 mA de sensibilidad
-1 Interruptor diferencial IV de 32 A y 300 mA de sensibilidad
-3 Interruptor diferencial IV de 40 A y 300 mA de sensibilidad
-1 Interruptor diferencial IV de 63 A y 300 mA de sensibilidad
-3 Disyuntores arrancadores TEE, GV2 con regulación de 1,6 – 2,5 A
Módulo de autómata programable de las siguientes características:
-Interruptor magnetotérmico diferencial con reconexión automática 40A 2 polos.
-Tomas de corriente e iluminación interior de armario.
-SAI PULS: FA 24 Vcc 20 A + UPS DC 20 A + Baterías 86 Ah, o similar.
-PLC Schneider Electric Modicon M340, o similar, incluyendo:
-Rack de 12 posiciones, Ref. BMXXBP1200
-Fuente de alimentación de 24VDC 16W aislada, Ref. BMXCPS2010
-CPU, ETH, SERIE, CAN, USB,1024D, 256A, Ref. BMXP342020
- Procesador de comunicación Ethernet, Ref. para configurar una red Modbus/TCP local de comunicación con diferentes equipos de las instalaciones, como pueden ser, terminales HMI, variadores de frecuencia, centrales de medida de energía, incluido tendido de interconexión de los cables de comunicación RJ 45 con los elementos periféricos indicados
-3 unidades de 08 EA 16BITS, AISLADAS, ±10V, ±20mA, Ref. BMXAMI0810
-3 unidades bornero 28P+conector SUB-D25_3M, Ref. BMXFTA300
-3 unidades Telefast, Premium, 08 EA, TSXAEY810, Ref. ABE7CPA31
-3 unidades 32 ED, 24VDC (40P), Ref. BMXDDI3202K
-3 unidades bornero 40P+CONECTOR 1XHE10_3M, Ref. BMXFCC301
-3 unidades conexión E.16 SEC+FUS, Ref. ABE7H16S43
-2 unidades de tarjeta de salidas digitales optoacopladas de 16 salidas cada una, con bornero e interconectadas a base de relé de dos contactos auxiliares para cada relé
-SWITCHNOGEST_ 8x100 TXRJ45, Ref. TCSESU083FN0
-Terminal 5.7, COLOR QVGA, ETH, 96M, Ref. HMIGTO2310, o similar, montado, programado y verificado
-Swictch gestionable TCSESM043F2CSO para conexión con la ETAP como primer medio de comunicación, incluyendo conexión dela fibra óptica
-Router Etic IPL-C-100-LE para la comunicación 4G con la estación central como segundo medio de comunicación
-Antena para techo cuadro ANT310 con 5 m de cable
-Kit para antena KIT-ANT-3xx
Entrega de la documentación eléctrica de las instalaciones y equipos en formato EPLAN.

| Código | Ud | Descripción | Rendimiento | Precio | Importe |
|---|---|---|---|---|---|
| SINDESCUAD | UD | Sin descomposición (Presupuesto 233650) | 1 | 233650 | 233650.00 |
| %7_C_INDIRECT | % | % Costes Indirectos | 7 % | 233650.00 | 16355.50 |
|  |  | Total |  |  | 250005.5 |

###### 4.4.1.4.3 VARIADORES DE VELOCIDAD
Importe: Presupuesto 200000

**ZVE4.4.5.7.1** UD VARIADOR DE VELOCIDAD
4 UD × 50000 = 200000.00
Precios: Presupuesto 50000
Variador de velocidad de la gama ATV Process del fabricante Schneider Electric o similar de 650kW a 400V para aplicación de bombeo.

| Código | Ud | Descripción | Rendimiento | Precio | Importe |
|---|---|---|---|---|---|
| SINDESVA | UD | Sin descomposición (Presupuesto 46728.97) | 1 | 46728.97 | 46728.97 |
| %7_C_INDIRECT | % | % Costes Indirectos | 7 % | 46728.97 | 3271.03 |
|  |  | Total |  |  | 50000 |

###### 4.4.1.4.4 ALUMBRADO INTERIOR
Importe: Presupuesto 14159.9; 000 7634.1; 001 13237.44; 002 13237.44; 003 13237.44

**ZELUMEST** UD LUMINARIA ESTANCA LED
25 UD × 87.96 = 2199.00

**ZELUEMER** UD LUMINARIA DE EMERGENCIA LED IP66
5 UD × 171.42 = 857.10

**LUES1X58** UD LUMINARIA ESTANCA 1x58
0 UD × 90.71 = 0.00
Precios: Presupuesto 90.71; 000 65.06; 001 84.77; 002 84.77; 003 84.77
Luminaria estanca con difusor de policarbonato OD8551 de 1x58 w con auxiliares (equipo electrónico) a 220 v en A.F. y lámparas fluorescentes de 58 w, colocada y conectada.

| Código | Ud | Descripción | Rendimiento | Precio | Importe |
|---|---|---|---|---|---|
| LUES1X58T | UD | Luminaria estanca 1x58 (material) | 1 | 77.56 | 77.56 |
| MO0010 | h | Oficial 1ª | 0.25 | 28.84 | 7.21 |
| %7_C_INDIRECT | % | % Costes Indirectos | 7 % | 84.77 | 5.93 |
|  |  | Total |  |  | 90.71 |

| Código | Ud | Descripción | Cantidad | Precio | Importe |
|---|---|---|---|---|---|
| EMER | UD | BLOQUE AUTONOMO DE EMERGENCIA | 0 | 173.56 | 0.00 |

**PULSLUM** UD PULSADORES LUMINOSOS
8 UD × 11.98 = 95.84

| Código | Ud | Descripción | Cantidad | Precio | Importe |
|---|---|---|---|---|---|
| INTLUM | UD | INTERRUPTORES LUMINOSOS | 0 | 11.98 | 0.00 |

**CUPARAL** UD CUADRO PARCIAL DE ALUMBRADO
1 UD × 3761.88 = 3761.88
Precios: Presupuesto 3761.88; 000 2714.33; 001 3515.77; 002 3515.77; 003 3515.77
Cuadro parcial de alumbrado y servicios auxiliares de Edificio Bombas, totalmente instalado y conectado, compuesto por:
1 Cofret Pack de Leroy Merlin Gerin, con puerta plana
1 Interruptor magnetotérmico IV de 63A-15KA
2 Interruptor magnetotérmico IV de 40A-15KA
1 Interruptor magnetotérmico IV de 16A-15KA
2 Interruptor magnetotérmico II de 20A-15KA
1 Interruptor magnetotérmico II de 16A-15KA
5 Interruptor magnetotérmico II de 10A-10KA
1 Interruptor magnetotérmico II de 2A-15KA
3 Interruptores diferenciales II de 25A-30mA
1 Interruptores diferenciales IV de 40A-30mA
1 Interruptores diferenciales IV de 40A-300mA
1 Interruptores diferenciales IV de 25A-30mA
3 Telerruptores II de 16A-220V
Accesorios varios de conexionado.

| Código | Ud | Descripción | Rendimiento | Precio | Importe |
|---|---|---|---|---|---|
| CUPARAL0 | UD | Cofret Pack Merlin Gerin puerta plana (material) | 1 | 465.3 | 465.300 |
| CUPARAL1 | UD | Interruptor magnetotérmico IV 63A-15KA (material) | 1 | 252.39 | 252.390 |
| CUPARAL2 | UD | Interruptor magnetotérmico IV 40A-15KA (material) | 2 | 160.74 | 321.480 |
| CUPARAL3 | UD | Interruptor magnetotérmico IV 16A-15KA (material) | 1 | 129.72 | 129.720 |
| CUPARAL4 | UD | Interruptor magnetotérmico II 20A-15KA (material) | 2 | 66.27 | 132.540 |
| CUPARAL5 | UD | Interruptor magnetotérmico II 16A-15KA (material) | 1 | 63.45 | 63.450 |
| CUPARAL6 | UD | Interruptor magnetotérmico II 10A-10KA (material) | 5 | 62.04 | 310.200 |
| CUPARAL7 | UD | Interruptor magnetotérmico II 2A-15KA (material) | 1 | 39.48 | 39.480 |
| CUPARAL8 | UD | Interruptor diferencial II 25A-30mA (material) | 3 | 157.92 | 473.760 |
| CUPARAL9 | UD | Interruptor diferencial IV 40A-30mA (material) | 1 | 163.56 | 163.560 |
| CUPARAL10 | UD | Interruptor diferencial IV 40A-300mA (material) | 1 | 256.62 | 256.620 |
| CUPARAL11 | UD | Interruptor diferencial IV 25A-30mA (material) | 1 | 273.54 | 273.540 |
| CUPARAL12 | UD | Telerruptor II de 16A-220V (material) | 3 | 53.58 | 160.740 |
| CUPARAL 13 | UD | Accesorios varios conexionado (material) | 1 | 18.33 | 18.330 |
| MO0010 | h | Oficial 1ª | 15.765 | 28.84 | 454.663 |
| %7_C_INDIRECT | % | % Costes Indirectos | 7 % | 3515.773 | 246.104 |
|  |  | Total |  |  | 3761.88 |

**ZVEMAN5G2.5** ML MANGUERA RZ1-K 5x2,5 mm²
60 ML × 4.48 = 268.80

**CRVK5GIN** ML CABLE RVK 0,6/1 5x25mm2 Cu (5G)
0 ML × 84.67 = 0.00
Precios: Presupuesto 84.67; 000 60.78; 001 79.13; 002 79.13; 003 79.13
Cable RVK 0,6/1 de 5x25mm2 Cu (5G) para interconexión C.G.B.T.-Cuadro parcial servicios auxiliares (Edificio Bombas), tendido bajo zanja y bajo tubo aislante rígido Fergondur, flexible, tipo INTERPLAST con p/p de éste, terminales, elementos de fijación y demás auxiliares, colocado y conectado.

| Código | Ud | Descripción | Rendimiento | Precio | Importe |
|---|---|---|---|---|---|
| CRVK5GINT | ML | Cable RVK 0,6/1 5x25mm2 Cu (5G) (material) | 1 | 71.92 | 71.92 |
| MO0010 | h | Oficial 1ª | 0.25 | 28.84 | 7.21 |
| %7_C_INDIRECT | % | % Costes Indirectos | 7 % | 79.13 | 5.54 |
|  |  | Total |  |  | 84.67 |

**CRVK5G** ML CABLE RVK 0,6/1 COBRE 5G
0 ML × 19.4 = 0.00
Precios: Presupuesto 19.4; 000 14.01; 001 18.13; 002 18.13; 003 18.13
Cable RVK 0,6/1 de 5x6 mm2 cobre (5G) tendido en canal para acometida a cuadro parcial de alumbrado, conectado.

| Código | Ud | Descripción | Rendimiento | Precio | Importe |
|---|---|---|---|---|---|
| CRVK5GG | ML | Cable RVK0,6/1 5x6mm2 Cu (5G) (material) | 1 | 15.53 | 15.53 |
| MO0010 | h | Oficial 1ª | 0.09 | 28.84 | 2.60 |
| %7_C_INDIRECT | % | % Costes Indirectos | 7 % | 18.13 | 1.27 |
|  |  | Total |  |  | 19.4 |

**CV750** ML CABLE V-750
1848 ML × 2.16 = 3991.68
Precios: Presupuesto 2.16; 000 1.64; 001 2.02; 002 2.02; 003 2.02
Cable V-750 de 3x1,5 mm2 en distribución I+N+T, tendido en tubo y canal, para alumbrado normal y de emergencia, conectado.

| Código | Ud | Descripción | Rendimiento | Precio | Importe |
|---|---|---|---|---|---|
| CV750DIS | ML | Cable V-750 de 1x1,50mm2 distribución I+N+T (material) | 1 | 0.87 | 0.87 |
| MO0010 | h | Oficial 1ª | 0.04 | 28.84 | 1.15 |
| %7_C_INDIRECT | % | % Costes Indirectos | 7 % | 2.02 | 0.14 |
|  |  | Total |  |  | 2.16 |

**BANPVC** ML BANDEJA DE PVC 200x60mm
45 ML × 56.08 = 2523.60
Precios: Presupuesto 56.08; 000 40.45; 001 52.41; 002 52.41; 003 52.41
Bandeja de PVC, UNEX ó similar, ranurada con tapa cubierta, de 200x60mm y puentes separadores, incluso soportes a pared, piezas de unión, codos y demás accesorios, colocada.

| Código | Ud | Descripción | Rendimiento | Precio | Importe |
|---|---|---|---|---|---|
| BANDPVC | ML | Bandeja PVC UNEX 200x60mm (material) | 1 | 45.2 | 45.20 |
| MO0010 | h | Oficial 1ª | 0.25 | 28.84 | 7.21 |
| %7_C_INDIRECT | % | % Costes Indirectos | 7 % | 52.41 | 3.67 |
|  |  | Total |  |  | 56.08 |

**TUBOAISL** ML TUBO AISLANTE RIGIDO BLINDADO FERGONDUR M-25
0 ML × 4.43 = 0.00
Precios: Presupuesto 4.43; 000 3.28; 001 4.14; 002 4.14; 003 4.14
Tubo aislante rígido blindado Fergondur M25, incluso p/p de cajas de enlace y derivación y elementos de fijación, colocado.

| Código | Ud | Descripción | Rendimiento | Precio | Importe |
|---|---|---|---|---|---|
| TUBOAISLL | ML | Tubo aislante FERGONDUR M25 (material) | 1 | 2.7 | 2.70 |
| MO0010 | h | Oficial 1ª | 0.05 | 28.84 | 1.44 |
| %7_C_INDIRECT | % | % Costes Indirectos | 7 % | 4.14 | 0.29 |
|  |  | Total |  |  | 4.43 |

**ZVETUBOFO25** ML TUBO FORROPLAST 25
264 ML × 1.75 = 462.00

###### 4.4.1.4.5 MEDIDA DE NIVEL EN CAMARA DE AGUA
Importe: Presupuesto 7163.82; 000 6088.74; 001 6695.4; 002 6695.4; 003 6695.4

**MNIVELCAM** UD MEDIDOR DE NIVEL VEGA
3 UD × 2097.54 = 6292.62
Precios: Presupuesto 2097.54; 000 1818.6; 001 1960.32; 002 1960.32; 003 1960.32
Suministro e instalación de medidor de nivel sensor radar Vegapuls C21 o similar, incluyendo soporte y montaje, ajuste y programación del equipo.

| Código | Ud | Descripción | Rendimiento | Precio | Importe |
|---|---|---|---|---|---|
| MNIVELCAM1 | UD | Equipo medidor de nivel VEGA (material) | 1 | 1650 | 1650.00 |
| MO0010 | h | Oficial 1ª | 10.76 | 28.84 | 310.32 |
| %7_C_INDIRECT | % | % Costes Indirectos | 7 % | 1960.32 | 137.22 |
|  |  | Total |  |  | 2097.54 |

| Medición | Uds. | Parcial |
|---|---|---|
| Cámara de llegada | 1 | 1.00 |
| Cámara de aspiración | 1 | 1.00 |
| Alivio lado rio | 1 | 1.00 |
| Subtotal |  | 3.00 |
| Total |  | 3 |

**CONDUCEL** ML CONDUCCION ELECTRICA INTERCONEXION
66 ML × 13.2 = 871.20
Precios: Presupuesto 13.2; 000 9.59; 001 12.34; 002 12.34; 003 12.34
Conducción eléctrica para interconexión del medidor radar con cable RVK0,6/1 de 4x2,5mm2, incluso tubo flexible blindado Interplast y tubo rígido Fergondur, M25, incluso cajas de enlace prensatubos, auxiliares de fijación, colocado y conectado.

| Código | Ud | Descripción | Rendimiento | Precio | Importe |
|---|---|---|---|---|---|
| CONDUCEL1 | ML | Cable RVK 0,6/1 de 4x2,5mm2 (material) | 1 | 10.03 | 10.03 |
| MO0010 | h | Oficial 1ª | 0.08 | 28.84 | 2.31 |
| %7_C_INDIRECT | % | % Costes Indirectos | 7 % | 12.34 | 0.86 |
|  |  | Total |  |  | 13.2 |

###### 4.4.1.4.6 INSTALACION ELECTRICA AUXILIAR EN EDIFICIO DE BOMBAS
Importe: Presupuesto 5728.86; 000 3595; 001 5353.88; 002 5353.88; 003 5353.88

**COFRETKAED** UD COFRET KAEDRA
4 UD × 1226.43 = 4905.72
Precios: Presupuesto 1226.43; 000 898.75; 001 1146.2; 002 1146.2; 003 1146.2
Cofret Kaedra de Merlin Gerin ref. 13179 equipado con 1 base de empotrar PK de 16A, 3P+T, una base de empotrar PK de 16A, 2P+T, dos bases schuko con tapa 10/16A, 2P+T, un interruptor magnetotérmico III de 16A, tres interruptores magnetotérmicos II de 16A, un interruptor diferencial IV de 40A-30mA, un interruptor magnetotérmico IV de 32A, incluso placas de adaptación y demás auxiliares, colocado y conectado.

| Código | Ud | Descripción | Rendimiento | Precio | Importe |
|---|---|---|---|---|---|
| COFRETKAED1 | UD | Cofret Kaedra totalmente equipado (material) | 1 | 833 | 833.00 |
| MO0010 | h | Oficial 1ª | 10.86 | 28.84 | 313.20 |
| %7_C_INDIRECT | % | % Costes Indirectos | 7 % | 1146.20 | 80.23 |
|  |  | Total |  |  | 1226.43 |

**ZVEMAN5G6** ML MANGUERA RZ1-K 5x6 mm²
84 ML × 8.07 = 677.88

**COELECTR** ML CONDUCCION ELECTRICA
0 ML × 47.67 = 0.00
Precios: Presupuesto 47.67; 000 37.26; 001 44.55; 002 44.55; 003 44.55
Conducción eléctrica con cable RVK 0,6/1Kv de 5x16mm2 Cu (5G) incluso tubo aislante rígido Fergondur M32, incluso p/p de cajas de enlace y derivación y accesorios de fijación.

| Código | Ud | Descripción | Rendimiento | Precio | Importe |
|---|---|---|---|---|---|
| COELECTR1 | ML | Conducción eléctrica con cable RVK 0,6/1 Kv de 5x16mm2 Cu (material) | 1 | 40.8 | 40.80 |
| MO0010 | h | Oficial 1ª | 0.13 | 28.84 | 3.75 |
| %7_C_INDIRECT | % | % Costes Indirectos | 7 % | 44.55 | 3.12 |
|  |  | Total |  |  | 47.67 |

**COELECTRPU** ML CONDUCCION ELECTRICA DE ALIMENTACION A PUENTE GRUA
0 ML × 4.02 = 0.00
Precios: Presupuesto 4.02; 000 25.91; 001 3.75; 002 3.75; 003 3.75
Conducción eléctrica de alimentación a puente grúa, con cable RVK 0,6/1Kv de 5x10mm2 Cu (5G) incluso tubo aislante rigido Fergondur M32, incluso p/p de cajas de enlace y derivación y accesorios de fijación.

| Código | Ud | Descripción | Rendimiento | Precio | Importe |
|---|---|---|---|---|---|
| COELECTRPU1 |  |  (material) | 1 | 0 | 0.00 |
| MO0010 | h | Oficial 1ª | 0.13 | 28.84 | 3.75 |
| %7_C_INDIRECT | % | % Costes Indirectos | 7 % | 3.75 | 0.26 |
|  |  | Total |  |  | 4.02 |

**ZEALPUEN** ML CONDUCCION ELECTRICA DE ALIMENTACIÓN A PUENTE GRUA
18 ML × 8.07 = 145.26
Precios: Presupuesto 8.07; 000 7.54; 001 7.54; 002 7.54
Conducción eléctrica de alimentación a puente grúa, con cable RZ1-K 5x6mm2 Cu (5G) incluso tubo aislante rigido Fergondur M32, incluso p/p de cajas de enlace y derivación y accesorios de fijación.

| Código | Ud | Descripción | Rendimiento | Precio | Importe |
|---|---|---|---|---|---|
| MANCOL5X6PU | ML | Manguera RZ1-K 5x6 mm² (material) | 1 | 6.1 | 6.10 |
| MO0010 | h | Oficial 1ª | 0.05 | 28.84 | 1.44 |
| %7_C_INDIRECT | % | % Costes Indirectos | 7 % | 7.54 | 0.53 |
|  |  | Total |  |  | 8.07 |

###### 4.4.1.4.7 INSTALACION ALUMBRADO EXTERIOR
Importe: Presupuesto 5797.98; 000 3888.24; 001 5418.57; 002 5418.57; 003 5418.57

**LUMINDA** UD LUMINARIAS PROYECTOR LED
8 UD × 584.02 = 4672.16
Precios: Presupuesto 584.02; 000 417; 001 545.81; 002 545.81; 003 545.81
Suministro proyector LED de IP65 de intemperie modelo BVP091 LED150/CW 120- 277V 150W WB de 150 W de PHILIPS o equivalente, a colocar sobre pared interior o exterior segun planos, incluidos medios auxiliares, necesarios totalmente instalado conexionado y probado.

| Código | Ud | Descripción | Rendimiento | Precio | Importe |
|---|---|---|---|---|---|
| P1101 | UD | luminaria Indalux IQN-VL (material) | 1 | 521.3 | 521.30 |
| MO0010 | h | Oficial 1ª | 0.85 | 28.84 | 24.51 |
| %7_C_INDIRECT | % | % Costes Indirectos | 7 % | 545.81 | 38.21 |
|  |  | Total |  |  | 584.02 |

**CAISL** ML CABLE AISLAMIENTO XLPE tipo RVK0,6/1 de5x4mm2 (5G)
0 ML × 12.71 = 0.00
Precios: Presupuesto 12.71; 000 9.16; 001 11.88; 002 11.88; 003 11.88
Cable de aislamiento XLPE, tipo RVK 0,6/1 de 5 x 4 mm2 (5G) cobre, a tender bajo tubo, colocado y conectado.

| Código | Ud | Descripción | Rendimiento | Precio | Importe |
|---|---|---|---|---|---|
| CAISL00 | ML | Cable XLP RVK 0,6/1 de 5x4mm2 (material) | 1 | 10.44 | 10.44 |
| MO0010 | h | Oficial 1ª | 0.05 | 28.84 | 1.44 |
| %7_C_INDIRECT | % | % Costes Indirectos | 7 % | 11.88 | 0.83 |
|  |  | Total |  |  | 12.71 |

**CAISL1** ML CABLE AISLAMIENTO XLPE tipo RVK0,6/1 de5x2,5mm2 (5G)
0 ML × 9.91 = 0.00
Precios: Presupuesto 9.91; 000 6.92; 001 9.26; 002 9.26; 003 9.26
Cable de aislamiento XLPE, tipo RVK 0,6/1 de 5x2,5mm2 (5G) cobre, a tender bajo tubo, colocado y conectado.

| Código | Ud | Descripción | Rendimiento | Precio | Importe |
|---|---|---|---|---|---|
| CAISL01 | ML | Cable XLP RVK 0,6/1 de 5x2.5mm2 (material) | 1 | 7.82 | 7.82 |
| MO0010 | h | Oficial 1ª | 0.05 | 28.84 | 1.44 |
| %7_C_INDIRECT | % | % Costes Indirectos | 7 % | 9.26 | 0.65 |
|  |  | Total |  |  | 9.91 |

**RAMFIN** UD RAMAL FINAL DE CONEXION A LUMINARIA
8 UD × 6.24 = 49.92
Precios: Presupuesto 6.24; 000 4.56; 001 5.83; 002 5.83; 003 5.83
Ramal final de conexión a luminaria con cable RVK 0,6/1 de 3 x 2,5 mm2.

| Código | Ud | Descripción | Rendimiento | Precio | Importe |
|---|---|---|---|---|---|
| RAMFIN1 | UD | Cable XLP RVK 0,6/1 de 3x2.5mm2 (material) | 1 | 4.39 | 4.39 |
| MO0010 | h | Oficial 1ª | 0.05 | 28.84 | 1.44 |
| %7_C_INDIRECT | % | % Costes Indirectos | 7 % | 5.83 | 0.41 |
|  |  | Total |  |  | 6.24 |

**TUBASIRIG** ML TUBO AISLANTE RIGIDO FERGONDUR M25
105 ML × 4.41 = 463.05
Precios: Presupuesto 4.41; 000 3.28; 001 4.12; 002 4.12; 003 4.12
Tubo aislante rígido, roscado, Fergondur, M25, incluso accesorios de fijación a pared, colocado.

| Código | Ud | Descripción | Rendimiento | Precio | Importe |
|---|---|---|---|---|---|
| TUBASRIGF | ML | Tubo aislante rígido Fergondur M25 (material) | 1 | 2.68 | 2.68 |
| MO0010 | h | Oficial 1ª | 0.05 | 28.84 | 1.44 |
| %7_C_INDIRECT | % | % Costes Indirectos | 7 % | 4.12 | 0.29 |
|  |  | Total |  |  | 4.41 |

**CAJDERI** UD CAJA DE DERIVACION-PROTECCION
8 UD × 29.7 = 237.60
Precios: Presupuesto 29.7; 000 21.42; 001 27.75; 002 27.75; 003 27.75
Caja de derivación y protección, estanca IP55, autoextinguible, con fusibles seccionables de protección (cartuchos hA) y bornas de derivación, colocada y conectada.

| Código | Ud | Descripción | Rendimiento | Precio | Importe |
|---|---|---|---|---|---|
| CAJDERIV | UD | Caja derivación-protección IP5S, estanca, autoextinguible (material) | 1 | 24 | 24.00 |
| MO0010 | h | Oficial 1ª | 0.13 | 28.84 | 3.75 |
| %7_C_INDIRECT | % | % Costes Indirectos | 7 % | 27.75 | 1.94 |
|  |  | Total |  |  | 29.7 |

**ZVEMAN5G2.5** ML MANGUERA RZ1-K 5x2,5 mm²
50 ML × 4.48 = 224.00

**ZVEMAN3G2.5** ML MANGUERA RZ1-K 3x2,5 mm²
55 ML × 2.75 = 151.25

###### 4.4.1.4.8 INSTALACION DE PROTECCION CONTRA INCENDIOS (01/10/2004)
Importe: Presupuesto 23966.56; 000 17337.43; 001 22136.82; 002 22136.82; 003 22136.82

###### 4.4.1.15.1 DETECCION AUTOMÁTICA (01/10/2004)
Importe: Presupuesto 6195.45; 000 4504.69; 001 5629.43; 002 5629.43; 003 5629.43

**DETANA** UD DETECTOR ANALOGICO INTELIGENTE
8 UD × 152.4 = 1219.20

| Medición | Uds. | Parcial |
|---|---|---|
| Edificio Bombas | 8 | 8.00 |
| Total |  | 8 |

**PULS** UD PULSADOR ALARMA
3 UD × 139.49 = 418.47

| Medición | Uds. | Parcial |
|---|---|---|
| Edificio Bombas | 3 | 3.00 |
| Total |  | 3 |

| Código | Ud | Descripción | Cantidad | Precio | Importe |
|---|---|---|---|---|---|
| BARRHU | UD | BARRERA DETECCION HUMO | 0 | 1131.31 | 0.00 |
| MOMONI | UD | MODULO MONITOR DIRECCIONABLE | 0 | 134.1 | 0.00 |

**MOCONT** UD MODULO CONTROL DIRECCIONABLE
2 UD × 217.56 = 435.12

| Medición | Uds. | Parcial |
|---|---|---|
| Edificio Bombas | 2 | 2.00 |
| Total |  | 2 |

**SIELE** UD SIRENA ELECTRONICA
1 UD × 133.03 = 133.03

| Medición | Uds. | Parcial |
|---|---|---|
| Edificio Bombas | 1 | 1.00 |
| Total |  | 1 |

**SIELOPAC** UD SIRENA DE ALARMA OPTICO-ACUSTICA
1 UD × 200.44 = 200.44

| Medición | Uds. | Parcial |
|---|---|---|
| Edificio Bombas | 1 | 1.00 |
| Total |  | 1 |

**CENMICR** UD CENTRAL MICROPROCESADA
0.67 UD × 3665.48 = 2455.87

**INSDETEC** UD INSTALACIONES
0.67 UD × 1497.08 = 1003.04

**CELECT** ML CONDUCCION ELECTRICA
18 ML × 8.79 = 158.22

**PROPRUE** UD PROGRAMACION Y PRUEBAS
0.67 UD × 256.8 = 172.06

###### 4.4.1.15.2 EXTINCIÓN MANUAL
Importe: Presupuesto 3547.93; 000 2524.87; 001 3315.85; 002 3315.85; 003 3315.85

**CAEXT** UD CARRO EXTINTOR CO2
1 UD × 1858.81 = 1858.81

| Medición | Uds. | Parcial |
|---|---|---|
| Edificio Bombas | 1 | 1.00 |
| Total |  | 1 |

**EXPOR** UD EXTINTOR PORTATIL CO2
8 UD × 211.14 = 1689.12

| Medición | Uds. | Parcial |
|---|---|---|
| Edificio Bombas | 8 | 8.00 |
| Total |  | 8 |

###### 4.4.1.15.3 EXTINCIÓN AUTOMATICA (01/10/2004)
Importe: Presupuesto 14223.18; 000 10307.87; 001 13191.54; 002 13191.54; 003 13191.54

**BAT5.67** UD BATERIA EXTINCION (5 BOTELLAS, 67 L./BOTELLA)
1 UD × 7761.46 = 7761.46

| Código | Ud | Descripción | Cantidad | Precio | Importe |
|---|---|---|---|---|---|
| BAT2.67 | UD | BATERIA EXTINCION (2 BOTELLAS, 67 L/BOTELLA) | 0 | 3490.72 | 0.00 |

**AGCO2** KG AGENTE EXTINTOR CO2
226 KG × 4.85 = 1096.10

**DICO** UD DIFUSOR CONICO DE DESCARGA, CALIBRE 3/4"
4 UD × 80.05 = 320.20

**DICO1** UD DIFUSOR CONICO DE DESCARGA, CALIBRE 1/2"
1 UD × 66.14 = 66.14

**DIRA** UD DIFUSOR RADIAL DESCARGA, CALIBRE 1/2"
6 UD × 58.65 = 351.90

**TUBES** ML TUBERIA DE ACERO ESTIRADA SIN SOLDADURA DIAM. 2 1/2"
10 ML × 82.74 = 827.40

**TUBES2** ML TUBERIA DE ACERO ESTIRADA SIN SOLDADURA DIAM. 2"
21 ML × 69.98 = 1469.58

**RAMFIL** UD RAMAL FINAL DE CONEXION DIFUSOR CONICO-TUBERIA DIAM. 1"
4 UD × 62.78 = 251.12

**RAMFIL2** UD RAMAL FINAL DE CONEXION DIFUSOR CONICO-TUBERIA DIAM. 3/4"
7 UD × 57.41 = 401.87

**LELU** UD LETRERO LUMINOSO
1 UD × 127.53 = 127.53

**PULDIS** UD PULSADORES DE DISPARO
1 UD × 126.48 = 126.48

**PULIN** UD PULSADORES DE INHIBICION DE DISPARO
1 UD × 126.48 = 126.48

**CENEXT** UD CENTRAL EXTINCION PARA SISTEMAS ANALOGICOS
1 UD × 1189.42 = 1189.42

**ACCVS** UD ACCESORIOS VARIOS
0.5 UD × 214.99 = 107.50

###### 4.4.1.4.9 INSTALACION ANTIINTRUSION (01/10/2004)
Importe: Presupuesto 6358.91; 000 4580.89; 001 5856.88; 002 5856.88; 003 5856.88

**CENBI8** UD CENTRAL BIDIRECECCIONAL DE 8 ZONAS + 1 DE SABOTAJE
1 UD × 166.78 = 166.78
Precios: Presupuesto 166.78; 000 121.14; 001 155.87; 002 155.87; 003 155.87
Central bidireccional de 8 zonas + 1 de sabotaje (conexion directa via radio) programables independientemente, con una salida de alarma a sirena por relé, con un lazo de comunicacion por bus, memoria de 128 eventos con fecha y hora, ref KYO-8W, colocada en edificio C.T. y conectada.

| Código | Ud | Descripción | Rendimiento | Precio | Importe |
|---|---|---|---|---|---|
| P1102 | UD | Central bidireccional (material) | 1 | 127 | 127.00 |
| MO0010 | h | Oficial 1ª | 1.001 | 28.84 | 28.87 |
| %7_C_INDIRECT | % | % Costes Indirectos | 7 % | 155.87 | 10.91 |
|  |  | Total |  |  | 166.78 |

**TECLED** UD TECLADO DE 16 LED
2 UD × 237.18 = 474.36
Precios: Presupuesto 237.18; 000 170.58; 001 221.66; 002 221.66; 003 221.66
Teclado de 16 led, con tapa rf KYO-LED/A, conectado.

| Código | Ud | Descripción | Rendimiento | Precio | Importe |
|---|---|---|---|---|---|
| TECLADO | UD | Teclado de 16 led (material) | 2 | 100 | 200.00 |
| MO0010 | h | Oficial 1ª | 0.751 | 28.84 | 21.66 |
| %7_C_INDIRECT | % | % Costes Indirectos | 7 % | 221.66 | 15.52 |
|  |  | Total |  |  | 237.18 |

**DETDO** UD DETECTOR DE DOBLE TECNOLOGIA
6 UD × 554.84 = 3329.04
Precios: Presupuesto 554.84; 000 395.13; 001 518.54; 002 518.54; 003 518.54
Detector de doble tecnologia, antisabotaje, memoria de alarma, cobertura 80º-12 m, DT-800B, colocado y conectado.

| Código | Ud | Descripción | Rendimiento | Precio | Importe |
|---|---|---|---|---|---|
| DETECTOR | UD | Detector de doble tecnologia (material) | 6 | 84.5 | 507.00 |
| MO0010 | h | Oficial 1ª | 0.4 | 28.84 | 11.54 |
| %7_C_INDIRECT | % | % Costes Indirectos | 7 % | 518.54 | 36.30 |
|  |  | Total |  |  | 554.84 |

**MODBIDI** UD MODEM BIDIRECCIONAL
1 UD × 1645.94 = 1645.94
Precios: Presupuesto 1645.94; 000 1171.44; 001 1538.26; 002 1538.26; 003 1538.26
Modem bidireccional y receptora para centrales, KYO-Modem V2 con bateria de 12 Vc.c, colocado y conectado.

| Código | Ud | Descripción | Rendimiento | Precio | Importe |
|---|---|---|---|---|---|
| MODEM | UD | Modem bidireccional (material) | 1 | 1495 | 1495.00 |
| MO0010 | h | Oficial 1ª | 1.5 | 28.84 | 43.26 |
| %7_C_INDIRECT | % | % Costes Indirectos | 7 % | 1538.26 | 107.68 |
|  |  | Total |  |  | 1645.94 |

**INSITER** UD INSTALACION DE INTERCONEXION
1 UD × 488.8 = 488.80
Precios: Presupuesto 488.8; 000 373.44; 001 456.82; 002 456.82; 003 456.82
Instalacion de interconexion de elementos con bus de comunicacion para edificio C.T. y de Bombas, bajo tubo aislante rigido, incluso p/p de cajas de enlace y demás accesorios, totalmente instalado y conectado.

| Código | Ud | Descripción | Rendimiento | Precio | Importe |
|---|---|---|---|---|---|
| INSTALACION | UD | Instalacion de interconexion (material) | 1 | 197 | 197.00 |
| MO0010 | h | Oficial 1ª | 9.009 | 28.84 | 259.82 |
| %7_C_INDIRECT | % | % Costes Indirectos | 7 % | 456.82 | 31.98 |
|  |  | Total |  |  | 488.8 |

**SIRMI** UD SIRENA MICROPROCESADA EXTERIOR
1 UD × 161.97 = 161.97
Precios: Presupuesto 161.97; 000 117.93; 001 151.37; 002 151.37; 003 151.37
Sirena microprocesada exterior con bateria X-TRA C/B, colocada y conectada.

| Código | Ud | Descripción | Rendimiento | Precio | Importe |
|---|---|---|---|---|---|
| SIRENA | UD | Sirena microprocesada exterior (material) | 1 | 122.5 | 122.50 |
| MO0010 | h | Oficial 1ª | 1.001 | 28.84 | 28.87 |
| %7_C_INDIRECT | % | % Costes Indirectos | 7 % | 151.37 | 10.60 |
|  |  | Total |  |  | 161.97 |

**PRU** UD PRUEBAS Y PROGRAMACION (01/10/2004)
1 UD × 92.02 = 92.02
Precios: Presupuesto 92.02; 000 85
Programación y pruebas necesarias de la central antiintrusión.

| Código | Ud | Descripción | Rendimiento | Precio | Importe |
|---|---|---|---|---|---|
| SINDES | UD | Sin descomposición | 86 | 1 | 86.00 |
| %7_C_INDIRECT | % | % Costes Indirectos | 7 % | 86.00 | 6.02 |
|  |  | Total |  |  | 92.02 |

##### 4.50 CONJUNTO DE CABINAS DE 30 kv

**CABSCH** UD CELDA DE LINEA
0 UD × 8370.76
Precios: Presupuesto 8370.76; 000 5967.6; 001 7823.14; 002 7823.14; 003 7823.14
Celda de línea tipo cabina Schneider gama SM6-36, modelo IM3620, totalmente instalada y acoplada al resto, formada por:
- 1 Interruptor seccionador de corte en SF6 de 630 A, de 36 kv-20 kA
- 1 Seccionador de puesta a tierra en SF6
- 3 Indicadores de presencia de tensión
- 1 Mando CIT de actuación, accionado de forma manual
- 1 Juego de barras tripolar de 400 A
- 1 Embarrado de puesta a tierra
- Accesorios varios de montaje y enclavamientos por cerradura de llave

| Código | Ud | Descripción | Rendimiento | Precio | Importe |
|---|---|---|---|---|---|
| CL | UD | Celda de línea (material) | 1 | 7578 | 7578.00 |
| MO0010 | h | Oficial 1ª | 8.5 | 28.84 | 245.14 |
| %7_C_INDIRECT | % | % Costes Indirectos | 7 % | 7823.14 | 547.62 |
|  |  | Total |  |  | 8370.76 |

**CELPRO** UD CELDA DE PROTECCION
0 UD × 40361.62
Precios: Presupuesto 40361.62; 000 28689.05; 001 37721.14; 002 37721.14; 003 37721.14
Celda de protección de interruptor automático, tipo cabina Schneider gama SM6-36, modelo DM1C3620M, totalmente instalada y acoplada al resto, formada por:
- 1 Seccionador en SF6 de 400 A, de 36 kv-20kA con mando CS1 manual
- 1 Interruptor automático de corte en SF6 tipo Fluarc SF1 de 630A, 36 kv-20kA, con bobinas de disparo y cierre a emisión de tensión 24 v C.C., y mando motorizado RI con un bloque de contactos auxiliares
- 3 Indicadores de presencia de tensión
- 1 Seccionador de puesta a tierra inferior y superior
- 1 Juego de barras tripolar de 630 A para conexión superior con celdas adyacentes
- 1 Embarrado de puesta a tierra
- 3 Transformadores de intensidad, de protección, de 100/5 A, 15 VA, clase 5p10, 200 In, 36 Kv
- 1 Cajón de control conteniendo una unidad de protección y medida Sepam 1000 modelo S20, con un módulo MES114 de 10 entradas-4 salidas y cableado interior
- Accesorios varios de montaje y enclavamientos por cerradura de llave

| Código | Ud | Descripción | Rendimiento | Precio | Importe |
|---|---|---|---|---|---|
| CPRO | UD | Celda de protección (material) | 1 | 37476 | 37476.00 |
| MO0010 | h | Oficial 1ª | 8.5 | 28.84 | 245.14 |
| %7_C_INDIRECT | % | % Costes Indirectos | 7 % | 37721.14 | 2640.48 |
|  |  | Total |  |  | 40361.62 |

**CELMEDID** UD CELDA DE MEDIDA
0 UD × 18668.44
Precios: Presupuesto 18668.44; 000 13281.05; 001 17447.14; 002 17447.14; 003 17447.14
Celda de medida tipo cabina Schneider gama SM6-36, modelo GBC-D de 36 kv-630 A-20 kA, totalmente instalada y acoplada al resto, formada por:
- 3 Transformadores de intensidad, de medida, de 50-100/5, 15 v.A., clase 0,25, 36 kv
- 3 Transformadores de tensión, de medida, de 33000:S3/110S3, de 15 VA, clase 0,2, 36kv
- 1 Juego de barras tripolar, para salida lateral superior
- Accesorios varios de montaje y enclavamientos por cerradura de llave

| Código | Ud | Descripción | Rendimiento | Precio | Importe |
|---|---|---|---|---|---|
| CELMEDIDA | UD | Celda de medida (material) | 1 | 17202 | 17202.00 |
| MO0010 | h | Oficial 1ª | 8.5 | 28.84 | 245.14 |
| %7_C_INDIRECT | % | % Costes Indirectos | 7 % | 17447.14 | 1221.30 |
|  |  | Total |  |  | 18668.44 |

**CELPRTRAN** UD CELDA DE PROTECCION TRANSFORMADOR
0 UD × 40512.49
Precios: Presupuesto 40512.49; 000 28796.05; 001 37862.14; 002 37862.14; 003 37862.14
Celda de protección de transformador de potencia, tipo cabina Schneider gama SM6-36, modelo DM1C3620M, totalmente instalada y acoplada al resto, formada por:
1 Seccionador en SF6 de 630 A, de 36 KV-20KA, con mando CS1 manual
1 Interruptor automático de corte en SF6, tipo Fluarc SF1 de 630 A, 36KV-20KA, con bobinas de disparo y cierre a emisión de tensión 24 v cc y mando motorizado RI, con un bloque de contactos auxiliares
3 Indicadores de presencia de tensión
1 Seccionador de puesta a tierra inferior-superior
1 Juego de barras tripolar de 630A para conexión superior con celdas adyacentes
1 Embarrado de puesta a tierra
3 Transformadores de intensidad de protección, 100/5A, 15VA clase 5p10, 200In, 36 KV
1 Cajón de control conteniendo una unidad de protección y medida Sepan 1000 modelo T20, con un módulo MES114 de 10 entradas-4 salidas y cableado interior
Accesorios varios de montaje y enclavamiento por cerradura de llave

| Código | Ud | Descripción | Rendimiento | Precio | Importe |
|---|---|---|---|---|---|
| CELPRTRANS | UD | Celda de protección transformador (material) | 1 | 37617 | 37617.00 |
| MO0010 | h | Oficial 1ª | 8.5 | 28.84 | 245.14 |
| %7_C_INDIRECT | % | % Costes Indirectos | 7 % | 37862.14 | 2650.35 |
|  |  | Total |  |  | 40512.49 |

**CELPRTRAUX** UD CELDA DE PROTECCION TRANSF.AUXILIAR
0 UD × 12054.77
Precios: Presupuesto 12054.77; 000 8583.75; 001 11266.14; 002 11266.14; 003 11266.14
Celda de protección de transformador auxiliar, tipo cabina Schneider, gama SM6-36, modelo QM3620, totalmente instalada y acoplada al resto, formada por:
1 Interruptor seccionador en SF6 de 630 A, 36 KV-20 KA con mando CI1 manual y bobina de disparo a emisión 24 V CC y un bloque de contactos auxiliares
3 Circuitos fusibles montaje combinado de alto poder de ruptura con baja disipación térmica, y cartuchos fusibles de 6,3A-36KV con señalización mecánica de fusión de fusibles
1 Seccionados de puesta a tierra de doble brazo, aguas arriba y abajo de los fusibles
3 Indicadores de presencia de tensión
1 Embarrado de puesta a tierra
Accesorios de montaje y enclavamientos por cerradura de llave

| Código | Ud | Descripción | Rendimiento | Precio | Importe |
|---|---|---|---|---|---|
| CELPRTRANSAU | UD | Celda de protección transf.auxiliar (material) | 1 | 11021 | 11021.00 |
| MO0010 | h | Oficial 1ª | 8.5 | 28.84 | 245.14 |
| %7_C_INDIRECT | % | % Costes Indirectos | 7 % | 11266.14 | 788.63 |
|  |  | Total |  |  | 12054.77 |

**PUINTER** UD PUENTE INTERCONEXION
0 UD × 1220.61
Precios: Presupuesto 1220.61; 000 950.4; 001 1140.75; 002 1140.75; 003 1140.75
Puente de interconexión" cabina interruptor general-cabina de medida", totalmente ejecutado y formado por:
- 4 ML de cable seco aislamiento etileno propileno 18/30Kv tipo HEPRZ1
- 2 terminales termorretráctiles tipo cono difusor de interior, 3M o similar, previsto para el cable anterior
- 2 conexiones de puesta a tierra de la pantalla del cable (en ambos extremos) a base de cinta flexible y cable de cobre desnudo de 50mm2, conectado al circuito de tierras de protección

| Código | Ud | Descripción | Rendimiento | Precio | Importe |
|---|---|---|---|---|---|
| CABAISPRO | ML | Cable seco aislamiento etileno propileno (material) | 4 | 27.31 | 109.24 |
| TERTERMOR | UD | Terminal termoretráctil (material) | 2 | 307 | 614.00 |
| CONPUESTIERRA | UD | Conexión puesta a tierra (material) | 2 | 57.2 | 114.40 |
| MO0010 | h | Oficial 1ª | 10.51 | 28.84 | 303.11 |
| %7_C_INDIRECT | % | % Costes Indirectos | 7 % | 1140.75 | 79.85 |
|  |  | Total |  |  | 1220.61 |

##### 4.51 TRANSFORMACION

**TRANSPOT** UD TRANSFORMADOR DE POTENCIA
0 UD × 169977.56
Precios: Presupuesto 169977.56; 000 121123.45; 001 158857.53; 002 158857.53; 003 158857.53
Transformador de potencia, en baño de aceite, con depósito de expansión, indicador de nivel de líquido aislante, dispositivo de vaciado, toma de muestras, tapón de llenado, terminales de puesta a tierra, anillas de elevación, ruedas orientables, dorado de relé Buchholz, termómetro-termostato, secador, caja de conexiones, incluso transporte, carga-descarga y colocación en obra, de las siguientes características:
Marca: OASA ó similar
Potencia: 4500 KVA
Tensión primaria: 30.000V
Tensión secundaria: 6.300V
Conmutación: +2,5+5+7,5+10%
Conexión: Dyn11
Refrigeración: ONAN
Construcción: s/UNE-EN60076

| Código | Ud | Descripción | Rendimiento | Precio | Importe |
|---|---|---|---|---|---|
| TRNSFPOT | UD | Transformador potencia (material) | 1 | 154383 | 154383.00 |
| MO0010 | h | Oficial 1ª | 155.15 | 28.84 | 4474.53 |
| %7_C_INDIRECT | % | % Costes Indirectos | 7 % | 158857.53 | 11120.03 |
|  |  | Total |  |  | 169977.56 |

**TRANSERAUX** UD TRANSFORMADOR DE SERVICIOS AUXILIARES
0 UD × 11022.89
Precios: Presupuesto 11022.89; 000 7864.29; 001 10301.76; 002 10301.76; 003 10301.76
Transformador de servicios auxiliares, tipo seco, TRIHAL de Schneider ó similar, encapsulado en resina epoxy (aislamiento seco, clase F), refirgeración natural, dotado de 3 sondas Pt100 y termómetro digital T-154, de las siguientes características:
Potencia: 100KVA
Tensión primaria: 30.000V
Tensión secundaria: 420-240V
Conmutación: +2,5+5+7,5+10%
Conexión: Dyn11
Tensión de cortocircuito: 6%
Incluso transporte, carga-descarga y colocación en obra.

| Código | Ud | Descripción | Rendimiento | Precio | Importe |
|---|---|---|---|---|---|
| TRANSERVAU | UD | Transformador de servicios auxiliares (material) | 1 | 9898 | 9898.00 |
| MO0010 | h | Oficial 1ª | 14 | 28.84 | 403.76 |
| %7_C_INDIRECT | % | % Costes Indirectos | 7 % | 10301.76 | 721.12 |
|  |  | Total |  |  | 11022.89 |

**CABAISL** ML CABLE DE AISLAMIENTO
0 ML × 33.41
Precios: Presupuesto 33.41; 000 24.16; 001 31.23; 002 31.23; 003 31.23
Cable seco de aislamiento etileno propileno 18/30KV tipoHEPRZ1, de 1x150mm2 Al y pantalla de 25mm2 de cobre, tendido en zanja y conectado.

| Código | Ud | Descripción | Rendimiento | Precio | Importe |
|---|---|---|---|---|---|
| CABAISLA | ML | Cable aislamiento etileno propileno 18/30KV (material) | 1 | 26.9 | 26.900 |
| MO0010 | h | Oficial 1ª | 0.15 | 28.84 | 4.326 |
| %7_C_INDIRECT | % | % Costes Indirectos | 7 % | 31.226 | 2.186 |
|  |  | Total |  |  | 33.41 |

**TERMTERMO** UD TERMINAL TERMORRETRACTIL
0 UD × 621.65
Precios: Presupuesto 621.65; 000 530.11; 001 580.98; 002 580.98; 003 580.98
Terminal termorretráctil tipo como difusor, de interior, 3M ó similar, previsto para el cable anterior, realizado y conectado.

| Código | Ud | Descripción | Rendimiento | Precio | Importe |
|---|---|---|---|---|---|
| TERTERMOR | UD | Terminal termoretráctil | 1 | 307 | 307.00 |
| MO0010 | h | Oficial 1ª | 9.5 | 28.84 | 273.98 |
| %7_C_INDIRECT | % | % Costes Indirectos | 7 % | 580.98 | 40.67 |
|  |  | Total |  |  | 621.65 |

**CONPTIERRA** UD CONEXION PUESTA A TIERRA
0 UD × 161.53
Precios: Presupuesto 161.53; 000 122.8; 001 150.96; 002 150.96; 003 150.96
Conexión de puesta a tierra de las pantallas del terno de cables a base de cinta flexible y cable de cobre desnudo, de 50mm2, conectado al circuito de tierras de protección.

| Código | Ud | Descripción | Rendimiento | Precio | Importe |
|---|---|---|---|---|---|
| CONPTIERRAS | UD | Conexión puesta a tierra (material) | 1 | 63 | 63.00 |
| MO0010 | h | Oficial 1ª | 3.05 | 28.84 | 87.96 |
| %7_C_INDIRECT | % | % Costes Indirectos | 7 % | 150.96 | 10.57 |
|  |  | Total |  |  | 161.53 |

**TRANSINT** UD TRANSFORMADOR DE INTENSIDAD
0 UD × 791.83
Precios: Presupuesto 791.83; 000 570.74; 001 740.03; 002 740.03; 003 740.03
Transformador de intensidad para protección cuba-tierra, Arteche, tipo IFH-3 de 150/5A de 10 VA,
Cl P5, incluso p/p de cable de cobre de 50mm2,grapas de conexión, enlace a cuba de transformador y circuito de tierra, colocado y conectado.

| Código | Ud | Descripción | Rendimiento | Precio | Importe |
|---|---|---|---|---|---|
| TRANSINTEN | UD | Transformador de intensidad protección (material) | 1 | 646.3 | 646.30 |
| MO0010 | h | Oficial 1ª | 3.25 | 28.84 | 93.73 |
| %7_C_INDIRECT | % | % Costes Indirectos | 7 % | 740.03 | 51.80 |
|  |  | Total |  |  | 791.83 |

**RELEPROT** UD RELE DE PROTECCION
0 UD × 660.48
Precios: Presupuesto 660.48; 000 473.58; 001 617.27; 002 617.27; 003 617.27
Relé de protección homopolar Arteche IT-110F de tensión auxiliar 24V CC, a instalar en cajón de baja tensión auxiliar de la cabina del automático, incluso conectado.

| Código | Ud | Descripción | Rendimiento | Precio | Importe |
|---|---|---|---|---|---|
| RELEPROTE | UD | Relé de protección (material) | 1 | 566.8 | 566.80 |
| MO0010 | h | Oficial 1ª | 1.75 | 28.84 | 50.47 |
| %7_C_INDIRECT | % | % Costes Indirectos | 7 % | 617.27 | 43.21 |
|  |  | Total |  |  | 660.48 |

**CONDELE** ML CONDUCCION ELECTRICA
0 ML × 30.45
Precios: Presupuesto 30.45; 000 22.43; 001 28.45; 002 28.45; 003 28.45
Conducción eléctrica de interconexión trafointensidad-relé, con cable Segurfoc 331, 0,6/1KV, de 2x1,5mm2, incluso tubo flexible blindado Interplast M20, tendido en zanja del local, colocado y conectado.

| Código | Ud | Descripción | Rendimiento | Precio | Importe |
|---|---|---|---|---|---|
| CONDELEC | ML | Conducción eléctrica (material) | 1 | 19.8 | 19.80 |
| MO0010 | h | Oficial 1ª | 0.3 | 28.84 | 8.65 |
| %7_C_INDIRECT | % | % Costes Indirectos | 7 % | 28.45 | 1.99 |
|  |  | Total |  |  | 30.45 |

**DEFCELDA** UD DEFENSA DE CELDA TRAFO PRINCIPAL
0 UD × 2337.85
Precios: Presupuesto 2337.85; 000 1760.93; 001 2184.91; 002 2184.91; 003 2184.91
Defensa de celda de trafo principal, con malla romboidal homologada, conformando dos partes fijas en sus extremos, una puerta de doble hoja en su parte central de dimensiones 1,90x2,50 m total, incluso pies verticales de soporte, de sección cuadrada a base de dos perfiles laminares UPN de 80mm, pintado todo ello con dos manos de pintura sintética negra, previa imprimación anticorrosión, incluso enclavamiento de cerradura de llave, ayudas de albañilería, totalmente colocada.

| Código | Ud | Descripción | Rendimiento | Precio | Importe |
|---|---|---|---|---|---|
| DEFCELDAT | UD | Defensa de celda trafo principal (material) | 1 | 1059 | 1059.00 |
| MO0010 | h | Oficial 1ª | 39.04 | 28.84 | 1125.91 |
| %7_C_INDIRECT | % | % Costes Indirectos | 7 % | 2184.91 | 152.94 |
|  |  | Total |  |  | 2337.85 |

**DEFCELTRAUX** UD DEFENSA DE CELDA TRANS. AUXILIAR
0 UD × 1275.42
Precios: Presupuesto 1275.42; 000 957.08; 001 1191.98; 002 1191.98; 003 1191.98
Defensa de celda de transformador auxiliar, con malla romboidal homologada, de dimensiones 1800mm de altura y 2200mm de anchura, conformando una puerta de doble hoja, incluso pies verticales de soporte de sección cuadrada, a base de dos perfiles laminados UPN de 80mm, pintado todo ello con dos manos de sintética negra previa imprimación anticorrosiva, incluso enclavamiento de cerradura de llave, ayudas de albañileria, totalmente colocada.

| Código | Ud | Descripción | Rendimiento | Precio | Importe |
|---|---|---|---|---|---|
| DEFCELTRAUXX | UD | Defensa de celda trans. auxiliar (material) | 1 | 614.6 | 614.60 |
| MO0010 | h | Oficial 1ª | 20.02 | 28.84 | 577.38 |
| %7_C_INDIRECT | % | % Costes Indirectos | 7 % | 1191.98 | 83.44 |
|  |  | Total |  |  | 1275.42 |

##### 4.52 CONJUNTO CABINAS 6kv Y CONEXION MOTOBOMBAS
Conexión de puesta a tierra de las pantallas del terno de cables a base de cinta flexible y cable de Cu desnudo de 50mm2, conectado al circuito de tierras de rotección

**CELPROTGENE** UD CELDA DE PROTECCION GENERAL
0 UD × 27187.78
Precios: Presupuesto 27187.78; 000 19331.9; 001 25409.14; 002 25409.14; 003 25409.14
Celda de protección general secundaria de transformador, tipo cabina Schneider gama SM6, modelo SDM1C16AM, totalmente instalada y conectada, formada por:
1 Seccionador en SF6 de 630A-24KV-16KA con mando CS1 manual
1 Interruptor automático de corte en SF6 tipo Fluarc SF1 de 630A, 24KV-16KA, con bobinas de disparo y cierre a emisión de 24V CC y mando motorizado RI, con un bloque de contactos auxiliares.
3 Indicadores de presencia de tensión
1 Seccionador depuesta a tierra inferior-superior
1 Embarrado de puesta a tierra
3 Transformadores de intensidad de protección, de 500/5A, 15VA, clase 5P10, 200In, 24KV
1 Cajón de control conteniendo una unidad de protección y medida Sepam 1000 modelo T20, con un módulo MES114 de 10 entradas-4 salidas y cableado interior
Accesorios varios de montaje y enclavamientos por cerradura de llave

| Código | Ud | Descripción | Rendimiento | Precio | Importe |
|---|---|---|---|---|---|
| CELPROTEGENE | UD | Celda protección general secundaria (material) | 1 | 25164 | 25164.00 |
| MO0010 | h | Oficial 1ª | 8.5 | 28.84 | 245.14 |
| %7_C_INDIRECT | % | % Costes Indirectos | 7 % | 25409.14 | 1778.64 |
|  |  | Total |  |  | 27187.78 |

**CELPROTARB** UD CELDA DE PROTECCION Y ARRANQUE BOMBAS
0 UD × 46952.82
Precios: Presupuesto 46952.82; 000 33370.3; 001 43881.14; 002 43881.14; 003 43881.14
Celda de protección y arranque de bombas, tipo cabina Schneider gama SM6, modelo SDM1A16M, totalmente instalada y conectada, formada por:
1 Seccionador en SF6 de 400A-24KV-16KA con mando CS1 manual
1 Interruptor automático de corte en SF6 de tipo Fluarc SF1 de 400A-24KV-16KA, con bobina de disparo y cierre a emisión de 24V CC, mando motorizado RI, con un bloque de contactos auxiliares
3 indicadores de presencia de tensión
1 Seccionador de puesta a tierra inferior-superior
1 Embarrado de puesta a tierra
3 Transformadores de intensidad de protección de 150/5A, 15VA, clase 5p10, 200I-24KV
3 Transformadores de tensión, 6000:S3/110:S3, DE 30VA, clase 0,5 serie 24KV
1 Cajón de control conteniendo una unidad de protección y medidas Sepan 1000 modelo M41, con un módulo para sondas de temperatura MET148, y un módulo MES114 de 10 entradas-4 salidas, y cableado interior
Accesorios varios de montaje

| Código | Ud | Descripción | Rendimiento | Precio | Importe |
|---|---|---|---|---|---|
| CELPROTARBO | UD | Celda protección y arranque bombas (material) | 1 | 43636 | 43636.00 |
| MO0010 | h | Oficial 1ª | 8.5 | 28.84 | 245.14 |
| %7_C_INDIRECT | % | % Costes Indirectos | 7 % | 43881.14 | 3071.68 |
|  |  | Total |  |  | 46952.82 |

**CABLEAISL** ML CABLE SECO DE AISLAMIENTO
0 ML × 29.18
Precios: Presupuesto 29.18; 000 21.03; 001 27.27; 002 27.27; 003 27.27
Cable seco de aislamiento etileno-propileno 8,7/15KV tipo HEPRZ1 de 1,95mm2 Cu y pantalla H-16 Cu de dos cables por fase, tendido en zanja y conectado.

| Código | Ud | Descripción | Rendimiento | Precio | Importe |
|---|---|---|---|---|---|
| CABLEAISLA | ML | Cable seco aislamiento etileno-propileno (material) | 1 | 24.1 | 24.10 |
| MO0010 | h | Oficial 1ª | 0.11 | 28.84 | 3.17 |
| %7_C_INDIRECT | % | % Costes Indirectos | 7 % | 27.27 | 1.91 |
|  |  | Total |  |  | 29.18 |

| Código | Ud | Descripción | Cantidad | Precio |
|---|---|---|---|---|
| TERMTERMO | UD | TERMINAL TERMORRETRACTIL | 0 | 621.65 |

**CABLAISLSECO** ML CABLE SECO DE AISLAMIENTO ETILENO-PROPILENO
0 ML × 25.12
Precios: Presupuesto 25.12; 000 18.14; 001 23.47; 002 23.47; 003 23.47
Cable seco de aislamiento etileno-propileno 8,7/15Kv, tipo HEPRZ1 de 1x70mm2 y pantalla H-16 Cu, tendido en zanja y sobre bandeja, colocado y conectado.

| Código | Ud | Descripción | Rendimiento | Precio | Importe |
|---|---|---|---|---|---|
| CABLAISLECON | ML | Cable seco aislaminto etileno-propileno (material) | 1 | 20.3 | 20.300 |
| MO0010 | h | Oficial 1ª | 0.11 | 28.84 | 3.172 |
| %7_C_INDIRECT | % | % Costes Indirectos | 7 % | 23.472 | 1.643 |
|  |  | Total |  |  | 25.12 |

**CABLEADO6** ML BANDEJA RANURADA PVC 400x60mm
0 ML × 69.52
Precios: Presupuesto 69.52; 000 49.9; 001 64.97; 002 64.97; 003 64.97
Bandeja ranurada de PVC de 400 x 60 mm con tapa cubierta, incluso p/p de soportes, codos y demás piecerío auxiliar, colocada.

| Código | Ud | Descripción | Rendimiento | Precio | Importe |
|---|---|---|---|---|---|
| CABLEADO61 | UD | Bandeja ranurada PVC 400x600mm (material) | 1 | 59.2 | 59.20 |
| MO0010 | h | Oficial 1ª | 0.2 | 28.84 | 5.77 |
| %7_C_INDIRECT | % | % Costes Indirectos | 7 % | 64.97 | 4.55 |
|  |  | Total |  |  | 69.52 |

| Código | Ud | Descripción | Cantidad | Precio |
|---|---|---|---|---|
| BANPVC | ML | BANDEJA DE PVC 200x60mm | 0 | 56.08 |

**CONEXPUEST** UD CONEXION DE PUESTA A TIERRA
0 UD × 161.85
Precios: Presupuesto 161.85; 000 122.8; 001 151.26; 002 151.26; 003 151.26
Conexión de puesta a tierra de las pantallas del terno de cables a base de cinta flexible y cable de Cu desnudo de 50mm2 conectado a un circuito de tierras de protección.

| Código | Ud | Descripción | Rendimiento | Precio | Importe |
|---|---|---|---|---|---|
| CONEXPUESTA | UD | Conexión puesta a tierra de pantallas (material) | 1 | 63.3 | 63.30 |
| MO0010 | h | Oficial 1ª | 3.05 | 28.84 | 87.96 |
| %7_C_INDIRECT | % | % Costes Indirectos | 7 % | 151.26 | 10.59 |
|  |  | Total |  |  | 161.85 |

##### 4.53 INTERCONEXION SEÑALES MOTOBOMBAS-CABINAS

**CAB** ML CABLE RZ1K 0,6/1 7G1,5 CONEXIONADO SONDAS DE DEVANADOS
0 ML × 15.91
Precios: Presupuesto 15.91; 000 11.61; 001 14.87; 002 14.87; 003 14.87
Cable multiconductor RZ1K 0,6/1 de 7Gx1,5mm2, para conexionado de sondas PT100 de devanados, a tender en canal de PVC, incluso p/p de señalizadores, conectado, incluido p/p de canaleta de PVC, totalmente colocado.

| Código | Ud | Descripción | Rendimiento | Precio | Importe |
|---|---|---|---|---|---|
| CABLERVK1 | ML | Cable RZ1K 0,6/1 7G1,5 de 7x1,5mm2 (material) | 1 | 11.7 | 11.70 |
| MO0010 | h | Oficial 1ª | 0.11 | 28.84 | 3.17 |
| %7_C_INDIRECT | % | % Costes Indirectos | 7 % | 14.87 | 1.04 |
|  |  | Total |  |  | 15.91 |

**CABLRVK** ML CABLE RZ1K 0,6/1 5G1,5 CONEXIONADO SONDAS DE COJINETES
0 ML × 9.12
Precios: Presupuesto 9.12; 000 6.65; 001 8.52; 002 8.52; 003 8.52
Cable multiconductor RZ1K 0,6/1 de 6Gx1,5mm2, para conexionado de sondas de cojinetes, a tender en canal de PVC, incluso p/p de señalizadores terminales, conectado, incluido p/ de canaleta de PVC, totalmente colocado.

| Código | Ud | Descripción | Rendimiento | Precio | Importe |
|---|---|---|---|---|---|
| CABLRVKS | ML | Cable RZ1K 0,6/1 5Gde 5x1,5mm2 para conexionado sondas cojinetes (material) | 1 | 6.5 | 6.50 |
| MO0010 | h | Oficial 1ª | 0.07 | 28.84 | 2.02 |
| %7_C_INDIRECT | % | % Costes Indirectos | 7 % | 8.52 | 0.60 |
|  |  | Total |  |  | 9.12 |

**CRVK** ML CABLE RZ1K 0,6/1 5G1,5 SEÑALIZACION APERTURA-CIERRE
0 ML × 9.76
Precios: Presupuesto 9.76; 000 7.16; 001 9.12; 002 9.12; 003 9.12
Cable RVK 0,6/1 de 5 Gx1,5mm2 para señalización de apertura-cierre en válvulas de aspiración-impulsión, a tender en canal de PVC, incluso p/p de señalizadores, terminales, conectado, incluido p/p de canaleta de PVC, totalmente colocado.

| Código | Ud | Descripción | Rendimiento | Precio | Importe |
|---|---|---|---|---|---|
| CRVKK | ML | Cable RZ1K 0,6/1 5G1,5 de 5x1,5mm2 señalización apertura-cierre (material) | 1 | 6.52 | 6.52 |
| MO0010 | h | Oficial 1ª | 0.09 | 28.84 | 2.60 |
| %7_C_INDIRECT | % | % Costes Indirectos | 7 % | 9.12 | 0.64 |
|  |  | Total |  |  | 9.76 |

**CARVK** ML CABLE RZ1K 0,6/1 PARA CONEXIONADO DETECTOR DE FLUJO
0 ML × 5.66
Precios: Presupuesto 5.66; 000 4.19; 001 5.29; 002 5.29; 003 5.29
Cable RZ1K 0,6/1 de 2x1,50mm2 para conexionado de detector de flujo, a tender en canal de PVC, incluso p/p de señalización, conectado, incluido p/p de canaleta de PVC, totalmente colocado.

| Código | Ud | Descripción | Rendimiento | Precio | Importe |
|---|---|---|---|---|---|
| CARVKF | ML | Cable RZ1K 0,6/1 de 2x1,50mm2 (material) | 1 | 3.27 | 3.27 |
| MO0010 | h | Oficial 1ª | 0.07 | 28.84 | 2.02 |
| %7_C_INDIRECT | % | % Costes Indirectos | 7 % | 5.29 | 0.37 |
|  |  | Total |  |  | 5.66 |

**CUVALANT** ML CABLE RZ1K 0,6/1 CUADRO VALVULA ANTICIPADORA
0 ML × 8.53
Precios: Presupuesto 8.53; 000 6.23; 001 7.97; 002 7.97; 003 7.97
Cable RZ1K 0,6/1 de 3x2,50mm2 (I+N+T) para alimentación de cuadro de válvula anticipadora, a tender en canal de PVC, incluso p/p de señalizadores, conectado, incluido p/p de canaleta de PVC, totalmente colocado.

| Código | Ud | Descripción | Rendimiento | Precio | Importe |
|---|---|---|---|---|---|
| CUVALANTI | ML | Cable RZ1K 0,6/1 de 3x2,50mm2 (material) | 1 | 5.95 | 5.95 |
| MO0010 | h | Oficial 1ª | 0.07 | 28.84 | 2.02 |
| %7_C_INDIRECT | % | % Costes Indirectos | 7 % | 7.97 | 0.56 |
|  |  | Total |  |  | 8.53 |

**CONSEBOM** ML CABLE RZ1K 0,6/1 CONEXIONADO SEÑAL BOMBAS
0 ML × 5.66
Precios: Presupuesto 5.66; 000 4.19; 001 5.29; 002 5.29; 003 5.29
Cable RZ1K 0,6/1 de 2x1,50mm2 para conexionado señal bombas entre si a cuadro válvula anticipadora, incluso p/p de señalizadores, colocado, incluido p/p de canaleta de PVC, totalmente colocado.

| Código | Ud | Descripción | Rendimiento | Precio | Importe |
|---|---|---|---|---|---|
| CONSEBOMBA | ML | Cable RZ1K 0,6/1 de 2x1,50mm2 (material) | 1 | 3.27 | 3.27 |
| MO0010 | h | Oficial 1ª | 0.07 | 28.84 | 2.02 |
| %7_C_INDIRECT | % | % Costes Indirectos | 7 % | 5.29 | 0.37 |
|  |  | Total |  |  | 5.66 |

**INTAUTOM** ML CABLE RZ1K 0,6/1 INTERCONEXION AUTOMATA CON RELES
0 ML × 5.66
Precios: Presupuesto 5.66; 000 4.19; 001 5.29; 002 5.29; 003 5.29
Cable RZ1K 0,6/1 de 2x1,50mm2 para interconexión de autómata con relés Sepam de cabinas de bombas, en ejecución id. id. conectado, incluido p/p de canaleta de PVC, totalmente colocado.

| Código | Ud | Descripción | Rendimiento | Precio | Importe |
|---|---|---|---|---|---|
| INTAUTOMM | ML | Cable RZ1K 0,6/1 de 2x1,50mm2 (material) | 1 | 3.27 | 3.27 |
| MO0010 | h | Oficial 1ª | 0.07 | 28.84 | 2.02 |
| %7_C_INDIRECT | % | % Costes Indirectos | 7 % | 5.29 | 0.37 |
|  |  | Total |  |  | 5.66 |

##### 4.54 INSTALACION PUESTA A TIERRA

**CIRTIER** UD CIRCUITO TIERRA DE PROTECCION
0 UD × 2716.53
Precios: Presupuesto 2716.53; 000 1986.84; 001 2538.81; 002 2538.81; 003 2538.81
Circuito de tierra de protección de elementos metálicos del edificio (puertas, defensas, cabinas, cuba de trafo, etc.) formado por:
- 104 metros de cable de cobre desnudo de 50 mm2 grapado a pared y tendido en zanja
- 6 unidades de electrodo tipo pica de acero-cobre de 14,9 mm de diámetro y 2 metros de longitud, hincada en el terreno
- 52 unidades de soldadura aluminotérmica en te, cruz, simple a armadura
- 20 metros de apertura y cierre de zanja en terreno natural de 0,60 metros de profundidad mínima, para tendido de cable
- 2 unidades de caja puente de medición de puesta a tierra
- Accesorios varios

| Código | Ud | Descripción | Rendimiento | Precio | Importe |
|---|---|---|---|---|---|
| CIRTIER1 | ML | Cable Cu desnudo 50mm2 grapado en pared y tendido zanja (material) | 104 | 9.87 | 1026.48 |
| CIRTIER2 | UD | Electrodo pica acero-cobre diám. 14.9mm y 2,00m longitud,hincado (material) | 6 | 34.26 | 205.56 |
| CIRTIER3 | UD | Soldadura aluminotérmica T (material) | 52 | 7.05 | 366.60 |
| CIRTIER4 | ML | Aprertura y cierre de zanja h mínima 0,60 (material) | 20 | 14.81 | 296.20 |
| CIRTIER5 | UD | Caja puente de medición de puesta a tierra (material) | 2 | 22.56 | 45.12 |
| CIRTIER6 | UD | Accesorios varios (material) | 1 | 7.05 | 7.05 |
| MO0010 | h | Oficial 1ª | 20.52 | 28.84 | 591.80 |
| %7_C_INDIRECT | % | % Costes Indirectos | 7 % | 2538.81 | 177.72 |
|  |  | Total |  |  | 2716.53 |

**CIRPTIER** UD CIRCUITO PUESTA A TIERRA NEUTRO
0 UD × 1193.72
Precios: Presupuesto 1193.72; 000 869.81; 001 1115.63; 002 1115.63; 003 1115.63
Circuito de puesta a tierra del neutro del trafo principal, formado por:
- 14 metros de cable aislado RVK 0,6/1 de 70 mm2 cobre
- 9 metros de cable de cobre desnudo de 50 mm2 enterrado en terreno natural
- 3 unidades de electrodo tipo pica de acero-cobre de 14,9 mm de diámetro y 2 metros de longitud, hincado en el terreno
- 13 metros de apertura y cierre de zanja en terreno natural, de 0,60 m de profundidad mínima, para tendido del cable, incluso p/p de tubo de PE de 63 mm de diámetro (aprox. 4 metros)
- 1 unidad de caja puente de medición de puesta a tierra
- Accesorios varios

| Código | Ud | Descripción | Rendimiento | Precio | Importe |
|---|---|---|---|---|---|
| CIRPTIER1 | ML | Cable aislado RVK 0,6/1 de 70mm2 Cu (material) | 14 | 33.84 | 473.76 |
| CIRPTIER2 | ML | Cable Cu desnudo 50mm2 enterrado t.natural (material) | 9 | 9.87 | 88.83 |
| CIRPTIER3 | UD | Electrodo pica acero-cobre diám. 14,9mm y 2 m longitud, hincado (material) | 3 | 34.26 | 102.78 |
| CIRPTIER4 | ML | Apertura y cierre de zanja terreno natural, h mín=0,60m (material) | 13 | 14.81 | 192.53 |
| CIRPTIER5 | UD | Caja puente de medición de puesta a tierra (material) | 1 | 22.56 | 22.56 |
| CIRPTIER6 | UD | Accesorios varios (material) | 1 | 7.05 | 7.05 |
| MO0010 | h | Oficial 1ª | 7.91 | 28.84 | 228.12 |
| %7_C_INDIRECT | % | % Costes Indirectos | 7 % | 1115.63 | 78.09 |
|  |  | Total |  |  | 1193.72 |

**PTITRAF** UD PUESTA A TIERRA TRAFO SECUNDARIO
0 UD × 996.24
Precios: Presupuesto 996.24; 000 728.83; 001 931.06; 002 931.06; 003 931.06
Circuito de puesta a tierra del neutro del trafo secundario, formado por:
- 12 metros de cable aislado RVK 0,6/1 de 50 mm2 cobre
- 9 metros de cable de cobre desnudo de 50 mm2 enterrado, en terreno natural
- 3 unidades electrodo tipo pica de acero-cobre de 14,9 mm de diámetro y 2 metros de longitud, hincado en el terreno
- 13 metros de apertura y cierre de zanja en terreno natural, de 0,60 metros de profundidad mínima, para tendido del cable, incluso p/p de tubo de PE de 63 mm de diámetro (aprox. 4 metros)
- 1 unidad de caja puente de medición de puesta a tierra
- Accesorios varios

| Código | Ud | Descripción | Rendimiento | Precio | Importe |
|---|---|---|---|---|---|
| PTITRAF0 | ML | Cable aislado RVK 0,6/1 50mm2 Cu (material) | 12 | 24.82 | 297.840 |
| PTITRAF1 | ML | Cable Cu desnudo 50mm2 enterrado en t. natural (material) | 9 | 9.87 | 88.830 |
| PTITRAF2 | UD | Electrodo pica acero-cobre diám. 14,9mm l=2,00m; hincado en terr (material) | 3 | 34.26 | 102.780 |
| PTITRAF3 | ML | Apertura y cierre de zanja en t. natural, h mínima=0,60, (material) | 13 | 14.81 | 192.530 |
| PTITRAF4 | UD | Caja puente de medición de puesta tierra (material) | 1 | 22.56 | 22.560 |
| PTITRAF5 | UD | Accesorios varios (material) | 1 | 7.05 | 7.050 |
| MO0010 | h | Oficial 1ª | 7.61 | 28.84 | 219.472 |
| %7_C_INDIRECT | % | % Costes Indirectos | 7 % | 931.062 | 65.174 |
|  |  | Total |  |  | 996.24 |

##### 4.56 CUADRO GENERAL BAJA TENSION

**CUBATEN** UD CUADRO DE BAJA TENSION
0 UD × 33326.77
Precios: Presupuesto 33326.77; 000 23639.81; 001 31146.51; 002 31146.51; 003 31146.51
Cuadro de baja tensión, auxiliar, totalmente instalado y conectado, formado por:
- 1 Armario Merlin Gerin ó similar, sistema prisma P, con tres cuerpos de 2000x650x400 mm, y cuerpo de juego de barras vertical, con paredes laterales, fondos, tapas de aparamenta modular, puertas ciegas, borneros, placas de montaje y demás accesorios.
- 1 Interruptor automático Compact NS160N, de 160A-36 kA 4P-3R, con relés magnetotérmicos TM125D, con contacto auxiliar y bobina de disparo a 24 v c.c.
- 3 Transformadores de intensidad de 100/5 A.
- 1 Analizador de red Merlin Gerin PM 710 con bloque cortocircuitador
- 3 Interruptores magnetotérmicos IV de 16A-15kA, C60H
- 1 Interruptores magnetotérmicos IV de 63A-15kA
- 1 Interruptores magnetotérmicos II de 63A
- 1 Interruptores magnetotérmicos II de 20A con contacto auxiliar
- 2 Interruptores magnetotérmicos II de 20A
- 1 Interruptores magnetotérmicos II de 16A
- 4 Interruptores magnetotérmicos II de 10A
- 2 Interruptores magnetotérmicos II de 2A
- 1 Interruptor diferencial IV e 63A-300mA
- 1 Interruptor diferencial IV e 25A-300mA
- 2 Interruptores diferenciales IV de 25A-30mA
- 3 Interruptores diferenciales II de 25A-30mA
- 3 Disyuntores arrancadores TEE, GV2-DM107P7, con regulación 1,6-2,5A
- 2 Telerruptores MerlinGerin II de 16A-220V
- 2 Selectores de dos posiciones modulares
- 3 Interruptores manuales, 20A, modulares
- 1 Contactor modular IV, Merlin Gerin CT25A a 220V
- 3 Pilotos de señalización con lámpara a 220V
- 1 Autómata programable Schneider compuesto por 1 ud procesadora Premium Unity CPU con puerta Ethernet TCPIP, 1 unidad alimentación FAT8X-Premium rf. TSXPSY1600M a 24V c.c.; 1 rack TSXRKY8, 1 ud. de comunicación PCMCIA-RS485/422VTW-MB-CC con su cable, 2 tarjetas de 32 salidas digitales 24V c.c 0,1 A con bases de relés y relés desenchufables, 3 tarjetas de 4 entradas analógicas multirange aisladas TSXAEY414, 1 tarjeta de 4 salidas analógicas multirrango aisladas TSXASY410, 4 slimfast de 16 vías, borneros, 1 pantalla térmica P10,4TFT color táctil rf. XBTG5330, 1 tarjeta de 2 puertos de comunicaciones RS485, y accesorios auxiliares
- Programación y pruebas
- Cableado principal y auxiliar, borneros, señalizaciónes, barra de puesta a tierra y demás accesorios

| Código | Ud | Descripción | Rendimiento | Precio | Importe |
|---|---|---|---|---|---|
| CUBATEN0 | UD | Armario Merlin Gerin, sistema prisma, de 2000x650x400 (material) | 1 | 2343 | 2343.00 |
| CUBATEN1 | UD | Interruptor automático COMPACT NS160N, 160A-36KA (material) | 1 | 986.9 | 986.90 |
| CUBATEN2 | UD | Transformadores de intensidad de 100/5A (material) | 3 | 26.98 | 80.94 |
| CUBATEN3 | UD | Analizador de red Merlin Gerin PM710 con bloque cortocircuitador (material) | 1 | 497 | 497.00 |
| CUBATEN4 | UD | Interruptores magnetotérmicos IV de 16A-15KA C60H (material) | 3 | 130.64 | 391.92 |
| CUBATEN5 | UD | Interruptores magnetotérmicos IV de 63A-15KA (material) | 1 | 254.18 | 254.18 |
| CUBATEN6 | UD | Interruptores magnetotérmicos II de 63A (material) | 1 | 115.02 | 115.02 |
| CUBATEN7 | UD | Interruptores magnetotérmicos II de 20A con contacto auxiliar (material) | 2 | 113.6 | 227.20 |
| CUBATEN8 | UD | Interruptores magnetotérmicos II de 20A (material) | 1 | 65.32 | 65.32 |
| CUBATEN9 | UD | Interruptores magnetotérmicos II de 16A (material) | 1 | 63.9 | 63.90 |
| CUBATEN10 | UD | Interruptores magnetotérmicos II de 10A (material) | 2 | 62.48 | 124.96 |
| CUBATEN11 | UD | Interruptores magnetotérmicos II de 4A (material) | 2 | 90.88 | 181.76 |
| CUBATEN12 | UD | Interruptores magnetotérmicos II de 10A con contacto auxiliar (material) | 3 | 105.08 | 315.24 |
| CUBATEN13 | UD | Interruptores magnetotérmicos II de 6A con contacto auxiliar (material) | 2 | 107.92 | 215.84 |
| CUBATEN14 | UD | Interruptor diferencial IV de 63A-300mA (material) | 1 | 340.8 | 340.80 |
| CUBATEN15 | UD | Interruptor diferencial IV de 25A-300mA (material) | 1 | 238.56 | 238.56 |
| CUBATEN16 | UD | Interruptor diferencial IV de 25A-300mA con contacto auxiliar (material) | 2 | 255.6 | 511.20 |
| CUBATEN17 | UD | Interruptor diferencial IV de 25A-30mA (material) | 2 | 275.48 | 550.96 |
| CUBATEN18 | UD | Interruptor diferencial IV de 25A-30mA con contacto auxiliar (material) | 1 | 298.2 | 298.20 |
| CUBATEN19 | UD | Interruptor diferencial II de 25A-30mA (material) | 1 | 159.04 | 159.04 |
| CUBATEN20 | UD | Interruptor diferencial II de 25A-30mA con contacto auxiliar (material) | 6 | 200.22 | 1201.32 |
| CUBATEN21 | UD | Disyuntores arrancadores TEE, GV2-DM107P7, con regulador 1,6-2,5 (material) | 3 | 168.98 | 506.94 |
| CUBATEN22 | UD | Telerruptores Merlin Gerin II de 16A-220V (material) | 2 | 53.96 | 107.92 |
| CUBATEN23 | UD | Selector de 2 posiciones, modular (material) | 5 | 26.98 | 134.90 |
| CUBATEN24 | UD | Interruptor manual, 20A, modular (material) | 3 | 24.14 | 72.42 |
| CUBATEN25 | UD | Inversores III TEE, LC2-K06, con relé térmico LRD, y contactores (material) | 2 | 190.28 | 380.56 |
| CUBATEN26 | UD | Contactor modular IV, Merlin Gerin CT25A a 220V (material) | 1 | 79.52 | 79.52 |
| CUBATEN27 | UD | Pilotos de señalización con lámpara a 220V (material) | 7 | 21.3 | 149.10 |
| CUBATEN28 | UD | Autómata programable SChneider, incluidos todos los accesorios a (material) | 1 | 16756 | 16756.00 |
| CUBATEN29 | UD | Programación y pruebas (material) | 1 | 2059 | 2059.00 |
| CUBATEN30 | UD | Cableado principal y auxiliar, borneros, señalizadores,.... (material) | 1 | 149.1 | 149.10 |
| MO0010 | h | Oficial 1ª | 55.055 | 28.84 | 1587.79 |
| %7_C_INDIRECT | % | % Costes Indirectos | 7 % | 31146.51 | 2180.26 |
|  |  | Total |  |  | 33326.77 |

**CARBA** UD CARGADOR DE BATERIAS
0 UD × 3695.97
Precios: Presupuesto 3695.97; 000 2635.29; 001 3454.18; 002 3454.18; 003 3454.18
Cargador de baterías Saft Power Systems, en armario, tipo MOS-EB-24-10-20KPH24-H12E, de características:
- Alimentación: 220V (+-15% ) monofásica
- Tensión de salida: 24V c.c.
- Intensidad salida del cargador: 10A
- Promedio de punta: 70A durante 10 seg
- Ondulación de la salida: 4% i.m.s
- Estabilidad: +-1%
Equipado de batería de niquel-cadmio en vasos de polipropileno de 24A h de capacidad nominal, con señalizaciones y alarmas en el frontal del armario, posibilidad de señalización remota de las alarmas individuales mediante contactos de relés libres de potencial, voltímetro-amperímetro de salida de cargador, colocado en obra y conectado.

| Código | Ud | Descripción | Rendimiento | Precio | Importe |
|---|---|---|---|---|---|
| CARBA1 | UD | Cargador de baterías Saft Power Systems (material) | 1 | 3338.7 | 3338.70 |
| MO0010 | h | Oficial 1ª | 4.004 | 28.84 | 115.48 |
| %7_C_INDIRECT | % | % Costes Indirectos | 7 % | 3454.18 | 241.79 |
|  |  | Total |  |  | 3695.97 |

**CONDUELE** ML CONDUCCION ELECTRICA
0 ML × 135.02
Precios: Presupuesto 135.02; 000 96.58; 001 126.19; 002 126.19; 003 126.19
Conducción eléctrica con cable RVK 0,6/1Kv de 3(1x70mm2)+1x50mm2 Cu, en distribución III+N, para interconexión trafoauxiliar C.G.B.T., a tender en zanja, incluso p/p de canal de PVC ranurado de 300x600mm, terminales de presión en ambos extremos, y demás accesorios, instalado y conectado.

| Código | Ud | Descripción | Rendimiento | Precio | Importe |
|---|---|---|---|---|---|
| CONDUELE1 | ML | Cable RVK 0,6/1Kv 3(1x70mm2)+1x50mm2 Cu (material) | 1 | 118.4 | 118.40 |
| MO0010 | h | Oficial 1ª | 0.27 | 28.84 | 7.79 |
| %7_C_INDIRECT | % | % Costes Indirectos | 7 % | 126.19 | 8.83 |
|  |  | Total |  |  | 135.02 |

**CABLEENDIS** ML CABLE PARA INTERCONEXION
0 ML × 20.37
Precios: Presupuesto 20.37; 000 14.62; 001 19.04; 002 19.04; 003 19.04
Cable RVK 0,6/1 Kv de 2x16mm2 Cu, en distribución II, para interconexión C.G.B.T-Equipo cargador de baterías, incluso tubo flexible, colocado y conectado.

| Código | Ud | Descripción | Rendimiento | Precio | Importe |
|---|---|---|---|---|---|
| CABLEENDIS1 | ML | Cable RVK 0,6/1 Kv de 2x16mm2 Cu (material) | 1 | 17.6 | 17.60 |
| MO0010 | h | Oficial 1ª | 0.05 | 28.84 | 1.44 |
| %7_C_INDIRECT | % | % Costes Indirectos | 7 % | 19.04 | 1.33 |
|  |  | Total |  |  | 20.37 |

#### 4.4.2 TELECONTROL (09/12/2003)
Importe: Presupuesto 30261; 000 185.5; 001 244; 002 244; 003 244

**TELM** PA TELEMANDO DE LA ESTACION DE BOMBEO (01/10/2004)
0 PA × 30000 = 0.00
Precios: Presupuesto 30000; 000 30000
Partida Alzada a justificar para la instalación de un telemando y telecontrol de la estación de bombeo de Lastaola desde la Etap de Petritegi, incluyendo en el telemando, la información y control del Canal de Toma, los equipos de bombeo, los equipos de la central de generación de energía, la posición de válvulas y compuertas, nivel de agua en los recintos de la estación de bombeo, la situación de los cuadros eléctricos, etc., teniendo como elemento de transmisión un cable de fibra óptica, totalmente instalada y probada dentro de los parámetros de telemando y gestión de la Mancomunidad de Añarbe.

| Código | Ud | Descripción | Rendimiento | Precio | Importe |
|---|---|---|---|---|---|
| SINDES | UD | Sin descomposición | 28037.38 | 1 | 28037.38 |
| %7_C_INDIRECT | % | % Costes Indirectos | 7 % | 28037.38 | 1962.62 |
|  |  | Total |  |  | 30000 |

**CABLE_12** ML CABLE 12 DE FIBRA OPTICA
50 ML × 5.22 = 261.00

| Medición | Largo | Parcial |
|---|---|---|
| Fibra óptica | 50 | 50.00 |
| Total |  | 50 |

**ZESOFTWA** UD PROGRAMACION INFORMATICA-SOFTWARE (01/10/2004)
1 UD × 30000 = 30000.00
Precios: Presupuesto 30000
Configuración del PLC de la estación remota de la nueva instalación de bombeo (incluyendo estación de bombeo y obra de toma), así como de la estación central de la ETAP Petritegi, a realizar por empresa homologada con experiencia en el desarrollo de aplicaciones similares y que incluye:
- Configuración E/R esatcion bombeo, obra toma y obra llegada
- Declarar nuevas E/R en concentrador M580 ( 1 telegrama de lectura y 1 de escritura)
- Alta de nuevo router en el SIG-EC-400-LE de la central
- Configuración del router IPL-C-100-LE
- Protocolos y pruebas SAT (Remota-Concentrador-Scada)
Generación de las pantallas de SCADA de la estación de bombeo y de su obra de toma, incluyendo informes, gestión de alarmas y eventos, así como generación de gráficos de tendencia de las señales analógicas de la instalación, totalmente programado y verificado.
Entrega de la documentación final de los programas, tanto en soporte papel como en soporte informático en soportes definidos por la propiedad.

| Código | Ud | Descripción | Rendimiento | Precio | Importe |
|---|---|---|---|---|---|
| SINDES | UD | Sin descomposición | 28037.38 | 1 | 28037.38 |
| %7_C_INDIRECT | % | % Costes Indirectos | 7 % | 28037.38 | 1962.62 |
|  |  | Total |  |  | 30000 |

### 4.5 TUBERIAS EXTERIORES (09/12/2003)
Importe: Presupuesto 20589.62; 000 14995.25; 001 11651.63; 002 11651.63; 003 11651.63

**HORM_010** ML TUB. HGÓN Ø1000 C-IV RFZD (09/12/2003)
14.5 ML × 297.27 = 4310.42
Precios: Presupuesto 297.27; 000 188.72; 001 238.77; 002 238.77; 003 238.77
Tubería de hormigón armado para saneamiento de diámetro interior D=1000 mm., clase IV (A.S.T.M.) que incluye p.p. de juntas y bielas , hormigon de limpieza, solera de hormigón HM-20 y arriñonamiento de hormigón HM-20, relleno de todo - uno alrededor del tubo, remates, medios auxiliares, pruebas de estanqueidad e inspección por televisión.

| Código | Ud | Descripción | Rendimiento | Precio | Importe |
|---|---|---|---|---|---|
| MO0010 | h | Oficial 1ª | 0.17 | 28.84 | 4.90 |
| MO0035 | h | Peón ordinario | 0.17 | 25.88 | 4.40 |
| MAQ002 | H | Retroexcavadora | 0.36 | 100 | 36.00 |
| MAQ017 | H | Grúa movil autopropulsada 20 Tn | 0.06 | 87.55 | 5.25 |
| H1000_C_IV | ML | Tub.hgón. ø 1000 C-IV (material) | 1 | 185.9 | 185.90 |
| CAMA_H600 | ML | Cama horgón. tub. ø>60 cm | 1 | 10.82 | 10.82 |
| HM20 | M3 | Hormigón HM-20/P/20/I central | 0.358 | 77.65 | 27.80 |
| %1_M_AUX | % | Medios auxiliares 1% | 1 % | 275.07 | 2.75 |
| %7_C_INDIRECT | % | % Costes Indirectos | 7 % | 277.82 | 19.45 |
|  |  | Total |  |  | 297.27 |

| Medición | Uds. | Largo | Parcial |
|---|---|---|---|
| Tubería de vaciado | 1 | 14.5 | 14.50 |
| Total |  |  | 14.5 |

**TUH2000CIV** ML TUB. HGÓN Ø2000 C-IV RFZD (09/12/2003)
7.6 ML × 1098.6 = 8349.36
Precios: Presupuesto 1098.6; 000 697.63; 001 968.69; 002 968.69; 003 968.69
Tubería de hormigón armado para saneamiento de diámetro interior D=2000 mm., clase IV (A.S.T.M.) que incluye p.p. de juntas y bielas , hormigon de limpieza, solera de hormigón HM-20 y arriñonamiento de hormigón HM-20, relleno de todo - uno alrededor del tubo, remates, medios auxiliares, pruebas de estanqueidad e inspección por televisión.

| Código | Ud | Descripción | Rendimiento | Precio | Importe |
|---|---|---|---|---|---|
| MO0010 | h | Oficial 1ª | 0.17 | 28.84 | 4.90 |
| MO0035 | h | Peón ordinario | 0.17 | 25.88 | 4.40 |
| MAQ002 | H | Retroexcavadora | 0.36 | 100 | 36.00 |
| MAQ017 | H | Grúa movil autopropulsada 20 Tn | 0.06 | 87.55 | 5.25 |
| HO2000CIV | ML | Tub.hgón. ø 2000 C-IV (material) | 1 | 908.6 | 908.60 |
| CAMA_H600 | ML | Cama horgón. tub. ø>60 cm | 1 | 10.82 | 10.82 |
| HM20 | M3 | Hormigón HM-20/P/20/I central | 0.6 | 77.65 | 46.59 |
| %1_M_AUX | % | Medios auxiliares 1% | 1 % | 1016.56 | 10.17 |
| %7_C_INDIRECT | % | % Costes Indirectos | 7 % | 1026.73 | 71.87 |
|  |  | Total |  |  | 1098.6 |

| Medición | Uds. | Largo | Parcial |
|---|---|---|---|
| Tubería de vaciado | 1 | 7.6 | 7.60 |
| Total |  |  | 7.6 |

**ACOM_1000** UD UNIDAD DE ACOMETIDA 1000 (09/12/2003)
1 UD × 54.04 = 54.04
Precios: Presupuesto 54.04; 000 39.45
Unidad de acometida a tubería de hormigón armado de 1000 mm de diámetro, taladro a tubería y todas las operaciones necesarias para el correcto acabado de la unidad.

| Código | Ud | Descripción | Rendimiento | Precio | Importe |
|---|---|---|---|---|---|
| TALAD>5 | UD | Taladro en tubería de 1100 mm de diámetro. (material; Presupuesto 50) | 1 | 50 | 50.00 |
| %1_M_AUX | % | Medios auxiliares 1% | 1 % | 50.00 | 0.50 |
| %7_C_INDIRECT | % | % Costes Indirectos | 7 % | 50.50 | 3.54 |
|  |  | Total |  |  | 54.04 |

| Medición | Uds. | Parcial |
|---|---|---|
| Bajantes | 1 | 1.00 |
| Total |  | 1 |

**ZANJA_006** ML EXC. ZANJA 600<D<=1200 0<H<=2.5
2.66 ML × 88.97 = 236.66

| Medición | Uds. | Largo | Parcial |
|---|---|---|---|
| Desagüe D1000 | 1.1 | 2.42 | 2.66 |
| Total |  |  | 2.66 |

**ZANJA_007** ML EXC. ZANJA 600<D<=1200 2.5<H<=3.5
2.66 ML × 115.72 = 307.82

| Medición | Uds. | Largo | Parcial |
|---|---|---|---|
| Desagüe D1000 | 1.1 | 2.42 | 2.66 |
| Total |  |  | 2.66 |

**ZANJA_008** ML EXC. ZANJA 600<D<=1200 3.5<H<=4.5 (09/12/2003)
2.66 ML × 142.44 = 378.89
Precios: Presupuesto 142.44; 000 142.23; 001 16.54; 002 16.54; 003 16.54
Excavación de zanja en todo tipo de terreno o pavimento incluso roca, a mano o a máquina para tubería 600<D<=1200 mm., y profundidad de rasante interior de tubo 3.5<H<=4.5 m., que incluye parte proporcional de agotamiento, relleno, carga y transporte de sobrantes a acopio intermedio y nueva carga y transporte a lugar de empleo o a relleno autorizado u obra de construcción por entidad o empresa acreditada para la valorización de materiales naturales excavados y eventual canon de vertido.

| Código | Ud | Descripción | Rendimiento | Precio | Importe |
|---|---|---|---|---|---|
| DESBROCE | M2 | Desbroce (material; 22/06/2004; Presupuesto 0.52) | 2.8 | 0.52 | 1.46 |
| EXCSUELO | M3 | Excavación zanja en suelo | 9.12 | 10.8 | 98.50 |
| RELLENO | M3 | Relleno | 5.16 | 2.98 | 15.38 |
| MAQ003 | H | Camión de tres ejes 10 m3 | 0.01 | 80 | 0.80 |
| CANONTIER | M3 | Canon de tierras/roca a relleno autorizado u obras externas | 3.48 | 2.1 | 7.31 |
| SUPLEM_TRANSP | M3 | Transporte a relleno, gestor autorizado o vertedero | 3.48 | 2.4 | 8.35 |
| %1_M_AUX | % | Medios auxiliares 1% | 1 % | 131.80 | 1.32 |
| %7_C_INDIRECT | % | % Costes Indirectos | 7 % | 133.12 | 9.32 |
|  |  | Total |  |  | 142.44 |

| Medición | Uds. | Largo | Parcial |
|---|---|---|---|
| Desagüe D1000 | 1.1 | 2.42 | 2.66 |
| Total |  |  | 2.66 |

**ZANJA_009** ML EXC. ZANJA 600<D<=1200 4.5<H<=5.5 (09/12/2003)
2.66 ML × 178.83 = 475.69
Precios: Presupuesto 178.83; 000 168.56; 001 16.95; 002 16.95; 003 16.95
Excavación de zanja en todo tipo de terreno o pavimento incluso roca, a mano o a máquina para tubería 600<D<=1200 mm., y profundidad de rasante interior de tubo 4.5<H<=5.5 m., que incluye parte proporcional agotamientorelleno, carga y transporte de sobrantes a acopio intermedio y nueva carga y transporte a lugar de empleo o a relleno autorizado u obra de construcción por entidad o empresa acreditada para la valorización de materiales naturales excavados y eventual canon de vertido.

| Código | Ud | Descripción | Rendimiento | Precio | Importe |
|---|---|---|---|---|---|
| DESBROCE | M2 | Desbroce | 3.2 | 0.52 | 1.66 |
| EXCSUELO | M3 | Excavación zanja en suelo | 11.52 | 10.8 | 124.42 |
| RELLENO | M3 | Relleno | 7.56 | 2.98 | 22.53 |
| MAQ003 | H | Camión de tres ejes 10 m3 | 0.015 | 80 | 1.20 |
| CANONTIER | M3 | Canon de tierras/roca a relleno autorizado u obras externas | 3.48 | 2.1 | 7.31 |
| SUPLEM_TRANSP | M3 | Transporte a relleno, gestor autorizado o vertedero | 3.48 | 2.4 | 8.35 |
| %1_M_AUX | % | Medios auxiliares 1% | 1 % | 165.47 | 1.65 |
| %7_C_INDIRECT | % | % Costes Indirectos | 7 % | 167.12 | 11.70 |
|  |  | Total |  |  | 178.83 |

| Medición | Uds. | Largo | Parcial |
|---|---|---|---|
| Desagüe D1000 | 1.1 | 2.42 | 2.66 |
| Total |  |  | 2.66 |

**ZANJA_010** ML EXC. ZANJA 600<D<=1200 5.5<H<=6.5 (09/12/2003)
2.66 ML × 214.59 = 570.81
Precios: Presupuesto 214.59; 000 183.84; 001 16.54; 002 16.54; 003 16.54
Excavación de zanja en todo tipo de terreno o pavimento incluso roca, a mano o a máquina para tubería 600<D<=1200 mm., y profundidad de rasante interior de tubo 5.5<H<=6.5 m., que incluye parte proporcional agotamiento, relleno, carga y transporte de sobrantes a acopio intermedio y nueva carga y transporte a lugar de empleo a relleno autorizado u obra de construcción por entidad o empresa acreditada para la valorización de materiales naturales excavados y eventual canon de vertido.

| Código | Ud | Descripción | Rendimiento | Precio | Importe |
|---|---|---|---|---|---|
| DESBROCE | M2 | Desbroce | 4 | 0.52 | 2.08 |
| EXCSUELO | M3 | Excavación zanja en suelo | 13.92 | 10.8 | 150.34 |
| RELLENO | M3 | Relleno | 9.96 | 2.98 | 29.68 |
| MAQ003 | H | Camión de tres ejes 10 m3 | 0.01 | 80 | 0.80 |
| CANONTIER | M3 | Canon de tierras/roca a relleno autorizado u obras externas | 3.48 | 2.1 | 7.31 |
| SUPLEM_TRANSP | M3 | Transporte a relleno, gestor autorizado o vertedero | 3.48 | 2.4 | 8.35 |
| %1_M_AUX | % | Medios auxiliares 1% | 1 % | 198.56 | 1.99 |
| %7_C_INDIRECT | % | % Costes Indirectos | 7 % | 200.55 | 14.04 |
|  |  | Total |  |  | 214.59 |

| Medición | Uds. | Largo | Parcial |
|---|---|---|---|
| Desagüe D1000 | 1.1 | 2.42 | 2.66 |
| Total |  |  | 2.66 |

**ZANJA_011** ML EXC. ZANJA 600<D<=1200 6.5<H<=7.5 (09/12/2003)
2.66 ML × 250.33 = 665.88
Precios: Presupuesto 250.33; 000 199.76; 001 16.54; 002 16.54; 003 16.54
Excavación de zanja en todo tipo de terreno o pavimento incluso roca, a mano o a máquina para tubería 600<D<=1200 mm., y profundidad de rasante interior de tubo 6.5<H<=7.5 m., que incluye parte proporcional agotamiento, relleno, carga y transporte de sobrantes a acopio intermedio y nueva carga y transporte a lugar de empleo o a relleno autorizado u obra de construcción por entidad o empresa acreditada para la valorización de materiales naturales excavados y eventual canon de vertido.

| Código | Ud | Descripción | Rendimiento | Precio | Importe |
|---|---|---|---|---|---|
| DESBROCE | M2 | Desbroce | 4 | 0.52 | 2.08 |
| EXCSUELO | M3 | Excavación zanja en suelo | 16.32 | 10.8 | 176.26 |
| RELLENO | M3 | Relleno | 12.36 | 2.98 | 36.83 |
| MAQ003 | H | Camión de tres ejes 10 m3 | 0.01 | 80 | 0.80 |
| CANONTIER | M3 | Canon de tierras/roca a relleno autorizado u obras externas | 3.48 | 2.1 | 7.31 |
| SUPLEM_TRANSP | M3 | Transporte a relleno, gestor autorizado o vertedero | 3.48 | 2.4 | 8.35 |
| %1_M_AUX | % | Medios auxiliares 1% | 1 % | 231.63 | 2.32 |
| %7_C_INDIRECT | % | % Costes Indirectos | 7 % | 233.95 | 16.38 |
|  |  | Total |  |  | 250.33 |

| Medición | Uds. | Largo | Parcial |
|---|---|---|---|
| Desagüe D1000 | 1.1 | 2.42 | 2.66 |
| Total |  |  | 2.66 |

**ZAN2000** ML EXC. ZANJA 1200<D<=2000 6.5<H<=7.5 (09/12/2003)
8.36 ML × 318.74 = 2664.67
Precios: Presupuesto 318.74; 000 215.23; 001 33.36; 002 33.36; 003 33.36
Excavación de zanja en todo tipo de terreno o pavimento incluso roca, a mano o a máquina para tubería 1200<D<=2000 mm., y profundidad de rasante interior de tubo 6.5<H<=7.5 m., que incluye parte proporcional agotamiento, relleno, carga y transporte de sobrantes a lugar de empleo, a vertedero intermedio y nueva carga y transporte a lugar de empleo o a vertedero definitivo y eventual canon de vertido.

| Código | Ud | Descripción | Rendimiento | Precio | Importe |
|---|---|---|---|---|---|
| DESBROCE | M2 | Desbroce | 4 | 0.52 | 2.08 |
| EXCSUELO | M3 | Excavación zanja en suelo | 20.4 | 10.8 | 220.32 |
| RELLENO | M3 | Relleno | 13.2 | 2.98 | 39.34 |
| MAQ003 | H | Camión de tres ejes 10 m3 | 0.01 | 80 | 0.80 |
| CANONTIER | M3 | Canon de tierras/roca a relleno autorizado u obras externas | 7.2 | 2.1 | 15.12 |
| SUPLEM_TRANSP | M3 | Transporte a relleno, gestor autorizado o vertedero | 7.2 | 2.4 | 17.28 |
| %1_M_AUX | % | Medios auxiliares 1% | 1 % | 294.94 | 2.95 |
| %7_C_INDIRECT | % | % Costes Indirectos | 7 % | 297.89 | 20.85 |
|  |  | Total |  |  | 318.74 |

| Medición | Uds. | Largo | Parcial |
|---|---|---|---|
| Aliviadero D2000 | 1.1 | 7.6 | 8.36 |
| Total |  |  | 8.36 |

**DEM_008** M3 DEMOLICIÓN DE MURO DE MAMPOSTERÍA.
1.5 M3 × 13.7 = 20.55

| Medición | Uds. | Largo | Ancho | Parcial |
|---|---|---|---|---|
| Salida D2000 a río | 1.1 | 0.3 | 4.53 | 1.495 |
| Total |  |  |  | 1.5 |

**TIMALETRIO** UD DESEMBOCADURA DE DESAGÜE D1000 (01/10/2004)
1 UD × 1874.64 = 1874.64
Precios: Presupuesto 1874.64; 000 1874.64
Desembocadura de tubo aliviadero de 1000 mm de diámetro interior en su salida al río Urumea, construida a base de muros de hormigón en aletas y tímpano, solera ligeramente armada de HA-25, imposta etc, incluso p/p de excavación, presolera de hormigón de limpieza y transporte de sobrantes a vertedero, totalmente terminada.

| Código | Ud | Descripción | Rendimiento | Precio | Importe |
|---|---|---|---|---|---|
| SINDES | UD | Sin descomposición | 1752 | 1 | 1752.00 |
| %7_C_INDIRECT | % | % Costes Indirectos | 7 % | 1752.00 | 122.64 |
|  |  | Total |  |  | 1874.64 |

| Medición | Uds. | Parcial |
|---|---|---|
| Desagüe D1000 | 1 | 1.00 |
| Total |  | 1 |

**PVC_005** ML TUBERÍA PVC SANEA. 315 MM (09/12/2003)
5.5 ML × 57.12 = 314.16
Precios: Presupuesto 57.12; 000 58.23; 001 26.8; 002 26.8; 003 26.8
De tubería de PVC con junta elástica de diámetro exterior 315 mm clase SN-8 según Norma UNE EN 1401 de 7.7 mm. de espesor, incluso asiento de 10 cm. de espesor y recubrimiento de arena lateral y superior hasta 15 cm. por encima de la generatriz con la misma arena, p.p. de bielas, junta de goma labiada, de 315 mm. de diámetro exterior y rigidez de 8 kN/m2, colocación y pruebas.

| Código | Ud | Descripción | Rendimiento | Precio | Importe |
|---|---|---|---|---|---|
| MO0010 | h | Oficial 1ª | 0.22 | 28.84 | 6.34 |
| MO0035 | h | Peón ordinario | 0.22 | 25.88 | 5.69 |
| MAQ002 | H | Retroexcavadora | 0.06 | 100 | 6.00 |
| ARENA OBRA | M3 | Arena de rio 0/5 mm. puesta en obra | 0.4 | 21.42 | 8.57 |
| PVC_315 | ML | Tubería PVC sanea. 315 mm (material; 27/01/2005; Presupuesto 26.25) | 1 | 26.25 | 26.25 |
| %1_M_AUX | % | Medios auxiliares 1% | 1 % | 52.85 | 0.53 |
| %7_C_INDIRECT | % | % Costes Indirectos | 7 % | 53.38 | 3.74 |
|  |  | Total |  |  | 57.12 |

| Medición | Uds. | Largo | Parcial |
|---|---|---|---|
| Pluviales acera proyectada | 1.1 | 5 | 5.50 |
| Total |  |  | 5.5 |

**ZANJA_002** ML EX.ZANJA 200<D<=600 2.5<H<=3.5
5.5 ML × 66.55 = 366.03

| Medición | Uds. | Largo | Parcial |
|---|---|---|---|
| Pluviales acera proyectada | 1.1 | 5 | 5.50 |
| Total |  |  | 5.5 |

### 4.6 OBRA DE PASO (11/06/1999)
Importe: Presupuesto 761497.32; 000 508964.6; 001 379076.52; 002 379076.52; 003 379076.52

#### 4.6.1 TUBERIA PRINCIPAL (11/06/1999)
Importe: Presupuesto 547815.5; 000 360896.54; 001 223212.11; 002 223212.11; 003 223212.11

##### 4.6.1.1 EXCAVACIONES Y RELLENOS (09/12/2003)
Importe: Presupuesto 6418.61; 000 5781.41; 001 1598.61; 002 1598.61; 003 1598.61

**ZANJA_006** ML EXC. ZANJA 600<D<=1200 0<H<=2.5
19.91 ML × 88.97 = 1771.39

| Medición | Uds. | Largo | Parcial |
|---|---|---|---|
| P0-P0.3 | 1.1 | 9.79 | 10.77 |
| P0.4-P0.5 | 1.1 | 5.01 | 5.51 |
| P0.5-P0.6 | 1.1 | 3.302 | 3.63 |
| Subtotal |  |  | 19.91 |
| Total |  |  | 19.91 |

**ZANJA_007** ML EXC. ZANJA 600<D<=1200 2.5<H<=3.5
2.63 ML × 115.72 = 304.34

| Medición | Uds. | Largo | Parcial |
|---|---|---|---|
| P0.5-P0.6 | 1.1 | 2.393 | 2.63 |
| Total |  |  | 2.63 |

**ZANJA_008** ML EXC. ZANJA 600<D<=1200 3.5<H<=4.5
2.63 ML × 142.44 = 374.62

| Medición | Uds. | Largo | Parcial |
|---|---|---|---|
| P0.5-P0.6 | 1.1 | 2.393 | 2.63 |
| Total |  |  | 2.63 |

**ZANJA_009** ML EXC. ZANJA 600<D<=1200 4.5<H<=5.5
2.53 ML × 178.83 = 452.44

| Medición | Uds. | Largo | Parcial |
|---|---|---|---|
| P0.5-P0.6 | 1.1 | 0.161 | 0.18 |
| P0.6-P1 | 1.1 | 2.14 | 2.35 |
| Subtotal |  |  | 2.53 |
| Total |  |  | 2.53 |

**REFHOR600** ML S.REF.HOR.600<D<=1200 0<H<=2.5
8.1 ML × 156.3 = 1266.03

| Medición | Uds. | Largo | Parcial |
|---|---|---|---|
| P0.5 | 1.1 | 7.36 | 8.10 |
| Total |  |  | 8.1 |

**ENTIB_001** M2 ENTIBACIÓN ESPECIAL 1CARA
84.27 M2 × 15.17 = 1278.38

| Medición | Uds. | Parcial |
|---|---|---|
| P0.5-P0.6 | 61.61925 | 61.62 |
| P0.6-P1 | 22.64548 | 22.65 |
| Subtotal |  | 84.27 |
| Total |  | 84.27 |

**SUPLEMEI25** ML SUPLEMENTO POR PENDIENTE>25% (09/12/2003)
9.08 ML × 78.46 = 712.42
Precios: Presupuesto 78.46; 000 78.46
Suplemento por pendiente superior al 25%, incluido el cambio del asiento y cama de arena por hormigón HM-20, la pérdida de rendimiento por trabajos de excavación, relleno y colocación de tubería en dicha pendiente y todas las operaciones necesarias por el trabajo en dichas condiciones.

| Código | Ud | Descripción | Rendimiento | Precio | Importe |
|---|---|---|---|---|---|
| SUPLEM_HM20 | M3 | Suplemen. HM-20 s/arena | 1.32 | 55 | 72.60 |
| %1_M_AUX | % | Medios auxiliares 1% | 1 % | 72.60 | 0.73 |
| %7_C_INDIRECT | % | % Costes Indirectos | 7 % | 73.33 | 5.13 |
|  |  | Total |  |  | 78.46 |

| Medición | Uds. | Largo | Parcial |
|---|---|---|---|
| P0.5-P0.6 | 1.1 | 8.25 | 9.08 |
| Total |  |  | 9.08 |

**SCAFIR4.55.5** ML S.C.AFIR 600<D<=1200 4.5<H<=5.5 (09/12/2003)
2.35 ML × 110.21 = 258.99
Precios: Presupuesto 110.21; 000 93.26; 001 34.02; 002 34.02; 003 34.02
Suplemento en excavación y relleno de zanja bajo carreteras y caminos afirmados para tubería de 600<D<=1200 mm., y profundidad de rasante interior de tubo 4.5<H<=5.5, incluído el material, en especial el material granular y todas las operaciones necesarias incluso mantenimiento del tráfico y p.p. de carga de sobrantes a acopio intermedio y nueva carga y transporte a lugar de empleo o a relleno autorizado u obra de construcción por entidad o empresa acreditada para la valorización de materiales naturales excavados y eventual canon de vertido.

| Código | Ud | Descripción | Rendimiento | Precio | Importe |
|---|---|---|---|---|---|
| SUPLEM_TODOU | M3 | Todo-uno s/ relleno (material; 22/06/2004; Presupuesto 8.99) | 7.56 | 8.99 | 67.96 |
| CANONTIER | M3 | Canon de tierras/roca a relleno autorizado u obras externas | 7.56 | 2.1 | 15.88 |
| SUPLEM_TRANSP | M3 | Transporte a relleno, gestor autorizado o vertedero | 7.56 | 2.4 | 18.14 |
| %1_M_AUX | % | Medios auxiliares 1% | 1 % | 101.98 | 1.02 |
| %7_C_INDIRECT | % | % Costes Indirectos | 7 % | 103.00 | 7.21 |
|  |  | Total |  |  | 110.21 |

| Medición | Uds. | Largo | Parcial |
|---|---|---|---|
| P0.6-P1 | 1.1 | 2.14 | 2.35 |
| Total |  |  | 2.35 |

##### 4.6.1.2 TUBERIA Y PIEZAS (11/06/1999)
Importe: Presupuesto 486395.18; 000 311551.73; 001 203903.02; 002 203903.02; 003 203903.02

**FD_1100** ML TUBERÍA FUND. D= 1100.
17.71 ML × 1542.11 = 27310.77
Precios: Presupuesto 1542.11; 000 902.94; 001 1440.94; 002 1440.94; 003 1440.94
Tubería de fundición dúctil para abastecimiento según norma UNE EN 545:2011 e ISO 2531:2010,de DN 1100 mm., y Clase de Presión C30, de longitud útil mínima 8 metros, con revestimiento exterior de aleación de cinc y aluminio de masa mínima 400 g/m2 en proporción 85/15 y con capa de acabado de pintura epoxi o de naturaleza acrílica en fase acuosa, con espesor mínimo de 70 µm de color azul, y revestida interiormente con mortero de cemento de alto horno aplicado por vibrocentrifugación, alimentariedad garantizada por la potabilidad del agua empleada en su fabricación conforme a la Directiva Europea 98/83/CE y cemento empleado conforme a la norma UNE EN 197-1:2011, con marcado CE, con unión automática flexible mediante junta de elastómero en EPDM bilabial según norma UNE EN 681-1 o DIN 28603, con una desviación angular mínima de 4º, incluso suministro, montaje y parte proporcional de juntas y tubos calibrados (mínimo 25%), asiento y recubrimiento de arena caliza procedente de cantera, vertida, extendida nivelada y compactada, así como las pruebas de tramos parciales y totales, desinfección final y puesta en servicio.

| Código | Ud | Descripción | Rendimiento | Precio | Importe |
|---|---|---|---|---|---|
| MAQ017 | H | Grúa movil autopropulsada 20 Tn | 0.1 | 87.55 | 8.755 |
| MO0010 | h | Oficial 1ª | 0.1 | 28.84 | 2.884 |
| MO0035 | h | Peón ordinario | 0.1 | 25.88 | 2.588 |
| FD1100 | ML | Tubería de fundición dúctil de D=1100 mm. C30 (material) | 1 | 1242 | 1242.000 |
| ARENA OBRA | M3 | Arena de rio 0/5 mm. puesta en obra | 2.52 | 21.42 | 53.978 |
| %MONT11000 | % | Montaje, pruebas y medios auxiliares 10% | 10 % | 1310.205 | 131.021 |
| %7_C_INDIRECT | % | % Costes Indirectos | 7 % | 1441.226 | 100.886 |
|  |  | Total |  |  | 1542.11 |

| Medición | Uds. | Largo | Parcial |
|---|---|---|---|
| D1100 | 1.1 | 16.1 | 17.71 |
| Total |  |  | 17.71 |

**CODO_FD_005** UD CODO ENCHUF.D=1100 11,25º<90,00º
2 UD × 8459.18 = 16918.36
Precios: Presupuesto 8459.18; 000 8129.99; 001 7905.77; 002 7905.77; 003 7905.77
Codo enchufe-enchufe de fundición dúctil según norma UNE EN 545:2011 e ISO 2531:2010, de D=1100 mm. de diámetro interior y de 11,25 grados a 90,00 grados de giro, que incluye protección interior y exterior con revestimiento epoxi de 200 µm de espesor mínimo, montaje, juntas exprés, tornillería y pruebas.

| Código | Ud | Descripción | Rendimiento | Precio | Importe |
|---|---|---|---|---|---|
| CE250 | UD | Codo E-E d=1100 (material) | 1 | 6593 | 6593.00 |
| JUNTAEXPRES | UD | Junta Expres | 2 | 468.15 | 936.30 |
| %5IND | % | Medios auxiliares 5% | 5 % | 7529.30 | 376.47 |
| %7_C_INDIRECT | % | % Costes Indirectos | 7 % | 7905.77 | 553.40 |
| _CODPRFV | UD | Codo PRFV 11,25º<90,00º / Té | 0 | 2440 | 0.00 |
|  |  | Total |  |  | 8459.18 |

| Medición | Uds. | Parcial |
|---|---|---|
| CODO 22.5º ALZADO |  |  |
| P0.5 | 1 | 1.00 |
| P0.6 | 1 | 1.00 |
| Subtotal |  | 2.00 |
| Total |  | 2 |

**BRIEN1100PN25** UD BRIDA ENCHUFE 1100 PN-25
1 UD × 4904.08 = 4904.08
Precios: Presupuesto 4904.08; 000 5095.35; 001 4583.25; 002 4583.25; 003 4583.25
Empalme brida-enchufe de fundición dúctil, de 1100 mm. de diámetro interior PN25, según norma UNE EN 545:2011 e ISO 2531:2010 y protección interior y exterior con revestimiento epoxi de 200 µm de espesor mínimo, que incluye montaje, junta exprés, tornillería y pruebas.

| Código | Ud | Descripción | Rendimiento | Precio | Importe |
|---|---|---|---|---|---|
| BEN1100PN25 | UD | Pieza brida-enchufe 1100 PN-25 (material) | 1 | 3395 | 3395.00 |
| %MONT35 | % | Montaje , pruebas y medios auxiliares 35% (21/03/2005) | 35 % | 3395.00 | 1188.25 |
| %7_C_INDIRECT | % | % Costes Indirectos | 7 % | 4583.25 | 320.83 |
|  |  | Total |  |  | 4904.08 |

| Medición | Uds. | Parcial |
|---|---|---|
| P0.4 | 1 | 1.00 |
| Total |  | 1 |

**ACINO25** KG A.INOXIDABLE AISI 316-L, EN TUBERÍAS Y PASAMUROS PN-25
18612.56 KG × 20.97 = 390305.38

| Medición | Uds. | Largo | Ancho | Alto | Parcial |
|---|---|---|---|---|---|
| TUBERÍA ø1100 e=10 mm 400 Kg/ml | 18141.2 |  |  |  | 18141.20 |
| Rigidizadores | 12.1 | 0.49 | 0.01 | 7950 | 471.36 |
| Subtotal |  |  |  |  | 18612.56 |
| Total |  |  |  |  | 18612.56 |

**ACERIN25BR** KG ACERO INOX. BRIDAS PN-25 (11/06/1999)
800 KG × 19.72 = 15776.00
Precios: Presupuesto 19.72; 000 11.67; 001 17.56; 002 17.56; 003 17.56
Acero inoxidable AISI 316 - L PN-25 en bridas, incluso soldaduras, tornillería y demás piezas especiales, totalmente montada y probada.

| Código | Ud | Descripción | Rendimiento | Precio | Importe |
|---|---|---|---|---|---|
| PALAS0 | kg | Acero INOX AISI 316-L bridas | 1 | 8.7 | 8.70 |
| MO0010 | h | Oficial 1ª | 0.1 | 28.84 | 2.88 |
| MO0035 | h | Peón ordinario | 0.1 | 25.88 | 2.59 |
| %MONT30 | % | Montaje , pruebas y medios auxiliares 30% | 30 % | 14.17 | 4.25 |
| %7_C_INDIRECT | % | % Costes Indirectos | 7 % | 18.42 | 1.29 |
|  |  | Total |  |  | 19.72 |

| Medición | Uds. | Parcial |
|---|---|---|
| BRIDAS |  |  |
| BRIDAS ø1100 | 800 | 800.00 |
| Subtotal |  | 800.00 |
| Total |  | 800 |

**COMPDILT** UD COMPENSADOR DE DILATACIÓN
2 UD × 14772.78 = 29545.56
Precios: Presupuesto 14772.78; 000 12310.64; 001 13806.34; 002 13806.34; 003 13806.34
Compensador de dilatación tipo CMC 14003 DN 1100 PN 25 con fuelle monocapa de 4 mm de espesor tubo guía interior de 2 mm de espesor y extremos lisos para soldar de diámetro ext 1120x10 mm de espesor por ambos lados, todo en ac. Inoxidable AISI 316.

| Código | Ud | Descripción | Rendimiento | Precio | Importe |
|---|---|---|---|---|---|
| COMPEN | UD | COMPENSADOR (material) | 1 | 10226.92 | 10226.92 |
| %MONT35 | % | Montaje , pruebas y medios auxiliares 35% | 35 % | 10226.92 | 3579.42 |
| %7_C_INDIRECT | % | % Costes Indirectos | 7 % | 13806.34 | 966.44 |
|  |  | Total |  |  | 14772.78 |

| Medición | Uds. | Parcial |
|---|---|---|
| Compensadores | 2 | 2.00 |
| Total |  | 2 |

**ARQTEL** UD ARQUETA DE TELEMANDO
3 UD × 545.01 = 1635.03

##### 4.6.1.3 MACIZOS Y RIGIDIZADORES (11/06/1999)
Importe: Presupuesto 25505.75; 000 19199.02; 001 862.25; 002 862.25; 003 862.25

**MACIZ22.5PN25** UD MACIZO ANCLAJE CODO 22.5º CONVEXO PRESION 220 mca (09/12/2003)
1 UD × 3064.56 = 3064.56
Precios: Presupuesto 3064.56; 000 2333.2; 001 74.52; 002 74.52; 003 74.52
Macizo de anclaje para codo convexo de 22.5º en planta en tubería de abastecimiento de 1100 mm de diámetro con presión de 220 mca de hormigón HM-20 incluso excavación, encofrado, armaduras y relleno posterior de la zanja, conforme con las dimensiones especificadas en los planos.

| Código | Ud | Descripción | Rendimiento | Precio | Importe |
|---|---|---|---|---|---|
| MO0010 | h | Oficial 1ª | 0.4 | 28.84 | 11.536 |
| MO0035 | h | Peón ordinario | 2 | 25.88 | 51.760 |
| MAQ002 | H | Retroexcavadora | 0.1 | 100 | 10.000 |
| RELLENO | M3 | Relleno | 2 | 2.98 | 5.960 |
| ENCOFRADO | M3 | Madera para encofrados (material; Presupuesto 231.41) | 0.73 | 231.41 | 168.929 |
| PUNTALES | ML | Puntales para encofrados | 0.621 | 1.15 | 0.714 |
| HM20 | M3 | Hormigón HM-20/P/20/I central | 33.306 | 77.65 | 2586.211 |
| MAQ009 | H | Vibrador de hormigón | 0.4 | 1.51 | 0.604 |
| %1_M_AUX | % | Medios auxiliares 1% | 1 % | 2835.714 | 28.357 |
| %7_C_INDIRECT | % | % Costes Indirectos | 7 % | 2864.071 | 200.485 |
|  |  | Total |  |  | 3064.56 |

| Medición | Uds. | Parcial |
|---|---|---|
| P0.5 | 1 | 1.00 |
| Total |  | 1 |

**MACIZ22.5CV25** UD MACIZO ANCLAJE CODO 22.5º CONCAVO PRESION 220 mca (09/12/2003)
1 UD × 2125.25 = 2125.25
Precios: Presupuesto 2125.25; 000 1619.98; 001 74.52; 002 74.52; 003 74.52
Macizo de anclaje para codo cóncavo de 22.5º en planta en tubería de abastecimiento de 1100 mm de diámetro con presión de 220 mca de hormigón HM-20 incluso excavación, encofrado, armaduras y relleno posterior de la zanja, conforme con las dimensiones especificadas en los planos.

| Código | Ud | Descripción | Rendimiento | Precio | Importe |
|---|---|---|---|---|---|
| MO0010 | h | Oficial 1ª | 0.4 | 28.84 | 11.536 |
| MO0035 | h | Peón ordinario | 2 | 25.88 | 51.760 |
| MAQ002 | H | Retroexcavadora | 0.1 | 100 | 10.000 |
| RELLENO | M3 | Relleno | 2 | 2.98 | 5.960 |
| ENCOFRADO | M3 | Madera para encofrados | 0.6 | 231.41 | 138.846 |
| PUNTALES | ML | Puntales para encofrados | 0.621 | 1.15 | 0.714 |
| HM20 | M3 | Hormigón HM-20/P/20/I central | 22.5 | 77.65 | 1747.125 |
| MAQ009 | H | Vibrador de hormigón | 0.4 | 1.51 | 0.604 |
| %1_M_AUX | % | Medios auxiliares 1% | 1 % | 1966.545 | 19.665 |
| %7_C_INDIRECT | % | % Costes Indirectos | 7 % | 1986.210 | 139.035 |
|  |  | Total |  |  | 2125.25 |

| Medición | Uds. | Parcial |
|---|---|---|
| P0.6 | 1 | 1.00 |
| Total |  | 1 |

**MACIZOP45G** UD MACIZO ANCLAJE CODO 45º PLANTA PRESION 220 mca (09/12/2003)
2 UD × 6019.91 = 12039.82
Precios: Presupuesto 6019.91; 000 4577.61; 001 74.52; 002 74.52; 003 74.52
Macizo de anclaje para codo de 45º en planta en tubería de abastecimiento de 1100 mm de diámetro con presión de 220 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 1.04 | 231.41 | 240.67 |
| PUNTALES | ML | Puntales para encofrados | 0.621 | 1.15 | 0.71 |
| HM20 | M3 | Hormigón HM-20/P/20/I central | 67.6 | 77.65 | 5249.14 |
| MAQ009 | H | Vibrador de hormigón | 0.4 | 1.51 | 0.60 |
| %1_M_AUX | % | Medios auxiliares 1% | 1 % | 5570.38 | 55.70 |
| %7_C_INDIRECT | % | % Costes Indirectos | 7 % | 5626.08 | 393.83 |
|  |  | Total |  |  | 6019.91 |

| Medición | Uds. | Parcial |
|---|---|---|
| P0.1 | 1 | 1.00 |
| P0.3 | 1 | 1.00 |
| Subtotal |  | 2.00 |
| Total |  | 2 |

**MACIZO22.5G** UD MACIZO ANCLAJE CODO 22.5º PLANTA PRESION 220 mca (09/12/2003)
1 UD × 3818.73 = 3818.73
Precios: Presupuesto 3818.73; 000 2905.92; 001 74.52; 002 74.52; 003 74.52
Macizo de anclaje para codo de 22.5º en planta en tubería de abastecimiento de 1100 mm de diámetro con presión de 220 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.82 | 231.41 | 189.76 |
| PUNTALES | ML | Puntales para encofrados | 0.621 | 1.15 | 0.71 |
| HM20 | M3 | Hormigón HM-20/P/20/I central | 42.025 | 77.65 | 3263.24 |
| MAQ009 | H | Vibrador de hormigón | 0.4 | 1.51 | 0.60 |
| %1_M_AUX | % | Medios auxiliares 1% | 1 % | 3533.57 | 35.34 |
| %7_C_INDIRECT | % | % Costes Indirectos | 7 % | 3568.91 | 249.82 |
|  |  | Total |  |  | 3818.73 |

| Medición | Uds. | Parcial |
|---|---|---|
| P0.4 | 1 | 1.00 |
| Total |  | 1 |

**MACI22.5220** UD MACIZO ANCLAJE CODO 22.5º CONVEXO PRESION 220 mca (09/12/2003)
1 UD × 3064.56 = 3064.56
Precios: Presupuesto 3064.56; 000 2333.2; 001 74.52; 002 74.52; 003 74.52
Macizo de anclaje para codo convexo de 22.5º en tubería de abastecimiento de 1100 mm de diámetro con presión de 220 mca de hormigón HM-20 incluso excavación, encofrado, armaduras y relleno posterior de la zanja, conforme con las dimensiones especificadas en los planos.

| Código | Ud | Descripción | Rendimiento | Precio | Importe |
|---|---|---|---|---|---|
| MO0010 | h | Oficial 1ª | 0.4 | 28.84 | 11.536 |
| MO0035 | h | Peón ordinario | 2 | 25.88 | 51.760 |
| MAQ002 | H | Retroexcavadora | 0.1 | 100 | 10.000 |
| RELLENO | M3 | Relleno | 2 | 2.98 | 5.960 |
| ENCOFRADO | M3 | Madera para encofrados | 0.73 | 231.41 | 168.929 |
| PUNTALES | ML | Puntales para encofrados | 0.621 | 1.15 | 0.714 |
| HM20 | M3 | Hormigón HM-20/P/20/I central | 33.306 | 77.65 | 2586.211 |
| MAQ009 | H | Vibrador de hormigón | 0.4 | 1.51 | 0.604 |
| %1_M_AUX | % | Medios auxiliares 1% | 1 % | 2835.714 | 28.357 |
| %7_C_INDIRECT | % | % Costes Indirectos | 7 % | 2864.071 | 200.485 |
|  |  | Total |  |  | 3064.56 |

| Medición | Uds. | Parcial |
|---|---|---|
| P0.5 | 1 | 1.00 |
| Total |  | 1 |

**LLACEROCO** KG LLANTAS DE ACERO GALVANIZADO EN CODOS Y PUNTO ALTO (11/06/1999)
66.42 KG × 20.97 = 1392.83
Precios: Presupuesto 20.97; 000 12.82; 001 6.25; 002 6.25; 003 6.25
Llantas de acero galvanizado en codos y punto alto consistentes en rigidizadores de 20 mm de espesor, incluso p.proporcional de llanta de caucho entre tubería y anclaje.

| Código | Ud | Descripción | Rendimiento | Precio | Importe |
|---|---|---|---|---|---|
| ACERO INOX | kg | Acero INOX AISI 316-L tubos y p.e. | 1 | 9.6 | 9.600 |
| MO0010 | h | Oficial 1ª | 0.1 | 28.84 | 2.884 |
| MO0035 | h | Peón ordinario | 0.1 | 25.88 | 2.588 |
| %MONT30 | % | Montaje , pruebas y medios auxiliares 30% | 30 % | 15.072 | 4.522 |
| %7_C_INDIRECT | % | % Costes Indirectos | 7 % | 19.594 | 1.372 |
|  |  | Total |  |  | 20.97 |

| Medición | Uds. | Parcial |
|---|---|---|
| RIGIDIZADORES PUNTO ALTO e=20 mm | 4.61736 | 4.62 |
|  | 17.52498 | 17.52 |
| RIGIDIZ. CODO P0.1 | 4.61736 | 4.62 |
|  | 17.52498 | 17.52 |
| RIGIDIZ. CODO P0.3 | 4.61736 | 4.62 |
|  | 17.52498 | 17.52 |
| Subtotal |  | 66.42 |
| Total |  | 66.42 |

##### 4.6.1.4 DEMOLICIONES, REPOSICIONES Y SERVICIOS AFECTADOS (17/06/1999)
Importe: Presupuesto 27507.14; 000 22593.96; 001 16008.83; 002 16008.83; 003 16008.83

###### 4.6.1.4.1 DEMOLICIONES (09/12/2003)
Importe: Presupuesto 1381.77; 000 1668.04; 001 1290.61; 002 1290.61; 003 1290.61

**DEM_002** M2 DEMOLICIÓN DE PAVIMENTOS DE AGLOMERADO ASFÁLTICO (09/12/2003)
196.35 M2 × 4.25 = 834.49
Precios: Presupuesto 4.25; 000 6.02; 001 3.97; 002 3.97; 003 3.97
Demolición de pavimento de aglomerado asfáltico existente, incluso corte de bordes mediante disco radial, carga, transporte a gestor o vertedero autorizado y canon de vertido.

| Código | Ud | Descripción | Rendimiento | Precio | Importe |
|---|---|---|---|---|---|
| MO0010 | h | Oficial 1ª | 0.008 | 28.84 | 0.23 |
| MO0035 | h | Peón ordinario | 0.008 | 25.88 | 0.21 |
| MAQ013 | H | Cortadora de asfalto (maquinaria) | 0.008 | 3.09 | 0.02 |
| MAQ003 | H | Camión de tres ejes 10 m3 | 0.008 | 80 | 0.64 |
| MAQ002 | H | Retroexcavadora | 0.01 | 100 | 1.00 |
| CANON | M3 | Canon de escombros a gestor autorizado o a vertedero | 0.15 | 9.8 | 1.47 |
| SUPLEM_TRANSP | M3 | Transporte a relleno, gestor autorizado o vertedero | 0.15 | 2.4 | 0.36 |
| %1_M_AUX | % | Medios auxiliares 1% | 1 % | 3.93 | 0.04 |
| %7_C_INDIRECT | % | % Costes Indirectos | 7 % | 3.97 | 0.28 |
|  |  | Total |  |  | 4.25 |

| Medición | Uds. | Ancho | Parcial |
|---|---|---|---|
| Demolición | 1.1 | 178.5 | 196.35 |
| Total |  |  | 196.35 |

**DEM_008** M3 DEMOLICIÓN DE MURO DE MAMPOSTERÍA.
26.95 M3 × 13.7 = 369.22

| Medición | Uds. | Largo | Ancho | Alto | Parcial |
|---|---|---|---|---|---|
| Muro río | 1.1 | 10 | 0.35 | 7 | 26.95 |
| Total |  |  |  |  | 26.95 |

**DEMPETSILL** M3 DEMOLICIÓN DE PETO DE SILLERÍA (09/12/2003)
8.09 M3 × 22.01 = 178.06
Precios: Presupuesto 22.01; 000 13.87; 001 20.57; 002 20.57; 003 20.57
Demolición de peto de sillería actual incluso carga, transporte a acopio intermedio del material reutilizable, transporte de sobrantes a gestor vertedero o autorizado incluyendo canon de vertido.

| Código | Ud | Descripción | Rendimiento | Precio | Importe |
|---|---|---|---|---|---|
| MO0010 | h | Oficial 1ª | 0.02 | 28.84 | 0.58 |
| MO0035 | h | Peón ordinario | 0.05 | 25.88 | 1.29 |
| MAQ003 | H | Camión de tres ejes 10 m3 | 0.007 | 80 | 0.56 |
| MAQRETMARTROM | H | Retroexcavadora con martillo rompedor | 0.05 | 114.79 | 5.74 |
| CANON | M3 | Canon de escombros a gestor autorizado o a vertedero | 1 | 9.8 | 9.80 |
| SUPLEM_TRANSP | M3 | Transporte a relleno, gestor autorizado o vertedero | 1 | 2.4 | 2.40 |
| %1_M_AUX | % | Medios auxiliares 1% | 1 % | 20.37 | 0.20 |
| %7_C_INDIRECT | % | % Costes Indirectos | 7 % | 20.57 | 1.44 |
|  |  | Total |  |  | 22.01 |

| Medición | Uds. | Largo | Ancho | Alto | Parcial |
|---|---|---|---|---|---|
| Peto puente | 1.1 | 35 | 0.35 | 0.6 | 8.09 |
| Total |  |  |  |  | 8.09 |

###### 4.6.1.4.2 SERVICIOS AFECTADOS (09/12/2003)
Importe: Presupuesto 7857.71; 000 7790.99; 001 70.13; 002 70.13; 003 70.13

**SER_AFEC_01** UD CRUCE DE INFRAESTRUCTURA
1 UD × 132.13 = 132.13

| Medición | Uds. | Parcial |
|---|---|---|
| P0.5-AGUA | 1 | 1.00 |
| Total |  | 1 |

**SER_AFEC_02** ML SUPLEMENTO PARALELISMO (09/12/2003)
16.5 ML × 4.55 = 75.08
Precios: Presupuesto 4.55; 000 3.5; 001 4.25; 002 4.25; 003 4.25
Suplemento por existencia de infraestructuras a menos de 0,50 metros del borde de la excavación de zanjas y pozos, para cualquier diámetro de tubería y cualquier profundid de rasante, incluso retirada de arquetas, extracción y carga de productos sobrantes a camión y medios auxiliares.

| Código | Ud | Descripción | Rendimiento | Precio | Importe |
|---|---|---|---|---|---|
| PARALELISMO | ML | Paralelismo (material) | 1 | 4.21 | 4.21 |
| %1_M_AUX | % | Medios auxiliares 1% | 1 % | 4.21 | 0.04 |
| %7_C_INDIRECT | % | % Costes Indirectos | 7 % | 4.25 | 0.30 |
|  |  | Total |  |  | 4.55 |

| Medición | Uds. | Largo | Parcial |
|---|---|---|---|
| Iberdrola | 1.1 | 15 | 16.50 |
| Total |  |  | 16.5 |

**TRASPIB** UD TRASLADO Y REPOSICION POSTE IBERDROLA B.T. (01/10/2004)
2 UD × 3210 = 6420.00
Precios: Presupuesto 3210; 000 3210
Traslado a lugar cercano durante la ejecución de las obras y reposición al lugar de origen, si fuera necesario, tras el acabado de estas de poste de Iberdrola de hormigón de baja tensión.

| Código | Ud | Descripción | Rendimiento | Precio | Importe |
|---|---|---|---|---|---|
| SINDES | UD | Sin descomposición | 3000 | 1 | 3000.00 |
| %7_C_INDIRECT | % | % Costes Indirectos | 7 % | 3000.00 | 210.00 |
|  |  | Total |  |  | 3210 |

| Medición | Uds. | Parcial |
|---|---|---|
| Estación bombeo | 1 | 1.00 |
| P0.4 | 1 | 1.00 |
| Subtotal |  | 2.00 |
| Total |  | 2 |

**AGUA_029** UD ACOMETIDA DE AGUA AL EDIFICIO DE LASTAOLA (01/10/2004)
1 UD × 1230.5 = 1230.50
Precios: Presupuesto 1230.5; 000 1225.17
Ud de acometida de agua al Edificio de Lastaola procedente de la red municipal incluso collarín de toma, tubería de polietileno de 2'' y 10 atm de presión de trabajo, llave de corte, zanja, contador, arqueta de contador y reposición de pavimento.

| Código | Ud | Descripción | Rendimiento | Precio | Importe |
|---|---|---|---|---|---|
| SINDES | UD | Sin descomposición | 1150 | 1 | 1150.00 |
| %7_C_INDIRECT | % | % Costes Indirectos | 7 % | 1150.00 | 80.50 |
|  |  | Total |  |  | 1230.5 |

| Medición | Uds. | Parcial |
|---|---|---|
| Acometida estación bombeo | 1 | 1.00 |
| Total |  | 1 |

###### 4.6.1.4.3 REPOSICIONES (17/06/1999)
Importe: Presupuesto 18267.66; 000 13134.93; 001 14648.09; 002 14648.09; 003 14648.09

**REPOSI_008** M2 REPERFILADO Y COMPACTADO (09/12/2003)
196.35 M2 × 1.92 = 376.99
Precios: Presupuesto 1.92; 000 1.69; 001 1.37; 002 1.37; 003 1.37
Reperfilado y compactado de la explanada para el inicio del afirmado,una vez realizadas todas las instalaciones de infraestructura necesarias,incluyendo todas las operaciones necesarias para el correcto acabado de la unidad, incluso aporte de material granular de rasanteo.

| Código | Ud | Descripción | Rendimiento | Precio | Importe |
|---|---|---|---|---|---|
| MO0001 | h | Capataz | 0.01 | 30.3 | 0.30 |
| RELLENO | M3 | Relleno | 0.05 | 2.98 | 0.15 |
| MAQ005 | H | Rodillo vibratorio autoprop.12 t (maquinaria) | 0.003 | 64.96 | 0.19 |
| MAQ_QN010 | H | Motoniveladora 125 C.V. (maquinaria) | 0.01 | 87.1 | 0.87 |
| MAQDUMPE1 | H | Dumper de 8 m3. (maquinaria; Presupuesto 52.31) | 0.005 | 52.31 | 0.26 |
| %1_M_AUX | % | Medios auxiliares 1% | 1 % | 1.77 | 0.02 |
| %7_C_INDIRECT | % | % Costes Indirectos | 7 % | 1.79 | 0.13 |
|  |  | Total |  |  | 1.92 |

| Medición | Uds. | Ancho | Parcial |
|---|---|---|---|
| Rasanteo | 1.1 | 178.5 | 196.35 |
| Total |  |  | 196.35 |

**SUBBASE_ZA40** M3 ZAHORRA ZA-25 EN SUB-BASE. (09/12/2003)
14.09 M3 × 31.6 = 445.24
Precios: Presupuesto 31.6; 000 26.28; 001 29.53; 002 29.53; 003 29.53
De zahorra artificial tipo ZA-40 en capa de sub-base a ejecutar con material de cantera, con los espesores fijados en los planos, incluso extendido, humectación, compactación y nivelación de superficie.

| Código | Ud | Descripción | Rendimiento | Precio | Importe |
|---|---|---|---|---|---|
| MO0001 | h | Capataz | 0.008 | 30.3 | 0.24 |
| MO0035 | h | Peón ordinario | 0.008 | 25.88 | 0.21 |
| ZA_25 | Tn | Zahorra artificial tipo ZA-25. (material) | 2.2 | 11.04 | 24.29 |
| MAQ_QN010 | H | Motoniveladora 125 C.V. | 0.02 | 87.1 | 1.74 |
| MAQ002 | H | Retroexcavadora | 0.015 | 100 | 1.50 |
| MAQ005 | H | Rodillo vibratorio autoprop.12 t | 0.015 | 64.96 | 0.97 |
| MAQ006 | H | Camión cisterna (maquinaria) | 0.006 | 48.32 | 0.29 |
| %1_M_AUX | % | Medios auxiliares 1% | 1 % | 29.24 | 0.29 |
| %7_C_INDIRECT | % | % Costes Indirectos | 7 % | 29.53 | 2.07 |
|  |  | Total |  |  | 31.6 |

| Medición | Uds. | Largo | Ancho | Alto | Parcial |
|---|---|---|---|---|---|
| Sub-base | 1.1 |  | 178.5 | 0.25 | 49.09 |
| A deducir relleno con material valorizado | -1 | 35 |  |  | -35.00 |
| Subtotal |  |  |  |  | 14.09 |
| Total |  |  |  |  | 14.09 |

**BASE_ZA25** M3 BASE ZAHORRA TIPO ZA-25 (09/12/2003)
9.27 M3 × 32.08 = 297.38
Precios: Presupuesto 32.08; 000 26.57; 001 29.98; 002 29.98; 003 29.98
De base de zahorra granular tipo ZA-25, a ejecutar con material de cantera, con los espesores fijados en los planos, incluso extendido, humectación, compactación y nivelación de superficie.

| Código | Ud | Descripción | Rendimiento | Precio | Importe |
|---|---|---|---|---|---|
| MO0001 | h | Capataz | 0.008 | 30.3 | 0.24 |
| MO0035 | h | Peón ordinario | 0.008 | 25.88 | 0.21 |
| MAQ_QN010 | H | Motoniveladora 125 C.V. | 0.025 | 87.1 | 2.18 |
| MAQ002 | H | Retroexcavadora | 0.015 | 100 | 1.50 |
| MAQ006 | H | Camión cisterna | 0.006 | 48.32 | 0.29 |
| MAQ005 | H | Rodillo vibratorio autoprop.12 t | 0.015 | 64.96 | 0.97 |
| ZA_25 | Tn | Zahorra artificial tipo ZA-25. | 2.2 | 11.04 | 24.29 |
| %1_M_AUX | % | Medios auxiliares 1% | 1 % | 29.68 | 0.30 |
| %7_C_INDIRECT | % | % Costes Indirectos | 7 % | 29.98 | 2.10 |
|  |  | Total |  |  | 32.08 |

| Medición | Uds. | Largo | Ancho | Alto | Parcial |
|---|---|---|---|---|---|
| Base | 1.1 |  | 178.5 | 0.2 | 39.27 |
| A deducir relleno con material valorizado | -1 | 30 |  |  | -30.00 |
| Subtotal |  |  |  |  | 9.27 |
| Total |  |  |  |  | 9.27 |

**MBC_G20** TN MEZCLA BITUMINOSA G-20. (09/12/2003)
32.99 TN × 88.68 = 2925.55
Precios: Presupuesto 88.68; 000 56.61; 001 82.88; 002 82.88; 003 82.88
De mezcla bituminosa en caliente con árido calizo tipo G-20, en capa de base, incluso betún, extendido, compactación y nivelación de superficie.

| Código | Ud | Descripción | Rendimiento | Precio | Importe |
|---|---|---|---|---|---|
| MO0001 | h | Capataz | 0.01 | 30.3 | 0.30 |
| MAQ023 | H | Compactador neumático autopropulsada 24 tn (maquinaria; 10/12/2004) | 0.025 | 84.84 | 2.12 |
| MAQ024 | H | Extendedora de aglomerado (maquinaria) | 0.025 | 161.56 | 4.04 |
| MAQ003 | H | Camión de tres ejes 10 m3 | 0.025 | 80 | 2.00 |
| G_20 | Tn | Tn. de aglomerado G - 20 (material) | 1 | 73.6 | 73.60 |
| %1_M_AUX | % | Medios auxiliares 1% | 1 % | 82.06 | 0.82 |
| %7_C_INDIRECT | % | % Costes Indirectos | 7 % | 82.88 | 5.80 |
|  |  | Total |  |  | 88.68 |

| Medición | Uds. | Ancho | Alto | Parcial |
|---|---|---|---|---|
| Capa intermedia | 2.4 | 196.35 | 0.07 | 32.99 |
| Total |  |  |  | 32.99 |

**MBC_D12** TN MEZCLA BITUMINOSA D-12 (09/12/2003)
45.35 TN × 99.06 = 4492.37
Precios: Presupuesto 99.06; 000 63.1; 001 92.58; 002 92.58; 003 92.58
De mezcla bituminosa en caliente con árido ofítico tipo D-12, en capa de rodadura, incluso betún, extendido, compactación y nivelación de superficie.

| Código | Ud | Descripción | Rendimiento | Precio | Importe |
|---|---|---|---|---|---|
| MO0001 | h | Capataz | 0.01 | 30.3 | 0.30 |
| MAQ023 | H | Compactador neumático autopropulsada 24 tn | 0.025 | 84.84 | 2.12 |
| MAQ024 | H | Extendedora de aglomerado | 0.025 | 161.56 | 4.04 |
| MAQ003 | H | Camión de tres ejes 10 m3 | 0.025 | 80 | 2.00 |
| D_12 | Tn | Tn. de aglomerado D - 12 (material) | 1 | 83.2 | 83.20 |
| %1_M_AUX | % | Medios auxiliares 1% | 1 % | 91.66 | 0.92 |
| %7_C_INDIRECT | % | % Costes Indirectos | 7 % | 92.58 | 6.48 |
|  |  | Total |  |  | 99.06 |

| Medición | Uds. | Largo | Ancho | Alto | Parcial |
|---|---|---|---|---|---|
| Vial entrada | 2.4 |  | 196.35 | 0.05 | 23.56 |
| Pasillo | 2.4 | 32 | 5 | 0.05 | 19.20 |
|  | 2.4 | 10.8 | 2 | 0.05 | 2.59 |
| Subtotal |  |  |  |  | 45.35 |
| Total |  |  |  |  | 45.35 |

**RIEG_IMP** M2 DE RIEGO DE IMPRIMACIÓN. (09/12/2003)
196.35 M2 × 1.39 = 272.93
Precios: Presupuesto 1.39; 000 0.92; 001 1.3; 002 1.3; 003 1.3
De riego de imprimación de 1 Kg. de emulsión asfáltica al 60% de betún, que incluye fabricación, suministro, limpieza de superficie y extendido.

| Código | Ud | Descripción | Rendimiento | Precio | Importe |
|---|---|---|---|---|---|
| MO0010 | h | Oficial 1ª | 0.004 | 28.84 | 0.12 |
| MAQ025 | H | Bituminadora de 1.800 l. con tractor. (maquinaria) | 0.004 | 46.3 | 0.19 |
| MAQ047 | H | Barredora remolcada c/motor aux. | 0.003 | 6.36 | 0.02 |
| EMULSION IMP. | Tn | Tn. de emulsión asfaltico de imprimación (material) | 0.002 | 480 | 0.96 |
| %1_M_AUX | % | Medios auxiliares 1% | 1 % | 1.29 | 0.01 |
| %7_C_INDIRECT | % | % Costes Indirectos | 7 % | 1.30 | 0.09 |
|  |  | Total |  |  | 1.39 |

| Medición | Uds. | Ancho | Parcial |
|---|---|---|---|
| Riego imprimación | 1.1 | 178.5 | 196.35 |
| Total |  |  | 196.35 |

**RIEG_ADH** M2 RIEGO DE ADHERENCIA. (09/12/2003)
196.35 M2 × 1.39 = 272.93
Precios: Presupuesto 1.39; 000 0.92; 001 1.3; 002 1.3; 003 1.3
De riego de adherencia de 0,65 Kg. de emulsión asfáltica al 60% de betún, que incluye fabricación, suministro, limpieza de superficie y extendido.

| Código | Ud | Descripción | Rendimiento | Precio | Importe |
|---|---|---|---|---|---|
| MO0010 | h | Oficial 1ª | 0.004 | 28.84 | 0.12 |
| MAQ025 | H | Bituminadora de 1.800 l. | 0.004 | 46.3 | 0.19 |
| MAQ047 | H | Barredora remolcada c/motor aux. | 0.003 | 6.36 | 0.02 |
| EMULSION ADH. | Tn | Tn. de emulsión asfáltica de adherencia (material) | 0.002 | 480 | 0.96 |
| %1_M_AUX | % | Medios auxiliares 1% | 1 % | 1.29 | 0.01 |
| %7_C_INDIRECT | % | % Costes Indirectos | 7 % | 1.30 | 0.09 |
|  |  | Total |  |  | 1.39 |

| Medición | Uds. | Ancho | Parcial |
|---|---|---|---|
| Riego de adherencia | 1.1 | 178.5 | 196.35 |
| Total |  |  | 196.35 |

**CUNET_005** ML CUNETA HM-20 30 X 35. (09/12/2003)
49.5 ML × 20.76 = 1027.62
Precios: Presupuesto 20.76; 000 16.66; 001 11.14; 002 11.14; 003 11.14
De cuneta de hormigón de 35 x 30 cm, incluso asiento de hormigón HM-20 según planos, excavación, encofrados, colocación, fratasado de superficie y recibido de juntas.

| Código | Ud | Descripción | Rendimiento | Precio | Importe |
|---|---|---|---|---|---|
| MO0010 | h | Oficial 1ª | 0.1 | 28.84 | 2.88 |
| MO0035 | h | Peón ordinario | 0.1 | 25.88 | 2.59 |
| MAQ002 | H | Retroexcavadora | 0.006 | 100 | 0.60 |
| MAQ027 | H | Fratasadora de hormigón (maquinaria) | 0.15 | 4.32 | 0.65 |
| HM20 | M3 | Hormigón HM-20/P/20/I central | 0.105 | 77.65 | 8.15 |
| MADERA | M3 | Madera pino para encofrado | 0.02 | 217 | 4.34 |
| %1_M_AUX | % | Medios auxiliares 1% | 1 % | 19.21 | 0.19 |
| %7_C_INDIRECT | % | % Costes Indirectos | 7 % | 19.40 | 1.36 |
|  |  | Total |  |  | 20.76 |

| Medición | Uds. | Largo | Parcial |
|---|---|---|---|
| Cuneta | 1.1 | 45 | 49.50 |
| Total |  |  | 49.5 |

**SUM_001** UD SUMIDERO BAJO BORDILLO. (17/06/1999)
4 UD × 413.13 = 1652.52
Precios: Presupuesto 413.13; 000 344.02; 001 341.3; 002 341.3; 003 341.3
Sumidero en encintado en cabeza de ramal o intermedio incluso rejilla y marco de fundición, pozo de recogida, codo o T de 250 mm de diámetro en P.V.C., hormigonado, encofrado y desencofrado, con las dimensiones indicadas en los planos, totalmente terminado.

| Código | Ud | Descripción | Rendimiento | Precio | Importe |
|---|---|---|---|---|---|
| MO0010 | h | Oficial 1ª | 3 | 28.84 | 86.52 |
| MO0035 | h | Peón ordinario | 2 | 25.88 | 51.76 |
| REJ_50X30 | UD | Rejilla fundición 50x30 (material) | 1 | 122.12 | 122.12 |
| CODO_PVC_250 | UD | Codo o T de P.V.C. D=250 mm serie TEJA. (material; 17/06/1999) | 1 | 67.53 | 67.53 |
| MADERA | M3 | Madera pino para encofrado | 0.05 | 217 | 10.85 |
| HA25 | M3 | Hormigón HA-25/B/20/IIa | 0.5 | 87 | 43.50 |
| %1_M_AUX | % | Medios auxiliares 1% | 1 % | 382.28 | 3.82 |
| %_C_INDIRECT | % | % Costes Indirectos | 7 % | 386.10 | 27.03 |
|  |  | Total |  |  | 413.13 |

| Medición | Uds. | Parcial |
|---|---|---|
| Sumideros | 4 | 4.00 |
| Total |  | 4 |

**PAV_HORM_IMP** M2 PAVIMENTO DE HORMIGON IMPRESO IMITACION A MADERA (09/12/2003)
52.36 M2 × 82.3 = 4309.23
Precios: Presupuesto 82.3; 000 66.96; 001 60.82; 002 60.82; 003 60.82
Firme de hormigón HA-25 de 15 cm de espesor medio, armado con mallazo 15*15*6 sobre firme estabilizado, suministro, extendido, rastrelado y nivelado según pendientes, incluso juntas de dilatación cada 25 m2 y acabado superficial impreso imitación madera en color tono a definir en obra, incluidos todos los medios auxiliares necesarios.

| Código | Ud | Descripción | Rendimiento | Precio | Importe |
|---|---|---|---|---|---|
| MO0010 | h | Oficial 1ª | 1 | 28.84 | 28.84 |
| MO0001 | h | Capataz | 0.15 | 30.3 | 4.55 |
| MO0035 | h | Peón ordinario | 1 | 25.88 | 25.88 |
| MALLAZO 5 MM | M2 | Malla 15x15x5 -2,078 kg/m2 (material; 10/12/2004) | 1 | 1.08 | 1.08 |
| MAQ009 | H | Vibrador de hormigón | 0.1 | 1.51 | 0.15 |
| HA25 | M3 | Hormigón HA-25/B/20/IIa | 0.18 | 87 | 15.66 |
| %1_M_AUX | % | Medios auxiliares 1% | 1 % | 76.16 | 0.76 |
| %_C_INDIRECT | % | % Costes Indirectos | 7 % | 76.92 | 5.38 |
|  |  | Total |  |  | 82.3 |

| Medición | Uds. | Largo | Ancho | Parcial |
|---|---|---|---|---|
| Acera | 1.1 | 17 | 2.8 | 52.36 |
| Total |  |  |  | 52.36 |

**BORD_005** ML BORDILLO DE HORMIGON ARMADO 0.20*0.35 HA-30 (09/12/2003)
55 ML × 29.85 = 1641.75
Precios: Presupuesto 29.85; 000 25.26; 001 20.74; 002 20.74; 003 20.74
Bordillo de hormigón armado HA-30 0.20 mts de ancho*0.35 mts de altura, incluido barras de acero corrugado B-500S, mano de obra, mortero, juntas y medios auxiliares.

| Código | Ud | Descripción | Rendimiento | Precio | Importe |
|---|---|---|---|---|---|
| ACERO_B500S | kg | Acero corrugado B-500-S | 5.722 | 1.1 | 6.29 |
| MO0010 | h | Oficial 1ª | 0.07 | 28.84 | 2.02 |
| MO0035 | h | Peón ordinario | 0.065 | 25.88 | 1.68 |
| BORD_HA30 | ML | Bordillo de hormigón HA-30 0.20X0.35 (material; 31/03/2005) | 1 | 5.51 | 5.51 |
| HM20 | M3 | Hormigón HM-20/P/20/I central | 0.01 | 77.65 | 0.78 |
| MORTERO | M3 | Mortero M-40 (1:6) | 0.2 | 56.71 | 11.34 |
| %1_M_AUX | % | Medios auxiliares 1% | 1 % | 27.62 | 0.28 |
| %7_C_INDIREC | % | % Costes Indirectos (01/04/2005; Presupuesto 7) | 7 % | 27.90 | 1.95 |
|  |  | Total |  |  | 29.85 |

| Medición | Uds. | Largo | Parcial |
|---|---|---|---|
| Bordillo | 1.1 | 50 | 55.00 |
| Total |  |  | 55 |

**MATAVAL** M3 RELLENO CON ARIDO RECICLADO HORMIGON AR-H
65 M3 × 8.51 = 553.15

| Medición | Uds. | Largo | Parcial |
|---|---|---|---|
| Relleno con material valorizado |  |  |  |
| Subbase | 1 | 35 | 35.00 |
| Base | 1 | 30 | 30.00 |
| Subtotal |  |  | 65.00 |
| Total |  |  | 65 |

##### 4.6.1.5 ELETRICIDAD Y TELEMANDO (09/12/2003)
Importe: Presupuesto 1988.82; 000 1770.42; 001 839.4; 002 839.4; 003 839.4

**CABLE_12** ML CABLE 12 DE FIBRA OPTICA
60 ML × 5.22 = 313.20

**CANTPC90** ML CANALIZACION TPC 90 MM (09/12/2003)
60 ML × 9.76 = 585.60
Precios: Presupuesto 9.76; 000 7.63; 001 9.11; 002 9.11; 003 9.11
Canalización con conducto de TPC de 90 mm. de diámetro de la serie reforzada, según la norma UNE-EN 50086, incluso colocación y extendido, cama y protección de arena junto a la tubería de la conducción general, parate proporcional de separadores y alambra guía de 3 mm.

| Código | Ud | Descripción | Rendimiento | Precio | Importe |
|---|---|---|---|---|---|
| MO0010 | h | Oficial 1ª | 0.05 | 28.84 | 1.44 |
| MO0035 | h | Peón ordinario | 0.1 | 25.88 | 2.59 |
| TPC_90 NEGRA | ML | Tubería negra TPC 90 mm. (material) | 1 | 2.6 | 2.60 |
| GUIA | ML | Alambre guía acero 3 mm. | 2 | 1.2 | 2.40 |
| %1_M_AUX | % | Medios auxiliares 1% | 1 % | 9.03 | 0.09 |
| %7_C_INDIRECT | % | % Costes Indirectos | 7 % | 9.12 | 0.64 |
|  |  | Total |  |  | 9.76 |

**ARQTEL** UD ARQUETA DE TELEMANDO
2 UD × 545.01 = 1090.02

#### 4.6.2 DESAGÜE DE FONDO (11/06/1999)
Importe: Presupuesto 24530.04; 000 17569.53; 001 18913.17; 002 18913.17; 003 18913.17

##### 4.6.2.1 EXCAVACIONES Y RELLENO (09/12/2003)
Importe: Presupuesto 3623.77; 000 3045.39; 001 2061.99; 002 2061.99; 003 2061.99

**ZANJA_012** ML EXC.ZANJA D<=200 ALT 0<H<=2.5. (09/12/2003)
4.99 ML × 25.01 = 124.80
Precios: Presupuesto 25.01; 000 20.21; 001 7.87; 002 7.87; 003 7.87
Excavación de zanja en todo tipo de terreno o pavimento incluso roca, a mano o a máquina para tubería D<=200 mm. y profundidad de rasante interior de tubo 0<H<=2m. que incluye parte proporcional de agotamiento,relleno, carga y transporte de sobrantes a lugar de empleo, a vertedero intermedio y nueva carga y transporte a lugar de empleo o a vertedero definitivo y eventual canon de vertido.

| Código | Ud | Descripción | Rendimiento | Precio | Importe |
|---|---|---|---|---|---|
| EXCSUELO | M3 | Excavación zanja en suelo | 1.2 | 10.8 | 12.96 |
| RELLENO | M3 | Relleno | 0.8 | 2.98 | 2.38 |
| MO0035 | h | Peón ordinario | 0.05 | 25.88 | 1.29 |
| MAQ007 | H | Rodillo vibrante manual 800 kg | 0.05 | 19.82 | 0.99 |
| MAQ003 | H | Camión de tres ejes 10 m3 | 0.008 | 80 | 0.64 |
| CANON | M3 | Canon de escombros a gestor autorizado o a vertedero | 0.4 | 9.8 | 3.92 |
| SUPLEM_TRANSP | M3 | Transporte a relleno, gestor autorizado o vertedero | 0.4 | 2.4 | 0.96 |
| %1_M_AUX | % | Medios auxiliares 1% | 1 % | 23.14 | 0.23 |
| %_C_INDIRECT | % | % Costes Indirectos | 7 % | 23.37 | 1.64 |
|  |  | Total |  |  | 25.01 |

| Medición | Uds. | Largo | Parcial |
|---|---|---|---|
| P2-P3 | 1.1 | 4.54 | 4.99 |
| Total |  |  | 4.99 |

**ZANJA15023** ML EXC.ZANJA D<=200 ALT 2.5<H<=3.5 (09/12/2003)
2.49 ML × 42.89 = 106.80
Precios: Presupuesto 42.89; 000 28.75; 001 7.87; 002 7.87; 003 7.87
Excavación de zanja en todo tipo de terreno o pavimento incluso roca, a mano o a máquina para tubería D<=200 mm., y profundidad de rasante interior de tubo 2.5<H<=3.5 m., que incluye parte proporcional de agotamiento, relleno, carga y transporte de sobrantes a lugar de empleo, a vertedero intermedio y nueva carga y transporte a lugar de empleo o a vertedero definitivo y eventual canon de vertido.

| Código | Ud | Descripción | Rendimiento | Precio | Importe |
|---|---|---|---|---|---|
| EXCSUELO | M3 | Excavación zanja en suelo | 2.4 | 10.8 | 25.92 |
| RELLENO | M3 | Relleno | 2 | 2.98 | 5.96 |
| MO0035 | h | Peón ordinario | 0.05 | 25.88 | 1.29 |
| MAQ007 | H | Rodillo vibrante manual 800 kg | 0.05 | 19.82 | 0.99 |
| MAQ003 | H | Camión de tres ejes 10 m3 | 0.008 | 80 | 0.64 |
| CANON | M3 | Canon de escombros a gestor autorizado o a vertedero | 0.4 | 9.8 | 3.92 |
| SUPLEM_TRANSP | M3 | Transporte a relleno, gestor autorizado o vertedero | 0.4 | 2.4 | 0.96 |
| %1_M_AUX | % | Medios auxiliares 1% | 1 % | 39.68 | 0.40 |
| %_C_INDIRECT | % | % Costes Indirectos | 7 % | 40.08 | 2.81 |
|  |  | Total |  |  | 42.89 |

| Medición | Uds. | Largo | Parcial |
|---|---|---|---|
| P2-P3 | 1.1 | 2.26 | 2.49 |
| Total |  |  | 2.49 |

**ZANJA15034** ML EXC.ZANJA D<=200 ALT 3.5<H<=4.5 (09/12/2003)
2.49 ML × 54.79 = 136.43
Precios: Presupuesto 54.79; 000 37.29; 001 7.87; 002 7.87; 003 7.87
Excavación de zanja en todo tipo de terreno o pavimento incluso roca, a mano o a máquina para tubería D<=200 mm., y profundidad de rasante interior de tubo 3.5<H<=4.5 m., que incluye parte proporcional de agotamiento, relleno, carga y transporte de sobrantes a lugar de empleo, a vertedero intermedio y nueva carga y transporte a lugar de empleo o a vertedero definitivo y eventual canon de vertido.

| Código | Ud | Descripción | Rendimiento | Precio | Importe |
|---|---|---|---|---|---|
| EXCSUELO | M3 | Excavación zanja en suelo | 3.2 | 10.8 | 34.56 |
| RELLENO | M3 | Relleno | 2.8 | 2.98 | 8.34 |
| MO0035 | h | Peón ordinario | 0.05 | 25.88 | 1.29 |
| MAQ007 | H | Rodillo vibrante manual 800 kg | 0.05 | 19.82 | 0.99 |
| MAQ003 | H | Camión de tres ejes 10 m3 | 0.008 | 80 | 0.64 |
| CANON | M3 | Canon de escombros a gestor autorizado o a vertedero | 0.4 | 9.8 | 3.92 |
| SUPLEM_TRANSP | M3 | Transporte a relleno, gestor autorizado o vertedero | 0.4 | 2.4 | 0.96 |
| %1_M_AUX | % | Medios auxiliares 1% | 1 % | 50.70 | 0.51 |
| %_C_INDIRECT | % | % Costes Indirectos | 7 % | 51.21 | 3.58 |
|  |  | Total |  |  | 54.79 |

| Medición | Uds. | Largo | Parcial |
|---|---|---|---|
| P2-P3 | 1.1 | 2.26 | 2.49 |
| Total |  |  | 2.49 |

**ZANJA15045** ML EXC.ZANJA D<=200 ALT 4.5<H<=5.5 (09/12/2003)
8.53 ML × 66.72 = 569.12
Precios: Presupuesto 66.72; 000 45.82; 001 7.87; 002 7.87; 003 7.87
Excavación de zanja en todo tipo de terreno o pavimento incluso roca, a mano o a máquina para tubería D<=200 mm., y profundidad de rasante interior de tubo 4.5<H<=5.5 m., que incluye parte proporcional agotamiento, relleno, carga y transporte de sobrantes a lugar de empleo, a vertedero intermedio y nueva carga y transporte a lugar de empleo o a vertedero definitivo y eventual canon de vertido.

| Código | Ud | Descripción | Rendimiento | Precio | Importe |
|---|---|---|---|---|---|
| EXCSUELO | M3 | Excavación zanja en suelo | 4 | 10.8 | 43.200 |
| RELLENO | M3 | Relleno | 3.6 | 2.98 | 10.728 |
| MO0035 | h | Peón ordinario | 0.05 | 25.88 | 1.294 |
| MAQ007 | H | Rodillo vibrante manual 800 kg | 0.05 | 19.82 | 0.991 |
| MAQ003 | H | Camión de tres ejes 10 m3 | 0.008 | 80 | 0.640 |
| CANON | M3 | Canon de escombros a gestor autorizado o a vertedero | 0.4 | 9.8 | 3.920 |
| SUPLEM_TRANSP | M3 | Transporte a relleno, gestor autorizado o vertedero | 0.4 | 2.4 | 0.960 |
| %1_M_AUX | % | Medios auxiliares 1% | 1 % | 61.733 | 0.617 |
| %_C_INDIRECT | % | % Costes Indirectos | 7 % | 62.350 | 4.365 |
|  |  | Total |  |  | 66.72 |

| Medición | Uds. | Largo | Parcial |
|---|---|---|---|
| P1-P3 | 1.1 | 7.75 | 8.53 |
| Total |  |  | 8.53 |

**ENTIB_001** M2 ENTIBACIÓN ESPECIAL 1CARA
158.07 M2 × 15.17 = 2397.92

| Medición | Uds. | Parcial |
|---|---|---|
| P1-P2 | 83.32698 | 83.33 |
| P2-P3 | 74.74401 | 74.74 |
| Subtotal |  | 158.07 |
| Total |  | 158.07 |

**SUPLEM_014** ML S.C.AFIR D<=200 4.5<H<=5.5 M (09/12/2003)
5.5 ML × 52.49 = 288.70
Precios: Presupuesto 52.49; 000 32.05; 001 16.2; 002 16.2; 003 16.2
Suplemento en excavación y relleno de zanja bajo carreteras y caminos afirmados para tuberías de D<=200 mm., y profundidad de rasante interior de tubo 4.5<H<=5.5, incluído el material, en especial el material granular y todas las operaciones necesarias incluso mantenimiento del tráfico.

| Código | Ud | Descripción | Rendimiento | Precio | Importe |
|---|---|---|---|---|---|
| SUPLEM_TODOU | M3 | Todo-uno s/ relleno | 3.6 | 8.99 | 32.36 |
| CANONTIER | M3 | Canon de tierras/roca a relleno autorizado u obras externas | 3.6 | 2.1 | 7.56 |
| SUPLEM_TRANSP | M3 | Transporte a relleno, gestor autorizado o vertedero | 3.6 | 2.4 | 8.64 |
| %1_M_AUX | % | Medios auxiliares 1% | 1 % | 48.56 | 0.49 |
| %_C_INDIRECT | % | % Costes Indirectos | 7 % | 49.05 | 3.43 |
|  |  | Total |  |  | 52.49 |

| Medición | Uds. | Largo | Parcial |
|---|---|---|---|
| P1-P2 | 1.1 | 5 | 5.50 |
| Total |  |  | 5.5 |

##### 4.6.2.2 TUBERIA
Importe: Presupuesto 1440.7; 000 1108.06; 001 1345.16; 002 1345.16; 003 1345.16

**FD_004** ML TUBERÍA FUND. D= 150.
18.48 ML × 77.96 = 1440.70
Precios: Presupuesto 77.96; 000 59.96; 001 72.79; 002 72.79; 003 72.79
Tubería de fundición dúctil para abastecimiento según norma UNE EN 545:2011 e ISO 2531:2010,de DN 150 mm., y Clase de Presión C64, de longitud útil mínima 6 metros, con revestimiento exterior de aleación de cinc y aluminio de masa mínima 400 g/m2 en proporción 85/15 y con capa de acabado de pintura epoxi o de naturaleza acrílica en fase acuosa, con espesor mínimo de 70 µm de color azul, y revestida interiormente con mortero de cemento de alto horno aplicado por vibrocentrifugación, alimentariedad garantizada por la potabilidad del agua empleada en su fabricación conforme a la Directiva Europea 98/83/CE y cemento empleado conforme a la norma UNE EN 197-1:2011, con marcado CE, con unión automática flexible mediante junta de elastómero en EPDM bilabial según norma UNE EN 681-1 o DIN 28603, con una desviación angular mínima de 4º, incluso suministro, montaje y parte proporcional de juntas, asiento y recubrimiento de arena caliza procedente de cantera, vertida, extendida nivelada y compactada, así como las pruebas de tramos parciales y totales, desinfección final y puesta en servicio.

| Código | Ud | Descripción | Rendimiento | Precio | Importe |
|---|---|---|---|---|---|
| MO0010 | h | Oficial 1ª | 0.005 | 28.84 | 0.14 |
| MO0035 | h | Peón ordinario | 0.005 | 25.88 | 0.13 |
| ARENA OBRA | M3 | Arena de rio 0/5 mm. puesta en obra | 0.35 | 21.42 | 7.50 |
| FD150 | ML | Tubería de fundición dúctil de D=150 mm. C64 (material) | 1 | 46.19 | 46.19 |
| %MONT35 | % | Montaje , pruebas y medios auxiliares 35% | 35 % | 53.96 | 18.89 |
| %7_C_INDIRECT | % | % Costes Indirectos | 7 % | 72.85 | 5.10 |
|  |  | Total |  |  | 77.96 |

| Medición | Uds. | Largo | Parcial |
|---|---|---|---|
| DESAGÜE LASTAOLA | 1.1 | 16.8 | 18.48 |
| Total |  |  | 18.48 |

##### 4.6.2.3 PIEZAS Y VALVULERIA (11/06/1999)
Importe: Presupuesto 13237.42; 000 8760.57; 001 12152.5; 002 12152.5; 003 12152.5

**EEBR25** UD PIEZA ENCHUFE-ENCHUFE-BRIDA 1100 DER 200 PN25 (11/06/1999)
1 UD × 11344.14 = 11344.14
Precios: Presupuesto 11344.14; 000 8357.53; 001 10602; 002 10602; 003 10602
Té enchufe-enchufe con derivación brida, de fundición dúctil de 1100 mm. de diámetro interior principal con derivación de 200 mm. PN25, según norma UNE EN 545:2011 e ISO 2531:2010 y protección interior y exterior con revestimiento epoxi de 200 µm de espesor mínimo, que incluye montaje, juntas exprés, tornillería y pruebas.

| Código | Ud | Descripción | Rendimiento | Precio | Importe |
|---|---|---|---|---|---|
| TEEB25 | UD | T enchufe enchufe brida 1100 der 200 PN-25 (material) | 1 | 7068 | 7068.00 |
| %MONT50 | % | Montaje , pruebas y medios auxiliares 50% (11/06/1999) | 50 % | 7068.00 | 3534.00 |
| %7_C_INDIRECT | % | % Costes Indirectos | 7 % | 10602.00 | 742.14 |
|  |  | Total |  |  | 11344.14 |

| Medición | Uds. | Parcial |
|---|---|---|
| Desagüe | 1 | 1.00 |
| Total |  | 1 |

**CONR25** UD C.REDUCTOR ENTRE BRIDA 200>150-100 PN25 (10/06/2003)
1 UD × 128.4 = 128.40
Precios: Presupuesto 128.4; 000 151.43; 001 120; 002 120; 003 120
Cono reductor de fundición dúctil entre bridas ø 200 y reducción ø150 a 100 PN25 incluso tornillería, piezas especiales, totalmente instalado y probado.

| Código | Ud | Descripción | Rendimiento | Precio | Importe |
|---|---|---|---|---|---|
| CONORED25 | UD | Cono reductor bridas 200>150-100 mm PN25 (material) | 1 | 100 | 100.00 |
| %MONT22000 | % | Montaje, pruebas y medios auxiliares 20% | 20 % | 100.00 | 20.00 |
| %7_C_INDIRECT | % | % Costes Indirectos | 7 % | 120.00 | 8.40 |
|  |  | Total |  |  | 128.4 |

| Medición | Uds. | Parcial |
|---|---|---|
| Desagüe | 1 | 1.00 |
| Total |  | 1 |

**BRIDAEN150** UD EMPAL.BRIDA-ENCHUFE D=150 PN-25 (11/06/1999)
3 UD × 119.84 = 359.52
Precios: Presupuesto 119.84; 000 83.87; 001 112; 002 112; 003 112
Empalme brida-enchufe de fundición dúctil, de 150 mm. de diámetro interior PN25, según norma UNE EN 545:2011 e ISO 2531:2010 y protección interior y exterior con revestimiento epoxi de 200 µm de espesor mínimo, que incluye montaje, junta exprés, tornillería y pruebas.

| Código | Ud | Descripción | Rendimiento | Precio | Importe |
|---|---|---|---|---|---|
| BRIEN150PN25 | UD | Empalme brida-enchufe de fundición D=150mm PN-25 (material) | 1 | 80 | 80.00 |
| %MONT40 | % | Montaje , pruebas y medios auxiliares 40% (11/06/1999) | 40 % | 80.00 | 32.00 |
| %7_C_INDIRECT | % | % Costes Indirectos | 7 % | 112.00 | 7.84 |
|  |  | Total |  |  | 119.84 |

| Medición | Uds. | Parcial |
|---|---|---|
| Desagüe | 3 | 3.00 |
| Total |  | 3 |

**VAL150PN25** UD VÁLVULA COMPUERTA TIPO AVK DN=150 PN-25 (10/06/2003)
0 UD × 1151.11 = 0.00
Precios: Presupuesto 1151.11; 000 729.31; 001 1075.8; 002 1075.8; 003 1075.8
Válvula compuerta tipo AVK o similar, DN=150 mm., PN=25 atm. de cuello alto del tipo husillo interior no ascendente, con bridas, incluyendo materiales, transporte, montaje, juntas y pruebas en taller y en obra.

| Código | Ud | Descripción | Rendimiento | Precio | Importe |
|---|---|---|---|---|---|
| VCOM150PN25 | UD | Válvula AVK DN150 PN25 (material) | 1 | 896.5 | 896.50 |
| %MONT22000 | % | Montaje, pruebas y medios auxiliares 20% | 20 % | 896.50 | 179.30 |
| %7_C_INDIRECT | % | % Costes Indirectos | 7 % | 1075.80 | 75.31 |
|  |  | Total |  |  | 1151.11 |

**ZZVCO150PN25** UD VÁLVULA COMPUERTA DN=150 PN=25 (10/06/2003)
2 UD × 702.68 = 1405.36
Precios: Presupuesto 702.68; 000 547.25; 001 547.25; 002 547.25
Válvula compuerta de cierre elástico DN=150mm, PN=25 atm, tipo BAKIO o similar, paso total, con conexión brida fija (EN1092-2 PN25), acabado de caras tipo B, brida con resalte, norma distancia entre caras EN558 serie 15, material cuerpo y tapa fundición dúctil EN-GJS-500-7, recubrimiento epoxi, material tuerca presan Br-Al CW307G, material del vástago acero inoxidable AISI 420, material tuerca cierre aleación de cobre, material del cierre fundición dúctil EN-GJS-500-7, Sistema de cierre vulcanizado, elastómero estanqueidad EPDM, con accionamiento manual-volante, material tornillería acero Geomet, incluyendo materiales, transporte, montaje, juntas y pruebas en taller y en obra.

| Código | Ud | Descripción | Rendimiento | Precio | Importe |
|---|---|---|---|---|---|
| ZVCOM150PN25V | UD | Válvula compuerta de cierre elástico DN150 PN25 (material) | 1 | 547.25 | 547.25 |
| %MONT22000 | % | Montaje, pruebas y medios auxiliares 20% | 20 % | 547.25 | 109.45 |
| %7_C_INDIRECT | % | % Costes Indirectos | 7 % | 656.70 | 45.97 |
|  |  | Total |  |  | 702.68 |

| Medición | Uds. | Parcial |
|---|---|---|
| Desagüe | 2 | 2.00 |
| Total |  | 2 |

##### 4.6.2.4 ARQUETAS (09/12/2003)
Importe: Presupuesto 4874.02; 000 3631.3; 001 2516.36; 002 2516.36; 003 2516.36

**ARQDES** UD SOLERA Y TAPA ARQUETA DESAGÜE (09/12/2003)
1 UD × 536.6 = 536.60
Precios: Presupuesto 536.6; 000 355.62; 001 143.16; 002 143.16; 003 143.16
Solera y tapa de arqueta de distribución para emplazamiento de punto bajo de distribución, con las dimensiones indicadas en los planos. Incluso excavación, encofrado, armaduras y pates de polipropileno y tapa de registro de D=60 cm., totalmente terminada.

| Código | Ud | Descripción | Rendimiento | Precio | Importe |
|---|---|---|---|---|---|
| MO0010 | h | Oficial 1ª | 2.233 | 28.84 | 64.40 |
| MO0035 | h | Peón ordinario | 2.233 | 25.88 | 57.79 |
| MAQ002 | H | Retroexcavadora | 0.05 | 100 | 5.00 |
| HA25 | M3 | Hormigón HA-25/B/20/IIa | 0.68 | 87 | 59.16 |
| MADERA | M3 | Madera pino para encofrado | 0.07 | 217 | 15.19 |
| TAPA 60CM | UD | Tapa fundición Ø60 cm D400 logo Añarbe EJ | 1 | 190.62 | 190.62 |
| AMERI300 | UD | Junta pozo tubo 300 (material; Presupuesto 52.18) | 2 | 52.18 | 104.36 |
| %1_M_AUX | % | Medios auxiliares 1% | 1 % | 496.52 | 4.97 |
| %7_C_INDIRECT | % | % Costes Indirectos | 7 % | 501.49 | 35.10 |
|  |  | Total |  |  | 536.6 |

| Medición | Uds. | Parcial |
|---|---|---|
| Arqueta puente Lastaola | 1 | 1.00 |
| Total |  | 1 |

**ALZDES** ML ALZADO ARQUETA DESAGÜE (09/12/2003)
5.7 ML × 760.95 = 4337.42
Precios: Presupuesto 760.95; 000 574.68; 001 416.35; 002 416.35; 003 416.35
Alzado de arqueta para emplazamiento de punto bajo, incluso excavación, encofrado y armaduras, pates de polipropileno con las dimensiones indicadas en los planos.

| Código | Ud | Descripción | Rendimiento | Precio | Importe |
|---|---|---|---|---|---|
| MO0010 | h | Oficial 1ª | 4.1 | 28.84 | 118.24 |
| MO0035 | h | Peón ordinario | 8 | 25.88 | 207.04 |
| MAQ002 | H | Retroexcavadora | 0.1 | 100 | 10.00 |
| HA25 | M3 | Hormigón HA-25/B/20/IIa | 1.6 | 87 | 139.20 |
| MADERA | M3 | Madera pino para encofrado | 0.36 | 217 | 78.12 |
| PATE | UD | Pate polipropil.33x16 cm D=25 m | 3 | 6.51 | 19.53 |
| ACERO_B500S | kg | Acero corrugado B-500-S | 120 | 1.1 | 132.00 |
| %1_M_AUX | % | Medios auxiliares 1% | 1 % | 704.13 | 7.04 |
| %7_C_INDIRECT | % | % Costes Indirectos | 7 % | 711.17 | 49.78 |
|  |  | Total |  |  | 760.95 |

| Medición | Uds. | Largo | Parcial |
|---|---|---|---|
| Arqueta desagüe Lastaola | 1.1 | 5.18 | 5.70 |
| Total |  |  | 5.7 |

##### 4.6.2.5 DEMOLICIONES, REPOSICIONES Y SERVICIOS AFECTADOS (09/12/2003)
Importe: Presupuesto 1354.13; 000 1024.21; 001 837.16; 002 837.16; 003 837.16

**DEM_005** ML DEMOLICIÓN DE BORDILLO, CUNETA O BADEN (09/12/2003)
3.3 ML × 1.48 = 4.88
Precios: Presupuesto 1.48; 000 3.52; 001 1.38; 002 1.38; 003 1.38
Demolición de bordillo y cuneta de hormigón o baden, por medios mecánicos incluso p.p. de base de hormigón, transporte a gestor o vertedero autorizado y canon de vertido.

| Código | Ud | Descripción | Rendimiento | Precio | Importe |
|---|---|---|---|---|---|
| MO0010 | h | Oficial 1ª | 0.001 | 28.84 | 0.03 |
| MO0035 | h | Peón ordinario | 0.001 | 25.88 | 0.03 |
| MAQ028 | H | Comp.port.diesel 8 m3/min.12 bar | 0.001 | 14.23 | 0.01 |
| MAQ003 | H | Camión de tres ejes 10 m3 | 0.001 | 80 | 0.08 |
| CANON | M3 | Canon de escombros a gestor autorizado o a vertedero | 0.1 | 9.8 | 0.98 |
| SUPLEM_TRANSP | M3 | Transporte a relleno, gestor autorizado o vertedero | 0.1 | 2.4 | 0.24 |
| %1_M_AUX | % | Medios auxiliares 1% | 1 % | 1.37 | 0.01 |
| %7_C_INDIRECT | % | % Costes Indirectos | 7 % | 1.38 | 0.10 |
|  |  | Total |  |  | 1.48 |

| Medición | Uds. | Largo | Parcial |
|---|---|---|---|
| Desagüe | 1.1 | 3 | 3.30 |
| Total |  |  | 3.3 |

**DEM_002** M2 DEMOLICIÓN DE PAVIMENTOS DE AGLOMERADO ASFÁLTICO
16.5 M2 × 4.25 = 70.13

| Medición | Uds. | Largo | Ancho | Parcial |
|---|---|---|---|---|
| Desagüe | 1.1 | 5 | 3 | 16.50 |
| Total |  |  |  | 16.5 |

**SER_AFEC_01** UD CRUCE DE INFRAESTRUCTURA
3 UD × 132.13 = 396.39

| Medición | Uds. | Parcial |
|---|---|---|
| DESAGÜE LASTAOLA |  |  |
| PLUVIALES | 1 | 1.00 |
| GAS | 1 | 1.00 |
| AGUA | 1 | 1.00 |
| Subtotal |  | 3.00 |
| Total |  | 3 |

**REPOSI_008** M2 REPERFILADO Y COMPACTADO
16.5 M2 × 1.92 = 31.68

| Medición | Uds. | Largo | Ancho | Parcial |
|---|---|---|---|---|
| Desagüe | 1.1 | 5 | 3 | 16.50 |
| Total |  |  |  | 16.5 |

**SUBBASE_ZA40** M3 ZAHORRA ZA-25 EN SUB-BASE.
4.13 M3 × 31.6 = 130.51

| Medición | Uds. | Largo | Ancho | Alto | Parcial |
|---|---|---|---|---|---|
| Desagüe | 1.1 | 5 | 3 | 0.25 | 4.13 |
| Total |  |  |  |  | 4.13 |

**BASE_ZA25** M3 BASE ZAHORRA TIPO ZA-25
3.3 M3 × 32.08 = 105.86

| Medición | Uds. | Largo | Ancho | Alto | Parcial |
|---|---|---|---|---|---|
| Desagüe | 1.1 | 5 | 3 | 0.2 | 3.30 |
| Total |  |  |  |  | 3.3 |

**MBC_G20** TN MEZCLA BITUMINOSA G-20.
2.52 TN × 88.68 = 223.47

| Medición | Uds. | Largo | Ancho | Alto | Parcial |
|---|---|---|---|---|---|
| Desagüe | 2.4 | 5 | 3 | 0.07 | 2.52 |
| Total |  |  |  |  | 2.52 |

**MBC_D12** TN MEZCLA BITUMINOSA D-12
1.8 TN × 99.06 = 178.31

| Medición | Uds. | Largo | Ancho | Alto | Parcial |
|---|---|---|---|---|---|
| Desagüe | 2.4 | 5 | 3 | 0.05 | 1.80 |
| Total |  |  |  |  | 1.8 |

**RIEG_IMP** M2 DE RIEGO DE IMPRIMACIÓN.
16.5 M2 × 1.39 = 22.94

| Medición | Uds. | Largo | Ancho | Parcial |
|---|---|---|---|---|
| Desagüe | 1.1 | 5 | 3 | 16.50 |
| Total |  |  |  | 16.5 |

**RIEG_ADH** M2 RIEGO DE ADHERENCIA.
16.5 M2 × 1.39 = 22.94

| Medición | Uds. | Largo | Ancho | Parcial |
|---|---|---|---|---|
| Desagüe | 1.1 | 5 | 3 | 16.50 |
| Total |  |  |  | 16.5 |

**CUNET_005** ML CUNETA HM-20 30 X 35.
3.3 ML × 20.76 = 68.51

| Medición | Uds. | Largo | Parcial |
|---|---|---|---|
| Desagüe | 1.1 | 3 | 3.30 |
| Total |  |  | 3.3 |

**BORD_005** ML BORDILLO DE HORMIGON ARMADO 0.20*0.35 HA-30
3.3 ML × 29.85 = 98.51

| Medición | Uds. | Largo | Parcial |
|---|---|---|---|
| Desagüe | 1.1 | 3 | 3.30 |
| Total |  |  | 3.3 |

#### 4.6.3 OBRA CIVIL (18/10/2001)
Importe: Presupuesto 146519.57; 000 123717.05; 001 102931.79; 002 102931.79; 003 102931.79

##### 4.6.3.1 ESTRIBOS Y PILAS (09/12/2003)
Importe: Presupuesto 46848.95; 000 40022.48; 001 31272.33; 002 31272.33; 003 31272.33

**ELEM_006** M3 HORMIGÓN HM-20 COMPLETO
156.42 M3 × 104.58 = 16358.40

| Medición | Uds. | Largo | Ancho | Alto | Parcial |
|---|---|---|---|---|---|
| Ampliación estribos | 2.2 | 5 | 2.5 | 4 | 110.00 |
|  | 2.2 | 5 | 1 | 1 | 11.00 |
| Pila central | 1.1 | 2.8 | 2.8 | 1.45 | 12.50 |
|  | 1.1 | 2.8 | 2 | 2.74 | 16.88 |
| Hormigón en 2º fase | 1.1 | 2.8 | 1.6 | 0.85 | 4.19 |
|  | 1.1 | 2.8 | 0.6 | 1 | 1.85 |
| Subtotal |  |  |  |  | 156.42 |
| Total |  |  |  |  | 156.42 |

**ESTRUC020** M2 CHAPEO DE PIEDRA LAJA CALIZA DE 3 CM DE ESPESOR (09/12/2003)
169.4 M2 × 157.32 = 26650.01
Precios: Presupuesto 157.32; 000 142.17; 001 146.96; 002 146.96; 003 146.96
Chapeo en piedra laja caliza de 3 cm de espesor en muros, se incluye grapas de acero inoxidable, preparación y zarpeo previo, mortero de agarre, rejunteo final, andamiaje y todos los demás medios auxiliares para la correcta ejecución de la unidad.

| Código | Ud | Descripción | Rendimiento | Precio | Importe |
|---|---|---|---|---|---|
| MO0010 | h | Oficial 1ª | 0.24 | 28.84 | 6.92 |
| MO0035 | h | Peón ordinario | 2.4 | 25.88 | 62.11 |
| MORTERO | M3 | Mortero M-40 (1:6) | 1 | 56.71 | 56.71 |
| LAJA CALIZA | M2 | Piedra laja caliza 3 cm (material; 24/11/2004) | 1 | 19.83 | 19.83 |
| %1_M_AUX | % | Medios auxiliares 1% | 1 % | 145.57 | 1.46 |
| %7_C_INDIRECT | % | % Costes Indirectos | 7 % | 147.03 | 10.29 |
|  |  | Total |  |  | 157.32 |

| Medición | Uds. | Largo | Alto | Parcial |
|---|---|---|---|---|
| Chapeo |  |  |  |  |
| Estribo margen izquierda | 1.1 | 2 | 7 | 15.40 |
|  | 1.1 | 3 | 7 | 23.10 |
| Pila central | 1.1 | 3 | 7 | 23.10 |
|  | 1.1 | 2 | 7 | 15.40 |
|  | 1.1 | 2 | 7 | 15.40 |
|  | 1.1 | 3 | 7 | 23.10 |
| Estribo margen derecha | 1.1 | 3 | 7 | 23.10 |
|  | 1.1 | 4 | 7 | 30.80 |
| Subtotal |  |  |  | 169.40 |
| Total |  |  |  | 169.4 |

**ELEM_005** M2 ENCOFRADO ACABADO A-II
121 M2 × 31.74 = 3840.54

| Medición | Uds. | Largo | Alto | Parcial |
|---|---|---|---|---|
| Estribo margen izquierda | 1.1 | 2 | 5 | 11.00 |
|  | 1.1 | 3 | 5 | 16.50 |
| Pila central | 1.1 | 3 | 5 | 16.50 |
|  | 1.1 | 2 | 5 | 11.00 |
|  | 1.1 | 2 | 5 | 11.00 |
|  | 1.1 | 3 | 5 | 16.50 |
| Estribo margen derecha | 1.1 | 3 | 5 | 16.50 |
|  | 1.1 | 4 | 5 | 22.00 |
| Subtotal |  |  |  | 121.00 |
| Total |  |  |  | 121 |

##### 4.6.3.2 AMPLIACION PUENTE (09/12/2003)
Importe: Presupuesto 62896.87; 000 51034.91; 001 40496.07; 002 40496.07; 003 40496.07

**HORMHA30IIA** M3 HORMIGÓN HA-30/P/20/IIa COMPLETO. (09/12/2003)
50.48 M3 × 126.23 = 6372.09
Precios: Presupuesto 126.23; 000 81.31; 001 117.9; 002 117.9; 003 117.9
Hormigón HA-30/P/20/IIa, de resistencia caracteristica de 30 N/mm2 con cemento CEM II/A-D 42,5 , árido Tmáx. 20 mm. Consistencia blanda para uso en cualquier clase de elemento que incluye suministro, vertido, vibrado, curado, bombeo en caso necesario, tratamiento de juntas mediante chorreo de arena o picado y limpieza con aire a presión y medios auxiliares.Según NTE-EHL y EHE.

| Código | Ud | Descripción | Rendimiento | Precio | Importe |
|---|---|---|---|---|---|
| MO0010 | h | Oficial 1ª | 0.25 | 28.84 | 7.21 |
| MO0035 | h | Peón ordinario | 0.225 | 25.88 | 5.82 |
| HA30IIA | M3 | Hormigón HA-30/P/20/IIa (material) | 1 | 94.8 | 94.80 |
| MAQ009 | H | Vibrador de hormigón | 0.225 | 1.51 | 0.34 |
| MAQ044 | H | Bomba hormigón 20m3/h | 0.06 | 143.84 | 8.63 |
| %1_M_AUX | % | Medios auxiliares 1% | 1 % | 116.80 | 1.17 |
| %7_C_INDIRECT | % | % Costes Indirectos | 7 % | 117.97 | 8.26 |
|  |  | Total |  |  | 126.23 |

| Medición | Uds. | Largo | Ancho | Alto | Parcial |
|---|---|---|---|---|---|
| Vigas en arco | 2 | 0.6 | 35.8 | 1.1 | 47.26 |
| Imposta muro mampostería | 1.05 | 33 | 0.62 | 0.15 | 3.22 |
| Subtotal |  |  |  |  | 50.48 |
| Total |  |  |  |  | 50.48 |

**ELEM_002** KG ACERO REDONDOS B 500 S
6239.18 KG × 1.8 = 11230.52

| Medición | Uds. | Parcial |
|---|---|---|
| Vigas |  |  |
| Armadura superior | 1021.8647625107 | 1021.86 |
| Armadura inferior | 1979.5113182133 | 1979.51 |
| Apoyos | 65.64891920427 | 65.65 |
|  | 96.84571965258 | 96.85 |
|  | 16.276591538249 | 16.28 |
|  | 16.276591538249 | 16.28 |
| Armadura de piel | 468.76583630156 | 468.77 |
|  | 281.25950178094 | 281.26 |
| Armadura superior | 117.19145907539 | 117.19 |
| Estribos | 575.80070225709 | 575.80 |
|  | 575.80070225709 | 575.80 |
|  | 224.3044526703 | 224.30 |
|  | 310.75268564825 | 310.75 |
|  | 310.75268564825 | 310.75 |
| Horquillas |  |  |
| Estribos | 118.75401186306 | 118.75 |
| Pila central | 59.377005931531 | 59.38 |
| Subtotal |  | 6239.18 |
| Total |  | 6239.18 |

**ELEM_005** M2 ENCOFRADO ACABADO A-II
182.15 M2 × 31.74 = 5781.44

| Medición | Uds. | Largo | Ancho | Alto | Parcial |
|---|---|---|---|---|---|
| Vigas | 2 | 2.2 | 0.6 | 1.1 | 2.904 |
|  | 2 | 1.05 | 0.6 | 1.1 | 1.386 |
|  | 2 | 12.43 | 0.6 | 1.1 | 16.408 |
|  | 4 |  | 35.8 | 1.1 | 157.520 |
|  | 2 |  | 0.6 | 3.28 | 3.936 |
| Subtotal |  |  |  |  | 182.154 |
| Total |  |  |  |  | 182.15 |

**PLAC105** M2 PLACA PREFABRICADA 10+5 (16/12/2004)
77 M2 × 36.08 = 2778.16
Precios: Presupuesto 36.08; 000 25.81; 001 33.72; 002 33.72; 003 33.72
De placa prefabricada alveolar de hormigón pretensado, tipo PRENASA ó similar con sección aligerada, de 10 cm. de espesor, más 5 cm. de capa de compresión y armaduras para resistir una sobrecarga de 800 Kg/m2. con luces máximas de 2.0 m., incluso transporte, montaje, apoyos de neopreno, maquinaria auxiliar y pruebas de carga.

| Código | Ud | Descripción | Rendimiento | Precio | Importe |
|---|---|---|---|---|---|
| PLACA10-5 | M2 | Placa prefabricada 10+5 (material) | 1 | 28.1 | 28.10 |
| %MONT_MED_20 | % | Montaje y medios auxiliares 20% | 20 % | 28.10 | 5.62 |
| %7_C_INDIRECT | % | % Costes Indirectos | 7 % | 33.72 | 2.36 |
|  |  | Total |  |  | 36.08 |

| Medición | Uds. | Largo | Ancho | Parcial |
|---|---|---|---|---|
| Acera | 1.1 | 25 | 2.8 | 77.00 |
| Total |  |  |  | 77 |

**ESTRUC030** ML ALBARDILLA PLACA PIEDRA CALIZA 40 X 12 CM
33 ML × 47.68 = 1573.44

| Medición | Uds. | Largo | Parcial |
|---|---|---|---|
| Albardilla | 1.1 | 30 | 33.00 |
| Total |  |  | 33 |

**ESTRUC020** M2 CHAPEO DE PIEDRA LAJA CALIZA DE 3 CM DE ESPESOR
88 M2 × 157.32 = 13844.16

| Medición | Uds. | Ancho | Parcial |
|---|---|---|---|
| Chapeo | 1.1 | 80 | 88.00 |
| Total |  |  | 88 |

**BARANINOX** ML BARANDILLA ACERO INOXIDABLE
33 ML × 216.57 = 7146.81

| Medición | Uds. | Largo | Parcial |
|---|---|---|---|
| Barandilla | 1.1 | 30 | 33.00 |
| Total |  |  | 33 |

**PANCLAJE1100** UD ANCLAJE TUBO A.INOX D=1100 MM
3 UD × 330.74 = 992.22

| Medición | Uds. | Parcial |
|---|---|---|
| Estribos | 2 | 2.00 |
| Pila central | 1 | 1.00 |
| Subtotal |  | 3.00 |
| Total |  | 3 |

**G4ZB1101** DM3 APOYO RECTANG. NEOPRENO ARMADO 300x400x41. (18/05/2004)
19.68 DM3 × 52.42 = 1031.63
Precios: Presupuesto 52.42; 000 45.7; 001 48.99; 002 48.99; 003 48.99
Apoyo con pieza rectangular de neopreno armado, colocado sobre base de mortero autonivelante de 2,5 cm. de espesor mínimo, según detalle asi como todas aquellas operaciones necesarias para el correcto acabado de la unidad.

| Código | Ud | Descripción | Rendimiento | Precio | Importe |
|---|---|---|---|---|---|
| MO0035 | h | Peón ordinario | 0.5 | 25.88 | 12.94 |
| B4PZC100 | DM3 | Neopreno armado para apoyos. (material) | 1 | 26.25 | 26.25 |
| %MONT22500 | % | Medios auxiliares 25% (18/05/2004) | 25 % | 39.19 | 9.80 |
| %7_C_INDIRECT | % | % Costes Indirectos | 7 % | 48.99 | 3.43 |
|  |  | Total |  |  | 52.42 |

| Medición | Uds. | Largo | Ancho | Alto | Parcial |
|---|---|---|---|---|---|
| Apoyos | 4 | 3 | 4 | 0.41 | 19.68 |
| Total |  |  |  |  | 19.68 |

**CUNAGALV** UD CUÑA DE ACERO GALVANIZADO 400x500 (18/05/2004)
4 UD × 110.6 = 442.40
Precios: Presupuesto 110.6; 000 85.07; 001 103.36; 002 103.36; 003 103.36
Cuña de acero galvanizado de 2 cms de espesor de 400x500 mm en apoyo de puente.

| Código | Ud | Descripción | Rendimiento | Precio | Importe |
|---|---|---|---|---|---|
| ACEROGA | kg | Acero galvanizado (material) | 31.8 | 2.6 | 82.680 |
| %MONT22500 | % | Medios auxiliares 25% | 25 % | 82.680 | 20.670 |
| %7_C_INDIRECT | % | % Costes Indirectos | 7 % | 103.350 | 7.235 |
|  |  | Total |  |  | 110.6 |

| Medición | Uds. | Parcial |
|---|---|---|
| Apoyos | 4 | 4.00 |
| Total |  | 4 |

**MONTAJE** UD MONTAJE DE VIGA CON FORMA DE ARCO (01/10/2004)
2 UD × 5852 = 11704.00
Precios: Presupuesto 5852; 000 5852
Ud de Montaje de viga de hormigón de ampliación de puente construida en otro punto de la obra incluso transporte, colocación con varias grúas y los elementos auxiliares necesarios para la colocación de la viga.

| Código | Ud | Descripción | Rendimiento | Precio | Importe |
|---|---|---|---|---|---|
| SINDES | UD | Sin descomposición | 5469.16 | 1 | 5469.16 |
| %7_C_INDIRECT | % | % Costes Indirectos | 7 % | 5469.16 | 382.84 |
|  |  | Total |  |  | 5852 |

| Medición | Uds. | Parcial |
|---|---|---|
| Montaje | 2 | 2.00 |
| Total |  | 2 |

##### 4.6.3.3 MURO MAMPOSTERIA (18/10/2001)
Importe: Presupuesto 36773.75; 000 32659.66; 001 31163.39; 002 31163.39; 003 31163.39

**ESTRUC011** M3 MAMPOSTERÍA PIEDRA CALIZA 20-35CMS. (09/12/2003)
134.39 M3 × 233.58 = 31390.82
Precios: Presupuesto 233.58; 000 210.11; 001 202.37; 002 202.37; 003 202.37
de mampostería de piedra caliza de tamaño mínimo 20 cm hasta 35 cms. de espesor, a dos caras, incluso hormigón, mortero de agarre, colocación, llagueado, rejunteado, y toma de juntas, Totalmente terminada la unidad.

| Código | Ud | Descripción | Rendimiento | Precio | Importe |
|---|---|---|---|---|---|
| MO0010 | h | Oficial 1ª | 0.85 | 28.84 | 24.51 |
| MO0035 | h | Peón ordinario | 2.5 | 25.88 | 64.70 |
| MORTERO | M3 | Mortero M-40 (1:6) | 1 | 56.71 | 56.71 |
| HM20 | M3 | Hormigón HM-20/P/20/I central | 0.2 | 77.65 | 15.53 |
| PIEDRA20_35 | M3 | Piedra caliza de 20-35 cm (material; 24/11/2004) | 0.8 | 68.36 | 54.69 |
| %1_M_AUX | % | Medios auxiliares 1% | 1 % | 216.14 | 2.16 |
| %7_C_INDIRECT | % | % Costes Indirectos | 7 % | 218.30 | 15.28 |
|  |  | Total |  |  | 233.58 |

| Medición | Uds. | Largo | Ancho | Alto | Parcial |
|---|---|---|---|---|---|
| Muro mampostería | 1.1 | 7.5 | 2 | 7.8 | 128.70 |
|  | 1.1 | 7.5 | 1.15 | 0.6 | 5.69 |
| Subtotal |  |  |  |  | 134.39 |
| Total |  |  |  |  | 134.39 |

**ESTRUC030** ML ALBARDILLA PLACA PIEDRA CALIZA 40 X 12 CM
11 ML × 47.68 = 524.48

| Medición | Uds. | Largo | Parcial |
|---|---|---|---|
| Albardilla | 1.1 | 10 | 11.00 |
| Total |  |  | 11 |

**BARANINOX** ML BARANDILLA ACERO INOXIDABLE
11 ML × 216.57 = 2382.27

| Medición | Uds. | Largo | Parcial |
|---|---|---|---|
| Barandilla | 1.1 | 10 | 11.00 |
| Total |  |  | 11 |

**PVC_001** ML TUBO DRENANTE PVC D=110 MM.
36 ML × 17.8 = 640.80

| Medición | Uds. | Largo | Parcial |
|---|---|---|---|
| Muro mampostería | 18 | 2 | 36.00 |
| Total |  |  | 36 |

**ELEM_006** M3 HORMIGÓN HM-20 COMPLETO
13.21 M3 × 104.58 = 1381.50

| Medición | Uds. | Largo | Ancho | Alto | Parcial |
|---|---|---|---|---|---|
| Zócalo muro mampostería | 1.1 | 10 | 0.5 | 0.15 | 0.83 |
| Zapata muro mampostería | 1.1 | 10 | 2.25 | 0.5 | 12.38 |
| Subtotal |  |  |  |  | 13.21 |
| Total |  |  |  |  | 13.21 |

**ELEM_005** M2 ENCOFRADO ACABADO A-II
14.3 M2 × 31.74 = 453.88

| Medición | Uds. | Largo | Alto | Parcial |
|---|---|---|---|---|
| Zócalo muro mampostería | 2.2 | 10 | 0.15 | 3.30 |
| Zapata muro mampostería | 2.2 | 10 | 0.5 | 11.00 |
| Subtotal |  |  |  | 14.30 |
| Total |  |  |  | 14.3 |

#### 4.6.4 ARQUETA CAUDALÍMETRO (11/06/1999)
Importe: Presupuesto 42632.21; 000 6781.48; 001 34019.45; 002 34019.45; 003 34019.45

**DEM_002** M2 DEMOLICIÓN DE PAVIMENTOS DE AGLOMERADO ASFÁLTICO
7.64 M2 × 4.25 = 32.47

| Medición | Uds. | Largo | Ancho | Parcial |
|---|---|---|---|---|
| Demolición | 1.05 | 2.6 | 2.8 | 7.64 |
| Total |  |  |  | 7.64 |

**EXC_003** M3 EXCAVACIÓN PARA EMPLAZAMIENTO ESTRUCTURAS.
12.08 M3 × 9.64 = 116.45

| Medición | Uds. | Largo | Ancho | Alto | Parcial |
|---|---|---|---|---|---|
|  | 1.05 | 2.3 | 2.5 | 2 | 12.08 |
| Total |  |  |  |  | 12.08 |

**ENTIB_ESTRUCT** M2 ENTIBACION LINEAL DE ESTRUCTURAS (09/12/2003)
10.5 M2 × 39.98 = 419.79
Precios: Presupuesto 39.98; 000 38.28; 001 37.35; 002 37.35; 003 37.35
De entibación en zanja a una cara de blindaje metálico y arriostramientos telescópicos, con posibilidad de movimiento de traslación del marco de arriostramiento o tablestaca metálica debidamente empotrada, a emplear por indicación de la Dirección de Obra previa aprobación del modelo a utilizar, incluso instalación, apeos, desentibación, incrementos de costes de excavaciones y rellenos, poliestireno expandido de proteccion del panel en la fase de hormigonado, maquinaria y medios auxiliares y p/p de utilización de tablestacas especiales en el cruce de infraestructuras o servicios afectados.

| Código | Ud | Descripción | Rendimiento | Precio | Importe |
|---|---|---|---|---|---|
| MO0010 | h | Oficial 1ª | 0.04 | 28.84 | 1.15 |
| MO0035 | h | Peón ordinario | 0.1 | 25.88 | 2.59 |
| MAQ002 | H | Retroexcavadora | 0.02 | 100 | 2.00 |
| ENTIBA01 | M2 | Tablero met. entibación (estructuras) (material; 24/10/2004) | 1 | 31.25 | 31.25 |
| %1_M_AUX | % | Medios auxiliares 1% | 1 % | 36.99 | 0.37 |
| %7_C_INDIRECT | % | % Costes Indirectos | 7 % | 37.36 | 2.62 |
|  |  | Total |  |  | 39.98 |

| Medición | Uds. | Largo | Alto | Parcial |
|---|---|---|---|---|
| Entibación | 2.1 | 2.5 | 2 | 10.50 |
| Total |  |  |  | 10.5 |

**ELEM_006** M3 HORMIGÓN HM-20 COMPLETO
0.91 M3 × 104.58 = 95.17

| Medición | Uds. | Largo | Ancho | Alto | Parcial |
|---|---|---|---|---|---|
| Presolera | 1.05 | 2.3 | 2.5 | 0.15 | 0.91 |
| Total |  |  |  |  | 0.91 |

**ELEM_001** M3 HORMIGÓN HA-25/B/B/20/IIa COMPLETO.
7.68 M3 × 119.35 = 916.61

| Medición | Uds. | Largo | Ancho | Alto | Parcial |
|---|---|---|---|---|---|
| Solera | 1.05 | 2.3 | 2.5 | 0.25 | 1.51 |
| Alzados | 2.1 | 2.3 | 0.25 | 1.85 | 2.23 |
|  | 2.1 | 2.5 | 0.25 | 1.85 | 2.43 |
| Losa superior | 1.05 | 2.3 | 2.5 | 0.25 | 1.51 |
| Subtotal |  |  |  |  | 7.68 |
| Total |  |  |  |  | 7.68 |

**JUNTA_01** ML JUNTA PVC 25 CM.
10.08 ML × 13.51 = 136.18

| Medición | Uds. | Largo | Parcial |
|---|---|---|---|
|  | 2.1 | 2.5 | 5.25 |
|  | 2.1 | 2.3 | 4.83 |
| Subtotal |  |  | 10.08 |
| Total |  |  | 10.08 |

**ELEM_002** KG ACERO REDONDOS B 500 S
683.77 KG × 1.8 = 1230.79

| Medición | Uds. | Parcial |
|---|---|---|
| Solera | 66.290118264868 | 66.29 |
|  | 64.798590603908 | 64.80 |
| Losa superior | 66.290118264868 | 66.29 |
|  | 64.798590603908 | 64.80 |
| Alzados |  |  |
| Horizontales | 53.860721090205 | 53.86 |
|  | 49.551863402989 | 49.55 |
|  | 53.860721090205 | 53.86 |
|  | 49.551863402989 | 49.55 |
| Verticales | 52.120605485752 | 52.12 |
|  | 49.054687516002 | 49.05 |
|  | 52.120605485752 | 52.12 |
|  | 49.054687516002 | 49.05 |
| Cercos | 12.429397174663 | 12.43 |
| Subtotal |  | 683.77 |
| Total |  | 683.77 |

**ZZTAPAD400** M2 TAPA ACCESO DE FUNDICION DUCTIL D400
1.05 M2 × 1512.98 = 1588.63

| Medición | Uds. | Largo | Ancho | Parcial |
|---|---|---|---|---|
| TAPA | 1.05 | 1 | 1 | 1.05 |
| Total |  |  |  | 1.05 |

**ELEM_004** UD PATE DE POLIPROPILENO
8 UD × 16.07 = 128.56

**ELEM_005** M2 ENCOFRADO ACABADO A-II
14.76 M2 × 31.74 = 468.48

| Medición | Uds. | Largo | Alto | Parcial |
|---|---|---|---|---|
|  | 1.05 | 2 | 1.85 | 3.885 |
|  | 1.05 | 1.8 | 1.85 | 3.497 |
|  | 1.05 | 2 | 1.85 | 3.885 |
|  | 1.05 | 1.8 | 1.85 | 3.497 |
| Subtotal |  |  |  | 14.764 |
| Total |  |  |  | 14.76 |

**ACINO25** KG A.INOXIDABLE AISI 316-L, EN TUBERÍAS Y PASAMUROS PN-25
316.8 KG × 20.97 = 6643.30

| Medición | Uds. | Parcial |
|---|---|---|
| CONO 800-1100 | 158.4 | 158.40 |
|  | 158.4 | 158.40 |
| Subtotal |  | 316.80 |
| Total |  | 316.8 |

**ZZCAUDAL800** UD CAUDALÍMETRO ELECTROMAGNÉTICO DN=800 MM PN25 (10/06/2003)
1 UD × 14797.75 = 14797.75
Precios: Presupuesto 14797.75; 000 13829.67; 001 13829.67; 002 13829.67
Caudalímetro electromagnético DN800 y PN25, modelo MUT 2200 de BERMAD o similar, con bridas PN-25 que cumplan EN1092-1, Ebonite /Revestimiento de goma dura, 4 electrodos Hastelloy C, cable hasta 50m, IP68 carcasa aluminio, que incluye montaje, tornillería y pruebas en taller y obra.

| Código | Ud | Descripción | Rendimiento | Precio | Importe |
|---|---|---|---|---|---|
| CAUDAL800 | UD | Caudalímetro electromagnético DN=800MM y PN25 (material) | 1 | 12025.8 | 12025.80 |
| %MONT11500 | % | Montaje, pruebas y medios auxiliares 15% | 15 % | 12025.80 | 1803.87 |
| %7_C_INDIRECT | % | % Costes Indirectos | 7 % | 13829.67 | 968.08 |
|  |  | Total |  |  | 14797.75 |

**ZZCD800PN25** UD CARR. DESMONT. INOX D=800 MM y PN=25 AT (10/06/2003)
1 UD × 16058.03 = 16058.03
Precios: Presupuesto 16058.03; 000 15007.5; 001 15007.5; 002 15007.5
Carrete de desmontaje de acero inoxidable 800mm de diámetro y presión nominal 25 atm, BC-06-11 VR de Belgicast o similar, con bridas acero AISI-316, norma de taladrado bridas EN1092-2 PN25, virolas AISI-316, junta EPDM, tornillería A4, que incluye montaje, protección interior y exterior, tornillería y pruebas en taller y obra.

| Código | Ud | Descripción | Rendimiento | Precio | Importe |
|---|---|---|---|---|---|
| CD800PN25 | UD | Carrete desmontaje D=800 mm y PN= 25AT (material) | 1 | 13050 | 13050.00 |
| %MONT11500 | % | Montaje, pruebas y medios auxiliares 15% | 15 % | 13050.00 | 1957.50 |
| %7_C_INDIRECT | % | % Costes Indirectos | 7 % | 15007.50 | 1050.53 |
|  |  | Total |  |  | 16058.03 |

### 4.7 REHABILITACIÓN CENTRAL DE LASTAOLA (09/12/2003)
Importe: Presupuesto 71208.8; 000 19392.73; 001 19392.73; 002 19392.73

**ZZDEMCUB** M3 DEMOLICIÓN CUBIERTA CENTRAL LASTAOLA
75.34 M3 × 90.34 = 6806.22
Precios: Presupuesto 90.34; 000 83.89; 001 83.89; 002 83.89
Demolición de cubierta del edificio central de Lastaola conservando el resto del edificio, que incluye desmontaje y retirada de teja cerámica, de estructura de madera, falsos techos, canalones y bajantes con medios manuales y mecánicos, medios auxiliares necesarios, carga, transporte a vertedero o gestor autorizado y canon de vertido.

| Código | Ud | Descripción | Rendimiento | Precio | Importe |
|---|---|---|---|---|---|
| MO0010 | h | Oficial 1ª | 0.378 | 28.84 | 10.90 |
| MO0015 | h | Oficial 2ª | 0.378 | 27.97 | 10.57 |
| MO0035 | h | Peón ordinario | 0.756 | 25.88 | 19.57 |
| MAQ003 | H | Camión de tres ejes 10 m3 | 0.11 | 80 | 8.80 |
| MAQRETMARTROM | H | Retroexcavadora con martillo rompedor | 0.16 | 114.79 | 18.37 |
| CANON | M3 | Canon de escombros a gestor autorizado o a vertedero | 1 | 9.8 | 9.80 |
| SUPLEM_TRANSP | M3 | Transporte a relleno, gestor autorizado o vertedero | 1 | 2.4 | 2.40 |
| %5IND | % | Medios auxiliares 5% | 5 % | 80.41 | 4.02 |
| %7_C_INDIRECT | % | % Costes Indirectos | 7 % | 84.43 | 5.91 |
|  |  | Total |  |  | 90.34 |

| Medición | Uds. | Largo | Ancho | Alto | Parcial |
|---|---|---|---|---|---|
| Central Actual | 1 | 12.7 | 4.8 | 0.5 | 30.48 |
|  | 1 | 12.7 | 6.5 | 0.5 | 41.28 |
| Ajuste | 1 | 3.58 |  |  | 3.58 |
| Subtotal |  |  |  |  | 75.34 |
| Total |  |  |  |  | 75.34 |

**ZZCUBESTMA** m2 ENTRAMADO CERCHAS MADERA (01/10/2004)
162.55 m2 × 158.9 = 25829.20
Precios: Presupuesto 158.9
Formación de faldón de cubierta a base de entramado de cerchas de madera de pino de secciones variables, incluso parte proporcional de correas, durmientes y elementos de unión para luces menores de 9 m, medios auxiliares. Según CTE DB-SE-M y CTE DB-HS-1. Medido en proyección horizontal. Materiales con marcado CE y DdP (Declaración de prestaciones) según Reglamento (UE) 305/2011.

| Código | Ud | Descripción | Rendimiento | Precio | Importe |
|---|---|---|---|---|---|
| SINDES | UD | Sin descomposición | 148.5 | 1 | 148.50 |
| %7_C_INDIRECT | % | % Costes Indirectos | 7 % | 148.50 | 10.40 |
|  |  | Total |  |  | 158.9 |

| Medición | Uds. | Largo | Ancho | Parcial |
|---|---|---|---|---|
|  | 1 | 13.7 | 4.8 | 65.76 |
|  | 1 | 13.7 | 6.5 | 89.05 |
| Ajuste | 1 | 7.74 |  | 7.74 |
| Subtotal |  |  |  | 162.55 |
| Total |  |  |  | 162.55 |

**ZZCUBTABMA** m2 ENTABLADO MADERA MACHIHEMBRADA 23 mm
162.55 m2 × 26.42 = 4294.57
Precios: Presupuesto 26.42; 000 24.33; 001 24.33; 002 24.33
Tablero de cubierta formado por entramado de tabla de madera machihembrada de 23 mm de espesor apoyada, colocado y fijado sobre cualquier elemento resistente de cubierta (no incluido), incluso parte proporcional de medios auxiliares. Medido en verdadera magnitud. Según CTE DB-HS-1. Materiales con marcado CE y DdP (Declaración de prestaciones) según Reglamento (UE) 305/2011.

| Código | Ud | Descripción | Rendimiento | Precio | Importe |
|---|---|---|---|---|---|
| MO0010 | h | Oficial 1ª | 0.25 | 28.84 | 7.21 |
| MO0035 | h | Peón ordinario | 0.25 | 25.88 | 6.47 |
| MADMAC23 | m2 | Tabla madera machihembrada e=23mm (material) | 1.1 | 8.6 | 9.46 |
| PUNTACE | kg | Puntas acero 17x70 mm (material) | 0.2 | 1.85 | 0.37 |
| %5IND | % | Medios auxiliares 5% | 5 % | 23.51 | 1.18 |
| %7_C_INDIRECT | % | % Costes Indirectos | 7 % | 24.69 | 1.73 |
|  |  | Total |  |  | 26.42 |

| Medición | Uds. | Largo | Ancho | Parcial |
|---|---|---|---|---|
|  | 1 | 13.7 | 4.8 | 65.76 |
|  | 1 | 13.7 | 6.5 | 89.05 |
| Ajuste | 1 | 7.74 |  | 7.74 |
| Subtotal |  |  |  | 162.55 |
| Total |  |  |  | 162.55 |

**ZZCUBTELPL** m2 TELA IMPERMEABLE (01/10/2004)
162.55 m2 × 5.24 = 851.76
Precios: Presupuesto 5.24
Suministro y colocación de tela impermeable plástica sobre entablado de madera machiembrada, incluso medios auxiliares, parte proporcional de solapes, y remates.

| Código | Ud | Descripción | Rendimiento | Precio | Importe |
|---|---|---|---|---|---|
| SINDES | UD | Sin descomposición | 4.9 | 1 | 4.90 |
| %7_C_INDIRECT | % | % Costes Indirectos | 7 % | 4.90 | 0.34 |
|  |  | Total |  |  | 5.24 |

| Medición | Uds. | Largo | Ancho | Parcial |
|---|---|---|---|---|
|  | 1 | 13.7 | 4.8 | 65.76 |
|  | 1 | 13.7 | 6.5 | 89.05 |
| Ajuste | 1 | 7.74 |  | 7.74 |
| Subtotal |  |  |  | 162.55 |
| Total |  |  |  | 162.55 |

**ZZCUBAISXPS** m2 AISLAMIENTO XPS (01/10/2004)
162.55 m2 × 17.98 = 2922.65
Precios: Presupuesto 17.98
Suministro y colocación de aislamiento tipo XPS de 10 cm entre rastreles de abeto tratado.

| Código | Ud | Descripción | Rendimiento | Precio | Importe |
|---|---|---|---|---|---|
| SINDES | UD | Sin descomposición | 16.8 | 1 | 16.80 |
| %7_C_INDIRECT | % | % Costes Indirectos | 7 % | 16.80 | 1.18 |
|  |  | Total |  |  | 17.98 |

| Medición | Uds. | Largo | Ancho | Parcial |
|---|---|---|---|---|
|  | 1 | 13.7 | 4.8 | 65.76 |
|  | 1 | 13.7 | 6.5 | 89.05 |
| Ajuste | 1 | 7.74 |  | 7.74 |
| Subtotal |  |  |  | 162.55 |
| Total |  |  |  | 162.55 |

**ZZCUBTEJAB** m2 CUBIERTA DE TEJA I/RASTREL (01/10/2004)
162.55 m2 × 34.13 = 5547.83
Precios: Presupuesto 34.13
Suministro y colocación de teja onda y media (tipo Castilla) sobre rastrel de madera tratada, incluyendo rastrel, teja y piezas especiales de laterales, y sujeción de bordes con Sikaflex o similar.

| Código | Ud | Descripción | Rendimiento | Precio | Importe |
|---|---|---|---|---|---|
| SINDES | UD | Sin descomposición | 31.9 | 1 | 31.90 |
| %7_C_INDIRECT | % | % Costes Indirectos | 7 % | 31.90 | 2.23 |
|  |  | Total |  |  | 34.13 |

| Medición | Uds. | Largo | Ancho | Parcial |
|---|---|---|---|---|
|  | 1 | 13.7 | 4.8 | 65.76 |
|  | 1 | 13.7 | 6.5 | 89.05 |
| Ajuste | 1 | 7.74 |  | 7.74 |
| Subtotal |  |  |  | 162.55 |
| Total |  |  |  | 162.55 |

**ZZCUBANPAJ** m LAMINAS ANTI PAJAROS (01/10/2004)
28.77 m × 6.21 = 178.66
Precios: Presupuesto 6.21
Suministro y colocación de lámina antipajaros en aleros, clavados sobre borde.

| Código | Ud | Descripción | Rendimiento | Precio | Importe |
|---|---|---|---|---|---|
| SINDES | UD | Sin descomposición | 5.8 | 1 | 5.80 |
| %7_C_INDIRECT | % | % Costes Indirectos | 7 % | 5.80 | 0.41 |
|  |  | Total |  |  | 6.21 |

| Medición | Uds. | Largo | Parcial |
|---|---|---|---|
|  | 1 | 13.7 | 13.70 |
|  | 1 | 13.7 | 13.70 |
| Ajuste | 1 | 1.37 | 1.37 |
| Subtotal |  |  | 28.77 |
| Total |  |  | 28.77 |

**ZZCUBCANPVC** m CANALON DE PVC (01/10/2004)
28.77 m × 47.4 = 1363.70
Precios: Presupuesto 47.4
Suministro y colocación de canalón de PVC, incluso sujeción a alero de cubierta y p.p. de conexión con bajante.

| Código | Ud | Descripción | Rendimiento | Precio | Importe |
|---|---|---|---|---|---|
| SINDES | UD | Sin descomposición | 44.3 | 1 | 44.30 |
| %7_C_INDIRECT | % | % Costes Indirectos | 7 % | 44.30 | 3.10 |
|  |  | Total |  |  | 47.4 |

| Medición | Uds. | Largo | Parcial |
|---|---|---|---|
|  | 1 | 13.7 | 13.70 |
|  | 1 | 13.7 | 13.70 |
| Ajuste | 1 | 1.37 | 1.37 |
| Subtotal |  |  | 28.77 |
| Total |  |  | 28.77 |

**ZZBAJ_FD** ML BAJANTE ACERO GALVANIZADO Ø100
21 ML × 57.01 = 1197.21

| Medición | Uds. | Largo | Parcial |
|---|---|---|---|
|  | 4 | 5 | 20.00 |
| Ajuste | 1 | 1 | 1.00 |
| Subtotal |  |  | 21.00 |
| Total |  |  | 21 |

**ZZCUBBARMAD** m2 BARNIZADO CARPINTERÍA DE MADERA (01/10/2004)
162.55 m2 × 16.91 = 2748.72
Precios: Presupuesto 16.91
Barnizado sobre elementos de madera de cubierta (enlatado, cabios y vigas), incluso protección del suelo y paramentos no pintables, lijado previo, mano de imprimación, lijado y dos manos de acabado en color a elegir por la D.O. Medida la superficie ejecutada. Criterio de medición: a 3 caras sin descontar vidrios.

| Código | Ud | Descripción | Rendimiento | Precio | Importe |
|---|---|---|---|---|---|
| SINDES | UD | Sin descomposición | 15.8 | 1 | 15.80 |
| %7_C_INDIRECT | % | % Costes Indirectos | 7 % | 15.80 | 1.11 |
|  |  | Total |  |  | 16.91 |

| Medición | Uds. | Largo | Ancho | Parcial |
|---|---|---|---|---|
|  | 1 | 13.7 | 4.8 | 65.76 |
|  | 1 | 13.7 | 6.5 | 89.05 |
| Ajuste | 1 | 7.74 |  | 7.74 |
| Subtotal |  |  |  | 162.55 |
| Total |  |  |  | 162.55 |

**ZZLIMPVIGA** m2 REHABILITACIÓN DE ESTRUCTURA MADERA EXTERIOR VOLADIZO MIRADOR (01/10/2004)
18.9 m2 × 275.31 = 5203.36
Precios: Presupuesto 275.31
Rehabilitación de estructura de madera en voladizo de parte inferior de voladizo de mirador acristalado formada por cuatro vigas y entramado de madera, que incluye limpieza, eliminación de zonas carcomidas, tratamiento fungicida y reforzado del mismo con madera de iguales características a las existentes y todos medios auxiliares necesarios.

| Código | Ud | Descripción | Rendimiento | Precio | Importe |
|---|---|---|---|---|---|
| SINDES | UD | Sin descomposición | 257.3 | 1 | 257.30 |
| %7_C_INDIRECT | % | % Costes Indirectos | 7 % | 257.30 | 18.01 |
|  |  | Total |  |  | 275.31 |

| Medición | Uds. | Largo | Ancho | Parcial |
|---|---|---|---|---|
|  | 1 | 10 | 1.8 | 18.00 |
| Ajuste | 1 | 0.9 |  | 0.90 |
| Subtotal |  |  |  | 18.90 |
| Total |  |  |  | 18.9 |

**ZZPINTEXT** m2 PINTURA PARA EXTERIORES (01/10/2004)
175.73 m2 × 15.94 = 2801.14
Precios: Presupuesto 15.94
Pintura al agua para exteriores con una mano de selladora y acabado de dos manos, i/limpieza de superficies.

| Código | Ud | Descripción | Rendimiento | Precio | Importe |
|---|---|---|---|---|---|
| SINDES | UD | Sin descomposición | 14.9 | 1 | 14.90 |
| %7_C_INDIRECT | % | % Costes Indirectos | 7 % | 14.90 | 1.04 |
|  |  | Total |  |  | 15.94 |

| Medición | Uds. | Largo | Alto | Parcial |
|---|---|---|---|---|
| Fachada | 1 | 11.7 | 5 | 58.50 |
|  | 2 | 7.4 | 6 | 88.80 |
| A deducir puertas | -1 | 2.7 | 3.1 | -8.37 |
|  | -1 | 2.2 | 3.1 | -6.82 |
|  | 2 | 0.9 | 5 | 9.00 |
|  | 1 | 1.8 | 4.75 | 8.55 |
| Mirador | 1 | 1.8 | 1.5 | 2.70 |
|  | 1 | 10 | 1.5 | 15.00 |
| Ajuste | 1 | 8.37 |  | 8.37 |
| Subtotal |  |  |  | 175.73 |
| Total |  |  |  | 175.73 |

**ZZPINTINT** m2 PINTURA PLÁSTICA LISA PARA INTERIORES (01/10/2004)
127.66 m2 × 8.56 = 1092.77
Precios: Presupuesto 8.56
Pintura plástica lisa mate en color a elegir por la D. de obra, sobre paramentos horizontales y verticales de yeso o cemento, formada por lijado y limpieza del soporte, mano de fondo, plastecido, nueva mano de fondo y dos manos de acabado, incluso p.p. de andamiaje o maquinaria de elevación en zonas donde sea necesario y medios auxiliares. Medida la superficie ejecutada.

| Código | Ud | Descripción | Rendimiento | Precio | Importe |
|---|---|---|---|---|---|
| SINDES | UD | Sin descomposición | 8 | 1 | 8.00 |
| %7_C_INDIRECT | % | % Costes Indirectos | 7 % | 8.00 | 0.56 |
|  |  | Total |  |  | 8.56 |

| Medición | Uds. | Largo | Alto | Parcial |
|---|---|---|---|---|
|  | 1 | 10.3 | 4.5 | 46.35 |
|  | 1 | 6.8 | 5.5 | 37.40 |
|  | 2 | 0.9 | 5 | 9.00 |
|  | 2 | 0.5 | 4.5 | 4.50 |
|  | 1 | 1.7 | 4.25 | 7.23 |
|  | 1 | 9.7 | 1.5 | 14.55 |
|  | 1 | 1.7 | 1.5 | 2.55 |
| Ajuste | 1 | 6.08 |  | 6.08 |
| Subtotal |  |  |  | 127.66 |
| Total |  |  |  | 127.66 |

**ZZPINTMAD** m2 PINTURA ESMALTE SINTÉTICO CARPINTERÍA DE MADERA (01/10/2004)
91.58 m2 × 25.89 = 2371.01
Precios: Presupuesto 25.89
Pintura al esmalte sintético sobre elementos de madera, incluso protección del suelo y paramentos no pintables, lijado previo, mano de imprimación, lijado y dos manos de acabado en color a elegir por la D.O. Medida la superficie ejecutada. Criterio de medición: a 3 caras sin descontar vidrios.

| Código | Ud | Descripción | Rendimiento | Precio | Importe |
|---|---|---|---|---|---|
| SINDES | UD | Sin descomposición | 24.2 | 1 | 24.20 |
| %7_C_INDIRECT | % | % Costes Indirectos | 7 % | 24.20 | 1.69 |
|  |  | Total |  |  | 25.89 |

| Medición | Uds. | Largo | Ancho | Alto | Parcial |
|---|---|---|---|---|---|
| Mirador | 2 | 9.7 |  | 3 | 58.20 |
|  | 2 | 1.8 |  | 3 | 10.80 |
| A deducir cristales | -56 | 0.45 | 2 | 0.47 | -23.69 |
|  | -8 | 0.3 | 2 | 0.45 | -2.16 |
|  | -8 | 0.65 | 2 | 0.45 | -4.68 |
| Puerta 1 | 2 | 2.7 |  | 3.1 | 16.74 |
| Puerta 2 | 2 | 2.2 |  | 3.1 | 13.64 |
| Parte inferior mirador | 1 | 10 | 1.8 |  | 18.00 |
| Ajuste | 1 | 4.73 |  |  | 4.73 |
| Subtotal |  |  |  |  | 91.58 |
| Total |  |  |  |  | 91.58 |

**ZZPACLAST** PA A JUSTIFICAR ACONDICIONAMIENTO CENTRAL LASTAOLA
1 PA × 8000 = 8000.00
Partida alzada a justificar para acondicionamiento interior de central Lastaola.

## 5 IMPULSIÓN (11/06/1999)
Importe: Presupuesto 14074041.87; 000 9855154.99; 001 11515291.62; 002 11515291.62; 003 11515291.62

### 5.1 CONDUCCION PRINCIPAL (09/12/2003)
Importe: Presupuesto 12365141.47; 000 8560191.12; 001 10280773.66; 002 10280773.66; 003 10280773.66

#### 5.1.1 EXCAVACIONES Y RELLENOS (09/12/2003)
Importe: Presupuesto 2231740.95; 000 2013020.15; 001 1202527.18; 002 1202527.18; 003 1202527.18

**EXC_001** M2 DESPEJE Y DESBROCE
70431.35 M2 × 1.14 = 80291.74

| Medición | Uds. | Largo | Ancho | Parcial |
|---|---|---|---|---|
| Plano 9.9.1 | 1.1 | 30 | 4 | 132.00 |
| Plano 9.9.1 | 1.1 | 9 | 4 | 39.60 |
| Plano 9.9.1 | 1.1 | 4 | 13 | 57.20 |
| Plano 9.9.1 | 1.1 | 9 | 3 | 29.70 |
| Plano 9.9.1 | 1.1 | 12.5 | 15 | 206.25 |
| Plano 9.9.1 | 1.1 | 25 | 20 | 550.00 |
| Plano 9.9.1 | 1.1 | 20 | 8 | 176.00 |
| Plano 9.9.1 | 1.1 | 12 | 16 | 211.20 |
| Plano 9.9.1 | 1.1 | 35 | 2 | 77.00 |
| Plano 9.9.1 | 1.1 | 20 | 2 | 44.00 |
| Plano 9.9.1 | 1.1 | 17 | 3 | 56.10 |
| Plano 9.9.1 | 1.1 | 10 | 13 | 143.00 |
| Plano 9.9.1 | 1.1 | 45 | 20 | 990.00 |
| Plano 9.9.1 | 1.1 | 55 | 20 | 1210.00 |
| Plano 9.9.2 | 1.1 | 250 | 20 | 5500.00 |
| Plano 9.9.2 | 1.1 | 120 | 20 | 2640.00 |
| Plano 9.9.3 | 1.1 | 210 | 20 | 4620.00 |
| Plano 9.9.3 | 1.1 | 12 | 60 | 792.00 |
| Plano 9.9.3 | 1.1 | 7 | 8 | 61.60 |
| Plano 9.9.3 | 1.1 | 60 | 5 | 330.00 |
| Plano 9.9.3 | 1.1 | 7.5 | 7 | 57.75 |
| Plano 9.9.3 | 1.1 | 20 | 15 | 330.00 |
| Plano 9.9.4 | 1.1 | 33 | 20 | 726.00 |
| Plano 9.9.4 | 1.1 | 10 | 5 | 55.00 |
| Plano 9.9.4 | 1.1 | 11.5 | 10 | 126.50 |
| Plano 9.9.4 | 1.1 | 38 | 20 | 836.00 |
| Plano 9.9.4 | 1.1 | 70 | 5 | 385.00 |
| Plano 9.9.4 | 1.1 | 5 | 4 | 22.00 |
| Plano 9.9.4 | 1.1 | 45 | 20 | 990.00 |
| Plano 9.9.4 | 1.1 | 92 | 20 | 2024.00 |
| Plano 9.9.4 | 1.1 | 75 | 20 | 1650.00 |
| Plano 9.9.4 | 1.1 | 10 | 10 | 110.00 |
| Plano 9.9.5 | 1.1 | 205 | 20 | 4510.00 |
| Plano 9.9.5 | 1.1 | 20 | 20 | 440.00 |
| Plano 9.9.5 | 1.1 | 20 | 7 | 154.00 |
| Plano 9.9.5 | 1.1 | 70 | 8 | 616.00 |
| Plano 9.9.5 | 1.1 | 12 | 23 | 303.60 |
| Plano 9.9.6 | 1.1 | 20 | 8 | 176.00 |
| Plano 9.9.6 | 1.1 | 55 | 13 | 786.50 |
| Plano 9.9.6 | 1.1 | 155 | 20 | 3410.00 |
| Plano 9.9.6 | 1.1 | 7.5 | 15 | 123.75 |
| Plano 9.9.6 | 1.1 | 5 | 25 | 137.50 |
| Plano 9.9.6 | 1.1 | 10 | 13 | 143.00 |
| Plano 9.9.8 | 1.1 | 100 | 20 | 2200.00 |
| Plano 9.9.8 | 1.1 | 10 | 23 | 253.00 |
| Plano 9.9.8 | 1.1 | 10 | 11 | 121.00 |
| Plano 9.9.8 | 1.1 | 75 | 20 | 1650.00 |
| Plano 9.9.8 | 1.1 | 20 | 7 | 154.00 |
| Plano 9.9.8 | 1.1 | 12.5 | 20 | 275.00 |
| Plano 9.9.8 | 1.1 | 12.5 | 5 | 68.75 |
| Plano 9.9.8 | 1.1 | 20 | 6 | 132.00 |
| Plano 9.9.8 | 1.1 | 20 | 46 | 1012.00 |
| Plano 9.9.8 | 1.1 | 20 | 10 | 220.00 |
| Plano 9.9.9 | 1.1 | 135 | 20 | 2970.00 |
| Plano 9.9.9 | 1.1 | 13 | 8 | 114.40 |
| Plano 9.9.9 | 1.1 | 170 | 20 | 3740.00 |
| Plano 9.9.10 | 1.1 | 22 | 20 | 484.00 |
| Plano 9.9.10 | 1.1 | 70 | 10 | 770.00 |
| Plano 9.9.10 | 1.1 | 235 | 20 | 5170.00 |
| Plano 9.9.11 | 1.1 | 65 | 5 | 357.50 |
| Plano 9.9.11 | 1.1 | 50 | 3 | 165.00 |
| Plano 9.9.11 | 1.1 | 20 | 8 | 176.00 |
| Plano 9.9.12 | 1.1 | 15 | 5 | 82.50 |
| Plano 9.9.12 | 1.1 | 40 | 5 | 220.00 |
| Plano 9.9.12 | 1.1 | 85 | 7 | 654.50 |
| Plano 9.9.12 | 1.1 | 17 | 7 | 130.90 |
| Plano 9.9.12 | 1.1 | 4 | 17 | 74.80 |
| Plano 9.9.12 | 1.1 | 7 | 130 | 1001.00 |
| Plano 9.9.13 | 1.1 | 33 | 7 | 254.10 |
| Plano 9.9.13 | 1.1 | 33 | 4 | 145.20 |
| Plano 9.9.13 | 1.1 | 10 | 6 | 66.00 |
| Plano 9.9.13 | 1.1 | 145 | 7 | 1116.50 |
| Plano 9.9.13 | 1.1 | 90 | 5 | 495.00 |
| Plano 9.9.13 | 1.1 | 70 | 5 | 385.00 |
| Plano 9.9.13 | 1.1 | 22.5 | 17 | 420.75 |
| Plano 9.9.13 | 1.1 | 10 | 15 | 165.00 |
| Plano 9.9.13 | 1.1 | 25 | 20 | 550.00 |
| Plano 9.9.14 | 1.1 | 12 | 20 | 264.00 |
| Plano 9.9.14 | 1.1 | 220 | 20 | 4840.00 |
| Plano 9.9.15 | 1.1 | 62 | 8 | 545.60 |
| Plano 9.9.15 | 1.1 | 62 | 8 | 545.60 |
| Plano 9.9.15 | 1.1 | 140 | 9 | 1386.00 |
| Plano 9.9.15 | 1.1 | 140 | 7 | 1078.00 |
| Subtotal |  |  |  | 70431.35 |
| Total |  |  |  | 70431.35 |

**ZANJA_006** ML EXC. ZANJA 600<D<=1200 0<H<=2.5
346.75 ML × 88.97 = 30850.35

| Medición | Uds. | Largo | Parcial |
|---|---|---|---|
| P13.5 | 1.1 | 13.01 | 14.311 |
| P72-P74 | 1.1 | 10.97 | 12.067 |
| P95-P97 | 1.1 | 32.83 | 36.113 |
| P111 | 1.1 | 5.18 | 5.698 |
| P113 | 1.1 | 23.48 | 25.828 |
| P118-P121 | 1.1 | 20.48 | 22.528 |
| P122 | 1.1 | 10.57 | 11.627 |
| P125 | 1.1 | 18.11 | 19.921 |
| P163-P165 | 1.1 | 25.49 | 28.039 |
| P180.5-P183 | 1.1 | 19.95 | 21.945 |
| P197 | 1.1 | 16.47 | 18.117 |
| P268 | 1.1 | 5.18 | 5.698 |
| P270 | 1.1 | 14.97 | 16.467 |
| P273 | 1.1 | 6.54 | 7.194 |
| P284-P289 | 1.1 | 92 | 101.200 |
| Subtotal |  |  | 346.753 |
| Total |  |  | 346.75 |

**ZANJA_007** ML EXC. ZANJA 600<D<=1200 2.5<H<=3.5
1192.24 ML × 115.72 = 137966.01

| Medición | Uds. | Largo | Parcial |
|---|---|---|---|
| P13-P14 | 1.1 | 19.25 | 21.175 |
| P14-P15 | 1.1 | 8 | 8.800 |
| P16-P18 | 1.1 | 22.05 | 24.255 |
| P20-P21.5 | 1.1 | 15 | 16.500 |
| P24-P26 | 1.1 | 8.25 | 9.075 |
| P54.5-P56 | 1.1 | 11.23 | 12.353 |
| P57-P61 | 1.1 | 47.42 | 52.162 |
| P61-P62 | 1.1 | 8.49 | 9.339 |
| P68.5-P71 | 1.1 | 17.8 | 19.580 |
| P71.5-P72 | 1.1 | 1.62 | 1.782 |
| P73-P75 | 1.1 | 13.96 | 15.356 |
| P78.8-P80.5 | 1.1 | 11.91 | 13.101 |
| P84-P89 | 1.1 | 51.77 | 56.947 |
| P89.5-P91 | 1.1 | 11.3 | 12.430 |
| P89-P96 | 1.1 | 108.75 | 119.625 |
| P96-P102 | 1.1 | 96.92 | 106.612 |
| P108-P111 | 1.1 | 39.75 | 43.725 |
| P111-P115.1 | 1.1 | 28.54 | 31.394 |
| P115.1-P115.8 | 1.1 | 5 | 5.500 |
| P118 | 1.1 | 6.56 | 7.216 |
| P120-P124 | 1.1 | 38.3 | 42.130 |
| P124-P132.5 | 1.1 | 96.05 | 105.655 |
| P157-P159 | 1.1 | 25.4 | 27.940 |
| P161.5-P168 | 1.1 | 72.94 | 80.234 |
| P178 | 1.1 | 4.89 | 5.379 |
| P182-P185 | 1.1 | 31.57 | 34.727 |
| P196-P197 | 1.1 | 18.55 | 20.405 |
| P197-P199 | 1.1 | 36.16 | 39.776 |
| P201-P204 | 1.1 | 48.04 | 52.844 |
| P204-P207 | 1.1 | 51.26 | 56.386 |
| P267-P275 | 1.1 | 97.56 | 107.316 |
| P282-P284 | 1.1 | 22.28 | 24.508 |
| P289-P290 | 1.1 | 7.28 | 8.008 |
| Subtotal |  |  | 1192.235 |
| Total |  |  | 1192.24 |

**ZANJA_008** ML EXC. ZANJA 600<D<=1200 3.5<H<=4.5
2502.5 ML × 142.44 = 356456.10

| Medición | Uds. | Largo | Parcial |
|---|---|---|---|
| P3-P13 | 1.1 | 127.44 | 140.18 |
| P14-P17 | 1.1 | 22 | 24.20 |
| P18-P23 | 1.1 | 59.32 | 65.25 |
| P23-P24 | 1.1 | 9.83 | 10.81 |
| P24-P24.5 | 1.1 | 5.39 | 5.93 |
| P24.5-P25.5 | 1.1 | 10 | 11.00 |
| P25.5-P27 | 1.1 | 13.4 | 14.74 |
| P27-P29 | 1.1 | 14.35 | 15.79 |
| P41-P42 | 1.1 | 16.55 | 18.21 |
| P42-P43 | 1.1 | 5.56 | 6.12 |
| P52-P53 | 1.1 | 4.51 | 4.96 |
| P53-P54.5 | 1.1 | 22.21 | 24.43 |
| P54.5-P55 | 1.1 | 10.01 | 11.01 |
| P55-P58 | 1.1 | 39.04 | 42.94 |
| P61-P63 | 1.1 | 17.37 | 19.11 |
| P64-P68 | 1.1 | 51.16 | 56.28 |
| P71-P71.5 | 1.1 | 1.29 | 1.42 |
| P74-P79 | 1.1 | 57.87 | 63.66 |
| P80-P80.5 | 1.1 | 9 | 9.90 |
| P81-P85 | 1.1 | 73.54 | 80.89 |
| P88-P90 | 1.1 | 19.9 | 21.89 |
| P101-P102 | 1.1 | 3.78 | 4.16 |
| P102-P104 | 1.1 | 19.51 | 21.46 |
| P105-P108 | 1.1 | 49.56 | 54.52 |
| P108-P109 | 1.1 | 6.8 | 7.48 |
| P115-P115.5 | 1.1 | 6.5 | 7.15 |
| P117-P118 | 1.1 | 6 | 6.60 |
| P132-P136.5 | 1.1 | 47.65 | 52.42 |
| P138-P147 | 1.1 | 127.79 | 140.57 |
| P148-P152 | 1.1 | 32.61 | 35.87 |
| P156-P158 | 1.1 | 24.92 | 27.41 |
| P158-P160 | 1.1 | 26.24 | 28.86 |
| P167-P168 | 1.1 | 2.28 | 2.51 |
| P168-P170 | 1.1 | 36.4 | 40.04 |
| P170-P171.5 | 1.1 | 19.7 | 21.67 |
| P174-P177.5 | 1.1 | 53.54 | 58.89 |
| P178-P179 | 1.1 | 6 | 6.60 |
| P179.1-P181 | 1.1 | 7.62 | 8.38 |
| P184-P186 | 1.1 | 20 | 22.00 |
| P187.8-P190 | 1.1 | 28.01 | 30.81 |
| P190-P194 | 1.1 | 55.22 | 60.74 |
| P196-P197 | 1.1 | 10 | 11.00 |
| P198-P202 | 1.1 | 63.13 | 69.44 |
| P207-P208.5 | 1.1 | 23.88 | 26.27 |
| P208.5-P223 | 1.1 | 238.74 | 262.61 |
| P223-P241 | 1.1 | 321.28 | 353.41 |
| P241-P255 | 1.1 | 269.47 | 296.42 |
| P256-P259 | 1.1 | 33.11 | 36.42 |
| P259-P259.5 | 1.1 | 6 | 6.60 |
| P265-P266 | 1.1 | 16.62 | 18.28 |
| P274-P275.5 | 1.1 | 16.77 | 18.45 |
| P275.5-P277 | 1.1 | 18.8 | 20.68 |
| P277-P280 | 1.1 | 51.14 | 56.25 |
| P280-P283 | 1.1 | 33.19 | 36.51 |
| P289-P290 | 1.1 | 3 | 3.30 |
| Subtotal |  |  | 2502.50 |
| Total |  |  | 2502.5 |

**ZANJA_009** ML EXC. ZANJA 600<D<=1200 4.5<H<=5.5
975.82 ML × 178.83 = 174505.89

| Medición | Uds. | Largo | Parcial |
|---|---|---|---|
| P1-P3 | 1.1 | 21.56 | 23.716 |
| P22-P23.5 | 1.1 | 7.08 | 7.788 |
| P26-P28 | 1.1 | 8 | 8.800 |
| P28-P30 | 1.1 | 25.97 | 28.567 |
| P30-P32 | 1.1 | 13.7 | 15.070 |
| P32-P34 | 1.1 | 10.8 | 11.880 |
| P37-P39 | 1.1 | 18 | 19.800 |
| P40-P42 | 1.1 | 15.25 | 16.775 |
| P42-P46 | 1.1 | 51.86 | 57.046 |
| P49-P52 | 1.1 | 55 | 60.500 |
| P54-P55 | 1.1 | 7.3 | 8.030 |
| P63-P65 | 1.1 | 25.72 | 28.292 |
| P67-P68.1 | 1.1 | 9.37 | 10.307 |
| P68.1-P68.5 | 1.1 | 12.87 | 14.157 |
| P80-P82 | 1.1 | 22 | 24.200 |
| P103-P106 | 1.1 | 35.18 | 38.698 |
| P115.5-P117.5 | 1.1 | 8.39 | 9.229 |
| P136-P139 | 1.1 | 50 | 55.000 |
| P146-P149 | 1.1 | 15 | 16.500 |
| P151-P156.5 | 1.1 | 88.99 | 97.889 |
| P159-P162 | 1.1 | 40.06 | 44.066 |
| P167-P169 | 1.1 | 18.86 | 20.746 |
| P169.5-P171 | 1.1 | 8 | 8.800 |
| P171-P175 | 1.1 | 63.98 | 70.378 |
| P175-P177 | 1.1 | 5 | 5.500 |
| P177-P178 | 1.1 | 15.83 | 17.413 |
| P178.5-P179.5 | 1.1 | 8 | 8.800 |
| P185.5-P187 | 1.1 | 28.93 | 31.823 |
| P187-P188 | 1.1 | 12.01 | 13.211 |
| P189-P191 | 1.1 | 18.44 | 20.284 |
| P193-P197 | 1.1 | 52.27 | 57.497 |
| P208-P209 | 1.1 | 6.5 | 7.150 |
| P254-P257 | 1.1 | 39.1 | 43.010 |
| P259-P260.5 | 1.1 | 17.55 | 19.305 |
| P265-P267.5 | 1.1 | 24.15 | 26.565 |
| P275-P276 | 1.1 | 10.16 | 11.176 |
| P279-P281 | 1.1 | 16.23 | 17.853 |
| Subtotal |  |  | 975.821 |
| Total |  |  | 975.82 |

**ZANJA_010** ML EXC. ZANJA 600<D<=1200 5.5<H<=6.5
245.1 ML × 214.59 = 52596.01

| Medición | Uds. | Largo | Parcial |
|---|---|---|---|
| P29-P31 | 1.1 | 19.87 | 21.857 |
| P30-P31 | 1.1 | 3.48 | 3.828 |
| P31-P32 | 1.1 | 13.57 | 14.927 |
| P32-P33 | 1.1 | 14.77 | 16.247 |
| P33-P34 | 1.1 | 13.64 | 15.004 |
| P34-P38 | 1.1 | 46.61 | 51.271 |
| P38-P41 | 1.1 | 29.84 | 32.824 |
| P45-P47.5 | 1.1 | 36.25 | 39.875 |
| P47.5-P49.5 | 1.1 | 17.63 | 19.393 |
| P68-P68.5 | 1.1 | 19.66 | 21.626 |
| P259.5-P260.5 | 1.1 | 7.5 | 8.250 |
| Subtotal |  |  | 245.102 |
| Total |  |  | 245.1 |

**ZANJA_011** ML EXC. ZANJA 600<D<=1200 6.5<H<=7.5
26.47 ML × 250.33 = 6626.24

| Medición | Uds. | Largo | Parcial |
|---|---|---|---|
| P31-P33 | 1.1 | 4.96 | 5.46 |
| P34 | 1.1 | 19.1 | 21.01 |
| Subtotal |  |  | 26.47 |
| Total |  |  | 26.47 |

**ENTIB_001** M2 ENTIBACIÓN ESPECIAL 1CARA
43090.33 M2 × 15.17 = 653680.31

| Medición | Uds. | Parcial |
|---|---|---|
| P1-P1.5 | 26.40396 | 26.40 |
| P1.5-P2 | 43.15828 | 43.16 |
| P2-P2.5 | 27.99456 | 27.99 |
| P2.5-P3 | 129.56988 | 129.57 |
| P3-P4 | 113.7521 | 113.75 |
| P4-P5 | 74.2203 | 74.22 |
| P5-P6 | 198.22 | 198.22 |
| P6-P7 | 269.89677 | 269.90 |
| P7-P8 | 17.09037 | 17.09 |
| P8-P9 | 185.9 | 185.90 |
| P9-P10 | 145.33376 | 145.33 |
| P10-P11 | 59.5441 | 59.54 |
| P11-P12 | 10.78968 | 10.79 |
| P12-P13 | 138.72408 | 138.72 |
| P13-P13.1 | 12.144 | 12.14 |
| P13.1-P13.5 | 56.10264 | 56.10 |
| P13.5-P14 | 58.5838 | 58.58 |
| P14-P14.5 | 52.1268 | 52.13 |
| P14.5-P15 | 47.59326 | 47.59 |
| P15-P15.5 | 58.03864 | 58.04 |
| P15.5-P16 | 78.8788 | 78.88 |
| P16-P17 | 143.54208 | 143.54 |
| P17-P18 | 98.20162 | 98.20 |
| P18-P19 | 117.7088 | 117.71 |
| P19-P20 | 194.04 | 194.04 |
| P20-P21 | 167.15622 | 167.16 |
| P21-P21.5 | 35.47082 | 35.47 |
| P21.5-P22 | 60.808 | 60.81 |
| P22-P23 | 110.07568 | 110.08 |
| P23-P23.5 | 62.37924 | 62.38 |
| P23.5-P24 | 70.38141 | 70.38 |
| P24-P24.5 | 80.88124 | 80.88 |
| P24.5-P25 | 71.44929 | 71.45 |
| P25-P25.5 | 23.529 | 23.53 |
| P25.5-P26 | 138.941 | 138.94 |
| P26-P27 | 97.60729 | 97.61 |
| P27-P28 | 118.096 | 118.10 |
| P28-P29 | 191.68864 | 191.69 |
| P29-P30 | 240.74556 | 240.75 |
| P30-P31 | 283.77811 | 283.78 |
| P31-P32 | 258.41343 | 258.41 |
| P32-P33 | 273.51698 | 273.52 |
| P33-P34 | 279.4176 | 279.42 |
| P34-P35 | 302.5946 | 302.59 |
| P35-P36 | 282.50805 | 282.51 |
| P36-P37 | 271.49705 | 271.50 |
| P37-P38 | 187.93258 | 187.93 |
| P38-P39 | 67.43748 | 67.44 |
| P39-P40 | 229.51236 | 229.51 |
| P40-P41 | 296.47134 | 296.47 |
| P41-P42 | 167.8501 | 167.85 |
| P42-P43 | 157.20012 | 157.20 |
| P43-P44 | 112.95636 | 112.96 |
| P44-P45 | 226.38 | 226.38 |
| P45-P46 | 245.3 | 245.30 |
| P46-P47 | 290.04448 | 290.04 |
| P47-P47.5 | 112.90587 | 112.91 |
| P47.5-P48 | 97.92992 | 97.93 |
| P48-P49 | 141.6635 | 141.66 |
| P49-P49.5 | 121 | 121.00 |
| P49.5-P50 | 107.5932 | 107.59 |
| P50-P50.5 | 90.343 | 90.34 |
| P50.5-P51 | 132.00858 | 132.01 |
| P51-P52 | 187.3872 | 187.39 |
| P52-P53 | 41.57318 | 41.57 |
| P53-P53.5 | 89.21 | 89.21 |
| P53.5-P54 | 94.35822 | 94.36 |
| P54-P54.5 | 105.27 | 105.27 |
| P54.5-P55 | 91.28119 | 91.28 |
| P55-P56 | 128.1852 | 128.19 |
| P56-P57 | 169.80348 | 169.80 |
| P57-P58 | 136.77928 | 136.78 |
| P58-P59 | 107.33481 | 107.33 |
| P59-P60 | 102.04502 | 102.05 |
| P60-P61 | 13.68609 | 13.69 |
| P61-P62 | 115.63398 | 115.63 |
| P62-P63 | 110.92752 | 110.93 |
| P63-P64 | 211.2 | 211.20 |
| P64-P65 | 202.18 | 202.18 |
| P65-P66 | 191.4 | 191.40 |
| P66-P67 | 122.97824 | 122.98 |
| P67-P68 | 79.00288 | 79.00 |
| P68-P68.1 | 287.75747 | 287.76 |
| P68.1-P68.5 | 190.5959 | 190.60 |
| P68.5-P69 | 48.00675 | 48.01 |
| P69-P70 | 14.421 | 14.42 |
| P70-P70.5 | 42.56494 | 42.56 |
| P70.5-P71 | 16.70944 | 16.71 |
| P71-P71.5 | 11.26686 | 11.27 |
| P71.5-P72 | 12.04632 | 12.05 |
| P72-P72.5 | 9.3555 | 9.36 |
| P72.5-P73 | 30.10436 | 30.10 |
| P73-P74 | 49.45875 | 49.46 |
| P74-P75 | 140.78064 | 140.78 |
| P75-P76 | 145.7588 | 145.76 |
| P76-P77 | 79.22992 | 79.23 |
| P77-P77.5 | 37.56665 | 37.57 |
| P77.5-P78 | 89.397 | 89.40 |
| P78-P78.5 | 28.391 | 28.39 |
| P78.5-P78.8 | 49.39 | 49.39 |
| P78.8-P79 | 52.61652 | 52.62 |
| P79-P80 | 63.00162 | 63.00 |
| P80-P80.5 | 78.72601 | 78.73 |
| P80.5-P81 | 87.42602 | 87.43 |
| P81-P82 | 201.3 | 201.30 |
| P82-P83 | 178.0372 | 178.04 |
| P83-P84 | 188.1 | 188.10 |
| P84-P85 | 174.02 | 174.02 |
| P85-P86 | 97.01956 | 97.02 |
| P86-P87 | 113.77014 | 113.77 |
| P87-P87.5 | 71.22643 | 71.23 |
| P87.5-P88 | 76.23968 | 76.24 |
| P88-P89 | 132.72765 | 132.73 |
| P89-P90 | 157.65816 | 157.66 |
| P90-P91 | 6.43104 | 6.43 |
| P91-P92 | 151.46538 | 151.47 |
| P92-P93 | 162.51642 | 162.52 |
| P93-P94 | 235.05625 | 235.06 |
| P94-P95 | 112.72272 | 112.72 |
| P95-P96 | 198.34529 | 198.35 |
| P96-P97 | 177.5015 | 177.50 |
| P97-P98 | 100.85482 | 100.85 |
| P98-P99 | 173.73664 | 173.74 |
| P99-P100 | 137.0688 | 137.07 |
| P100-P101 | 81.5936 | 81.59 |
| P101-P102 | 86.0013 | 86.00 |
| P102-P103 | 126.87642 | 126.88 |
| P103-P104 | 242.54208 | 242.54 |
| P104-P105 | 147.53112 | 147.53 |
| P105-P106 | 201.5013 | 201.50 |
| P106-P107 | 179.02896 | 179.03 |
| P107-P108 | 178.3452 | 178.35 |
| P108-P109 | 76.67319 | 76.67 |
| P109-P110 | 188.99562 | 189.00 |
| P110-P110.5 | 28.98126 | 28.98 |
| P110.5-P111 | 93.21532 | 93.22 |
| P111-P112 | 97.85776 | 97.86 |
| P112-P113 | 134.42 | 134.42 |
| P113-P114 | 114.84 | 114.84 |
| P114-P115 | 130.82377 | 130.82 |
| P115-P115.1 | 28.07409 | 28.07 |
| P115.1-P115.5 | 27.6243 | 27.62 |
| P115.5-P115.8 | 73.79658 | 73.80 |
| P115.8-P116 | 49.39055 | 49.39 |
| P116-P117 | 41.56416 | 41.56 |
| P117-P117.5 | 39.292 | 39.29 |
| P117.5-P118 | 45.34024 | 45.34 |
| P118-P119 | 52.17234 | 52.17 |
| P119-P119.5 | 20.33724 | 20.34 |
| P119.5-P120 | 44.31504 | 44.32 |
| P120-P121 | 43.76042 | 43.76 |
| P121-P121.5 | 20.328 | 20.33 |
| P121.5-P122 | 108.73588 | 108.74 |
| P122-P123 | 72.9388 | 72.94 |
| P123-P124 | 12.63372 | 12.63 |
| P124-P125 | 121.82588 | 121.83 |
| P125-P126 | 138.0456 | 138.05 |
| P126-P127 | 23.9481 | 23.95 |
| P127-P128 | 60.99192 | 60.99 |
| P128-P129 | 90.2528 | 90.25 |
| P129-P130 | 113.02016 | 113.02 |
| P130-P131 | 29.22876 | 29.23 |
| P131-P132 | 53.95511 | 53.96 |
| P132-P132.5 | 130.26596 | 130.27 |
| P132.5-P133 | 140.81925 | 140.82 |
| P133-P134 | 25.97265 | 25.97 |
| P134-P135 | 117.67536 | 117.68 |
| P135-P136 | 34.02927 | 34.03 |
| P136-P136.5 | 235.9137 | 235.91 |
| P136.5-P137 | 199.188 | 199.19 |
| P137-P138 | 64.3566 | 64.36 |
| P138-P139 | 192.0204 | 192.02 |
| P139-P140 | 194.90625 | 194.91 |
| P140-P141 | 28.73046 | 28.73 |
| P141-P142 | 163.91111 | 163.91 |
| P142-P143 | 57.52032 | 57.52 |
| P143-P143.5 | 196.39224 | 196.39 |
| P143.5-P144 | 147.36304 | 147.36 |
| P144-P145 | 101.7082 | 101.71 |
| P145-P146 | 197.0969 | 197.10 |
| P146-P147 | 90.10914 | 90.11 |
| P147-P148 | 75.6888 | 75.69 |
| P148-P149 | 98.60928 | 98.61 |
| P149-P150 | 55.19448 | 55.19 |
| P150-P151 | 11.77605 | 11.78 |
| P151-P152 | 228.2742 | 228.27 |
| P152-P153 | 189.2858 | 189.29 |
| P153-P154 | 217.9034 | 217.90 |
| P154-P154.5 | 86.3148 | 86.31 |
| P154.5-P155 | 108.22548 | 108.23 |
| P155-P156 | 217.1202 | 217.12 |
| P156-P156.5 | 31.086 | 31.09 |
| P156.5-P157 | 160.0731 | 160.07 |
| P157-P158 | 155.4333 | 155.43 |
| P158-P159 | 163.3929 | 163.39 |
| P159-P160 | 202.95704 | 202.96 |
| P160-P161 | 142.25728 | 142.26 |
| P161-P161.5 | 165.517 | 165.52 |
| P161.5-P162 | 37.6134 | 37.61 |
| P162-P163 | 82.51551 | 82.52 |
| P163-P164 | 130.3995 | 130.40 |
| P164-P165 | 184.14 | 184.14 |
| P165-P166 | 123.31374 | 123.31 |
| P166-P167 | 129.08214 | 129.08 |
| P167-P168 | 198.65175 | 198.65 |
| P168-P169 | 190.96 | 190.96 |
| P169-P169.5 | 104.8509 | 104.85 |
| P169.5-P170 | 72.732 | 72.73 |
| P170-P171 | 87.60576 | 87.61 |
| P171-P171.5 | 84.59 | 84.59 |
| P171.5-P172 | 114.8576 | 114.86 |
| P172-P173 | 241.82268 | 241.82 |
| P173-P174 | 246.42794 | 246.43 |
| P174-P175 | 217.22822 | 217.23 |
| P175-P176 | 197.31932 | 197.32 |
| P176-P177 | 201.07989 | 201.08 |
| P177-P177.5 | 181.5352 | 181.54 |
| P177.5-P178 | 47.80919 | 47.81 |
| P178-P178.5 | 32.692 | 32.69 |
| P178.5-P179 | 57.3199 | 57.32 |
| P179-P179.1 | 26.28846 | 26.29 |
| P179.1-P179.5 | 88.97064 | 88.97 |
| P179.5-P180 | 24.90576 | 24.91 |
| P180-P180.5 | 13.134 | 13.13 |
| P180.5-P181 | 81.4506 | 81.45 |
| P181-P182 | 79.57752 | 79.58 |
| P182-P183 | 66.24475 | 66.24 |
| P183-P184 | 85.96159 | 85.96 |
| P184-P185 | 170.3361 | 170.34 |
| P185-P185.5 | 49.63365 | 49.63 |
| P185.5-P186 | 108.9077 | 108.91 |
| P186-P187 | 44.00891 | 44.01 |
| P187-P187.5 | 42.636 | 42.64 |
| P187.5-P187.8 | 84.04 | 84.04 |
| P187.8-P188 | 81.84 | 81.84 |
| P188-P189 | 203.60175 | 203.60 |
| P189-P190 | 90.14764 | 90.15 |
| P190-P191 | 229.5612 | 229.56 |
| P191-P191.5 | 103.03755 | 103.04 |
| P191.5-P192 | 87.88263 | 87.88 |
| P192-P193 | 165.33 | 165.33 |
| P193-P194 | 240.2862 | 240.29 |
| P194-P195 | 112.2 | 112.20 |
| P195-P196 | 211.31264 | 211.31 |
| P196-P197 | 194.29971 | 194.30 |
| P197-P198 | 137.75608 | 137.76 |
| P198-P199 | 172.7253 | 172.73 |
| P199-P199.5 | 52.8 | 52.80 |
| P199.5-P200 | 109.252 | 109.25 |
| P200-P200.5 | 57.2088 | 57.21 |
| P200.5-P201 | 143.803 | 143.80 |
| P201-P202 | 179.17779 | 179.18 |
| P202-P203 | 141.46 | 141.46 |
| P203-P204 | 132.88 | 132.88 |
| P204-P205 | 124.3 | 124.30 |
| P205-P206 | 69.3616 | 69.36 |
| P206-P207 | 141.24 | 141.24 |
| P207-P208 | 177.14576 | 177.15 |
| P208-P208.5 | 71.918 | 71.92 |
| P208.5-P209 | 77.10736 | 77.11 |
| P209-P210 | 181.59075 | 181.59 |
| P210-P211 | 102.02115 | 102.02 |
| P211-P212 | 22.1034 | 22.10 |
| P212-P212.5 | 45.32 | 45.32 |
| P212.5-P213 | 44.60841 | 44.61 |
| P213-P214 | 160.4746 | 160.47 |
| P214-P215 | 163.25397 | 163.25 |
| P215-P216 | 184.36748 | 184.37 |
| P216-P217 | 191.84 | 191.84 |
| P217-P218 | 190.96 | 190.96 |
| P218-P219 | 192.28 | 192.28 |
| P219-P220 | 195.8 | 195.80 |
| P220-P221 | 199.32 | 199.32 |
| P221-P222 | 200.64 | 200.64 |
| P222-P223 | 197.56 | 197.56 |
| P223-P224 | 196.68 | 196.68 |
| P224-P225 | 196.24 | 196.24 |
| P225-P226 | 190.96 | 190.96 |
| P226-P227 | 183.04 | 183.04 |
| P227-P228 | 177.76 | 177.76 |
| P228-P229 | 127.59296 | 127.59 |
| P229-P230 | 114.49812 | 114.50 |
| P230-P231 | 168.74 | 168.74 |
| P231-P232 | 176.66 | 176.66 |
| P232-P233 | 180.84 | 180.84 |
| P233-P234 | 143.82357 | 143.82 |
| P234-P235 | 137.03184 | 137.03 |
| P235-P236 | 70.00587 | 70.01 |
| P236-P237 | 190.46016 | 190.46 |
| P237-P238 | 181.81086 | 181.81 |
| P238-P239 | 185.46 | 185.46 |
| P239-P240 | 186.87339 | 186.87 |
| P240-P241 | 134.88002 | 134.88 |
| P241-P242 | 176.66055 | 176.66 |
| P242-P243 | 175.77835 | 175.78 |
| P243-P244 | 182.83595 | 182.84 |
| P244-P245 | 189.01135 | 189.01 |
| P245-P246 | 190.77575 | 190.78 |
| P246-P247 | 189.01135 | 189.01 |
| P247-P248 | 185.262 | 185.26 |
| P248-P249 | 181.7332 | 181.73 |
| P249-P250 | 179.9688 | 179.97 |
| P250-P251 | 179.9688 | 179.97 |
| P251-P252 | 182.39485 | 182.39 |
| P252-P253 | 188.3497 | 188.35 |
| P253-P254 | 197.1717 | 197.17 |
| P254-P255 | 207.97865 | 207.98 |
| P255-P256 | 156.23223 | 156.23 |
| P256-P257 | 210.75054 | 210.75 |
| P257-P258 | 196.43624 | 196.44 |
| P258-P259 | 103.23456 | 103.23 |
| P259-P259.5 | 92.07 | 92.07 |
| P259.5-P259.8 | 60.445 | 60.45 |
| P259.8-P260 | 66.65054 | 66.65 |
| P260-P260.5 | 112.068 | 112.07 |
| P265-P266 | 205.92 | 205.92 |
| P266-P266.5 | 165.99 | 165.99 |
| P266.5-P267 | 54.23 | 54.23 |
| P267-P267.5 | 7.5361 | 7.54 |
| P267.5-P268 | 96.79824 | 96.80 |
| P268-P269 | 79.17756 | 79.18 |
| P269-P270 | 76.64382 | 76.64 |
| P270-P271 | 75.47298 | 75.47 |
| P271-P272 | 102.64914 | 102.65 |
| P272-P273 | 126.34314 | 126.34 |
| P273-P274 | 135.58776 | 135.59 |
| P274-P275 | 124.52352 | 124.52 |
| P275-P275.5 | 148.335 | 148.34 |
| P275.5-P276 | 54.065 | 54.07 |
| P276-P277 | 190.4628 | 190.46 |
| P277-P277.5 | 19.052 | 19.05 |
| P277.5-P278 | 131.12176 | 131.12 |
| P278-P279 | 200.25324 | 200.25 |
| P279-P280 | 203.38164 | 203.38 |
| P280-P281 | 205.67052 | 205.67 |
| P281-P282 | 152.35297 | 152.35 |
| P282-P283 | 82.66016 | 82.66 |
| P283-P283.5 | 72.82 | 72.82 |
| P283.5-P284 | 61.27 | 61.27 |
| P284-P285 | 112.1549 | 112.15 |
| P285-P286 | 115.92295 | 115.92 |
| P286-P287 | 107.94355 | 107.94 |
| P287-P288 | 95.3095 | 95.31 |
| P288-P289 | 58.84164 | 58.84 |
| P289-P290 | 107.78559 | 107.79 |
| P290-P290.1 | 75.1894 | 75.19 |
| P290.1-P290.5 | 64.72796 | 64.73 |
| Subtotal |  | 43090.33 |
| Total |  | 43090.33 |

**REFHOR600** ML S.REF.HOR.600<D<=1200 0<H<=2.5
80.23 ML × 156.3 = 12539.95

| Medición | Uds. | Largo | Parcial |
|---|---|---|---|
| P118-P120 | 1.1 | 21.2 | 23.32 |
| P286-P289 | 1.1 | 51.74 | 56.91 |
| Subtotal |  |  | 80.23 |
| Total |  |  | 80.23 |

**1SPEXCROC** M3 SUPLEMENTO DE EXCAVACION EN ROCA
28968.85 M3 × 18.17 = 526364.00

| Medición | Uds. | Parcial |
|---|---|---|
| P13.5-P14 | 33.6728 | 33.67 |
| P14-P14.5 | 46.035 | 46.04 |
| P14.5-P15 | 39.32565 | 39.33 |
| P15-P15.5 | 46.72215 | 46.72 |
| P15.5-P16 | 62.1075 | 62.11 |
| P16-P17 | 129.429 | 129.43 |
| P17-P18 | 100.72125 | 100.72 |
| P18-P19 | 114.176 | 114.18 |
| P19-P20 | 190.3 | 190.30 |
| P20-P21 | 158.886 | 158.89 |
| P21-P21.5 | 27.4505 | 27.45 |
| P21.5-P22 | 44.53495 | 44.53 |
| P22-P23 | 92.2014 | 92.20 |
| P23-P23.5 | 50.6796 | 50.68 |
| P23.5-P24 | 48.67595 | 48.68 |
| P24-P24.5 | 55.68695 | 55.69 |
| P24.5-P25 | 51.8562 | 51.86 |
| P25-P25.5 | 18.705 | 18.71 |
| P25.5-P26 | 123.25 | 123.25 |
| P26-P27 | 87.7032 | 87.70 |
| P27-P28 | 83.38 | 83.38 |
| P28-P29 | 47.073 | 47.07 |
| P29-P30 | 6.057 | 6.06 |
| P30-P31 | 75.85655 | 75.86 |
| P31-P32 | 149.07375 | 149.07 |
| P32-P33 | 170.3873 | 170.39 |
| P33-P34 | 195.8544 | 195.85 |
| P34-P35 | 250.52475 | 250.52 |
| P35-P36 | 259.47825 | 259.48 |
| P36-P37 | 280.299 | 280.30 |
| P37-P38 | 212.13865 | 212.14 |
| P38-P39 | 67.821 | 67.82 |
| P39-P40 | 174.7816 | 174.78 |
| P40-P41 | 178.3827 | 178.38 |
| P41-P42 | 79.9365 | 79.94 |
| P42-P43 | 117.2185 | 117.22 |
| P43-P44 | 112.1994 | 112.20 |
| P44-P45 | 212.6 | 212.60 |
| P45-P46 | 232.6 | 232.60 |
| P46-P47 | 293.7544 | 293.75 |
| P47-P47.5 | 118.91985 | 118.92 |
| P47.5-P48 | 102.684 | 102.68 |
| P48-P49 | 147.22125 | 147.22 |
| P49-P49.5 | 121.6 | 121.60 |
| P49.5-P50 | 102.8508 | 102.85 |
| P50-P50.5 | 74.089 | 74.09 |
| P50.5-P51 | 116.622 | 116.62 |
| P51-P52 | 191.646 | 191.65 |
| P52-P53 | 43.45385 | 43.45 |
| P53-P53.5 | 100.15 | 100.15 |
| P53.5-P54 | 104.3247 | 104.32 |
| P54-P54.5 | 107.9 | 107.90 |
| P54.5-P55 | 92.64255 | 92.64 |
| P55-P56 | 122.538 | 122.54 |
| P56-P57 | 147.9912 | 147.99 |
| P57-P58 | 121.2228 | 121.22 |
| P58-P59 | 97.5771 | 97.58 |
| P59-P60 | 86.68125 | 86.68 |
| P60-P61 | 10.72335 | 10.72 |
| P61-P62 | 103.0806 | 103.08 |
| P62-P63 | 115.056 | 115.06 |
| P63-P64 | 203.6 | 203.60 |
| P64-P65 | 139.5 | 139.50 |
| P65-P66 | 91.8 | 91.80 |
| P66-P67 | 69.8096 | 69.81 |
| P67-P68 | 61.0332 | 61.03 |
| P68-P68.1 | 270.07645 | 270.08 |
| P68.1-P68.5 | 193.97 | 193.97 |
| P68.5-P69 | 51.72125 | 51.72 |
| P69-P70 | 18.8784 | 18.88 |
| P70-P70.5 | 53.5857 | 53.59 |
| P70.5-P71 | 14.0289 | 14.03 |
| P71-P71.5 | 7.74645 | 7.75 |
| P71.5-P72 | 11.2752 | 11.28 |
| P72-P72.5 | 10.395 | 10.40 |
| P72.5-P73 | 34.0987 | 34.10 |
| P73-P74 | 58.03875 | 58.04 |
| P74-P75 | 150.1332 | 150.13 |
| P75-P76 | 146.01 | 146.01 |
| P76-P77 | 84.0172 | 84.02 |
| P77-P77.5 | 40.9 | 40.90 |
| P77.5-P78 | 98.51625 | 98.52 |
| P78-P78.5 | 31.5955 | 31.60 |
| P78.5-P78.8 | 46.35 | 46.35 |
| P78.8-P79 | 42.0858 | 42.09 |
| P79-P80 | 60.066 | 60.07 |
| P80-P80.5 | 79.76885 | 79.77 |
| P80.5-P81 | 75.9093 | 75.91 |
| P81-P82 | 164.7 | 164.70 |
| P82-P83 | 160.4405 | 160.44 |
| P83-P84 | 159.6 | 159.60 |
| P84-P85 | 146.6 | 146.60 |
| P85-P86 | 89.8168 | 89.82 |
| P86-P87 | 108.5292 | 108.53 |
| P87-P87.5 | 70.74335 | 70.74 |
| P87.5-P88 | 78.1176 | 78.12 |
| P88-P89 | 133.1815 | 133.18 |
| P89-P90 | 158.8917 | 158.89 |
| P90-P91 | 6.80775 | 6.81 |
| P91-P92 | 160.81335 | 160.81 |
| P92-P93 | 170.6575 | 170.66 |
| P93-P94 | 248.39035 | 248.39 |
| P94-P95 | 118.14075 | 118.14 |
| P95-P96 | 203.6566 | 203.66 |
| P96-P97 | 171.2475 | 171.25 |
| P97-P98 | 88.3427 | 88.34 |
| P98-P99 | 148.071 | 148.07 |
| P99-P100 | 129.36 | 129.36 |
| P100-P101 | 78.2325 | 78.23 |
| P101-P102 | 80.2179 | 80.22 |
| P102-P103 | 110.0868 | 110.09 |
| P103-P104 | 199.872 | 199.87 |
| P104-P105 | 125.5323 | 125.53 |
| P105-P106 | 175.2751 | 175.28 |
| P106-P107 | 141.4992 | 141.50 |
| P107-P108 | 126.408 | 126.41 |
| P108-P109 | 50.6557 | 50.66 |
| P109-P110 | 54.9363 | 54.94 |
| P114-P115 | 45.4434 | 45.44 |
| P115-P115.1 | 20.06805 | 20.07 |
| P115.1-P115.5 | 19.0575 | 19.06 |
| P115.5-P115.8 | 54.9549 | 54.95 |
| P115.8-P116 | 42.809 | 42.81 |
| P116-P117 | 38.7456 | 38.75 |
| P117-P117.5 | 40.36 | 40.36 |
| P117.5-P118 | 51.1344 | 51.13 |
| P118-P119 | 68.9247 | 68.92 |
| P119-P119.5 | 26.8806 | 26.88 |
| P119.5-P120 | 46.5212 | 46.52 |
| P120-P121 | 41.5511 | 41.55 |
| P121-P121.5 | 18.36 | 18.36 |
| P121.5-P122 | 79.569 | 79.57 |
| P122-P123 | 30.9155 | 30.92 |
| P123-P124 | 4.5288 | 4.53 |
| P124-P125 | 118.53165 | 118.53 |
| P125-P126 | 245.8377 | 245.84 |
| P126-P127 | 46.77075 | 46.77 |
| P127-P128 | 123.0579 | 123.06 |
| P128-P129 | 185.024 | 185.02 |
| P129-P130 | 205.6384 | 205.64 |
| P130-P131 | 48.2064 | 48.21 |
| P131-P132 | 91.0547 | 91.05 |
| P132-P132.5 | 214.7394 | 214.74 |
| P132.5-P133 | 218.9175 | 218.92 |
| P133-P134 | 37.577 | 37.58 |
| P134-P135 | 164.04405 | 164.04 |
| P135-P136 | 46.76985 | 46.77 |
| P136-P136.5 | 278.586 | 278.59 |
| P136.5-P137 | 195.57 | 195.57 |
| P137-P138 | 57.7122 | 57.71 |
| P138-P139 | 147.335 | 147.34 |
| P139-P140 | 132.94125 | 132.94 |
| P140-P141 | 19.80105 | 19.80 |
| P141-P142 | 44.43075 | 44.43 |
| P142-P143 | 125.31175 | 125.31 |
| P143-P143.5 | 109.3128 | 109.31 |
| P143.5-P144 | 79.584 | 79.58 |
| P144-P145 | 45.1727 | 45.17 |
| P145-P146 | 96.096 | 96.10 |
| P146-P147 | 64.2696 | 64.27 |
| P147-P148 | 61.488 | 61.49 |
| P148-P149 | 79.8399 | 79.84 |
| P149-P150 | 48.99 | 48.99 |
| P150-P151 | 10.5651 | 10.57 |
| P151-P152 | 210.9258 | 210.93 |
| P152-P153 | 237.8047 | 237.80 |
| P153-P154 | 284.60975 | 284.61 |
| P154-P154.5 | 89.934 | 89.93 |
| P154.5-P155 | 20.1496 | 20.15 |
| P155-P156 | 218.7885 | 218.79 |
| P156-P156.5 | 30.825 | 30.83 |
| P156.5-P157 | 156.2085 | 156.21 |
| P157-P158 | 143.313 | 143.31 |
| P158-P159 | 165.3042 | 165.30 |
| P159-P160 | 224.52815 | 224.53 |
| P160-P161 | 152.4376 | 152.44 |
| P161-P161.5 | 147.901 | 147.90 |
| P161.5-P162 | 32.5335 | 32.53 |
| P162-P163 | 84.672 | 84.67 |
| P163-P164 | 121.8191 | 121.82 |
| P164-P165 | 147.69 | 147.69 |
| P165-P166 | 102.6201 | 102.62 |
| P166-P167 | 121.1139 | 121.11 |
| P167-P168 | 208.28335 | 208.28 |
| P168-P169 | 207 | 207.00 |
| P169-P169.5 | 107.3429 | 107.34 |
| P169.5-P170 | 72.276 | 72.28 |
| P170-P171 | 102.71485 | 102.71 |
| P171-P171.5 | 98.75 | 98.75 |
| P171.5-P172 | 114.707 | 114.71 |
| P172-P173 | 244.1874 | 244.19 |
| P173-P174 | 253.28545 | 253.29 |
| P174-P175 | 219.4001 | 219.40 |
| P175-P176 | 195.56975 | 195.57 |
| P176-P177 | 202.9099 | 202.91 |
| P177-P177.5 | 147.1816 | 147.18 |
| P177.5-P178 | 36.25235 | 36.25 |
| P178-P178.5 | 28.44 | 28.44 |
| P178.5-P179 | 45.92975 | 45.93 |
| P179-P179.1 | 22.9827 | 22.98 |
| P179.1-P179.5 | 79.5558 | 79.56 |
| P179.5-P180 | 19.8915 | 19.89 |
| P180-P180.5 | 9.825 | 9.83 |
| P180.5-P181 | 58.7776 | 58.78 |
| P181-P182 | 51.7338 | 51.73 |
| P182-P183 | 48.67525 | 48.68 |
| P183-P184 | 74.62965 | 74.63 |
| P184-P185 | 156.6615 | 156.66 |
| P185-P185.5 | 43.87275 | 43.87 |
| P185.5-P186 | 92.1148 | 92.11 |
| P186-P187 | 39.886 | 39.89 |
| P187-P187.5 | 42.5 | 42.50 |
| P187.5-P187.8 | 88.4 | 88.40 |
| P187.8-P188 | 87.88 | 87.88 |
| P188-P189 | 214.107 | 214.11 |
| P189-P190 | 88.409 | 88.41 |
| P190-P191 | 221.8608 | 221.86 |
| P191-P191.5 | 100.54275 | 100.54 |
| P191.5-P192 | 83.1824 | 83.18 |
| P192-P193 | 142.83 | 142.83 |
| P193-P194 | 188.7963 | 188.80 |
| P194-P195 | 86.65 | 86.65 |
| P195-P196 | 157.584 | 157.58 |
| P196-P197 | 160.37 | 160.37 |
| P197-P198 | 141.5931 | 141.59 |
| P198-P199 | 143.1165 | 143.12 |
| P199-P199.5 | 39.84 | 39.84 |
| P199.5-P200 | 101.92 | 101.92 |
| P200-P200.5 | 59.367 | 59.37 |
| P200.5-P201 | 144.6489 | 144.65 |
| P201-P202 | 184.94895 | 184.95 |
| P202-P203 | 127 | 127.00 |
| P203-P204 | 73.2 | 73.20 |
| P204-P205 | 50.2 | 50.20 |
| P205-P206 | 29.7827 | 29.78 |
| P206-P207 | 57.7 | 57.70 |
| P207-P208 | 59.738 | 59.74 |
| P208-P208.5 | 18.69 | 18.69 |
| P208.5-P209 | 9.5304 | 9.53 |
| P248-P249 | 28.07 | 28.07 |
| P249-P250 | 83.50825 | 83.51 |
| P250-P251 | 125.81375 | 125.81 |
| P251-P252 | 141.05175 | 141.05 |
| P252-P253 | 135.83875 | 135.84 |
| P253-P254 | 73.68375 | 73.68 |
| P254-P255 | 76.49075 | 76.49 |
| P255-P256 | 100.37025 | 100.37 |
| P256-P257 | 151.151 | 151.15 |
| P257-P258 | 165.7656 | 165.77 |
| P258-P259 | 111.3853 | 111.39 |
| P259-P259.5 | 99.65 | 99.65 |
| P259.5-P259.8 | 71.31375 | 71.31 |
| P259.8-P260 | 32.61375 | 32.61 |
| P260-P260.5 | 64.98 | 64.98 |
| P268-P269 | 34.8056 | 34.81 |
| P269-P270 | 59.4297 | 59.43 |
| P270-P271 | 37.5448 | 37.54 |
| P271-P272 | 17.83085 | 17.83 |
| P272-P273 | 12.006 | 12.01 |
| P273-P274 | 48.92445 | 48.92 |
| P274-P275 | 62.8224 | 62.82 |
| P275-P275.5 | 90.3 | 90.30 |
| P275.5-P276 | 39.525 | 39.53 |
| P276-P277 | 145.136 | 145.14 |
| P277-P277.5 | 15.74 | 15.74 |
| P277.5-P278 | 115.5316 | 115.53 |
| P278-P279 | 171.837 | 171.84 |
| P279-P280 | 182.091 | 182.09 |
| P280-P281 | 189.0774 | 189.08 |
| P281-P282 | 130.48945 | 130.49 |
| P282-P283 | 66.2629 | 66.26 |
| P283-P283.5 | 53.8 | 53.80 |
| P283.5-P284 | 40.1 | 40.10 |
| P284-P285 | 66.39425 | 66.39 |
| P285-P286 | 71.9355 | 71.94 |
| P286-P287 | 78.68575 | 78.69 |
| P287-P288 | 79.29025 | 79.29 |
| P288-P289 | 43.0911 | 43.09 |
| P289-P290 | 59.45055 | 59.45 |
| P290-P290.1 | 43.65075 | 43.65 |
| P290.1-P290.5 | 43.7088 | 43.71 |
| Subtotal |  | 28968.85 |
| Total |  | 28968.85 |

**SUPLEMEI25** ML SUPLEMENTO POR PENDIENTE>25%
584.71 ML × 78.46 = 45876.35

| Medición | Uds. | Largo | Parcial |
|---|---|---|---|
| P13-P15.5 | 1.1 | 38.29 | 42.12 |
| P20-P24.5 | 1.1 | 66.92 | 73.61 |
| P30-P31 | 1.1 | 22.61 | 24.87 |
| P53-P54.5 | 1.1 | 29.51 | 32.46 |
| P69-P70 | 1.1 | 2.28 | 2.51 |
| P70.5-P72.5 | 1.1 | 6.43 | 7.07 |
| P78.5-P82 | 1.1 | 56.07 | 61.68 |
| P107-P110 | 1.1 | 51.11 | 56.22 |
| P110-P110.5 | 1.1 | 3.78 | 4.16 |
| P112-P113 | 1.1 | 20 | 22.00 |
| P115.1-P115.5 | 1.1 | 3.3 | 3.63 |
| P175-P179.1 | 1.1 | 73.53 | 80.88 |
| P200.5-P208.5 | 1.1 | 152.73 | 168.00 |
| P275.5-P276 | 1.1 | 5 | 5.50 |
| Subtotal |  |  | 584.71 |
| Total |  |  | 584.71 |

**SCAFIR02.5** ML S.C.AFIR 600<D<=1200 0<H<=2.5 (09/12/2003)
170.5 ML × 22.74 = 3877.17
Precios: Presupuesto 22.74; 000 27.98; 001 7.02; 002 7.02; 003 7.02
Suplemento en excavación y relleno de zanja bajo carreteras y caminos afirmados para tubería de 600<D<=1200 mm., y profundidad de rasante interior de tubo 0<H<=2.5, incluído el material, en especial el material granular y todas las operaciones necesarias incluso mantenimiento del tráfico y p.p. de carga de sobrantes a acopio intermedio y nueva carga y transporte a lugar de empleo o a relleno autorizado u obra de construcción por entidad o empresa acreditada para la valorización de materiales naturales excavados y eventual canon de vertido.

| Código | Ud | Descripción | Rendimiento | Precio | Importe |
|---|---|---|---|---|---|
| SUPLEM_TODOU | M3 | Todo-uno s/ relleno | 1.56 | 8.99 | 14.02 |
| CANONTIER | M3 | Canon de tierras/roca a relleno autorizado u obras externas | 1.56 | 2.1 | 3.28 |
| SUPLEM_TRANSP | M3 | Transporte a relleno, gestor autorizado o vertedero | 1.56 | 2.4 | 3.74 |
| %1_M_AUX | % | Medios auxiliares 1% | 1 % | 21.04 | 0.21 |
| %7_C_INDIRECT | % | % Costes Indirectos | 7 % | 21.25 | 1.49 |
|  |  | Total |  |  | 22.74 |

| Medición | Uds. | Largo | Parcial |
|---|---|---|---|
| P70.5-P78.5 | 1.1 | 10 | 11.00 |
| P115.8-P121.5 | 1.1 | 20 | 22.00 |
| P277-P289 | 1.1 | 125 | 137.50 |
| Subtotal |  |  | 170.50 |
| Total |  |  | 170.5 |

**SCAFIR2.53.5** ML S.C.AFIR 600<D<=1200 2.5<H<=3.5 (09/12/2003)
62.7 ML × 47.24 = 2961.95
Precios: Presupuesto 47.24; 000 51.31; 001 14.58; 002 14.58; 003 14.58
Suplemento en excavación y relleno de zanja bajo carreteras y caminos afirmados para tubería de 600<D<=1200 mm., y profundidad de rasante interior de tubo 2.5<H<=3.5, incluído el material, en especial el material granular y todas las operaciones necesarias incluso mantenimiento del tráfico y p.p. de carga de sobrantes a acopio intermedio y nueva carga y transporte a lugar de empleo o a relleno autorizado u obra de construcción por entidad o empresa acreditada para la valorización de materiales naturales excavados y eventual canon de vertido.

| Código | Ud | Descripción | Rendimiento | Precio | Importe |
|---|---|---|---|---|---|
| SUPLEM_TODOU | M3 | Todo-uno s/ relleno | 3.24 | 8.99 | 29.13 |
| CANONTIER | M3 | Canon de tierras/roca a relleno autorizado u obras externas | 3.24 | 2.1 | 6.80 |
| SUPLEM_TRANSP | M3 | Transporte a relleno, gestor autorizado o vertedero | 3.24 | 2.4 | 7.78 |
| %1_M_AUX | % | Medios auxiliares 1% | 1 % | 43.71 | 0.44 |
| %7_C_INDIRECT | % | % Costes Indirectos | 7 % | 44.15 | 3.09 |
|  |  | Total |  |  | 47.24 |

| Medición | Uds. | Largo | Parcial |
|---|---|---|---|
| P60-P61 | 1.1 | 10 | 11.00 |
| P70.5-P78.5 | 1.1 | 8 | 8.80 |
| P115.8-P121.5 | 1.1 | 11 | 12.10 |
| P178-P179 | 1.1 | 5 | 5.50 |
| P277-P289 | 1.1 | 23 | 25.30 |
| Subtotal |  |  | 62.70 |
| Total |  |  | 62.7 |

**SCAFIR3.54.5** ML S.C.AFIR 600<D<=1200 3.5<H<=4.5 (09/12/2003)
1243 ML × 75.23 = 93510.89
Precios: Presupuesto 75.23; 000 74.61; 001 23.22; 002 23.22; 003 23.22
Suplemento en excavación y relleno de zanja bajo carreteras y caminos afirmados para tubería de 600<D<=1200 mm., y profundidad de rasante interior de tubo 3.5<H<=4.5, incluído el material, en especial el material granular y todas las operaciones necesarias incluso mantenimiento del tráfico y p.p. de carga de sobrantes a acopio intermedio y nueva carga y transporte a lugar de empleo o a relleno autorizado u obra de construcción por entidad o empresa acreditada para la valorización de materiales naturales excavados y eventual canon de vertido.

| Código | Ud | Descripción | Rendimiento | Precio | Importe |
|---|---|---|---|---|---|
| SUPLEM_TODOU | M3 | Todo-uno s/ relleno | 5.16 | 8.99 | 46.39 |
| CANONTIER | M3 | Canon de tierras/roca a relleno autorizado u obras externas | 5.16 | 2.1 | 10.84 |
| SUPLEM_TRANSP | M3 | Transporte a relleno, gestor autorizado o vertedero | 5.16 | 2.4 | 12.38 |
| %1_M_AUX | % | Medios auxiliares 1% | 1 % | 69.61 | 0.70 |
| %7_C_INDIRECT | % | % Costes Indirectos | 7 % | 70.31 | 4.92 |
|  |  | Total |  |  | 75.23 |

| Medición | Uds. | Largo | Parcial |
|---|---|---|---|
| P1-P13.1 | 1.1 | 120 | 132.00 |
| P70.5-P78.5 | 1.1 | 64 | 70.40 |
| P104-P106 | 1.1 | 17.5 | 19.25 |
| P115.8-P121.5 | 1.1 | 11 | 12.10 |
| P168-P170 | 1.1 | 24.5 | 26.95 |
| P176-P177 | 1.1 | 8 | 8.80 |
| P178-P179 | 1.1 | 5 | 5.50 |
| P192-P196 | 1.1 | 21 | 23.10 |
| P208-P257 | 1.1 | 787.5 | 866.25 |
| P277-P289 | 1.1 | 69 | 75.90 |
| P290.1-P290.5 | 1.1 | 2.5 | 2.75 |
| Subtotal |  |  | 1243.00 |
| Total |  |  | 1243 |

**SCAFIR4.55.5** ML S.C.AFIR 600<D<=1200 4.5<H<=5.5
286.28 ML × 110.21 = 31550.92

| Medición | Uds. | Largo | Parcial |
|---|---|---|---|
| P1-P13.1 | 1.1 | 38.75 | 42.63 |
| P38-P39 | 1.1 | 5 | 5.50 |
| P67-P68 | 1.1 | 5 | 5.50 |
| P104-P106 | 1.1 | 17.5 | 19.25 |
| P115.8-P121.5 | 1.1 | 16.5 | 18.15 |
| P168-P170 | 1.1 | 10.5 | 11.55 |
| P176-P177 | 1.1 | 2 | 2.20 |
| P178-P179 | 1.1 | 3 | 3.30 |
| P192-P196 | 1.1 | 49 | 53.90 |
| P208-P257 | 1.1 | 87.5 | 96.25 |
| P277-P289 | 1.1 | 23 | 25.30 |
| P290.1-P290.5 | 1.1 | 2.5 | 2.75 |
| Subtotal |  |  | 286.28 |
| Total |  |  | 286.28 |

**SUPLEM_012** ML SUPL.CRUCE RIOS 600<D<=1200 (09/12/2003)
115.5 ML × 191.23 = 22087.07
Precios: Presupuesto 191.23; 000 136.17; 001 38.18; 002 38.18; 003 38.18
Suplemento en excavación y relleno de zanja en cruce de ríos con ejecución de ataguías para desvio, para tubería 600<D<=1200 mm. de diámetro interior, incluido el material, hormigón, armaduras, mampuestos y todas las operaciones necesarias.

| Código | Ud | Descripción | Rendimiento | Precio | Importe |
|---|---|---|---|---|---|
| SUPLEM_HM20 | M3 | Suplemen. HM-20 s/arena | 2.53 | 55 | 139.15 |
| ESC300KG | M3 | Escollera de 300 -1000 kg. | 1.4 | 27 | 37.80 |
| %1_M_AUX | % | Medios auxiliares 1% | 1 % | 176.95 | 1.77 |
| %7_C_INDIRECT | % | % Costes Indirectos | 7 % | 178.72 | 12.51 |
|  |  | Total |  |  | 191.23 |

| Medición | Uds. | Largo | Parcial |
|---|---|---|---|
| Regata Oialume | 1.1 | 30 | 33.00 |
| Regata Galtzaur |  |  |  |
| P229-P230 | 1.1 | 20 | 22.00 |
| P252-P253 | 1.1 | 30 | 33.00 |
| P258-P259.5 | 1.1 | 25 | 27.50 |
| Subtotal |  |  | 115.50 |
| Total |  |  | 115.5 |

#### 5.1.2 TUBERIA Y PIEZAS
Importe: Presupuesto 8904463.56; 000 5649005.37; 001 8320499.83; 002 8320499.83; 003 8320499.83

**FD_1100** ML TUBERÍA FUND. D= 1100.
5022.7 ML × 1542.11 = 7745555.90

| Medición | Uds. | Largo | Parcial |
|---|---|---|---|
| D1100 | 1.05 | 4783.52 | 5022.70 |
| Total |  |  | 5022.7 |

**CODO_FD_005** UD CODO ENCHUF.D=1100 11,25º<90,00º
137 UD × 8459.18 = 1158907.66

| Medición | Uds. | Parcial |
|---|---|---|
| CODO 11.25 |  |  |
| PLANTA |  |  |
| P1 | 1 | 1.00 |
| P41 | 1 | 1.00 |
| P68.5 | 1 | 1.00 |
| P96 | 1 | 1.00 |
| P99 | 1 | 1.00 |
| P100 | 1 | 1.00 |
| P104 | 1 | 1.00 |
| P118 | 1 | 1.00 |
| P119 | 1 | 1.00 |
| P120 | 1 | 1.00 |
| P121 | 1 | 1.00 |
| P122 | 1 | 1.00 |
| P123 | 1 | 1.00 |
| P127 | 1 | 1.00 |
| P128 | 1 | 1.00 |
| P129 | 1 | 1.00 |
| P130 | 1 | 1.00 |
| P134 | 1 | 1.00 |
| P141 | 1 | 1.00 |
| P142 | 1 | 1.00 |
| P143 | 1 | 1.00 |
| P144 | 1 | 1.00 |
| P145 | 1 | 1.00 |
| P146 | 1 | 1.00 |
| P148 | 1 | 1.00 |
| P149 | 1 | 1.00 |
| P152 | 1 | 1.00 |
| P154 | 1 | 1.00 |
| P180 | 1 | 1.00 |
| P183 | 1 | 1.00 |
| P184 | 1 | 1.00 |
| P185 | 1 | 1.00 |
| P191 | 1 | 1.00 |
| P230 | 1 | 1.00 |
| P235 | 1 | 1.00 |
| P278 | 1 | 1.00 |
| ALZADO |  |  |
| P13.1 | 1 | 1.00 |
| P13.5 | 1 | 1.00 |
| P14 | 1 | 1.00 |
| P14.5 | 1 | 1.00 |
| P15.5 | 1 | 1.00 |
| P20 | 1 | 1.00 |
| P21.5 | 1 | 1.00 |
| P22 | 1 | 1.00 |
| P23 | 1 | 1.00 |
| P23.5 | 1 | 1.00 |
| P24.5 | 1 | 1.00 |
| P25.5 | 1 | 1.00 |
| P27 | 1 | 1.00 |
| P31 | 1 | 1.00 |
| P33 | 1 | 1.00 |
| P40 | 1 | 1.00 |
| P50.5 | 1 | 1.00 |
| P53 | 1 | 1.00 |
| P54.5 | 1 | 1.00 |
| P69 | 1 | 1.00 |
| P70 | 1 | 1.00 |
| P71.5 | 1 | 1.00 |
| P80.5 | 1 | 1.00 |
| P81 | 1 | 1.00 |
| P82 | 1 | 1.00 |
| P87.5 | 1 | 1.00 |
| P110.5 | 1 | 1.00 |
| P112 | 1 | 1.00 |
| P113 | 1 | 1.00 |
| P119.5 | 1 | 1.00 |
| P121.5 | 1 | 1.00 |
| P139 | 1 | 1.00 |
| P158 | 1 | 1.00 |
| P161.5 | 1 | 1.00 |
| P168 | 1 | 1.00 |
| P169.5 | 1 | 1.00 |
| P171 | 1 | 1.00 |
| P175 | 1 | 1.00 |
| P199.5 | 1 | 1.00 |
| P200.5 | 1 | 1.00 |
| P208.5 | 1 | 1.00 |
| P259.8 | 1 | 1.00 |
| P267.5 | 1 | 1.00 |
| P269 | 1 | 1.00 |
| P275.5 | 1 | 1.00 |
| P276 | 1 | 1.00 |
| P277.5 | 1 | 1.00 |
| CODO 22.5 |  |  |
| PLANTA |  |  |
| P21 | 1 | 1.00 |
| P43 | 1 | 1.00 |
| P67 | 1 | 1.00 |
| P72 | 1 | 1.00 |
| P77.5 | 1 | 1.00 |
| P87 | 1 | 1.00 |
| P102 | 1 | 1.00 |
| P103 | 1 | 1.00 |
| P115.8 | 1 | 1.00 |
| P147 | 1 | 1.00 |
| P151 | 1 | 1.00 |
| P153 | 1 | 1.00 |
| P161 | 1 | 1.00 |
| P162 | 1 | 1.00 |
| P173 | 1 | 1.00 |
| P178 | 1 | 1.00 |
| P182 | 1 | 1.00 |
| P186 | 1 | 1.00 |
| P192 | 1 | 1.00 |
| P195 | 1 | 1.00 |
| P209 | 1 | 1.00 |
| P256 | 1 | 1.00 |
| P265 | 1 | 1.00 |
| P272 | 1 | 1.00 |
| P275 | 1 | 1.00 |
| ALZADO |  |  |
| P72.5 | 1 | 1.00 |
| P78.5 | 1 | 1.00 |
| P107 | 1 | 1.00 |
| P115.1 | 1 | 1.00 |
| P115.5 | 1 | 1.00 |
| P179.1 | 1 | 1.00 |
| CODOS 45º |  |  |
| PLANTA |  |  |
| P18 | 1 | 1.00 |
| P25 | 1 | 1.00 |
| P26 | 1 | 1.00 |
| P61 | 1 | 1.00 |
| P63 | 1 | 1.00 |
| P78 | 1 | 1.00 |
| P79 | 1 | 1.00 |
| P116 | 1 | 1.00 |
| P166 | 1 | 1.00 |
| P167 | 1 | 1.00 |
| P170 | 1 | 1.00 |
| P179 | 1 | 1.00 |
| P199 | 1 | 1.00 |
| P202 | 1 | 1.00 |
| P206 | 1 | 1.00 |
| P211 | 1 | 1.00 |
| P212 | 1 | 1.00 |
| P270 | 1 | 1.00 |
| P277 | 1 | 1.00 |
| P289 | 1 | 1.00 |
| ALZADO |  |  |
| P13 | 1 | 1.00 |
| P70.5 | 1 | 1.00 |
| P110 | 1 | 1.00 |
| Subtotal |  | 137.00 |
| Total |  | 137 |

#### 5.1.3 MACIZOS DE ANCLAJE (09/12/2003)
Importe: Presupuesto 298215.62; 000 227700.08; 001 14456.88; 002 14456.88; 003 14456.88

**MACIZOP45G** UD MACIZO ANCLAJE CODO 45º PLANTA PRESION 220 mca
3 UD × 6019.91 = 18059.73

| Medición | Uds. | Parcial |
|---|---|---|
| P18 | 1 | 1.00 |
| P25 | 1 | 1.00 |
| P26 | 1 | 1.00 |
| Subtotal |  | 3.00 |
| Total |  | 3 |

**MACIZOP45P** UD MACIZO ANCLAJE CODO 45º PLANTA PRESION 110 mca (09/12/2003)
17 UD × 3818.73 = 64918.41
Precios: Presupuesto 3818.73; 000 2905.92; 001 74.52; 002 74.52; 003 74.52
Macizo de anclaje para codo de 45º en planta en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.82 | 231.41 | 189.76 |
| PUNTALES | ML | Puntales para encofrados | 0.621 | 1.15 | 0.71 |
| HM20 | M3 | Hormigón HM-20/P/20/I central | 42.025 | 77.65 | 3263.24 |
| MAQ009 | H | Vibrador de hormigón | 0.4 | 1.51 | 0.60 |
| %1_M_AUX | % | Medios auxiliares 1% | 1 % | 3533.57 | 35.34 |
| %7_C_INDIRECT | % | % Costes Indirectos | 7 % | 3568.91 | 249.82 |
|  |  | Total |  |  | 3818.73 |

| Medición | Uds. | Parcial |
|---|---|---|
| P61 | 1 | 1.00 |
| P63 | 1 | 1.00 |
| P78 | 1 | 1.00 |
| P79 | 1 | 1.00 |
| P116 | 1 | 1.00 |
| P166 | 1 | 1.00 |
| P167 | 1 | 1.00 |
| P170 | 1 | 1.00 |
| P179 | 1 | 1.00 |
| P199 | 1 | 1.00 |
| P202 | 1 | 1.00 |
| P206 | 1 | 1.00 |
| P211 | 1 | 1.00 |
| P212 | 1 | 1.00 |
| P270 | 1 | 1.00 |
| P277 | 1 | 1.00 |
| P289 | 1 | 1.00 |
| Subtotal |  | 17.00 |
| Total |  | 17 |

**MACIZO22.5G** UD MACIZO ANCLAJE CODO 22.5º PLANTA PRESION 220 mca
1 UD × 3818.73 = 3818.73

| Medición | Uds. | Parcial |
|---|---|---|
| P21 | 1 | 1.00 |
| Total |  | 1 |

**MACIZO22.5P** UD MACIZO ANCLAJE CODO 22.5º PLANTA PRESION 110 mca (09/12/2003)
23 UD × 2536.75 = 58345.25
Precios: Presupuesto 2536.75; 000 1932.43; 001 74.52; 002 74.52; 003 74.52
Macizo de anclaje para codo de 22.5º en planta en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.66 | 231.41 | 152.73 |
| PUNTALES | ML | Puntales para encofrados | 0.621 | 1.15 | 0.71 |
| HM20 | M3 | Hormigón HM-20/P/20/I central | 27.225 | 77.65 | 2114.02 |
| MAQ009 | H | Vibrador de hormigón | 0.4 | 1.51 | 0.60 |
| %1_M_AUX | % | Medios auxiliares 1% | 1 % | 2347.32 | 23.47 |
| %7_C_INDIRECT | % | % Costes Indirectos | 7 % | 2370.79 | 165.96 |
|  |  | Total |  |  | 2536.75 |

| Medición | Uds. | Parcial |
|---|---|---|
| P43 | 1 | 1.00 |
| P67 | 1 | 1.00 |
| P77.5 | 1 | 1.00 |
| P87 | 1 | 1.00 |
| P102 | 1 | 1.00 |
| P103 | 1 | 1.00 |
| P115.8 | 1 | 1.00 |
| P147 | 1 | 1.00 |
| P151 | 1 | 1.00 |
| P153 | 1 | 1.00 |
| P161 | 1 | 1.00 |
| P162 | 1 | 1.00 |
| P173 | 1 | 1.00 |
| P178 | 1 | 1.00 |
| P182 | 1 | 1.00 |
| P186 | 1 | 1.00 |
| P192 | 1 | 1.00 |
| P195 | 1 | 1.00 |
| P209 | 1 | 1.00 |
| P256 | 1 | 1.00 |
| P265 | 1 | 1.00 |
| P272 | 1 | 1.00 |
| P275 | 1 | 1.00 |
| Subtotal |  | 23.00 |
| Total |  | 23 |

**MACIZO11.25G** UD MACIZO ANCLAJE CODO 11.25º PLANTA PRESION 220 mca (09/12/2003)
1 UD × 2536.75 = 2536.75
Precios: Presupuesto 2536.75; 000 1932.43; 001 74.52; 002 74.52; 003 74.52
Macizo de anclaje para codo de 11.25º en planta en tubería de abastecimiento de 1100 mm de diámetro con presión de 220 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.66 | 231.41 | 152.73 |
| PUNTALES | ML | Puntales para encofrados | 0.621 | 1.15 | 0.71 |
| HM20 | M3 | Hormigón HM-20/P/20/I central | 27.225 | 77.65 | 2114.02 |
| MAQ009 | H | Vibrador de hormigón | 0.4 | 1.51 | 0.60 |
| %1_M_AUX | % | Medios auxiliares 1% | 1 % | 2347.32 | 23.47 |
| %7_C_INDIRECT | % | % Costes Indirectos | 7 % | 2370.79 | 165.96 |
|  |  | Total |  |  | 2536.75 |

| Medición | Uds. | Parcial |
|---|---|---|
| P1 | 1 | 1.00 |
| Total |  | 1 |

**MACIZO11.25P** UD MACIZO ANCLAJE CODO 11.25º PLANTA PRESION 110 mca (09/12/2003)
36 UD × 1635.3 = 58870.80
Precios: Presupuesto 1635.3; 000 1248.01; 001 74.52; 002 74.52; 003 74.52
Macizo de anclaje para codo de 11.25º en planta en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.52 | 231.41 | 120.33 |
| PUNTALES | ML | Puntales para encofrados | 0.621 | 1.15 | 0.71 |
| HM20 | M3 | Hormigón HM-20/P/20/I central | 16.9 | 77.65 | 1312.29 |
| MAQ009 | H | Vibrador de hormigón | 0.4 | 1.51 | 0.60 |
| %1_M_AUX | % | Medios auxiliares 1% | 1 % | 1513.19 | 15.13 |
| %7_C_INDIRECT | % | % Costes Indirectos | 7 % | 1528.32 | 106.98 |
|  |  | Total |  |  | 1635.3 |

| Medición | Uds. | Parcial |
|---|---|---|
| P41 | 1 | 1.00 |
| P68.5 | 1 | 1.00 |
| P71.5 | 1 | 1.00 |
| P96 | 1 | 1.00 |
| P99 | 1 | 1.00 |
| P100 | 1 | 1.00 |
| P104 | 1 | 1.00 |
| P118 | 1 | 1.00 |
| P119 | 1 | 1.00 |
| P120 | 1 | 1.00 |
| P121 | 1 | 1.00 |
| P122 | 1 | 1.00 |
| P123 | 1 | 1.00 |
| P127 | 1 | 1.00 |
| P128 | 1 | 1.00 |
| P129 | 1 | 1.00 |
| P130 | 1 | 1.00 |
| P134 | 1 | 1.00 |
| P141 | 1 | 1.00 |
| P142 | 1 | 1.00 |
| P143 | 1 | 1.00 |
| P144 | 1 | 1.00 |
| P145 | 1 | 1.00 |
| P146 | 1 | 1.00 |
| P148 | 1 | 1.00 |
| P149 | 1 | 1.00 |
| P152 | 1 | 1.00 |
| P154 | 1 | 1.00 |
| P180 | 1 | 1.00 |
| P183 | 1 | 1.00 |
| P184 | 1 | 1.00 |
| P185 | 1 | 1.00 |
| P191 | 1 | 1.00 |
| P230 | 1 | 1.00 |
| P235 | 1 | 1.00 |
| P278 | 1 | 1.00 |
| Subtotal |  | 36.00 |
| Total |  | 36 |

**MACIZO45CVG** UD MACIZO ANCLAJE CODO 45º CONCAVO PRESION 220 mca (09/12/2003)
1 UD × 4560.42 = 4560.42
Precios: Presupuesto 4560.42; 000 3469.17; 001 74.52; 002 74.52; 003 74.52
Macizo de anclaje para codo cóncavo de 45º en tubería de abastecimiento de 1100 mm de diámetro con presión de 220 mca de hormigón HM-20 incluso excavación, entibación necesaria, encofrado, armaduras y relleno posterior de la zanja, conforme con las dimensiones especificadas en los planos.

| Código | Ud | Descripción | Rendimiento | Precio | Importe |
|---|---|---|---|---|---|
| MO0010 | h | Oficial 1ª | 0.4 | 28.84 | 11.536 |
| MO0035 | h | Peón ordinario | 2 | 25.88 | 51.760 |
| MAQ002 | H | Retroexcavadora | 0.1 | 100 | 10.000 |
| RELLENO | M3 | Relleno | 2 | 2.98 | 5.960 |
| ENCOFRADO | M3 | Madera para encofrados | 0.9 | 231.41 | 208.269 |
| PUNTALES | ML | Puntales para encofrados | 0.621 | 1.15 | 0.714 |
| HM20 | M3 | Hormigón HM-20/P/20/I central | 50.625 | 77.65 | 3931.031 |
| MAQ009 | H | Vibrador de hormigón | 0.4 | 1.51 | 0.604 |
| %1_M_AUX | % | Medios auxiliares 1% | 1 % | 4219.874 | 42.199 |
| %7_C_INDIRECT | % | % Costes Indirectos | 7 % | 4262.073 | 298.345 |
|  |  | Total |  |  | 4560.42 |

| Medición | Uds. | Parcial |
|---|---|---|
| P13 | 1 | 1.00 |
| Total |  | 1 |

**MACIZO1125CVG** UD MACIZO ANCLAJE CODO 11.25º CONCAVO PRESION 220 mca (09/12/2003)
5 UD × 1212.5 = 6062.50
Precios: Presupuesto 1212.5; 000 927.05; 001 74.52; 002 74.52; 003 74.52
Macizo de anclaje para codo cóncavo de 11.25º en tubería de abastecimiento de 1100 mm de diámetro con presión de 220 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.44 | 231.41 | 101.82 |
| PUNTALES | ML | Puntales para encofrados | 0.621 | 1.15 | 0.71 |
| HM20 | M3 | Hormigón HM-20/P/20/I central | 12.1 | 77.65 | 939.57 |
| MAQ009 | H | Vibrador de hormigón | 0.4 | 1.51 | 0.60 |
| %1_M_AUX | % | Medios auxiliares 1% | 1 % | 1121.96 | 11.22 |
| %7_C_INDIRECT | % | % Costes Indirectos | 7 % | 1133.18 | 79.32 |
|  |  | Total |  |  | 1212.5 |

| Medición | Uds. | Parcial |
|---|---|---|
| P14 | 1 | 1.00 |
| P20 | 1 | 1.00 |
| P21.5 | 1 | 1.00 |
| P23 | 1 | 1.00 |
| P27 | 1 | 1.00 |
| Subtotal |  | 5.00 |
| Total |  | 5 |

**MACIZO1125CXG** UD MACIZO ANCLAJE CODO 11.25º CONVEXO PRESION 220 mca (09/12/2003)
10 UD × 1692.85 = 16928.50
Precios: Presupuesto 1692.85; 000 1291.69; 001 74.52; 002 74.52; 003 74.52
Macizo de anclaje para codo convexo de 11.25º en tubería de abastecimiento de 1100 mm de diámetro con presión de 220 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.53 | 231.41 | 122.65 |
| PUNTALES | ML | Puntales para encofrados | 0.621 | 1.15 | 0.71 |
| HM20 | M3 | Hormigón HM-20/P/20/I central | 17.556 | 77.65 | 1363.22 |
| MAQ009 | H | Vibrador de hormigón | 0.4 | 1.51 | 0.60 |
| %1_M_AUX | % | Medios auxiliares 1% | 1 % | 1566.44 | 15.66 |
| %7_C_INDIRECT | % | % Costes Indirectos | 7 % | 1582.10 | 110.75 |
|  |  | Total |  |  | 1692.85 |

| Medición | Uds. | Parcial |
|---|---|---|
| P13.1 | 1 | 1.00 |
| P13.5 | 1 | 1.00 |
| P14.5 | 1 | 1.00 |
| P15.5 | 1 | 1.00 |
| P22 | 1 | 1.00 |
| P23.5 | 1 | 1.00 |
| P24.5 | 1 | 1.00 |
| P25.5 | 1 | 1.00 |
| P31 | 1 | 1.00 |
| P33 | 1 | 1.00 |
| Subtotal |  | 10.00 |
| Total |  | 10 |

**MACIZO22.5CXP** UD MACIZO ANCLAJE CODO 22.5º CONVEXO PRESION 110 mca (09/12/2003)
3 UD × 1692.85 = 5078.55
Precios: Presupuesto 1692.85; 000 1291.69; 001 74.52; 002 74.52; 003 74.52
Macizo de anclaje para codo convexo de 22.5º en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.53 | 231.41 | 122.65 |
| PUNTALES | ML | Puntales para encofrados | 0.621 | 1.15 | 0.71 |
| HM20 | M3 | Hormigón HM-20/P/20/I central | 17.556 | 77.65 | 1363.22 |
| MAQ009 | H | Vibrador de hormigón | 0.4 | 1.51 | 0.60 |
| %1_M_AUX | % | Medios auxiliares 1% | 1 % | 1566.44 | 15.66 |
| %7_C_INDIRECT | % | % Costes Indirectos | 7 % | 1582.10 | 110.75 |
|  |  | Total |  |  | 1692.85 |

| Medición | Uds. | Parcial |
|---|---|---|
| P72.5 | 1 | 1.00 |
| P107 | 1 | 1.00 |
| P115.5 | 1 | 1.00 |
| Subtotal |  | 3.00 |
| Total |  | 3 |

**MACIZO22.5CVP** UD MACIZO ANCLAJE CODO 22.5º CONCAVO PRESION 110 mca (09/12/2003)
2 UD × 1212.5 = 2425.00
Precios: Presupuesto 1212.5; 000 927.05; 001 74.52; 002 74.52; 003 74.52
Macizo de anclaje para codo cóncavo de 22.5º en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.44 | 231.41 | 101.82 |
| PUNTALES | ML | Puntales para encofrados | 0.621 | 1.15 | 0.71 |
| HM20 | M3 | Hormigón HM-20/P/20/I central | 12.1 | 77.65 | 939.57 |
| MAQ009 | H | Vibrador de hormigón | 0.4 | 1.51 | 0.60 |
| %1_M_AUX | % | Medios auxiliares 1% | 1 % | 1121.96 | 11.22 |
| %7_C_INDIRECT | % | % Costes Indirectos | 7 % | 1133.18 | 79.32 |
|  |  | Total |  |  | 1212.5 |

| Medición | Uds. | Parcial |
|---|---|---|
| P78.5 | 1 | 1.00 |
| P115.1 | 1 | 1.00 |
| Subtotal |  | 2.00 |
| Total |  | 2 |

**MACIZO45CVP** UD MACIZO ANCLAJE CODO 45º CONCAVO PRESION 110 mca (09/12/2003)
2 UD × 2125.25 = 4250.50
Precios: Presupuesto 2125.25; 000 1619.98; 001 74.52; 002 74.52; 003 74.52
Macizo de anclaje para codo cóncavo de 45º en tubería de abastecimiento de 1100 mm de diámetro con presión de 110 mca de hormigón HM-20 incluso excavación, entibación necesaria, encofrado, armaduras y relleno posterior de la zanja, conforme con las dimensiones especificadas en los planos.

| Código | Ud | Descripción | Rendimiento | Precio | Importe |
|---|---|---|---|---|---|
| MO0010 | h | Oficial 1ª | 0.4 | 28.84 | 11.536 |
| MO0035 | h | Peón ordinario | 2 | 25.88 | 51.760 |
| MAQ002 | H | Retroexcavadora | 0.1 | 100 | 10.000 |
| RELLENO | M3 | Relleno | 2 | 2.98 | 5.960 |
| ENCOFRADO | M3 | Madera para encofrados | 0.6 | 231.41 | 138.846 |
| PUNTALES | ML | Puntales para encofrados | 0.621 | 1.15 | 0.714 |
| HM20 | M3 | Hormigón HM-20/P/20/I central | 22.5 | 77.65 | 1747.125 |
| MAQ009 | H | Vibrador de hormigón | 0.4 | 1.51 | 0.604 |
| %1_M_AUX | % | Medios auxiliares 1% | 1 % | 1966.545 | 19.665 |
| %7_C_INDIRECT | % | % Costes Indirectos | 7 % | 1986.210 | 139.035 |
|  |  | Total |  |  | 2125.25 |

| Medición | Uds. | Parcial |
|---|---|---|
| P70.5 | 1 | 1.00 |
| P110 | 1 | 1.00 |
| Subtotal |  | 2.00 |
| Total |  | 2 |

**MACIZ11CXP** UD MACIZO ANCLAJE CODO 11.25º CONVEXO PRESION 110 mca (09/12/2003)
20 UD × 1026.27 = 20525.40
Precios: Presupuesto 1026.27; 000 785.69; 001 74.52; 002 74.52; 003 74.52
Macizo de anclaje para codo convexo de 11.25º en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.4 | 231.41 | 92.56 |
| PUNTALES | ML | Puntales para encofrados | 0.621 | 1.15 | 0.71 |
| HM20 | M3 | Hormigón HM-20/P/20/I central | 10 | 77.65 | 776.50 |
| MAQ009 | H | Vibrador de hormigón | 0.4 | 1.51 | 0.60 |
| %1_M_AUX | % | Medios auxiliares 1% | 1 % | 949.63 | 9.50 |
| %7_C_INDIRECT | % | % Costes Indirectos | 7 % | 959.13 | 67.14 |
|  |  | Total |  |  | 1026.27 |

| Medición | Uds. | Parcial |
|---|---|---|
| P50.5 | 1 | 1.00 |
| P53 | 1 | 1.00 |
| P69 | 1 | 1.00 |
| P71.5 | 1 | 1.00 |
| P81 | 1 | 1.00 |
| P82 | 1 | 1.00 |
| P87.5 | 1 | 1.00 |
| P110.5 | 1 | 1.00 |
| P113 | 1 | 1.00 |
| P119.5 | 1 | 1.00 |
| P139 | 1 | 1.00 |
| P158 | 1 | 1.00 |
| P169.5 | 1 | 1.00 |
| P171 | 1 | 1.00 |
| P175 | 1 | 1.00 |
| P199.5 | 1 | 1.00 |
| P200.5 | 1 | 1.00 |
| P267 | 1 | 1.00 |
| P276 | 1 | 1.00 |
| P277.5 | 1 | 1.00 |
| Subtotal |  | 20.00 |
| Total |  | 20 |

**MACIZ11CVP** UD MACIZO ANCLAJE CODO 11.25º CONCAVO PRESION 110 mca (09/12/2003)
13 UD × 704.17 = 9154.21
Precios: Presupuesto 704.17; 000 541.25; 001 74.52; 002 74.52; 003 74.52
Macizo de anclaje para codo cóncavo de 11.25º en tubería de abastecimiento de 1100 mm de diámetro con presión de 110 mca de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.32 | 231.41 | 74.05 |
| PUNTALES | ML | Puntales para encofrados | 0.621 | 1.15 | 0.71 |
| HM20 | M3 | Hormigón HM-20/P/20/I central | 6.4 | 77.65 | 496.96 |
| MAQ009 | H | Vibrador de hormigón | 0.4 | 1.51 | 0.60 |
| %1_M_AUX | % | Medios auxiliares 1% | 1 % | 651.58 | 6.52 |
| %7_C_INDIRECT | % | % Costes Indirectos | 7 % | 658.10 | 46.07 |
|  |  | Total |  |  | 704.17 |

| Medición | Uds. | Parcial |
|---|---|---|
| P40 | 1 | 1.00 |
| P54.5 | 1 | 1.00 |
| P70 | 1 | 1.00 |
| P80.5 | 1 | 1.00 |
| P112 | 1 | 1.00 |
| P121.5 | 1 | 1.00 |
| P168 | 1 | 1.00 |
| P179.1 | 1 | 1.00 |
| P179.5 | 1 | 1.00 |
| P208.5 | 1 | 1.00 |
| P259.8 | 1 | 1.00 |
| P269 | 1 | 1.00 |
| P275.5 | 1 | 1.00 |
| Subtotal |  | 13.00 |
| Total |  | 13 |

**MACIN25-45** UD MACIZO DE APOYO PENDIENTE 25-45 (09/12/2003)
41 UD × 376.77 = 15447.57
Precios: Presupuesto 376.77; 000 292.96; 001 74.52; 002 74.52; 003 74.52
Macizo de apoyo en pendientes entre el 25 y el 45% para tubería de abastecimiento de 1100 mm de diámetro de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.192 | 231.41 | 44.43 |
| PUNTALES | ML | Puntales para encofrados | 0.621 | 1.15 | 0.71 |
| HM20 | M3 | Hormigón HM-20/P/20/I central | 2.88 | 77.65 | 223.63 |
| MAQ009 | H | Vibrador de hormigón | 0.4 | 1.51 | 0.60 |
| %1_M_AUX | % | Medios auxiliares 1% | 1 % | 348.63 | 3.49 |
| %7_C_INDIRECT | % | % Costes Indirectos | 7 % | 352.12 | 24.65 |
|  |  | Total |  |  | 376.77 |

| Medición | Uds. | Parcial |
|---|---|---|
| P13-P15.5 | 3 | 3.00 |
| P30-P31 | 2 | 2.00 |
| P53-P54.5 | 3 | 3.00 |
| P69-P70 | 1 | 1.00 |
| P70.5-P72.5 | 1 | 1.00 |
| P78.5-P82 | 5 | 5.00 |
| P107-P110 | 2 | 2.00 |
| P110-P110.5 | 1 | 1.00 |
| P112-P113 | 2 | 2.00 |
| P175-P179.1 | 7 | 7.00 |
| P200.5-P208.5 | 13 | 13.00 |
| P275.5-P276 | 1 | 1.00 |
| Subtotal |  | 41.00 |
| Total |  | 41 |

**MACI45-70** UD MACIZO DE APOYO PENDIENTE 45-70 (09/12/2003)
13 UD × 440.19 = 5722.47
Precios: Presupuesto 440.19; 000 341.11; 001 74.52; 002 74.52; 003 74.52
Macizo de apoyo en pendientes entre el 45 y el 70% para tubería de abastecimiento de 1100 mm de diámetro de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.204 | 231.41 | 47.21 |
| PUNTALES | ML | Puntales para encofrados | 0.621 | 1.15 | 0.71 |
| HM20 | M3 | Hormigón HM-20/P/20/I central | 3.6 | 77.65 | 279.54 |
| MAQ009 | H | Vibrador de hormigón | 0.4 | 1.51 | 0.60 |
| %1_M_AUX | % | Medios auxiliares 1% | 1 % | 407.32 | 4.07 |
| %7_C_INDIRECT | % | % Costes Indirectos | 7 % | 411.39 | 28.80 |
|  |  | Total |  |  | 440.19 |

| Medición | Uds. | Parcial |
|---|---|---|
| P13-P15.5 | 2 | 2.00 |
| P20-P24.5 | 5 | 5.00 |
| P70.5-P72.5 | 1 | 1.00 |
| P78.5-P82 | 1 | 1.00 |
| P107-P110 | 3 | 3.00 |
| P115.1-P115.5 | 1 | 1.00 |
| Subtotal |  | 13.00 |
| Total |  | 13 |

**MACIP70** UD MACIZO DE APOYO PENDIENTE>70 (09/12/2003)
3 UD × 503.61 = 1510.83
Precios: Presupuesto 503.61; 000 389.24; 001 74.52; 002 74.52; 003 74.52
Macizo de apoyo en pendientes superiores all 70% para tubería de abastecimiento de 1100 mm de diámetro de hormigón HM-20 incluso excavación, entibación necesaria, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.216 | 231.41 | 49.98 |
| PUNTALES | ML | Puntales para encofrados | 0.621 | 1.15 | 0.71 |
| HM20 | M3 | Hormigón HM-20/P/20/I central | 4.32 | 77.65 | 335.45 |
| MAQ009 | H | Vibrador de hormigón | 0.4 | 1.51 | 0.60 |
| %1_M_AUX | % | Medios auxiliares 1% | 1 % | 466.00 | 4.66 |
| %7_C_INDIRECT | % | % Costes Indirectos | 7 % | 470.66 | 32.95 |
|  |  | Total |  |  | 503.61 |

| Medición | Uds. | Parcial |
|---|---|---|
| P13-P15.5 | 1 | 1.00 |
| P20-P24.5 | 2 | 2.00 |
| Subtotal |  | 3.00 |
| Total |  | 3 |

#### 5.1.4 ELECTRICIDAD Y TELEMANDO (09/12/2003)
Importe: Presupuesto 119698.56; 000 100545.36; 001 73613.57; 002 73613.57; 003 73613.57

**CABLE_12** ML CABLE 12 DE FIBRA OPTICA
5261.87 ML × 5.22 = 27466.96

| Medición | Uds. | Largo | Parcial |
|---|---|---|---|
| Fibra óptica | 1.1 | 4783.52 | 5261.87 |
| Total |  |  | 5261.87 |

**CANTPC90** ML CANALIZACION TPC 90 MM
5261.87 ML × 9.76 = 51355.85

| Medición | Uds. | Largo | Parcial |
|---|---|---|---|
| Polietileno 90 | 1.1 | 4783.52 | 5261.87 |
| Total |  |  | 5261.87 |

**ARQTEL** UD ARQUETA DE TELEMANDO
75 UD × 545.01 = 40875.75

| Medición | Uds. | Parcial |
|---|---|---|
| Arquetas de telemando | 75 | 75.00 |
| Total |  | 75 |

#### 5.1.5 DEMOLICIONES,REPOSICIONES Y SERVICIOS AFECTADOS (09/12/2003)
Importe: Presupuesto 811022.78; 000 569920.16; 001 669676.2; 002 669676.2; 003 669676.2

##### 5.1.5.1 DEMOLICIONES (09/12/2003)
Importe: Presupuesto 80967.07; 000 102512.96; 001 75603.07; 002 75603.07; 003 75603.07

**DEM_002** M2 DEMOLICIÓN DE PAVIMENTOS DE AGLOMERADO ASFÁLTICO
10879 M2 × 4.25 = 46235.75

| Medición | Uds. | Largo | Ancho | Parcial |
|---|---|---|---|---|
| Plano 9.9.1 | 1.1 | 120 | 5 | 660.00 |
| Plano 9.9.1 | 1.1 | 9 | 5 | 49.50 |
| Plano 9.9.1 | 1.1 | 30 | 5 | 165.00 |
| Plano 9.9.1 | 1.1 | 10 | 5 | 55.00 |
| Plano 9.9.1 | 1.1 | 25 | 5 | 137.50 |
| Plano 9.9.4 | 1.1 | 5 | 5 | 27.50 |
| Plano 9.9.4 | 1.1 | 20 | 5 | 110.00 |
| Plano 9.9.4 | 1.1 | 60 | 5 | 330.00 |
| Plano 9.9.4 | 1.1 | 17 | 5 | 93.50 |
| Plano 9.9.4 | 1.1 | 13 | 5 | 71.50 |
| Plano 9.9.5 | 1.1 | 365 | 5 | 2007.50 |
| Plano 9.9.9 | 1.1 | 20 | 5 | 110.00 |
| Plano 9.9.9 | 1.1 | 15 | 5 | 82.50 |
| Plano 9.9.11 | 1.1 | 330 | 5 | 1815.00 |
| Plano 9.9.11 | 1.1 | 26 | 5 | 143.00 |
| Plano 9.9.11 | 1.1 | 26 | 5 | 143.00 |
| Plano 9.9.11 | 1.1 | 7 | 5 | 38.50 |
| Plano 9.9.11 | 1.1 | 10 | 5 | 55.00 |
| Plano 9.9.11 | 1.1 | 27 | 5 | 148.50 |
| Plano 9.9.11 | 1.1 | 10 | 5 | 55.00 |
| Plano 9.9.11 | 1.1 | 18 | 5 | 99.00 |
| Plano 9.9.11 | 1.1 | 5 | 5 | 27.50 |
| Plano 9.9.11 | 1.1 | 15 | 5 | 82.50 |
| Plano 9.9.12 | 1.1 | 280 | 5 | 1540.00 |
| Plano 9.9.13 | 1.1 | 270 | 5 | 1485.00 |
| Plano 9.9.15 | 1.1 | 245 | 5 | 1347.50 |
| Subtotal |  |  |  | 10879.00 |
| Total |  |  |  | 10879 |

**DEM_004** M2 DEMOLIC.PAV.HOR.ESP.30 CM. COMPRESOR (09/12/2003)
1835.76 M2 × 12.08 = 22175.98
Precios: Presupuesto 12.08; 000 11.28; 001 11.27; 002 11.27; 003 11.27
Demolición de pavimento de hormigón en espesor de hasta 30 cms; con compresor, incluso carga, transporte a gestor o vertedero autorizado, canon de vertido y señalización de servicios afectados.

| Código | Ud | Descripción | Rendimiento | Precio | Importe |
|---|---|---|---|---|---|
| MO0010 | h | Oficial 1ª | 0.08 | 28.84 | 2.31 |
| MO0035 | h | Peón ordinario | 0.1 | 25.88 | 2.59 |
| MAQ002 | H | Retroexcavadora | 0.01 | 100 | 1.00 |
| MAQ003 | H | Camión de tres ejes 10 m3 | 0.006 | 80 | 0.48 |
| MAQ028 | H | Comp.port.diesel 8 m3/min.12 bar | 0.08 | 14.23 | 1.14 |
| CANON | M3 | Canon de escombros a gestor autorizado o a vertedero | 0.3 | 9.8 | 2.94 |
| SUPLEM_TRANSP | M3 | Transporte a relleno, gestor autorizado o vertedero | 0.3 | 2.4 | 0.72 |
| %1_M_AUX | % | Medios auxiliares 1% | 1 % | 11.18 | 0.11 |
| %7_C_INDIRECT | % | % Costes Indirectos | 7 % | 11.29 | 0.79 |
|  |  | Total |  |  | 12.08 |

| Medición | Uds. | Largo | Ancho | Parcial |
|---|---|---|---|---|
| Plano 9.9.1 | 1.1 | 6 | 3 | 19.80 |
| Plano 9.9.1 | 1.1 | 12 | 3 | 39.60 |
| Plano 9.9.3 | 1.1 | 7 | 3 | 23.10 |
| Plano 9.9.3 | 1.1 | 11.5 | 3 | 37.95 |
| Plano 9.9.3 | 1.1 | 23 | 3 | 75.90 |
| Plano 9.9.3 | 1.1 | 65 | 3 | 214.50 |
| Plano 9.9.6 | 1.1 | 0.79 | 3 | 2.61 |
| Plano 9.9.6 | 1.1 | 5 | 3 | 16.50 |
| Plano 9.9.6 | 1.1 | 20 | 3 | 66.00 |
| Plano 9.9.6 | 1.1 | 7 | 3 | 23.10 |
| Plano 9.9.6 | 1.1 | 45 | 3 | 148.50 |
| Plano 9.9.9 | 1.1 | 45 | 3 | 148.50 |
| Plano 9.9.10 | 1.1 | 35 | 3 | 115.50 |
| Plano 9.9.10 | 1.1 | 11 | 3 | 36.30 |
| Plano 9.9.10 | 1.1 | 11 | 3 | 36.30 |
| Plano 9.9.12 | 1.1 | 205 | 3 | 676.50 |
| Plano 9.9.14 | 1.1 | 32 | 3 | 105.60 |
| Plano 9.9.14 | 1.1 | 15 | 3 | 49.50 |
| Subtotal |  |  |  | 1835.76 |
| Total |  |  |  | 1835.76 |

**DEM_006** M2 DEMOLICIÓN DE PAVIMENTOS EN ACERA. (09/12/2003)
2087.62 M2 × 4.09 = 8538.37
Precios: Presupuesto 4.09; 000 5.23; 001 3.82; 002 3.82; 003 3.82
Demolición de todo tipo de aceras, a mano o máquina, incluso corte previo con disco en los bordes, carga, transporte a gestor o vertedero autorizado y canon de vertido.

| Código | Ud | Descripción | Rendimiento | Precio | Importe |
|---|---|---|---|---|---|
| MO0010 | h | Oficial 1ª | 0.005 | 28.84 | 0.14 |
| MAQ003 | H | Camión de tres ejes 10 m3 | 0.005 | 80 | 0.40 |
| MAQRETMARTROM | H | Retroexcavadora con martillo rompedor | 0.007 | 114.79 | 0.80 |
| CANON | M3 | Canon de escombros a gestor autorizado o a vertedero | 0.2 | 9.8 | 1.96 |
| SUPLEM_TRANSP | M3 | Transporte a relleno, gestor autorizado o vertedero | 0.2 | 2.4 | 0.48 |
| %1_M_AUX | % | Medios auxiliares 1% | 1 % | 3.78 | 0.04 |
| %7_C_INDIRECT | % | % Costes Indirectos | 7 % | 3.82 | 0.27 |
|  |  | Total |  |  | 4.09 |

| Medición | Uds. | Largo | Ancho | Parcial |
|---|---|---|---|---|
| Plano 9.9.1 | 1.1 | 15 | 1 | 16.50 |
| Plano 9.9.1 | 1.1 | 10 | 2 | 22.00 |
| Plano 9.9.1 | 1.1 | 3.14 | 31 | 107.07 |
| Plano 9.9.1 | 1.1 | 7 | 2 | 15.40 |
| Plano 9.9.11 | 1.1 | 35 | 2 | 77.00 |
| Plano 9.9.11 | 1.1 | 6 | 2 | 13.20 |
| Plano 9.9.11 | 1.1 | 35 | 2 | 77.00 |
| Plano 9.9.11 | 1.1 | 40 | 6 | 264.00 |
| Plano 9.9.11 | 1.1 | 53 | 2 | 116.60 |
| Plano 9.9.11 | 1.1 | 40 | 6 | 264.00 |
| Plano 9.9.11 | 1.1 | 53 | 2 | 116.60 |
| Plano 9.9.11 | 1.1 | 8 | 2 | 17.60 |
| Plano 9.9.11 | 1.1 | 85 | 1.5 | 140.25 |
| Plano 9.9.11 | 1.1 | 14 | 1 | 15.40 |
| Plano 9.9.11 | 1.1 | 55 | 5 | 302.50 |
| Plano 9.9.11 | 1.1 | 15 | 3 | 49.50 |
| Plano 9.9.11 | 1.1 | 5 | 6 | 33.00 |
| Plano 9.9.11 | 1.1 | 70 | 3 | 231.00 |
| Plano 9.9.11 | 1.1 | 42 | 3 | 138.60 |
| Plano 9.9.11 | 1.1 | 40 | 1.6 | 70.40 |
| Subtotal |  |  |  | 2087.62 |
| Total |  |  |  | 2087.62 |

**DEM_005** ML DEMOLICIÓN DE BORDILLO, CUNETA O BADEN
551.1 ML × 1.48 = 815.63

| Medición | Uds. | Largo | Parcial |
|---|---|---|---|
| Plano 9.9.1 | 1.1 | 15 | 16.50 |
|  | 1.1 | 19 | 20.90 |
|  | 1.1 | 7 | 7.70 |
| Plano 9.9.11 | 1.1 | 40 | 44.00 |
|  | 1.1 | 270 | 297.00 |
|  | 1.1 | 150 | 165.00 |
| Subtotal |  |  | 551.10 |
| Total |  |  | 551.1 |

**DEM_014** UD DEMOLICIÓN DE ARQUETA, POZO, IMBORNAL, ETC. A MAQUINA (09/12/2003)
1 UD × 17.34 = 17.34
Precios: Presupuesto 17.34; 000 10.14; 001 16.21; 002 16.21; 003 16.21
Demolición de arqueta, pozo, imbornal, etc... por medios mecánicos incluso p.p. de base de hormigón, carga, transporte a vertedero o gestor autorizado y canon de vertido.

| Código | Ud | Descripción | Rendimiento | Precio | Importe |
|---|---|---|---|---|---|
| MO0035 | h | Peón ordinario | 0.01 | 25.88 | 0.26 |
| MAQRETMARTROM | H | Retroexcavadora con martillo rompedor | 0.02 | 114.79 | 2.30 |
| MAQ008 | H | Dumper 1m3 | 0.01 | 7.05 | 0.07 |
| CANON | M3 | Canon de escombros a gestor autorizado o a vertedero | 1.1 | 9.8 | 10.78 |
| SUPLEM_TRANSP | M3 | Transporte a relleno, gestor autorizado o vertedero | 1.1 | 2.4 | 2.64 |
| %1_M_AUX | % | Medios auxiliares 1% | 1 % | 16.05 | 0.16 |
| %7_C_INDIRECT | % | % Costes Indirectos | 7 % | 16.21 | 1.13 |
|  |  | Total |  |  | 17.34 |

| Medición | Uds. | Parcial |
|---|---|---|
| Depósito de agua | 1 | 1.00 |
| Total |  | 1 |

**DEM_008** M3 DEMOLICIÓN DE MURO DE MAMPOSTERÍA.
90.75 M3 × 13.7 = 1243.28

| Medición | Uds. | Largo | Ancho | Alto | Parcial |
|---|---|---|---|---|---|
| P13.1 | 1.1 | 20 | 0.5 | 1 | 11.00 |
| P60 | 1.1 | 20 | 0.5 | 2 | 22.00 |
| P70.5 | 1.1 | 30 | 0.5 | 2 | 33.00 |
| P176 | 1.1 | 20 | 0.5 | 1 | 11.00 |
| ETAP | 1.1 | 25 | 0.5 | 1 | 13.75 |
| Subtotal |  |  |  |  | 90.75 |
| Total |  |  |  |  | 90.75 |

**DEM_016** UD LEVANTADO DE BACULO. (09/12/2003)
3 UD × 35.6 = 106.80
Precios: Presupuesto 35.6; 000 16.73; 001 33.27; 002 33.27; 003 33.27
Levantado de báculo para alumbrado o tráfico, incluso parte proporcional de desmontaje, cableado, accesorios y acopio en el lugar donde se señale hasta su posterior montaje.

| Código | Ud | Descripción | Rendimiento | Precio | Importe |
|---|---|---|---|---|---|
| MO0010 | h | Oficial 1ª | 0.01 | 28.84 | 0.29 |
| MO0035 | h | Peón ordinario | 0.01 | 25.88 | 0.26 |
| MAQ017 | H | Grúa movil autopropulsada 20 Tn | 0.37 | 87.55 | 32.39 |
| %1_M_AUX | % | Medios auxiliares 1% | 1 % | 32.94 | 0.33 |
| %7_C_INDIRECT | % | % Costes Indirectos | 7 % | 33.27 | 2.33 |
|  |  | Total |  |  | 35.6 |

| Medición | Uds. | Parcial |
|---|---|---|
| P211 | 1 | 1.00 |
| P257 | 1 | 1.00 |
| ETAP | 1 | 1.00 |
| Subtotal |  | 3.00 |
| Total |  | 3 |

**DEM_022** ML DESMONTAJE DE BIONDA (09/12/2003)
33 ML × 9.22 = 304.26
Precios: Presupuesto 9.22; 000 5.48; 001 8.6; 002 8.6; 003 8.6
Desmontaje de bionda. Medida la longitud total desmontada.

| Código | Ud | Descripción | Rendimiento | Precio | Importe |
|---|---|---|---|---|---|
| MO0010 | h | Oficial 1ª | 0.06 | 28.84 | 1.73 |
| MO0035 | h | Peón ordinario | 0.06 | 25.88 | 1.55 |
| MAQ017 | H | Grúa movil autopropulsada 20 Tn | 0.06 | 87.55 | 5.25 |
| %1_M_AUX | % | Medios auxiliares 1% | 1 % | 8.53 | 0.09 |
| %7_C_INDIRECT | % | % Costes Indirectos | 7 % | 8.62 | 0.60 |
|  |  | Total |  |  | 9.22 |

| Medición | Uds. | Largo | Parcial |
|---|---|---|---|
| P257 | 1.1 | 30 | 33.00 |
| Total |  |  | 33 |

**DEMINV** M2 DEMOLICION DE INVERNADERO/CASETA (09/12/2003)
374 M2 × 4.09 = 1529.66
Precios: Presupuesto 4.09; 000 5.23; 001 3.82; 002 3.82; 003 3.82
Demolición de invernadero o caseta y tralado a vertedero o gestor autorizado incluido canon vertido.

| Código | Ud | Descripción | Rendimiento | Precio | Importe |
|---|---|---|---|---|---|
| MO0010 | h | Oficial 1ª | 0.005 | 28.84 | 0.14 |
| MAQ003 | H | Camión de tres ejes 10 m3 | 0.005 | 80 | 0.40 |
| MAQRETMARTROM | H | Retroexcavadora con martillo rompedor | 0.007 | 114.79 | 0.80 |
| CANON | M3 | Canon de escombros a gestor autorizado o a vertedero | 0.2 | 9.8 | 1.96 |
| SUPLEM_TRANSP | M3 | Transporte a relleno, gestor autorizado o vertedero | 0.2 | 2.4 | 0.48 |
| %1_M_AUX | % | Medios auxiliares 1% | 1 % | 3.78 | 0.04 |
| %7_C_INDIRECT | % | % Costes Indirectos | 7 % | 3.82 | 0.27 |
|  |  | Total |  |  | 4.09 |

| Medición | Uds. | Largo | Ancho | Parcial |
|---|---|---|---|---|
| Plano 9.9.1 | 1.1 | 35 | 8 | 308.00 |
|  | 1.1 | 5 | 2 | 11.00 |
|  | 1.1 | 10 | 4 | 44.00 |
|  | 1.1 | 2 | 5 | 11.00 |
| Subtotal |  |  |  | 374.00 |
| Total |  |  |  | 374 |

##### 5.1.5.2 REPOSICIONES (09/12/2003)
Importe: Presupuesto 718578.12; 000 459645.17; 001 591416.13; 002 591416.13; 003 591416.13

**REPOSI_008** M2 REPERFILADO Y COMPACTADO
14802.38 M2 × 1.92 = 28420.57

| Medición | Uds. | Parcial |
|---|---|---|
| Aceras | 2087.62 | 2087.62 |
| Firmes | 10879 | 10879.00 |
| Firmes de hormigón | 1835.76 | 1835.76 |
| Subtotal |  | 14802.38 |
| Total |  | 14802.38 |

**REPOSI_010** M2 REPOSICIONES DE ACERAS (09/12/2003)
2087.62 M2 × 24.97 = 52127.87
Precios: Presupuesto 24.97; 000 22.88; 001 9.68; 002 9.68; 003 9.68
Reposiciones de las aceras existentes ya sean de adoquin, baldosa hidraulica u otro material y que hayan sido demolidas por las excavaciones, incluyendo suministro y acopio d materiales, la subbase granular, solera de hormigón armado HA-25, asi como todas las operaciones necesarias para el correcto acabado de la unidad.

| Código | Ud | Descripción | Rendimiento | Precio | Importe |
|---|---|---|---|---|---|
| MO0010 | h | Oficial 1ª | 0.082 | 28.84 | 2.36 |
| MO0035 | h | Peón ordinario | 0.28 | 25.88 | 7.25 |
| REPACE | M2 | Acera en reposición (material; 22/06/2004; Presupuesto 13.5) | 1 | 13.5 | 13.50 |
| %1_M_AUX | % | Medios auxiliares 1% | 1 % | 23.11 | 0.23 |
| %7_C_INDIRECT | % | % Costes Indirectos | 7 % | 23.34 | 1.63 |
|  |  | Total |  |  | 24.97 |

| Medición | Uds. | Largo | Ancho | Parcial |
|---|---|---|---|---|
| Plano 9.9.1 | 1.1 | 15 | 1 | 16.50 |
| Plano 9.9.1 | 1.1 | 10 | 2 | 22.00 |
| Plano 9.9.1 | 1.1 | 3.14 | 31 | 107.07 |
| Plano 9.9.1 | 1.1 | 7 | 2 | 15.40 |
| Plano 9.9.11 | 1.1 | 35 | 2 | 77.00 |
| Plano 9.9.11 | 1.1 | 6 | 2 | 13.20 |
| Plano 9.9.11 | 1.1 | 35 | 2 | 77.00 |
| Plano 9.9.11 | 1.1 | 40 | 6 | 264.00 |
| Plano 9.9.11 | 1.1 | 53 | 2 | 116.60 |
| Plano 9.9.11 | 1.1 | 40 | 6 | 264.00 |
| Plano 9.9.11 | 1.1 | 53 | 2 | 116.60 |
| Plano 9.9.11 | 1.1 | 8 | 2 | 17.60 |
| Plano 9.9.11 | 1.1 | 85 | 1.5 | 140.25 |
| Plano 9.9.11 | 1.1 | 14 | 1 | 15.40 |
| Plano 9.9.11 | 1.1 | 55 | 5 | 302.50 |
| Plano 9.9.11 | 1.1 | 15 | 3 | 49.50 |
| Plano 9.9.11 | 1.1 | 5 | 6 | 33.00 |
| Plano 9.9.11 | 1.1 | 70 | 3 | 231.00 |
| Plano 9.9.11 | 1.1 | 42 | 3 | 138.60 |
| Plano 9.9.11 | 1.1 | 40 | 1.6 | 70.40 |
| Subtotal |  |  |  | 2087.62 |
| Total |  |  |  | 2087.62 |

**REPOSI_005** M2 REPOSICIÓN DE FIRMES (09/12/2003)
10879 M2 × 33.2 = 361182.80
Precios: Presupuesto 33.2; 000 12.23; 001 30.73; 002 30.73; 003 30.73
Reposición de los firmes existentes con mezcla asfáltica de espesor similar al existente, demolidos por las excavaciones, incluyendo el suministro y acopio de materiales, riego de imprimación y la señalización horizontal pintada en el pavimento, así como todas las operaciones necesarias para el correcto acabado de la unidad.

| Código | Ud | Descripción | Rendimiento | Precio | Importe |
|---|---|---|---|---|---|
| MO0010 | h | Oficial 1ª | 0.03 | 28.84 | 0.87 |
| MO0035 | h | Peón ordinario | 0.03 | 25.88 | 0.78 |
| D_12 | Tn | Tn. de aglomerado D - 12 | 0.122 | 83.2 | 10.15 |
| EMULSION ADH. | Tn | Tn. de emulsión asfáltica de adherencia | 0.002 | 480 | 0.96 |
| EMULSION IMP. | Tn | Tn. de emulsión asfaltico de imprimación | 0.002 | 480 | 0.96 |
| G_20 | Tn | Tn. de aglomerado G - 20 | 0.168 | 73.6 | 12.36 |
| ZA_25 | Tn | Zahorra artificial tipo ZA-25. | 0.42 | 11.04 | 4.64 |
| %1_M_AUX | % | Medios auxiliares 1% | 1 % | 30.72 | 0.31 |
| %7_C_INDIRECT | % | % Costes Indirectos | 7 % | 31.03 | 2.17 |
|  |  | Total |  |  | 33.2 |

| Medición | Uds. | Largo | Ancho | Parcial |
|---|---|---|---|---|
| Plano 9.9.1 | 1.1 | 120 | 5 | 660.00 |
| Plano 9.9.1 | 1.1 | 9 | 5 | 49.50 |
| Plano 9.9.1 | 1.1 | 30 | 5 | 165.00 |
| Plano 9.9.1 | 1.1 | 10 | 5 | 55.00 |
| Plano 9.9.1 | 1.1 | 25 | 5 | 137.50 |
| Plano 9.9.4 | 1.1 | 5 | 5 | 27.50 |
| Plano 9.9.4 | 1.1 | 20 | 5 | 110.00 |
| Plano 9.9.4 | 1.1 | 60 | 5 | 330.00 |
| Plano 9.9.4 | 1.1 | 17 | 5 | 93.50 |
| Plano 9.9.4 | 1.1 | 13 | 5 | 71.50 |
| Plano 9.9.5 | 1.1 | 365 | 5 | 2007.50 |
| Plano 9.9.9 | 1.1 | 20 | 5 | 110.00 |
| Plano 9.9.9 | 1.1 | 15 | 5 | 82.50 |
| Plano 9.9.11 | 1.1 | 330 | 5 | 1815.00 |
| Plano 9.9.11 | 1.1 | 26 | 5 | 143.00 |
| Plano 9.9.11 | 1.1 | 26 | 5 | 143.00 |
| Plano 9.9.11 | 1.1 | 7 | 5 | 38.50 |
| Plano 9.9.11 | 1.1 | 10 | 5 | 55.00 |
| Plano 9.9.11 | 1.1 | 27 | 5 | 148.50 |
| Plano 9.9.11 | 1.1 | 10 | 5 | 55.00 |
| Plano 9.9.11 | 1.1 | 18 | 5 | 99.00 |
| Plano 9.9.11 | 1.1 | 5 | 5 | 27.50 |
| Plano 9.9.11 | 1.1 | 15 | 5 | 82.50 |
| Plano 9.9.12 | 1.1 | 280 | 5 | 1540.00 |
| Plano 9.9.13 | 1.1 | 270 | 5 | 1485.00 |
| Plano 9.9.15 | 1.1 | 245 | 5 | 1347.50 |
| Subtotal |  |  |  | 10879.00 |
| Total |  |  |  | 10879 |

**REPHORM** M2 REPOSICIÓN DE FIRME DE HORMIGÓN (09/12/2003)
1835.76 M2 × 32.13 = 58982.97
Precios: Presupuesto 32.13; 000 31.55; 001 30.01; 002 30.01; 003 30.01
Reposición de los firmes existentes de hormigón HM-20 , demolidos por las excavaciones, incluyendo el suministro y acopio de materiales, así como todas las operaciones necesarias para el correcto acabado de la unidad.

| Código | Ud | Descripción | Rendimiento | Precio | Importe |
|---|---|---|---|---|---|
| REHOR | M2 | Reposición hormigón HM-20 (material; 13/03/2005) | 1 | 27 | 27.00 |
| MO0010 | h | Oficial 1ª | 0.05 | 28.84 | 1.44 |
| MO0035 | h | Peón ordinario | 0.05 | 25.88 | 1.29 |
| %1_M_AUX | % | Medios auxiliares 1% | 1 % | 29.73 | 0.30 |
| %7_C_INDIRECT | % | % Costes Indirectos | 7 % | 30.03 | 2.10 |
|  |  | Total |  |  | 32.13 |

| Medición | Uds. | Largo | Ancho | Parcial |
|---|---|---|---|---|
| Plano 9.9.1 | 1.1 | 6 | 3 | 19.80 |
| Plano 9.9.1 | 1.1 | 12 | 3 | 39.60 |
| Plano 9.9.3 | 1.1 | 7 | 3 | 23.10 |
| Plano 9.9.3 | 1.1 | 11.5 | 3 | 37.95 |
| Plano 9.9.3 | 1.1 | 23 | 3 | 75.90 |
| Plano 9.9.3 | 1.1 | 65 | 3 | 214.50 |
| Plano 9.9.6 | 1.1 | 0.79 | 3 | 2.61 |
| Plano 9.9.6 | 1.1 | 5 | 3 | 16.50 |
| Plano 9.9.6 | 1.1 | 20 | 3 | 66.00 |
| Plano 9.9.6 | 1.1 | 7 | 3 | 23.10 |
| Plano 9.9.6 | 1.1 | 45 | 3 | 148.50 |
| Plano 9.9.9 | 1.1 | 45 | 3 | 148.50 |
| Plano 9.9.10 | 1.1 | 35 | 3 | 115.50 |
| Plano 9.9.10 | 1.1 | 11 | 3 | 36.30 |
| Plano 9.9.10 | 1.1 | 11 | 3 | 36.30 |
| Plano 9.9.12 | 1.1 | 205 | 3 | 676.50 |
| Plano 9.9.14 | 1.1 | 32 | 3 | 105.60 |
| Plano 9.9.14 | 1.1 | 15 | 3 | 49.50 |
| Subtotal |  |  |  | 1835.76 |
| Total |  |  |  | 1835.76 |

**REPZONAV** M2 REPOSICION DE ZONA VERDE
70431.35 M2 × 2.24 = 157766.22

| Medición | Uds. | Largo | Ancho | Parcial |
|---|---|---|---|---|
| Plano 9.9.1 | 1.1 | 30 | 4 | 132.00 |
| Plano 9.9.1 | 1.1 | 9 | 4 | 39.60 |
| Plano 9.9.1 | 1.1 | 4 | 13 | 57.20 |
| Plano 9.9.1 | 1.1 | 9 | 3 | 29.70 |
| Plano 9.9.1 | 1.1 | 12.5 | 15 | 206.25 |
| Plano 9.9.1 | 1.1 | 25 | 20 | 550.00 |
| Plano 9.9.1 | 1.1 | 20 | 8 | 176.00 |
| Plano 9.9.1 | 1.1 | 12 | 16 | 211.20 |
| Plano 9.9.1 | 1.1 | 35 | 2 | 77.00 |
| Plano 9.9.1 | 1.1 | 20 | 2 | 44.00 |
| Plano 9.9.1 | 1.1 | 17 | 3 | 56.10 |
| Plano 9.9.1 | 1.1 | 10 | 13 | 143.00 |
| Plano 9.9.1 | 1.1 | 45 | 20 | 990.00 |
| Plano 9.9.1 | 1.1 | 55 | 20 | 1210.00 |
| Plano 9.9.2 | 1.1 | 250 | 20 | 5500.00 |
| Plano 9.9.2 | 1.1 | 120 | 20 | 2640.00 |
| Plano 9.9.3 | 1.1 | 210 | 20 | 4620.00 |
| Plano 9.9.3 | 1.1 | 12 | 60 | 792.00 |
| Plano 9.9.3 | 1.1 | 7 | 8 | 61.60 |
| Plano 9.9.3 | 1.1 | 60 | 5 | 330.00 |
| Plano 9.9.3 | 1.1 | 7.5 | 7 | 57.75 |
| Plano 9.9.3 | 1.1 | 20 | 15 | 330.00 |
| Plano 9.9.4 | 1.1 | 33 | 20 | 726.00 |
| Plano 9.9.4 | 1.1 | 10 | 5 | 55.00 |
| Plano 9.9.4 | 1.1 | 11.5 | 10 | 126.50 |
| Plano 9.9.4 | 1.1 | 38 | 20 | 836.00 |
| Plano 9.9.4 | 1.1 | 70 | 5 | 385.00 |
| Plano 9.9.4 | 1.1 | 5 | 4 | 22.00 |
| Plano 9.9.4 | 1.1 | 45 | 20 | 990.00 |
| Plano 9.9.4 | 1.1 | 92 | 20 | 2024.00 |
| Plano 9.9.4 | 1.1 | 75 | 20 | 1650.00 |
| Plano 9.9.4 | 1.1 | 10 | 10 | 110.00 |
| Plano 9.9.5 | 1.1 | 205 | 20 | 4510.00 |
| Plano 9.9.5 | 1.1 | 20 | 20 | 440.00 |
| Plano 9.9.5 | 1.1 | 20 | 7 | 154.00 |
| Plano 9.9.5 | 1.1 | 70 | 8 | 616.00 |
| Plano 9.9.5 | 1.1 | 12 | 23 | 303.60 |
| Plano 9.9.6 | 1.1 | 20 | 8 | 176.00 |
| Plano 9.9.6 | 1.1 | 55 | 13 | 786.50 |
| Plano 9.9.6 | 1.1 | 155 | 20 | 3410.00 |
| Plano 9.9.6 | 1.1 | 7.5 | 15 | 123.75 |
| Plano 9.9.6 | 1.1 | 5 | 25 | 137.50 |
| Plano 9.9.6 | 1.1 | 10 | 13 | 143.00 |
| Plano 9.9.8 | 1.1 | 100 | 20 | 2200.00 |
| Plano 9.9.8 | 1.1 | 10 | 23 | 253.00 |
| Plano 9.9.8 | 1.1 | 10 | 11 | 121.00 |
| Plano 9.9.8 | 1.1 | 75 | 20 | 1650.00 |
| Plano 9.9.8 | 1.1 | 20 | 7 | 154.00 |
| Plano 9.9.8 | 1.1 | 12.5 | 20 | 275.00 |
| Plano 9.9.8 | 1.1 | 12.5 | 5 | 68.75 |
| Plano 9.9.8 | 1.1 | 20 | 6 | 132.00 |
| Plano 9.9.8 | 1.1 | 20 | 46 | 1012.00 |
| Plano 9.9.8 | 1.1 | 20 | 10 | 220.00 |
| Plano 9.9.9 | 1.1 | 135 | 20 | 2970.00 |
| Plano 9.9.9 | 1.1 | 13 | 8 | 114.40 |
| Plano 9.9.9 | 1.1 | 170 | 20 | 3740.00 |
| Plano 9.9.10 | 1.1 | 22 | 20 | 484.00 |
| Plano 9.9.10 | 1.1 | 70 | 10 | 770.00 |
| Plano 9.9.10 | 1.1 | 235 | 20 | 5170.00 |
| Plano 9.9.11 | 1.1 | 65 | 5 | 357.50 |
| Plano 9.9.11 | 1.1 | 50 | 3 | 165.00 |
| Plano 9.9.11 | 1.1 | 20 | 8 | 176.00 |
| Plano 9.9.12 | 1.1 | 15 | 5 | 82.50 |
| Plano 9.9.12 | 1.1 | 40 | 5 | 220.00 |
| Plano 9.9.12 | 1.1 | 85 | 7 | 654.50 |
| Plano 9.9.12 | 1.1 | 17 | 7 | 130.90 |
| Plano 9.9.12 | 1.1 | 4 | 17 | 74.80 |
| Plano 9.9.12 | 1.1 | 7 | 130 | 1001.00 |
| Plano 9.9.13 | 1.1 | 33 | 7 | 254.10 |
| Plano 9.9.13 | 1.1 | 33 | 4 | 145.20 |
| Plano 9.9.13 | 1.1 | 10 | 6 | 66.00 |
| Plano 9.9.13 | 1.1 | 145 | 7 | 1116.50 |
| Plano 9.9.13 | 1.1 | 90 | 5 | 495.00 |
| Plano 9.9.13 | 1.1 | 70 | 5 | 385.00 |
| Plano 9.9.13 | 1.1 | 22.5 | 17 | 420.75 |
| Plano 9.9.13 | 1.1 | 10 | 15 | 165.00 |
| Plano 9.9.13 | 1.1 | 25 | 20 | 550.00 |
| Plano 9.9.14 | 1.1 | 12 | 20 | 264.00 |
| Plano 9.9.14 | 1.1 | 220 | 20 | 4840.00 |
| Plano 9.9.15 | 1.1 | 62 | 8 | 545.60 |
| Plano 9.9.15 | 1.1 | 62 | 8 | 545.60 |
| Plano 9.9.15 | 1.1 | 140 | 9 | 1386.00 |
| Plano 9.9.15 | 1.1 | 140 | 7 | 1078.00 |
| Subtotal |  |  |  | 70431.35 |
| Total |  |  |  | 70431.35 |

**REPINV** M2 INVERNADERO/CASETAS A REPONER (09/12/2003)
374 M2 × 16.88 = 6313.12
Precios: Presupuesto 16.88; 000 14.78; 001 15.74; 002 15.74; 003 15.74
Reposición de invernadero o caseta , demolidos por las excavaciones.

| Código | Ud | Descripción | Rendimiento | Precio | Importe |
|---|---|---|---|---|---|
| MO0010 | h | Oficial 1ª | 0.082 | 28.84 | 2.36 |
| MO0035 | h | Peón ordinario | 0.28 | 25.88 | 7.25 |
| REPOINV | M2 | Reposición de invernadero (material; 14/03/2005) | 1 | 6 | 6.00 |
| %1_M_AUX | % | Medios auxiliares 1% | 1 % | 15.61 | 0.16 |
| %7_C_INDIRECT | % | % Costes Indirectos | 7 % | 15.77 | 1.10 |
|  |  | Total |  |  | 16.88 |

| Medición | Uds. | Largo | Ancho | Parcial |
|---|---|---|---|---|
| Plano 9.9.1 | 1.1 | 35 | 8 | 308.00 |
|  | 1.1 | 5 | 2 | 11.00 |
|  | 1.1 | 10 | 4 | 44.00 |
|  | 1.1 | 2 | 5 | 11.00 |
| Subtotal |  |  |  | 374.00 |
| Total |  |  |  | 374 |

**TRASLPOST** UD TRASLADO Y REPOSICION POSTE TELEFONIA (01/10/2004)
3 UD × 2140 = 6420.00
Precios: Presupuesto 2140; 000 2140
Traslado a lugar cercano durante la ejecución de las obras y reposición al lugar de origen tras el acabado de estas, si fuera necesario, de poste de Telefónica de madera.

| Código | Ud | Descripción | Rendimiento | Precio | Importe |
|---|---|---|---|---|---|
| SINDES | UD | Sin descomposición | 2000 | 1 | 2000.00 |
| %7_C_INDIRECT | % | % Costes Indirectos | 7 % | 2000.00 | 140.00 |
|  |  | Total |  |  | 2140 |

| Medición | Uds. | Parcial |
|---|---|---|
| P78.5 | 1 | 1.00 |
| P266.5 | 1 | 1.00 |
| P267 | 1 | 1.00 |
| Subtotal |  | 3.00 |
| Total |  | 3 |

**TRASPIB** UD TRASLADO Y REPOSICION POSTE IBERDROLA B.T.
3 UD × 3210 = 9630.00

| Medición | Uds. | Parcial |
|---|---|---|
| P79 | 1 | 1.00 |
| P257 | 1 | 1.00 |
| ETAP | 1 | 1.00 |
| Subtotal |  | 3.00 |
| Total |  | 3 |

**REPOSI_002** UD REPOSICION DE ARQUETA (09/12/2003)
1 UD × 454.11 = 454.11
Precios: Presupuesto 454.11; 000 451.74; 001 11; 002 11; 003 11
Reposición de arqueta de altura variable.

| Código | Ud | Descripción | Rendimiento | Precio | Importe |
|---|---|---|---|---|---|
| MO0010 | h | Oficial 1ª | 0.2 | 28.84 | 5.77 |
| MO0035 | h | Peón ordinario | 0.2 | 25.88 | 5.18 |
| REPARQ | UD | Reposición de arqueta. (material; 21/12/2004; Presupuesto 409.25) | 1 | 409.25 | 409.25 |
| %1_M_AUX | % | Medios auxiliares 1% | 1 % | 420.20 | 4.20 |
| %7_C_INDIRECT | % | % Costes Indirectos | 7 % | 424.40 | 29.71 |
|  |  | Total |  |  | 454.11 |

| Medición | Uds. | Parcial |
|---|---|---|
| Depósito de agua | 1 | 1.00 |
| Total |  | 1 |

**REPOSI_001** ML REPOSICIÓN DE MURETES (09/12/2003)
90.75 ML × 146.55 = 13299.41
Precios: Presupuesto 146.55; 000 139.31; 001 33.35; 002 33.35; 003 33.35
Reposición de muretes existentes ya sean de hormigón, de piedra, de bloque prefabricado o de ladrillo, que hayan sido demolidos durante las excavaciones de las obras,incluyendo suministro y acopio de materiales, así como todas las operaciones necesarias para el correcto acabado de la unidad.

| Código | Ud | Descripción | Rendimiento | Precio | Importe |
|---|---|---|---|---|---|
| MURETE | M3 | Reposición de murete . (material; 15/12/2004; Presupuesto 102.51) | 1 | 102.51 | 102.51 |
| MO0010 | h | Oficial 1ª | 0.25 | 28.84 | 7.21 |
| MO0035 | h | Peón ordinario | 1 | 25.88 | 25.88 |
| %1_M_AUX | % | Medios auxiliares 1% | 1 % | 135.60 | 1.36 |
| %7_C_INDIRECT | % | % Costes Indirectos | 7 % | 136.96 | 9.59 |
|  |  | Total |  |  | 146.55 |

| Medición | Uds. | Largo | Ancho | Alto | Parcial |
|---|---|---|---|---|---|
| P13.1 | 1.1 | 20 | 0.5 | 1 | 11.00 |
| P60 | 1.1 | 20 | 0.5 | 2 | 22.00 |
| P70.5 | 1.1 | 30 | 0.5 | 2 | 33.00 |
| P176 | 1.1 | 20 | 0.5 | 1 | 11.00 |
| ETAP | 1.1 | 25 | 0.5 | 1 | 13.75 |
| Subtotal |  |  |  |  | 90.75 |
| Total |  |  |  |  | 90.75 |

**REPOSI_007** UD MONTAJE DE BÁCULO (09/12/2003)
3 UD × 249.12 = 747.36
Precios: Presupuesto 249.12; 000 186.8; 001 142.32; 002 142.32; 003 142.32
Montaje de báculo anteriormente retirado por necesidad de la obra, incluso excavación, cimentación de hormigón, pernios de anclaje y todo lo necesario para su montaje.

| Código | Ud | Descripción | Rendimiento | Precio | Importe |
|---|---|---|---|---|---|
| MO0010 | h | Oficial 1ª | 0.6 | 28.84 | 17.30 |
| MO0035 | h | Peón ordinario | 1.4 | 25.88 | 36.23 |
| MAQ017 | H | Grúa movil autopropulsada 20 Tn | 1 | 87.55 | 87.55 |
| REPBAC | UD | Reparación de báculo (material; 15/12/2004; Presupuesto 89.43) | 1 | 89.43 | 89.43 |
| %1_M_AUX | % | Medios auxiliares 1% | 1 % | 230.51 | 2.31 |
| %7_C_INDIRECT | % | % Costes Indirectos | 7 % | 232.82 | 16.30 |
|  |  | Total |  |  | 249.12 |

| Medición | Uds. | Parcial |
|---|---|---|
| P211 | 1 | 1.00 |
| P257 | 1 | 1.00 |
| ETAP | 1 | 1.00 |
| Subtotal |  | 3.00 |
| Total |  | 3 |

**REPOSI_012** ML REPOSICIONES DE BIONDA (09/12/2003)
33 ML × 13.16 = 434.28
Precios: Presupuesto 13.16; 000 8.84; 001 9.92; 002 9.92; 003 9.92
Reposición de bionda , incluye hormigón de apoyo de perfiles, transporte del acero desde el acopio de obra, colocación, montaje y medios auxiliares.

| Código | Ud | Descripción | Rendimiento | Precio | Importe |
|---|---|---|---|---|---|
| MO0010 | h | Oficial 1ª | 0.1 | 28.84 | 2.88 |
| MO0035 | h | Peón ordinario | 0.1 | 25.88 | 2.59 |
| MAQ017 | H | Grúa movil autopropulsada 20 Tn | 0.05 | 87.55 | 4.38 |
| HM20 | M3 | Hormigón HM-20/P/20/I central | 0.03 | 77.65 | 2.33 |
| %1_M_AUX | % | Medios auxiliares 1% | 1 % | 12.18 | 0.12 |
| %7_C_INDIRECT | % | % Costes Indirectos | 7 % | 12.30 | 0.86 |
|  |  | Total |  |  | 13.16 |

| Medición | Uds. | Largo | Parcial |
|---|---|---|---|
| P257 | 1.1 | 30 | 33.00 |
| Total |  |  | 33 |

**MANTPOST** UD MANTENIMIENTO POSTE IBERDROLA
6 UD × 32.1 = 192.60

| Medición | Uds. | Parcial |
|---|---|---|
| Postes |  |  |
| P14 | 1 | 1.00 |
| P68 | 1 | 1.00 |
| P68.5 | 1 | 1.00 |
| P70 | 1 | 1.00 |
| P176 | 1 | 1.00 |
| P196 | 1 | 1.00 |
| Subtotal |  | 6.00 |
| Total |  | 6 |

**MANPOSTEL** UD MANTENIMIENTO POSTE TELEFONICA (01/10/2004)
5 UD × 32.1 = 160.50
Precios: Presupuesto 32.1; 000 32.1
Mantenimiento durante las obras de poste de madera de Telefónica, sin traslado provisional del mismo, incluso anclaje provisional, colocación definitiva.

| Código | Ud | Descripción | Rendimiento | Precio | Importe |
|---|---|---|---|---|---|
| SINDES | UD | Sin descomposición | 30 | 1 | 30.00 |
| %7_C_INDIRECT | % | % Costes Indirectos | 7 % | 30.00 | 2.10 |
|  |  | Total |  |  | 32.1 |

| Medición | Uds. | Parcial |
|---|---|---|
| Postes telefónica | 5 | 5.00 |
| Total |  | 5 |

**REPOSI_003** ML REPOSICIÓN DE BORDILLOS (09/12/2003)
551.1 ML × 20.57 = 11336.13
Precios: Presupuesto 20.57; 000 18.9; 001 5.52; 002 5.52; 003 5.52
Reposición de los bordillos existentes ya sean de hormigón o de piedra, que han sido demolidos o retirados durante las excavaciones de las obras, incluyendo suministro y acopio de materiales, así como todas las operaciones necesarias para el correcto acabado de la unidad.

| Código | Ud | Descripción | Rendimiento | Precio | Importe |
|---|---|---|---|---|---|
| MO0010 | h | Oficial 1ª | 0.01 | 28.84 | 0.29 |
| MO0035 | h | Peón ordinario | 0.2 | 25.88 | 5.18 |
| BORD_REPOS | ML | Bordillo para reposición (material; 22/06/2004; Presupuesto 12.41) | 1 | 12.41 | 12.41 |
| HM20 | M3 | Hormigón HM-20/P/20/I central | 0.015 | 77.65 | 1.16 |
| %1_M_AUX | % | Medios auxiliares 1% | 1 % | 19.04 | 0.19 |
| %6_C_INDIRECT | % | % Costes Indirectos (Presupuesto 7) | 7 % | 19.23 | 1.35 |
|  |  | Total |  |  | 20.57 |

| Medición | Uds. | Largo | Parcial |
|---|---|---|---|
| Plano 9.9.1 | 1.1 | 15 | 16.50 |
|  | 1.1 | 19 | 20.90 |
|  | 1.1 | 7 | 7.70 |
| Plano 9.9.11 | 1.1 | 40 | 44.00 |
|  | 1.1 | 270 | 297.00 |
|  | 1.1 | 150 | 165.00 |
| Subtotal |  |  | 551.10 |
| Total |  |  | 551.1 |

**REPOSI_004** ML REPOSICIÓN DE CUNETAS (09/12/2003)
551.1 ML × 20.16 = 11110.18
Precios: Presupuesto 20.16; 000 15.86; 001 2.91; 002 2.91; 003 2.91
Reposición de cunetas y encintados existentes ya sean prefabricadas o no, que hayan sido demolidas por las excavaciones, incluyendo suministro y acopio de materiales, así como todas las operaciones necesarias para el correcto acabado de la unidad.

| Código | Ud | Descripción | Rendimiento | Precio | Importe |
|---|---|---|---|---|---|
| MO0010 | h | Oficial 1ª | 0.01 | 28.84 | 0.29 |
| MO0035 | h | Peón ordinario | 0.1 | 25.88 | 2.59 |
| CUNETA_REPOS | ML | Cuneta en reposición (material; Presupuesto 13.44) | 1 | 13.44 | 13.44 |
| HM20 | M3 | Hormigón HM-20/P/20/I central | 0.03 | 77.65 | 2.33 |
| %1_M_AUX | % | Medios auxiliares 1% | 1 % | 18.65 | 0.19 |
| %6_C_INDIRECT | % | % Costes Indirectos | 7 % | 18.84 | 1.32 |
|  |  | Total |  |  | 20.16 |

| Medición | Uds. | Largo | Parcial |
|---|---|---|---|
| Plano 9.9.1 | 1.1 | 15 | 16.50 |
|  | 1.1 | 19 | 20.90 |
|  | 1.1 | 7 | 7.70 |
| Plano 9.9.11 | 1.1 | 40 | 44.00 |
|  | 1.1 | 270 | 297.00 |
|  | 1.1 | 150 | 165.00 |
| Subtotal |  |  | 551.10 |
| Total |  |  | 551.1 |

##### 5.1.5.3 SERVICIOS AFECTADOS (09/12/2003)
Importe: Presupuesto 11477.59; 000 7762.03; 001 2657; 002 2657; 003 2657

**SER_AFEC_01** UD CRUCE DE INFRAESTRUCTURA
65 UD × 132.13 = 8588.45

| Medición | Uds. | Parcial |
|---|---|---|
| P0.5-AGUA | 1 | 1.00 |
| P1.5-C.URUMEA | 1 | 1.00 |
| P2-GAS | 1 | 1.00 |
| P2.5-AGUA | 1 | 1.00 |
| P4-PLUVIALES | 1 | 1.00 |
| P5-GAS | 1 | 1.00 |
| P7-PLUVIALES | 1 | 1.00 |
| P8-IBERDROLA | 1 | 1.00 |
| P11-AGUA | 1 | 1.00 |
| P12-TELEFONICA | 1 | 1.00 |
| P28-AGUA | 1 | 1.00 |
| P66-AGUA | 1 | 1.00 |
| P67-SANEAMIENTO | 1 | 1.00 |
| P115.8-AGUA | 1 | 1.00 |
| P122-AGUA | 1 | 1.00 |
| P176-AGUA | 1 | 1.00 |
| P176-SANEAMIENTO | 1 | 1.00 |
| P177.5-SANEAMIENTO | 1 | 1.00 |
| P176-GAS | 1 | 1.00 |
| P194-AGUA | 2 | 2.00 |
| P194-PLUVIALES | 1 | 1.00 |
| P196-IBERDROLA | 1 | 1.00 |
| P208-SANEAMIENTO | 4 | 4.00 |
| P210-PLUVIALES | 2 | 2.00 |
| P211-SANEAMIENTO | 1 | 1.00 |
| P213-SANEAMIENTO | 1 | 1.00 |
| P213-PLUVIALES | 1 | 1.00 |
| P215-PLUVIALES | 1 | 1.00 |
| P218-PLUVIALES | 1 | 1.00 |
| P219-PLUVIALES | 1 | 1.00 |
| P224-TAJEA | 1 | 1.00 |
| P208-ALUMBRADO | 1 | 1.00 |
| P211-TELEFONICA | 2 | 2.00 |
| P212-TELEFONICA | 1 | 1.00 |
| P212.5-ALUMBRADO | 1 | 1.00 |
| P214-TELEFONICA | 1 | 1.00 |
| P215-EUSKALTEL | 1 | 1.00 |
| P225-ALUMBRADO | 1 | 1.00 |
| P226-ALUMBRADO | 1 | 1.00 |
| P210-GAS | 1 | 1.00 |
| P211-IBERDROLA | 1 | 1.00 |
| P211-AGUA | 1 | 1.00 |
| P214-AGUA | 1 | 1.00 |
| P214-IBERDROLA | 1 | 1.00 |
| P215-GAS | 1 | 1.00 |
| P237-AGUA | 1 | 1.00 |
| P238-GAS | 1 | 1.00 |
| P239-SANEAMIENTO | 1 | 1.00 |
| P245-SANEAMIENTO | 1 | 1.00 |
| P247-AGUA | 1 | 1.00 |
| P277-RAMAL I | 1 | 1.00 |
| P279-RAMAL I | 1 | 1.00 |
| P282-AGUA | 1 | 1.00 |
| P284-PLUVIALES | 2 | 2.00 |
| P286-PLUVIALES | 3 | 3.00 |
| P289-AGUA | 1 | 1.00 |
| Subtotal |  | 65.00 |
| Total |  | 65 |

**SER_AFEC_02** ML SUPLEMENTO PARALELISMO
484 ML × 4.55 = 2202.20

| Medición | Uds. | Largo | Parcial |
|---|---|---|---|
| Lastaola | 1.1 | 140 | 154.00 |
| Astigarraga | 1.1 | 300 | 330.00 |
| Subtotal |  |  | 484.00 |
| Total |  |  | 484 |

**CRUCEREGAT** UD CRUCE CON REGATA (22/06/2004)
2 UD × 343.47 = 686.94
Precios: Presupuesto 343.47; 000 171.74; 001 300; 002 300; 003 300
Cruce con regata cubierta, incluyendo todos los trabajos necesarios para su localización, la pérdida de rendimiento de excavación, incluyendo todos los materiales necesarios, piezas especiales, etc. hasta la correcta ejecución de la unidad.

| Código | Ud | Descripción | Rendimiento | Precio | Importe |
|---|---|---|---|---|---|
| CRUREG | UD | Cruce con regata (material) | 1 | 300 | 300.00 |
| %P70000000 | % | Medios auxiliares 7% | 7 % | 300.00 | 21.00 |
| %7_C_INDIRECT | % | % Costes Indirectos | 7 % | 321.00 | 22.47 |
|  |  | Total |  |  | 343.47 |

| Medición | Uds. | Parcial |
|---|---|---|
| REGATA GALTZAUR |  |  |
| P229 | 1 | 1.00 |
| P253 | 1 | 1.00 |
| Subtotal |  | 2.00 |
| Total |  | 2 |

### 5.2 CHIMENEA (11/06/1999)
Importe: Presupuesto 269852.16; 000 207785.59; 001 208325.5; 002 208325.5; 003 208325.5

#### 5.2.1 EXCAVACIONES Y RELLENOS (09/12/2003)
Importe: Presupuesto 43766.79; 000 49097.45; 001 18851.31; 002 18851.31; 003 18851.31

**EXC_001** M2 DESPEJE Y DESBROCE
1870 M2 × 1.14 = 2131.80

| Medición | Uds. | Largo | Ancho | Parcial |
|---|---|---|---|---|
| Chimenea | 1.1 | 65 | 20 | 1430.00 |
|  | 1.1 | 20 | 20 | 440.00 |
| Subtotal |  |  |  | 1870.00 |
| Total |  |  |  | 1870 |

**ZANJA_007** ML EXC. ZANJA 600<D<=1200 2.5<H<=3.5
18.36 ML × 115.72 = 2124.62

| Medición | Uds. | Largo | Parcial |
|---|---|---|---|
| P4-P5 | 1.1 | 16.69 | 18.36 |
| Total |  |  | 18.36 |

**ZANJA_008** ML EXC. ZANJA 600<D<=1200 3.5<H<=4.5
31.49 ML × 142.44 = 4485.44

| Medición | Uds. | Largo | Parcial |
|---|---|---|---|
| P2-P3 | 1.1 | 4.37 | 4.807 |
| P3-P4 | 1.1 | 17.81 | 19.591 |
| P4-P5 | 1.1 | 6.45 | 7.095 |
| Subtotal |  |  | 31.493 |
| Total |  |  | 31.49 |

**ZANJA_009** ML EXC. ZANJA 600<D<=1200 4.5<H<=5.5
22.11 ML × 178.83 = 3953.93

| Medición | Uds. | Largo | Parcial |
|---|---|---|---|
| P1-P2 | 1.1 | 11.16 | 12.28 |
| P2-P3 | 1.1 | 8.94 | 9.83 |
| Subtotal |  |  | 22.11 |
| Total |  |  | 22.11 |

**ZANJA_001** ML EX ZANJA 200<D<=600 0<H<=2.5
75.86 ML × 38.53 = 2922.89

| Medición | Uds. | Largo | Parcial |
|---|---|---|---|
| P1-P2 | 1.1 | 17.71 | 19.481 |
| P2-P3 | 1.1 | 11.56 | 12.716 |
| P10-P11 | 1.1 | 9.62 | 10.582 |
| P11-P12 | 1.1 | 2.65 | 2.915 |
| P12-P13 | 1.1 | 1.46 | 1.606 |
| P14-P15 | 1.1 | 3.4 | 3.740 |
| P15-P16 | 1.1 | 4.29 | 4.719 |
| P16-P17 | 1.1 | 9.95 | 10.945 |
| P17-P18 | 1.1 | 8.32 | 9.152 |
| Subtotal |  |  | 75.856 |
| Total |  |  | 75.86 |

**ZANJA_002** ML EX.ZANJA 200<D<=600 2.5<H<=3.5
64.24 ML × 66.55 = 4275.17

| Medición | Uds. | Largo | Parcial |
|---|---|---|---|
| P2-P3 | 1.1 | 5.25 | 5.775 |
| P3-P4 | 1.1 | 14.21 | 15.631 |
| P4-P5 | 1.1 | 8.61 | 9.471 |
| P8-P9 | 1.1 | 4.56 | 5.016 |
| P9-P10 | 1.1 | 13.38 | 14.718 |
| P10-P11 | 1.1 | 5.87 | 6.457 |
| P12-P13 | 1.1 | 0.57 | 0.627 |
| P13-P14 | 1.1 | 5.4 | 5.940 |
| P14-P15 | 1.1 | 0.55 | 0.605 |
| Subtotal |  |  | 64.240 |
| Total |  |  | 64.24 |

**ZANJA_003** ML EX.ZANJA 200<D<=600 3.5<H<=4.5 (09/12/2003)
64.03 ML × 75.58 = 4839.39
Precios: Presupuesto 75.58; 000 126.64; 001 12.03; 002 12.03; 003 12.03
Excavación de zanja en todo tipo de terreno o pavimento, incluso roca, a mano o a máquina para tubería 200<D<=600 mm. y profundidad de rasante interior de tubo 3.5<H<=4.5 m. que incluye parte proporcional de agotamiento, relleno, carga y transporte de sobrantes a lugar de empleo, a vertedero intermedio y nueva carga y transporte a lugar de empleo o a vertedero definitivo y eventual canon de vertido.

| Código | Ud | Descripción | Rendimiento | Precio | Importe |
|---|---|---|---|---|---|
| EXCSUELO | M3 | Excavación zanja en suelo | 4.4 | 10.8 | 47.52 |
| RELLENO | M3 | Relleno | 3.52 | 2.98 | 10.49 |
| MAQ003 | H | Camión de tres ejes 10 m3 | 0.015 | 80 | 1.20 |
| CANON | M3 | Canon de escombros a gestor autorizado o a vertedero | 0.88 | 9.8 | 8.62 |
| SUPLEM_TRANSP | M3 | Transporte a relleno, gestor autorizado o vertedero | 0.88 | 2.4 | 2.11 |
| %1_M_AUX | % | Medios auxiliares 1% | 1 % | 69.94 | 0.70 |
| %7_C_INDIRECT | % | % Costes Indirectos | 7 % | 70.64 | 4.94 |
|  |  | Total |  |  | 75.58 |

| Medición | Uds. | Largo | Parcial |
|---|---|---|---|
| P4-P5 | 1.1 | 4.48 | 4.93 |
| P5-P6 | 1.1 | 19.59 | 21.55 |
| P6-P7 | 1.1 | 13.44 | 14.78 |
| P7-P8 | 1.1 | 13.81 | 15.19 |
| P8-P9 | 1.1 | 6.89 | 7.58 |
| Subtotal |  |  | 64.03 |
| Total |  |  | 64.03 |

**ENTIB_001** M2 ENTIBACIÓN ESPECIAL 1CARA
897.39 M2 × 15.17 = 13613.41

| Medición | Uds. | Parcial |
|---|---|---|
| FUNDICION 1200 |  |  |
| P1-P2 | 62.74989 | 62.75 |
| P2-P3 | 67.2920325 | 67.29 |
| P3-P4 | 79.1966175 | 79.20 |
| P4-P5 | 84.31059 | 84.31 |
| PVC 600 |  |  |
| P1-P2 | 39.608415 | 39.61 |
| P2-P3 | 46.24431 | 46.24 |
| P3-P4 | 47.6709975 | 47.67 |
| P4-P5 | 50.5110375 | 50.51 |
| P5-P6 | 85.98051 | 85.98 |
| P6-P7 | 62.02224 | 62.02 |
| P7-P8 | 60.3945825 | 60.39 |
| P8-P9 | 45.7456125 | 45.75 |
| P9-P10 | 48.04758 | 48.05 |
| P10-P11 | 42.125055 | 42.13 |
| P11-P12 | 5.8849875 | 5.88 |
| P12-P13 | 5.5312425 | 5.53 |
| P13-P14 | 16.86825 | 16.87 |
| P14-P15 | 11.405625 | 11.41 |
| P15-P16 | 9.504495 | 9.50 |
| P16-P17 | 18.17865 | 18.18 |
| P17-P18 | 8.12448 | 8.12 |
| Subtotal |  | 897.39 |
| Total |  | 897.39 |

**ENTIB_ESTRUCT** M2 ENTIBACION LINEAL DE ESTRUCTURAS
36.43 M2 × 39.98 = 1456.47

| Medición | Uds. | Largo | Alto | Parcial |
|---|---|---|---|---|
| Entibación | 2.2 | 4.6 | 3.6 | 36.43 |
| Total |  |  |  | 36.43 |

**OFTABL01** M2 TABLESTACAS (01/10/2004)
17.39 M2 × 79.18 = 1376.94
Precios: Presupuesto 79.18; 000 66.34
Tablestacas metálicas para la ejecución de los pozos de hormigón realizados "in situ" como cierre del sistema de entibación.

| Código | Ud | Descripción | Rendimiento | Precio | Importe |
|---|---|---|---|---|---|
| SINDES | UD | Sin descomposición | 74 | 1 | 74.00 |
| %7_C_INDIRECT | % | % Costes Indirectos | 7 % | 74.00 | 5.18 |
|  |  | Total |  |  | 79.18 |

| Medición | Uds. | Largo | Alto | Parcial |
|---|---|---|---|---|
| Entibación | 1.05 | 4.6 | 3.6 | 17.39 |
| Total |  |  |  | 17.39 |

**EXC_003** M3 EXCAVACIÓN PARA EMPLAZAMIENTO ESTRUCTURAS.
108.73 M3 × 9.64 = 1048.16

| Medición | Uds. | Largo | Ancho | Alto | Parcial |
|---|---|---|---|---|---|
| Excavación | 1.1 | 5.24 | 5.24 | 3.6 | 108.73 |
| Total |  |  |  |  | 108.73 |

**1SPREFHOR** ML S.REF.HOR.200<D<=600 (09/12/2003)
29.97 ML × 46.33 = 1388.51
Precios: Presupuesto 46.33; 000 46.34; 001 5.5; 002 5.5; 003 5.5
Suplemento en excavación y relleno de zanja en sección reforzada con hormigón para tubería 200<ø<=600 mm. y cualquier profundidad de rasante interior, incluídas todas las operaciones necesarias.

| Código | Ud | Descripción | Rendimiento | Precio | Importe |
|---|---|---|---|---|---|
| SUPLEM_HM20 | M3 | Suplemen. HM-20 s/arena | 0.68 | 55 | 37.40 |
| MO0035 | h | Peón ordinario | 0.1 | 25.88 | 2.59 |
| MO0010 | h | Oficial 1ª | 0.1 | 28.84 | 2.88 |
| %1_M_AUX | % | Medios auxiliares 1% | 1 % | 42.87 | 0.43 |
| %7_C_INDIRECT | % | % Costes Indirectos | 7 % | 43.30 | 3.03 |
|  |  | Total |  |  | 46.33 |

| Medición | Uds. | Largo | Parcial |
|---|---|---|---|
| TUBO D600 |  |  |  |
| P11-P13 | 1.1 | 4.68 | 5.15 |
| P15-P18 | 1.1 | 22.56 | 24.82 |
| Subtotal |  |  | 29.97 |
| Total |  |  | 29.97 |

**RELL_004** M3 RELLENO DE OBRA DE FABRICA
26.56 M3 × 5.65 = 150.06

| Medición | Uds. | Largo | Ancho | Alto | Parcial |
|---|---|---|---|---|---|
| Relleno | 4.4 | 5.24 | 0.32 | 3.6 | 26.56 |
| Total |  |  |  |  | 26.56 |

#### 5.2.2 TUBERIA Y PIEZAS (11/06/1999)
Importe: Presupuesto 174766.21; 000 119133.01; 001 163286.75; 002 163286.75; 003 163286.75

**FD_1200** ML TUBERIA FUND. D=1200.
69.36 ML × 1721.44 = 119399.08
Precios: Presupuesto 1721.44; 000 937.06; 001 1608.47; 002 1608.47; 003 1608.47
Tubería de fundición dúctil para abastecimiento según norma UNE EN 545:2011 e ISO 2531:2010,de DN 1200 mm., y Clase de Presión C30, de longitud útil mínima 8 metros, con revestimiento exterior de aleación de cinc y aluminio de masa mínima 400 g/m2 en proporción 85/15 y con capa de acabado de pintura epoxi o de naturaleza acrílica en fase acuosa, con espesor mínimo de 70 µm de color azul, y revestida interiormente con mortero de cemento de alto horno aplicado por vibrocentrifugación, alimentariedad garantizada por la potabilidad del agua empleada en su fabricación conforme a la Directiva Europea 98/83/CE y cemento empleado conforme a la norma UNE EN 197-1:2011, con marcado CE, con unión automática flexible mediante junta de elastómero en EPDM bilabial según norma UNE EN 681-1 o DIN 28603, con una desviación angular mínima de 4º, incluso suministro, montaje y parte proporcional de juntas y tubos calibrados (mínimo 25%), asiento y recubrimiento de arena caliza procedente de cantera, vertida, extendida nivelada y compactada, así como las pruebas de tramos parciales y totales, desinfección final y puesta en servicio.

| Código | Ud | Descripción | Rendimiento | Precio | Importe |
|---|---|---|---|---|---|
| MAQ017 | H | Grúa movil autopropulsada 20 Tn | 0.12 | 87.55 | 10.51 |
| MO0010 | h | Oficial 1ª | 0.12 | 28.84 | 3.46 |
| MO0035 | h | Peón ordinario | 0.12 | 25.88 | 3.11 |
| ARENA OBRA | M3 | Arena de rio 0/5 mm. puesta en obra | 2.59 | 21.42 | 55.48 |
| FD1200 | ML | Tubería de fundición dúctil de D=1200 mm. C30 (material) | 1 | 1390 | 1390.00 |
| %10MEDAUX | % | Montaje, pruebas y medios auxiliares 10% | 10 % | 1462.56 | 146.26 |
| %7_C_INDIRECT | % | % Costes Indirectos | 7 % | 1608.82 | 112.62 |
|  |  | Total |  |  | 1721.44 |

| Medición | Uds. | Largo | Parcial |
|---|---|---|---|
| Chimenea | 1.05 | 66.06 | 69.36 |
| Total |  |  | 69.36 |

**EN-EN-BRIDA** UD PIEZA ENCHUFE-ENCHUFE-BRIDA 1100 DER 1000 (11/06/1999)
1 UD × 14428.95 = 14428.95
Precios: Presupuesto 14428.95; 000 11094.4; 001 13485; 002 13485; 003 13485
Té enchufe-enchufe con derivación brida, de fundición dúctil de 1100 mm. de diámetro interior principal con derivación de 1000 mm. PN16, según norma UNE EN 545:2011 e ISO 2531:2010 y protección interior y exterior con revestimiento epoxi de 200 µm de espesor mínimo, que incluye montaje, juntas exprés, tornillería y pruebas.

| Código | Ud | Descripción | Rendimiento | Precio | Importe |
|---|---|---|---|---|---|
| TEEB_1100_100 | UD | T enchufe enchufe brida 1100 der 1000 PN16 (material) | 1 | 8990 | 8990.00 |
| %MONT50 | % | Montaje , pruebas y medios auxiliares 50% | 50 % | 8990.00 | 4495.00 |
| %7_C_INDIRECT | % | % Costes Indirectos | 7 % | 13485.00 | 943.95 |
|  |  | Total |  |  | 14428.95 |

| Medición | Uds. | Parcial |
|---|---|---|
| Derivación | 1 | 1.00 |
| Total |  | 1 |

**CONOREDUC** UD CONO REDUCCION BRIDA-BRIDA 1200-1000 (10/06/2003)
1 UD × 5546.88 = 5546.88
Precios: Presupuesto 5546.88; 000 4680.99; 001 5184; 002 5184; 003 5184
Cono reductor de fundición dúctil entre bridas ø1200 a ø1000 en PN16, según norma UNE EN 545:2011 e ISO 2531:2010 y protección interior y exterior con revestimiento epoxi de 200 µm de espesor mínimo, incluso montaje, tornillería, piezas especiales, totalmente instalado y probado.

| Código | Ud | Descripción | Rendimiento | Precio | Importe |
|---|---|---|---|---|---|
| CRT_1000 | UD | Cono reductor 1000-1200 PN16 (material) | 1 | 4320 | 4320.00 |
| %MONT22000 | % | Montaje, pruebas y medios auxiliares 20% | 20 % | 4320.00 | 864.00 |
| %7_C_INDIRECT | % | % Costes Indirectos | 7 % | 5184.00 | 362.88 |
|  |  | Total |  |  | 5546.88 |

| Medición | Uds. | Parcial |
|---|---|---|
| Derivación | 1 | 1.00 |
| Total |  | 1 |

**BRIDAENCH** UD BRIDA ENCHUFE 1200 PN-16
2 UD × 4954.64 = 9909.28
Precios: Presupuesto 4954.64; 000 4998.84; 001 4630.5; 002 4630.5; 003 4630.5
Empalme brida-enchufe de fundición dúctil, de 1200 mm. de diámetro interior PN16, según norma UNE EN 545:2011 e ISO 2531:2010 y protección interior y exterior con revestimiento epoxi de 200 µm de espesor mínimo, que incluye montaje, junta exprés, tornillería y pruebas.

| Código | Ud | Descripción | Rendimiento | Precio | Importe |
|---|---|---|---|---|---|
| BRIDENC | UD | Pieza brida-enchufe 1200 PN-16 (material) | 1 | 3430 | 3430.00 |
| %MONT35 | % | Montaje , pruebas y medios auxiliares 35% | 35 % | 3430.00 | 1200.50 |
| %7_C_INDIRECT | % | % Costes Indirectos | 7 % | 4630.50 | 324.14 |
|  |  | Total |  |  | 4954.64 |

| Medición | Uds. | Parcial |
|---|---|---|
| Chimenea | 2 | 2.00 |
| Total |  | 2 |

**CODOFD1200** UD CODO ENCHUF. D=1200 11,25º<90,00º
1 UD × 7751.63 = 7751.63
Precios: Presupuesto 7751.63; 000 10032.36; 001 7244.51; 002 7244.51; 003 7244.51
Codo enchufe-enchufe de fundición dúctil según norma UNE EN 545:2011 e ISO 2531:2010, de D=1200 mm. de diámetro interior y de 11,25 grados a 90,00 grados de giro, que incluye protección interior y exterior con revestimiento epoxi de 200 µm de espesor mínimo, montaje, juntas exprés, tornillería y pruebas.

| Código | Ud | Descripción | Rendimiento | Precio | Importe |
|---|---|---|---|---|---|
| CODO1200 | UD | Codo E-E d=1200 (material) | 1 | 4430 | 4430.00 |
| JUNTAEXPRES | UD | Junta Expres | 2 | 468.15 | 936.30 |
| %MONT35 | % | Montaje , pruebas y medios auxiliares 35% | 35 % | 5366.30 | 1878.21 |
| %7_C_INDIRECT | % | % Costes Indirectos | 7 % | 7244.51 | 507.12 |
|  |  | Total |  |  | 7751.63 |

| Medición | Uds. | Parcial |
|---|---|---|
| CODO P2 45º | 1 | 1.00 |
| Total |  | 1 |

**PVC_008** ML TUBERÍA PVC SANEA. 600 MM (09/12/2003)
198.26 ML × 89.43 = 17730.39
Precios: Presupuesto 89.43; 000 92.47; 001 83.47; 002 83.47; 003 83.47
De tubería de PVC con junta elástica de diámetro exterior 630 mm clase SN-8 según Norma UNE EN 1401 de 15.4 mm. de espesor, incluso asiento de 15 cm. de espesor y recubrimiento de arena lateral y superior hasta 15 cm. por encima de la generatriz con la misma arena, p.p. de bielas, junta de goma labiada, de 600 mm. de diámetro exterior y rigidez de 8 kN/m2, colocación y pruebas.

| Código | Ud | Descripción | Rendimiento | Precio | Importe |
|---|---|---|---|---|---|
| MO0010 | h | Oficial 1ª | 0.37 | 28.84 | 10.67 |
| MO0035 | h | Peón ordinario | 0.37 | 25.88 | 9.58 |
| MAQ002 | H | Retroexcavadora | 0.06 | 100 | 6.00 |
| ARENA OBRA | M3 | Arena de rio 0/5 mm. puesta en obra | 0.8 | 21.42 | 17.14 |
| PVC_600 | ML | Tubería PVC sanea. 600 mm (material; 27/01/2005) | 1 | 39.36 | 39.36 |
| %1_M_AUX | % | Medios auxiliares 1% | 1 % | 82.75 | 0.83 |
| %7_C_INDIRECT | % | % Costes Indirectos | 7 % | 83.58 | 5.85 |
|  |  | Total |  |  | 89.43 |

| Medición | Uds. | Largo | Parcial |
|---|---|---|---|
| PVC 600 | 1.05 | 188.82 | 198.26 |
| Total |  |  | 198.26 |

#### 5.2.3 OBRA CIVIL (09/12/2003)
Importe: Presupuesto 31815.26; 000 23812.62; 001 14002.9; 002 14002.9; 003 14002.9

**ELEM_006** M3 HORMIGÓN HM-20 COMPLETO
57.09 M3 × 104.58 = 5970.47

| Medición | Uds. | Largo | Ancho | Alto | Parcial |
|---|---|---|---|---|---|
| Presolera | 1.1 | 4.6 | 4.6 | 0.1 | 2.33 |
| Forma interior | 1.1 | 1.56 | 4 | 4 | 27.46 |
|  | 1.1 | 4.5 | 2 | 2 | 19.80 |
| Volumen tubo | -1 | 6 | 1.13 |  | -6.78 |
| MACIZOS ANCLAJE |  |  |  |  |  |
| JUANTOENEA-ETAP--diam. 1200 |  |  |  |  |  |
| P2-CODO PLANTA 45º | 1.1 | 2.35 | 2.35 | 2.35 | 14.28 |
| Subtotal |  |  |  |  | 57.09 |
| Total |  |  |  |  | 57.09 |

**ELEM_001** M3 HORMIGÓN HA-25/B/B/20/IIa COMPLETO.
53.7 M3 × 119.35 = 6409.10

| Medición | Uds. | Largo | Ancho | Alto | Parcial |
|---|---|---|---|---|---|
| Solera | 1.1 | 4.6 | 4.6 | 0.3 | 6.983 |
| Paredes | 2.2 | 4.6 | 0.3 | 7 | 21.252 |
|  | 2.2 | 4 | 0.3 | 7 | 18.480 |
| Techo | 1.1 | 4.6 | 4.6 | 0.3 | 6.983 |
| Subtotal |  |  |  |  | 53.698 |
| Total |  |  |  |  | 53.7 |

**ELEM_002** KG ACERO REDONDOS B 500 S
4955.71 KG × 1.8 = 8920.28

| Medición | Uds. | Parcial |
|---|---|---|
| Solera | 606.96494952232 | 606.96 |
| Alzados | 1788.9493249079 | 1788.95 |
|  | 1952.843750637 | 1952.84 |
| Forjado superior | 606.96494952232 | 606.96 |
| Subtotal |  | 4955.71 |
| Total |  | 4955.71 |

**ELEM_003** UD TAPA DE FUNDICIÓN Ø60 D400
1 UD × 279.92 = 279.92

| Medición | Uds. | Parcial |
|---|---|---|
| Tapa | 1 | 1.00 |
| Total |  | 1 |

**ELEM_004** UD PATE DE POLIPROPILENO
34 UD × 16.07 = 546.38

| Medición | Uds. | Parcial |
|---|---|---|
| Pates | 34 | 34.00 |
| Total |  | 34 |

**ELEM_005** M2 ENCOFRADO ACABADO A-II
296.65 M2 × 31.74 = 9415.67

| Medición | Uds. | Largo | Ancho | Alto | Parcial |
|---|---|---|---|---|---|
| Paredes | 4.4 | 4.6 |  | 7.7 | 155.85 |
|  | 4.4 | 4 |  | 7 | 123.20 |
| Techo | 1.1 | 4 | 4 |  | 17.60 |
| Subtotal |  |  |  |  | 296.65 |
| Total |  |  |  |  | 296.65 |

**JUNTA_01** ML JUNTA PVC 25 CM.
20.24 ML × 13.51 = 273.44

| Medición | Uds. | Largo | Parcial |
|---|---|---|---|
| Junta PVC | 4.4 | 4.6 | 20.24 |
| Total |  |  | 20.24 |

#### 5.2.4 POZOS (09/12/2003)
Importe: Presupuesto 11110.39; 000 8192.21; 001 5477.24; 002 5477.24; 003 5477.24

**ALZADO_POZO** ML ALZADO POZO SANEAMIENTO DINT 1200MM E=20 CMS (09/12/2003)
11.78 ML × 760.95 = 8963.99
Precios: Presupuesto 760.95; 000 574.68; 001 416.35; 002 416.35; 003 416.35
Alzado de pozo de saneamiento de 1200 mm. de diámetro interior y 20 cm de espesor de pared, incluso excavación y relleno, hormigón HA-25, encofrado, armaduras, pates de polipropileno, con las dimensiones indicadas en los planos.

| Código | Ud | Descripción | Rendimiento | Precio | Importe |
|---|---|---|---|---|---|
| MO0010 | h | Oficial 1ª | 4.1 | 28.84 | 118.24 |
| MO0035 | h | Peón ordinario | 8 | 25.88 | 207.04 |
| MAQ002 | H | Retroexcavadora | 0.1 | 100 | 10.00 |
| HA25 | M3 | Hormigón HA-25/B/20/IIa | 1.6 | 87 | 139.20 |
| MADERA | M3 | Madera pino para encofrado | 0.36 | 217 | 78.12 |
| PATE | UD | Pate polipropil.33x16 cm D=25 m | 3 | 6.51 | 19.53 |
| ACERO_B500S | kg | Acero corrugado B-500-S | 120 | 1.1 | 132.00 |
| %1_M_AUX | % | Medios auxiliares 1% | 1 % | 704.13 | 7.04 |
| %7_C_INDIRECT | % | % Costes Indirectos | 7 % | 711.17 | 49.78 |
|  |  | Total |  |  | 760.95 |

| Medición | Uds. | Largo | Parcial |
|---|---|---|---|
| P4 | 1.1 | 3.31 | 3.641 |
| P5 | 1.1 | 3.64 | 4.004 |
| P12 | 1.1 | 2.14 | 2.354 |
| P16 | 1.1 | 1.62 | 1.782 |
| Subtotal |  |  | 11.781 |
| Total |  |  | 11.78 |

**BASE_POZO** UD BASE Y CUBIERTA DE POZO DE SANEAMIENTO DINT1200 (09/12/2003)
4 UD × 536.6 = 2146.40
Precios: Presupuesto 536.6; 000 355.62; 001 143.16; 002 143.16; 003 143.16
Base y cubierta de pozo de saneamiento de 1200 mm de diámetro interior y espesor de 20 cms , incluso excavación y relleno, hormigón HA-25, encofrado, armaduras y piezas especiales de entrada y salida, tapa, media caña de hormigón HM 20, con las dimensiones indicadas en los planos.

| Código | Ud | Descripción | Rendimiento | Precio | Importe |
|---|---|---|---|---|---|
| MO0010 | h | Oficial 1ª | 2.233 | 28.84 | 64.40 |
| MO0035 | h | Peón ordinario | 2.233 | 25.88 | 57.79 |
| MAQ002 | H | Retroexcavadora | 0.05 | 100 | 5.00 |
| HA25 | M3 | Hormigón HA-25/B/20/IIa | 0.68 | 87 | 59.16 |
| MADERA | M3 | Madera pino para encofrado | 0.07 | 217 | 15.19 |
| TAPA 60CM | UD | Tapa fundición Ø60 cm D400 logo Añarbe EJ | 1 | 190.62 | 190.62 |
| AMERI300 | UD | Junta pozo tubo 300 | 2 | 52.18 | 104.36 |
| %1_M_AUX | % | Medios auxiliares 1% | 1 % | 496.52 | 4.97 |
| %7_C_INDIRECT | % | % Costes Indirectos | 7 % | 501.49 | 35.10 |
|  |  | Total |  |  | 536.6 |

| Medición | Uds. | Parcial |
|---|---|---|
| P4 | 1 | 1.00 |
| P5 | 1 | 1.00 |
| P12 | 1 | 1.00 |
| P16 | 1 | 1.00 |
| Subtotal |  | 4.00 |
| Total |  | 4 |

#### 5.2.5 MACIZOS (09/12/2003)
Importe: Presupuesto 1286.85; 000 983.52; 001 74.52; 002 74.52; 003 74.52

**MACIZ45P** UD MACIZO ANCLAJE CODO 45º PLANTA PRESION 110 mca D1200 (09/12/2003)
1 UD × 1286.85 = 1286.85
Precios: Presupuesto 1286.85; 000 983.52; 001 74.52; 002 74.52; 003 74.52
Macizo de anclaje para codo en planta de 45º en tubería de abastecimiento de 1200 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.442 | 231.41 | 102.28 |
| PUNTALES | ML | Puntales para encofrados | 0.621 | 1.15 | 0.71 |
| HM20 | M3 | Hormigón HM-20/P/20/I central | 12.98 | 77.65 | 1007.90 |
| MAQ009 | H | Vibrador de hormigón | 0.4 | 1.51 | 0.60 |
| %1_M_AUX | % | Medios auxiliares 1% | 1 % | 1190.75 | 11.91 |
| %7_C_INDIRECT | % | % Costes Indirectos | 7 % | 1202.66 | 84.19 |
|  |  | Total |  |  | 1286.85 |

| Medición | Uds. | Parcial |
|---|---|---|
| P2 | 1 | 1.00 |
| Total |  | 1 |

#### 5.2.6 DEMOLICIONES Y REPOSICIONES (09/12/2003)
Importe: Presupuesto 7106.66; 000 6566.78; 001 6632.78; 002 6632.78; 003 6632.78

**REPZONAV** M2 REPOSICION DE ZONA VERDE
1870 M2 × 2.24 = 4188.80

| Medición | Uds. | Largo | Ancho | Parcial |
|---|---|---|---|---|
| Chimenea | 1.1 | 65 | 20 | 1430.00 |
|  | 1.1 | 20 | 20 | 440.00 |
| Subtotal |  |  |  | 1870.00 |
| Total |  |  |  | 1870 |

**DEM_004** M2 DEMOLIC.PAV.HOR.ESP.30 CM. COMPRESOR
66 M2 × 12.08 = 797.28

| Medición | Uds. | Largo | Ancho | Parcial |
|---|---|---|---|---|
| Juantoenea | 1.1 | 20 | 3 | 66.00 |
| Total |  |  |  | 66 |

**REPHORM** M2 REPOSICIÓN DE FIRME DE HORMIGÓN
66 M2 × 32.13 = 2120.58

| Medición | Uds. | Largo | Ancho | Parcial |
|---|---|---|---|---|
| Juantoenea | 1.1 | 20 | 3 | 66.00 |
| Total |  |  |  | 66 |

### 5.3 HINCA (09/12/2003)
Importe: Presupuesto 410704.9; 000 265506.44; 001 233666.64; 002 233666.64; 003 233666.64

#### 5.3.1 EXCAVACIONES Y RELLENOS (09/12/2003)
Importe: Presupuesto 23079.2; 000 20470.3; 001 13272.11; 002 13272.11; 003 13272.11

**ENTIB_ESTRUCT** M2 ENTIBACION LINEAL DE ESTRUCTURAS
189.91 M2 × 39.98 = 7592.60

| Medición | Uds. | Largo | Alto | Parcial |
|---|---|---|---|---|
| Entrada | 2.2 | 10.2 | 4.53 | 101.65 |
| Salida | 2.2 | 6.8 | 5.9 | 88.26 |
| Subtotal |  |  |  | 189.91 |
| Total |  |  |  | 189.91 |

**OFTABL01** M2 TABLESTACAS
112.09 M2 × 79.18 = 8875.29

| Medición | Uds. | Largo | Alto | Parcial |
|---|---|---|---|---|
| Entrada | 2.2 | 5.66 | 4.53 | 56.41 |
| Salida | 2.2 | 4.29 | 5.9 | 55.68 |
| Subtotal |  |  |  | 112.09 |
| Total |  |  |  | 112.09 |

**EXC_003** M3 EXCAVACIÓN PARA EMPLAZAMIENTO ESTRUCTURAS.
477.01 M3 × 9.64 = 4598.38

| Medición | Uds. | Largo | Ancho | Alto | Parcial |
|---|---|---|---|---|---|
| Entrada | 1.1 | 10.2 | 5.66 | 4.53 | 287.68 |
| Salida | 1.1 | 6.8 | 4.29 | 5.9 | 189.33 |
| Subtotal |  |  |  |  | 477.01 |
| Total |  |  |  |  | 477.01 |

**RELL_004** M3 RELLENO DE OBRA DE FABRICA
356.27 M3 × 5.65 = 2012.93

| Medición | Uds. | Largo | Ancho | Alto | Parcial |
|---|---|---|---|---|---|
| Pozo de hinca | 1.1 | 9.1 | 4 | 4.49 | 179.78 |
| Pozo de salida | 1.1 | 6.8 | 4.29 | 5.5 | 176.49 |
| Subtotal |  |  |  |  | 356.27 |
| Total |  |  |  |  | 356.27 |

#### 5.3.2 OBRA CIVIL (09/12/2003)
Importe: Presupuesto 41680.41; 000 30206.04; 001 17071.67; 002 17071.67; 003 17071.67

**ELEM_005** M2 ENCOFRADO ACABADO A-II
301.47 M2 × 31.74 = 9568.66

| Medición | Uds. | Largo | Alto | Parcial |
|---|---|---|---|---|
| Paredes exteriores | 1.1 | 5 | 5.11 | 28.105 |
|  | 1.1 | 5 | 3.85 | 21.175 |
|  | 2.2 | 10.1 | 5.11 | 113.544 |
| Paredes interiores | 1.1 | 4 | 4.49 | 19.756 |
|  | 1.1 | 4 | 3.25 | 14.300 |
|  | 2.2 | 9.1 | 4.49 | 89.890 |
| Muro de reacción | 1.1 | 4 | 3.34 | 14.696 |
| Subtotal |  |  |  | 301.466 |
| Total |  |  |  | 301.47 |

**JUNTA_01** ML JUNTA PVC 25 CM.
33.22 ML × 13.51 = 448.80

| Medición | Uds. | Largo | Parcial |
|---|---|---|---|
| Pozo entrada | 2.2 | 5 | 11.00 |
|  | 2.2 | 10.1 | 22.22 |
| Subtotal |  |  | 33.22 |
| Total |  |  | 33.22 |

**ELEM_006** M3 HORMIGÓN HM-20 COMPLETO
19.25 M3 × 104.58 = 2013.17

| Medición | Uds. | Largo | Ancho | Alto | Parcial |
|---|---|---|---|---|---|
| Obra entrada | 1.1 | 10.1 | 5 | 0.15 | 8.33 |
| Obra salida | 1.1 | 6.8 | 3.65 | 0.4 | 10.92 |
| Subtotal |  |  |  |  | 19.25 |
| Total |  |  |  |  | 19.25 |

**ELEM_001** M3 HORMIGÓN HA-25/B/B/20/IIa COMPLETO.
98.15 M3 × 119.35 = 11714.20

| Medición | Uds. | Largo | Ancho | Alto | Parcial |
|---|---|---|---|---|---|
| Obra entrada |  |  |  |  |  |
| Solera | 1.05 | 10.1 | 5 | 0.5 | 26.51 |
| Alzados | 1.05 | 5 | 0.5 | 4.49 | 11.79 |
|  | 1.05 | 5 | 0.5 | 3.25 | 8.53 |
|  | 2.1 | 9.1 | 0.5 | 4.49 | 42.90 |
| Muro de reacción | 1.05 | 4 | 0.6 | 3.34 | 8.42 |
| Subtotal |  |  |  |  | 98.15 |
| Total |  |  |  |  | 98.15 |

**ELEM_002** KG ACERO REDONDOS B 500 S
9964.21 KG × 1.8 = 17935.58

| Medición | Uds. | Parcial |
|---|---|---|
| Pozo de hinca |  |  |
| Solera | 1227.4720232045 | 1227.47 |
|  | 1232.6805324967 | 1232.68 |
| Paredes |  |  |
| Verticales | 2519.5990084233 | 2519.60 |
|  | 1242.0558492227 | 1242.06 |
| Horizontales |  |  |
|  | 1111.1486490111 | 1111.15 |
|  | 2244.5202710025 | 2244.52 |
| Murete de ataque |  |  |
| Horizontales | 195.31909845899 | 195.32 |
| Verticales | 191.41271648981 | 191.41 |
| Subtotal |  | 9964.21 |
| Total |  | 9964.21 |

#### 5.3.3 HINCA Y TUBERIA (01/10/2004)
Importe: Presupuesto 344102.19; 000 213489.83; 001 201601.31; 002 201601.31; 003 201601.31

**TRANPORT** UD TRANSPORTE, MONTAJE Y RETIRADA HINCA D1500 (01/10/2004)
1 UD × 19260 = 19260.00
Precios: Presupuesto 19260; 000 19260
Transporte de equipo de hinca desde los almacenes del Contratista al pozo de hinca, incluso instalación de maquinaria, acopio del material necesario, incluyendo las instalaciones de lodos y bentonita, retirada de todas las instalaciones desde el pozo de hinca y transporte al punto elegido por el Contratista, incluso todas las instalaciones auxiliares que el equipo conlleva hasta alcanzar la total capacidad de producción del equipo.

| Código | Ud | Descripción | Rendimiento | Precio | Importe |
|---|---|---|---|---|---|
| SINDES | UD | Sin descomposición | 18000 | 1 | 18000.00 |
| %7_C_INDIRECT | % | % Costes Indirectos | 7 % | 18000.00 | 1260.00 |
|  |  | Total |  |  | 19260 |

**ANILLEST** UD ANILLO DE ESTANQUEIDAD (01/10/2004)
1 UD × 3210 = 3210.00
Precios: Presupuesto 3210; 000 3210
Anillo de estanqueidad en pozo de hinca incluidos todos los elementos necesarios para su colocación, anclaje al hormigón, recuperación, etc.

| Código | Ud | Descripción | Rendimiento | Precio | Importe |
|---|---|---|---|---|---|
| SINDES | UD | Sin descomposición | 3000 | 1 | 3000.00 |
| %7_C_INDIRECT | % | % Costes Indirectos | 7 % | 3000.00 | 210.00 |
|  |  | Total |  |  | 3210 |

**PERFOR** ML PERFORACION HINCA D1500 (01/10/2004)
85.5 ML × 1230.5 = 105207.75
Precios: Presupuesto 1230.5; 000 877.4
De perforación horizontal en roca o en grava, en hinca de tubería de 1500 mm de diámetro con escudo cerrado (bentonita o agua a presión), incluyendo excavación, extracción y transporte a vertedero, canon de vertido, sistema de regeneración de lodos, descenso, colocación y empuje de la tubería, agotamiento del nivel freático, sellado de juntas, inyección de lubricación del trasdós de la tubería, agotamiento del nivel freático, sellado de juntas, inyección de lubricación del trasdós de la tubería y demás operaciones y maquinaria auxiliar que fueran necesarias para la correcta ejecución de la unidad. Se incluye también el empleo de puente grúa o similar, para las operaciones de carga, izado, descenso de tuberías y equipos de hinca, la bentonita precisada para la realización de la hinca y parte proporcional de las estaciones intermedias de hinca.

| Código | Ud | Descripción | Rendimiento | Precio | Importe |
|---|---|---|---|---|---|
| SINDES | UD | Sin descomposición | 1150 | 1 | 1150.00 |
| %7_C_INDIRECT | % | % Costes Indirectos | 7 % | 1150.00 | 80.50 |
|  |  | Total |  |  | 1230.5 |

| Medición | Uds. | Largo | Parcial |
|---|---|---|---|
| Hinca | 1.1 | 77.73 | 85.50 |
| Total |  |  | 85.5 |

**HORM_004** ML TUB. HGÓN Ø1500 C-V
85.5 ML × 1186.42 = 101438.91
Precios: Presupuesto 1186.42; 000 594.39; 001 1108.8; 002 1108.8; 003 1108.8
Tubo de hormigón armado D=1500 mm. especial para "hinca" clase V según ASTM C-76, incluso transporte, parte proporcional de virola para junta (galvanizada y protegida con brea epoxi), junta estanca y flexible, mastic sellador perimetral y anillo compresible para transmisión de empuje.

| Código | Ud | Descripción | Rendimiento | Precio | Importe |
|---|---|---|---|---|---|
| H1200_CIII | ML | Tub.hgón. ø 1500 C-V (material) | 1 | 1008 | 1008.00 |
| %MONT11000 | % | Montaje, pruebas y medios auxiliares 10% | 10 % | 1008.00 | 100.80 |
| %7_C_INDIRECT | % | % Costes Indirectos | 7 % | 1108.80 | 77.62 |
|  |  | Total |  |  | 1186.42 |

| Medición | Uds. | Largo | Parcial |
|---|---|---|---|
| Tubo 1500 | 1.1 | 77.73 | 85.50 |
| Total |  |  | 85.5 |

**COLOCTUF** ML COLOCACION TUBO 1100 DENTRO DE TUBO 1500
85.5 ML × 1344.86 = 114985.53
Precios: Presupuesto 1344.86; 000 762.36; 001 1249.11; 002 1249.11; 003 1249.11
Tubería de fundición dúctil de 1100 mm. de diámetro interior con junta automática flexible, revestimiento interior con mortero de cemento y exterior de barniz dentro de tubería de hormigón armado de 1500 mm de diámetro interior, que incluye suministro, asiento de hormigón HM-20, montaje y parte proporcional de junta y pruebas.

| Código | Ud | Descripción | Rendimiento | Precio | Importe |
|---|---|---|---|---|---|
| MAQ017 | H | Grúa movil autopropulsada 20 Tn | 0.05 | 87.55 | 4.38 |
| MO0010 | h | Oficial 1ª | 0.05 | 28.84 | 1.44 |
| MO0035 | h | Peón ordinario | 0.05 | 25.88 | 1.29 |
| FD1100 | ML | Tubería de fundición dúctil de D=1100 mm. C30 | 1 | 1242 | 1242.00 |
| HM20 | M3 | Hormigón HM-20/P/20/I central | 0.1 | 77.65 | 7.77 |
| %7_C_INDIRECT | % | % Costes Indirectos | 7 % | 1256.88 | 87.98 |
|  |  | Total |  |  | 1344.86 |

| Medición | Uds. | Largo | Parcial |
|---|---|---|---|
| Tubo 1100 | 1.1 | 77.73 | 85.50 |
| Total |  |  | 85.5 |

#### 5.3.4 DEMOLICIONES (09/12/2003)
Importe: Presupuesto 562.31; 000 370.69; 001 525.4; 002 525.4; 003 525.4

**DEM_010** M3 DEM.OBRA FÁBRICA HORMIGÓN ARMADO (09/12/2003)
18.18 M3 × 30.93 = 562.31
Precios: Presupuesto 30.93; 000 20.39; 001 28.9; 002 28.9; 003 28.9
Demolición de obra de fábrica de hormigón armado, incluso corte de acero, carga, transporte a vertedero o gestor autorizado y canon de vertido.

| Código | Ud | Descripción | Rendimiento | Precio | Importe |
|---|---|---|---|---|---|
| MO0010 | h | Oficial 1ª | 0.01 | 28.84 | 0.29 |
| MO0015 | h | Oficial 2ª | 0.05 | 27.97 | 1.40 |
| MO0035 | h | Peón ordinario | 0.05 | 25.88 | 1.29 |
| MAQ015 | H | Equipo oxicorte | 0.05 | 16.5 | 0.83 |
| MAQ003 | H | Camión de tres ejes 10 m3 | 0.007 | 80 | 0.56 |
| MAQRETMARTROM | H | Retroexcavadora con martillo rompedor | 0.105 | 114.79 | 12.05 |
| CANON | M3 | Canon de escombros a gestor autorizado o a vertedero | 1 | 9.8 | 9.80 |
| SUPLEM_TRANSP | M3 | Transporte a relleno, gestor autorizado o vertedero | 1 | 2.4 | 2.40 |
| %1_M_AUX | % | Medios auxiliares 1% | 1 % | 28.62 | 0.29 |
| %7_C_INDIRECT | % | % Costes Indirectos | 7 % | 28.91 | 2.02 |
|  |  | Total |  |  | 30.93 |

| Medición | Uds. | Largo | Ancho | Alto | Parcial |
|---|---|---|---|---|---|
| Demolición murete de ataque | 1.1 | 4 | 0.6 | 3.5 | 9.24 |
| Demolición muros | 1.1 | 5 | 0.5 | 3.25 | 8.94 |
| Subtotal |  |  |  |  | 18.18 |
| Total |  |  |  |  | 18.18 |

#### 5.3.5 ELECTRICIDAD Y TELEMANDO (09/12/2003)
Importe: Presupuesto 1280.79; 000 969.58; 001 1196.15; 002 1196.15; 003 1196.15

**CABLE_12** ML CABLE 12 DE FIBRA OPTICA
85.5 ML × 5.22 = 446.31

| Medición | Uds. | Largo | Parcial |
|---|---|---|---|
| Fibra óptica | 1.1 | 77.73 | 85.50 |
| Total |  |  | 85.5 |

**CANTPC90** ML CANALIZACION TPC 90 MM
85.5 ML × 9.76 = 834.48

| Medición | Uds. | Largo | Parcial |
|---|---|---|---|
| Polietileno 90 | 1.1 | 77.73 | 85.50 |
| Total |  |  | 85.5 |

### 5.4 DESAGUES DE FONDO (11/06/1999)
Importe: Presupuesto 199945.19; 000 155397.58; 001 153612.2; 002 153612.2; 003 153612.2

#### 5.4.1 EXCAVACIONES Y RELLENOS (09/12/2003)
Importe: Presupuesto 51734.5; 000 43682.67; 001 30135.58; 002 30135.58; 003 30135.58

**EXC_001** M2 DESPEJE Y DESBROCE
2607 M2 × 1.14 = 2971.98

| Medición | Uds. | Largo | Ancho | Parcial |
|---|---|---|---|---|
| Desagüe nº 1 | 1.1 | 20 | 20 | 440.00 |
| Desagüe nº 2 | 1.1 | 2 | 10 | 22.00 |
| Desagüe nº 3 | 1.1 | 20 | 30 | 660.00 |
|  | 1.1 | 20 | 10 | 220.00 |
| Desagüe nº 4 | 1.1 | 25 | 20 | 550.00 |
|  | 1.1 | 25 | 20 | 550.00 |
| Desagüe nº 5 | 1.1 | 30 | 5 | 165.00 |
| Subtotal |  |  |  | 2607.00 |
| Total |  |  |  | 2607 |

**ENTIB_001** M2 ENTIBACIÓN ESPECIAL 1CARA
2021.49 M2 × 15.17 = 30666.00

| Medición | Uds. | Parcial |
|---|---|---|
| DESAGUE Nº 1 |  |  |
| P1-P2 | 136.7916 | 136.79 |
| P2-P3 | 67.8304 | 67.83 |
| P3-P4 | 35.0812 | 35.08 |
| P4-P5 | 33.04224 | 33.04 |
| DESAGUE Nº 2 |  |  |
| P1-P2 | 90.78102 | 90.78 |
| P2-P3 | 57.64 | 57.64 |
| P3-P4 | 15.1998 | 15.20 |
| DESAGUE Nº 3 |  |  |
| P1-P2 | 40.48 | 40.48 |
| P2-P3 | 60.94 | 60.94 |
| P3-P4 | 46.75 | 46.75 |
| P4-P5 | 40.5405 | 40.54 |
| P5-P6 | 42.24 | 42.24 |
| P6-P7 | 16.00984 | 16.01 |
| DESAGUE Nº 4 |  |  |
| P1-P2 | 69.95846 | 69.96 |
| P2-P3 | 57.86 | 57.86 |
| P3-P4 | 41.16585 | 41.17 |
| P4-P5 | 30.13615 | 30.14 |
| P5-P6 | 23.05765 | 23.06 |
| P6-P7 | 15.51825 | 15.52 |
| P7-P8 | 9.3016 | 9.30 |
| DESAGUE Nº 5 |  |  |
| P1-P2 | 11.6204 | 11.62 |
| P2-P3 | 16.16978 | 16.17 |
| P3-P4 | 55.18524 | 55.19 |
| P4-P5 | 85.3875 | 85.39 |
| P5-P6 | 53.21932 | 53.22 |
| P6-P7 | 115.10719 | 115.11 |
| P7-P8 | 9.5744 | 9.57 |
| P8-P9 | 82.83352 | 82.83 |
| P9-P10 | 86.68 | 86.68 |
| P10-P11 | 33 | 33.00 |
| P11-P12 | 27.885 | 27.89 |
| P12-P13 | 56.98 | 56.98 |
| P13-P14 | 58.63 | 58.63 |
| P14-P15 | 71.17 | 71.17 |
| P15-P16 | 73.0972 | 73.10 |
| P16-P17 | 71.28 | 71.28 |
| P17-P18 | 11.352 | 11.35 |
| P18-P19 | 32.3631 | 32.36 |
| DESAGUE Nº 6 |  |  |
| P1-P2 | 26.92008 | 26.92 |
| P2-P3 | 44.89738 | 44.90 |
| P3-P4 | 43.72764 | 43.73 |
| P4-P5 | 22.3729 | 22.37 |
| P5-P6 | 1.6995 | 1.70 |
| Subtotal |  | 2021.49 |
| Total |  | 2021.49 |

**1SPREFHOR** ML S.REF.HOR.200<D<=600
5.39 ML × 46.33 = 249.72

| Medición | Uds. | Largo | Parcial |
|---|---|---|---|
| DESAGÜE Nº 2 |  |  |  |
| P3-P4 | 1.1 | 4.9 | 5.39 |
| Subtotal |  |  | 5.39 |
| Total |  |  | 5.39 |

**ZANJA_012** ML EXC.ZANJA D<=200 ALT 0<H<=2.5.
144.28 ML × 25.01 = 3608.44

| Medición | Uds. | Largo | Parcial |
|---|---|---|---|
| DESAGUE Nº 1 |  |  |  |
| P4-P5 | 1.1 | 9.92 | 10.91 |
| DESAGUE Nº 3 |  |  |  |
| P2-P7 | 1.1 | 40.05 | 44.06 |
| DESAGUE Nº 4 |  |  |  |
| P2-P8 | 1.1 | 43.98 | 48.38 |
| DESAGUE Nº 5 |  |  |  |
| P11-P14 | 1.1 | 25.58 | 28.14 |
| P17-P19 | 1.1 | 11.63 | 12.79 |
| Subtotal |  |  | 144.28 |
| Total |  |  | 144.28 |

**ZANJA15023** ML EXC.ZANJA D<=200 ALT 2.5<H<=3.5
65.93 ML × 42.89 = 2827.74

| Medición | Uds. | Largo | Parcial |
|---|---|---|---|
| DESAGUE Nº 1 |  |  |  |
| P3-P4 | 1.1 | 4.29 | 4.72 |
| DESAGUE Nº 2 |  |  |  |
| P1-P2 | 1.1 | 2.65 | 2.92 |
| DESAGUE Nº 3 |  |  |  |
| P1-P2 | 1.1 | 5.75 | 6.33 |
| P2-P3 | 1.1 | 7.31 | 8.04 |
| DESAGUE Nº 4 |  |  |  |
| P1-P3 | 1.1 | 8.34 | 9.17 |
| DESAGUE Nº 5 |  |  |  |
| P10-P11 | 1.1 | 6.1 | 6.71 |
| P14-P15 | 1.1 | 9.39 | 10.33 |
| P15-P17 | 1.1 | 16.1 | 17.71 |
| Subtotal |  |  | 65.93 |
| Total |  |  | 65.93 |

**ZANJA15034** ML EXC.ZANJA D<=200 ALT 3.5<H<=4.5
31.8 ML × 54.79 = 1742.32

| Medición | Uds. | Largo | Parcial |
|---|---|---|---|
| DESAGUE Nº 1 |  |  |  |
| P2-P3 | 1.1 | 3.96 | 4.36 |
| DESAGUE Nº 2 |  |  |  |
| P1-P2 | 1.1 | 4.74 | 5.21 |
| DESAGUE Nº 4 |  |  |  |
| P1-P2 | 1.1 | 3.46 | 3.81 |
| DESAGUE Nº 5 |  |  |  |
| P9-P10 | 1.1 | 10.95 | 12.05 |
| P15 | 1.1 | 3.15 | 3.47 |
| DESAGUE Nº 6 |  |  |  |
| P1-P2 | 1.1 | 2.64 | 2.90 |
| Subtotal |  |  | 31.80 |
| Total |  |  | 31.8 |

**ZANJA15045** ML EXC.ZANJA D<=200 ALT 4.5<H<=5.5
49.8 ML × 66.72 = 3322.66

| Medición | Uds. | Largo | Parcial |
|---|---|---|---|
| DESAGUE Nº 1 |  |  |  |
| P1-P3 | 1.1 | 5.35 | 5.89 |
| DESAGUE Nº 2 |  |  |  |
| P1-P2 | 1.1 | 2.48 | 2.73 |
| DESAGUE Nº 4 |  |  |  |
| P1-P2 | 1.1 | 1.45 | 1.60 |
| DESAGUE Nº 5 |  |  |  |
| P1-P4 | 1.1 | 3.72 | 4.09 |
| P5-P9 | 1.1 | 23.67 | 26.04 |
| DESAGUE Nº 6 |  |  |  |
| P2-P4 | 1.1 | 8.59 | 9.45 |
| Subtotal |  |  | 49.80 |
| Total |  |  | 49.8 |

**ZANJA15056** ML EXC.ZANJA D<=200 ALT 5.5<H<=6.5 (09/12/2003)
15.73 ML × 78.63 = 1236.85
Precios: Presupuesto 78.63; 000 59; 001 7.87; 002 7.87; 003 7.87
Excavación de zanja en todo tipo de terreno o pavimento incluso roca, a mano o a máquina para tubería D<=200 mm., y profundidad de rasante interior de tubo 5.5<H<=6.5 m., que incluye parte proporcional agotamiento, relleno, carga y transporte de sobrantes a lugar de empleo, a vertedero intermedio y nueva carga y transporte a lugar de empleo o a vertedero definitivo y eventual canon de vertido.

| Código | Ud | Descripción | Rendimiento | Precio | Importe |
|---|---|---|---|---|---|
| EXCSUELO | M3 | Excavación zanja en suelo | 4.8 | 10.8 | 51.840 |
| RELLENO | M3 | Relleno | 4.4 | 2.98 | 13.112 |
| MO0035 | h | Peón ordinario | 0.05 | 25.88 | 1.294 |
| MAQ007 | H | Rodillo vibrante manual 800 kg | 0.05 | 19.82 | 0.991 |
| MAQ003 | H | Camión de tres ejes 10 m3 | 0.008 | 80 | 0.640 |
| CANON | M3 | Canon de escombros a gestor autorizado o a vertedero | 0.4 | 9.8 | 3.920 |
| SUPLEM_TRANSP | M3 | Transporte a relleno, gestor autorizado o vertedero | 0.4 | 2.4 | 0.960 |
| %1_M_AUX | % | Medios auxiliares 1% | 1 % | 72.757 | 0.728 |
| %_C_INDIRECT | % | % Costes Indirectos | 7 % | 73.485 | 5.144 |
|  |  | Total |  |  | 78.63 |

| Medición | Uds. | Largo | Parcial |
|---|---|---|---|
| DESAGUE Nº 1 |  |  |  |
| P1-P2 | 1.1 | 7.57 | 8.33 |
| DESAGUE Nº 5 |  |  |  |
| P4 | 1.1 | 6.73 | 7.40 |
| Subtotal |  |  | 15.73 |
| Total |  |  | 15.73 |

**ZANJA_001** ML EX ZANJA 200<D<=600 0<H<=2.5
5.94 ML × 38.53 = 228.87

| Medición | Uds. | Largo | Parcial |
|---|---|---|---|
| DESAGUE Nº 2 |  |  |  |
| P3-P4 | 1.1 | 4.9 | 5.39 |
| DESAGUE Nº 6 |  |  |  |
| P5-P6 | 1.1 | 0.5 | 0.55 |
| Subtotal |  |  | 5.94 |
| Total |  |  | 5.94 |

**SUPLEZ** ML S.C.AFIR D<=200 ALT 0<H<=2.5. (09/12/2003)
60.63 ML × 11.66 = 706.95
Precios: Presupuesto 11.66; 000 12.62; 001 3.6; 002 3.6; 003 3.6
Suplemento en excavación y relleno de zanja bajo carreteras y caminos afirmados para tuberías de D<=200 mm., y profundidad de rasante interior de tubo 0<H<=2.5, incluído el material, en especial el material granular y todas las operaciones necesarias incluso mantenimiento del tráfico.

| Código | Ud | Descripción | Rendimiento | Precio | Importe |
|---|---|---|---|---|---|
| SUPLEM_TODOU | M3 | Todo-uno s/ relleno | 0.8 | 8.99 | 7.19 |
| CANONTIER | M3 | Canon de tierras/roca a relleno autorizado u obras externas | 0.8 | 2.1 | 1.68 |
| SUPLEM_TRANSP | M3 | Transporte a relleno, gestor autorizado o vertedero | 0.8 | 2.4 | 1.92 |
| %1_M_AUX | % | Medios auxiliares 1% | 1 % | 10.79 | 0.11 |
| %7_C_INDIREC | % | % Costes Indirectos | 7 % | 10.90 | 0.76 |
|  |  | Total |  |  | 11.66 |

| Medición | Uds. | Largo | Parcial |
|---|---|---|---|
| DESAGUE Nº 3 |  |  |  |
| P5-P7 | 1.1 | 17.91 | 19.70 |
| DESAGUE Nº 5 |  |  |  |
| P11-P14 | 1.1 | 25.58 | 28.14 |
| P17-P19 | 1.1 | 11.63 | 12.79 |
| Subtotal |  |  | 60.63 |
| Total |  |  | 60.63 |

**SUMP2.53.5** ML S.C.AFIR D<=200 2.5<H<=3.5 M (09/12/2003)
37.67 ML × 29.16 = 1098.46
Precios: Presupuesto 29.16; 000 21.85; 001 9; 002 9; 003 9
Suplemento en excavación y relleno de zanja bajo carreteras y caminos afirmados para tuberías de D<=200 mm., y profundidad de rasante interior de tubo 2.5<H<=3.5, incluído el material, en especial el material granular y todas las operaciones necesarias incluso mantenimiento del tráfico.

| Código | Ud | Descripción | Rendimiento | Precio | Importe |
|---|---|---|---|---|---|
| SUPLEM_TODOU | M3 | Todo-uno s/ relleno | 2 | 8.99 | 17.98 |
| CANONTIER | M3 | Canon de tierras/roca a relleno autorizado u obras externas | 2 | 2.1 | 4.20 |
| SUPLEM_TRANSP | M3 | Transporte a relleno, gestor autorizado o vertedero | 2 | 2.4 | 4.80 |
| %1_M_AUX | % | Medios auxiliares 1% | 1 % | 26.98 | 0.27 |
| %7_C_INDIREC | % | % Costes Indirectos | 7 % | 27.25 | 1.91 |
|  |  | Total |  |  | 29.16 |

| Medición | Uds. | Largo | Parcial |
|---|---|---|---|
| DESAGUE Nº 2 |  |  |  |
| P1-P2 | 1.1 | 2.65 | 2.92 |
| DESAGUE Nº5 |  |  |  |
| P10-P11 | 1.1 | 6.1 | 6.71 |
| P14-P15 | 1.1 | 9.39 | 10.33 |
| P15-P17 | 1.1 | 16.1 | 17.71 |
| Subtotal |  |  | 37.67 |
| Total |  |  | 37.67 |

**SUPLEM3.54.5** ML S.C.AFIR D<=200 3.5<H<=4.5 M (09/12/2003)
23.63 ML × 40.82 = 964.58
Precios: Presupuesto 40.82; 000 26.71; 001 12.6; 002 12.6; 003 12.6
Suplemento en excavación y relleno de zanja bajo carreteras y caminos afirmados para tuberías de D<=200 mm., y profundidad de rasante interior de tubo 3.5<H<=4.5, incluído el material, en especial el material granular y todas las operaciones necesarias incluso mantenimiento del tráfico.

| Código | Ud | Descripción | Rendimiento | Precio | Importe |
|---|---|---|---|---|---|
| SUPLEM_TODOU | M3 | Todo-uno s/ relleno | 2.8 | 8.99 | 25.17 |
| CANONTIER | M3 | Canon de tierras/roca a relleno autorizado u obras externas | 2.8 | 2.1 | 5.88 |
| SUPLEM_TRANSP | M3 | Transporte a relleno, gestor autorizado o vertedero | 2.8 | 2.4 | 6.72 |
| %1_M_AUX | % | Medios auxiliares 1% | 1 % | 37.77 | 0.38 |
| %7_C_INDIREC | % | % Costes Indirectos | 7 % | 38.15 | 2.67 |
|  |  | Total |  |  | 40.82 |

| Medición | Uds. | Largo | Parcial |
|---|---|---|---|
| DESAGUE Nº 2 |  |  |  |
| P1-P2 | 1.1 | 4.74 | 5.21 |
| DESAGUE Nº 5 |  |  |  |
| P9-P10 | 1.1 | 10.95 | 12.05 |
| P15 | 1.1 | 3.15 | 3.47 |
| DESAGUE Nº 6 |  |  |  |
| P1-P2 | 1.1 | 2.64 | 2.90 |
| Subtotal |  |  | 23.63 |
| Total |  |  | 23.63 |

**SUPLEM_014** ML S.C.AFIR D<=200 4.5<H<=5.5 M
38.22 ML × 52.49 = 2006.17

| Medición | Uds. | Largo | Parcial |
|---|---|---|---|
| DESAGUE Nº 2 |  |  |  |
| P1-P2 | 1.1 | 2.48 | 2.73 |
| DESAGUE Nº 5 |  |  |  |
| P5-P9 | 1.1 | 23.67 | 26.04 |
| DESAGUE Nº 6 |  |  |  |
| P2-P4 | 1.1 | 8.59 | 9.45 |
| Subtotal |  |  | 38.22 |
| Total |  |  | 38.22 |

**SCAF300** ML S.C.AFIR 200<D<=600 0<H<=2.5 (09/12/2003)
5.39 ML × 19.25 = 103.76
Precios: Presupuesto 19.25; 000 15.13; 001 5.94; 002 5.94; 003 5.94
Suplemento en excavación y relleno de zanja bajo carreteras y caminos afirmados para tuberías de 200<D<=600 mm., y profundidad de rasante interior de tubo 0<H<=2.5, incluído el material, en especial el material granular y todas las operaciones necesarias incluso mantenimiento del tráfico.

| Código | Ud | Descripción | Rendimiento | Precio | Importe |
|---|---|---|---|---|---|
| SUPLEM_TODOU | M3 | Todo-uno s/ relleno | 1.32 | 8.99 | 11.87 |
| CANONTIER | M3 | Canon de tierras/roca a relleno autorizado u obras externas | 1.32 | 2.1 | 2.77 |
| SUPLEM_TRANSP | M3 | Transporte a relleno, gestor autorizado o vertedero | 1.32 | 2.4 | 3.17 |
| %1_M_AUX | % | Medios auxiliares 1% | 1 % | 17.81 | 0.18 |
| %7_C_INDIREC | % | % Costes Indirectos | 7 % | 17.99 | 1.26 |
|  |  | Total |  |  | 19.25 |

| Medición | Uds. | Largo | Parcial |
|---|---|---|---|
| DESAGUE Nº 2 | 1.1 | 4.9 | 5.39 |
| Total |  |  | 5.39 |

#### 5.4.2 TUBERIA, VALVULERIA Y PIEZAS (11/06/1999)
Importe: Presupuesto 91040.26; 000 72387.29; 001 84905.5; 002 84905.5; 003 84905.5

**FD_004** ML TUBERÍA FUND. D= 150.
296.5 ML × 77.96 = 23115.14

| Medición | Uds. | Largo | Parcial |
|---|---|---|---|
| DESAGUE Nº 1 | 1.05 | 31.75 | 33.34 |
| DESAGUE Nº 2 | 1.05 | 9.87 | 10.36 |
| DESAGUE Nº 3 | 1.05 | 53.11 | 55.77 |
| DESAGUE Nº 4 | 1.05 | 58.21 | 61.12 |
| DESAGUE Nº 5 | 1.05 | 118.21 | 124.12 |
| DESAGUE Nº 6 | 1.05 | 11.23 | 11.79 |
| Subtotal |  |  | 296.50 |
| Total |  |  | 296.5 |

**E-E-BR** UD PIEZA ENCHUFE-ENCHUFE-BRIDA 1100 DER 200 (11/06/1999)
6 UD × 9864.33 = 59185.98
Precios: Presupuesto 9864.33; 000 7959.53; 001 9219; 002 9219; 003 9219
Té enchufe-enchufe con derivación brida, de fundición dúctil de 1100 mm. de diámetro interior principal con derivación de 200 mm. PN16, según norma UNE EN 545:2011 e ISO 2531:2010 y protección interior y exterior con revestimiento epoxi de 200 µm de espesor mínimo, que incluye montaje, juntas exprés, tornillería y pruebas.

| Código | Ud | Descripción | Rendimiento | Precio | Importe |
|---|---|---|---|---|---|
| TEEB_1100_200 | UD | T enchufe enchufe brida 1100 der 200 PN16 (material) | 1 | 6146 | 6146.00 |
| %MONT50 | % | Montaje , pruebas y medios auxiliares 50% | 50 % | 6146.00 | 3073.00 |
| %7_C_INDIRECT | % | % Costes Indirectos | 7 % | 9219.00 | 645.33 |
|  |  | Total |  |  | 9864.33 |

| Medición | Uds. | Parcial |
|---|---|---|
| DESAGÜE Nº 1 | 1 | 1.00 |
| DESAGÜE Nº 2 | 1 | 1.00 |
| DESAGÜE Nº 3 | 1 | 1.00 |
| DESAGÜE Nº 4 | 1 | 1.00 |
| DESAGÜE Nº 5 | 1 | 1.00 |
| DESAGÜE Nº 6 | 1 | 1.00 |
| Subtotal |  | 6.00 |
| Total |  | 6 |

**AGUA_007** UD CONO REDUCTOR ENTRE BRIDAS 200 >150-100 (10/06/2003)
6 UD × 128.4 = 770.40
Precios: Presupuesto 128.4; 000 144.22; 001 120; 002 120; 003 120
Cono reductor de fundición dúctil entre bridas ø200 y reducción de ø150 a ø100 PN16, según norma UNE EN 545:2011 e ISO 2531:2010 y protección interior y exterior con revestimiento epoxi de 200 µm de espesor mínimo, incluso montaje, tornillería, piezas especiales, totalmente instalado y probado.

| Código | Ud | Descripción | Rendimiento | Precio | Importe |
|---|---|---|---|---|---|
| CRT_250 | UD | Conoreductor bridas 200 > 150-100 mm. PN16 (material) | 1 | 100 | 100.00 |
| %MONT22000 | % | Montaje, pruebas y medios auxiliares 20% | 20 % | 100.00 | 20.00 |
| %7_C_INDIRECT | % | % Costes Indirectos | 7 % | 120.00 | 8.40 |
|  |  | Total |  |  | 128.4 |

| Medición | Uds. | Parcial |
|---|---|---|
| DESAGÜE Nº 1 | 1 | 1.00 |
| DESAGÜE Nº 2 | 1 | 1.00 |
| DESAGÜE Nº 3 | 1 | 1.00 |
| DESAGÜE Nº 4 | 1 | 1.00 |
| DESAGÜE Nº 5 | 1 | 1.00 |
| DESAGÜE Nº 6 | 1 | 1.00 |
| Subtotal |  | 6.00 |
| Total |  | 6 |

**AGUA_005** UD EMPAL. BRIDA-ENCHUFE D=150. (11/06/1999)
18 UD × 119.84 = 2157.12
Precios: Presupuesto 119.84; 000 79.85; 001 112; 002 112; 003 112
Empalme brida-enchufe de fundición dúctil, de 150 mm. de diámetro interior PN16, según norma UNE EN 545:2011 e ISO 2531:2010 y protección interior y exterior con revestimiento epoxi de 200 µm de espesor mínimo, que incluye montaje, junta exprés, tornillería y pruebas.

| Código | Ud | Descripción | Rendimiento | Precio | Importe |
|---|---|---|---|---|---|
| EBE_150 | UD | Empalme brida-enchufe de fundición dúctil de D=150 mm. PN16 (material) | 1 | 80 | 80.00 |
| %MONT40 | % | Montaje , pruebas y medios auxiliares 40% | 40 % | 80.00 | 32.00 |
| %7_C_INDIRECT | % | % Costes Indirectos | 7 % | 112.00 | 7.84 |
|  |  | Total |  |  | 119.84 |

| Medición | Uds. | Parcial |
|---|---|---|
| DESAGÜE Nº 1 | 3 | 3.00 |
| DESAGÜE Nº 2 | 3 | 3.00 |
| DESAGÜE Nº 3 | 3 | 3.00 |
| DESAGÜE Nº 4 | 3 | 3.00 |
| DESAGÜE Nº 5 | 3 | 3.00 |
| DESAGÜE Nº 6 | 3 | 3.00 |
| Subtotal |  | 18.00 |
| Total |  | 18 |

**VALV_004** UD VÁLVULA COMPUERTA TIPO PONT-A-MOUSSON, EURO-20 O SIMILAR, DN=150 (10/06/2003)
6 UD × 539.28 = 3235.68
Precios: Presupuesto 539.28; 000 423.72; 001 504; 002 504; 003 504
Válvula compuerta tipo PONT-A-MOUSSON, EURO-20 o similar, DN=150 mm., PN=16 atm. del tipo husillo interior no ascendente, con bridas, incluyendo materiales, transporte, montaje, juntas y pruebas en taller y en obra.

| Código | Ud | Descripción | Rendimiento | Precio | Importe |
|---|---|---|---|---|---|
| V_COMP_150 | UD | Válvula Euro 20 16/150 (material) | 1 | 420 | 420.00 |
| %MONT22000 | % | Montaje, pruebas y medios auxiliares 20% | 20 % | 420.00 | 84.00 |
| %7_C_INDIRECT | % | % Costes Indirectos | 7 % | 504.00 | 35.28 |
|  |  | Total |  |  | 539.28 |

| Medición | Uds. | Parcial |
|---|---|---|
| DESAGÜE Nº 1 | 1 | 1.00 |
| DESAGÜE Nº 2 | 1 | 1.00 |
| DESAGÜE Nº 3 | 1 | 1.00 |
| DESAGÜE Nº 4 | 1 | 1.00 |
| DESAGÜE Nº 5 | 1 | 1.00 |
| DESAGÜE Nº 6 | 1 | 1.00 |
| Subtotal |  | 6.00 |
| Total |  | 6 |

**PVC_005** ML TUBERÍA PVC SANEA. 315 MM
5.95 ML × 57.12 = 339.86

| Medición | Uds. | Largo | Parcial |
|---|---|---|---|
| DESAGÜE Nº 2 | 1.1 | 4.91 | 5.40 |
| DESAGÜE Nº 6 | 1.1 | 0.5 | 0.55 |
| Subtotal |  |  | 5.95 |
| Total |  |  | 5.95 |

**CODO_FD_003** UD CODO ENCHUF.D=150 11,25º<90,00º
12 UD × 186.34 = 2236.08
Precios: Presupuesto 186.34; 000 138.38; 001 174.15; 002 174.15; 003 174.15
Codo enchufe-enchufe de fundición dúctil según norma UNE EN 545:2011 e ISO 2531:2010, de D=150 mm. de diámetro interior y de 11,25 grados a 90,00 grados de giro, que incluye protección interior y exterior con revestimiento epoxi de 200 µm de espesor mínimo, montaje, juntas exprés, tornillería y pruebas.

| Código | Ud | Descripción | Rendimiento | Precio | Importe |
|---|---|---|---|---|---|
| CE150 | UD | Codo E-E d=150 (material) | 1 | 129 | 129.00 |
| %MONT35 | % | Montaje , pruebas y medios auxiliares 35% | 35 % | 129.00 | 45.15 |
| %7_C_INDIRECT | % | % Costes Indirectos | 7 % | 174.15 | 12.19 |
|  |  | Total |  |  | 186.34 |

| Medición | Uds. | Parcial |
|---|---|---|
| DESAGÜE Nº 1 |  |  |
| P3 (11.25º-PLANTA) | 1 | 1.00 |
| DESAGÜE Nº 3 |  |  |
| P2 (22.5º-PLANTA) | 1 | 1.00 |
| DESAGÜE Nº 4 |  |  |
| P5 (11.25º-PLANTA) | 1 | 1.00 |
| P7 (11.25º-CONCAVO) | 1 | 1.00 |
| DESAGÜE Nº 5 |  |  |
| P2 (45º-PLANTA) | 1 | 1.00 |
| P3 (45º-PLANTA) | 1 | 1.00 |
| P6 (22.5º-PLANTA) | 1 | 1.00 |
| P7 (11.25º-PLANTA) | 1 | 1.00 |
| P11 (11.25º-CONVEXO) | 1 | 1.00 |
| P18 (11.25º-CONCAVO) | 1 | 1.00 |
| DESAGÜE Nº 6 |  |  |
| P2 (45º-PLANTA) | 1 | 1.00 |
| P3 (45º-PLANTA) | 1 | 1.00 |
| Subtotal |  | 12.00 |
| Total |  | 12 |

#### 5.4.3 MACIZOS DE ANCLAJE (09/12/2003)
Importe: Presupuesto 1720.08; 000 1393.38; 001 894.24; 002 894.24; 003 894.24

**MACIZ45PL150** UD MACIZO ANCLAJE CODO 45º PLANTA PRESION 110 mca D150 (09/12/2003)
4 UD × 170.22 = 680.88
Precios: Presupuesto 170.22; 000 136.48; 001 74.52; 002 74.52; 003 74.52
Macizo de anclaje para codo de 45º en planta en tubería de abastecimiento de 150 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.064 | 231.41 | 14.81 |
| PUNTALES | ML | Puntales para encofrados | 0.621 | 1.15 | 0.71 |
| HM20 | M3 | Hormigón HM-20/P/20/I central | 0.8 | 77.65 | 62.12 |
| MAQ009 | H | Vibrador de hormigón | 0.4 | 1.51 | 0.60 |
| %1_M_AUX | % | Medios auxiliares 1% | 1 % | 157.50 | 1.58 |
| %7_C_INDIRECT | % | % Costes Indirectos | 7 % | 159.08 | 11.14 |
|  |  | Total |  |  | 170.22 |

| Medición | Uds. | Parcial |
|---|---|---|
| DESAGÜE Nº 5 |  |  |
| P2 | 1 | 1.00 |
| P3 | 1 | 1.00 |
| DESAGÜE Nº 6 |  |  |
| P2 | 1 | 1.00 |
| P3 | 1 | 1.00 |
| Subtotal |  | 4.00 |
| Total |  | 4 |

**MACIZ22PL150** UD MACIZO ANCLAJE CODO 22.5º PLANTA PRESION 110 mca D150 (09/12/2003)
2 UD × 142.8 = 285.60
Precios: Presupuesto 142.8; 000 115.69; 001 74.52; 002 74.52; 003 74.52
Macizo de anclaje para codo de 22.5º en planta en tubería de abastecimiento de 150 mm de diámetro con presión de 110 mca de hormigón HM-20 incluso excavación, encofrado, armaduras y relleno posterior de la zanja, conforme con las dimensiones especificadas en los planos.

| Código | Ud | Descripción | Rendimiento | Precio | Importe |
|---|---|---|---|---|---|
| MO0010 | h | Oficial 1ª | 0.4 | 28.84 | 11.536 |
| MO0035 | h | Peón ordinario | 2 | 25.88 | 51.760 |
| MAQ002 | H | Retroexcavadora | 0.1 | 100 | 10.000 |
| RELLENO | M3 | Relleno | 2 | 2.98 | 5.960 |
| ENCOFRADO | M3 | Madera para encofrados | 0.051 | 231.41 | 11.802 |
| PUNTALES | ML | Puntales para encofrados | 0.621 | 1.15 | 0.714 |
| HM20 | M3 | Hormigón HM-20/P/20/I central | 0.512 | 77.65 | 39.757 |
| MAQ009 | H | Vibrador de hormigón | 0.4 | 1.51 | 0.604 |
| %1_M_AUX | % | Medios auxiliares 1% | 1 % | 132.133 | 1.321 |
| %7_C_INDIRECT | % | % Costes Indirectos | 7 % | 133.454 | 9.342 |
|  |  | Total |  |  | 142.8 |

| Medición | Uds. | Parcial |
|---|---|---|
| DESAGÜE Nº 3 |  |  |
| P2 | 1 | 1.00 |
| P6 | 1 | 1.00 |
| Subtotal |  | 2.00 |
| Total |  | 2 |

**MACIZ11PL150** UD MACIZO ANCLAJE CODO 11.25º PLANTA PRESION 110 mca D150 (09/12/2003)
3 UD × 125.6 = 376.80
Precios: Presupuesto 125.6; 000 102.68; 001 74.52; 002 74.52; 003 74.52
Macizo de anclaje para codo de 11.25º en planta en tubería de abastecimiento de 150 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.039 | 231.41 | 9.02 |
| PUNTALES | ML | Puntales para encofrados | 0.621 | 1.15 | 0.71 |
| HM20 | M3 | Hormigón HM-20/P/20/I central | 0.343 | 77.65 | 26.63 |
| MAQ009 | H | Vibrador de hormigón | 0.4 | 1.51 | 0.60 |
| %1_M_AUX | % | Medios auxiliares 1% | 1 % | 116.22 | 1.16 |
| %7_C_INDIRECT | % | % Costes Indirectos | 7 % | 117.38 | 8.22 |
|  |  | Total |  |  | 125.6 |

| Medición | Uds. | Parcial |
|---|---|---|
| DESAGÜE Nº 1 |  |  |
| P3 | 1 | 1.00 |
| DESAGÜE Nº 4 |  |  |
| P5 | 1 | 1.00 |
| P7 | 1 | 1.00 |
| Subtotal |  | 3.00 |
| Total |  | 3 |

**MAC11CX150** UD MACIZO ANCLAJE CODO 11.25º CONVEXO PRESION 110 mca D150 (09/12/2003)
1 UD × 125.6 = 125.60
Precios: Presupuesto 125.6; 000 102.68; 001 74.52; 002 74.52; 003 74.52
Macizo de anclaje para codo convexo de 11.25º en tubería de abastecimiento de 150 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.039 | 231.41 | 9.02 |
| PUNTALES | ML | Puntales para encofrados | 0.621 | 1.15 | 0.71 |
| HM20 | M3 | Hormigón HM-20/P/20/I central | 0.343 | 77.65 | 26.63 |
| MAQ009 | H | Vibrador de hormigón | 0.4 | 1.51 | 0.60 |
| %1_M_AUX | % | Medios auxiliares 1% | 1 % | 116.22 | 1.16 |
| %7_C_INDIRECT | % | % Costes Indirectos | 7 % | 117.38 | 8.22 |
|  |  | Total |  |  | 125.6 |

| Medición | Uds. | Parcial |
|---|---|---|
| DESAGÜE Nº 5 |  |  |
| P11 | 1 | 1.00 |
| Subtotal |  | 1.00 |
| Total |  | 1 |

**MAC11CV150** UD MACIZO ANCLAJE CODO 11.25º CONCAVO PRESION 110 mca D150 (09/12/2003)
2 UD × 125.6 = 251.20
Precios: Presupuesto 125.6; 000 102.68; 001 74.52; 002 74.52; 003 74.52
Macizo de anclaje para codo cóncavo de 11.25º en tubería de abastecimiento de 150 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.039 | 231.41 | 9.02 |
| PUNTALES | ML | Puntales para encofrados | 0.621 | 1.15 | 0.71 |
| HM20 | M3 | Hormigón HM-20/P/20/I central | 0.343 | 77.65 | 26.63 |
| MAQ009 | H | Vibrador de hormigón | 0.4 | 1.51 | 0.60 |
| %1_M_AUX | % | Medios auxiliares 1% | 1 % | 116.22 | 1.16 |
| %7_C_INDIRECT | % | % Costes Indirectos | 7 % | 117.38 | 8.22 |
|  |  | Total |  |  | 125.6 |

| Medición | Uds. | Parcial |
|---|---|---|
| DESAGÜE Nº 4 |  |  |
| P7 | 1 | 1.00 |
| DESAGÜE Nº 5 |  |  |
| P18 | 1 | 1.00 |
| Subtotal |  | 2.00 |
| Total |  | 2 |

#### 5.4.4 ARQUETAS (09/12/2003)
Importe: Presupuesto 31283.87; 000 23228.61; 001 15913.32; 002 15913.32; 003 15913.32

**ARQDES** UD SOLERA Y TAPA ARQUETA DESAGÜE
4 UD × 536.6 = 2146.40

| Medición | Uds. | Parcial |
|---|---|---|
| DESAGUE Nº 1 |  |  |
| P4 | 1 | 1.00 |
| DESAGUE Nº 3 |  |  |
| P5 | 1 | 1.00 |
| DESAGUE Nº 4 |  |  |
| P2 | 1 | 1.00 |
| DESAGUE Nº 5 |  |  |
| P5 | 1 | 1.00 |
| Subtotal |  | 4.00 |
| Total |  | 4 |

**ARDOBDES** UD SOLERA Y TAPA DOBLE ARQUETA DESAGÜE (09/12/2003)
2 UD × 1073.18 = 2146.36
Precios: Presupuesto 1073.18; 000 711.22; 001 286.32; 002 286.32; 003 286.32
Solera y tapa de doble arqueta de distribución para emplazamiento de punto bajo de distribución, con las dimensiones indicadas en los planos. Incluso excavación, encofrado, armaduras y pates de polipropileno y doble tapa de registro de D=60 cm., totalmente terminada.

| Código | Ud | Descripción | Rendimiento | Precio | Importe |
|---|---|---|---|---|---|
| MO0010 | h | Oficial 1ª | 4.466 | 28.84 | 128.80 |
| MO0035 | h | Peón ordinario | 4.466 | 25.88 | 115.58 |
| MAQ002 | H | Retroexcavadora | 0.1 | 100 | 10.00 |
| HA25 | M3 | Hormigón HA-25/B/20/IIa | 1.36 | 87 | 118.32 |
| MADERA | M3 | Madera pino para encofrado | 0.14 | 217 | 30.38 |
| TAPA 60CM | UD | Tapa fundición Ø60 cm D400 logo Añarbe EJ | 2 | 190.62 | 381.24 |
| AMERI300 | UD | Junta pozo tubo 300 | 4 | 52.18 | 208.72 |
| %1_M_AUX | % | Medios auxiliares 1% | 1 % | 993.04 | 9.93 |
| %7_C_INDIRECT | % | % Costes Indirectos | 7 % | 1002.97 | 70.21 |
|  |  | Total |  |  | 1073.18 |

| Medición | Uds. | Parcial |
|---|---|---|
| DESAGUE Nº 2 |  |  |
| P2-P3 | 1 | 1.00 |
| DESAGUE Nº 6 |  |  |
| P4-P5 | 1 | 1.00 |
| Subtotal |  | 2.00 |
| Total |  | 2 |

**ALZDES** ML ALZADO ARQUETA DESAGÜE
14.19 ML × 760.95 = 10797.88

| Medición | Uds. | Alto | Parcial |
|---|---|---|---|
| DESAGUE Nº 1 |  |  |  |
| P4 | 1.1 | 2.69 | 2.96 |
| DESAGUE Nº 3 |  |  |  |
| P5 | 1.1 | 2.03 | 2.23 |
| DESAGUE Nº 4 |  |  |  |
| P2 | 1.1 | 2.98 | 3.28 |
| DESAGUE Nº 5 |  |  |  |
| P5 | 1.1 | 5.2 | 5.72 |
| Subtotal |  |  | 14.19 |
| Total |  |  | 14.19 |

**ALZDOBDES** ML ALZADO DOBLE ARQUETA DESAGÜE (09/12/2003)
10.64 ML × 1521.92 = 16193.23
Precios: Presupuesto 1521.92; 000 1149.34; 001 832.71; 002 832.71; 003 832.71
Alzado de doble arqueta para emplazamiento de punto bajo, incluso excavación, encofrado y armaduras, pates de polipropileno con las dimensiones indicadas en los planos.

| Código | Ud | Descripción | Rendimiento | Precio | Importe |
|---|---|---|---|---|---|
| MO0010 | h | Oficial 1ª | 8.2 | 28.84 | 236.488 |
| MO0035 | h | Peón ordinario | 16 | 25.88 | 414.080 |
| MAQ002 | H | Retroexcavadora | 0.2 | 100 | 20.000 |
| HA25 | M3 | Hormigón HA-25/B/20/IIa | 3.2 | 87 | 278.400 |
| MADERA | M3 | Madera pino para encofrado | 0.72 | 217 | 156.240 |
| PATE | UD | Pate polipropil.33x16 cm D=25 m | 6 | 6.51 | 39.060 |
| ACERO_B500S | kg | Acero corrugado B-500-S | 240 | 1.1 | 264.000 |
| %1_M_AUX | % | Medios auxiliares 1% | 1 % | 1408.268 | 14.083 |
| %7_C_INDIRECT | % | % Costes Indirectos | 7 % | 1422.351 | 99.565 |
|  |  | Total |  |  | 1521.92 |

| Medición | Uds. | Alto | Parcial |
|---|---|---|---|
| DESAGUE Nº 2 |  |  |  |
| P2-P3 | 1.1 | 5.09 | 5.60 |
| DESAGUE Nº 6 |  |  |  |
| P4-P5 | 1.1 | 4.58 | 5.04 |
| Subtotal |  |  | 10.64 |
| Total |  |  | 10.64 |

#### 5.4.5 DEMOLICIONES,REPOSICIONES Y SERVICIOS AFECTADOS (09/12/2003)
Importe: Presupuesto 24166.48; 000 14705.63; 001 21763.56; 002 21763.56; 003 21763.56

**SER_AFEC_01** UD CRUCE DE INFRAESTRUCTURA
4 UD × 132.13 = 528.52

| Medición | Uds. | Parcial |
|---|---|---|
| DESAGÜE Nº 6 |  |  |
| PLUVIALES | 1 | 1.00 |
| TELEFONICA | 1 | 1.00 |
| AGUA | 1 | 1.00 |
| IBERDROLA | 1 | 1.00 |
| Subtotal |  | 4.00 |
| Total |  | 4 |

**SER_AFEC_02** ML SUPLEMENTO PARALELISMO
104.5 ML × 4.55 = 475.48

| Medición | Uds. | Largo | Parcial |
|---|---|---|---|
| DESAGUE Nº 5 |  |  |  |
| COLECTOR UNITARIO | 1.1 | 90 | 99.00 |
| DESAGUE Nº 6 | 1.1 | 5 | 5.50 |
| Subtotal |  |  | 104.50 |
| Total |  |  | 104.5 |

**DEM_002** M2 DEMOLICIÓN DE PAVIMENTOS DE AGLOMERADO ASFÁLTICO
440 M2 × 4.25 = 1870.00

| Medición | Uds. | Largo | Ancho | Parcial |
|---|---|---|---|---|
| DESAGUE Nº 5 |  |  |  |  |
| Plano 9.9.9 | 1.1 | 20 | 5 | 110.00 |
| Plano 9.9.9 | 1.1 | 15 | 20 | 330.00 |
| Subtotal |  |  |  | 440.00 |
| Total |  |  |  | 440 |

**REPOSI_008** M2 REPERFILADO Y COMPACTADO
440 M2 × 1.92 = 844.80

| Medición | Uds. | Largo | Ancho | Parcial |
|---|---|---|---|---|
| DESAGUE Nº 5 |  |  |  |  |
| Plano 9.9.9 | 1.1 | 20 | 5 | 110.00 |
| Plano 9.9.9 | 1.1 | 15 | 20 | 330.00 |
| Subtotal |  |  |  | 440.00 |
| Total |  |  |  | 440 |

**REPOSI_005** M2 REPOSICIÓN DE FIRMES
440 M2 × 33.2 = 14608.00

| Medición | Uds. | Largo | Ancho | Parcial |
|---|---|---|---|---|
| DESAGUE Nº 5 |  |  |  |  |
| Plano 9.9.9 | 1.1 | 20 | 5 | 110.00 |
| Plano 9.9.9 | 1.1 | 15 | 20 | 330.00 |
| Subtotal |  |  |  | 440.00 |
| Total |  |  |  | 440 |

**REPZONAV** M2 REPOSICION DE ZONA VERDE
2607 M2 × 2.24 = 5839.68

| Medición | Uds. | Largo | Ancho | Parcial |
|---|---|---|---|---|
| Desagüe nº 1 | 1.1 | 20 | 20 | 440.00 |
| Desagüe nº 2 | 1.1 | 2 | 10 | 22.00 |
| Desagüe nº 3 | 1.1 | 20 | 30 | 660.00 |
|  | 1.1 | 20 | 10 | 220.00 |
| Desagüe nº 4 | 1.1 | 25 | 20 | 550.00 |
|  | 1.1 | 25 | 20 | 550.00 |
| Desagüe nº 5 | 1.1 | 30 | 5 | 165.00 |
| Subtotal |  |  |  | 2607.00 |
| Total |  |  |  | 2607 |

### 5.5 VENTOSAS (11/06/1999)
Importe: Presupuesto 686306.35; 000 541890.23; 001 510100.72; 002 510100.72; 003 510100.72

#### 5.5.1 EXCAVACIONES Y RELLENOS (09/12/2003)
Importe: Presupuesto 1894.57; 000 1726.73; 001 1207.47; 002 1207.47; 003 1207.47

**ENTIB_001** M2 ENTIBACIÓN ESPECIAL 1CARA
90.2 M2 × 15.17 = 1368.33

| Medición | Uds. | Parcial |
|---|---|---|
| VENTOSA P234 | 50.6 | 50.60 |
| VENTOSA P255 | 39.6 | 39.60 |
| Subtotal |  | 90.20 |
| Total |  | 90.2 |

**ZANJA_012** ML EXC.ZANJA D<=200 ALT 0<H<=2.5.
15.4 ML × 25.01 = 385.15

| Medición | Uds. | Largo | Parcial |
|---|---|---|---|
| VENTOSA P234 | 1.1 | 7.5 | 8.25 |
| VENTOSA P255 | 1.1 | 6.5 | 7.15 |
| Subtotal |  |  | 15.40 |
| Total |  |  | 15.4 |

**SUPLEZ** ML S.C.AFIR D<=200 ALT 0<H<=2.5.
12.1 ML × 11.66 = 141.09

| Medición | Uds. | Largo | Parcial |
|---|---|---|---|
| VENTOSA P234 | 1.1 | 6 | 6.60 |
| VENTOSA P255 | 1.1 | 5 | 5.50 |
| Subtotal |  |  | 12.10 |
| Total |  |  | 12.1 |

#### 5.5.2 VENTOSAS Y VALVULERIA (10/06/2003)
Importe: Presupuesto 239275.36; 000 201139.6; 001 223621.78; 002 223621.78; 003 223621.78

**VALV_150** UD VENTOSA IRUA DN=150 PN=16
1 UD × 3449.15 = 3449.15
Precios: Presupuesto 3449.15; 000 2486.84; 001 3223.5; 002 3223.5; 003 3223.5
Ventosa trifuncional DN=150 mm., PN=16 atm., de doble cuerpo marca IRUA o similar, con conexión de la ventosa bifuncional y del purgador mediante junquillo/tubo de acero común, ventosa de paso total con purgadores automático de gran capacidad con tobera de purga en gran tamaño. Cuerpos de la ventosa bifuncional y purgador de fundición nodular. Tapas de la ventosa bifuncional y purgador de acero al carbono, con boyas y elementos internos en acero inoxidable A304. Junta de cierre y botón de purga de acero inoxidable A304 y NBR, con protector de salida de la ventosa en acero común recubierta. Tornillería interior de acero inoxidable A-2, tornillería exterior en acero común y recubrimiento interno y externo en epoxi válido para contacto con agua de consumo, incluyendo materiales, transporte, montaje, juntas, pequeño material y pruebas en taller y en obra.

| Código | Ud | Descripción | Rendimiento | Precio | Importe |
|---|---|---|---|---|---|
| VENTOSA_150 | UD | Ventosa IRUA de cuerpo doble y purgador DN=150 mm. (material) | 1 | 2930.45 | 2930.45 |
| %MONT11000 | % | Montaje, pruebas y medios auxiliares 10% | 10 % | 2930.45 | 293.05 |
| %7_C_INDIRECT | % | % Costes Indirectos | 7 % | 3223.50 | 225.65 |
|  |  | Total |  |  | 3449.15 |

| Medición | Uds. | Parcial |
|---|---|---|
| P255 | 1 | 1.00 |
| Total |  | 1 |

**VALV_200** UD VENTOSA IRUA DN=200 PN=16
2 UD × 4643.8 = 9287.60
Precios: Presupuesto 4643.8; 000 3348.19; 001 4340; 002 4340; 003 4340
Ventosa trifuncional DN=200 mm., PN=16 atm., de doble cuerpo marca IRUA o similar, con conexión de la ventosa bifuncional y del purgador mediante junquillo/tubo de acero común, ventosa de paso total con purgadores automático de gran capacidad con tobera de purga en gran tamaño. Cuerpos de la ventosa bifuncional y purgador de fundición nodular. Tapas de la ventosa bifuncional y purgador de acero al carbono, con boyas y elementos internos en acero inoxidable A304. Junta de cierre y botón de purga de acero inoxidable A304 y NBR, con protector de salida de la ventosa en acero común recubierta. Tornillería interior de acero inoxidable A-2, tornillería exterior en acero común y recubrimiento interno y externo en epoxi válido para contacto con agua de consumo, incluyendo materiales, transporte, montaje, juntas, pequeño material y pruebas en taller y en obra.

| Código | Ud | Descripción | Rendimiento | Precio | Importe |
|---|---|---|---|---|---|
| VENTOSA_200 | UD | Ventosa IRUA de cuerpo doble y purgador DN=200 mm. (material) | 1 | 3945.45 | 3945.45 |
| %MONT11000 | % | Montaje, pruebas y medios auxiliares 10% | 10 % | 3945.45 | 394.55 |
| %7_C_INDIRECT | % | % Costes Indirectos | 7 % | 4340.00 | 303.80 |
|  |  | Total |  |  | 4643.8 |

| Medición | Uds. | Parcial |
|---|---|---|
| P191.5 | 1 | 1.00 |
| P234 | 1 | 1.00 |
| Subtotal |  | 2.00 |
| Total |  | 2 |

**VALV_350** UD VENTOSA IRUA DN=350 PN=16
4 UD × 10305.24 = 41220.96
Precios: Presupuesto 10305.24; 000 6696.38; 001 9631.06; 002 9631.06; 003 9631.06
Ventosa trifuncional DN=350 mm., PN=16 atm., de doble cuerpo marca IRUA o similar, con conexión de la ventosa bifuncional y del purgador mediante junquillo/tubo de acero común, ventosa de paso total con purgadores automático de gran capacidad con tobera de purga en gran tamaño. Cuerpos de la ventosa bifuncional y purgador de fundición nodular. Tapas de la ventosa bifuncional y purgador de acero al carbono, con boyas y elementos internos en acero inoxidable A304. Junta de cierre y botón de purga de acero inoxidable A304 y NBR, con protector de salida de la ventosa en acero común recubierta. Tornillería interior de acero inoxidable A-2, tornillería exterior en acero común y recubrimiento interno y externo en epoxi válido para contacto con agua de consumo, incluyendo materiales, transporte, montaje, juntas, pequeño material y pruebas en taller y en obra.

| Código | Ud | Descripción | Rendimiento | Precio | Importe |
|---|---|---|---|---|---|
| VENTOSA_350 | UD | Ventosa IRUA de cuerpo doble y purgador DN=350 mm. (material) | 1 | 8755.51 | 8755.510 |
| %MONT11000 | % | Montaje, pruebas y medios auxiliares 10% | 10 % | 8755.510 | 875.551 |
| %7_C_INDIRECT | % | % Costes Indirectos | 7 % | 9631.061 | 674.174 |
|  |  | Total |  |  | 10305.24 |

| Medición | Uds. | Parcial |
|---|---|---|
| P53 | 1 | 1.00 |
| P175 | 1 | 1.00 |
| P199.5 | 1 | 1.00 |
| P266.6 | 1 | 1.00 |
| Subtotal |  | 4.00 |
| Total |  | 4 |

**VALV_300** UD VENTOSA IRUA DN=300 PN=16
6 UD × 8479.54 = 50877.24
Precios: Presupuesto 8479.54; 000 5901.48; 001 7924.8; 002 7924.8; 003 7924.8
Ventosa trifuncional DN=300 mm., PN=16 atm., de doble cuerpo marca IRUA o similar, con conexión de la ventosa bifuncional y del purgador mediante junquillo/tubo de acero común, ventosa de paso total con purgadores automático de gran capacidad con tobera de purga en gran tamaño. Cuerpos de la ventosa bifuncional y purgador de fundición nodular. Tapas de la ventosa bifuncional y purgador de acero al carbono, con boyas y elementos internos en acero inoxidable A304. Junta de cierre y botón de purga de acero inoxidable A304 y NBR, con protector de salida de la ventosa en acero común recubierta. Tornillería interior de acero inoxidable A-2, tornillería exterior en acero común y recubrimiento interno y externo en epoxi válido para contacto con agua de consumo, incluyendo materiales, transporte, montaje, juntas, pequeño material y pruebas en taller y en obra.

| Código | Ud | Descripción | Rendimiento | Precio | Importe |
|---|---|---|---|---|---|
| VENTOSA_300 | UD | Ventosa IRUA de cuerpo doble y purgador DN=300 mm. (material) | 1 | 7204.36 | 7204.36 |
| %MONT11000 | % | Montaje, pruebas y medios auxiliares 10% | 10 % | 7204.36 | 720.44 |
| %7_C_INDIRECT | % | % Costes Indirectos | 7 % | 7924.80 | 554.74 |
|  |  | Total |  |  | 8479.54 |

| Medición | Uds. | Parcial |
|---|---|---|
| P45 | 1 | 1.00 |
| P87.5 | 1 | 1.00 |
| P139 | 1 | 1.00 |
| P157 | 1 | 1.00 |
| P170 | 1 | 1.00 |
| P277.5 | 1 | 1.00 |
| Subtotal |  | 6.00 |
| Total |  | 6 |

**VALV_400** UD VENTOSA IRUA DN=400 PN=16
3 UD × 13096.43 = 39289.29
Precios: Presupuesto 13096.43; 000 9554.84; 001 12239.65; 002 12239.65; 003 12239.65
Ventosa trifuncional DN=400 mm., PN=16 atm., de doble cuerpo marca IRUA o similar, con conexión de la ventosa bifuncional y del purgador mediante junquillo/tubo de acero común, ventosa de paso total con purgadores automático de gran capacidad con tobera de purga en gran tamaño. Cuerpos de la ventosa bifuncional y purgador de fundición nodular. Tapas de la ventosa bifuncional y purgador de acero al carbono, con boyas y elementos internos en acero inoxidable A304. Junta de cierre y botón de purga de acero inoxidable A304 y NBR, con protector de salida de la ventosa en acero común recubierta. Tornillería interior de acero inoxidable A-2, tornillería exterior en acero común y recubrimiento interno y externo en epoxi válido para contacto con agua de consumo, incluyendo materiales, transporte, montaje, juntas, pequeño material y pruebas en taller y en obra.

| Código | Ud | Descripción | Rendimiento | Precio | Importe |
|---|---|---|---|---|---|
| VENTOSA_400 | UD | Ventosa IRUA de cuerpo doble y purgador DN=400 mm. (material) | 1 | 11126.95 | 11126.95 |
| %MONT11000 | % | Montaje, pruebas y medios auxiliares 10% | 10 % | 11126.95 | 1112.70 |
| %7_C_INDIRECT | % | % Costes Indirectos | 7 % | 12239.65 | 856.78 |
|  |  | Total |  |  | 13096.43 |

| Medición | Uds. | Parcial |
|---|---|---|
| P82 | 1 | 1.00 |
| P107 | 1 | 1.00 |
| P116 | 1 | 1.00 |
| Subtotal |  | 3.00 |
| Total |  | 3 |

**VEN400PN25** UD VENTOSA IRUA DN=400 PN=25
2 UD × 15123.27 = 30246.54

| Medición | Uds. | Parcial |
|---|---|---|
| P15.5 | 1 | 1.00 |
| P25 | 1 | 1.00 |
| Subtotal |  | 2.00 |
| Total |  | 2 |

**VALV_004** UD VÁLVULA COMPUERTA TIPO PONT-A-MOUSSON, EURO-20 O SIMILAR, DN=150
1 UD × 539.28 = 539.28

| Medición | Uds. | Parcial |
|---|---|---|
| P255 | 1 | 1.00 |
| Total |  | 1 |

**VALV_002** UD VÁLV. MARIPOSA EUROSTOP D=200 MM. PN=16 ATM (10/06/2003)
2 UD × 2451.16 = 4902.32
Precios: Presupuesto 2451.16; 000 3288.33; 001 2290.8; 002 2290.8; 003 2290.8
Válvula mariposa tipo EUROSTOP o similar de D=200 mm. y PN=16 atm. versión manual con cuerpo de una sola pieza, y anillo de etileno propileno con desmultiplicador manual, incluyendo materiales, transporte, montaje, juntas y pruebas en taller y en obra.

| Código | Ud | Descripción | Rendimiento | Precio | Importe |
|---|---|---|---|---|---|
| V_MARIP_700 | UD | Válvula mariposa tipo EUROSTOP o similar de D=200 mm. y PN=16 at (material) | 1 | 1992 | 1992.00 |
| %MONT11500 | % | Montaje, pruebas y medios auxiliares 15% | 15 % | 1992.00 | 298.80 |
| %7_C_INDIRECT | % | % Costes Indirectos | 7 % | 2290.80 | 160.36 |
|  |  | Total |  |  | 2451.16 |

| Medición | Uds. | Parcial |
|---|---|---|
| P191.5 | 1 | 1.00 |
| P234 | 1 | 1.00 |
| Subtotal |  | 2.00 |
| Total |  | 2 |

**VAL300** UD VÁLV. MARIPOSA EUROSTOP D=300 MM. PN=16 ATM (10/06/2003)
6 UD × 2648.92 = 15893.52
Precios: Presupuesto 2648.92; 000 3928.62; 001 2475.63; 002 2475.63; 003 2475.63
Válvula mariposa tipo EUROSTOP o similar de D=300 mm. y PN=16 atm. versión manual con cuerpo de una sola pieza, y anillo de etileno propileno con desmultiplicador manual, incluyendo materiales, transporte, montaje, juntas y pruebas en taller y en obra.

| Código | Ud | Descripción | Rendimiento | Precio | Importe |
|---|---|---|---|---|---|
| VMARIP300 | UD | Válvula mariposa tipo EUROSTOP o similar de D=300 mm. y PN=16 at (material) | 1 | 2152.72 | 2152.72 |
| %MONT11500 | % | Montaje, pruebas y medios auxiliares 15% | 15 % | 2152.72 | 322.91 |
| %7_C_INDIRECT | % | % Costes Indirectos | 7 % | 2475.63 | 173.29 |
|  |  | Total |  |  | 2648.92 |

| Medición | Uds. | Parcial |
|---|---|---|
| P45 | 1 | 1.00 |
| P87.5 | 1 | 1.00 |
| P139 | 1 | 1.00 |
| P157 | 1 | 1.00 |
| P170 | 1 | 1.00 |
| P277.5 | 1 | 1.00 |
| Subtotal |  | 6.00 |
| Total |  | 6 |

**VAL350** UD VÁLV. MARIPOSA EUROSTOP D=350 MM. PN=16 ATM (10/06/2003)
4 UD × 4359.61 = 17438.44
Precios: Presupuesto 4359.61; 000 5151.1; 001 4074.4; 002 4074.4; 003 4074.4
Válvula mariposa tipo EUROSTOP o similar de D=350 mm. y PN=16 atm. versión manual con cuerpo de una sola pieza, y anillo de etileno propileno con desmultiplicador manual, incluyendo materiales, transporte, montaje, juntas y pruebas en taller y en obra.

| Código | Ud | Descripción | Rendimiento | Precio | Importe |
|---|---|---|---|---|---|
| VMARIP350 | UD | Válvula mariposa tipo EUROSTOP o similar de D=350 mm. y PN=16 at (material) | 1 | 3542.95 | 3542.95 |
| %MONT11500 | % | Montaje, pruebas y medios auxiliares 15% | 15 % | 3542.95 | 531.44 |
| %7_C_INDIRECT | % | % Costes Indirectos | 7 % | 4074.39 | 285.21 |
|  |  | Total |  |  | 4359.61 |

| Medición | Uds. | Parcial |
|---|---|---|
| P53 | 1 | 1.00 |
| P175 | 1 | 1.00 |
| P199.5 | 1 | 1.00 |
| P266.6 | 1 | 1.00 |
| Subtotal |  | 4.00 |
| Total |  | 4 |

**VAL400** UD VÁLV. MARIPOSA EUROSTOP D=400 MM. PN=16 ATM (10/06/2003)
3 UD × 4842.62 = 14527.86
Precios: Presupuesto 4842.62; 000 5697.2; 001 4525.81; 002 4525.81; 003 4525.81
Válvula mariposa tipo EUROSTOP o similar de D=400 mm. y PN=16 atm. versión manual con cuerpo de una sola pieza, y anillo de etileno propileno con desmultiplicador manual, incluyendo materiales, transporte, montaje, juntas y pruebas en taller y en obra.

| Código | Ud | Descripción | Rendimiento | Precio | Importe |
|---|---|---|---|---|---|
| VMARIP400 | UD | Válvula mariposa tipo EUROSTOP o similar de D=400 mm. y PN=16 at (material) | 1 | 3935.48 | 3935.48 |
| %MONT11500 | % | Montaje, pruebas y medios auxiliares 15% | 15 % | 3935.48 | 590.32 |
| %7_C_INDIRECT | % | % Costes Indirectos | 7 % | 4525.80 | 316.81 |
|  |  | Total |  |  | 4842.62 |

| Medición | Uds. | Parcial |
|---|---|---|
| P82 | 1 | 1.00 |
| P107 | 1 | 1.00 |
| P116 | 1 | 1.00 |
| Subtotal |  | 3.00 |
| Total |  | 3 |

**VAL400PN25** UD VÁLV. MARIPOSA EUROSTOP D=400 MM. PN=25 ATM
2 UD × 5801.58 = 11603.16

| Medición | Uds. | Parcial |
|---|---|---|
| P15.5 | 1 | 1.00 |
| P25 | 1 | 1.00 |
| Subtotal |  | 2.00 |
| Total |  | 2 |

#### 5.5.3 TUBERIAS, PIEZAS Y CODOS (11/06/1999)
Importe: Presupuesto 228460.39; 000 175126.44; 001 211812.84; 002 211812.84; 003 211812.84

**FD_004** ML TUBERÍA FUND. D= 150.
11 ML × 77.96 = 857.56

| Medición | Uds. | Largo | Parcial |
|---|---|---|---|
| P255 | 1.1 | 10 | 11.00 |
| Total |  |  | 11 |

**FD_005** ML TUBERÍA FUND. D= 200.
11 ML × 89.27 = 981.97
Precios: Presupuesto 89.27; 000 69.22; 001 83.4; 002 83.4; 003 83.4
Tubería de fundición dúctil para abastecimiento según norma UNE EN 545:2011 e ISO 2531:2010,de DN 200 mm., y Clase de Presión C64, de longitud útil mínima 6 metros, con revestimiento exterior de aleación de cinc y aluminio de masa mínima 400 g/m2 en proporción 85/15 y con capa de acabado de pintura epoxi o de naturaleza acrílica en fase acuosa, con espesor mínimo de 70 µm de color azul, y revestida interiormente con mortero de cemento de alto horno aplicado por vibrocentrifugación, alimentariedad garantizada por la potabilidad del agua empleada en su fabricación conforme a la Directiva Europea 98/83/CE y cemento empleado conforme a la norma UNE EN 197-1:2011, con marcado CE, con unión automática flexible mediante junta de elastómero en EPDM bilabial según norma UNE EN 681-1 o DIN 28603, con una desviación angular mínima de 4º, incluso suministro, montaje y parte proporcional de juntas, asiento y recubrimiento de arena caliza procedente de cantera, vertida, extendida nivelada y compactada, así como las pruebas de tramos parciales y totales, desinfección final y puesta en servicio.

| Código | Ud | Descripción | Rendimiento | Precio | Importe |
|---|---|---|---|---|---|
| MO0010 | h | Oficial 1ª | 0.005 | 28.84 | 0.14 |
| MO0035 | h | Peón ordinario | 0.005 | 25.88 | 0.13 |
| ARENA OBRA | M3 | Arena de rio 0/5 mm. puesta en obra | 0.425 | 21.42 | 9.10 |
| FD200 | ML | Tubería de fundición dúctil de D=200 mm. C64 (material) | 1 | 52.43 | 52.43 |
| %MONT35 | % | Montaje , pruebas y medios auxiliares 35% | 35 % | 61.80 | 21.63 |
| %7_C_INDIRECT | % | % Costes Indirectos | 7 % | 83.43 | 5.84 |
|  |  | Total |  |  | 89.27 |

| Medición | Uds. | Largo | Parcial |
|---|---|---|---|
| P234 | 1.1 | 10 | 11.00 |
| Total |  |  | 11 |

**AC_INOX** KG A. INOXIDABLE AISI 316-L , EN TUBERÍAS Y PASAMUROS PN-16
57.78 KG × 20.97 = 1211.65

| Medición | Uds. | Parcial |
|---|---|---|
| TUBERÍA ø400 e=10 mm 99,2 Kg/ml |  |  |
| P82 | 12.0032 | 12.00 |
| P115.8 | 12.0032 | 12.00 |
| TUBERÍA ø350 e=10 mm 86,5 Kg/ml |  |  |
| P52 | 11.418 | 11.42 |
| P200 | 10.75195 | 10.75 |
| P266.5 | 11.6083 | 11.61 |
| Subtotal |  | 57.78 |
| Total |  | 57.78 |

**8V04BRIN20** KG ACERO INOX. BRIDAS PN-16
235.2 KG × 19.72 = 4638.14

| Medición | Uds. | Parcial |
|---|---|---|
| BRIDAS |  |  |
| BRIDAS ø400 | 111.6 | 111.60 |
| BRIDAS ø350 | 123.6 | 123.60 |
| Subtotal |  | 235.20 |
| Total |  | 235.2 |

**ACINOXPN25** KG A.INOX. AISI 316-L, EN TUBERÍAS Y PASAMUROS PN-25 (11/06/1999)
41.25 KG × 20.97 = 865.01
Precios: Presupuesto 20.97; 000 12.82; 001 6.25; 002 6.25; 003 6.25
De acero inoxidable AISI 316-L PN-25 ,en tuberías y pasamuros, incluso soldaduras y demás piezas especiales, totalmente montada y probada.

| Código | Ud | Descripción | Rendimiento | Precio | Importe |
|---|---|---|---|---|---|
| ACERO INOX | kg | Acero INOX AISI 316-L tubos y p.e. | 1 | 9.6 | 9.600 |
| MO0010 | h | Oficial 1ª | 0.1 | 28.84 | 2.884 |
| MO0035 | h | Peón ordinario | 0.1 | 25.88 | 2.588 |
| %MONT30 | % | Montaje , pruebas y medios auxiliares 30% | 30 % | 15.072 | 4.522 |
| %7_C_INDIRECT | % | % Costes Indirectos | 7 % | 19.594 | 1.372 |
|  |  | Total |  |  | 20.97 |

| Medición | Uds. | Parcial |
|---|---|---|
| TUBERÍA ø400 e=10 mm 150 Kg/ml |  |  |
| P15.5 | 18.15 | 18.15 |
| P25 | 23.1 | 23.10 |
| Subtotal |  | 41.25 |
| Total |  | 41.25 |

**AINOXBRPN25** KG ACERO INOX. BRIDAS PN-25 (11/06/1999)
200 KG × 19.72 = 3944.00
Precios: Presupuesto 19.72; 000 11.67; 001 17.56; 002 17.56; 003 17.56
De acero inoxidable AISI 316 - L PN-25 en bridas, incluso soldaduras, tornillería y demás piezas especiales, totalmente montada y probada.

| Código | Ud | Descripción | Rendimiento | Precio | Importe |
|---|---|---|---|---|---|
| PALAS0 | kg | Acero INOX AISI 316-L bridas | 1 | 8.7 | 8.70 |
| MO0010 | h | Oficial 1ª | 0.1 | 28.84 | 2.88 |
| MO0035 | h | Peón ordinario | 0.1 | 25.88 | 2.59 |
| %MONT30 | % | Montaje , pruebas y medios auxiliares 30% | 30 % | 14.17 | 4.25 |
| %7_C_INDIRECT | % | % Costes Indirectos | 7 % | 18.42 | 1.29 |
|  |  | Total |  |  | 19.72 |

| Medición | Uds. | Parcial |
|---|---|---|
| BRIDAS |  |  |
| BRIDAS ø400 | 200 | 200.00 |
| Subtotal |  | 200.00 |
| Total |  | 200 |

**E-E-BR** UD PIEZA ENCHUFE-ENCHUFE-BRIDA 1100 DER 200
3 UD × 9864.33 = 29592.99

| Medición | Uds. | Parcial |
|---|---|---|
| P191.5 | 1 | 1.00 |
| P234 | 1 | 1.00 |
| P255 | 1 | 1.00 |
| Subtotal |  | 3.00 |
| Total |  | 3 |

**E-E-BR300** UD PIEZA ENCHUFE-ENCHUFE-BRIDA 1100 DER 300 (11/06/1999)
6 UD × 9951 = 59706.00
Precios: Presupuesto 9951; 000 8292.24; 001 9300; 002 9300; 003 9300
Té enchufe-enchufe con derivación brida, de fundición dúctil de 1100 mm. de diámetro interior principal con derivación de 300 mm. PN16, según norma UNE EN 545:2011 e ISO 2531:2010 y protección interior y exterior con revestimiento epoxi de 200 µm de espesor mínimo, que incluye montaje, juntas exprés, tornillería y pruebas.

| Código | Ud | Descripción | Rendimiento | Precio | Importe |
|---|---|---|---|---|---|
| TEEB1100300 | UD | T enchufe enchufe brida 1100 der 300 PN16 (material) | 1 | 6200 | 6200.00 |
| %MONT50 | % | Montaje , pruebas y medios auxiliares 50% | 50 % | 6200.00 | 3100.00 |
| %7_C_INDIRECT | % | % Costes Indirectos | 7 % | 9300.00 | 651.00 |
|  |  | Total |  |  | 9951 |

| Medición | Uds. | Parcial |
|---|---|---|
| P45 | 1 | 1.00 |
| P87.5 | 1 | 1.00 |
| P139 | 1 | 1.00 |
| P157 | 1 | 1.00 |
| P170 | 1 | 1.00 |
| P277.5 | 1 | 1.00 |
| Subtotal |  | 6.00 |
| Total |  | 6 |

**E-E-BR400** UD PIEZA ENCHUFE-ENCHUFE-BRIDA 1100 DER 400 (11/06/1999)
7 UD × 12811.11 = 89677.77
Precios: Presupuesto 12811.11; 000 9885.32; 001 11973; 002 11973; 003 11973
Té enchufe-enchufe con derivación brida, de fundición dúctil de 1100 mm. de diámetro interior principal con derivación de 400 mm. PN16, según norma UNE EN 545:2011 e ISO 2531:2010 y protección interior y exterior con revestimiento epoxi de 200 µm de espesor mínimo, que incluye montaje, juntas exprés, tornillería y pruebas.

| Código | Ud | Descripción | Rendimiento | Precio | Importe |
|---|---|---|---|---|---|
| TEEB1100400 | UD | T enchufe enchufe brida 1100 der 400 PN16 (material) | 1 | 7982 | 7982.00 |
| %MONT50 | % | Montaje , pruebas y medios auxiliares 50% | 50 % | 7982.00 | 3991.00 |
| %7_C_INDIRECT | % | % Costes Indirectos | 7 % | 11973.00 | 838.11 |
|  |  | Total |  |  | 12811.11 |

| Medición | Uds. | Parcial |
|---|---|---|
| P52 | 1 | 1.00 |
| P82 | 1 | 1.00 |
| P107 | 1 | 1.00 |
| P116 | 1 | 1.00 |
| P175 | 1 | 1.00 |
| P200 | 1 | 1.00 |
| P266.5 | 1 | 1.00 |
| Subtotal |  | 7.00 |
| Total |  | 7 |

**EEBR400PN25** UD PIEZA ENCHUFE-ENCHUFE-BRIDA 1100 DER 400 PN25 (11/06/1999)
2 UD × 16876.58 = 33753.16
Precios: Presupuesto 16876.58; 000 10379.56; 001 15772.5; 002 15772.5; 003 15772.5
Té enchufe-enchufe con derivación brida, de fundición dúctil de 1100 mm. de diámetro interior principal con derivación de 400 mm. PN25, según norma UNE EN 545:2011 e ISO 2531:2010 y protección interior y exterior con revestimiento epoxi de 200 µm de espesor mínimo, que incluye montaje, juntas exprés, tornillería y pruebas.

| Código | Ud | Descripción | Rendimiento | Precio | Importe |
|---|---|---|---|---|---|
| TEEB11004PN25 | UD | T enchufe enchufe brida 1100 der 400 PN-25 (material) | 1 | 10515 | 10515.00 |
| %MONT50 | % | Montaje , pruebas y medios auxiliares 50% | 50 % | 10515.00 | 5257.50 |
| %7_C_INDIRECT | % | % Costes Indirectos | 7 % | 15772.50 | 1104.08 |
|  |  | Total |  |  | 16876.58 |

| Medición | Uds. | Parcial |
|---|---|---|
| P15.5 | 1 | 1.00 |
| P25 | 1 | 1.00 |
| Subtotal |  | 2.00 |
| Total |  | 2 |

**AGUA_007** UD CONO REDUCTOR ENTRE BRIDAS 200 >150-100
1 UD × 128.4 = 128.40

| Medición | Uds. | Parcial |
|---|---|---|
| P255 | 1 | 1.00 |
| Total |  | 1 |

**CONOR400** UD CONO REDUCTOR ENTRE BRIDAS 400 > 300-350 (10/06/2003)
4 UD × 414.73 = 1658.92
Precios: Presupuesto 414.73; 000 635.83; 001 387.6; 002 387.6; 003 387.6
Cono reductor de fundición dúctil entre bridas ø400 y reducción de ø350 a ø300 en PN16, según norma UNE EN 545:2011 e ISO 2531:2010 y protección interior y exterior con revestimiento epoxi de 200 µm de espesor mínimo, incluso montaje, tornillería, piezas especiales, totalmente instalado y probado.

| Código | Ud | Descripción | Rendimiento | Precio | Importe |
|---|---|---|---|---|---|
| CONO400350 | UD | Cono reductor bridas 400 > 300-350 mm. PN16 (material) | 1 | 323 | 323.00 |
| %MONT22000 | % | Montaje, pruebas y medios auxiliares 20% | 20 % | 323.00 | 64.60 |
| %7_C_INDIRECT | % | % Costes Indirectos | 7 % | 387.60 | 27.13 |
|  |  | Total |  |  | 414.73 |

| Medición | Uds. | Parcial |
|---|---|---|
| P53 | 1 | 1.00 |
| P175 | 1 | 1.00 |
| P199.5 | 1 | 1.00 |
| P266.6 | 1 | 1.00 |
| Subtotal |  | 4.00 |
| Total |  | 4 |

**AGUA_075** UD EMPAL. BRIDA-ENCHUFE D=200. (11/06/1999)
2 UD × 167.78 = 335.56
Precios: Presupuesto 167.78; 000 119.84; 001 156.8; 002 156.8; 003 156.8
Empalme brida-enchufe de fundición dúctil, de 200 mm. de diámetro interior, que incluye protección interior y exterior, montaje, junta expres, tornillería y pruebas.

| Código | Ud | Descripción | Rendimiento | Precio | Importe |
|---|---|---|---|---|---|
| EBE_200 | UD | Empalme brida-enchufe de fundición dúctil de D=200 mm. (material) | 1 | 112 | 112.00 |
| %MONT40 | % | Montaje , pruebas y medios auxiliares 40% | 40 % | 112.00 | 44.80 |
| %7_C_INDIRECT | % | % Costes Indirectos | 7 % | 156.80 | 10.98 |
|  |  | Total |  |  | 167.78 |

| Medición | Uds. | Parcial |
|---|---|---|
| P234 | 2 | 2.00 |
| Total |  | 2 |

**AGUA_005** UD EMPAL. BRIDA-ENCHUFE D=150.
2 UD × 119.84 = 239.68

| Medición | Uds. | Parcial |
|---|---|---|
| P255 | 2 | 2.00 |
| Total |  | 2 |

**CODO_FD_003** UD CODO ENCHUF.D=150 11,25º<90,00º
2 UD × 186.34 = 372.68

| Medición | Uds. | Parcial |
|---|---|---|
| P255 |  |  |
| 90º CONCAVO | 1 | 1.00 |
| 90º CONVEXO | 1 | 1.00 |
| Subtotal |  | 2.00 |
| Total |  | 2 |

**CODO_FD_004** UD CODO ENCHUF.D=200 11,25º<90,00º
2 UD × 248.45 = 496.90
Precios: Presupuesto 248.45; 000 202.52; 001 232.2; 002 232.2; 003 232.2
Codo enchufe-enchufe de fundición dúctil según norma UNE EN 545:2011 e ISO 2531:2010, de D=200 mm. de diámetro interior y de 11,25 grados a 90,00 grados de giro, que incluye protección interior y exterior con revestimiento epoxi de 200 µm de espesor mínimo, montaje, juntas exprés, tornillería y pruebas.

| Código | Ud | Descripción | Rendimiento | Precio | Importe |
|---|---|---|---|---|---|
| CE200 | UD | Codo E-E d=200 (material) | 1 | 172 | 172.00 |
| %MONT35 | % | Montaje , pruebas y medios auxiliares 35% | 35 % | 172.00 | 60.20 |
| %7_C_INDIRECT | % | % Costes Indirectos | 7 % | 232.20 | 16.25 |
|  |  | Total |  |  | 248.45 |

| Medición | Uds. | Parcial |
|---|---|---|
| P234 |  |  |
| 90º CONCAVO | 1 | 1.00 |
| 90º CONVEXO | 1 | 1.00 |
| Subtotal |  | 2.00 |
| Total |  | 2 |

#### 5.5.4 ARQUETAS (09/12/2003)
Importe: Presupuesto 215238.55; 000 162826.24; 001 73160.55; 002 73160.55; 003 73160.55

**ARVENT** UD SOLERA Y TAPA ARQUETA VENTOSA (09/12/2003)
18 UD × 5274.09 = 94933.62
Precios: Presupuesto 5274.09; 000 3999.83; 001 356.14; 002 356.14; 003 356.14
Solera y tapa de arqueta para emplazamiento de ventosa, con las dimensiones indicadas en los planos. Incluso excavación, encofrado, armaduras y pates de polipropileno,tramex de acero galvanizado con su correspondiente estructura de sostenimiento, tapa de registro tipo Ermatic ó similar de fundición C-250 199X167 cms libre y tapa de fundición circular D=60 cms, totalmente terminada.

| Código | Ud | Descripción | Rendimiento | Precio | Importe |
|---|---|---|---|---|---|
| TAP900X900_ | M2 | Tapa acceso de fundición dúctil | 3.323 | 1255.75 | 4172.857 |
| ENTRAM_MET_ES | M2 | Entramado metalico en escaleras en acero galvánizado. | 2.775 | 75.99 | 210.872 |
| MO0010 | h | Oficial 1ª | 2.233 | 28.84 | 64.400 |
| MO0035 | h | Peón ordinario | 2.233 | 25.88 | 57.790 |
| MAQ002 | H | Retroexcavadora | 0.05 | 100 | 5.000 |
| HA25 | M3 | Hormigón HA-25/B/20/IIa | 0.68 | 87 | 59.160 |
| MADERA | M3 | Madera pino para encofrado | 0.07 | 217 | 15.190 |
| TAPA 60CM | UD | Tapa fundición Ø60 cm D400 logo Añarbe EJ | 1 | 190.62 | 190.620 |
| AMERI300 | UD | Junta pozo tubo 300 | 2 | 52.18 | 104.360 |
| %1_M_AUX | % | Medios auxiliares 1% | 1 % | 4880.249 | 48.802 |
| %7_C_INDIRECT | % | % Costes Indirectos | 7 % | 4929.051 | 345.034 |
|  |  | Total |  |  | 5274.09 |

| Medición | Uds. | Parcial |
|---|---|---|
| P15.5 | 1 | 1.00 |
| P25 | 1 | 1.00 |
| P45 | 1 | 1.00 |
| P52 | 1 | 1.00 |
| P82 | 1 | 1.00 |
| P87.5 | 1 | 1.00 |
| P107 | 1 | 1.00 |
| P115.8 | 1 | 1.00 |
| P139 | 1 | 1.00 |
| P157 | 1 | 1.00 |
| P169.5 | 1 | 1.00 |
| P175 | 1 | 1.00 |
| P191.5 | 1 | 1.00 |
| P200 | 1 | 1.00 |
| P234 | 1 | 1.00 |
| P255 | 1 | 1.00 |
| P266.5 | 1 | 1.00 |
| P277.5 | 1 | 1.00 |
| Subtotal |  | 18.00 |
| Total |  | 18 |

**ALZVENT** ML ALZADO ARQUETA VENTOSA (09/12/2003)
80.16 ML × 1500.81 = 120304.93
Precios: Presupuesto 1500.81; 000 1133.1; 001 832.71; 002 832.71; 003 832.71
Alzado de arqueta para emplazamiento de ventosa, incluso excavación, encofrado y armaduras, pates de polipropileno con las dimensiones indicadas en los planos.

| Código | Ud | Descripción | Rendimiento | Precio | Importe |
|---|---|---|---|---|---|
| MO0010 | h | Oficial 1ª | 8.2 | 28.84 | 236.49 |
| MO0035 | h | Peón ordinario | 16 | 25.88 | 414.08 |
| MAQ002 | H | Retroexcavadora | 0.2 | 100 | 20.00 |
| HA25 | M3 | Hormigón HA-25/B/20/IIa | 3.2 | 87 | 278.40 |
| MADERA | M3 | Madera pino para encofrado | 0.72 | 217 | 156.24 |
| PATE | UD | Pate polipropil.33x16 cm D=25 m | 3 | 6.51 | 19.53 |
| ACERO_B500S | kg | Acero corrugado B-500-S | 240 | 1.1 | 264.00 |
| %1_M_AUX | % | Medios auxiliares 1% | 1 % | 1388.74 | 13.89 |
| %7_C_INDIRECT | % | % Costes Indirectos | 7 % | 1402.63 | 98.18 |
|  |  | Total |  |  | 1500.81 |

| Medición | Uds. | Alto | Parcial |
|---|---|---|---|
| P15.5 | 1.1 | 3.56 | 3.92 |
| P25 | 1.1 | 3.72 | 4.09 |
| P45 | 1.1 | 4.87 | 5.36 |
| P52 | 1.1 | 4.49 | 4.94 |
| P82 | 1.1 | 4.11 | 4.52 |
| P87.5 | 1.1 | 3.52 | 3.87 |
| P107 | 1.1 | 3.71 | 4.08 |
| P115.8 | 1.1 | 4.78 | 5.26 |
| P139 | 1.1 | 4.23 | 4.65 |
| P157 | 1.1 | 3.67 | 4.04 |
| P169.5 | 1.1 | 3.62 | 3.98 |
| P175 | 1.1 | 3.94 | 4.33 |
| P191.5 | 1.1 | 3.6 | 3.96 |
| P200 | 1.1 | 3.78 | 4.16 |
| P234 | 1.1 | 3.93 | 4.32 |
| P255 | 1.1 | 4.64 | 5.10 |
| P266.5 | 1.1 | 4.78 | 5.26 |
| P277.5 | 1.1 | 3.93 | 4.32 |
| Subtotal |  |  | 80.16 |
| Total |  |  | 80.16 |

#### 5.5.5 MACIZOS DE ANCLAJE (09/12/2003)
Importe: Presupuesto 908.96; 000 718.94; 001 298.08; 002 298.08; 003 298.08

**MAC90150CX** UD MACIZO ANCLAJE CODO 90º CONVEXO PRESION 110 mca D150 (09/12/2003)
1 UD × 203 = 203.00
Precios: Presupuesto 203; 000 161.35; 001 74.52; 002 74.52; 003 74.52
Macizo de anclaje para codo convexo de 90º en tubería de abastecimiento de 150 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.077 | 231.41 | 17.82 |
| PUNTALES | ML | Puntales para encofrados | 0.621 | 1.15 | 0.71 |
| HM20 | M3 | Hormigón HM-20/P/20/I central | 1.152 | 77.65 | 89.45 |
| MAQ009 | H | Vibrador de hormigón | 0.4 | 1.51 | 0.60 |
| %1_M_AUX | % | Medios auxiliares 1% | 1 % | 187.84 | 1.88 |
| %7_C_INDIRECT | % | % Costes Indirectos | 7 % | 189.72 | 13.28 |
|  |  | Total |  |  | 203 |

| Medición | Uds. | Parcial |
|---|---|---|
| P255 | 1 | 1.00 |
| Total |  | 1 |

**MAC90200CX** UD MACIZO ANCLAJE CODO 90º CONVEXO PRESION 110 mca D200 (09/12/2003)
1 UD × 251.48 = 251.48
Precios: Presupuesto 251.48; 000 198.12; 001 74.52; 002 74.52; 003 74.52
Macizo de anclaje para codo convexo de 90º en tubería de abastecimiento de 200 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.093 | 231.41 | 21.52 |
| PUNTALES | ML | Puntales para encofrados | 0.621 | 1.15 | 0.71 |
| HM20 | M3 | Hormigón HM-20/P/20/I central | 1.682 | 77.65 | 130.61 |
| MAQ009 | H | Vibrador de hormigón | 0.4 | 1.51 | 0.60 |
| %1_M_AUX | % | Medios auxiliares 1% | 1 % | 232.70 | 2.33 |
| %7_C_INDIRECT | % | % Costes Indirectos | 7 % | 235.03 | 16.45 |
|  |  | Total |  |  | 251.48 |

| Medición | Uds. | Parcial |
|---|---|---|
| P234 | 1 | 1.00 |
| Total |  | 1 |

**MAC90150CV** UD MACIZO ANCLAJE CODO 90º CONCAVO PRESION 110 mca D150 (09/12/2003)
1 UD × 203 = 203.00
Precios: Presupuesto 203; 000 161.35; 001 74.52; 002 74.52; 003 74.52
Macizo de anclaje para codo cóncavo de 90º en tubería de abastecimiento de 150 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.077 | 231.41 | 17.82 |
| PUNTALES | ML | Puntales para encofrados | 0.621 | 1.15 | 0.71 |
| HM20 | M3 | Hormigón HM-20/P/20/I central | 1.152 | 77.65 | 89.45 |
| MAQ009 | H | Vibrador de hormigón | 0.4 | 1.51 | 0.60 |
| %1_M_AUX | % | Medios auxiliares 1% | 1 % | 187.84 | 1.88 |
| %7_C_INDIRECT | % | % Costes Indirectos | 7 % | 189.72 | 13.28 |
|  |  | Total |  |  | 203 |

| Medición | Uds. | Parcial |
|---|---|---|
| P255 | 1 | 1.00 |
| Total |  | 1 |

**MAC90200CV** UD MACIZO ANCLAJE CODO 90º CONCAVO PRESION 110 mca D200 (09/12/2003)
1 UD × 251.48 = 251.48
Precios: Presupuesto 251.48; 000 198.12; 001 74.52; 002 74.52; 003 74.52
Macizo de anclaje para codo cóncavo de 90º en tubería de abastecimiento de 200 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.093 | 231.41 | 21.52 |
| PUNTALES | ML | Puntales para encofrados | 0.621 | 1.15 | 0.71 |
| HM20 | M3 | Hormigón HM-20/P/20/I central | 1.682 | 77.65 | 130.61 |
| MAQ009 | H | Vibrador de hormigón | 0.4 | 1.51 | 0.60 |
| %1_M_AUX | % | Medios auxiliares 1% | 1 % | 232.70 | 2.33 |
| %7_C_INDIRECT | % | % Costes Indirectos | 7 % | 235.03 | 16.45 |
|  |  | Total |  |  | 251.48 |

| Medición | Uds. | Parcial |
|---|---|---|
| P234 | 1 | 1.00 |
| Total |  | 1 |

#### 5.5.6 SERVICIOS AFECTADOS (22/06/2004)
Importe: Presupuesto 528.52; 000 352.28

**SER_AFEC_01** UD CRUCE DE INFRAESTRUCTURA
4 UD × 132.13 = 528.52

| Medición | Uds. | Parcial |
|---|---|---|
| VENTOSA P234 |  |  |
| AGUA | 1 | 1.00 |
| EUSKALTEL | 1 | 1.00 |
| VENTOSA P255 |  |  |
| AGUA | 1 | 1.00 |
| EUSKALTEL | 1 | 1.00 |
| Subtotal |  | 4.00 |
| Total |  | 4 |

### 5.6 PISTA DE ACCESO (09/12/2003)
Importe: Presupuesto 142091.8; 000 124384.03; 001 128812.9; 002 128812.9; 003 128812.9

**EXC_001** M2 DESPEJE Y DESBROCE
8104.25 M2 × 1.14 = 9238.85

| Medición | Uds. | Largo | Ancho | Parcial |
|---|---|---|---|---|
| Plano 9.9.7 | 1.1 | 16 | 60 | 1056.00 |
| Plano 9.9.7 | 1.1 | 15 | 52 | 858.00 |
| Plano 9.9.7 | 1.1 | 26 | 6 | 171.60 |
| Plano 9.9.7 | 1.1 | 25 | 15 | 412.50 |
| Plano 9.9.7 | 1.1 | 10 | 32 | 352.00 |
| Plano 9.9.7 | 1.1 | 45 | 15 | 742.50 |
| Plano 9.9.7 | 1.1 | 27 | 13 | 386.10 |
| Plano 9.9.7 | 1.1 | 30 | 16 | 528.00 |
| Plano 9.9.7 | 1.1 | 30 | 15 | 495.00 |
| Plano 9.9.7 | 1.1 | 20 | 35 | 770.00 |
| Plano 9.9.8 | 1.1 | 15 | 4 | 66.00 |
| Plano 9.9.8 | 1.1 | 11.5 | 7 | 88.55 |
| Plano 9.9.8 | 1.1 | 25 | 15 | 412.50 |
| Plano 9.9.8 | 1.1 | 13 | 20 | 286.00 |
| Plano 9.9.8 | 1.1 | 30 | 15 | 495.00 |
| Plano 9.9.8 | 1.1 | 15 | 3 | 49.50 |
| Plano 9.9.8 | 1.1 | 10 | 11 | 121.00 |
| Plano 9.9.8 | 1.1 | 20 | 20 | 440.00 |
| Plano 9.9.8 | 1.1 | 17 | 20 | 374.00 |
| Subtotal |  |  |  | 8104.25 |
| Total |  |  |  | 8104.25 |

**EXC_002** M3 EXCAV. EN EXPLAN. Y DESMONTE (09/12/2003)
14419.44 M3 × 8.32 = 119969.74
Precios: Presupuesto 8.32; 000 7.62; 001 7.77; 002 7.77; 003 7.77
De excavación en explanación y desmonte en cualquier clase de terreno o roca, por todo típo de medios, incluso voladura con precorte, carga, transporte de sobrantes a lugar de empleo, a acopio intermedio y nueva carga y transporte a lugar de empleo o a vertedero o gestor autorizado y eventual canon de vertido así como perfilado de taludes.

| Código | Ud | Descripción | Rendimiento | Precio | Importe |
|---|---|---|---|---|---|
| MO0001 | h | Capataz | 0.001 | 30.3 | 0.03 |
| MO0035 | h | Peón ordinario | 0.01 | 25.88 | 0.26 |
| MAQ001 | H | Bulldozer de 180 CV. | 0.01 | 110 | 1.10 |
| MAQ002 | H | Retroexcavadora | 0.01 | 100 | 1.00 |
| MAQ003 | H | Camión de tres ejes 10 m3 | 0.01 | 80 | 0.80 |
| CANONTIER | M3 | Canon de tierras/roca a relleno autorizado u obras externas | 1 | 2.1 | 2.10 |
| SUPLEM_TRANSP | M3 | Transporte a relleno, gestor autorizado o vertedero | 1 | 2.4 | 2.40 |
| %1_M_AUX | % | Medios auxiliares 1% | 1 % | 7.69 | 0.08 |
| %7_C_INDIRECT | % | % Costes Indirectos | 7 % | 7.77 | 0.54 |
|  |  | Total |  |  | 8.32 |

| Medición | Uds. | Parcial |
|---|---|---|
| PK0-PK20 | 706.53 | 706.53 |
| PK20-PK40 | 279.29 | 279.29 |
| PK40-PK60 | 122.76 | 122.76 |
| PK60-PK80 | 312.51 | 312.51 |
| PK80-PK100 | 759.33 | 759.33 |
| PK100-PK120 | 1283.48 | 1283.48 |
| PK120-PK140 | 1637.9 | 1637.90 |
| PK140-PK160 | 1428.02 | 1428.02 |
| PK160-PK180 | 1119.69 | 1119.69 |
| PK180-PK200 | 859.32 | 859.32 |
| PK200-PK220 | 647.35 | 647.35 |
| PK220-PK240 | 649.22 | 649.22 |
| PK240-PK260 | 509.96 | 509.96 |
| PK260-PK280 | 334.18 | 334.18 |
| PK280-PK300 | 298.87 | 298.87 |
| PK300-PK320 | 295.9 | 295.90 |
| PK320-PK340 | 227.37 | 227.37 |
| PK340-PK360 | 128.92 | 128.92 |
| PK360-PK380 | 49.39 | 49.39 |
| PK380-PK400 | 29.48 | 29.48 |
| PK400-PK420 | 178.42 | 178.42 |
| PK420-PK440 | 364.76 | 364.76 |
| PK440-PK460 | 645.92 | 645.92 |
| PK460-PK480 | 930.05 | 930.05 |
| PK480-PK496.89 | 620.817285 | 620.82 |
| Subtotal |  | 14419.44 |
| Total |  | 14419.44 |

**RELL_001** M3 DE TERRAPLÉN O PEDRAPLÉN. (09/12/2003)
2134.07 M3 × 3 = 6402.21
Precios: Presupuesto 3; 000 2.95; 001 2.8; 002 2.8; 003 2.8
De terraplén o pedraplén de material seleccionado procedente de la excavación, incluso extendido, perfilado, humectación o desecación y compactación por tongadas.

| Código | Ud | Descripción | Rendimiento | Precio | Importe |
|---|---|---|---|---|---|
| MO0001 | h | Capataz | 0.001 | 30.3 | 0.03 |
| MO0035 | h | Peón ordinario | 0.001 | 25.88 | 0.03 |
| MAQ001 | H | Bulldozer de 180 CV. | 0.002 | 110 | 0.22 |
| MAQ005 | H | Rodillo vibratorio autoprop.12 t | 0.002 | 64.96 | 0.13 |
| MAQ002 | H | Retroexcavadora | 0.002 | 100 | 0.20 |
| MAQ003 | H | Camión de tres ejes 10 m3 | 0.002 | 80 | 0.16 |
| MAQ006 | H | Camión cisterna | 0.001 | 48.32 | 0.05 |
| MAT_SELECCION | M3 | Material seleccionado de la propia obra o de cantera | 1 | 1.95 | 1.95 |
| %1_M_AUX | % | Medios auxiliares 1% | 1 % | 2.77 | 0.03 |
| %7_C_INDIRECT | % | % Costes Indirectos | 7 % | 2.80 | 0.20 |
|  |  | Total |  |  | 3 |

| Medición | Uds. | Parcial |
|---|---|---|
| PK20-PK40 | 16.39 | 16.39 |
| PK40-PK60 | 85.58 | 85.58 |
| PK60-PK80 | 85.8 | 85.80 |
| PK80-PK100 | 16.61 | 16.61 |
| PK240-PK260 | 5.72 | 5.72 |
| PK260-PK280 | 6.71 | 6.71 |
| PK280-PK300 | 21.89 | 21.89 |
| PK300-PK320 | 34.54 | 34.54 |
| PK320-PK340 | 99.77 | 99.77 |
| PK340-PK360 | 239.69 | 239.69 |
| PK360-PK380 | 483.23 | 483.23 |
| PK380-PK400 | 425.59 | 425.59 |
| PK400-PK420 | 107.58 | 107.58 |
| PK420-PK440 | 11.66 | 11.66 |
| PK480-PK496.89 | 1.393425 | 1.39 |
| CABALLONES |  |  |
| IZQUIERDA | 311.55003 | 311.55 |
| DERECHA | 180.37107 | 180.37 |
| Subtotal |  | 2134.07 |
| Total |  | 2134.07 |

**BASE_ZA25** M3 BASE ZAHORRA TIPO ZA-25
6.92 M3 × 32.08 = 221.99

| Medición | Uds. | Largo | Ancho | Parcial |
|---|---|---|---|---|
| SUB-BASE | 1.1 | 496.89 | 0.9 | 491.92 |
| A deducir relleno con material valorizado | -1 | 485 |  | -485.00 |
| Subtotal |  |  |  | 6.92 |
| Total |  |  |  | 6.92 |

**PREP_TERRENO** M2 REPERFILADO Y COMPACTADO EXPLANADA. (09/12/2003)
3279.47 M2 × 0.65 = 2131.66
Precios: Presupuesto 0.65; 000 0.57; 001 0.61; 002 0.61; 003 0.61
Reperfilado y compactado de la explanada para el inicio del afirmado, una vez realizadas todas las instalaciones de infraestructura necesarias, incluyendo todas las operaciones necesarias para el correcto acabado de la unidad.

| Código | Ud | Descripción | Rendimiento | Precio | Importe |
|---|---|---|---|---|---|
| MO0001 | h | Capataz | 0.002 | 30.3 | 0.06 |
| MAQ_QN010 | H | Motoniveladora 125 C.V. | 0.002 | 87.1 | 0.17 |
| MAQ005 | H | Rodillo vibratorio autoprop.12 t | 0.002 | 64.96 | 0.13 |
| MAQ003 | H | Camión de tres ejes 10 m3 | 0.003 | 80 | 0.24 |
| %1_M_AUX | % | Medios auxiliares 1% | 1 % | 0.60 | 0.01 |
| %7_C_INDIRECT | % | % Costes Indirectos | 7 % | 0.61 | 0.04 |
|  |  | Total |  |  | 0.65 |

| Medición | Uds. | Largo | Ancho | Parcial |
|---|---|---|---|---|
| Reperfilado | 1.1 | 496.89 | 6 | 3279.47 |
| Total |  |  |  | 3279.47 |

**MATAVAL** M3 RELLENO CON ARIDO RECICLADO HORMIGON AR-H
485 M3 × 8.51 = 4127.35

| Medición | Uds. | Largo | Parcial |
|---|---|---|---|
| Relleno con material valorizado | 1 | 485 | 485.00 |
| Total |  |  | 485 |

## 6 OBRA DE LLEGADA (11/06/1999)
Importe: Presupuesto 587005.57; 000 294648.56; 001 384388.88; 002 384388.88; 003 384388.88

### 6.1 EXCAVACIONES Y RELLENOS (09/12/2003)
Importe: Presupuesto 21260.09; 000 18803.2; 001 12846.02; 002 12846.02; 003 12846.02

**EXC_001** M2 DESPEJE Y DESBROCE
156.09 M2 × 1.14 = 177.94

| Medición | Uds. | Largo | Ancho | Parcial |
|---|---|---|---|---|
| ETAP | 1.05 | 12.5 | 9 | 118.125 |
|  | 1.05 | 5 | 3 | 15.750 |
| Arqueta acometida | 1.05 | 4.6 | 4.6 | 22.218 |
| Subtotal |  |  |  | 156.093 |
| Total |  |  |  | 156.09 |

**EXC_003** M3 EXCAVACIÓN PARA EMPLAZAMIENTO ESTRUCTURAS.
640.34 M3 × 9.64 = 6172.88

| Medición | Uds. | Largo | Ancho | Alto | Parcial |
|---|---|---|---|---|---|
| Obra llegada | 1.05 | 13.5 | 7.87 | 5.74 | 640.34 |
| Total |  |  |  |  | 640.34 |

**ENTIB_ESTRUCT** M2 ENTIBACION LINEAL DE ESTRUCTURAS
162.73 M2 × 39.98 = 6505.95

| Medición | Uds. | Largo | Alto | Parcial |
|---|---|---|---|---|
| Entibación | 2.1 | 13.5 | 5.74 | 162.73 |
| Total |  |  |  | 162.73 |

**OFTABL01** M2 TABLESTACAS
94.87 M2 × 79.18 = 7511.81

| Medición | Uds. | Largo | Alto | Parcial |
|---|---|---|---|---|
| Obra llegada | 2.1 | 7.87 | 5.74 | 94.865 |
| Total |  |  |  | 94.87 |

**RELL_004** M3 RELLENO DE OBRA DE FABRICA
157.79 M3 × 5.65 = 891.51

| Medición | Uds. | Largo | Ancho | Alto | Parcial |
|---|---|---|---|---|---|
| Relleno | 1.05 | 1.65 | 2.5 | 5.75 | 24.90 |
|  | 83.43825 |  |  |  | 83.44 |
|  | 49.447125 |  |  |  | 49.45 |
| Subtotal |  |  |  |  | 157.79 |
| Total |  |  |  |  | 157.79 |

### 6.2 OBRA CIVIL (09/12/2003)
Importe: Presupuesto 96602.45; 000 59518.9; 001 47519.37; 002 47519.37; 003 47519.37

**ELEM_006** M3 HORMIGÓN HM-20 COMPLETO
39.57 M3 × 104.58 = 4138.23

| Medición | Uds. | Largo | Ancho | Alto | Parcial |
|---|---|---|---|---|---|
| Presolera | 1.05 | 11.2 | 5.58 | 0.15 | 9.84 |
|  | 1.05 | 7.3 | 1.65 | 0.15 | 1.90 |
| Escaleras | 0.55 | 5.6 | 1.2 | 3.8 | 14.04 |
|  | 1.05 | 6.8 | 1.2 | 1.3 | 11.14 |
| Arqueta acometida |  |  |  |  |  |
| Presolera | 1.05 | 4.1 | 4.1 | 0.15 | 2.65 |
| Subtotal |  |  |  |  | 39.57 |
| Total |  |  |  |  | 39.57 |

**ELEM_001** M3 HORMIGÓN HA-25/B/B/20/IIa COMPLETO.
200.92 M3 × 119.35 = 23979.80

| Medición | Uds. | Largo | Ancho | Alto | Parcial |
|---|---|---|---|---|---|
| Solera | 1.05 | 11.2 | 5.58 | 0.5 | 32.81 |
|  | 1.05 | 7.3 | 1.65 | 0.5 | 6.32 |
| Alzados | 2.1 | 5.58 | 0.5 | 4.19 | 24.55 |
|  | 2.1 | 10.2 | 0.5 | 4.19 | 44.87 |
|  | 1.05 | 1.65 | 0.5 | 5.19 | 4.50 |
|  | 1.05 | 6.8 | 0.45 | 5.19 | 16.68 |
| Losa superior | 1.05 | 11.2 | 4.58 | 0.5 | 26.93 |
| Recrecido tapa | 4.2 | 0.96 | 0.5 | 0.3 | 0.60 |
|  | 2.1 | 3.06 | 0.5 | 0.3 | 0.96 |
|  | 2.1 | 0.47 | 0.5 | 0.3 | 0.15 |
|  | 2.1 | 0.32 | 0.5 | 0.3 | 0.10 |
| Cuello | 1.05 |  | 0.36 | 0.5 | 0.19 |
| Peto superior | 2.1 | 5.58 | 0.5 | 0.5 | 2.93 |
|  | 2.1 | 10.2 | 0.5 | 0.5 | 5.36 |
| Arqueta acometida |  |  |  |  |  |
| Solera | 1.05 | 4.1 | 4.1 | 0.5 | 8.83 |
| Alzados | 2.1 | 4.1 | 0.5 | 5.84 | 25.14 |
| Subtotal |  |  |  |  | 200.92 |
| Total |  |  |  |  | 200.92 |

**JUNTA_01** ML JUNTA PVC 25 CM.
61.65 ML × 13.51 = 832.89

| Medición | Uds. | Largo | Parcial |
|---|---|---|---|
| Junta PVC | 1.05 | 7.3 | 7.665 |
|  | 2.1 | 11.2 | 23.520 |
|  | 1.05 | 5.58 | 5.859 |
|  | 1.05 | 7.23 | 7.592 |
| Arqueta acometida | 1.05 | 4.1 | 4.305 |
|  | 1.05 | 4 | 4.200 |
|  | 1.05 | 4.1 | 4.305 |
|  | 1.05 | 4 | 4.200 |
| Subtotal |  |  | 61.646 |
| Total |  |  | 61.65 |

**ELEM_002** KG ACERO REDONDOS B 500 S
17139.44 KG × 1.8 = 30850.99

| Medición | Uds. | Parcial |
|---|---|---|
| Solera | 1484.898649133 | 1484.90 |
|  | 1276.151066717 | 1276.15 |
| Losa superior | 1484.898649133 | 1484.90 |
|  | 1276.151066717 | 1276.15 |
| Alzados |  |  |
| Horizontales | 684.31289084823 | 684.31 |
|  | 886.66347685174 | 886.66 |
|  | 2747.0625008961 | 2747.06 |
|  | 895.24804716704 | 895.25 |
| Verticales | 754.38154585419 | 754.38 |
|  | 2602.616333197 | 2602.62 |
|  | 961.8364709641 | 961.84 |
|  | 980.69600961045 | 980.70 |
| Viga de refuerzo | 134.56894007768 | 134.57 |
|  | 30.278011517478 | 30.28 |
|  | 45.417017276217 | 45.42 |
| Cercos | 88.331582587936 | 88.33 |
| Cuello |  |  |
| Horizontales | 10.552558201289 | 10.55 |
| Verticales | 18.644095761994 | 18.64 |
| Arqueta acometida |  |  |
| Solera | 135.89474244298 | 135.89 |
| Losa superior | 135.89474244298 | 135.89 |
| Alzados |  |  |
| Horizontales | 95.126319710085 | 95.13 |
|  | 95.126319710085 | 95.13 |
| Verticales | 150.87630917084 | 150.88 |
|  | 150.87630917084 | 150.88 |
| Cercos | 12.926573061649 | 12.93 |
| Subtotal |  | 17139.44 |
| Total |  | 17139.44 |

| Código | Ud | Descripción | Cantidad | Precio | Importe |
|---|---|---|---|---|---|
| TAP900X900 | M2 | TAPA ACCESO DE FUNDICION DUCTIL | 0 | 1357.09 | 0.00 |

**ZZTAPAD400** M2 TAPA ACCESO DE FUNDICION DUCTIL D400
9.45 M2 × 1512.98 = 14297.66

| Medición | Uds. | Largo | Ancho | Parcial |
|---|---|---|---|---|
| Arqueta acometida | 1.05 | 3 | 3 | 9.45 |
| Total |  |  |  | 9.45 |

**ZZTAPPRFV** M2 TAPA DE REGISTRO PRFV (09/12/2003)
10.09 M2 × 115.64 = 1166.81
Precios: Presupuesto 115.64; 000 108.07; 001 108.07; 002 108.07
M2 de tapa de registro de PRFV con acabado ciego lagrimado, color gris (RAL7040) de dimensiones indicadas en los planos y altura de 30+3 mm, cerrada por los cuatro lados. Montada sobre perfil de PRFV integrado en el hormigón en todo su perímetro, incluso sistema de apertura embebido en la propia tapa. Incluye carga, transporte, colocación, montaje y parte proporcional de medios auxiliares. Totalmente instalado y acabado.

| Código | Ud | Descripción | Rendimiento | Precio | Importe |
|---|---|---|---|---|---|
| TAPAPRFV | M2 | Tapa de PRFV (material) | 1 | 107 | 107.000 |
| %1_M_AUX | % | Medios auxiliares 1% | 1 % | 107.000 | 1.070 |
| %7_C_INDIRECT | % | % Costes Indirectos | 7 % | 108.070 | 7.565 |
|  |  | Total |  |  | 115.64 |

| Medición | Uds. | Largo | Ancho | Parcial |
|---|---|---|---|---|
|  | 1.05 | 3.1 | 3.1 | 10.09 |
| Total |  |  |  | 10.09 |

**ELEM_003** UD TAPA DE FUNDICIÓN Ø60 D400
1 UD × 279.92 = 279.92

| Medición | Uds. | Parcial |
|---|---|---|
| Tapa | 1 | 1.00 |
| Total |  | 1 |

**PELDAIN** ML PELDAÑO "IN SITU" HORMIGON ARMADO (01/10/2004)
26.46 ML × 23.81 = 630.01
Precios: Presupuesto 23.81; 000 23.81
Peldaño construido "in situ" de hormigón HA-25, armado con acero de dureza natural B-500S, incluso p.p. de encofrado y desencofrado, medida la longitud ejecutada.

| Código | Ud | Descripción | Rendimiento | Precio | Importe |
|---|---|---|---|---|---|
| SINDES | UD | Sin descomposición | 22.25 | 1 | 22.25 |
| %7_C_INDIRECT | % | % Costes Indirectos | 7 % | 22.25 | 1.56 |
|  |  | Total |  |  | 23.81 |

| Medición | Uds. | Ancho | Alto | Parcial |
|---|---|---|---|---|
| Peldaños | 21 | 1.2 | 1.05 | 26.46 |
| Total |  |  |  | 26.46 |

**DEP_OF_07** M2 ENTRAMADO METÁLICO ACERO GALVANIZADO
9.9 M2 × 89.44 = 885.46

| Medición | Uds. | Largo | Ancho | Parcial |
|---|---|---|---|---|
| Tramex | 1.05 | 4.58 | 0.8 | 3.85 |
|  | 2.1 | 1.2 | 1 | 2.52 |
| Escaleras | 2.1 | 1.68 | 1 | 3.53 |
| Subtotal |  |  |  | 9.90 |
| Total |  |  |  | 9.9 |

**ELEM_004** UD PATE DE POLIPROPILENO
18 UD × 16.07 = 289.26

| Medición | Uds. | Parcial |
|---|---|---|
| Pates | 9 | 9.00 |
| Arqueta acometida | 9 | 9.00 |
| Subtotal |  | 18.00 |
| Total |  | 18 |

**ELEM_005** M2 ENCOFRADO ACABADO A-II
580.24 M2 × 31.74 = 18416.82

| Medición | Uds. | Largo | Ancho | Alto | Parcial |
|---|---|---|---|---|---|
| Muros-exteriores | 1.05 | 11.2 |  | 5.84 | 68.678 |
|  | 1.05 | 10.6 |  | 5.84 | 64.999 |
|  | 1.05 | 7.23 |  | 5.84 | 44.334 |
|  | 1.05 | 5.58 |  | 5.84 | 34.217 |
|  | 1.05 | 7.3 |  | 5.84 | 44.764 |
|  | 1.05 | 6.8 |  | 5.19 | 37.057 |
|  | 1.05 | 0.45 |  | 5.84 | 2.759 |
|  | 1.05 | 1.2 |  | 5.19 | 6.539 |
|  | 1.05 | 1.2 |  | 2 | 2.520 |
| Muros-interiores | 2.1 | 11.2 |  | 4.19 | 98.549 |
|  | 2.1 | 4.58 |  | 4.19 | 40.299 |
| Puerta | 2.1 | 0.5 |  | 2.2 | 2.310 |
|  | 1.05 | 1 |  | 0.5 | 0.525 |
| Viga refuerzo tapa | 4.2 | 3.06 |  | 0.8 | 10.282 |
|  | 4.2 | 4.06 |  | 0.3 | 5.116 |
|  | 13.2 | 0.5 |  | 0.33 | 2.178 |
| Petos interiores | 2.1 | 4.58 |  | 0.5 | 4.809 |
|  | 2.1 | 8.84 |  | 0.5 | 9.282 |
| Cuello | 1.05 | 2.069 |  | 0.5 | 1.086 |
|  | 1.05 | 1.885 |  | 1 | 1.979 |
| Escaleras | 20 | 1.2 | 1.1 | 0.18 | 4.752 |
| Arqueta acometida |  |  |  |  |  |
|  | 1.05 | 3.8 |  | 5.84 | 23.302 |
|  | 1.05 | 3.8 |  | 5.84 | 23.302 |
|  | 1.05 | 3.8 |  | 5.84 | 23.302 |
|  | 1.05 | 3.8 |  | 5.84 | 23.302 |
| Subtotal |  |  |  |  | 580.242 |
| Total |  |  |  |  | 580.24 |

**PUERT** UD PUERTA DE 0,92 X 2,20-PANELADA CHAPA ALUMINIO (01/10/2004)
1 UD × 834.6 = 834.60
Precios: Presupuesto 834.6; 000 428.72
De puerta de una hoja, panelada con chapa de aluminio lacado anodizado, en aluminio color a elegir por la Dirección con rotura de puente térmico de la serie ALFIL de Alcoa o similar, manilla y cerradura de tres puntos,incluso remate en solera contra entrada de agua y viento y vierteaguas y premarco de acero galvanizado. Medidas 0,92 X 2,20.

| Código | Ud | Descripción | Rendimiento | Precio | Importe |
|---|---|---|---|---|---|
| SINDES | UD | Sin descomposición | 780 | 1 | 780.00 |
| %7_C_INDIRECT | % | % Costes Indirectos | 7 % | 780.00 | 54.60 |
|  |  | Total |  |  | 834.6 |

| Medición | Uds. | Parcial |
|---|---|---|
| Puerta | 1 | 1.00 |
| Total |  | 1 |

### 6.3 TUBERIAS Y VALVULAS (11/06/1999)
Importe: Presupuesto 450999; 000 199009.37; 001 322566.21; 002 322566.21; 003 322566.21

#### 6.3.1 DENTRO DE ARQUETA (11/06/1999)
Importe: Presupuesto 349807.88; 000 134111.53; 001 289301.7; 002 289301.7; 003 289301.7

**BRIDAENC1100** UD BRIDA ENCHUFE 1100 PN-16
1 UD × 4788.52 = 4788.52
Precios: Presupuesto 4788.52; 000 4852.75; 001 4475.25; 002 4475.25; 003 4475.25
Empalme brida-enchufe de fundición dúctil, de 1100 mm. de diámetro interior PN16, según norma UNE EN 545:2011 e ISO 2531:2010 y protección interior y exterior con revestimiento epoxi de 200 µm de espesor mínimo, que incluye montaje, junta exprés, tornillería y pruebas.

| Código | Ud | Descripción | Rendimiento | Precio | Importe |
|---|---|---|---|---|---|
| BRIEN1100 | UD | Pieza brida-enchufe 1100 PN-16 (material) | 1 | 3315 | 3315.00 |
| %MONT35 | % | Montaje , pruebas y medios auxiliares 35% | 35 % | 3315.00 | 1160.25 |
| %7_C_INDIRECT | % | % Costes Indirectos | 7 % | 4475.25 | 313.27 |
|  |  | Total |  |  | 4788.52 |

| Medición | Uds. | Parcial |
|---|---|---|
| Brida-enchufe | 1 | 1.00 |
| Total |  | 1 |

**VALMANT** UD VALVULA MANTENEDORA PRESION
2 UD × 69207.6 = 138415.20
Precios: Presupuesto 69207.6; 000 37038.05; 001 64680; 002 64680; 003 64680
Válvula mantenedora de presión DN600 PN16 tarada, hidráulica automática de pistón tipo chorro anular con piloto externo de regulación para servicio sostenedor/mantenedor de presión aguas arriba, de velocidades de apertura y cierre regulables de cuerpo en fundición nodular, asiento en acero inoxidable y pasos en "V" en acero inoxidable con piloto en bronce y acero inoxidable y recubrimiento interno y externo de 150 micras de epoxi atóxico, incluso regulación automática en base de un caudal de consigna, totalmente instalada, tarada y con el mecanismo de regulación probada. Se incluye manométro juanto al piloto.

| Código | Ud | Descripción | Rendimiento | Precio | Importe |
|---|---|---|---|---|---|
| VALMANT600 | UD | Válvula mantenedora de presión DN600 PN16 (material) | 1 | 58800 | 58800.00 |
| %MONT11000 | % | Montaje, pruebas y medios auxiliares 10% | 10 % | 58800.00 | 5880.00 |
| %7_C_INDIRECT | % | % Costes Indirectos | 7 % | 64680.00 | 4527.60 |
|  |  | Total |  |  | 69207.6 |

| Medición | Uds. | Parcial |
|---|---|---|
| Válvulas mantenedoras | 2 | 2.00 |
| Total |  | 2 |

**VALKSB600** UD VÁLV.MARIPOSA KSB D=600 MM. PN=16 ATM (10/06/2003)
0 UD × 11065.52 = 0.00
Precios: Presupuesto 11065.52; 000 7629.1; 001 10341.61; 002 10341.61; 003 10341.61
Válvula mariposa tipo KSB o similar de D=600 mm. y PN=16 atm. con accionamiento eléctrico y servicio TODO-NADA con cuerpo de una sola pieza de fundición nodular, y anillo de etileno propileno con desmultiplicador manual, incluyendo materiales, transporte, montaje, juntas y pruebas en taller y en obra.

| Código | Ud | Descripción | Rendimiento | Precio | Importe |
|---|---|---|---|---|---|
| VALMKSB600 | UD | Válvula mariposa tipo KSB o similar de D=600 mm. y PN=16 at (material) | 1 | 8992.7 | 8992.70 |
| %MONT11500 | % | Montaje, pruebas y medios auxiliares 15% | 15 % | 8992.70 | 1348.91 |
| %7_C_INDIRECT | % | % Costes Indirectos | 7 % | 10341.61 | 723.91 |
|  |  | Total |  |  | 11065.52 |

**ZZVAL600PN16** UD VÁLV.MARIPOSA DOBLE EXCENTRICIDAD D=600 MM. PN=16 ATM (10/06/2003)
4 UD × 14687.41 = 58749.64
Precios: Presupuesto 14687.41; 000 13726.55; 001 13726.55; 002 13726.55
Válvula mariposa de doble excentricidad de D=600 mm. y PN=16 atm, tipo ROCO WAVE de ERHARD o similar , con accionamiento eléctrico multivueltas AUMA SA, brida fija (EN 1092-2 PN16), material cuerpo y disco fundición dúctil EN-GJS-400-15, sistema de cierre anillo perfilado y engomado, ejes y cojinetes de acero inoxidable y recubrimiento con plástico a base de resina epoxi , tornillería de acero inoxidable AISI 316, incluyendo materiales, transporte, montaje, juntas y pruebas en taller y en obra.

| Código | Ud | Descripción | Rendimiento | Precio | Importe |
|---|---|---|---|---|---|
| VALEXC600PN16 | UD | Válvula mariposa de doble excentricidad de D=600 mm. y PN=16 at (material) | 1 | 11936.13 | 11936.13 |
| %MONT11500 | % | Montaje, pruebas y medios auxiliares 15% | 15 % | 11936.13 | 1790.42 |
| %7_C_INDIRECT | % | % Costes Indirectos | 7 % | 13726.55 | 960.86 |
|  |  | Total |  |  | 14687.41 |

| Medición | Uds. | Parcial |
|---|---|---|
| V.mariposa | 4 | 4.00 |
| Total |  | 4 |

**AC_INOX** KG A. INOXIDABLE AISI 316-L , EN TUBERÍAS Y PASAMUROS PN-16
2583 KG × 20.97 = 54165.51

| Medición | Uds. | Parcial |
|---|---|---|
| TUBERÍA ø600 e=10 mm 150 Kg/ml |  |  |
|  | 938.7 | 938.70 |
|  | 762.3 | 762.30 |
| TUBERÍA ø1100 e=10 mm 300 Kg/ml | 882 | 882.00 |
| Subtotal |  | 2583.00 |
| Total |  | 2583 |

**8V04BRIN20** KG ACERO INOX. BRIDAS PN-16
1020 KG × 19.72 = 20114.40

| Medición | Uds. | Parcial |
|---|---|---|
| BRIDAS |  |  |
| BRIDAS ø600 | 720 | 720.00 |
| BRIDAS ø1100 | 300 | 300.00 |
| Subtotal |  | 1020.00 |
| Total |  | 1020 |

**CARRINOX600** UD CARR.DESMONT. INOX. D=600 MM PN=16 (10/06/2003)
2 UD × 7667.25 = 15334.50
Precios: Presupuesto 7667.25; 000 3882.61; 001 7165.65; 002 7165.65; 003 7165.65
Carrete de desmontaje de acero inoxidable de 600 mm. de diámetro y presión nominal 16 atm. que incluye montaje, protección interior y exterior, tornillería y pruebas en taller y obra.

| Código | Ud | Descripción | Rendimiento | Precio | Importe |
|---|---|---|---|---|---|
| CARDESM600 | UD | Carrete desmontaje D=600 mm y PN=16 at (material) | 1 | 6231 | 6231.00 |
| %MONT11500 | % | Montaje, pruebas y medios auxiliares 15% | 15 % | 6231.00 | 934.65 |
| %7_C_INDIRECT | % | % Costes Indirectos | 7 % | 7165.65 | 501.60 |
|  |  | Total |  |  | 7667.25 |

| Medición | Uds. | Parcial |
|---|---|---|
| ETAP | 2 | 2.00 |
| Total |  | 2 |

**PAANCLAJES** UD ANCLAJES TUBO A.INOX D=600 MM (01/10/2004)
8 UD × 301.74 = 2413.92
Precios: Presupuesto 301.74; 000 300
Anclaje de tubería de acero inoxidable de 600 mm de diámetro interior mediante pernos de anclaje y abrazaderas de acero inoxidable AISI 316-L de 10 mm de espesor y 10 cms de anchura incluso llanta de neopreno circunferencial.

| Código | Ud | Descripción | Rendimiento | Precio | Importe |
|---|---|---|---|---|---|
| SINDES | UD | Sin descomposición | 282 | 1 | 282.00 |
| %7_C_INDIRECT | % | % Costes Indirectos | 7 % | 282.00 | 19.74 |
|  |  | Total |  |  | 301.74 |

**ZZFILTRO600** UD FILTRO CAZAPIEDRAS D=600 MM (10/06/2003)
2 UD × 23293.37 = 46586.74
Precios: Presupuesto 23293.37; 000 21769.5; 001 21769.5; 002 21769.5
Filtro cazapiedras DN600 PN16 de gran capacidad de paso recto sin nervaduras o refuerzos internos y baja perdida de carga. Canastilla filtrante de paso en V, gran superficie libre y fácilmente extraíble por la parte superior sin necesidad de desembridar. Cuerpo con dos bridas ciegas DN100 para la limpieza en carga del interior del cuerpo. Tapa superior plana de fácil desmontaje. Cuerpo, tapa superior y bridas ciegas de acero al carbono st-44 y st-52. Conjunto de canastilla filtrante enteramente de acero inoxidable A304, con tonrnillería interior y exterior de acero inoxidable A-2, con juntas internas de NBR, recubrimiento interno y externo en epoxi válido para el contacto con agua de consumo, con todos los elementos necesarios para su colocación, montada y probada.

| Código | Ud | Descripción | Rendimiento | Precio | Importe |
|---|---|---|---|---|---|
| FILTRO600 | UD | Filtro de paso recto tipo Irua o similar de D=600 mm. y PN=16 at (material) | 1 | 18930 | 18930.00 |
| %MONT11500 | % | Montaje, pruebas y medios auxiliares 15% | 15 % | 18930.00 | 2839.50 |
| %7_C_INDIRECT | % | % Costes Indirectos | 7 % | 21769.50 | 1523.87 |
|  |  | Total |  |  | 23293.37 |

**ZZCOMMUR1.4** UD COMPUERTA MURAL 1,40X1,40 MOTORIZADA
1 UD × 9239.45 = 9239.45
Precios: Presupuesto 9239.45; 000 8635; 001 8635; 002 8635
Compuerta mural de acero inoxidable AISI 304-L de 1,40x1,40 metros de superficie libre, incluso guías metálicas empotradas en la pared, estanqueidad a cuatro lados, colocación, montaje y accionamiento motorizado con un actuador eléctrico on off con dos finales de carrera y dos limitadores de par con posiciónadores de fin de carrera conectados a cuadro eléctrico y de control.

| Código | Ud | Descripción | Rendimiento | Precio | Importe |
|---|---|---|---|---|---|
| COMPU1.4 | UD | Compuerta 1,40x1,40 canal (material) | 1 | 6050 | 6050.00 |
| COMPMOTOR | UD | Motorizada | 1 | 1800 | 1800.00 |
| %MONT11000 | % | Montaje, pruebas y medios auxiliares 10% | 10 % | 7850.00 | 785.00 |
| %7_C_INDIRECT | % | % Costes Indirectos | 7 % | 8635.00 | 604.45 |
|  |  | Total |  |  | 9239.45 |

#### 6.3.2 ARQUETA-ACOMETIDA (11/06/1999)
Importe: Presupuesto 101191.12; 000 64897.84; 001 33264.51; 002 33264.51; 003 33264.51

**CORTETUB1400** UD CORTE TUBERIA 1400 CON CAMISA DE CHAPA (01/10/2004)
1 UD × 6259.5 = 6259.50
Precios: Presupuesto 6259.5; 000 6259.5
Corte y retirada de un tramo de tubería de hormigón armado con camisa de chapa de 1400 mm de diámetro interior, incluso preparación de bordes de la camisa, bridas de los extremos y soldadura de bridas.

| Código | Ud | Descripción | Rendimiento | Precio | Importe |
|---|---|---|---|---|---|
| SINDES | UD | Sin descomposición | 5850 | 1 | 5850.00 |
| %7_C_INDIRECT | % | % Costes Indirectos | 7 % | 5850.00 | 409.50 |
|  |  | Total |  |  | 6259.5 |

**AC_INOX** KG A. INOXIDABLE AISI 316-L , EN TUBERÍAS Y PASAMUROS PN-16
4047.75 KG × 20.97 = 84881.32

| Medición | Uds. | Parcial |
|---|---|---|
| TUBERÍA ø1100 e=10 mm 300 Kg/ml | 2299.5 | 2299.50 |
|  | 819 | 819.00 |
|  | 157.5 | 157.50 |
| TUBERÍA ø1400 e=10 mm 350 Kg/ml | 771.75 | 771.75 |
| Subtotal |  | 4047.75 |
| Total |  | 4047.75 |

**8V04BRIN20** KG ACERO INOX. BRIDAS PN-16
400 KG × 19.72 = 7888.00

| Medición | Uds. | Parcial |
|---|---|---|
| BRIDAS |  |  |
| BRIDAS ø1400 | 400 | 400.00 |
| Subtotal |  | 400.00 |
| Total |  | 400 |

**ZANJA_008** ML EXC. ZANJA 600<D<=1200 3.5<H<=4.5
7.67 ML × 142.44 = 1092.51

| Medición | Uds. | Largo | Parcial |
|---|---|---|---|
| Arqueta-acometida | 1.05 | 7.3 | 7.67 |
| Total |  |  | 7.67 |

**ENTIB_001** M2 ENTIBACIÓN ESPECIAL 1CARA
70.52 M2 × 15.17 = 1069.79

| Medición | Uds. | Parcial |
|---|---|---|
| Arqueta-acometida | 70.518 | 70.52 |
| Total |  | 70.52 |

### 6.4 MACIZOS DE ANCLAJE (09/12/2003)
Importe: Presupuesto 1286.85; 000 983.52; 001 74.52; 002 74.52; 003 74.52

**MACIZ90** UD MACIZO ANCLAJE CODO 90º CONCAVO PRESION 110 mca D1100 (09/12/2003)
1 UD × 1286.85 = 1286.85
Precios: Presupuesto 1286.85; 000 983.52; 001 74.52; 002 74.52; 003 74.52
Macizo de anclaje para codo cóncavo de 90º en tubería de abastecimiento de 1100 mm de diámetro con presión de 110 mca de hormigón HM-20 incluso excavación, encofrado, armaduras y relleno posterior de la zanja, conforme con las dimensiones especificadas en los planos.

| Código | Ud | Descripción | Rendimiento | Precio | Importe |
|---|---|---|---|---|---|
| MO0010 | h | Oficial 1ª | 0.4 | 28.84 | 11.54 |
| MO0035 | h | Peón ordinario | 2 | 25.88 | 51.76 |
| MAQ002 | H | Retroexcavadora | 0.1 | 100 | 10.00 |
| RELLENO | M3 | Relleno | 2 | 2.98 | 5.96 |
| ENCOFRADO | M3 | Madera para encofrados | 0.442 | 231.41 | 102.28 |
| PUNTALES | ML | Puntales para encofrados | 0.621 | 1.15 | 0.71 |
| HM20 | M3 | Hormigón HM-20/P/20/I central | 12.98 | 77.65 | 1007.90 |
| MAQ009 | H | Vibrador de hormigón | 0.4 | 1.51 | 0.60 |
| %1_M_AUX | % | Medios auxiliares 1% | 1 % | 1190.75 | 11.91 |
| %7_C_INDIRECT | % | % Costes Indirectos | 7 % | 1202.66 | 84.19 |
|  |  | Total |  |  | 1286.85 |

| Medición | Uds. | Parcial |
|---|---|---|
| Codo 90º | 1 | 1.00 |
| Total |  | 1 |

### 6.5 ELECTRICIDAD Y TELEMANDO (01/10/2004)
Importe: Presupuesto 9808.1; 000 9808.1

**TELEMETAP** PA PUESTA EN SERVICIO Y CONEXION TELEMANDO (01/10/2004)
1 PA × 4808.1 = 4808.10
Precios: Presupuesto 4808.1; 000 4808.1
Partida Alzada a justificar para puesta en servicio de telemando y conexión con el telemando de la ETAP, incluso cableado, zanja, protección y software y hardware correspondiente.

| Código | Ud | Descripción | Rendimiento | Precio | Importe |
|---|---|---|---|---|---|
| SINDES | UD | Sin descomposición | 4493.55 | 1 | 4493.55 |
| %7_C_INDIRECT | % | % Costes Indirectos | 7 % | 4493.55 | 314.55 |
|  |  | Total |  |  | 4808.1 |

**ELECTRI** PA ELECTRIFICACION Y ALUMBRADO (01/10/2004)
1 PA × 5000 = 5000.00
Precios: Presupuesto 5000; 000 5000
Partida Alzada a justificar para electrificación y alumbrado de la obra de llegada a alimentar desde la ETAP incluso cuadro de distribución, luminarias estancas y alimentación eléctrica a las válvulas de regulación.

| Código | Ud | Descripción | Rendimiento | Precio | Importe |
|---|---|---|---|---|---|
| SINDES | UD | Sin descomposición | 4672.897 | 1 | 4672.90 |
| %7_C_INDIRECT | % | % Costes Indirectos | 7 % | 4672.90 | 327.10 |
|  |  | Total |  |  | 5000 |

### 6.6 DEMOLICIONES, REPOSICIONES Y SERVICIOS AFECTADOS (09/12/2003)
Importe: Presupuesto 7049.08; 000 6525.47; 001 1382.76; 002 1382.76; 003 1382.76

**DEM_002** M2 DEMOLICIÓN DE PAVIMENTOS DE AGLOMERADO ASFÁLTICO
9.45 M2 × 4.25 = 40.16

| Medición | Uds. | Largo | Ancho | Parcial |
|---|---|---|---|---|
| Camino dentro ETAP | 1.05 | 3 | 3 | 9.45 |
| Total |  |  |  | 9.45 |

**DEM_005** ML DEMOLICIÓN DE BORDILLO, CUNETA O BADEN
6.3 ML × 1.48 = 9.32

| Medición | Uds. | Largo | Parcial |
|---|---|---|---|
| Camino dentro ETAP | 2.1 | 3 | 6.30 |
| Total |  |  | 6.3 |

**DEM_008** M3 DEMOLICIÓN DE MURO DE MAMPOSTERÍA.
13.13 M3 × 13.7 = 179.88

| Medición | Uds. | Largo | Ancho | Alto | Parcial |
|---|---|---|---|---|---|
| ETAP | 1.05 | 25 | 0.5 | 1 | 13.13 |
| Total |  |  |  |  | 13.13 |

**REPOSI_008** M2 REPERFILADO Y COMPACTADO
9.45 M2 × 1.92 = 18.14

| Medición | Uds. | Largo | Ancho | Parcial |
|---|---|---|---|---|
| Camino dentro ETAP | 1.05 | 3 | 3 | 9.45 |
| Total |  |  |  | 9.45 |

**REPOSI_005** M2 REPOSICIÓN DE FIRMES
9.45 M2 × 33.2 = 313.74

| Medición | Uds. | Largo | Ancho | Parcial |
|---|---|---|---|---|
| Camino dentro ETAP | 1.05 | 3 | 3 | 9.45 |
| Total |  |  |  | 9.45 |

**REPZONAV** M2 REPOSICION DE ZONA VERDE
140.96 M2 × 2.24 = 315.75

| Medición | Uds. | Largo | Ancho | Parcial |
|---|---|---|---|---|
| ETAP | 1.05 | 11 | 9 | 103.95 |
|  | 1.05 | 5 | 3 | 15.75 |
| Arqueta acometida | 1.05 | 4.5 | 4.5 | 21.26 |
| Subtotal |  |  |  | 140.96 |
| Total |  |  |  | 140.96 |

**TRASPIB** UD TRASLADO Y REPOSICION POSTE IBERDROLA B.T.
1 UD × 3210 = 3210.00

| Medición | Uds. | Parcial |
|---|---|---|
| ETAP | 1 | 1.00 |
| Total |  | 1 |

**REPOSI_001** ML REPOSICIÓN DE MURETES
13.13 ML × 146.55 = 1924.20

| Medición | Uds. | Largo | Ancho | Alto | Parcial |
|---|---|---|---|---|---|
| ETAP | 1.05 | 25 | 0.5 | 1 | 13.13 |
| Total |  |  |  |  | 13.13 |

**REPOSI_003** ML REPOSICIÓN DE BORDILLOS
15.75 ML × 20.57 = 323.98

| Medición | Uds. | Largo | Parcial |
|---|---|---|---|
| Camino dentro ETAP | 2.1 | 3 | 6.30 |
| Arqueta acometida | 2.1 | 4.5 | 9.45 |
| Subtotal |  |  | 15.75 |
| Total |  |  | 15.75 |

**REPOSI_004** ML REPOSICIÓN DE CUNETAS
15.75 ML × 20.16 = 317.52

| Medición | Uds. | Largo | Parcial |
|---|---|---|---|
| Camino dentro ETAP | 2.1 | 3 | 6.30 |
| Arqueta acometida | 2.1 | 4.5 | 9.45 |
| Subtotal |  |  | 15.75 |
| Total |  |  | 15.75 |

**SER_AFEC_01** UD CRUCE DE INFRAESTRUCTURA
3 UD × 132.13 = 396.39

| Medición | Uds. | Parcial |
|---|---|---|
| P290-ALUMBRADO | 1 | 1.00 |
| P290.1-RAMAL IV | 1 | 1.00 |
| P290.5-ALUMBRADO | 1 | 1.00 |
| Subtotal |  | 3.00 |
| Total |  | 3 |

## 7 MEDIDAS CORRECTORAS EIA (01/10/2004)
Importe: Presupuesto 475099.86; 000 420728.82; 001 215496.45; 002 215496.45; 003 215496.45

### 7.1 RESTAURACIÓN AMBIENTAL Y PAISAJÍSTICA (01/10/2004)
Importe: Presupuesto 236550.93; 000 183426.49; 001 206396.45; 002 206396.45; 003 206396.45

#### 7.1.1 OBRA DE TOMA
Importe: Presupuesto 42338.39; 000 33687.52

**RE0102002** M2 SUBSOLADO DE TERRENO COMPACTO A 45 CM DE PROFUNDIDAD CON TRACTOR SOBRE NEUMÁTICOS Y EQUIPO SUBSOLADOR CON 3 BRAZOS
6816.26 M2 × 0.35 = 2385.69
Precios: Presupuesto 0.35; 000 0.21
Subsolado de terreno compacto a una profundidad de trabajo de 0,45 m, con tractor sobre neumáticos de 25,7 a 39,7 kw y equipo subsolador con 3 brazos y una anchura de trabajo de 1,51 a 1,99 m.

| Código | Ud | Descripción | Rendimiento | Precio | Importe |
|---|---|---|---|---|---|
| MQ0017 | h | Tractor sobre neumáticos de 25,7 a 39,7 kw de potencia, con equipo subsolador con 3 brazos y de un ancho de trabajo de 1,51 a 1, (maquinaria) | 0.005 | 65.64 | 0.33 |
| %0001 | % | Costes indirectos | 7 % | 0.33 | 0.02 |
|  |  | Total |  |  | 0.35 |

| Medición | Largo | Parcial |
|---|---|---|
| Robledal P4-P31 MI | 2065.62 | 2065.62 |
| Aliseda P1 MI | 50.64 | 50.64 |
| Aliseda P1-P26 MD | 4700 | 4700.00 |
| Subtotal |  | 6816.26 |
| Total |  | 6816.26 |

**RE0107001** M2 GRADEO DE ROTURACIÓN CON PROFUNDIDAD DE 15-20 CM CON TRACTOR SOBRE NEUMÁTICOS Y GRADA DE DISCOS
9875.03 M2 × 0.28 = 2765.01
Precios: Presupuesto 0.28; 000 0.17
Gradeo de roturación a una profundidad de trabajo de 0,15 a 0,20 m, con tractor sobre neumáticos de 25,7 a 39,7 kw y grada de discos y una anchura de trabajo de 1,85 a 2,33 m.

| Código | Ud | Descripción | Rendimiento | Precio | Importe |
|---|---|---|---|---|---|
| MQ0048 | h | Tractor sobre neumáticos de 25,7 a 39,7 kw de potencia, con grada de discos de un ancho de trabajo de 1,85 a 2,33 m. (maquinaria) | 0.004 | 65.64 | 0.26 |
| %0001 | % | Costes indirectos | 7 % | 0.26 | 0.02 |
|  |  | Total |  |  | 0.28 |

| Medición | Largo | Parcial |
|---|---|---|
| Servidumbre P2-P26 | 2059.6 | 2059.60 |
| Prado P1-P4 MI | 385.36 | 385.36 |
| Prado P31-P36 MI | 613.81 | 613.81 |
| Robledal P4-P31 MI | 2065.62 | 2065.62 |
| Aliseda P1 MI | 50.64 | 50.64 |
| Aliseda P1-P26 MD | 4700 | 4700.00 |
| Subtotal |  | 9875.03 |
| Total |  | 9875.03 |

**RE0201001** M3 APORTE Y EXTENDIDO DE TIERRA VEGETAL ACOPIADA EN OBRA SOBRE SUPERFICIES A REVEGETAR
617.88 M3 × 5.15 = 3182.08
Precios: Presupuesto 5.15; 000 3.11
Dotación de tierra vegetal para la implantación de vegetación. Consiste en la excavación, carga, transporte y extendido de tierra vegetal acopiada en la propia obra.

| Código | Ud | Descripción | Rendimiento | Precio | Importe |
|---|---|---|---|---|---|
| MO0015 | h | Oficial 2ª | 0.006 | 27.97 | 0.17 |
| MO0035 | h | Peón ordinario | 0.006 | 25.88 | 0.16 |
| MQ0001 | h | Pala cargadora neumáticos de 117 kw (maquinaria) | 0.05 | 89.65 | 4.48 |
| %0001 | % | Costes indirectos | 7 % | 4.81 | 0.34 |
|  |  | Total |  |  | 5.15 |

| Medición | Largo | Parcial |
|---|---|---|
| Servidumbre P2-P26 | 617.88 | 617.88 |
| Total |  | 617.88 |

**RE0301003** M2 HIDROSIEMBRA DE HERBÁCEAS H1 SIN TAPADO
9875.03 M2 × 0.68 = 6715.02
Precios: Presupuesto 0.68; 000 0.57
Hidrosiembra de especies herbáceas tipo H1, sin tapado posterior. Incluye suministro de materiales: semillas, estabilizador, mulch, ácido húmico, abono y agua, así como la mano de obra y maquinaria precisas y la resiembra de superficies falladas.

| Código | Ud | Descripción | Rendimiento | Precio | Importe |
|---|---|---|---|---|---|
| MO0010 | h | Oficial 1ª | 0.002 | 28.84 | 0.06 |
| MO0035 | h | Peón ordinario | 0.002 | 25.88 | 0.05 |
| MQ0002 | h | Camión cuba de 1.000 l (maquinaria) | 0.001 | 66.71 | 0.07 |
| MQ0003 | h | Camión de 12 tm con grúa (maquinaria) | 0.001 | 67.62 | 0.07 |
| MQ0004 | h | Hidrosembradora de 12.000 l sobre camión (maquinaria) | 0.001 | 66.11 | 0.07 |
| MA0001 | kg | Abono complejo N-P-K (material; 11/03/2009) | 0.03 | 0.45 | 0.01 |
| MA0002 | kg | Mezcla de semillas herbáceas H1 (material; 11/03/2009) | 0.032 | 3.91 | 0.13 |
| MA0003 | kg | Estabilizador (material; 11/03/2009) | 0.025 | 4.9 | 0.12 |
| MA0004 | kg | Mulch (material; 11/03/2009) | 0.08 | 0.6 | 0.05 |
| MA0005 | l | Ácido húmico (material; 11/03/2009) | 0.004 | 3.61 | 0.01 |
| %0001 | % | Costes indirectos | 7 % | 0.64 | 0.04 |
|  |  | Total |  |  | 0.68 |

| Medición | Largo | Parcial |
|---|---|---|
| Servidumbre P2-P26 | 2059.6 | 2059.60 |
| Prado P1-P4 MI | 385.36 | 385.36 |
| Prado P31-P36 MI | 613.81 | 613.81 |
| Robledal P4-P31 MI | 2065.62 | 2065.62 |
| Aliseda P1 MI | 50.64 | 50.64 |
| Aliseda P1-P26 MD | 4700 | 4700.00 |
| Subtotal |  | 9875.03 |
| Total |  | 9875.03 |

**RE0501028** UD PLANTACIÓN DE ÁRBOL ALNUS GLUTINOSA 6-8 CM DE PERÍMETRO CP
317 UD × 38.93 = 12340.81
Precios: Presupuesto 38.93; 000 33.09
Suministro y plantación de Alnus glutinosa de 6-8 cm de perímetro, medido a 1 m de altura del tronco, con cepellón. Incluida la apertura del hoyo de 0,60 m x 0,60 m x 0,60 m, relleno del hoyo con tierra vegetal mejorada con mantillo o turba enriquecida, aporte de abono complejo n-p-k (15-15-15), primer riego posterior a la plantación, verificación del drenaje del hoyo y retirada, en su caso, de sobrantes a vertedero, colocación de tutor (madera tratada) y protector de base (plástico o mallazo de yute) adecuadamente anclados. Incluida reposición de marras.

| Código | Ud | Descripción | Rendimiento | Precio | Importe |
|---|---|---|---|---|---|
| MO0015 | h | Oficial 2ª | 0.05 | 27.97 | 1.40 |
| MO0035 | h | Peón ordinario | 0.4 | 25.88 | 10.35 |
| MQ0002 | h | Camión cuba de 1.000 l | 0.02 | 66.71 | 1.33 |
| MQ0005 | h | Ahoyadora helicoidal (maquinaria) | 0.05 | 6.61 | 0.33 |
| MA0001 | kg | Abono complejo N-P-K | 0.1 | 0.45 | 0.05 |
| MA0008 | u | Tutor (material; 11/03/2009) | 1 | 3.01 | 3.01 |
| MA0009 | u | Protector de base (material; 11/03/2009) | 1 | 1.5 | 1.50 |
| MA0095 | u | Alnus glutinosa de 6-8 cm de perímetro, medido a 1 m de altura del tronco, con cepellón (material; 14/04/2009) | 1 | 18.39 | 18.39 |
| MA0011 | m3 | Agua (material; 14/01/2010) | 0.03 | 0.56 | 0.02 |
| %0001 | % | Costes indirectos | 7 % | 36.38 | 2.55 |
|  |  | Total |  |  | 38.93 |

| Medición | Largo | Parcial |
|---|---|---|
| Aliseda P1 MI | 3 | 3.00 |
| Aliseda P1-P26 MD | 314 | 314.00 |
| Subtotal |  | 317.00 |
| Total |  | 317 |

**RE0501010** UD PLANTACIÓN DE ÁRBOL FRAXINUS EXCELSIOR 6-8 CM DE PERÍMETRO CP
125 UD × 35.94 = 4492.50
Precios: Presupuesto 35.94; 000 30.22
Suministro y plantación de Fraxinus excelsior de 6-8 cm de perímetro, medido a 1 m de altura del tronco, con cepellón. Incluida la apertura del hoyo de 0,60 m x 0,60 m x 0,60 m, relleno del hoyo con tierra vegetal mejorada con mantillo o turba enriquecida, aporte de abono complejo n-p-k (15-15-15), primer riego posterior a la plantación, verificación del drenaje del hoyo y retirada, en su caso, de sobrantes a vertedero, colocación de tutor (madera tratada) y protector de base (plástico o mallazo de yute) adecuadamente anclados. Incluida reposición de marras.

| Código | Ud | Descripción | Rendimiento | Precio | Importe |
|---|---|---|---|---|---|
| MO0015 | h | Oficial 2ª | 0.05 | 27.97 | 1.40 |
| MO0035 | h | Peón ordinario | 0.4 | 25.88 | 10.35 |
| MQ0002 | h | Camión cuba de 1.000 l | 0.02 | 66.71 | 1.33 |
| MQ0005 | h | Ahoyadora helicoidal | 0.05 | 6.61 | 0.33 |
| MA0001 | kg | Abono complejo N-P-K | 0.1 | 0.45 | 0.05 |
| MA0008 | u | Tutor | 1 | 3.01 | 3.01 |
| MA0009 | u | Protector de base | 1 | 1.5 | 1.50 |
| MA0020 | u | Fraxinus excelsior de 6-8 cm de perímetro, medido a 1 m de altura del tronco, con cepellón (material; 14/04/2009) | 1 | 15.6 | 15.60 |
| MA0011 | m3 | Agua | 0.03 | 0.56 | 0.02 |
| %0001 | % | Costes indirectos | 7 % | 33.59 | 2.35 |
|  |  | Total |  |  | 35.94 |

| Medición | Largo | Parcial |
|---|---|---|
| Robledal P4-P31 MI | 19 | 19.00 |
| Aliseda P1 MI | 1 | 1.00 |
| Aliseda P1-P26 MD | 105 | 105.00 |
| Subtotal |  | 125.00 |
| Total |  | 125 |

**RE0501004** UD PLANTACIÓN DE ÁRBOL QUERCUS ROBUR 6-8 CM DE PERÍMETRO CP
52 UD × 57.98 = 3014.96
Precios: Presupuesto 57.98; 000 53.82
Suministro y plantación de Quercus robur de 6-8 cm de perímetro, medido a 1 m de altura del tronco, con cepellón. incluida la apertura del hoyo de 0,60 m x 0,60 m x 0,60 m, relleno del hoyo con tierra vegetal mejorada con mantillo o turba enriquecidal, aporte de abono complejo n-p-k (15-15-15), primer riego posterior a la plantación, verificación del drenaje del hoyo y retirada, en su caso, de sobrantes a vertedero, colocación de tutor (madera tratada) adecuadamente anclado. Incluida reposición de marras.

| Código | Ud | Descripción | Rendimiento | Precio | Importe |
|---|---|---|---|---|---|
| MO0015 | h | Oficial 2ª | 0.05 | 27.97 | 1.40 |
| MO0035 | h | Peón ordinario | 0.4 | 25.88 | 10.35 |
| MQ0002 | h | Camión cuba de 1.000 l | 0.02 | 66.71 | 1.33 |
| MQ0005 | h | Ahoyadora helicoidal | 0.05 | 6.61 | 0.33 |
| MA0001 | kg | Abono complejo N-P-K | 0.1 | 0.45 | 0.05 |
| MA0008 | u | Tutor | 1 | 3.01 | 3.01 |
| MA0014 | u | Quercus robur de 6-8 cm de perímetro, medido a 1 m de altura del tronco, con cepellón (material; 14/04/2009) | 1 | 37.7 | 37.70 |
| MA0011 | m3 | Agua | 0.03 | 0.56 | 0.02 |
| %0001 | % | Costes indirectos | 7 % | 54.19 | 3.79 |
|  |  | Total |  |  | 57.98 |

| Medición | Largo | Parcial |
|---|---|---|
| Robledal P4-P31 MI | 52 | 52.00 |
| Total |  | 52 |

**RE0501022** UD PLANTACIÓN DE ÁRBOL BETULA ALBA 6-8 CM DE PERÍMETRO CP
13 UD × 40.59 = 527.67
Precios: Presupuesto 40.59; 000 37.08
Suministro y plantación de Betula alba de 6-8 cm de perímetro, medido a 1 m de altura del tronco, con cepellón. incluida la apertura del hoyo de 0,60 m x 0,60 m x 0,60 m, relleno del hoyo con tierra vegetal mejorada con mantillo o turba enriquecida, aporte de abono complejo n-p-k (15-15-15), primer riego posterior a la plantación, verificación del drenaje del hoyo y retirada, en su caso, de sobrantes a vertedero, colocación de tutor (madera tratada) adecuadamente anclado. Incluida reposición de marras.

| Código | Ud | Descripción | Rendimiento | Precio | Importe |
|---|---|---|---|---|---|
| MO0015 | h | Oficial 2ª | 0.05 | 27.97 | 1.399 |
| MO0035 | h | Peón ordinario | 0.4 | 25.88 | 10.352 |
| MQ0002 | h | Camión cuba de 1.000 l | 0.02 | 66.71 | 1.334 |
| MQ0005 | h | Ahoyadora helicoidal | 0.05 | 6.61 | 0.331 |
| MA0001 | kg | Abono complejo N-P-K | 0.1 | 0.45 | 0.045 |
| MA0008 | u | Tutor | 1 | 3.01 | 3.010 |
| MA0089 | u | Betula alba 6-8 cm de perímetro, medido a 1 m de altura del tronco, con cepellón (material; 14/04/2009) | 1 | 21.45 | 21.450 |
| MA0011 | m3 | Agua | 0.03 | 0.56 | 0.017 |
| %0001 | % | Costes indirectos | 7 % | 37.938 | 2.656 |
|  |  | Total |  |  | 40.59 |

| Medición | Largo | Parcial |
|---|---|---|
| Robledal P4-P31 MI | 13 | 13.00 |
| Total |  | 13 |

**RE0501016** UD PLANTACIÓN DE ÁRBOL ACER CAMPESTRE 6-8 CM DE PERÍMETRO CP
13 UD × 38.72 = 503.36
Precios: Presupuesto 38.72; 000 35.28
suministro y plantación de Acer campestre de 6-8 cm de perímetro, medido a 1 m de altura del tronco, con cepellón. incluida la apertura del hoyo de 0,60 m x 0,60 m x 0,60 m, relleno del hoyo con tierra vegetal mejorada con mantillo o turba enriquecida, aporte de abono complejo n-p-k (15-15-15), primer riego posterior a la plantación, verificación del drenaje del hoyo y retirada, en su caso, de sobrantes a vertedero, colocación de tutor (madera tratada) adecuadamente anclado. Incluida reposición de marras.

| Código | Ud | Descripción | Rendimiento | Precio | Importe |
|---|---|---|---|---|---|
| MO0015 | h | Oficial 2ª | 0.05 | 27.97 | 1.40 |
| MO0035 | h | Peón ordinario | 0.4 | 25.88 | 10.35 |
| MQ0002 | h | Camión cuba de 1.000 l | 0.02 | 66.71 | 1.33 |
| MQ0005 | h | Ahoyadora helicoidal | 0.05 | 6.61 | 0.33 |
| MA0001 | kg | Abono complejo N-P-K | 0.1 | 0.45 | 0.05 |
| MA0008 | u | Tutor | 1 | 3.01 | 3.01 |
| MA0009 | u | Protector de base | 1 | 1.5 | 1.50 |
| MA0083 | u | Acer campestre de 6-8 cm de perímetro, medido a 1 m de altura del tronco, con cepellón (material; 14/04/2009) | 1 | 18.2 | 18.20 |
| MA0011 | m3 | Agua | 0.03 | 0.56 | 0.02 |
| %0001 | % | Costes indirectos | 7 % | 36.19 | 2.53 |
|  |  | Total |  |  | 38.72 |

| Medición | Largo | Parcial |
|---|---|---|
| Robledal P4-P31 MI | 13 | 13.00 |
| Total |  | 13 |

**RE0505011** UD PLANTACIÓN DE ARBUSTO SALIX ATROCINEREA 80-100 CM DE ALTURA EN CONTENEDOR
53 UD × 9.53 = 505.09
Precios: Presupuesto 9.53; 000 7.51
Suministro y plantación de Salix atrocinerea de 80-100 cm de altura, servido en contenedor. Incluida la apertura del hoyo de 0,40 m x 0,40 m x 0,40 m, relleno del hoyo con tierra vegetal mejorada con mantillo o turba enriquecida, aporte de abono complejo N-P-K (15-15-15), primer riego posterior a la plantación, verificación del drenaje del hoyo y retirada, en su caso, de sobrantes a vertedero. Incluida reposición de marras.

| Código | Ud | Descripción | Rendimiento | Precio | Importe |
|---|---|---|---|---|---|
| MO0030 | h | Peón especializado (mano de obra) | 0.15 | 26.23 | 3.93 |
| MQ0002 | h | Camión cuba de 1.000 l | 0.015 | 66.71 | 1.00 |
| MA0001 | kg | Abono complejo N-P-K | 0.07 | 0.45 | 0.03 |
| MA0036 | u | Salix atrocinerea de 80-100 cm de altura, en contenedor (material; 14/04/2009) | 1 | 3.95 | 3.95 |
| MA0011 | m3 | Agua | 0.005 | 0.56 | 0.00 |
| %0001 | % | Costes indirectos | 7 % | 8.91 | 0.62 |
|  |  | Total |  |  | 9.53 |

| Medición | Largo | Parcial |
|---|---|---|
| Aliseda P1 MI | 1 | 1.00 |
| Aliseda P1-P26 MD | 52 | 52.00 |
| Subtotal |  | 53.00 |
| Total |  | 53 |

**RE0505002** UD PLANTACIÓN DE ARBUSTO CORYLUS AVELLANA 80-100 M DE ALTURA CT
19 UD × 14 = 266.00
Precios: Presupuesto 14; 000 11.81
Suministro y plantación de Corylus avellana de 80-100 cm de altura, servido en contenedor. Incluida la apertura del hoyo de 0,40 m x 0,40 m x 0,40 m, relleno del hoyo con tierra vegetal mejorada con mantillo o turba enriquecida, aporte de abono complejo n-p-k (15-15-15), primer riego posterior a la plantación, verificación del drenaje del hoyo y retirada, en su caso, de sobrantes a vertedero. Incluida reposición de marras.

| Código | Ud | Descripción | Rendimiento | Precio | Importe |
|---|---|---|---|---|---|
| MO0030 | h | Peón especializado | 0.15 | 26.23 | 3.93 |
| MQ0002 | h | Camión cuba de 1.000 l | 0.015 | 66.71 | 1.00 |
| MA0001 | kg | Abono complejo N-P-K | 0.07 | 0.45 | 0.03 |
| MA0027 | u | Corylus avellana de 80-100 cm de altura, en contenedor (material; 14/04/2009) | 1 | 8.12 | 8.12 |
| MA0011 | m3 | Agua | 0.005 | 0.56 | 0.00 |
| %0001 | % | Costes indirectos | 7 % | 13.08 | 0.92 |
|  |  | Total |  |  | 14 |

| Medición | Largo | Parcial |
|---|---|---|
| Robledal P4-P31 MI | 19 | 19.00 |
| Total |  | 19 |

**RE0505005** UD PLANTACIÓN DE ARBUSTO CRATAEGUS MONOGYNA 80-100 CM DE ALTURA CT
13 UD × 9.53 = 123.89
Precios: Presupuesto 9.53; 000 7.51
Suministro y plantación de Crataegus monogyna de 80-100 cm de altura, servido en contenedor. Incluida la apertura del hoyo de 0,40 m x 0,40 m x 0,40 m, relleno del hoyo con tierra vegetal mejorada con mantillo o turba enriquecida, aporte de abono complejo n-p-k (15-15-15), primer riego posterior a la plantación, verificación del drenaje del hoyo y retirada, en su caso, de sobrantes a vertedero. Incluida reposición de marras.

| Código | Ud | Descripción | Rendimiento | Precio | Importe |
|---|---|---|---|---|---|
| MO0030 | h | Peón especializado | 0.15 | 26.23 | 3.93 |
| MQ0002 | h | Camión cuba de 1.000 l | 0.015 | 66.71 | 1.00 |
| MA0001 | kg | Abono complejo N-P-K | 0.07 | 0.45 | 0.03 |
| MA0030 | u | Crataegus monogyna de 80-100 cm de altura, en contenedor (material; 14/04/2009) | 1 | 3.95 | 3.95 |
| MA0011 | m3 | Agua | 0.005 | 0.56 | 0.00 |
| %0001 | % | Costes indirectos | 7 % | 8.91 | 0.62 |
|  |  | Total |  |  | 9.53 |

| Medición | Largo | Parcial |
|---|---|---|
| Robledal P4-P31 MI | 13 | 13.00 |
| Total |  | 13 |

**RE0505134** UD PLANTACIÓN DE ARBUSTO RUBUS ULMIFOLIUS 30-40 CM CT (1,2 L)
53 UD × 7.53 = 399.09
Precios: Presupuesto 7.53; 000 5.58
Suministro y plantación de ubus ulmifolius de 30-40 cm de altura, en contenedor de 1,2 l. Incluida la apertura del hoyo de 0,40 m x 0,40 m x 0,40 m, relleno del hoyo con tierra vegetal mejorada con mantillo o turba enriquecida, aporte de abono complejo N-P-K (15-15-15), primer riego posterior a la plantación, verificación del drenaje del hoyo y retirada, en su caso, de sobrantes a vertedero. Incluida reposición de marras.

| Código | Ud | Descripción | Rendimiento | Precio | Importe |
|---|---|---|---|---|---|
| MO0030 | h | Peón especializado | 0.15 | 26.23 | 3.93 |
| MQ0002 | h | Camión cuba de 1.000 l | 0.015 | 66.71 | 1.00 |
| MA0001 | kg | Abono complejo N-P-K | 0.07 | 0.45 | 0.03 |
| MA0626 | u | Rubus ulmifolius 30-40 cm de altura, en contenedor (1,2 l) (material; 13/01/2009) | 1 | 2.08 | 2.08 |
| MA0011 | m3 | Agua | 0.005 | 0.56 | 0.00 |
| %0001 | % | Costes indirectos | 7 % | 7.04 | 0.49 |
|  |  | Total |  |  | 7.53 |

| Medición | Largo | Parcial |
|---|---|---|
| Aliseda P1 MI | 1 | 1.00 |
| Aliseda P1-P26 MD | 52 | 52.00 |
| Subtotal |  | 53.00 |
| Total |  | 53 |

**RE0509001** UD PLANTACIÓN DE TREPADORA HEDERA HELIX 100-125 CM DE ALTURA CT
200 UD × 11.2 = 2240.00
Precios: Presupuesto 11.2; 000 9.1
Suministro y plantación de Hedera helix de 100-125 cm de altura, servido en contenedor (4 l). Incluida la apertura del hoyo de 0,40 m x 0,40 m x 0,40 m, relleno del hoyo con tierra vegetal mejorada con mantillo o turba enriquecida, aporte de abono complejo n-p-k (15-15-15), primer riego posterior a la plantación, verificación del drenaje del hoyo y retirada, en su caso, de sobrantes a vertedero. Incluida reposición de marras.

| Código | Ud | Descripción | Rendimiento | Precio | Importe |
|---|---|---|---|---|---|
| MO0030 | h | Peón especializado | 0.15 | 26.23 | 3.935 |
| MQ0002 | h | Camión cuba de 1.000 l | 0.015 | 66.71 | 1.001 |
| MA0001 | kg | Abono complejo N-P-K | 0.07 | 0.45 | 0.032 |
| MA0098 | u | Hedera helix de 100-125 cm de altura, en contenedor (4 l) (material; 13/01/2009) | 1 | 5.5 | 5.500 |
| MA0011 | m3 | Agua | 0.005 | 0.56 | 0.003 |
| %0001 | % | Costes indirectos | 7 % | 10.471 | 0.733 |
|  |  | Total |  |  | 11.2 |

| Medición | Largo | Parcial |
|---|---|---|
| Escollera P26-P35 MI | 200 | 200.00 |
| Total |  | 200 |

**RE0807001** M2 MALLA ENTUTORADORA PARA TREPADORAS
100 M2 × 3.32 = 332.00
Precios: Presupuesto 3.32; 000 2.32
Suministro y colocación de malla entutoradora plástica para trepadoras, de 1 m de altura y color verde.

| Código | Ud | Descripción | Rendimiento | Precio | Importe |
|---|---|---|---|---|---|
| MO0015 | h | Oficial 2ª | 0.05 | 27.97 | 1.40 |
| MO0035 | h | Peón ordinario | 0.05 | 25.88 | 1.29 |
| MA0241 | m | Malla plástica de 1 m de altura (material; 16/04/2009) | 1 | 0.41 | 0.41 |
| %0001 | % | Costes indirectos | 7 % | 3.10 | 0.22 |
|  |  | Total |  |  | 3.32 |

| Medición | Largo | Parcial |
|---|---|---|
| Escollera P26-P35 MI | 100 | 100.00 |
| Total |  | 100 |

**RE1103002** M2 DESBROCE SELECTIVO MANUAL Y RECOGIDA DE RESTOS
1425.19 M2 × 0.62 = 883.62
Precios: Presupuesto 0.62; 000 0.43
Desbroce selectivo de especies exóticas invasoras con medios manuales. Incluida recogida de restos con medios manuales y carga sobre camión o contenedor.

| Código | Ud | Descripción | Rendimiento | Precio | Importe |
|---|---|---|---|---|---|
| MO0030 | h | Peón especializado | 0.012 | 26.23 | 0.31 |
| MO0035 | h | Peón ordinario | 0.009 | 25.88 | 0.23 |
| MQ0029 | h | Desbrozadora manual de brazo con cabezal de disco (maquinaria; 05/02/2010) | 0.012 | 3.1 | 0.04 |
| %0001 | % | Costes indirectos | 7 % | 0.58 | 0.04 |
|  |  | Total |  |  | 0.62 |

| Medición | Largo | Parcial |
|---|---|---|
| Aliseda P1 MI | 15.19 | 15.19 |
| Aliseda P1-P26 MD | 1410 | 1410.00 |
| Subtotal |  | 1425.19 |
| Total |  | 1425.19 |

**RE06001** UD ESTAQUILLADO DE SALIX ATROCINEREA
536 UD × 3.1 = 1661.60
Precios: Presupuesto 3.1; 000 2.5
Suministro y estaquillado con Salix atrocinerea de zonas cercanas a la obra. Incluida la recolección y transporte de las estaquillas, primer riego posterior al estaquillado y reposición de marrras.

| Código | Ud | Descripción | Rendimiento | Precio | Importe |
|---|---|---|---|---|---|
| MO0015 | h | Oficial 2ª | 0.025 | 27.97 | 0.70 |
| MO0035 | h | Peón ordinario | 0.03 | 25.88 | 0.78 |
| MA0108 | u | Estaquilla de Salix atrocinerea de 100 cm de altura (material; 13/01/2009) | 1 | 1.42 | 1.42 |
| %0001 | % | Costes indirectos | 7 % | 2.90 | 0.20 |
|  |  | Total |  |  | 3.1 |

| Medición | Largo | Parcial |
|---|---|---|
| Escollera P1 MI | 84 | 84.00 |
| Escollera P26-P36 MD | 452 | 452.00 |
| Subtotal |  | 536.00 |
| Total |  | 536 |

#### 7.1.2 ESTACIÓN DE BOMBEO
Importe: Presupuesto 3045.82; 000 2486.33

**RE0102002** M2 SUBSOLADO DE TERRENO COMPACTO A 45 CM DE PROFUNDIDAD CON TRACTOR SOBRE NEUMÁTICOS Y EQUIPO SUBSOLADOR CON 3 BRAZOS
717.28 M2 × 0.35 = 251.05

| Medición | Largo | Parcial |
|---|---|---|
| Aliseda MI río | 110.64 | 110.64 |
| Aliseda MD río | 36.34 | 36.34 |
| Robledal oeste | 293.28 | 293.28 |
| Robledal este | 277.02 | 277.02 |
| Subtotal |  | 717.28 |
| Total |  | 717.28 |

**RE0107001** M2 GRADEO DE ROTURACIÓN CON PROFUNDIDAD DE 15-20 CM CON TRACTOR SOBRE NEUMÁTICOS Y GRADA DE DISCOS
898.49 M2 × 0.28 = 251.58

| Medición | Largo | Parcial |
|---|---|---|
| Servidumbre túnel | 83.06 | 83.06 |
| Servidumbre puente | 21.9 | 21.90 |
| Aliseda MI río | 110.64 | 110.64 |
| Aliseda MD río | 36.34 | 36.34 |
| Robledal oeste | 293.28 | 293.28 |
| Robledal este | 277.02 | 277.02 |
| Prado vial | 76.25 | 76.25 |
| Subtotal |  | 898.49 |
| Total |  | 898.49 |

**RE0201001** M3 APORTE Y EXTENDIDO DE TIERRA VEGETAL ACOPIADA EN OBRA SOBRE SUPERFICIES A REVEGETAR
31.49 M3 × 5.15 = 162.17

| Medición | Largo | Parcial |
|---|---|---|
| Servidumbre túnel | 24.92 | 24.92 |
| Servidumbre puente | 6.57 | 6.57 |
| Subtotal |  | 31.49 |
| Total |  | 31.49 |

**RE0301003** M2 HIDROSIEMBRA DE HERBÁCEAS H1 SIN TAPADO
898.49 M2 × 0.68 = 610.97

| Medición | Largo | Parcial |
|---|---|---|
| Servidumbre túnel | 83.06 | 83.06 |
| Servidumbre puente | 21.9 | 21.90 |
| Aliseda MI río | 110.64 | 110.64 |
| Aliseda MD río | 36.34 | 36.34 |
| Robledal oeste | 293.28 | 293.28 |
| Robledal este | 277.02 | 277.02 |
| Prado vial | 76.25 | 76.25 |
| Subtotal |  | 898.49 |
| Total |  | 898.49 |

**RE0501028** UD PLANTACIÓN DE ÁRBOL ALNUS GLUTINOSA 6-8 CM DE PERÍMETRO CP
11 UD × 38.93 = 428.23

| Medición | Largo | Parcial |
|---|---|---|
| Aliseda MI río | 7 | 7.00 |
| Aliseda MD río | 4 | 4.00 |
| Subtotal |  | 11.00 |
| Total |  | 11 |

**RE0501010** UD PLANTACIÓN DE ÁRBOL FRAXINUS EXCELSIOR 6-8 CM DE PERÍMETRO CP
6 UD × 35.94 = 215.64

| Medición | Largo | Parcial |
|---|---|---|
| Aliseda MI río | 2 | 2.00 |
| Robledal oeste | 2 | 2.00 |
| Robledal este | 2 | 2.00 |
| Subtotal |  | 6.00 |
| Total |  | 6 |

**RE0501004** UD PLANTACIÓN DE ÁRBOL QUERCUS ROBUR 6-8 CM DE PERÍMETRO CP
12 UD × 57.98 = 695.76

| Medición | Largo | Parcial |
|---|---|---|
| Robledal oeste | 6 | 6.00 |
| Robledal este | 6 | 6.00 |
| Subtotal |  | 12.00 |
| Total |  | 12 |

**RE0501016** UD PLANTACIÓN DE ÁRBOL ACER CAMPESTRE 6-8 CM DE PERÍMETRO CP
4 UD × 38.72 = 154.88

| Medición | Largo | Parcial |
|---|---|---|
| Robledal oeste | 2 | 2.00 |
| Robledal este | 2 | 2.00 |
| Subtotal |  | 4.00 |
| Total |  | 4 |

**RE0501022** UD PLANTACIÓN DE ÁRBOL BETULA ALBA 6-8 CM DE PERÍMETRO CP
4 UD × 40.59 = 162.36

| Medición | Largo | Parcial |
|---|---|---|
| Robledal oeste | 2 | 2.00 |
| Robledal este | 2 | 2.00 |
| Subtotal |  | 4.00 |
| Total |  | 4 |

**RE0505011** UD PLANTACIÓN DE ARBUSTO SALIX ATROCINEREA 80-100 CM DE ALTURA EN CONTENEDOR
2 UD × 9.53 = 19.06

| Medición | Largo | Parcial |
|---|---|---|
| Aliseda MI río | 2 | 2.00 |
| Total |  | 2 |

**RE0505002** UD PLANTACIÓN DE ARBUSTO CORYLUS AVELLANA 80-100 M DE ALTURA CT
4 UD × 14 = 56.00

| Medición | Largo | Parcial |
|---|---|---|
| Robledal oeste | 2 | 2.00 |
| Robledal este | 2 | 2.00 |
| Subtotal |  | 4.00 |
| Total |  | 4 |

**RE0505005** UD PLANTACIÓN DE ARBUSTO CRATAEGUS MONOGYNA 80-100 CM DE ALTURA CT
4 UD × 9.53 = 38.12

| Medición | Largo | Parcial |
|---|---|---|
| Robledal oeste | 2 | 2.00 |
| Robledal este | 2 | 2.00 |
| Subtotal |  | 4.00 |
| Total |  | 4 |

#### 7.1.3 TUBERÍA DE IMPULSIÓN
Importe: Presupuesto 133871.97; 000 99616.47

**RE0102002** M2 SUBSOLADO DE TERRENO COMPACTO A 45 CM DE PROFUNDIDAD CON TRACTOR SOBRE NEUMÁTICOS Y EQUIPO SUBSOLADOR CON 3 BRAZOS
19064.98 M2 × 0.35 = 6672.74

| Medición | Largo | Parcial |
|---|---|---|
| Frutal P13-P15.5 MI | 254.28 | 254.28 |
| Frutal P13-P19 MD | 530.14 | 530.14 |
| Frutal P18-19 MI | 115.39 | 115.39 |
| Frutal P45-P46 MI | 144.26 | 144.26 |
| Frutal P47-P52 MI | 622.01 | 622.01 |
| Frutal P47.5-P52 MD | 227.93 | 227.93 |
| Frutal P75-P78.8 MI | 299.53 | 299.53 |
| Frutal P92-P96 | 1234.1 | 1234.10 |
| Frutal P161.5-P163 MD | 203.6 | 203.60 |
| Frutal P161.5-P163 MI | 261.18 | 261.18 |
| Frutal desagüe 3-P173 MI | 524.81 | 524.81 |
| Frutal P167-P173 MD | 647.13 | 647.13 |
| Frutal P264-P272 MI | 1102.45 | 1102.45 |
| Frutal P264-P270 MD | 600.74 | 600.74 |
| Robledal P39-P41 MD | 305.07 | 305.07 |
| Robledal P40-P41 MI | 208.33 | 208.33 |
| Robledal desagüe 1 P1-P4 Oeste | 155.87 | 155.87 |
| Robledal P59-P61 MI | 42.74 | 42.74 |
| Robledal P59-P61 MD | 5.1 | 5.10 |
| Robledal P67-P68.5 MI | 313.15 | 313.15 |
| Robledal P68-P68.5 MD | 81.03 | 81.03 |
| Robledal P69-P70 MD | 33.47 | 33.47 |
| Robledal P82.5-P83 MD | 46.2 | 46.20 |
| Robledal P88-P89 MI | 314.57 | 314.57 |
| Robledal P107-P108 MI | 256.4 | 256.40 |
| Robledal P108-P157 MI | 4117.34 | 4117.34 |
| Robledal P106-P108 MD | 510.89 | 510.89 |
| Robledal P108-P117.5 MD | 508.02 | 508.02 |
| Robledal desagüe 2 P1-P5 Sur | 287.53 | 287.53 |
| Robledal desagüe 2 P1-P5 Norte | 181.61 | 181.61 |
| Robledal P156-P157 MD | 208.66 | 208.66 |
| Robledal P163-P164 MD | 43.54 | 43.54 |
| Robledal P163-P164 MI | 118.86 | 118.86 |
| Robledal P242-P245 MI | 85.98 | 85.98 |
| Robledal P247-P253 MI | 623.81 | 623.81 |
| Robledal P259.5-P262 MD | 330.49 | 330.49 |
| Robledal P284-P289 MD | 611.09 | 611.09 |
| Aliseda P254-P259 MI | 195.83 | 195.83 |
| Aliseda P243-P244 MD | 36.62 | 36.62 |
| Conífera desagüe 1 P4-P5 Oeste | 58.23 | 58.23 |
| Conífera desagüe 1 P4-P5 Este | 41.57 | 41.57 |
| Conífera P89-P92 MI | 661.83 | 661.83 |
| Conífera P201-P202 MI | 186.23 | 186.23 |
| Conífera P205-P207 MI | 184.83 | 184.83 |
| Frondosa P19-P25.5 MI | 711.14 | 711.14 |
| Frondosa P19-P25.5 MD | 696.48 | 696.48 |
| Frondosa chimenea Juantorena P2-P1 Sur | 134.92 | 134.92 |
| Subtotal |  | 19064.98 |
| Total |  | 19064.98 |

**RE0107001** M2 GRADEO DE ROTURACIÓN CON PROFUNDIDAD DE 15-20 CM CON TRACTOR SOBRE NEUMÁTICOS Y GRADA DE DISCOS
63833.17 M2 × 0.28 = 17873.29

| Medición | Largo | Parcial |
|---|---|---|
| Servidumbre P13.1-P33 | 1879.04 | 1879.04 |
| Servidumbre chimenea Juantorena | 660.76 | 660.76 |
| Servidumbre P33-P38 | 522.35 | 522.35 |
| Servidumbre desagüe 1 | 622.51 | 622.51 |
| Servidumbre P40-P60 | 2011.23 | 2011.23 |
| Servidumbre P61-P68.5 | 843.36 | 843.36 |
| Servidumbre P78.5-P105 | 2574.23 | 2574.23 |
| Servidumbre P105-desagüe 2 | 456.2 | 456.20 |
| Servidumbre desagüe 2 | 373.76 | 373.76 |
| Servidumbre desagüe 2-P117.5 | 776.78 | 776.78 |
| Servidumbre P117.5-P121.5 | 168.28 | 168.28 |
| Servidumbre P121.5-desagüe 3 | 4203.38 | 4203.38 |
| Servidumbre desagüe 3 | 314.35 | 314.35 |
| Servidumbre desagüe 3-P176 | 892.56 | 892.56 |
| Servidumbre P176-P178 | 176.08 | 176.08 |
| Servidumbre P179-P193 | 1341.92 | 1341.92 |
| Servidumbre P196-P208 | 1434.6 | 1434.60 |
| Servidumbre P256-P258 | 226.38 | 226.38 |
| Servidumbre P259-P262 | 288.65 | 288.65 |
| Servidumbre P264-P277 | 1318.55 | 1318.55 |
| Prado P25.5-P38 MI | 1599.08 | 1599.08 |
| Prado P25.5-P33 MD | 810.27 | 810.27 |
| Prado P33.5-P38 MD | 633.51 | 633.51 |
| Prado chimenea Juantorena P5-P2 Sur | 353.31 | 353.31 |
| Prado desagüe 1 P3-P4 Este | 12.48 | 12.48 |
| Prado P41-P47 MI | 528.64 | 528.64 |
| Prado P52-P59 MI | 835.33 | 835.33 |
| Prado P41-P59 MD | 1885.38 | 1885.38 |
| Prado P61-P65 MI | 480.27 | 480.27 |
| Prado P78.8-P89 MI | 1911.64 | 1911.64 |
| Prado P78.5-P82.5 MD | 420.58 | 420.58 |
| Prado P96-P103 MI | 1904.72 | 1904.72 |
| Prado P87-P88 MD | 47.41 | 47.41 |
| Prado P103-P105 MI | 261.11 | 261.11 |
| Prado P107-P117.5 MI | 663.43 | 663.43 |
| Prado P103-P106 MD | 163.08 | 163.08 |
| Prado P107-P117.5 MD | 567.05 | 567.05 |
| Prado desagüe 2 P5-P7 Norte | 306.98 | 306.98 |
| Prado P154.5-P156 MD | 109.69 | 109.69 |
| Prado P157-P161.5 MD | 607.72 | 607.72 |
| Prado P164-P167 MD | 598.29 | 598.29 |
| Prado P157-P161.5 MI | 519.84 | 519.84 |
| Prado P164-P167 MI | 381.23 | 381.23 |
| Prado desagüe 3 P2-P8 Sur | 404.61 | 404.61 |
| Prado desagüe 3 P2-P8 Norte | 263.17 | 263.17 |
| Prado P173-P176 MI | 459.58 | 459.58 |
| Prado P176-P177,5 MI | 113.62 | 113.62 |
| Prado P173-P176 MD | 502.81 | 502.81 |
| Prado P176-P177,5 MD | 138.42 | 138.42 |
| Prado P192-P201 MI | 896.67 | 896.67 |
| Prado P202-P205 MI | 302.2 | 302.20 |
| Prado P195-P206 MD | 1589.46 | 1589.46 |
| Prado P231-P238 MI | 202.12 | 202.12 |
| Prado P256-P259 MI | 61.47 | 61.47 |
| Prado P259-P261 MI | 247.43 | 247.43 |
| Prado P247-P251 MD | 74.58 | 74.58 |
| Prado P255-P256 MD | 33.35 | 33.35 |
| Prado P257-P258 MD | 118.72 | 118.72 |
| Prado P259-P261 MD | 196.5 | 196.50 |
| Prado P272-P276 MI | 535.89 | 535.89 |
| Prado P270-P276 MD | 793.36 | 793.36 |
| Prado P288-P289 MD | 100.39 | 100.39 |
| Frutal P13-P15.5 MI | 254.28 | 254.28 |
| Frutal P13-P19 MD | 530.14 | 530.14 |
| Frutal P18-19 MI | 115.39 | 115.39 |
| Frutal P45-P46 MI | 144.26 | 144.26 |
| Frutal P47-P52 MI | 622.01 | 622.01 |
| Frutal P47.5-P52 MD | 227.93 | 227.93 |
| Frutal P75-P78.8 MI | 299.53 | 299.53 |
| Frutal P92-P96 | 1234.1 | 1234.10 |
| Frutal P161.5-P163 MD | 203.6 | 203.60 |
| Frutal P161.5-P163 MI | 261.18 | 261.18 |
| Frutal desagüe 3-P173 MI | 524.81 | 524.81 |
| Frutal P167-P173 MD | 647.13 | 647.13 |
| Frutal P264-P272 MI | 1102.45 | 1102.45 |
| Frutal P264-P270 MD | 600.74 | 600.74 |
| Robledal P39-P41 MD | 305.07 | 305.07 |
| Robledal P40-P41 MI | 208.33 | 208.33 |
| Robledal desagüe 1 P1-P4 Oeste | 155.87 | 155.87 |
| Robledal P59-P61 MI | 42.74 | 42.74 |
| Robledal P59-P61 MD | 5.1 | 5.10 |
| Robledal P67-P68.5 MI | 313.15 | 313.15 |
| Robledal P68-P68.5 MD | 81.03 | 81.03 |
| Robledal P69-P70 MD | 33.47 | 33.47 |
| Robledal P82.5-P83 MD | 46.2 | 46.20 |
| Robledal P88-P89 MI | 314.57 | 314.57 |
| Robledal P107-P108 MI | 256.4 | 256.40 |
| Robledal P108-P157 MI | 4117.34 | 4117.34 |
| Robledal P106-P108 MD | 510.89 | 510.89 |
| Robledal P108-P117.5 MD | 508.02 | 508.02 |
| Robledal desagüe 2 P1-P5 Sur | 287.53 | 287.53 |
| Robledal desagüe 2 P1-P5 Norte | 181.61 | 181.61 |
| Robledal P156-P157 MD | 208.66 | 208.66 |
| Robledal P163-P164 MD | 43.54 | 43.54 |
| Robledal P163-P164 MI | 118.86 | 118.86 |
| Robledal P242-P245 MI | 85.98 | 85.98 |
| Robledal P247-P253 MI | 623.81 | 623.81 |
| Robledal P259.5-P262 MD | 330.49 | 330.49 |
| Robledal P284-P289 MD | 611.09 | 611.09 |
| Aliseda P254-P259 MI | 195.83 | 195.83 |
| Aliseda P243-P244 MD | 36.62 | 36.62 |
| Conífera desagüe 1 P4-P5 Oeste | 58.23 | 58.23 |
| Conífera desagüe 1 P4-P5 Este | 41.57 | 41.57 |
| Conífera P89-P92 MI | 661.83 | 661.83 |
| Conífera P201-P202 MI | 186.23 | 186.23 |
| Conífera P205-P207 MI | 184.83 | 184.83 |
| Frondosa P19-P25.5 MI | 711.14 | 711.14 |
| Frondosa P19-P25.5 MD | 696.48 | 696.48 |
| Frondosa chimenea Juantorena P2-P1 Sur | 134.92 | 134.92 |
| Pista P115.5-P155 | 1047.83 | 1047.83 |
| Subtotal |  | 63833.17 |
| Total |  | 63833.17 |

**RE0201001** M3 APORTE Y EXTENDIDO DE TIERRA VEGETAL ACOPIADA EN OBRA SOBRE SUPERFICIES A REVEGETAR
6855.39 M3 × 5.15 = 35305.26

| Medición | Largo | Parcial |
|---|---|---|
| Servidumbre P13.1-P33 | 563.71 | 563.71 |
| Servidumbre chimenea Juantorena | 198.23 | 198.23 |
| Servidumbre P33-P38 | 156.71 | 156.71 |
| Servidumbre desagüe 1 | 186.75 | 186.75 |
| Servidumbre P40-P60 | 603.37 | 603.37 |
| Servidumbre P61-P68.5 | 253.01 | 253.01 |
| Servidumbre P78.5-P105 | 772.27 | 772.27 |
| Servidumbre P105-desagüe 2 | 136.86 | 136.86 |
| Servidumbre desagüe 2 | 112.13 | 112.13 |
| Servidumbre desagüe 2-P117.5 | 233.03 | 233.03 |
| Servidumbre P117.5-P121.5 | 50.48 | 50.48 |
| Servidumbre P121.5-desagüe 3 | 1261.01 | 1261.01 |
| Servidumbre desagüe 3 | 94.31 | 94.31 |
| Servidumbre desagüe 3-P176 | 267.77 | 267.77 |
| Servidumbre P176-P178 | 52.82 | 52.82 |
| Servidumbre P179-P193 | 402.58 | 402.58 |
| Servidumbre P196-P208 | 430.38 | 430.38 |
| Servidumbre P256-P258 | 67.91 | 67.91 |
| Servidumbre P259-P262 | 86.6 | 86.60 |
| Servidumbre P264-P277 | 395.57 | 395.57 |
| Robledal P108-P157 MI | 215.54 | 215.54 |
| Pista P115.5-P155 | 314.35 | 314.35 |
| Subtotal |  | 6855.39 |
| Total |  | 6855.39 |

**RE0301003** M2 HIDROSIEMBRA DE HERBÁCEAS H1 SIN TAPADO
66222.11 M2 × 0.68 = 45031.03

| Medición | Largo | Parcial |
|---|---|---|
| Servidumbre P13.1-P33 | 1879.04 | 1879.04 |
| Servidumbre chimenea Juantorena | 660.76 | 660.76 |
| Servidumbre P33-P38 | 522.35 | 522.35 |
| Servidumbre desagüe 1 | 622.51 | 622.51 |
| Servidumbre P40-P60 | 2011.23 | 2011.23 |
| Servidumbre P61-P68.5 | 843.36 | 843.36 |
| Servidumbre P78.5-P105 | 2574.23 | 2574.23 |
| Servidumbre P105-desagüe 2 | 456.2 | 456.20 |
| Servidumbre desagüe 2 | 373.76 | 373.76 |
| Servidumbre desagüe 2-P117.5 | 776.78 | 776.78 |
| Servidumbre P117.5-P121.5 | 168.28 | 168.28 |
| Servidumbre P121.5-desagüe 3 | 4203.38 | 4203.38 |
| Servidumbre desagüe 3 | 314.35 | 314.35 |
| Servidumbre desagüe 3-P176 | 892.56 | 892.56 |
| Servidumbre P176-P178 | 176.08 | 176.08 |
| Servidumbre P179-P193 | 1341.92 | 1341.92 |
| Servidumbre P196-P208 | 1434.6 | 1434.60 |
| Servidumbre P256-P258 | 226.38 | 226.38 |
| Servidumbre P259-P262 | 288.65 | 288.65 |
| Servidumbre P264-P277 | 1318.55 | 1318.55 |
| Prado P25.5-P38 MI | 1599.08 | 1599.08 |
| Prado P25.5-P33 MD | 810.27 | 810.27 |
| Prado P33.5-P38 MD | 633.51 | 633.51 |
| Prado chimenea Juantorena P5-P2 Sur | 353.31 | 353.31 |
| Prado desagüe 1 P3-P4 Este | 12.48 | 12.48 |
| Prado P41-P47 MI | 528.64 | 528.64 |
| Prado P52-P59 MI | 835.33 | 835.33 |
| Prado P41-P59 MD | 1885.38 | 1885.38 |
| Prado P61-P65 MI | 480.27 | 480.27 |
| Prado P78.8-P89 MI | 1911.64 | 1911.64 |
| Prado P78.5-P82.5 MD | 420.58 | 420.58 |
| Prado P96-P103 MI | 1904.72 | 1904.72 |
| Prado P87-P88 MD | 47.41 | 47.41 |
| Prado P103-P105 MI | 261.11 | 261.11 |
| Prado P107-P117.5 MI | 663.43 | 663.43 |
| Prado P103-P106 MD | 163.08 | 163.08 |
| Prado P107-P117.5 MD | 567.05 | 567.05 |
| Prado desagüe 2 P5-P7 Norte | 306.98 | 306.98 |
| Prado P154.5-P156 MD | 109.69 | 109.69 |
| Prado P157-P161.5 MD | 607.72 | 607.72 |
| Prado P164-P167 MD | 598.29 | 598.29 |
| Prado P157-P161.5 MI | 519.84 | 519.84 |
| Prado P164-P167 MI | 381.23 | 381.23 |
| Prado desagüe 3 P2-P8 Sur | 404.61 | 404.61 |
| Prado desagüe 3 P2-P8 Norte | 263.17 | 263.17 |
| Prado P173-P176 MI | 459.58 | 459.58 |
| Prado P176-P177,5 MI | 113.62 | 113.62 |
| Prado P173-P176 MD | 502.81 | 502.81 |
| Prado P176-P177,5 MD | 138.42 | 138.42 |
| Prado P192-P201 MI | 896.67 | 896.67 |
| Prado P202-P205 MI | 302.2 | 302.20 |
| Prado P195-P206 MD | 1589.46 | 1589.46 |
| Prado P231-P238 MI | 202.12 | 202.12 |
| Prado P256-P259 MI | 61.47 | 61.47 |
| Prado P259-P261 MI | 247.43 | 247.43 |
| Prado P247-P251 MD | 74.58 | 74.58 |
| Prado P255-P256 MD | 33.35 | 33.35 |
| Prado P257-P258 MD | 118.72 | 118.72 |
| Prado P259-P261 MD | 196.5 | 196.50 |
| Prado P272-P276 MI | 535.89 | 535.89 |
| Prado P270-P276 MD | 793.36 | 793.36 |
| Prado P288-P289 MD | 100.39 | 100.39 |
| Frutal P13-P15.5 MI | 254.28 | 254.28 |
| Frutal P13-P19 MD | 530.14 | 530.14 |
| Frutal P18-19 MI | 115.39 | 115.39 |
| Frutal P45-P46 MI | 144.26 | 144.26 |
| Frutal P47-P52 MI | 622.01 | 622.01 |
| Frutal P47.5-P52 MD | 227.93 | 227.93 |
| Frutal P75-P78.8 MI | 299.53 | 299.53 |
| Frutal P92-P96 | 1234.1 | 1234.10 |
| Frutal P161.5-P163 MD | 203.6 | 203.60 |
| Frutal P161.5-P163 MI | 261.18 | 261.18 |
| Frutal desagüe 3-P173 MI | 524.81 | 524.81 |
| Frutal P167-P173 MD | 647.13 | 647.13 |
| Frutal P264-P272 MI | 1102.45 | 1102.45 |
| Frutal P264-P270 MD | 600.74 | 600.74 |
| Robledal P39-P41 MD | 305.07 | 305.07 |
| Robledal P40-P41 MI | 208.33 | 208.33 |
| Robledal desagüe 1 P1-P4 Oeste | 155.87 | 155.87 |
| Robledal P59-P61 MI | 42.74 | 42.74 |
| Robledal P59-P61 MD | 5.1 | 5.10 |
| Robledal P67-P68.5 MI | 313.15 | 313.15 |
| Robledal P68-P68.5 MD | 81.03 | 81.03 |
| Robledal P69-P70 MD | 33.47 | 33.47 |
| Robledal P82.5-P83 MD | 46.2 | 46.20 |
| Robledal P88-P89 MI | 314.57 | 314.57 |
| Robledal P107-P108 MI | 256.4 | 256.40 |
| Robledal P108-P157 MI | 4117.34 | 4117.34 |
| Robledal P106-P108 MD | 510.89 | 510.89 |
| Robledal P108-P117.5 MD | 508.02 | 508.02 |
| Robledal desagüe 2 P1-P5 Sur | 287.53 | 287.53 |
| Robledal desagüe 2 P1-P5 Norte | 181.61 | 181.61 |
| Robledal P156-P157 MD | 208.66 | 208.66 |
| Robledal P163-P164 MD | 43.54 | 43.54 |
| Robledal P163-P164 MI | 118.86 | 118.86 |
| Robledal P242-P245 MI | 85.98 | 85.98 |
| Robledal P247-P253 MI | 623.81 | 623.81 |
| Robledal P259.5-P262 MD | 330.49 | 330.49 |
| Robledal P284-P289 MD | 611.09 | 611.09 |
| Aliseda P254-P259 MI | 195.83 | 195.83 |
| Aliseda P243-P244 MD | 36.62 | 36.62 |
| Desmonte P117.5-P123 MD | 667.26 | 667.26 |
| Desmonte P123-P134 MD | 2066.68 | 2066.68 |
| Desmonte P134-P155 MD | 2330.23 | 2330.23 |
| Pista P115.5-P155 | 1047.83 | 1047.83 |
| Subtotal |  | 66222.11 |
| Total |  | 66222.11 |

**RE0501028** UD PLANTACIÓN DE ÁRBOL ALNUS GLUTINOSA 6-8 CM DE PERÍMETRO CP
17 UD × 38.93 = 661.81

| Medición | Largo | Parcial |
|---|---|---|
| Aliseda P254-P259 MI | 13 | 13.00 |
| Aliseda P243-P244 MD | 4 | 4.00 |
| Subtotal |  | 17.00 |
| Total |  | 17 |

**RE0501010** UD PLANTACIÓN DE ÁRBOL FRAXINUS EXCELSIOR 6-8 CM DE PERÍMETRO CP
91 UD × 35.94 = 3270.54

| Medición | Largo | Parcial |
|---|---|---|
| Aliseda P254-P259 MI | 5 | 5.00 |
| Robledal P39-P41 MD | 3 | 3.00 |
| Robledal P40-P41 MI | 2 | 2.00 |
| Robledal desagüe 1 P1-P4 Oeste | 2 | 2.00 |
| Robledal P67-P68.5 MI | 3 | 3.00 |
| Robledal P88-P89 MI | 3 | 3.00 |
| Robledal P107-P108 MI | 2 | 2.00 |
| Robledal P108-P157 MI | 38 | 38.00 |
| Robledal P106-P108 MD | 5 | 5.00 |
| Robledal P108-P117.5 MD | 5 | 5.00 |
| Robledal desagüe 2 P1-P5 Sur | 3 | 3.00 |
| Robledal desagüe 2 P1-P5 Norte | 2 | 2.00 |
| Robledal P156-P157 MD | 2 | 2.00 |
| Robledal P163-P164 MI | 1 | 1.00 |
| Robledal P247-P253 MI | 6 | 6.00 |
| Robledal P259.5-P262 MD | 3 | 3.00 |
| Robledal P284-P289 MD | 6 | 6.00 |
| Subtotal |  | 91.00 |
| Total |  | 91 |

**RE0501004** UD PLANTACIÓN DE ÁRBOL QUERCUS ROBUR 6-8 CM DE PERÍMETRO CP
246 UD × 57.98 = 14263.08

| Medición | Largo | Parcial |
|---|---|---|
| Robledal P39-P41 MD | 7 | 7.00 |
| Robledal P40-P41 MI | 6 | 6.00 |
| Robledal desagüe 1 P1-P4 Oeste | 4 | 4.00 |
| Robledal P59-P61 MI | 3 | 3.00 |
| Robledal P59-P61 MD | 1 | 1.00 |
| Robledal P67-P68.5 MI | 8 | 8.00 |
| Robledal P68-P68.5 MD | 5 | 5.00 |
| Robledal P69-P70 MD | 2 | 2.00 |
| Robledal P82.5-P83 MD | 3 | 3.00 |
| Robledal P88-P89 MI | 8 | 8.00 |
| Robledal P107-P108 MI | 6 | 6.00 |
| Robledal P108-P157 MI | 103 | 103.00 |
| Robledal P106-P108 MD | 13 | 13.00 |
| Robledal P108-P117.5 MD | 13 | 13.00 |
| Robledal desagüe 2 P1-P5 Sur | 6 | 6.00 |
| Robledal desagüe 2 P1-P5 Norte | 4 | 4.00 |
| Robledal P156-P157 MD | 6 | 6.00 |
| Robledal P163-P164 MD | 3 | 3.00 |
| Robledal P163-P164 MI | 2 | 2.00 |
| Robledal P242-P245 MI | 5 | 5.00 |
| Robledal P247-P253 MI | 15 | 15.00 |
| Robledal P259.5-P262 MD | 9 | 9.00 |
| Robledal P284-P289 MD | 14 | 14.00 |
| Subtotal |  | 246.00 |
| Total |  | 246 |

**RE0501022** UD PLANTACIÓN DE ÁRBOL BETULA ALBA 6-8 CM DE PERÍMETRO CP
57 UD × 40.59 = 2313.63

| Medición | Largo | Parcial |
|---|---|---|
| Robledal P39-P41 MD | 2 | 2.00 |
| Robledal P40-P41 MI | 1 | 1.00 |
| Robledal desagüe 1 P1-P4 Oeste | 1 | 1.00 |
| Robledal P67-P68.5 MI | 2 | 2.00 |
| Robledal P88-P89 MI | 2 | 2.00 |
| Robledal P107-P108 MI | 2 | 2.00 |
| Robledal P108-P157 MI | 26 | 26.00 |
| Robledal P106-P108 MD | 3 | 3.00 |
| Robledal P108-P117.5 MD | 3 | 3.00 |
| Robledal desagüe 2 P1-P5 Sur | 2 | 2.00 |
| Robledal desagüe 2 P1-P5 Norte | 1 | 1.00 |
| Robledal P156-P157 MD | 1 | 1.00 |
| Robledal P163-P164 MI | 1 | 1.00 |
| Robledal P247-P253 MI | 4 | 4.00 |
| Robledal P259.5-P262 MD | 2 | 2.00 |
| Robledal P284-P289 MD | 4 | 4.00 |
| Subtotal |  | 57.00 |
| Total |  | 57 |

**RE0501016** UD PLANTACIÓN DE ÁRBOL ACER CAMPESTRE 6-8 CM DE PERÍMETRO CP
57 UD × 38.72 = 2207.04

| Medición | Largo | Parcial |
|---|---|---|
| Robledal P39-P41 MD | 2 | 2.00 |
| Robledal P40-P41 MI | 1 | 1.00 |
| Robledal desagüe 1 P1-P4 Oeste | 1 | 1.00 |
| Robledal P67-P68.5 MI | 2 | 2.00 |
| Robledal P88-P89 MI | 2 | 2.00 |
| Robledal P107-P108 MI | 2 | 2.00 |
| Robledal P108-P157 MI | 26 | 26.00 |
| Robledal P106-P108 MD | 3 | 3.00 |
| Robledal P108-P117.5 MD | 3 | 3.00 |
| Robledal desagüe 2 P1-P5 Sur | 2 | 2.00 |
| Robledal desagüe 2 P1-P5 Norte | 1 | 1.00 |
| Robledal P156-P157 MD | 1 | 1.00 |
| Robledal P163-P164 MI | 1 | 1.00 |
| Robledal P247-P253 MI | 4 | 4.00 |
| Robledal P259.5-P262 MD | 2 | 2.00 |
| Robledal P284-P289 MD | 4 | 4.00 |
| Subtotal |  | 57.00 |
| Total |  | 57 |

**RE0501188** UD PLANTACIÓN DE ÁRBOL MALUS DOMESTICA 125-150 CM DE ALTURA CT (15 L)
105 UD × 20.02 = 2102.10
Precios: Presupuesto 20.02; 000 17.6
Suministro y plantación de Malus domestica de 125-150 cm de altura, servido en contenedor (15 l). Incluida la apertura del hoyo de 0,40 m x 0,40 m x 0,40 m, relleno del hoyo con tierra vegetal mejorada con mantillo o turba enriquecida, aporte de abono complejo n-p-k (15-15-15), primer riego posterior a la plantación, verificación del drenaje del hoyo y retirada, en su caso, de sobrantes a vertedero. Incluida reposición de marras.

| Código | Ud | Descripción | Rendimiento | Precio | Importe |
|---|---|---|---|---|---|
| MO0030 | h | Peón especializado | 0.15 | 26.23 | 3.93 |
| MQ0002 | h | Camión cuba de 1.000 l | 0.015 | 66.71 | 1.00 |
| MA0001 | kg | Abono complejo N-P-K | 0.07 | 0.45 | 0.03 |
| MA0502 | u | Malus domestica de 125-150 cm de altura, en contenedor (15 l) (material; 13/01/2009) | 1 | 13.75 | 13.75 |
| MA0011 | m3 | Agua | 0.005 | 0.56 | 0.00 |
| %0001 | % | Costes indirectos | 7 % | 18.71 | 1.31 |
|  |  | Total |  |  | 20.02 |

| Medición | Largo | Parcial |
|---|---|---|
| Frutal P13-P15.5 MI | 4 | 4.00 |
| Frutal P13-P19 MD | 8 | 8.00 |
| Frutal P18-19 MI | 2 | 2.00 |
| Frutal P45-P46 MI | 2 | 2.00 |
| Frutal P47-P52 MI | 10 | 10.00 |
| Frutal P47.5-P52 MD | 4 | 4.00 |
| Frutal P75-P78.8 MI | 5 | 5.00 |
| Frutal P92-P96 | 19 | 19.00 |
| Frutal P161.5-P163 MD | 3 | 3.00 |
| Frutal P161.5-P163 MI | 4 | 4.00 |
| Frutal desagüe 3-P173 MI | 8 | 8.00 |
| Frutal P167-P173 MD | 10 | 10.00 |
| Frutal P264-P272 MI | 17 | 17.00 |
| Frutal P264-P270 MD | 9 | 9.00 |
| Subtotal |  | 105.00 |
| Total |  | 105 |

**RE0501206** UD PLANTACIÓN DE QUERCUS RUBRA DE 2 SAVIAS CF
171 UD × 7.57 = 1294.47
Precios: Presupuesto 7.57; 000 5.62
Suministro y plantación de Quercus rubra de 2 savias en contenedor forestal. Incluida la apertura del hoyo de 0,40 m x 0,40 m x 0,40 m, relleno del hoyo con tierra vegetal mejorada con mantillo o turba enriquecida, aporte de abono complejo n-p-k (15-15-15), primer riego posterior a la plantación, verificación del drenaje del hoyo y retirada, en su caso, de sobrantes a vertedero. Incluida reposición de marras.

| Código | Ud | Descripción | Rendimiento | Precio | Importe |
|---|---|---|---|---|---|
| MO0030 | h | Peón especializado | 0.15 | 26.23 | 3.93 |
| MQ0002 | h | Camión cuba de 1.000 l | 0.015 | 66.71 | 1.00 |
| MA0001 | kg | Abono complejo N-P-K | 0.07 | 0.45 | 0.03 |
| MA0627 | u | Quercus rubra de 2 savias, en contenedor forestal (material; 13/01/2009) | 1 | 2.11 | 2.11 |
| MA0011 | m3 | Agua | 0.005 | 0.56 | 0.00 |
| %0001 | % | Costes indirectos | 7 % | 7.07 | 0.49 |
|  |  | Total |  |  | 7.57 |

| Medición | Largo | Parcial |
|---|---|---|
| Frondosa P19-P25.5 MI | 79 | 79.00 |
| Frondosa P19-P25.5 MD | 77 | 77.00 |
| Frondosa chimenea Juantorena P2-P1 Sur | 15 | 15.00 |
| Subtotal |  | 171.00 |
| Total |  | 171 |

**RE0501155** UD PLANTACIÓN DE ÁRBOL PINUS RADIATA DE 1 SAVIA (20-30 CM DE ALTURA) CF
189 UD × 5.85 = 1105.65
Precios: Presupuesto 5.85; 000 3.95
Suministro y plantación de pinus radiata de 1 savia (20-30 cm de altura), en contenedor forestal. Incluida la apertura del hoyo de 0,40 m x 0,40 m x 0,40 m, relleno del hoyo con tierra vegetal mejorada con mantillo o turba enriquecida, aporte de abono complejo n-p-k (15-15-15), primer riego posterior a la plantación, verificación del drenaje del hoyo y retirada, en su caso, de sobrantes a vertedero. Incluida reposición de marras.

| Código | Ud | Descripción | Rendimiento | Precio | Importe |
|---|---|---|---|---|---|
| MO0030 | h | Peón especializado | 0.15 | 26.23 | 3.935 |
| MQ0002 | h | Camión cuba de 1.000 l | 0.015 | 66.71 | 1.001 |
| MA0001 | kg | Abono complejo N-P-K | 0.07 | 0.45 | 0.032 |
| MA0323 | u | Pinus radiata de 1 savia (20-30 cm de altura), en contenedor forestal (material; 19/11/2009) | 1 | 0.5 | 0.500 |
| MA0011 | m3 | Agua | 0.005 | 0.56 | 0.003 |
| %0001 | % | Costes indirectos | 7 % | 5.471 | 0.383 |
|  |  | Total |  |  | 5.85 |

| Medición | Largo | Parcial |
|---|---|---|
| Conífera desagüe 1 P4-P5 Oeste | 10 | 10.00 |
| Conífera desagüe 1 P4-P5 Este | 7 | 7.00 |
| Conífera P89-P92 MI | 110 | 110.00 |
| Conífera P201-P202 MI | 31 | 31.00 |
| Conífera P205-P207 MI | 31 | 31.00 |
| Subtotal |  | 189.00 |
| Total |  | 189 |

**RE0505011** UD PLANTACIÓN DE ARBUSTO SALIX ATROCINEREA 80-100 CM DE ALTURA EN CONTENEDOR
4 UD × 9.53 = 38.12

| Medición | Largo | Parcial |
|---|---|---|
| Aliseda P254-P259 MI | 4 | 4.00 |
| Total |  | 4 |

**RE0505002** UD PLANTACIÓN DE ARBUSTO CORYLUS AVELLANA 80-100 M DE ALTURA CT
85 UD × 14 = 1190.00

| Medición | Largo | Parcial |
|---|---|---|
| Robledal P39-P41 MD | 3 | 3.00 |
| Robledal P40-P41 MI | 2 | 2.00 |
| Robledal desagüe 1 P1-P4 Oeste | 1 | 1.00 |
| Robledal P67-P68.5 MI | 3 | 3.00 |
| Robledal P88-P89 MI | 3 | 3.00 |
| Robledal P107-P108 MI | 2 | 2.00 |
| Robledal P108-P157 MI | 38 | 38.00 |
| Robledal P106-P108 MD | 5 | 5.00 |
| Robledal P108-P117.5 MD | 5 | 5.00 |
| Robledal desagüe 2 P1-P5 Sur | 3 | 3.00 |
| Robledal desagüe 2 P1-P5 Norte | 2 | 2.00 |
| Robledal P156-P157 MD | 2 | 2.00 |
| Robledal P163-P164 MI | 1 | 1.00 |
| Robledal P247-P253 MI | 6 | 6.00 |
| Robledal P259.5-P262 MD | 3 | 3.00 |
| Robledal P284-P289 MD | 6 | 6.00 |
| Subtotal |  | 85.00 |
| Total |  | 85 |

**RE0505005** UD PLANTACIÓN DE ARBUSTO CRATAEGUS MONOGYNA 80-100 CM DE ALTURA CT
57 UD × 9.53 = 543.21

| Medición | Largo | Parcial |
|---|---|---|
| Robledal P39-P41 MD | 2 | 2.00 |
| Robledal P40-P41 MI | 1 | 1.00 |
| Robledal desagüe 1 P1-P4 Oeste | 1 | 1.00 |
| Robledal P67-P68.5 MI | 2 | 2.00 |
| Robledal P88-P89 MI | 2 | 2.00 |
| Robledal P107-P108 MI | 2 | 2.00 |
| Robledal P108-P157 MI | 26 | 26.00 |
| Robledal P106-P108 MD | 3 | 3.00 |
| Robledal P108-P117.5 MD | 3 | 3.00 |
| Robledal desagüe 2 P1-P5 Sur | 2 | 2.00 |
| Robledal desagüe 2 P1-P5 Norte | 1 | 1.00 |
| Robledal P156-P157 MD | 1 | 1.00 |
| Robledal P163-P164 MI | 1 | 1.00 |
| Robledal P247-P253 MI | 4 | 4.00 |
| Robledal P259.5-P262 MD | 2 | 2.00 |
| Robledal P284-P289 MD | 4 | 4.00 |
| Subtotal |  | 57.00 |
| Total |  | 57 |

#### 7.1.4 LABORES DE MANTENIMIENTO
Importe: Presupuesto 15186.12; 000 9158.28

**RE1011001** JORN JORNADA DE RIEGO DURANTE LAS OBRAS Y EN PERIODO DE GARANTÍA
12 JORN × 1265.51 = 15186.12
Precios: Presupuesto 1265.51; 000 763.19
Riego de plantaciones con manguera conectada a camión cuba por jornada de 8 horas, siempre con el visto bueno de la Dirección de Obra ambiental. A justificar durante la realización de las obras y el periodo de garantía.

| Código | Ud | Descripción | Rendimiento | Precio | Importe |
|---|---|---|---|---|---|
| MO0015 | h | Oficial 2ª | 8 | 27.97 | 223.76 |
| MO0030 | h | Peón especializado | 16 | 26.23 | 419.68 |
| MQ0002 | h | Camión cuba de 1.000 l | 8 | 66.71 | 533.68 |
| MA0011 | m3 | Agua | 10 | 0.56 | 5.60 |
| %0001 | % | Costes indirectos | 7 % | 1182.72 | 82.79 |
|  |  | Total |  |  | 1265.51 |

| Medición | Uds. | Largo | Parcial |
|---|---|---|---|
| Plantaciones arbóreas, arbustivas y trepadoras | 6 | 2 | 12.00 |
| Total |  |  | 12 |

#### 7.1.5 MEDIDA COMPENSATORIA (01/10/2004)
Importe: Presupuesto 42108.63; 000 38477.89; 001 11954.15; 002 11954.15; 003 11954.15

**RE0201001** M3 APORTE Y EXTENDIDO DE TIERRA VEGETAL ACOPIADA EN OBRA SOBRE SUPERFICIES A REVEGETAR
48 M3 × 5.15 = 247.20

| Medición | Uds. | Largo | Parcial |
|---|---|---|---|
| Foco de bambú | 4 | 12 | 48.00 |
| Total |  |  | 48 |

**RE0401001** M2 SIEMBRA DE HERBÁCEAS S1 (01/10/2004)
160 M2 × 0.7 = 112.00
Precios: Presupuesto 0.7; 000 0.69
Siembra de especies herbáceas tipo S1. Incluye el suministro de materiales: semillas y abono complejo N-P-K; así como la mano de obra necesaria y la resiembra de las superficies fallidas.

| Código | Ud | Descripción | Rendimiento | Precio | Importe |
|---|---|---|---|---|---|
| SINDES | UD | Sin descomposición | 0.645 | 1 | 0.65 |
| %7_C_INDIRECT | % | % Costes Indirectos | 7 % | 0.65 | 0.05 |
|  |  | Total |  |  | 0.7 |

| Medición | Uds. | Largo | Parcial |
|---|---|---|---|
| Foco de bambú | 4 | 40 | 160.00 |
| Total |  |  | 160 |

**RE2101001** M2 TRATAMIENTO DE PHYLLOSTACHYS AUREA (01/10/2004)
160 M2 × 12 = 1920.00
Precios: Presupuesto 12; 000 12
Tratamiento de especie exótica invasora transformadora Phyllostachys aurea, mediante método de control mecánico, que consiste en la extracción del rizoma del sustrato con retroexcavadora, previo desbroce de la parte aérea. Incluida retirada de tallos, rizomas y sustrato por gestor autorizado.

| Código | Ud | Descripción | Rendimiento | Precio | Importe |
|---|---|---|---|---|---|
| SINDES | UD | Sin descomposición | 11.215 | 1 | 11.215 |
| %7_C_INDIRECT | % | % Costes Indirectos | 7 % | 11.215 | 0.785 |
|  |  | Total |  |  | 12 |

| Medición | Uds. | Largo | Parcial |
|---|---|---|---|
| Foco bambú | 4 | 40 | 160.00 |
| Total |  |  | 160 |

**RE1103002** M2 DESBROCE SELECTIVO MANUAL Y RECOGIDA DE RESTOS
16499.68 M2 × 0.62 = 10229.80

| Medición | Largo | Parcial |
|---|---|---|
| Zonas de plantación aliseda (previo) | 8249.84 | 8249.84 |
| Zonas de plantación aliseda (periodo de garantía) | 8249.84 | 8249.84 |
| Subtotal |  | 16499.68 |
| Total |  | 16499.68 |

**RE0501030** UD PLANTACIÓN DE ÁRBOL ALNUS GLUTINOSA 10-12 CM DE PERÍMETRO EN CEPELLÓN (01/10/2004)
258 UD × 40.2 = 10371.60
Precios: Presupuesto 40.2; 000 40.19
Suministro y plantación de Alnus glutinosa de 10-12 cm de perímetro, medido a 1 m de altura del tronco, con cepellón. Incluida la apertura del hoyo de 0,60 m x 0,60 m x 0,80 m, relleno del hoyo con tierra vegetal mejorada con mantillo o turba enriquecida, primer riego posterior a la plantación, verificación del drenaje del hoyo y retirada, en su caso, de sobrantes a vertedero, colocación de tutor (madera tratada) adecuadamente anclado. Incluida reposición de marras.

| Código | Ud | Descripción | Rendimiento | Precio | Importe |
|---|---|---|---|---|---|
| SINDES | UD | Sin descomposición | 37.57 | 1 | 37.57 |
| %7_C_INDIRECT | % | % Costes Indirectos | 7 % | 37.57 | 2.63 |
|  |  | Total |  |  | 40.2 |

| Medición | Largo | Parcial |
|---|---|---|
| Zonas de plantación aliseda | 258 | 258.00 |
| Total |  | 258 |

**RE0501012** UD PLANTACIÓN DE ÁRBOL FRAXINUS EXCELSIOR 10-12 CM DE PERÍMETRO EN CEPELLÓN (01/10/2004)
103 UD × 47.76 = 4919.28
Precios: Presupuesto 47.76; 000 47.76
Suministro y plantación de Fraxinus excelsior de 10-12 cm de perímetro, medido a 1 m de altura del tronco, con cepellón. Incluida la apertura del hoyo de 0,60 m x 0,60 m x 0,80 m, relleno del hoyo con tierra vegetal mejorada con mantillo o turba enriquecida, primer riego posterior a la plantación, verificación del drenaje del hoyo y retirada, en su caso, de sobrantes a vertedero, colocación de tutor (madera tratada) adecuadamente anclado. Incluida reposición de marras.

| Código | Ud | Descripción | Rendimiento | Precio | Importe |
|---|---|---|---|---|---|
| SINDES | UD | Sin descomposición | 44.636 | 1 | 44.64 |
| %7_C_INDIRECT | % | % Costes Indirectos | 7 % | 44.64 | 3.12 |
|  |  | Total |  |  | 47.76 |

| Medición | Largo | Parcial |
|---|---|---|
| Zonas de plantación aliseda | 103 | 103.00 |
| Total |  | 103 |

**RE0505011** UD PLANTACIÓN DE ARBUSTO SALIX ATROCINEREA 80-100 CM DE ALTURA EN CONTENEDOR
155 UD × 9.53 = 1477.15

| Medición | Largo | Parcial |
|---|---|---|
| Zonas de plantación aliseda | 155 | 155.00 |
| Total |  | 155 |

**RE2001001** UD TALA DE ÁRBOL PLATANUS SP. DIÁMETRO NORMAL <= 20 CM (01/10/2004)
40 UD × 90.4 = 3616.00
Precios: Presupuesto 90.4; 000 88.25
Tala de árbol Platanus sp. con diámetro normal menor o igual a 20 cm, en terrenos de difícil acceso y pendiente mayor del 35%, que comprende: acceso de la maquinaria a la zona de trabajo; señalamiento de pies en entresacas, para cualquier intensidad de corta; apeo manual en masas forestales artificiales o naturales de pies dispersos y señalizados, con motosierra de potencia media (3-5 CV), incluso desrammado, descopado y tronzado de los pies apeados; destoconado realizado con medios mecánicos/manuales, mediante la utilización de retroexcavadora (más de 90 CV); saca de trozas y tocones a zona de desembosque por arrastre (cabestrante y/o tiro de sangre), incluso su apilado/acopio, todo ello según indicaciones de la Dirección de Obra. Incluida la maquinaria, herramientas, mano de obra y materiales precisos, así como la retirada y transporte de restos a vertedero. Medida la unidad ejecutada.

| Código | Ud | Descripción | Rendimiento | Precio | Importe |
|---|---|---|---|---|---|
| SINDES | UD | Sin descomposición | 84.477 | 1 | 84.48 |
| %7_C_INDIRECT | % | % Costes Indirectos | 7 % | 84.48 | 5.91 |
|  |  | Total |  |  | 90.4 |

| Medición | Largo | Parcial |
|---|---|---|
| Zonas de plantación aliseda | 40 | 40.00 |
| Total |  | 40 |

**RE2001002** UD TALA DE ÁRBOL ROBINIA PSEUDOACACIA DIÁMETRO NORMAL <= 20 CM (01/10/2004)
40 UD × 83.21 = 3328.40
Precios: Presupuesto 83.21; 000 83.21
Tala de árbol Robinia pseudoacacia con diámetro normal menor o igual a 20 cm, en terrenos de difícil acceso y pendiente mayor del 35%, que comprende: acceso de la maquinaria a la zona de trabajo; apeo manual en masas forestales artificiales o naturales de pies dispersos, con motosierra de potencia media (3-5 CV), incluso desrammado, descopado y tronzado de los pies apeados; destoconado realizado con medios mecánicos/manuales, mediante la utilización de retroexcavadora (más de 90 CV); saca de trozas y tocones a zona de desembosque por arrastre (cabestrante y/o tiro de sangre), incluso su apilado/acopio, todo ello según indicaciones de la Dirección de Obra. Incluida la maquinaria, herramientas, mano de obra y materiales precisos, así como la retirada y transporte de restos a vertedero. Medida la unidad ejecutada.

| Código | Ud | Descripción | Rendimiento | Precio | Importe |
|---|---|---|---|---|---|
| SINDES | UD | Sin descomposición | 77.757 | 1 | 77.76 |
| %7_C_INDIRECT | % | % Costes Indirectos | 7 % | 77.76 | 5.44 |
|  |  | Total |  |  | 83.21 |

| Medición | Largo | Parcial |
|---|---|---|
| Zonas de plantación aliseda | 40 | 40.00 |
| Total |  | 40 |

**RE0201003** UD TALA DE ÁRBOL ROBINIA PSEUDOACACIA DIÁMETRO NORMAL > 20 CM (01/10/2004)
60 UD × 98.12 = 5887.20
Precios: Presupuesto 98.12; 000 98.21
Tala de árbol Robinia pseudoacacia. con diámetro mayor de 20 cm, en terrenos de difícil acceso y pendiente mayor del 35%, que comprende: acceso de la maquinaria a la zona de trabajo; apeo manual en masas forestales artificiales o naturales de pies dispersos, con motosierra de potencia media (3-5 CV), incluso desrammado, descopado y tronzado de los pies apeados; destoconado realizado con medios mecánicos/manuales, mediante la utilización de retroexcavadora (más de 90 CV); saca de trozas y tocones a zona de desembosque por arrastre (cabestrante y/o tiro de sangre), incluso su apilado/acopio, todo ello según indicaciones de la Dirección de Obra. Incluida la maquinaria, herramientas, mano de obra y materiales precisos, así como la retirada y transporte de restos a vertedero. Medida la unidad ejecutada.

| Código | Ud | Descripción | Rendimiento | Precio | Importe |
|---|---|---|---|---|---|
| SINDES | UD | Sin descomposición | 91.7 | 1 | 91.70 |
| %7_C_INDIRECT | % | % Costes Indirectos | 7 % | 91.70 | 6.42 |
|  |  | Total |  |  | 98.12 |

| Medición | Largo | Parcial |
|---|---|---|
| Zonas de plantación aliseda | 60 | 60.00 |
| Total |  | 60 |

### 7.2 OTRAS MEDIDAS CORRECTORAS (01/10/2004)
Importe: Presupuesto 118102.33; 000 118102.33; 001 3500; 002 3500; 003 3500

**MC001** ML DELIMITACIÓN DE ZONAS DE INTERÉS (01/10/2004)
5790 ML × 2 = 11580.00
Precios: Presupuesto 2; 000 2
Delimitación de zonas de interés con estacas de 1,5 m de altura con malla plástica que una las estacas, de forma que queden excluidas de cualquier alteración.

| Código | Ud | Descripción | Rendimiento | Precio | Importe |
|---|---|---|---|---|---|
| SINDES | UD | Sin descomposición | 1.869 | 1 | 1.87 |
| %7_C_INDIRECT | % | % Costes Indirectos | 7 % | 1.87 | 0.13 |
|  |  | Total |  |  | 2 |

**MC002** ML BARRERA LONGITUDINAL DE FILTRADO Y SEDIMENTACIÓN (01/10/2004)
295 ML × 8.3 = 2448.50
Precios: Presupuesto 8.3; 000 8.3
Suministro, colocación y mantenimiento de barrera realizada a base de balas de paja colocadas longitudinalmente sobre una zanja de 10-20 cm de profundidad y clavadas al suelo con estacas.

| Código | Ud | Descripción | Rendimiento | Precio | Importe |
|---|---|---|---|---|---|
| SINDES | UD | Sin descomposición | 7.75 | 1 | 7.75 |
| %7_C_INDIRECT | % | % Costes Indirectos | 7 % | 7.75 | 0.54 |
|  |  | Total |  |  | 8.3 |

**MC003** UD BALSA DE DECANTACIÓN PARA ZONA DE INSTALACIONES AUXILIARES (01/10/2004)
1 UD × 1000 = 1000.00
Precios: Presupuesto 1000; 000 1000
Construcción de balsa de decantación de 3 m de ancho, 10 m de longitud y 1,5 m de profundidad en tierras, recubierta con geotextil y conectada a un separador de hidrocarburos. incluye mantenimiento del sistema y retirada de lodos sedimentados durante la fase de obras.

| Código | Ud | Descripción | Rendimiento | Precio | Importe |
|---|---|---|---|---|---|
| SINDES | UD | Sin descomposición | 934.579 | 1 | 934.58 |
| %7_C_INDIRECT | % | % Costes Indirectos | 7 % | 934.58 | 65.42 |
|  |  | Total |  |  | 1000 |

**MC004** UD BALSA DE DECANTACIÓN (01/10/2004)
2 UD × 400 = 800.00
Precios: Presupuesto 400; 000 400
Construcción de balsa de decantación recubierta con geotextil y con sistema de filtración antes del vertido a cauce, compuesto por balas de paja cubiertas por geotextil. Incluye mantenimiento del sistema y retirada de lodos sedimentados durante la fase de obras.

| Código | Ud | Descripción | Rendimiento | Precio | Importe |
|---|---|---|---|---|---|
| SINDES | UD | Sin descomposición | 373.83 | 1 | 373.83 |
| %7_C_INDIRECT | % | % Costes Indirectos | 7 % | 373.83 | 26.17 |
|  |  | Total |  |  | 400 |

**MC005** UD BALSAS DE DECANTACIÓN EN SERIE (01/10/2004)
1 UD × 3000 = 3000.00
Precios: Presupuesto 3000; 000 3000
Construcción de 3 balsas de decantación balsa de decantación en la boca de salida del tunel, junto al puente de Lastaola. Recubiertas con geotextil y con sistema de filtración antes del vertido a cauce, compuesto por balas de paja cubiertas por geotextil. Incluye mantenimiento del sistema y retirada de lodos sedimentados durante la fase de obras.

| Código | Ud | Descripción | Rendimiento | Precio | Importe |
|---|---|---|---|---|---|
| SINDES | UD | Sin descomposición | 2803.738 | 1 | 2803.74 |
| %7_C_INDIRECT | % | % Costes Indirectos | 7 % | 2803.74 | 196.26 |
|  |  | Total |  |  | 3000 |

**MC006** UD ZANJA DE LAVADO DE HORMIGÓN (01/10/2004)
5 UD × 200 = 1000.00
Precios: Presupuesto 200; 000 200
Excavación de zanja de lavado de hormigón de dimensiones 2 x 2 x 2 m. Comprende la excavación de una zanja, incluyendo su mantenimiento y picado, carga y transporte a vertedero del residuo y desmantelamiento y recuperación del área afectada.

| Código | Ud | Descripción | Rendimiento | Precio | Importe |
|---|---|---|---|---|---|
| SINDES | UD | Sin descomposición | 186.916 | 1 | 186.92 |
| %7_C_INDIRECT | % | % Costes Indirectos | 7 % | 186.92 | 13.08 |
|  |  | Total |  |  | 200 |

**MC007** UD ADECUACIÓN ZONA INSTALACIONES AUXILIARES (01/10/2004)
1 UD × 2000 = 2000.00
Precios: Presupuesto 2000; 000 2000
Adecuación de zona de instalaciones auxiliares mediante hormigonado con espesor mínimo de 10 cm, lámina de polietileno de alta densidad de 300 g/m2, cuneta de hormigón de 50 cm de ancho ejecutada in situ y arqueta conectada a filtro de hidrocarburos.

| Código | Ud | Descripción | Rendimiento | Precio | Importe |
|---|---|---|---|---|---|
| SINDES | UD | Sin descomposición | 1869.158 | 1 | 1869.16 |
| %7_C_INDIRECT | % | % Costes Indirectos | 7 % | 1869.16 | 130.84 |
|  |  | Total |  |  | 2000 |

**MC008** UD BARRERA DE RETENCIÓN DE SÓLIDOS (01/10/2004)
2 UD × 525 = 1050.00
Precios: Presupuesto 525; 000 525
Construcción y puesta en marcha de barreras de retención de sólidos para la fase de obras en las regatas Galtzaur y Oialume aguas abajo de la unión con la regata Andolatxag. Incluidos los gastos de mantenimiento y el transporte de los residuos generados a vertedero.

| Código | Ud | Descripción | Rendimiento | Precio | Importe |
|---|---|---|---|---|---|
| SINDES | UD | Sin descomposición | 490.654 | 1 | 490.65 |
| %7_C_INDIRECT | % | % Costes Indirectos | 7 % | 490.65 | 34.35 |
|  |  | Total |  |  | 525 |

**MC009** ML CERRAMIENTO PARA FAUNA (01/10/2004)
16 ML × 50 = 800.00
Precios: Presupuesto 50; 000 50
Vallado de la obra de toma con malla electrosoldada de 2x2 cm de luz, con una altura mínima de 100 cm y con el extremo terminal de la parte superior formando un ángulo de 45º hacia el exterior. Las puertas de acceso a las escaleras no dejarán huecos superiores de más de 2 cm de anchura.

| Código | Ud | Descripción | Rendimiento | Precio | Importe |
|---|---|---|---|---|---|
| SINDES | UD | Sin descomposición | 46.729 | 1 | 46.73 |
| %7_C_INDIRECT | % | % Costes Indirectos | 7 % | 46.73 | 3.27 |
|  |  | Total |  |  | 50 |

**MC010** M2 CONTROL DE ESPECIES EXÓTICAS INVASORAS (01/10/2004)
4000 M2 × 0.43 = 1720.00
Precios: Presupuesto 0.43; 000 0.43
Desbroce selectivo de especies vegetales exóticas invasoras en las zonas de obras de ampliación del puente de Lastaola y entre la obra de toma y el perfil P36. Para evitar la dispersión de propágulos los restos de estos desbroces se almacenarán en contenedores específicos para este fin y se trasladarán a vertedero autorizado o se quemarán, tras la obtención del correspondiente permiso.

| Código | Ud | Descripción | Rendimiento | Precio | Importe |
|---|---|---|---|---|---|
| SINDES | UD | Sin descomposición | 0.402 | 1 | 0.40 |
| %7_C_INDIRECT | % | % Costes Indirectos | 7 % | 0.40 | 0.03 |
|  |  | Total |  |  | 0.43 |

**MC011** UD PERMEABILIZACIÓN PARA LA FAUNA DEL AZUD LASTAOLA (01/10/2004)
1 UD × 79203.83 = 79203.83
Precios: Presupuesto 79203.83; 000 79203.83
Permeabilización para la fauna del azud Lastaola, mediante la construcción de rampa de 27,6 m aguas abajo del azud de Lastaola con una pendiente del 5,5% apta para el franqueo de las especies piscícolas existentes en el tramo fluvial, dejando una poza entre la rampa y el azud, que incluye: la excavación en cauce del río en terreno de dureza media, incluso rasanteo de escolleras, realización de bataches, cargas, transportes y demás labores auxiliares; excavación en cauce del río en roca dura, con medios mecánicos incluso rasanteo, realización de bataches y demás labores auxiliares; escollera en margen del cauce del río mediante elementos superiores a 1.400 kg, completamente terminada; escollera en lecho del cauce del río mediante elementos superiores a 1.400 kg, completamente terminada; escollera hormigonada en tacón frontal del cauce del rió mediante elementos superiores a 1.400 kg, completamente terminada; rip-rap con relleno con material granular libre de arcillas procedente de acarreos; relleno de tierra sobre escollera procedente de la excavación incluso capa superior de 30 cm de espesor de tierra vegetal hasta alcanzar la cota prevista en planos para cada perfil, completamente terminado y estabilización de márgenes mediante colocación de manta orgánica, hidrosiembra y estaquillado de salicáceas.

| Código | Ud | Descripción | Rendimiento | Precio | Importe |
|---|---|---|---|---|---|
| SINDES | UD | Sin descomposición | 74022.271 | 1 | 74022.27 |
| %7_C_INDIRECT | % | % Costes Indirectos | 7 % | 74022.27 | 5181.56 |
|  |  | Total |  |  | 79203.83 |

**MC012** PA PREPARACIÓN DE ACCESOS Y REPOSICIÓN FINAL PARA PERMEABILIZACIÓN FAUNÍSTICA DEL AZUD LASTAOLA
1 PA × 5000 = 5000.00
Precios: Presupuesto 5000; 000 5000
Partida alzada de abono íntegro para preparación del camino de acceso desde la carretera hasta las obras y reposición final de los terrenos a su estado original para la permeabilización faunística del azud Lastaola.

**MC013** PA DEMOLICIÓN DE OBRAS DE FÁBRICA PARA PERMEABILIZACIÓN FAUNÍSTICA DEL AZUD LASTAOLA
1 PA × 5000 = 5000.00
Precios: Presupuesto 5000; 000 5000
Partida alzada a justificar para la demolición de obras de fábrica existentes para la permeabilización faunística del azud Lastaola.

**MC014** PA ESTUDIO DE PATRIMONIO (02/09/2009)
1 PA × 3500 = 3500.00
Precios: Presupuesto 3500; 000 3500
Partida alzada a justificar para el Estudio de Patrimonio, elaboración de un mapa de riesgo y delimitación de las zonas de exclusión, en función de la valoración de los bienes patrimoniales identificados previamente, a realizar por historiador/arqueólogo con experiencia, antes del comienzo de las obras.

### 7.3 PROGRAMA DE VIGILANCIA AMBIENTAL (01/10/2004)
Importe: Presupuesto 120446.6; 000 119200; 001 5600; 002 5600; 003 5600

**PV001** UD ANÁLISIS DE LA CALIDAD BIÓTICA DEL URUMEA EN FASE PREOPERACIONAL (01/10/2004)
1 UD × 240 = 240.00
Precios: Presupuesto 240; 000 240
Toma de muestras y análisis de la calidad biótica de las aguas de las regatas en fase de explotación con periodicidad trimestral mediante índice biótico BMWP.

| Código | Ud | Descripción | Rendimiento | Precio | Importe |
|---|---|---|---|---|---|
| SINDES | UD | Sin descomposición | 224.299 | 1 | 224.30 |
| %7_C_INDIRECT | % | % Costes Indirectos | 7 % | 224.30 | 15.70 |
|  |  | Total |  |  | 240 |

**PV002** UD ANALÍTICA CALIDAD FISICOQUÍMICA DEL AGUA EN FASE PREOPERACIONAL (01/10/2004)
4 UD × 203.21 = 812.84
Precios: Presupuesto 203.21; 000 200
Toma de muestra de aguas en dos puntos del río Urumea (aguas abajo del P36 y aguas abajo del puente de Lastaola), en la regata Oialume aguas abajo de su unión con la regata Andolatxaga y en la regata Galtzaur aguas abajo del punto que será afectado por las obras. Se analizará ph, conductividad, sólidos en suspensión, hidrocarburos y grasas y aceites.

| Código | Ud | Descripción | Rendimiento | Precio | Importe |
|---|---|---|---|---|---|
| SINDES | UD | Sin descomposición | 189.916 | 1 | 189.92 |
| %7_C_INDIRECT | % | % Costes Indirectos | 7 % | 189.92 | 13.29 |
|  |  | Total |  |  | 203.21 |

**PV003** UD ANALÍTICA CALIDAD FÍSICOQUÍMICA DEL AGUA EN FASE OBRAS (01/10/2004)
144 UD × 203.21 = 29262.24
Precios: Presupuesto 203.21; 000 200
Toma de muestra de aguas en dos puntos del río Urumea (aguas abajo del P36 y aguas abajo del puente de Lastaola), en la regata Oialume aguas abajo de su unión con la regata Andolatxaga y en la regata Galtzaur aguas abajo de las obras. La periodicidad será mensual mientras se ejecuten trabajos en el entorno de estos cursos de agua que puedan ser afectados por las obras. Se analizará ph, conductividad, sólidos en suspensión, hidrocarburos y grasas y aceites.

| Código | Ud | Descripción | Rendimiento | Precio | Importe |
|---|---|---|---|---|---|
| SINDES | UD | Sin descomposición | 189.916 | 1 | 189.92 |
| %7_C_INDIRECT | % | % Costes Indirectos | 7 % | 189.92 | 13.29 |
|  |  | Total |  |  | 203.21 |

**PV004** UD ANÁLISIS DE EFLUENTE DE LAS BALSAS DE DECANTACIÓN EN FASE OBRAS (01/10/2004)
84 UD × 203.21 = 17069.64
Precios: Presupuesto 203.21; 000 200
Análisis del efluente de la balsa de decantación mensualmente durante el funcionamiento de cada una de las balsas. Incluye recogida de muestra y análisis de pH, sólidos en suspensión, hidrocarburos y grasas y aceites. Incluida redacción de informe.

| Código | Ud | Descripción | Rendimiento | Precio | Importe |
|---|---|---|---|---|---|
| SINDES | UD | Sin descomposición | 189.916 | 1 | 189.92 |
| %7_C_INDIRECT | % | % Costes Indirectos | 7 % | 189.92 | 13.29 |
|  |  | Total |  |  | 203.21 |

**PV005** UD ASESORÍA AMBIENTAL (01/10/2004)
156 UD × 250.01 = 39001.56
Precios: Presupuesto 250.01; 000 250
Visitas a obra de asesoría ambiental. Una visita a obra semanl por titulado superior con formación y experiencia en ingeniería y gestión ambiental de obras. El concepto incluye asesoramiento a empresa contratista, coordinación con Dirección y Dirección ambiental de obra o asistencia técnica. Realización de inspecciones visuales; seguimiento de aplicación de medidas correctoras; realización de análisis necesarios para el cumplimiento del programa de vigilancia ambiental presupuestados específicamente; propuesta y documentación necesarias de medidas de integración ambiental necesarias; gestión de información de acuerdo a criterios y metodología de la Dirección ambiental de obra. Se entienden incluidos los gastos derivados de transporte y fuera de ella, así como los medios auxiliares para realizar estos trabajos.

| Código | Ud | Descripción | Rendimiento | Precio | Importe |
|---|---|---|---|---|---|
| SINDES | UD | Sin descomposición | 233.645 | 1 | 233.65 |
| %7_C_INDIRECT | % | % Costes Indirectos | 7 % | 233.65 | 16.36 |
|  |  | Total |  |  | 250.01 |

**PV006** UD MEDICIÓN DE RUIDO EN FASE DE OBRAS (01/10/2004)
20 UD × 80.01 = 1600.20
Precios: Presupuesto 80.01; 000 80
Medición de ruido diurno en caso de quejas durante las obras. La medición se realizará siguiendo la metodología establecida en el Decreto 213/2012, de 19 de octubre.

| Código | Ud | Descripción | Rendimiento | Precio | Importe |
|---|---|---|---|---|---|
| SINDES | UD | Sin descomposición | 74.766 | 1 | 74.77 |
| %7_C_INDIRECT | % | % Costes Indirectos | 7 % | 74.77 | 5.23 |
|  |  | Total |  |  | 80.01 |

**PV009** UD ANÁLISIS DE LA CALIDAD BIÓTICA DEL URUMEA EN FASE DE EXPLOTACIÓN (01/10/2004)
4 UD × 240 = 960.00
Precios: Presupuesto 240; 000 240
Toma de muestras y análisis de la calidad biótica de las aguas de las regatas en fase de explotación con periodicidad trimestral mediante índice biótico BMWP.

| Código | Ud | Descripción | Rendimiento | Precio | Importe |
|---|---|---|---|---|---|
| SINDES | UD | Sin descomposición | 224.299 | 1 | 224.30 |
| %7_C_INDIRECT | % | % Costes Indirectos | 7 % | 224.30 | 15.70 |
|  |  | Total |  |  | 240 |

**PV010** UD REDACCIÓN DEL INFORME PREOPERACIONAL AMBIENTAL (01/10/2004)
1 UD × 600.01 = 600.01
Precios: Presupuesto 600.01; 000 600
Redacción del informe preoperacional. Incluye la valoración de los análisis realizados, reportaje fotográfico, visitas e inspecciones visuales, así como los medios auxiliares para realizar estos trabajos. Incluidos los gastos derivados del transporte en obra y fuera de ella.

| Código | Ud | Descripción | Rendimiento | Precio | Importe |
|---|---|---|---|---|---|
| SINDES | UD | Sin descomposición | 560.748 | 1 | 560.75 |
| %7_C_INDIRECT | % | % Costes Indirectos | 7 % | 560.75 | 39.25 |
|  |  | Total |  |  | 600.01 |

**PV007** UD SEGUIMIENTO NIDIFICACIÓN DE AVES (01/10/2004)
1 UD × 1799.99 = 1799.99
Precios: Presupuesto 1799.99; 000 1800
Prospección de la nidificación de aves de interés catalogadas antes de ejecutar las talas y desbroces siempre y cuando éstas coincidan con el periodo reproductor de las citadas aves.

| Código | Ud | Descripción | Rendimiento | Precio | Importe |
|---|---|---|---|---|---|
| SINDES | UD | Sin descomposición | 1682.243 | 1 | 1682.24 |
| %7_C_INDIRECT | % | % Costes Indirectos | 7 % | 1682.24 | 117.76 |
|  |  | Total |  |  | 1799.99 |

**PV011** UD REDACCIÓN DEL INFORME AMBIENTAL MENSUAL (01/10/2004)
36 UD × 300 = 10800.00
Precios: Presupuesto 300; 000 300
Redacción informe ambiental mensual. Incluye la valoración de los análisis realizados, reportaje fotográfico, visitas e inspecciones visuales, así como los medios auxiliares para realizar estos trabajos, incluyendo
los gastos derivados del transporte en obra y fuera de ella.

| Código | Ud | Descripción | Rendimiento | Precio | Importe |
|---|---|---|---|---|---|
| SINDES | UD | Sin descomposición | 280.373 | 1 | 280.37 |
| %7_C_INDIRECT | % | % Costes Indirectos | 7 % | 280.37 | 19.63 |
|  |  | Total |  |  | 300 |

**PV012** UD REDACCIÓN DEL INFORME TRIMESTRAL AMBIENTAL (01/10/2004)
12 UD × 600.01 = 7200.12
Precios: Presupuesto 600.01; 000 600
Redacción informe ambiental trimestral. Incluye la valoración de los análisis realizados, reportaje fotográfico, visitas e inspecciones visuales, así como los medios auxiliares para realizar estos trabajos, incluyendo
los gastos derivados del transporte en obra y fuera de ella.

| Código | Ud | Descripción | Rendimiento | Precio | Importe |
|---|---|---|---|---|---|
| SINDES | UD | Sin descomposición | 560.745 | 1 | 560.75 |
| %7_C_INDIRECT | % | % Costes Indirectos | 7 % | 560.75 | 39.25 |
|  |  | Total |  |  | 600.01 |

**PV013** UD REDACCIÓN DEL INFORME AMBIENTAL ANUAL (01/10/2004)
3 UD × 900 = 2700.00
Precios: Presupuesto 900; 000 900
Redacción informe ambiental anual para la Diputación Foral de Gipuzkoa. Incluye la valoración de los análisis realizados, reportaje fotográfico, visitas e inspecciones visuales, así como los medios auxiliares para realizar estos trabajos, incluyendo los gastos derivados del transporte en obra y fuera de ella.

| Código | Ud | Descripción | Rendimiento | Precio | Importe |
|---|---|---|---|---|---|
| SINDES | UD | Sin descomposición | 841.121 | 1 | 841.12 |
| %7_C_INDIRECT | % | % Costes Indirectos | 7 % | 841.12 | 58.88 |
|  |  | Total |  |  | 900 |

**PV014** UD REDACCIÓN DE INFORME DE EXPLOTACIÓN (01/10/2004)
1 UD × 1200 = 1200.00
Precios: Presupuesto 1200; 000 1200
Redacción de informe de explotación que incluya los resultados de las diferentes analíticas de agua e inspecciones que se realicen durante los tres primeros años desde la finalización de las obras. El precio incluye la redacción del informe, los medios auxiliares para realizar los trabajos, incluso gastos derivados del transporte en obra y fuera de ella.

| Código | Ud | Descripción | Rendimiento | Precio | Importe |
|---|---|---|---|---|---|
| SINDES | UD | Sin descomposición | 1121.493 | 1 | 1121.493 |
| %7_C_INDIRECT | % | % Costes Indirectos | 7 % | 1121.493 | 78.505 |
|  |  | Total |  |  | 1200 |

**PV008** UD ANÁLISIS DE LA CALIDAD FÍSICO-QUÍMICA DEL AGUA EN FASE DE EXPLOTACIÓN (01/10/2004)
8 UD × 200 = 1600.00
Precios: Presupuesto 200; 000 200
Toma de muestra de aguas en dos puntos del río Urumea (aguas abajo del P36 y aguas abajo del puente de Lastaola), en la regata Oialume aguas abajo de su unión con la regata Andolatxaga y en la regata Galtzaur aguas abajo de las obras. La periodicidad será semestral. Se analizará ph, conductividad, sólidos en suspensión, hidrocarburos y grasas y aceites.

| Código | Ud | Descripción | Rendimiento | Precio | Importe |
|---|---|---|---|---|---|
| SINDES | UD | Sin descomposición | 186.915 | 1 | 186.92 |
| %7_C_INDIRECT | % | % Costes Indirectos | 7 % | 186.92 | 13.08 |
|  |  | Total |  |  | 200 |

**PV015** PA CONTROL ARQUEOLÓGICO DE LA PERMEABILIZACIÓN FAUNÍSTICA DEL AZUD LASTAOLA
1 PA × 1000 = 1000.00
Precios: Presupuesto 1000; 000 1500
Partida alzada a justificar para el control arqueológico de la permeabilización faunística del azud Lastaola.

**PV016** PA CONTROL AMBIENTAL DE LA PERMEABILIZACIÓN FAUNÍSTICA DEL AZUD LASTAOLA (02/09/2009)
1 PA × 1500 = 1500.00
Precios: Presupuesto 1500; 000 1500
Partida alzada a justificar para el control ambiental de la permeabilización faunística del azud Lastaola.

**PV017** PA SEGUIMIENTO ARQUEOLÓGICO (02/09/2009)
1 PA × 2100 = 2100.00
Precios: Presupuesto 2100; 000 2100
Partida alzada a justificar para el seguimiento arqueológico durante el movimiento de tierras, a realizar por parte de arqueólogo acreditado. Elaboración de informes.

**PV018** PA CONTROL ARQUEOLÓGICO DE LA CENTRAL LASTAOLA
1 PA × 1000 = 1000.00
Partida alzada a justificar para el control arqueológico des excavaciones y demoliciones alrededor de la central Lastaola.

## 8 SEGURIDAD Y SALUD
Importe: Presupuesto 175255.49; 000 175255.49

**SEGYSAL** UD SEGURIDAD Y SALUD
1 UD × 175255.49 = 175255.49
Precios: Presupuesto 175255.49; 000 175255.49
Medidas de seguridad a tomar por el contratista en la ejecución de las obras, según apartado 5 del proyecto.

## 9 GESTIÓN DE RESIDUOS
Importe: Presupuesto 32834.14; 000 31067.4

**GRESIDUOS** UD GESTIÖN DE RESIDUOS
1 UD × 32834.14 = 32834.14
Precios: Presupuesto 32834.14; 000 31067.4
Medidas de gestión de residuos, según Anejo 15 de la Memoria.

| Código | Ud | Descripción | Precio |
|---|---|---|---|
| 3 BARRAS | kg | Acero en barras B-500-S (material; 11/01/2005) | 1.56 |

## Recursos

**MAQ001** H Bulldozer de 180 CV
Bulldozer sobre cadenas de 180 CV.

**MAQ003** H Camión de tres ejes 10 m3
Camión de tres ejes de 10 M3.

**RELFIL** M3 Arido rodado clasificado < 40 mm
Material filtrante.

**ESC300KG** M3 Escollera de 300 -1000 kg
escollera de 300 Kg.

**MAQWELP0** H Instalación de Well-Point
Instalaci¾n de WELL-POINT

**ACERO_B500S** kg Acero corrugado B-500-S
Redondo de acero corrugado AEH-500N sin
elaborar.

**MADERA** M3 Madera pino para encofrado
Madera de pino en tablón para encofrado.

**HM20** M3 Hormigón HM-20/P/20/I central
Hormigón Hm-20 elaborado en central , dispuesto a pie de obra.

**PATE** UD Pate polipropil.33x16 cm D=25 m
De pate de acero en redondo de diámetro 25 mm. y
30 cm. de ancho, recubierto de polipropileno,
incluso anclaje en muro, colocación y medios
auxiliares.

**TAPA 60CM** UD Tapa fundición Ø60 cm D400 logo Añarbe EJ
De tapa de fundición dúctil Ø60 cm de paso útil , D400.

**ENTIBA00** M2 Tablero met. entibación
De tablero metálico para entibación, formado por chapa de 10 mm. y costillas y vigas de perfil laminado A-42b

**TAP900X900_** M2 Tapa acceso de fundición dúctil
M2 de tapa de acceso de fundición dúctil tipo Ermatic de Norinco D-400, incluso marco y colocación.

**EXCSUELO** M3 Excavación zanja en suelo
Excavación en zanja en suelo.

**SUPLEM_HM20** M3 Suplemen. HM-20 s/arena
Suplemento de hormigón H-150 sobre relleno.

**H800_C_IV** ML Tubería hgon ø 800 C-IV
Tubería de hormigón armado D= 80 cm., con
junta elástica de la clase IV de ASTM.

**CAMA_H600** ML Cama horgón. tub. ø>60 cm
Cama de hormigón para tuberia D>60 cm.

**PVC_400** ML Tubería PVC sanea. 400 mm
De tubería de saneamiento de PVC con junta elástica, de 400 mm. de diámetro y presión de servicio 5 atm.

**16203003** M2 TABLERO DE PINO 5 USOS
Tablero de pino de 22 mm machihembrado cepillado costo para 5 usos

**17204055** UD TAPA FUNDICIÓN 60 CM D400
De tapa de fundición dúctil Ø60 cm de paso útil , D400.

**AMERI700** UD JUNTA DE UNIÓN POZO TU700
Junta de unión pozo tubería de 700 mm de diámetro de tubería

**CRUCE_INFRA** UD Cruce con infraestructura
Cruce del colector con cualquier tipo de
infraestructura existente, incluso reposición
de ésta si se encuentra dañada a causa de la
obra.

**ACERO INOX** kg Acero INOX AISI 316-L tubos y p.e
Acero inoxidable AISI 316L que incluye todas las operaciones necesarias para la fabricación y transporte a obra.

**%MONT30** % Montaje , pruebas y medios auxiliares 30%
Montaje y pruebas 30%

**PALAS0** kg Acero INOX AISI 316-L bridas
Acero inoxidable AISI 316L que incluye todas las operaciones necesarias para la fabricación y transporte a obra.

**GUIA** ML Alambre guía acero 3 mm
De alambre guía de acero de 3 mm.

**HA25** M3 Hormigón HA-25/B/20/IIa
Hormigón H-250 a pie de obra.

**PVC_DREN_110** ML Tubo drenaje PVC d=110 mm
Tubo drenaje PVC d=100 mm.

**GRAVA_40_80** M3 Grava 40/80 mm
Gravas (grava, gravilla, ...)

**TAPAFD400** M2 Tapa fundición D-400
M2 de tapa de acceso de fundición dúctil tipo Ermatic de Norinco D-400, incluso marco y colocación.

**TPC_110** ML TPC 160 mm A.D
Tubería polietileno110 mm A.D

**CINTA** ML Cinta señaliz. servicio
De cinta amarilla de señalización de energía eléctrica.

**H1000_C_IV** ML Tub.hgón. ø 1000 C-IV
Tubería de hormigón armado D= 100 cm., con
junta elástica de la clase IV de ASTM.

**TALAD>5** UD Taladro en tubería de 1100 mm de diámetro
Taladro en pozo de registro para diámetro mayor
de 500 mm.

**SUPLEM_TODOU** M3 Todo-uno s/ relleno
Suplemento de todo-uno sobre relleno

**FD1100** ML Tubería de fundición dúctil de D=1100 mm. C30
Tubería de fundición dúctil de D=250 mm.

**%MONT35** % Montaje , pruebas y medios auxiliares 35%
Montaje y pruebas 35%

**MAQ_QN010** H Motoniveladora 125 C.V
Motoniveladora

**MAQ023** H Compactador neumático autopropulsada 24 tn
Compactador vibratorio automotor sobre
neumáticos.

**EMULSION IMP.** Tn Tn. de emulsión asfaltico de imprimación
Tn. de emulsión.

**REJ_50X30** UD Rejilla fundición 50x30
De rejilla de fundición de 50 x 30 de paso útil, para calzada, incluso marco.

**TPC_90 NEGRA** ML Tubería negra TPC 90 mm
De tubería negra de PVC de 110 mm. de diámetro para conducción de cables.

**FD150** ML Tubería de fundición dúctil de D=150 mm. C64
Tubería de fundición dúctil de D=150 mm.

**%MONT50** % Montaje , pruebas y medios auxiliares 50%
Montaje y pruebas 50%

**%MONT40** % Montaje , pruebas y medios auxiliares 40%
Montaje y pruebas 40%

**AMERI300** UD Junta pozo tubo 300
Junta de unión pozo tubo tipo Korn-N-Seal
para tubería de 300 mm de diámetro interior.

**ENTIBA01** M2 Tablero met. entibación (estructuras)
De tablero metálico para entibación, formado por chapa de 10 mm. y costillas y vigas de perfil laminado A-42b

**REPACE** M2 Acera en reposición
Acera en reposición de una existente, demolida
por causas debidas a la obra, de iguales
características que la existente

**REPBAC** UD Reparación de báculo
Reparación de báculo anteriormente retirado y
reposición de los posibles elementos dañados

**BORD_REPOS** ML Bordillo para reposición
Bordillo para reposición del retirado por causa
de la obra, del mismo material que el existente

**CUNETA_REPOS** ML Cuneta en reposición
Cuneta en reposición de la existente, por
causas debidas a la obra y del mismo tipo que
ésta

**H1200_CIII** ML Tub.hgón. ø 1500 C-V
Tubo de hormigón armado de 120 cm de diámetro interior, clase III ASTM-C76 con junta flexible y estanca, incluso transporte, parte proporcional de junta, pruebas.

**CRT_250** UD Conoreductor bridas 200 > 150-100 mm. PN16
Conoreductor bridas 250 > 200-125 mm.

**EBE_150** UD Empalme brida-enchufe de fundición dúctil de D=150 mm. PN16
Empalme brida-enchufe de fundición dúctil de D=150 mm.

**CE150** UD Codo E-E d=150
Codo enchufe-enchufe de fundición dúctil de D=150 mm.

**TAPAPRFV** M2 Tapa de PRFV
Tapa de registro de PRFV con acabado ciego lagrimado, color gris (RAL7040) de dimensiones xxxxx mm y altura de 30+3 mm, cerrada por los cuatro lados. Montada sobre perfil de PRFV integrado en el hormigón en todo su perímetro, incluso sistema de apertura embebido en la propia tapa. Incluye carga, transporte, colocación, montaje y parte proporcional de medios auxiliares. Totalmente instalado y acabado.

## Entidades
- -PRESUPUESTO2015, C
- 000, C
- 001, C
- 002, C
- 003, C
- 004, C
- 005, C
- Presupuesto, C
